# Pressupost PE Mercat

- Propietat de l'arxiu: CYPE INGENIEROS, S.A.
- Format: FIEBDC-3/2002
- Programa: ARQUIMEDES
- Data dels preus: 03/08/2010
- Divisa: EUR
- Despeses generals: 13 %
- Benefici industrial: 6 %
- IVA: 18 %
- Codi: 2591_PE_V4 (29/10/2008)
Import: 22249492.21

## 01E REMODELACIO MERCAT (29/10/2008)
Import: 21560842.43

### E1 RETIRADA ANCORATGES APARCAMENT CORSINI (09/06/2010)
Import: 262617.87

**XP001EST02** m2 Enderroc mur form 30cms+car.i transp.abocador
293 m2 × 145.01 = 42487.93
Enderroc amb mitjans mecànics i/o manuals de mur de formigó de 30 cms de gruix, inclós càrrega manual o mecànica de runes sobre camió, transport a abocador i pagament canon.

| Amidament | Uts. | Llarg | Ample | Parcial |
|---|---|---|---|---|
| Aparcament Corsini |  |  |  |  |
| Planta -1 | 1 | 54.00 | 3.50 | 189.000 |
| Planta -3 | 1 | 24.50 | 3.20 | 78.400 |
| Planta -4 | 1 | 8.00 | 3.20 | 25.600 |
| Total |  |  |  | 293 |

**XP001EST03** m2 Retirada lamina drenatge mitj.mec./manuals
293 m2 × 26.01 = 7620.93
Retirada de làmina de drenatge amb mitjans mecànics i/o manuals, inclós càrrega sobre camió, transport a abocador i pagament canon.

| Amidament | Uts. | Llarg | Ample | Parcial |
|---|---|---|---|---|
| Aparcament Corsini |  |  |  |  |
| Planta -1 | 1 | 54.00 | 3.50 | 189.000 |
| Planta -3 | 1 | 24.50 | 3.20 | 78.400 |
| Planta -4 | 1 | 8.00 | 3.20 | 25.600 |
| Total |  |  |  | 293 |

**XP001EST04** m3 Retirada de graves mitj. mec/manuals
353.55 m3 × 112.02 = 39604.67
Retirada de graves amb mitjans mecànics i/o manuals, inclós càrrega sobre camió, transport a abocador i pagament canon. Inclós sistema de subjecció i contencio de graves situades a la part superior de la cambra per permetre el buidat de les mateixes fins al terreny.

| Amidament | Uts. | Llarg | Ample | Alt | Parcial |
|---|---|---|---|---|---|
| Aparcament Corsini |  |  |  |  |  |
| Planta -1 | 1 | 54.00 | 7.00 | 0.60 | 226.800 |
| Planta -3 | 1 | 24.50 | 6.50 | 0.60 | 95.550 |
| Planta -4 | 1 | 8.00 | 6.50 | 0.60 | 31.200 |
| Total |  |  |  |  | 353.55 |

**XP001EST14** m3 Excavació roca mitj.man.
73.25 m3 × 236.02 = 17288.47
Excavació en roca, amb mitjans mecànics o manuals, per formació de mur de connexió amb pantalla existent, en zones amb molt alta dificultat. Inclós càrrega manual de runa sobre contenidor, transport i canon abocador.

| Amidament | Uts. | Llarg | Ample | Alt | Parcial |
|---|---|---|---|---|---|
| Aparcament Corsini |  |  |  |  |  |
| Planta -1 | 3.5 | 54.00 | 0.50 | 0.50 | 47.250 |
| Planta -3 | 3.2 | 24.50 | 0.50 | 0.50 | 19.600 |
| Planta -4 | 3.2 | 8.00 | 0.50 | 0.50 | 6.400 |
| Total |  |  |  |  | 73.25 |

**XP001EST05** m2 Mur formigó armat 50 cms HA-25/P/II/10
146.5 m2 × 248.02 = 36334.93
Mur de formigó armat de 50cms de gruix. Formigó HA-25/P/II/10, armat amb doble malla 15x15cms d'acer B500S de 16mm de diàmetre, inclós doble perforació de 50cms a mur existent i a forjat cada 20 cms, ancoratge de dos barres d'acer B500S de 1 m de longitud amb resines epoxi. Inclús p.p. de material, mà d'obra i mitjans auxiliars per l'encofrat i desencofrat, armat, formigonat, perforacions i posterior neteja de la superfície. Unitat d'obra totalment acabada.

| Amidament | Uts. | Llarg | Ample | Alt | Parcial |
|---|---|---|---|---|---|
| Aparcament Corsini |  |  |  |  |  |
| Planta -1 | 1 | 54.00 | 3.50 | 0.50 | 94.500 |
| Planta -3 | 1 | 24.50 | 3.20 | 0.50 | 39.200 |
| Planta -4 | 1 | 8.00 | 3.20 | 0.50 | 12.800 |
| Total |  |  |  |  | 146.5 |

**XP001EST06** m2 Llosa form.,horitz.,g=25cm,muntatge+desmunt.encofrat p/llosa,tauler,HA-25/P/10/IIa,col.bomba,armadura B500S
86.5 m2 × 145.01 = 12543.37
Llosa de formigó armat, horitzontal, de 25 cm de gruix amb muntatge i desmuntatge d'encofrat per a lloses, amb tauler de fusta de pi, formigó HA-25/B/10/IIa, abocat amb bomba i armadura B500 S d'acer en barres corrugades, armat amb doble malla 15x15cms i diàmetre 16mm, inclús ancoratges a forjat i mur existent a base de perforacions de 40 cms de longitud i barra d'acer corrugat de diàmetre 20mm i 80 cms de longitud cada 25cms, ancorada amb resines epoxi. Inclús p.p. de material, mà d'obra i mitjans auxiliars per l'encofrat i desencofrat, armat, formigonat, perforacions i posterior neteja de la superfície. Unitat d'obra totalment acabada.

| Amidament | Uts. | Llarg | Ample | Parcial |
|---|---|---|---|---|
| Aparcament Corsini |  |  |  |  |
| Planta -1 | 1 | 54.00 | 1.00 | 54.000 |
| Planta -3 | 1 | 24.50 | 1.00 | 24.500 |
| Planta -4 | 1 | 8.00 | 1.00 | 8.000 |
| Total |  |  |  | 86.5 |

**XP001EST07** m2 Mur plaques prefabric.form.
293 m2 × 296.03 = 86736.79
Subministre i muntatge de tancament format per plaques de formigó prefabricat. S'inclouen tots els treballs auxiliars propis de col·locació, materials, peces especials, preparació de paraments, talls, junts, ancoratge a forjats i reblert de junts amb vorada i posterior pintat.

| Amidament | Uts. | Llarg | Ample | Parcial |
|---|---|---|---|---|
| Aparcament Corsini |  |  |  |  |
| Planta -1 | 1 | 54.00 | 3.50 | 189.000 |
| Planta -3 | 1 | 24.50 | 3.20 | 78.400 |
| Planta -4 | 1 | 8.00 | 3.20 | 25.600 |
| Total |  |  |  | 293 |

**XP001EST08** u Drenatge PVC diam.160mm c/5m
19 u × 45.05 = 855.95
Subministre i col.locació de canonada de PVC de 160 mm de diàmetre per drenatge de capa de graves, col.locada verticalment cada 5 metres embeguda al cantell del forjat.

| Amidament | Uts. | Parcial |
|---|---|---|
| Aparcament Corsini |  |  |
| Planta -1 | 12 | 12.000 |
| Planta -3 | 5 | 5.000 |
| Planta -4 | 2 | 2.000 |
| Total |  | 19 |

**XP001EST09** u Cala inspecció 3x3m
9 u × 1750.27 = 15752.43
Execució de cala d'inspecció de 3x3m en tancament vertical. Inclós enderroc de placa prefabricada de formigó de 15 cms de gruix amb mitjans mecànics i/o manuals, retirada de làmina drenant i graves, retirada de runa, transport a abocador i pagament canon. Inclós sistema de subjecció de graves situades a la part superior de la cala per permetre el buidat de les mateixes fins al terreny.

| Amidament | Uts. | Parcial |
|---|---|---|
| Aparcament Corsini | 9 | 9.000 |
| Total |  | 9 |

**XP001EST10** u Destesat ancoratges
40 u × 84.81 = 3392.40
Destesat i retirada dels ancoratges existents. Inclós mà d'obra, maquinària i p.p. de mitjans auxiliars, càrrega de runa sobre camió amb mitjans mecànics i/o manuals i transport a abocador.

| Amidament | Uts. | Parcial |
|---|---|---|
| Aparcament Corsini | 40 | 40.000 |
| Total |  | 40 |

### E2 ENDERROCS (09/06/2010)
Import: 231826.75

**E0101a** * Nota Capitol (02/08/2010)
0 *
(Nota general: No s'ha tingut en compte a cap de les partides de càrrega i transport a abocador de les demolició i enderrocs, els coeficients d'esponjament o compactació del terreny, que estan inclosses en preu. L'amidament correspon a la geometria de l'element enderrocat. Així mateix es considera inclos en preu per part del Contractista els treballs i mitjans auxiliars necessaris per a la correcta demolició. Inclos canon de gestió de runes i abocament. Inclou l'entrega a la propietat dels certificats dels residus depositats a l'abocador autoritzat.

**K2157011M** m2 Arrencada,plaq.conf.cobert.m.man.,càrrega manual+mec.
3564.512 m2 × 10.32 = 36785.76
Arrencada de plaques de fibrociment conformades de coberta amb mitjans manuals o mecànics i càrrega manual de runa sobre camió o contenidor, inclós p.p. d'elements d'elevació i/o bastides.

| Codi | Ut | Descripció | Rendiment | Preu | Import |
|---|---|---|---|---|---|
| A0140000 | h | Manobre (mà d'obra; 11/06/2010) | 0.15 | 14.88 | 2.23 |
| A%AUX001 | % | Despeses auxiliars sobre la mà d'obra (13/06/2010) | 1.5 % | 2.23 | 0.03 |
| C150G900 | h | Grua autopropulsada 20t (maquinària) | 0.2 | 40.29 | 8.06 |
|  |  | Total |  |  | 10.32 |

| Amidament | Uts. | Llarg | Ample | Alt | Parcial |
|---|---|---|---|---|---|
| Nau central | 2 | 30.70 | 16.80 |  | 1031.520 |
| Naus laterals | 4 | 30.80 | 14.60 | 1.10 | 1978.592 |
| Voltes centrals | 1 | 33.00 | 16.80 |  | 554.400 |
| Total |  |  |  |  | 3564.512 |

**K2R540S0** m3 Transp.res.especials,instal.gestió residus,contenidor 1m3
35.65 m3 × 42.73 = 1523.32
Transport de residus especials a instal·lació autoritzada de gestió de residus, amb contenidor d'1 m3 de capacitat

| Codi | Ut | Descripció | Rendiment | Preu | Import |
|---|---|---|---|---|---|
| C1RAP100 | m3 | Subministr.recollida res.especials,cont.estruc.reixa metàl. 1m3 (maquinària) | 1 | 42.73 | 42.73 |
|  |  | Total |  |  | 42.73 |

| Amidament | Uts. | Llarg | Parcial |
|---|---|---|---|
| Coberta existent | 1 | 35.65 | 35.650 |
| Total |  |  | 35.65 |

**K2RA7FD0** kg Deposició controlada dipòsit autoritzat,residus fibrocim. especials,0,9t/m3,LER 170605*
64308.16 kg × 0.1 = 6430.82
Deposició controlada a dipòsit autoritzat de residus de fibrociment especials amb una densitat 0,9 t/m3, procedents de construcció o demolició, amb codi 170605* segons la Llista Europea de Residus (ORDEN MAM/304/2002)

| Codi | Ut | Descripció | Rendiment | Preu | Import |
|---|---|---|---|---|---|
| B2RA7FD0 | kg | Deposició controlada dipòsit autoritzat,residus fibrocim. especials,0,9t/m3,LER 170605* (material) | 1 | 0.1 | 0.10 |
|  |  | Total |  |  | 0.1 |

| Amidament | Uts. | Llarg | Ample | Alt | Parcial |
|---|---|---|---|---|---|
| Nau central | 2 | 30.70 | 16.80 | 19.00 | 19598.880 |
| Naus laterals | 4 | 30.80 | 14.60 | 19.00 | 34175.680 |
| Voltes centrals | 1 | 33.00 | 16.80 | 19.00 | 10533.600 |
| Total |  |  |  |  | 64308.16 |

**K215EE11** m2 Arrencada,llata,fustam.man.,càrrega manual
3776.065 m2 × 1.93 = 7287.81
Arrencada a qualsevol alçada de llata de fusta amb mitjans manuals i càrrega manual de runa sobre camió o contenidor, inclós p.p. de mitjans d'elevació i/o bastides.

| Codi | Ut | Descripció | Rendiment | Preu | Import |
|---|---|---|---|---|---|
| A0140000 | h | Manobre | 0.128 | 14.88 | 1.90 |
| A%AUX001 | % | Despeses auxiliars sobre la mà d'obra | 1.5 % | 1.90 | 0.03 |
|  |  | Total |  |  | 1.93 |

| Amidament | Uts. | Llarg | Ample | Parcial |
|---|---|---|---|---|
| Sostre planta baixa | 4 | 15.00 | 30.70 | 1842.000 |
|  | 1 | 19.35 | 73.10 | 1414.485 |
|  | 1 | 15.65 | 33.20 | 519.580 |
| Total |  |  |  | 3776.065 |

**K2R24200** m3 Classif.obra residus construcció/demolició s/REAL DECRETO 105/2008,m.man.
1086.39 m3 × 15.1 = 16404.49
Classificació a peu d'obra de residus de construcció o demolició en fraccions segons REAL DECRETO 105/2008, amb mitjans manuals

| Codi | Ut | Descripció | Rendiment | Preu | Import |
|---|---|---|---|---|---|
| A0140000 | h | Manobre | 1 | 14.88 | 14.88 |
| A%AUX001 | % | Despeses auxiliars sobre la mà d'obra | 1.5 % | 14.88 | 0.22 |
|  |  | Total |  |  | 15.1 |

**K2R440H0** m3 Càrrega manuals+transp.terres,instal.gestió residus,contenidor 8m3
1872 m3 × 13.54 = 25346.88
Càrrega amb mitjans manuals i transport de terres a instal·lació autoritzada de gestió de residus, amb contenidor de 8 m3 de capacitat

| Codi | Ut | Descripció | Rendiment | Preu | Import |
|---|---|---|---|---|---|
| A0140000 | h | Manobre | 0.25 | 14.88 | 3.72 |
| C1RA2800 | m3 | Subministr.recollida residus inerts o no especials,contenidor metàl·lic 8m3 (maquinària) | 1 | 9.78 | 9.78 |
| A%AUX001 | % | Despeses auxiliars sobre la mà d'obra | 1 % | 3.72 | 0.04 |
|  |  | Total |  |  | 13.54 |

**K2RA71H1** m3 Deposició controlada dipòsit autoritzat,cànon inclòs(LLEI 8/2008),residus 1,10-1,48t/m3
1872 m3 × 9.43 = 17652.96
Deposició controlada a dipòsit autoritzat, amb cànon sobre la deposició controlada dels residus de la construcció inclòs, segons la LLEI 8/2008, de residus amb una densitat de 1,10 a 1,48 t/m3.

| Codi | Ut | Descripció | Rendiment | Preu | Import |
|---|---|---|---|---|---|
| B2RA71H1 | t | Deposició controlada dipòsit autoritzat,cànon inclòs(LLEI 8/2008),residus 1,10-1,48t/m3 (material) | 1.48 | 6.37 | 9.43 |
|  |  | Total |  |  | 9.43 |

**K2RA61H0M** m3 Deposició controlada centre reciclatge,residus form. inerts,1,48t/m3,LER 170101
1086.39 m3 × 6.26 = 6800.80
Deposició controlada a centre de reciclatge de residus inerts amb una densitat superior a 1,48 t/m3, procedents de construcció o demolició.

| Codi | Ut | Descripció | Rendiment | Preu | Import |
|---|---|---|---|---|---|
| B2RA61H0M | t | Deposició controlada centre reciclatge,residus form. inerts,1,48t/m3,LER 170101 (material) | 1.48 | 4.23 | 6.26 |
|  |  | Total |  |  | 6.26 |

**K21C1011** m2 Arrencada,vidre clarab.,m.man.,càrrega manual
185 m2 × 5.35 = 989.75
Arrencada a qualsevol alçada de vidre de claraboia amb mitjans manuals i càrrega manual de runa sobre camió o contenidor, inclós p.p. de mitjans d'elevació i/o bastides.

| Codi | Ut | Descripció | Rendiment | Preu | Import |
|---|---|---|---|---|---|
| A012E000 | h | Oficial 1a vidrier (mà d'obra; 11/06/2010) | 0.15 | 20.24 | 3.04 |
| A0140000 | h | Manobre | 0.15 | 14.88 | 2.23 |
| A%AUX001 | % | Despeses auxiliars sobre la mà d'obra | 1.5 % | 5.27 | 0.08 |
|  |  | Total |  |  | 5.35 |

**K21D1011** m Arrencada baixant+conn.desg.,m.man.,càrrega manual
215 m × 2.11 = 453.65
Arrencada a qualsevol alçada de baixant i connexions als desguassos amb mitjans manuals i càrrega manual de runa sobre camió o contenidor, inclós p.p. de mitjans d'elevació i/o bastides.

| Codi | Ut | Descripció | Rendiment | Preu | Import |
|---|---|---|---|---|---|
| A0140000 | h | Manobre | 0.14 | 14.88 | 2.08 |
| A%AUX001 | % | Despeses auxiliars sobre la mà d'obra | 1.5 % | 2.08 | 0.03 |
|  |  | Total |  |  | 2.11 |

**E2131150** m3 Enderroc volum edificacio interior mercat
2085 m3 × 17.41 = 36299.85
M3 ENDERROC DE VOLUM EDIFICACIO EXISTENT EN INTERIOR DE MERCAT MUNICIPAL AMB MITJANS MANUALS, INCLÓS ARRENCADA D'INSTAL.LACIONS, CAMBRES FRIGORIFIQUES, I REPICAT DE REVESTIMENTS INTERIORS DE FAÇANA, A QUALSEVOL ALÇADA, AMB P.P. DE MITJANS D'ELEVACIÓ I/O BASTIDA.

| Amidament | Uts. | Llarg | Parcial |
|---|---|---|---|
| Plantes baixa i semisoterrani | 1 | 2085.00 | 2085.000 |
| Total |  |  | 2085 |

**K2192311M** m3 Enderroc solera form.,compres.,càrrega man/mec.
483.4 m3 × 100.49 = 48576.87
Enderroc de solera de formigó, amb compressor i càrrega manual o mecànica de runa sobre camió o contenidor, inclós transport i canon abocador.

| Codi | Ut | Descripció | Rendiment | Preu | Import |
|---|---|---|---|---|---|
| A0140000 | h | Manobre | 0.4 | 14.88 | 5.95 |
| A0150000 | h | Manobre especialista (mà d'obra; 11/06/2010) | 4 | 15.75 | 63.00 |
| C1101200 | h | Compressor+dos martells pneumàtics (maquinària) | 2 | 11.7 | 23.40 |
| C1315010 | h | Retroexcavadora petita (maquinària) | 0.2 | 29.85 | 5.97 |
| M07N070 | m3 | Canon de runes a abocador (maquinària) | 0.2 | 0.5 | 0.10 |
| M07CB030 | h. | CAMIÓ BASCULANT 6X4 20 T. (maquinària) | 0.035 | 29.7 | 1.04 |
| A%AUX001 | % | Despeses auxiliars sobre la mà d'obra | 1.5 % | 68.95 | 1.03 |
|  |  | Total |  |  | 100.49 |

| Amidament | Uts. | Llarg | Ample | Parcial |
|---|---|---|---|---|
| Planta baixa | 1 | 1673.30 | 0.20 | 334.660 |
| Planta semisoterrani | 1 | 743.70 | 0.20 | 148.740 |
| Total |  |  |  | 483.4 |

**K214AB11** m2 Enderroc,sostre,bigueta perf.lam.,m.man.,càrrega manual
743.7 m2 × 24.9 = 18518.13
Enderroc de sostre de bigueta de perfil laminat, amb mitjans manuals i càrrega manual de runa sobre camió o contenidor

| Codi | Ut | Descripció | Rendiment | Preu | Import |
|---|---|---|---|---|---|
| A0125000 | h | Oficial 1a soldador (mà d'obra) | 0.35 | 18.19 | 6.37 |
| A0140000 | h | Manobre | 1.1 | 14.88 | 16.37 |
| C200S000 | h | Equip tall oxiacetilènic (maquinària) | 0.35 | 5.2 | 1.82 |
| A%AUX001 | % | Despeses auxiliars sobre la mà d'obra | 1.5 % | 22.74 | 0.34 |
|  |  | Total |  |  | 24.9 |

| Amidament | Uts. | Llarg | Parcial |
|---|---|---|---|
| Sostre semisoterrani | 1 | 743.70 | 743.700 |
| Total |  |  | 743.7 |

**K21QU700** u Desmuntge maquinària rellotge+aplec material
1 u × 279.73 = 279.73
Desmuntatge de maquinària de rellotge a més de 10 m d'alçària i aplec de material per a la seva reutilització o restauració

| Codi | Ut | Descripció | Rendiment | Preu | Import |
|---|---|---|---|---|---|
| A012M000 | h | OFICIAL 1A MONTADOR (mà d'obra; 29/10/2008) | 8 | 18.48 | 147.84 |
| A013M000 | h | AJUDANT MUNTADOR (mà d'obra; 29/10/2008) | 8 | 15.97 | 127.76 |
| A%AUX001 | % | Despeses auxiliars sobre la mà d'obra | 1.5 % | 275.60 | 4.13 |
|  |  | Total |  |  | 279.73 |

| Amidament | Uts. | Parcial |
|---|---|---|
| façana Corsini | 1 | 1.000 |
| Total |  | 1 |

**K21QU220M** u Desmuntatge CT m.man.+mecànic,+car. i transport abocador
1 u × 8475.93 = 8475.93
Desmuntatge de centre de transformació existent, amb mitjans manuals i/o mecànics, inclós càrrega i transport a abocador autoritzat i pagament canon.

| Amidament | Uts. | Parcial |
|---|---|---|
| planta semisoterrani | 1 | 1.000 |
| Total |  | 1 |

### E3 MOVIMENT DE TERRES (09/06/2010)
Import: 1905400.4

**E0102** * Nota Capitol (31/03/2005)
1 *
(Nota general: No s'ha tingut en compte a cap de les partides d'excavació, terraplenament i transport de terres, els coeficients d'esponjament o compactació del terreny, que estan inclosses en preu. L'amidament correspon a la geometria dels rebaixos o replens. Així mateix es considera inclos en preu per part del Contractista els treballs i mitjans auxiliars necessaris per a la contenció de terres. Inclos canon d' abocament. Inclou l'entrega a la propietat dels certificats dels residus depositats a l'abocador autoritzat.

**E2212422** m3 Excavació rebaix quals.terreny,m.mec.,càrr.mec.
23350.99 m3 × 8.06 = 188208.98
Excavació per a rebaix en qualsevol classe de terreny inclós roca, amb mitjans mecànics i càrrega manual o mecànica sobre camió, segons procés constructiu projecte, inclós esponjament, transport i canon abocador.

| Codi | Ut | Descripció | Rendiment | Preu | Import |
|---|---|---|---|---|---|
| A0140000 | h | Manobre | 0.01 | 14.88 | 0.15 |
| M07CB030 | h. | Camió basculant 6x4 20 t. | 0.18 | 29.7 | 5.35 |
| M07N070 | m3 | Canon de runes a abocador | 1 | 0.5 | 0.50 |
| C1311120 | h | Pala carregadora s/,mitjana,s/,pneumàtics 117kW (maquinària) | 0.052 | 39.55 | 2.06 |
| A%AUX001 | % | Despeses auxiliars sobre la mà d'obra | 1.5 % | 0.15 | 0.00 |
|  |  | Total |  |  | 8.06 |

| Amidament | Uts. | Llarg | Ample | Alt | Parcial |
|---|---|---|---|---|---|
| Planta baixa interior mercat | 1 | 1673.30 |  | 1.10 | 1840.630 |
| Planta baixa zona exterior mercat | 1 | 2467.00 |  | 1.60 | 3947.200 |
| Planta semisoterrani | 1 | 3416.00 |  |  | 3416.000 |
| Planta soterrani -1 | 1 | 4782.00 |  |  | 4782.000 |
| Planta soterrani -2 | 1 | 2562.00 |  |  | 2562.000 |
| Planta soterrani -3 | 1 | 2519.00 |  |  | 2519.000 |
| rampes Colom | 1 | 3396.00 |  |  | 3396.000 |
| Rebaix per fonamentacio | 1 | 854.00 | 0.80 | 1.30 | 888.160 |
| Total |  |  |  |  | 23350.99 |

**E2216453M** ut Implantacio minador obra
4 ut × 8826.24 = 35304.96
Unitat de transport de maquinaria i equips, instal.lacio i muntatge, i retirada a la finalitzacio dels treballs.

| Amidament | Uts. | Parcial |
|---|---|---|
| Planta semisoterrani i rampes | 1 | 1.000 |
| Planta soterrani -1 | 1 | 1.000 |
| Planta soterrani -2 | 1 | 1.000 |
| Planta soterrani -3 | 1 | 1.000 |
| Total |  | 4 |

**E2216452M** m3 Excavació p/soterr., quals.terreny,minadora.
67048 m3 × 8.65 = 579965.20
Excavació de dificultat elevada de terres per a buidat de plantes soterrani, executada per fases segons procés constructiu de projecte, en qualsevol tipus de terreny inclós roca, realitzada amb minador especialitzat, inclús esponjaments, equips auxiliars de ventilació, il.luminació, personal i dumper per l'evaquació de runes a peu de rampa. Inclós p.p. de formació de mermes d'aproximació a pilars i excavació manual.

| Codi | Ut | Descripció | Rendiment | Preu | Import |
|---|---|---|---|---|---|
| C1A0_01MIN | m3 | Minadora tipus AM-50+eq.aux. | 1 | 8.65 | 8.65 |
|  |  | Total |  |  | 8.65 |

| Amidament | Uts. | Llarg | Parcial |
|---|---|---|---|
| Planta semisoterrani | 1 | 20738.00 | 20738.000 |
| Planta soterrani -1 | 1 | 19600.00 | 19600.000 |
| Planta soterrani -2 | 1 | 12736.00 | 12736.000 |
| Planta soterrani -3 | 1 | 13974.00 | 13974.000 |
| Total |  |  | 67048 |

**E2221852** m3 Excavació rasa/pou h<=1,5m,roca,compres.,càrr.mec.
1853 m3 × 19.32 = 35799.96
Excavació de rases i pous de fins a 1,5 m de fondària, en qualsevol classe de terreny, inclòs roca, amb compressor i càrrega mecànica sobre camió

| Codi | Ut | Descripció | Rendiment | Preu | Import |
|---|---|---|---|---|---|
| A0140000 | h | Manobre | 0.04 | 14.88 | 0.60 |
| A0150000 | h | Manobre especialista | 0.72 | 15.75 | 11.34 |
| C1101200 | h | Compressor+dos martells pneumàtics | 0.36 | 11.7 | 4.21 |
| C1315010 | h | Retroexcavadora petita | 0.1 | 29.85 | 2.99 |
| A%AUX001 | % | Despeses auxiliars sobre la mà d'obra | 1.5 % | 11.94 | 0.18 |
|  |  | Total |  |  | 19.32 |

| Amidament | Uts. | Llarg | Parcial |
|---|---|---|---|
| Rebaix per fonamentacio | 1 | 1853.00 | 1853.000 |
| Total |  |  | 1853 |

**K2R450H0M** m3 Càrrega mec./man.+transp.terres,instal.gestió residus,contenidor 8m3
83187.6 m3 × 10.26 = 853504.78
Càrrega amb mitjans mecànics i/o manuals i temps d'espera i transport de terres a instal·lació autoritzada de gestió de residus, amb contenidor de 8 m3 de capacitat, inclós esponjament i canon abocador.

| Codi | Ut | Descripció | Rendiment | Preu | Import |
|---|---|---|---|---|---|
| A0140000 | h | Manobre | 0.01 | 14.88 | 0.15 |
| C1311110 | h | Pala carregadora s/,petita,s/,pneumàtics 67kW (maquinària) | 0.01 | 32.64 | 0.33 |
| C1RA2800 | m3 | Subministr.recollida residus inerts o no especials,contenidor metàl·lic 8m3 | 1 | 9.78 | 9.78 |
|  |  | Total |  |  | 10.26 |

| Amidament | Uts. | Llarg | Ample | Parcial |
|---|---|---|---|---|
| Planta semisoterrani | 1 | 20738.00 | 1.20 | 24885.600 |
| Planta soterrani -1 | 1 | 19600.00 | 1.20 | 23520.000 |
| Planta soterrani -2 | 1 | 12736.00 | 1.20 | 15283.200 |
| Planta soterrani -3 | 1 | 13974.00 | 1.20 | 16768.800 |
| Rebaix per fonamentacio | 1 | 1853.00 | 1.20 | 2223.600 |
| Rases sanejament | 1 | 422.00 | 1.20 | 506.400 |
| Total |  |  |  | 83187.6 |

**K2251772M** m3 Terraplenat+picon.mec.,terres adeq.,g<=25cm,95% PN
7583.745 m3 × 18.9 = 143332.78
Terraplenat i piconatge mecànics amb ajudes manuals amb terres adequades, en tongades de fins a 25 cm, amb reperfilat i una compactació del 95% del PN, deixada la superfície perfectament horitzontal per l'execució dels forjats segons projecte, en zones de dificultat elevada sota forjat, segons procés constructiu.

| Codi | Ut | Descripció | Rendiment | Preu | Import |
|---|---|---|---|---|---|
| A0140000 | h | Manobre | 0.01 | 14.88 | 0.15 |
| C1311120 | h | Pala carregadora s/,mitjana,s/,pneumàtics 117kW | 0.05 | 39.55 | 1.98 |
| C1335080 | h | Corró vibratori autopropulsat,8-10t (maquinària) | 0.05 | 35.61 | 1.78 |
| B0372U20M | m3 | Tot-u art.CBR 80 (material) | 1.1 | 13.63 | 14.99 |
| A%AUX001 | % | Despeses auxiliars sobre la mà d'obra | 1.5 % | 0.15 | 0.00 |
|  |  | Total |  |  | 18.9 |

| Amidament | Uts. | Llarg | Alt | Parcial |
|---|---|---|---|---|
| Planta baixa interior mercat | 1 | 2426.92 | 0.50 | 1213.460 |
| Planta baixa exterior mercat | 1 | 1337.78 | 0.50 | 668.890 |
| Planta semisoterrani | 1 | 3800.93 | 0.50 | 1900.465 |
| Planta soterrani -1 | 1 | 3800.93 | 0.50 | 1900.465 |
| Planta soterrani -2 | 1 | 3800.93 | 0.50 | 1900.465 |
| Total |  |  |  | 7583.745 |

**F9310010** M3 Base granular tot-u artificial
986.8 M3 × 17.74 = 17505.83
Base granular de tot-u artificial compactada al 98%PM. Inclou subministrament, estesa i refí. Tot inclòs.

| Codi | Ut | Descripció | Rendiment | Preu | Import |
|---|---|---|---|---|---|
| C1331100 | H | Motoanivelladora de mida petita. (maquinària) | 0.06 | 18.79 | 1.13 |
| C1502E00 | H | Camió cisterna de 8 m3. (maquinària) | 0.06 | 15.28 | 0.92 |
| B0372U20M | m3 | Tot-u art.CBR 80 | 1.1 | 13.63 | 14.99 |
| B0111000 | m3 | Aigua (material) | 0.07 | 0.71 | 0.05 |
| A0140000 | h | Manobre | 0.02 | 14.88 | 0.30 |
| C13350C0 | H | Corró vibratori autopropulsat, DE 12 a 14 Tn. (maquinària) | 0.02 | 17.28 | 0.35 |
| A%NAAA | % | Despeses auxiliars | 1 % | 0.30 | 0.00 |
|  |  | Total |  |  | 17.74 |

| Amidament | Uts. | Llarg | Alt | Parcial |
|---|---|---|---|---|
| Planta baixa zona exterior mercat | 1 | 2467.00 | 0.40 | 986.800 |
| Total |  |  |  | 986.8 |

**E9232G91** m2 Subbase de grava,g=20cm,grandària=50-70mm,estesa+picon.
4780 m2 × 8.32 = 39769.60
Subbase de grava de 20 cm de gruix i grandària màxima de 50 a 70 mm, amb estesa i piconatge del material

| Codi | Ut | Descripció | Rendiment | Preu | Import |
|---|---|---|---|---|---|
| A0140000 | h | Manobre | 0.06 | 14.88 | 0.89 |
| A0150000 | h | Manobre especialista | 0.12 | 15.75 | 1.89 |
| B0332300 | t | Grava pedra granit.50-70mm (material) | 0.357 | 13.94 | 4.98 |
| C133A030 | h | Picó vibrant,dúplex,1300 kg (maquinària) | 0.06 | 8.61 | 0.52 |
| A%AUX001 | % | Despeses auxiliars sobre la mà d'obra | 1.5 % | 2.78 | 0.04 |
|  |  | Total |  |  | 8.32 |

| Amidament | Uts. | Llarg | Parcial |
|---|---|---|---|
| Planta soterrani -3 | 1 | 4780.00 | 4780.000 |
| Total |  |  | 4780 |

**E222B873M** m3 Excav. rasa instal.,,+càrr.,retro.+mart.trencad.+dumper
421.988 m3 × 21.88 = 9233.10
Excavació de rasa per a pas d'instal·lacions de fins a 1 m de fondària, en qualsevol tipus de terreny, amb retroexcavadora amb martell trencador, inclús esponjaments i dumper per l'evaquació de runes a peu de rampa.

| Codi | Ut | Descripció | Rendiment | Preu | Import |
|---|---|---|---|---|---|
| A0140000 | h | Manobre | 0.13 | 14.88 | 1.93 |
| C1105A00 | h | Retroexcavadora amb martell trencador (maquinària) | 0.28 | 48.24 | 13.51 |
| C1315010 | h | Retroexcavadora petita | 0.13 | 29.85 | 3.88 |
| A%AUX001 | % | Despeses auxiliars sobre la mà d'obra | 1.5 % | 1.93 | 0.03 |
| C1505120 | h | Dúmper 1,5t,hidràulic (maquinària) | 0.15 | 16.87 | 2.53 |
|  |  | Total |  |  | 21.88 |

| Amidament | Uts. | Llarg | Ample | Alt | Parcial |
|---|---|---|---|---|---|
| Psot-3 sanejament | 1 | 544.50 | 0.50 | 1.55 | 421.988 |
| Total |  |  |  |  | 421.988 |

**E2252772** m3 Terraplenat+picon.rasa/pou,terres adeq.,g<=25cm,95% PN
250.47 m3 × 11.08 = 2775.21
Terraplenat i piconatge en rases i pous amb terres adequades, en tongades de fins a 25 cm, amb una compactació del 95% del PN

| Codi | Ut | Descripció | Rendiment | Preu | Import |
|---|---|---|---|---|---|
| A0140000 | h | Manobre | 0.02 | 14.88 | 0.30 |
| A0150000 | h | Manobre especialista | 0.45 | 15.75 | 7.09 |
| C1311120 | h | Pala carregadora s/,mitjana,s/,pneumàtics 117kW | 0.02 | 39.55 | 0.79 |
| C133A0J0 | h | Picó vibrant,plac.30x33cm (maquinària) | 0.45 | 6.19 | 2.79 |
| A%AUX001 | % | Despeses auxiliars sobre la mà d'obra | 1.5 % | 7.39 | 0.11 |
|  |  | Total |  |  | 11.08 |

| Amidament | Uts. | Llarg | Ample | Alt | Parcial |
|---|---|---|---|---|---|
| Psot-3 sanejament | 1 | 544.50 | 0.40 | 1.15 | 250.470 |
| Total |  |  |  |  | 250.47 |

### E4 ESTRUCTURA (09/06/2010)
Import: 6946513.49

#### E4.1 Contencions
Import: 2106199.39

**E0104** NOTA CAPITOL (31/03/2005)
1
Es considera inclòs en el preu unitari de cada partida, el segellat amb material elàstic dels junts de dilatació (horitzontals i verticals), segons indicacions de la Direcció Facultativa, així com la seva formació mitjançant planxes de porexpan.
-Es consideren inclosos en el preu unitari de l'acer tots els encavalcaments de barres.
-Realització de tots els junts estructurals tipus AVION, amb els materials adients, i seguint indicacions de la Direcció Facultativa.
- En el preu unitari dels formigons es considera inclòs el seu sistema d'abocament (cubilot, bomba...)
- Les esperes de pilars en fonamentació es consideren incloses en les quanties de les estructures, pel que la fonamentació no les contempla
.-Es consideren inclosos en el preu unitari de l'acer tots els encavalcaments de barres.
S'inclou p.p. de replanteix amb topograf inclosa
L'execució de la unitat d'obra inclou les operacions següents:
- Preparació de la plataforma de treball
- Execució de la perforació
- Abocada del formigó
- Rotura de capes de terreni mol compacte que l'equip de perforació no atravesi
Després del formigonament les armadures han de mantenir la posició prevista en la D.T.
El formigó no ha de presentar disgregacions ni buits a la seva massa.
La secció del pilot no ha de quedar disminuïda en cap punt.
El formigó s'ha d'injectar pel tub de la barrina una vegada aquesta hagi arribat a la fondària prevista a la D.T.
m de fondària realment executat, amidat segons les especificacions de la D.T., comprovat i acceptat expressament per la D.F.
Es cumplira las prescripcions de projecte i geotecnic, calculista i DF, sense que la medicio real comporte increment de la medició a efectes de certificació
La fondària de cada piló ha de ser la indicada a la D.T., amb comprovació que s'ha arribat a la capa de terreny prevista a la D.T.
Les armadures i la seva posició han de ser les indicades a la D.T.
Després del formigonament les armadures han de mantenir la posició prevista en la D.T.
El formigonament ha de ser continu i no hi ha d'haver disgregacions ni buits a la massa.
El nivell de formigó ha de sobresortir com a mínim 30 cm per sobre del nivell teòric d'acabat del piló.
S'ha de demolir la part superior del piló, com a mínim, una alçària de 30 cm, fins a sanejar la part superior del formigó.
L'extrem superior de les armadures ha de sobresortir respecte al nivell teòric d'acabat del piló, l'alçada de la biga de lligat.
El formigó s'ha d'abocar per mitjà d'un tub al fons de la perforació.
El primer metro de desde la cota del carrer, a la viga de coronació s'ha d'impermeabilitzar amb làmina de nòduls tipo de poliamida d'alta densitat. segons especificacions del Codi Tècnic (inclos en preu).
Estan inclosos els controls de qualitat que la EHE 98 obliga a fer al constructor o contractista, aixi com entregar la documentacio de qualitat que la direccio facultativa exigeixi.

**E3EZ1800** u Desplaçament+munt.+desmunt.eq.perfor.pilo.barrinats form. tub central
1 u × 3137.68 = 3137.68
Desplaçament, muntatge i desmuntatge a obra i retirada de l'equip de perforació per a pilons barrinats formigonats pel tub central de la barrina

| Codi | Ut | Descripció | Rendiment | Preu | Import |
|---|---|---|---|---|---|
| C3EZ1800 | u | Desplaçament+munt.+desmunt.eq.perfor. pilo.barrinats form. tub central (maquinària) | 1 | 3137.68 | 3137.68 |
|  |  | Total |  |  | 3137.68 |

**E3E5785E** m Perfo/formi.pilóbarrinats s/ent.,D=80cm+HA-25/F/10/IIa+superplast.
7196.614 m × 92.44 = 665255.00
Perforació i formigonament de pilons barrinats sense entubació en qualsevol tipus de terreny inclós roca, segons estudi geotècnic, de diàmetre 85 cm amb formigó HA-25/F/10/IIa, amb additiu superplastificant, de consistència fluida i grandària màxima del granulat 10 mm, amb >= 325 kg/m3 de ciment i posterior neteja amb aigua a pressió amb p.p. de juntes.

| Codi | Ut | Descripció | Rendiment | Preu | Import |
|---|---|---|---|---|---|
| B065780E | m3 | Formigó HA-25/F/10/IIa,>=325kg/m3 ciment, superplast. (material) | 0.652 | 55.62 | 36.26 |
| C3E57800 | m | Perforació+col.mat.,equip pers.maq.,piló barrinats s/ent.,D=80cm (maquinària) | 1 | 56.18 | 56.18 |
|  |  | Total |  |  | 92.44 |

| Amidament | Uts. | Llarg | Ample | Parcial |
|---|---|---|---|---|
| Pantalla tipus 1 | 178.5 | 1.18 | 25.00 | 5265.750 |
| Pantalla tipus 2 | 36.5 | 1.18 | 14.60 | 628.822 |
| Pantalla tipus 3 | 50.5 | 1.18 | 21.85 | 1302.042 |
| Total |  |  |  | 7196.614 |

**E3EZA080** u Enderroc cap piló D=80cm
313.29 u × 66.92 = 20965.37
Enderroc de cap de piló, de diàmetre 80 cm, inclós sanejament i neteja d'armadures, càrrega de runes i transport a abocador amb pagament de canon.

| Codi | Ut | Descripció | Rendiment | Preu | Import |
|---|---|---|---|---|---|
| A0140000 | h | Manobre | 1.25 | 14.88 | 18.60 |
| A0150000 | h | Manobre especialista | 2.2 | 15.75 | 34.65 |
| %NAAA | % | Despeses auxiliars | 1.5 % | 53.25 | 0.80 |
| C1101200 | h | Compressor+dos martells pneumàtics | 1.1 | 11.7 | 12.87 |
|  |  | Total |  |  | 66.92 |

| Amidament | Uts. | Llarg | Parcial |
|---|---|---|---|
| Pantalla tipus 1 | 178.5 | 1.18 | 210.630 |
| Pantalla tipus 2 | 36.5 | 1.18 | 43.070 |
| Pantalla tipus 3 | 50.5 | 1.18 | 59.590 |
| Total |  |  | 313.29 |

**E3EB3000** kg Acer b/corrugada B 500 S p/armadura pilo.
708247.83 kg × 0.84 = 594928.18
Acer en barres corrugades B 500 S de límit elàstic >= 500 N/mm2, per a l'armadura de pilons

| Codi | Ut | Descripció | Rendiment | Preu | Import |
|---|---|---|---|---|---|
| A0124000 | h | Oficial 1a ferrallista (mà d'obra) | 0.005 | 17.89 | 0.09 |
| A0134000 | h | Ajudant ferrallista (mà d'obra) | 0.005 | 15.97 | 0.08 |
| %NAAA | % | Despeses auxiliars | 1.5 % | 0.17 | 0.00 |
| D0B2A100 | kg | Acer b/corrug.obra man.taller B 500 S | 1 | 0.67 | 0.67 |
|  |  | Total |  |  | 0.84 |

| Amidament | Uts. | Llarg | Ample | Alt | Parcial |
|---|---|---|---|---|---|
| Pantalla tipus 1 | 178.5 | 1.18 | 25.00 | 90.00 | 473917.500 |
| Pantalla tipus 2 | 36.5 | 1.18 | 14.60 | 31.00 | 19493.482 |
| Pantalla tipus 3 | 50.5 | 1.18 | 21.85 | 165.00 | 214836.848 |
| Total |  |  |  |  | 708247.83 |

**E3GZU500** u Ancoratges+tesat mur pantalla
1472.349 u × 72.81 = 107201.73
Perforació de l'ancoratge i tesat d'ancoratge de mur pantalla segons projecte.

| Codi | Ut | Descripció | Rendiment | Preu | Import |
|---|---|---|---|---|---|
| A0121000 | h | OFICIAL 1A (mà d'obra; 29/10/2008) | 0.2 | 17.89 | 3.58 |
| A0140000 | h | Manobre | 0.2 | 14.88 | 2.98 |
| %NAAA | % | Despeses auxiliars | 1.5 % | 6.56 | 0.10 |
| B0AD1103 | u | Ancoratge actiu planxa acer,p/tesats=<1000kN (material) | 1 | 62.31 | 62.31 |
| C1811200 | h | Equip p/tesat cables cric 1000kN (maquinària) | 0.2 | 19.21 | 3.84 |
|  |  | Total |  |  | 72.81 |

| Amidament | Uts. | Llarg | Ample | Parcial |
|---|---|---|---|---|
| Pantalla tipus 2 | 36.5 | 0.39 | 13.50 | 192.173 |
| Pantalla tipus 3 Anc 1 | 50.5 | 0.39 | 19.50 | 384.053 |
| Pantalla tipus 3 Anc 2 | 50.5 | 0.39 | 23.50 | 462.833 |
| Pantalla tipus 3 Anc 3 | 50.5 | 0.39 | 22.00 | 433.290 |
| Total |  |  |  | 1472.349 |

**E3GZU400** kg Acer Y 1770 S2 en cordons p/ancoratges mur pantalla
9224.143 kg × 5.38 = 49625.89
Acer Y 1770 S2 en cordons per a pretesar en ancoratges de mur pantalla, amb beina i injecció de beurada

| Codi | Ut | Descripció | Rendiment | Preu | Import |
|---|---|---|---|---|---|
| A0121000 | h | Oficial 1a | 0.1 | 17.89 | 1.79 |
| A0140000 | h | Manobre | 0.1 | 14.88 | 1.49 |
| %NAAA | % | Despeses auxiliars | 1.5 % | 3.28 | 0.05 |
| B05A1000 | l | Beurada ciment inject. (material) | 7 | 0.08 | 0.56 |
| B0AE2110 | m | Beina tub PE densitat alta,D=40mm,PN=4bar (material) | 1.05 | 0.83 | 0.87 |
| B0B41120 | kg | Acer Y 1770 S2,2 filferros,>=1770N/mm2,D=5,6mm (material) | 1.05 | 0.59 | 0.62 |
|  |  | Total |  |  | 5.38 |

| Amidament | Uts. | Llarg | Ample | Alt | Parcial |
|---|---|---|---|---|---|
| Pantalla tipus 2 | 36.5 | 0.39 | 13.50 | 3.30 | 634.169 |
| Pantalla tipus 3 Anc 1 | 50.5 | 0.39 | 19.50 | 4.40 | 1689.831 |
| Pantalla tipus 3 Anc 2 | 50.5 | 0.39 | 23.50 | 7.70 | 3563.810 |
| Pantalla tipus 3 Anc 3 | 50.5 | 0.39 | 22.00 | 7.70 | 3336.333 |
| Total |  |  |  |  | 9224.143 |

**E3DZ2000** u Desplaçament+munt.+desmunt.eq.exec.micropilons
1 u × 2698.47 = 2698.47
Desplaçament, muntatge i desmuntatge a obra d'equip d'execució de micropilons

| Codi | Ut | Descripció | Rendiment | Preu | Import |
|---|---|---|---|---|---|
| C3HZ2000 | u | Desplaçament+munt.+desmunt.eq.exec.micropilons (maquinària) | 1 | 2698.47 | 2698.47 |
|  |  | Total |  |  | 2698.47 |

**E3D15145** m Micropilons D=350mm,roca dura,arm.tipus TM-80 (550MPa) o equivalent
2941.2 m × 121.79 = 358208.75
Execució de micropilons de 350 mm i perforació en roca dura, armat amb barra central d'acer tipus TM-80 (550MPa) o equivalent de diàm. 219x12.5mm, inclosa la beurada de formgió de 25MPa mínim.

| Codi | Ut | Descripció | Rendiment | Preu | Import |
|---|---|---|---|---|---|
| A0150000 | h | Manobre especialista | 0.74 | 15.75 | 11.66 |
| A0121000 | h | Oficial 1a | 0.556 | 17.89 | 9.95 |
| A0140000 | h | Manobre | 0.37 | 14.88 | 5.51 |
| %NAAA | % | Despeses auxiliars | 2.5 % | 27.12 | 0.68 |
| B3DB1510 | m | Perfil d'acer laminat TM-80 de secció tubular per a l'execució de micropilons (material) | 1 | 25.97 | 25.97 |
| B0511302 | t | Ciment pòrtland CEM I 32,5N,granel (material) | 0.003 | 60.86 | 0.18 |
| B0111000 | m3 | Aigua | 0.004 | 0.71 | 0.00 |
| C3H11250 | h | Equip injecció,bomba pres.baixa+carro perfor.barrina D<=200mm (maquinària) | 0.37 | 183.35 | 67.84 |
|  |  | Total |  |  | 121.79 |

| Amidament | Uts. | Llarg | Ample | Parcial |
|---|---|---|---|---|
| Pantalla micropilons | 34.4 | 2.85 | 30.00 | 2941.200 |
| Total |  |  |  | 2941.2 |

**E45318H4** m3 Formigó p/biga, HA-25/B/20/IIa, bomba
525.528 m3 × 71.92 = 37795.97
Formigó per a bigues, HA-25/B/20/IIa, de consistència tova i grandària màxima del granulat 20 mm, abocat amb bomba

| Codi | Ut | Descripció | Rendiment | Preu | Import |
|---|---|---|---|---|---|
| A0122000 | h | Oficial 1a paleta (mà d'obra; 11/06/2010) | 0.084 | 17.89 | 1.50 |
| A0140000 | h | Manobre | 0.336 | 14.88 | 5.00 |
| %NAAA | % | Despeses auxiliars | 2.5 % | 6.50 | 0.16 |
| B065960B | m3 | Formigó HA-25/B/20/IIa,>=275kg/m3 ciment (material) | 1.05 | 47.91 | 50.31 |
| C1701100 | h | Camió bomba formigonar (maquinària) | 0.14 | 106.79 | 14.95 |
|  |  | Total |  |  | 71.92 |

| Amidament | Uts. | Llarg | Ample | Parcial |
|---|---|---|---|---|
| Pantalla tipus 2 | 36.5 | 0.60 | 0.70 | 15.330 |
| Pantalla tipus 3 Anc 1 | 50.5 | 0.60 | 0.70 | 21.210 |
| Pantalla tipus 3 Anc 2 | 50.5 | 0.60 | 0.70 | 21.210 |
| Pantalla tipus 3 Anc 3 | 50.5 | 0.60 | 0.70 | 21.210 |
| Pantalla micros nivell 1 | 34.4 | 0.60 | 0.70 | 14.448 |
| Pantalla micros nivell 2 | 34.4 | 0.60 | 0.70 | 14.448 |
| Pantalla micros nivell 3 | 34.4 | 0.60 | 0.70 | 14.448 |
| Pantalla corsini nivell 1 | 34.4 | 0.60 | 0.70 | 14.448 |
| Pantalla corsini nivell 2 | 34.4 | 0.60 | 0.70 | 14.448 |
| Pantalla corsini nivell 3 | 34.4 | 0.60 | 0.70 | 14.448 |
| Pantalla tipus 1 | 178.5 | 0.80 | 1.50 | 214.200 |
| Pantalla tipus 2 | 36.5 | 0.80 | 1.50 | 43.800 |
| Pantalla tipus 3 | 50.5 | 0.80 | 1.50 | 60.600 |
| Pantalla micros | 34.4 | 0.80 | 1.50 | 41.280 |
| Total |  |  |  | 525.528 |

**E4B35000** kg Acer b/corrugada B 500 S,p/armadura biga
65958.5 kg × 1.03 = 67937.26
Acer en barres corrugades B 500 S de límit elàstic >= 500 N/mm2, per a l'armadura de bigues

| Codi | Ut | Descripció | Rendiment | Preu | Import |
|---|---|---|---|---|---|
| A0124000 | h | Oficial 1a ferrallista | 0.01 | 17.89 | 0.18 |
| A0134000 | h | Ajudant ferrallista | 0.01 | 15.97 | 0.16 |
| %NAAA | % | Despeses auxiliars | 1.5 % | 0.34 | 0.01 |
| B0A14200 | kg | Filferro recuit,D=1,3mm (material) | 0.009 | 0.76 | 0.01 |
| D0B2A100 | kg | Acer b/corrug.obra man.taller B 500 S | 1 | 0.67 | 0.67 |
|  |  | Total |  |  | 1.03 |

| Amidament | Uts. | Alt | Parcial |
|---|---|---|---|
| Pantalla tipus 2 | 36.5 | 95.00 | 3467.500 |
| Pantalla tipus 3 Anc 1 | 50.5 | 95.00 | 4797.500 |
| Pantalla tipus 3 Anc 2 | 50.5 | 95.00 | 4797.500 |
| Pantalla tipus 3 Anc 3 | 50.5 | 95.00 | 4797.500 |
| Pantalla micros nivell 1 | 34.4 | 95.00 | 3268.000 |
| Pantalla micros nivell 2 | 34.4 | 95.00 | 3268.000 |
| Pantalla micros nivell 3 | 34.4 | 95.00 | 3268.000 |
| Pantalla corsini nivell 1 | 34.4 | 95.00 | 3268.000 |
| Pantalla corsini nivell 2 | 34.4 | 95.00 | 3268.000 |
| Pantalla corsini nivell 3 | 34.4 | 95.00 | 3268.000 |
| Pantalla tipus 1 | 178.5 | 95.00 | 16957.500 |
| Pantalla tipus 2 | 36.5 | 95.00 | 3467.500 |
| Pantalla tipus 3 | 50.5 | 95.00 | 4797.500 |
| Pantalla micros | 34.4 | 95.00 | 3268.000 |
| Total |  |  | 65958.5 |

**E4D3D503** m2 Muntatge+desmunt.encofrat tauler,p/biga recta
829.91 m2 × 20.93 = 17370.02
Muntatge i desmuntatge d'encofrat amb tauler de fusta de pi, per a bigues de directriu recta, inclós elements d'ancoratge i sibjecció, a qualsevol alçada.

| Codi | Ut | Descripció | Rendiment | Preu | Import |
|---|---|---|---|---|---|
| A0123000 | h | Oficial 1a encofrador (mà d'obra) | 0.5 | 17.89 | 8.95 |
| A0133000 | h | Ajudant encofrador (mà d'obra) | 0.5 | 15.97 | 7.99 |
| %NAAA | % | Despeses auxiliars | 2.5 % | 16.94 | 0.42 |
| B0D71120 | m2 | Tauler pi,g=22mm,5usos (material) | 1.15 | 1.81 | 2.08 |
| B0D625A0 | cu | Puntal metàl.lic telescòpic h=3m,150usos (material) | 0.03 | 5.75 | 0.17 |
| B0D31000 | m3 | Llata fusta pi (material) | 0.004 | 143.45 | 0.57 |
| B0D21030 | m | Tauló fusta pi p/10 usos (material) | 1.199 | 0.3 | 0.36 |
| B0A31000 | kg | Clau acer (material) | 0.15 | 0.81 | 0.12 |
| B0A14300 | kg | Filferro recuit,D=3mm (material) | 0.2 | 0.68 | 0.14 |
| B0DZA000 | l | Desencofrant (material) | 0.08 | 1.6 | 0.13 |
|  |  | Total |  |  | 20.93 |

| Amidament | Uts. | Llarg | Ample | Parcial |
|---|---|---|---|---|
| fórmula: a*(b+c) | 36.5 | 0.60 | 0.70 | 47.450 |
| fórmula: a*(b+c) | 50.5 | 0.60 | 0.70 | 65.650 |
| fórmula: a*(b+c) | 50.5 | 0.60 | 0.70 | 65.650 |
| fórmula: a*(b+c) | 50.5 | 0.60 | 0.70 | 65.650 |
| fórmula: a*(b+c) | 34.4 | 0.60 | 0.70 | 44.720 |
| fórmula: a*(b+c) | 34.4 | 0.60 | 0.70 | 44.720 |
| fórmula: a*(b+c) | 34.4 | 0.60 | 0.70 | 44.720 |
| fórmula: a*(b+c) | 178.5 | 1.50 | 0.20 | 303.450 |
| fórmula: a*(b+c) | 36.5 | 1.50 | 0.20 | 62.050 |
| fórmula: a*(b+c) | 50.5 | 1.50 | 0.20 | 85.850 |
| Total |  |  |  | 829.91 |

**E4485115** kg Acer S275JR,p/trav.peça simp.,perf.lam.IP,HE,UP,treb.taller+antiox.,col.obra sold.
77958 kg × 1.48 = 115377.84
Acer S275JR segons UNE-EN 10025-2, per a traves formades per peça simple, en perfils laminats en calent sèrie IPN, IPE, HEB, HEA, HEM i UPN, treballat a taller i amb una capa d'imprimació antioxidant, col.locat a l'obra a qualsevol alçada amb soldadura, inclós sanejament previ, repicat i neteja de micropilots per a soldadura.

| Codi | Ut | Descripció | Rendiment | Preu | Import |
|---|---|---|---|---|---|
| A0135000 | h | Ajudant soldador (mà d'obra) | 0.015 | 16.04 | 0.24 |
| A0125000 | h | Oficial 1a soldador | 0.025 | 18.19 | 0.45 |
| %NAAA | % | Despeses auxiliars | 2.5 % | 0.69 | 0.02 |
| B44Z501A | kg | Acer S275JR,peça simp.,perf.lam.IP,HE,UP,treb.taller p/col.sold.+antiox. (material) | 1 | 0.72 | 0.72 |
| C200P000 | h | Equip+elem.aux.p/soldadura elèctrica (maquinària) | 0.025 | 2.19 | 0.05 |
|  |  | Total |  |  | 1.48 |

| Amidament | Uts. | Llarg | Ample | Alt | Parcial |
|---|---|---|---|---|---|
| HEB-360 | 4 | 3.00 | 142.00 | 35.00 | 59640.000 |
| HEB-360 | 2 | 3.00 | 142.00 | 21.50 | 18318.000 |
| Total |  |  |  |  | 77958 |

**E3H28621** m2 Clav/extr.palp.rec.450mmx8mm,1501-3500cm4/m,h<4m,sorres
991 m2 × 60.56 = 60014.96
Clavament i extracció individual de palplanxes recuperables d'acer al carboni 240 de 450 mm d'amplada útil i de 8 mm de gruix amb un moment d'inèrcia entre 1501 i 3500 cm4/m fins una fondària de 4 m en qualsevol tipus de terreny

| Codi | Ut | Descripció | Rendiment | Preu | Import |
|---|---|---|---|---|---|
| A0150000 | h | Manobre especialista | 0.284 | 15.75 | 4.47 |
| B3H28620 | m2 | Palplanxa recup.acer carb240,450mmx6mm,I=1501-3500cm4/m (material) | 1 | 3.68 | 3.68 |
| C150G900 | h | Grua autopropulsada 20t | 0.284 | 40.29 | 11.44 |
| C3E62000 | h | Martell percussor efecte doble,+motor (maquinària) | 0.284 | 143.88 | 40.86 |
| A%AUX001 | % | Despeses auxiliars sobre la mà d'obra | 2.5 % | 4.47 | 0.11 |
|  |  | Total |  |  | 60.56 |

| Amidament | Uts. | Llarg | Alt | Parcial |
|---|---|---|---|---|
| Per contenció de terres entre coronació Pantalles pilots Mercat i coronació de terres. | 1 | 495.50 | 2.00 | 991.000 |
| Total |  |  |  | 991 |

**XP001EST10** u Destesat ancoratges
67 u × 84.81 = 5682.27

| Amidament | Uts. | Parcial |
|---|---|---|
| Pantalla tipus 2 | 7 | 7.000 |
| Pantalla tipus 3 Anc 1 | 20 | 20.000 |
| Pantalla tipus 3 Anc 2 | 20 | 20.000 |
| Pantalla tipus 3 Anc 3 | 20 | 20.000 |
| Total |  | 67 |

#### E4.2 Estructura hortizontal
Import: 1861631.72

**E0107** NOTA DE CAPITOL (31/03/2005)
1
Es consideren inclosos en el preu unitari de l'acer tots els encavalcaments de barres i suports d'armadures.
- S'inclou la realització de tots els junts estructurals tipus AVION, amb els materials adients, i seguint indicacions de la Direcció Facultativa.
- En el preu unitari dels forjats, queden inclosos els treballs d'encofrat, apuntalament i desencofrat, així com la formació d'elements singulars, tals com reforços, cèrcols, formació de forats de pas d'instal·lacions amb contratubs o cèrcols depenent del tamany del forat, i les previsions d'ancoratges amb altres elements estructurals (pilars,...). Així com la col·locació de "berengenos" a cantells de pilars o a lloses de balcons i terrasses, per realitzar els trencaaigües.
-També queden inclosos com a p.p., els increments per realitzar treballs a mes de 3.00m. d,altura.
- En las partides dels forjats queden inclosos:
cèrcols perimetrals: formigó, armat i encofrat
lloses d'escala amb formació de graonat
pilars vistos o per revestir (segons criteri de la DF)
cantells vistos de formigó segons projecte
capa de compressió
malla de repartiment
armat delsostre, negatius, creuetes, reforç a tallant, etc.. segons plànols
casetons segons plànols
encavalcaments i suports de totes les barres que el portin
juntes de neoprè
clavilles i beines de junt de dilatació.
neteja de la cara inferior del sostre (extracció de filferros, ...)
-Pintura anticarbonatació en tots els elements vistos de F.A. dos capes
'- Per les partides de sostre s'ha de tenir en compte que cada forjat s'executarà d'una sola vegada, utilitzant per això les bombes necessàries per l'abocament del formigó.
- Es considera inclòs en el preu unitari de cada partida, el segellat amb material elàstic dels junts de dilatació (horitzontals i verticals), segons indicacions de la Direcció Facultativa, així com la seva formació mitjançant planxes de poliestire expandit.
- Si per la realització de qualsevol element estructural es necessiten riostres especials suplementàries, el seu muntatge, estada a l'obra i retirada, quedaran inclosos en el preu unitari de les partides.
- Els preus unitaris de les partides d'estructura són aplicables tant a la fase ascendent com descendent de l'estructura.
Queden incloses totes les reserves i formació de forats per passos d'instal·lacions.
Estan inclosos els controls de qualitat que la EHE 98 obliga a fer al constructor o contractista, aixi com entregar la documentacio de qualitat que la direccio facultativa exigeixi.

**E4LX8AJA** m2 Plaques pretessades tipus alveolar o PI
642 m2 × 71.83 = 46114.86
Plaques pretessades tipus alveolar o PI de per a sostre de fins a 90cm de cantell i 120cm d'amplada per a una sobrecàrrega de 20.00 kN/m2 i gruix de terres fins 1 m i una llum màxima de 12.00m, incloent part proporcional de mallasso en cara superior i reforços necessaris. Inclós p.p. de formació de forats.

| Codi | Ut | Descripció | Rendiment | Preu | Import |
|---|---|---|---|---|---|
| A0121000 | h | Oficial 1a | 0.4 | 17.89 | 7.16 |
| A0140000 | h | Manobre | 0.4 | 14.88 | 5.95 |
| %NAAA | % | Despeses auxiliars | 1.5 % | 13.11 | 0.20 |
| B4LX08AF | m2 | Placa nervada tipus pi form.pretesat,h=80cm,ampl.=250cm,pes p.=3,2kN/m2 (material) | 1 | 45.06 | 45.06 |
| C150G800 | h | Grua autopropulsada 12t (maquinària) | 0.4 | 33.64 | 13.46 |
|  |  | Total |  |  | 71.83 |

| Amidament | Uts. | Parcial |
|---|---|---|
| SP SS Prefabricat | 642 | 642.000 |
| Total |  | 642 |

**E45918H4** m3 Formigó p/sostre indust., HA-25/B/20/IIa,abocat bomba
64.2 m3 × 115.84 = 7436.93
Formigó per a sostres amb elements resistents industrialitzats, HA-25/B/20/IIa de consistència tova i grandària màxima del granulat 20 mm, abocat amb bomba

| Codi | Ut | Descripció | Rendiment | Preu | Import |
|---|---|---|---|---|---|
| A0140000 | h | Manobre | 0.288 | 14.88 | 4.29 |
| A0122000 | h | Oficial 1a paleta | 0.072 | 17.89 | 1.29 |
| %NAAA | % | Despeses auxiliars | 2.5 % | 5.58 | 0.14 |
| B065960B | m3 | Formigó HA-25/B/20/IIa,>=275kg/m3 ciment | 1.05 | 47.91 | 50.31 |
| B0B2A000 | kg | Acer b/corrugada B 500 S (material) | 100 | 0.47 | 47.00 |
| C1701100 | h | Camió bomba formigonar | 0.12 | 106.79 | 12.81 |
|  |  | Total |  |  | 115.84 |

| Amidament | Uts. | Llarg | Parcial |
|---|---|---|---|
| SP SS Prefabricat | 642 | 0.10 | 64.200 |
| Total |  |  | 64.2 |

**E4DB2SWH** m2 Muntatge+desmunt.encofrat p/sostre retic.,h<=5m tauler,cassetó recup.PVC sobre terreny
14764.75 m2 × 24.55 = 362474.61
Muntatge i desmuntatge d'encofrat per a sostre nervat reticular, directament sobre reblert de terres, amb tauler de fusta de pi i cassetó recuperable de PVC de cantell i intereix segons plànols de planta, inclosa part proporcional de bigues despenjades, desnivells i connectors a pantalles perimetrals. Inclós p.p. de formació de forats i passos d'instal.lacions i forats per retacat de pilars segons procés constructiu descendent de projecte.

| Codi | Ut | Descripció | Rendiment | Preu | Import |
|---|---|---|---|---|---|
| A0133000 | h | Ajudant encofrador | 0.67 | 15.97 | 10.70 |
| A0123000 | h | Oficial 1a encofrador | 0.6 | 17.89 | 10.73 |
| B0DZA000 | l | Desencofrant | 0.19 | 1.6 | 0.30 |
| B0D96630 | u | Cassetó recuperable PVC 80x74cm,h=40cm,50usos (material) | 1.326 | 1.44 | 1.91 |
| B0D81A50 | m2 | Plafó metàl.lic80x74cm,20usos (material) | 0.15 | 1.91 | 0.29 |
| B0A31000 | kg | Clau acer | 0.03 | 0.81 | 0.02 |
| %NAAA | % | Despeses auxiliars | 2.5 % | 23.95 | 0.60 |
|  |  | Total |  |  | 24.55 |

| Amidament | Uts. | Parcial |
|---|---|---|
| SP Mercat Reticular | 2330 | 2330.000 |
| SP SS Reticular | 1100 | 1100.000 |
| SP Sot-1 Reticular | 3926.75 | 3926.750 |
| SP Sot -2 Reticular | 3697 | 3697.000 |
| SP Sot-3 Reticular | 3711 | 3711.000 |
| Total |  | 14764.75 |

**E4DB2SRHM** m2 Muntatge+desmunt.encofrat p/sostre retic.,h>=5m tauler,cassetó recup.PVC
1978.25 m2 × 26 = 51434.50
Muntatge i desmuntatge d'encofrat per a sostre nervat reticular, a qualsevol alçària, amb tauler de fusta de pi i cassetó recuperable de PVC, de cantell e intereix segons plànols de projecte inclosa part proporcional de bigues despenjades, desnivells i connectors a pantalles perimetrals.

| Codi | Ut | Descripció | Rendiment | Preu | Import |
|---|---|---|---|---|---|
| A0123000 | h | Oficial 1a encofrador | 0.6 | 17.89 | 10.73 |
| A0133000 | h | Ajudant encofrador | 0.64 | 15.97 | 10.22 |
| B0A31000 | kg | Clau acer | 0.03 | 0.81 | 0.02 |
| B0D629A0 | cu | Puntal metàl.lic telescòpic h=5m,150usos (material) | 0.015 | 13.81 | 0.21 |
| B0D71130 | m2 | Tauler pi,g=22mm,10usos (material) | 0.099 | 0.9 | 0.09 |
| B0D81A50 | m2 | Plafó metàl.lic80x74cm,20usos | 0.15 | 1.91 | 0.29 |
| B0D96530 | u | Cassetó recuperable PVC 80x74cm,h=35cm,50usos (material) | 1.326 | 1.35 | 1.79 |
| B0DZA000 | l | Desencofrant | 0.18 | 1.6 | 0.29 |
| B0DZJ0L6 | m2 | Perfil met.desmunt.p/supo.casset.recup.,25usos (material) | 1.099 | 1.67 | 1.84 |
| A%AUX001 | % | Despeses auxiliars sobre la mà d'obra | 2.5 % | 20.95 | 0.52 |
|  |  | Total |  |  | 26 |

| Amidament | Uts. | Parcial |
|---|---|---|
| SP Sot -1 Reticular | 270.25 | 270.250 |
| SP Sot -2 Reticular | 854 | 854.000 |
| SP Sot-3 Reticular | 854 | 854.000 |
| Total |  | 1978.25 |

**E45B18H4** m3 Formigó p/sostre retic., HA-25/B/20/IIa,abocat bomba
7062.35 m3 × 64.2 = 453402.87
Formigó per a sostre nervat reticular, HA-25/B/20/IIa de consistència tova i grandària màxima del granulat 20 mm, abocat amb bomba, inclosa part proporcional de bigues despenjades i desnivells,.

| Codi | Ut | Descripció | Rendiment | Preu | Import |
|---|---|---|---|---|---|
| A0140000 | h | Manobre | 0.216 | 14.88 | 3.21 |
| A0122000 | h | Oficial 1a paleta | 0.054 | 17.89 | 0.97 |
| %NAAA | % | Despeses auxiliars | 2.5 % | 4.18 | 0.10 |
| B065960B | m3 | Formigó HA-25/B/20/IIa,>=275kg/m3 ciment | 1.05 | 47.91 | 50.31 |
| C1701100 | h | Camió bomba formigonar | 0.09 | 106.79 | 9.61 |
|  |  | Total |  |  | 64.2 |

| Amidament | Uts. | Llarg | Parcial |
|---|---|---|---|
| SP Mercat Reticular | 2330 | 0.55 | 1281.500 |
| SP SS Reticular | 1100 | 0.47 | 517.000 |
| SP Sot-1 Reticular | 4197 | 0.44 | 1846.680 |
| SP Sot -2 Reticular | 4551 | 0.47 | 2138.970 |
| SP Sot-3 Reticular | 4565 | 0.28 | 1278.200 |
| Total |  |  | 7062.35 |

**E4BB3000** kg Acer b/corrugada B 500 S p/armadura sostre retic.
679306 kg × 1.04 = 706478.24
Acer en barres corrugades B 500 S de límit elàstic >= 500 N/mm2, per a l'armadura de sostres nervats reticulars, inclosa part proporcional de bigues despenjades i desnivells, i unions taladrades a murs de pilots mtijançant resina epoxi tipus HILTI HIT RE-500 (o equivalent)

| Codi | Ut | Descripció | Rendiment | Preu | Import |
|---|---|---|---|---|---|
| A0134000 | h | Ajudant ferrallista | 0.01 | 15.97 | 0.16 |
| A0124000 | h | Oficial 1a ferrallista | 0.01 | 17.89 | 0.18 |
| B0A14200 | kg | Filferro recuit,D=1,3mm | 0.008 | 0.76 | 0.01 |
| D0B2A100 | kg | Acer b/corrug.obra man.taller B 500 S | 1 | 0.67 | 0.67 |
| %NAAA | % | Despeses auxiliars | 1.5 % | 1.02 | 0.02 |
|  |  | Total |  |  | 1.04 |

| Amidament | Uts. | Llarg | Parcial |
|---|---|---|---|
| SP Mercat Reticular | 2330 | 69.00 | 160770.000 |
| SP SS Reticular | 1100 | 69.00 | 75900.000 |
| SP Sot-1 Reticular | 4197 | 36.00 | 151092.000 |
| SP Sot -2 Reticular | 4551 | 44.00 | 200244.000 |
| SP Sot-3 Reticular | 4565 | 20.00 | 91300.000 |
| Total |  |  | 679306 |

**E4DC2D00** m2 Muntatge+desmunt.encofrat p/llosa,tauler
615 m2 × 25.87 = 15910.05
Muntatge i desmuntatge d'encofrat per a lloses, amb tauler de fusta de pi, inclosa part proporcional de bigues despenjades i desnivells.

| Codi | Ut | Descripció | Rendiment | Preu | Import |
|---|---|---|---|---|---|
| A0133000 | h | Ajudant encofrador | 0.69 | 15.97 | 11.02 |
| A0123000 | h | Oficial 1a encofrador | 0.69 | 17.89 | 12.34 |
| %NAAA | % | Despeses auxiliars | 2.5 % | 23.36 | 0.58 |
| B0D31000 | m3 | Llata fusta pi | 0.002 | 143.45 | 0.29 |
| B0DZA000 | l | Desencofrant | 0.04 | 1.6 | 0.06 |
| B0A31000 | kg | Clau acer | 0.101 | 0.81 | 0.08 |
| B0D71130 | m2 | Tauler pi,g=22mm,10usos | 1.1 | 0.9 | 0.99 |
| B0D21030 | m | Tauló fusta pi p/10 usos | 0.99 | 0.3 | 0.30 |
| B0D629A0 | cu | Puntal metàl.lic telescòpic h=5m,150usos | 0.015 | 13.81 | 0.21 |
|  |  | Total |  |  | 25.87 |

| Amidament | Uts. | Parcial |
|---|---|---|
| SP SS Llosa 45cm | 274 | 274.000 |
| SP SS Llosa 60cm | 341 | 341.000 |
| Total |  | 615 |

**E45C18H4** m3 Formigó p/llosa, HA-25/B/20/IIa,abocat bomba
327.9 m3 × 62.76 = 20579.00
Formigó per a lloses, HA-25/B/20/IIa, de consistència tova i grandària màxima del granulat 20 mm, abocat amb bomba

| Codi | Ut | Descripció | Rendiment | Preu | Import |
|---|---|---|---|---|---|
| A0140000 | h | Manobre | 0.216 | 14.88 | 3.21 |
| A0122000 | h | Oficial 1a paleta | 0.054 | 17.89 | 0.97 |
| %NAAA | % | Despeses auxiliars | 2.5 % | 4.18 | 0.10 |
| B065960B | m3 | Formigó HA-25/B/20/IIa,>=275kg/m3 ciment | 1.02 | 47.91 | 48.87 |
| C1701100 | h | Camió bomba formigonar | 0.09 | 106.79 | 9.61 |
|  |  | Total |  |  | 62.76 |

| Amidament | Uts. | Llarg | Parcial |
|---|---|---|---|
| SP SS Llosa 45cm | 274 | 0.45 | 123.300 |
| SP SS Llosa 60cm | 341 | 0.60 | 204.600 |
| Total |  |  | 327.9 |

**E4BC3000** kg Acer b/corrugada B 500 S p/armadura llosa
60270 kg × 1.06 = 63886.20
Acer en barres corrugades B 500 S de límit elàstic >= 500 N/mm2, per a l'armadura de lloses

| Codi | Ut | Descripció | Rendiment | Preu | Import |
|---|---|---|---|---|---|
| A0124000 | h | Oficial 1a ferrallista | 0.012 | 17.89 | 0.21 |
| A0134000 | h | Ajudant ferrallista | 0.01 | 15.97 | 0.16 |
| %NAAA | % | Despeses auxiliars | 1.5 % | 0.37 | 0.01 |
| B0A14200 | kg | Filferro recuit,D=1,3mm | 0.012 | 0.76 | 0.01 |
| D0B2A100 | kg | Acer b/corrug.obra man.taller B 500 S | 1 | 0.67 | 0.67 |
|  |  | Total |  |  | 1.06 |

| Amidament | Uts. | Llarg | Parcial |
|---|---|---|---|
| SP SS Llosa 45cm | 274 | 98.00 | 26852.000 |
| SP SS Llosa 60cm | 341 | 98.00 | 33418.000 |
| Total |  |  | 60270 |

**E4485115M1** kg Acer S275JR,p/trav.peça simp.,perf.lam.IP,HE,UP,treb.taller+antiox.,col.obra sold. (30/07/2010)
23048.906 kg × 1.48 = 34112.38
Acer S275JR segons UNE-EN 10025-2, per a traves formades per peça simple, en perfils laminats en calent sèrie IPN, IPE, HEB, HEA, HEM i UPN, treballat a taller i amb una capa d'imprimació antioxidant, col.locat a l'obra a qualsevol alçada amb soldadura.

| Codi | Ut | Descripció | Rendiment | Preu | Import |
|---|---|---|---|---|---|
| A0135000 | h | Ajudant soldador | 0.015 | 16.04 | 0.24 |
| A0125000 | h | Oficial 1a soldador | 0.025 | 18.19 | 0.45 |
| %NAAA | % | Despeses auxiliars | 2.5 % | 0.69 | 0.02 |
| B44Z501A | kg | Acer S275JR,peça simp.,perf.lam.IP,HE,UP,treb.taller p/col.sold.+antiox. | 1 | 0.72 | 0.72 |
| C200P000 | h | Equip+elem.aux.p/soldadura elèctrica | 0.025 | 2.19 | 0.05 |
|  |  | Total |  |  | 1.48 |

| Amidament | Uts. | Llarg | Ample | Alt | Parcial |
|---|---|---|---|---|---|
| IPE160 | 11 |  | 15.80 | 33.00 | 5735.400 |
| IPE160 | 11 |  | 15.80 | 33.00 | 5735.400 |
| HEB-160 | 10 |  | 42.60 | 9.65 | 4110.900 |
| HEB-160 | 1 |  | 42.60 | 3.30 | 140.580 |
| HEB-160 | 1 |  | 42.60 | 7.70 | 328.020 |
| HEB-160 | 1 |  | 42.60 | 5.80 | 247.080 |
| HEB-160 | 1 |  | 42.60 | 1.90 | 80.940 |
| HEB-160 | 1 |  | 42.60 | 5.05 | 215.130 |
| HEB-160 | 1 |  | 42.60 | 6.20 | 264.120 |
| HEB-160 | 1 |  | 42.60 | 3.90 | 166.140 |
| HEB-160 | 1 |  | 42.60 | 5.75 | 244.950 |
| HEB-160 | 1 |  | 42.60 | 5.05 | 215.130 |
| HEB-100 | 42 |  | 20.40 | 1.35 | 1156.680 |
| HEB-160 | 14 | 4.00 | 42.60 | 0.90 | 2147.040 |
| IPE-140 | 1 | 98.55 | 12.40 |  | 1222.020 |
| Percentatge "A origen" | 1039.376 |  |  |  | 1039.376 |
| Total |  |  |  |  | 23048.906 |

**E7743260M** m2 Memb.1 làm.HDPE perm.vapor n/resist.intemp.,massa=52-64g/m2.
15167.49 m2 × 6.58 = 99802.08
Membrana d'una làmina de polietilè d'alta densitat permeable al vapor no resistent a la intempèrie, amb massa específica de 52 a 64 g/m2, col.locada sobre terreny compactat.

| Codi | Ut | Descripció | Rendiment | Preu | Import |
|---|---|---|---|---|---|
| A0127000 | h | Oficial 1a col·locador (mà d'obra; 11/06/2010) | 0.2 | 17.89 | 3.58 |
| A0137000 | h | Ajudant col·locador (mà d'obra; 11/06/2010) | 0.1 | 15.97 | 1.60 |
| B7713260 | m2 | Làmina PEAD permeable vapor,n/resist.intemp.,massa=52-64g/m2 (material) | 1.05 | 1.26 | 1.32 |
| A%AUX001 | % | Despeses auxiliars sobre la mà d'obra | 1.5 % | 5.18 | 0.08 |
|  |  | Total |  |  | 6.58 |

| Amidament | Uts. | Llarg | Parcial |
|---|---|---|---|
| Planta baixa interior mercat | 1 | 2426.92 | 2426.920 |
| Planta baixa exterior mercat | 1 | 1337.78 | 1337.780 |
| Planta semisoterrani | 1 | 3800.93 | 3800.930 |
| Planta soterrani -1 | 1 | 3800.93 | 3800.930 |
| Planta soterrani -2 | 1 | 3800.93 | 3800.930 |
| Total |  |  | 15167.49 |

#### E4.3 Estructura vertical
Import: 1780266.44

| Codi | Descripció | Quantitat | Preu |
|---|---|---|---|
| E0107 | NOTA DE CAPITOL | 1 | 0 |

**E3D14112** m Micropilons D=300mm,roca dura,arm.tipus TM-80 (550MPa) o equivalent
10528 m × 100.48 = 1057853.44
Execució de micropilons de 300 mm i perforació en roca dura, armat amb barra central d'acer tipus TM-80 (550MPa) o equivalent de diàm. 139.7x9mm i injecció de beurada de ciment.

| Codi | Ut | Descripció | Rendiment | Preu | Import |
|---|---|---|---|---|---|
| A0121000 | h | Oficial 1a | 0.556 | 17.89 | 9.95 |
| A0140000 | h | Manobre | 0.278 | 14.88 | 4.14 |
| A0150000 | h | Manobre especialista | 0.556 | 15.75 | 8.76 |
| %NAAA | % | Despeses auxiliars | 2.5 % | 22.85 | 0.57 |
| B3DB1510 | m | Perfil d'acer laminat TM-80 de secció tubular per a l'execució de micropilons | 1 | 25.97 | 25.97 |
| B0511302 | t | Ciment pòrtland CEM I 32,5N,granel | 0.002 | 60.86 | 0.12 |
| B0111000 | m3 | Aigua | 0.003 | 0.71 | 0.00 |
| C3H11250 | h | Equip injecció,bomba pres.baixa+carro perfor.barrina D<=200mm | 0.278 | 183.35 | 50.97 |
|  |  | Total |  |  | 100.48 |

| Amidament | Uts. | Llarg | Ample | Parcial |
|---|---|---|---|---|
| Encepats de 4 micropilots | 4 | 28.00 | 94.00 | 10528.000 |
| Total |  |  |  | 10528 |

**E4485115** kg Acer S275JR,p/trav.peça simp.,perf.lam.IP,HE,UP,treb.taller+antiox.,col.obra sold.
132816.096 kg × 1.48 = 196567.82

| Amidament | Uts. | Llarg | Ample | Alt | Parcial |
|---|---|---|---|---|---|
| Tipus 1 Nivell 1 | 8 | 2.00 | 40.00 | 10.60 | 6784.000 |
| Tipus 1 Nivell 1 | 4 | 1.60 | 40.00 | 10.60 | 2713.600 |
| Tipus 1 Nivell 2 | 8 | 2.50 | 40.00 | 10.60 | 8480.000 |
| Tipus 1 Nivell 2 | 4 | 1.60 | 40.00 | 10.60 | 2713.600 |
| Tipus 1 Nivell 3 | 8 | 2.40 | 40.00 | 10.60 | 8140.800 |
| Tipus 1 Nivell 3 | 4 | 1.60 | 40.00 | 10.60 | 2713.600 |
| Tipus 1 Nivell 4 | 16 | 1.80 | 40.00 | 10.60 | 12211.200 |
| Tipus 1 Nivell 4 | 8 | 1.60 | 40.00 | 10.60 | 5427.200 |
| Tipus 2 Nivell 1 | 8 | 2.50 | 3.00 | 10.60 | 636.000 |
| Tipus 2 Nivell 1 | 8 | 1.80 | 3.00 | 10.60 | 457.920 |
| Tipus 2 Nivell 1 | 8 | 1.60 | 3.00 | 10.60 | 407.040 |
| Tipus 2 Nivell 2 | 8 | 2.10 | 3.00 | 10.60 | 534.240 |
| Tipus 2 Nivell 2 | 8 | 2.00 | 3.00 | 10.60 | 508.800 |
| Tipus 2 Nivell 2 | 8 | 1.60 | 3.00 | 10.60 | 407.040 |
| Tipus 2 Nivell 3 | 8 | 1.90 | 3.00 | 10.60 | 483.360 |
| Tipus 2 Nivell 3 | 4 | 1.60 | 3.00 | 10.60 | 203.520 |
| Tipus 2 Nivell 4 | 8 | 1.70 | 3.00 | 10.60 | 432.480 |
| Tipus 2 Nivell 4 | 4 | 1.60 | 3.00 | 10.60 | 203.520 |
| Tipus 3 Nivell 1 | 8 | 2.50 | 1.00 | 10.60 | 212.000 |
| Tipus 3 Nivell 1 | 8 | 1.80 | 1.00 | 10.60 | 152.640 |
| Tipus 3 Nivell 1 | 8 | 1.60 | 1.00 | 10.60 | 135.680 |
| Tipus 3 Nivell 2 | 8 | 2.10 | 1.00 | 10.60 | 178.080 |
| Tipus 3 Nivell 2 | 8 | 2.00 | 1.00 | 10.60 | 169.600 |
| Tipus 3 Nivell 2 | 8 | 1.60 | 1.00 | 10.60 | 135.680 |
| Tipus 3 Nivell 3 | 8 | 1.90 | 1.00 | 10.60 | 161.120 |
| Tipus 3 Nivell 3 | 4 | 1.60 | 1.00 | 10.60 | 67.840 |
| Tipus 3 Nivell 4 | 8 | 1.70 | 1.00 | 10.60 | 144.160 |
| Tipus 3 Nivell 4 | 4 | 1.60 | 1.00 | 10.60 | 67.840 |
| Tipus 4 Nivell 1 | 8 | 2.50 | 5.00 | 10.60 | 1060.000 |
| Tipus 4 Nivell 1 | 8 | 1.80 | 5.00 | 10.60 | 763.200 |
| Tipus 4 Nivell 1 | 8 | 1.60 | 5.00 | 10.60 | 678.400 |
| Tipus 4 Nivell 2 | 8 | 2.10 | 5.00 | 10.60 | 890.400 |
| Tipus 4 Nivell 2 | 8 | 2.00 | 5.00 | 10.60 | 848.000 |
| Tipus 4 Nivell 2 | 8 | 1.60 | 5.00 | 10.60 | 678.400 |
| Tipus 4 Nivell 3 | 8 | 1.90 | 5.00 | 10.60 | 805.600 |
| Tipus 4 Nivell 3 | 4 | 1.60 | 5.00 | 10.60 | 339.200 |
| Tipus 4 Nivell 4 | 8 | 1.70 | 5.00 | 10.60 | 720.800 |
| Tipus 4 Nivell 4 | 4 | 1.60 | 5.00 | 10.60 | 339.200 |
| Tipus 5 Nivell 1 | 8 | 2.60 | 2.00 | 10.60 | 440.960 |
| Tipus 5 Nivell 1 | 8 | 1.60 | 2.00 | 10.60 | 271.360 |
| Tipus 5 Nivell 2 | 8 | 2.10 | 2.00 | 10.60 | 356.160 |
| Tipus 5 Nivell 2 | 8 | 2.00 | 2.00 | 10.60 | 339.200 |
| Tipus 5 Nivell 2 | 8 | 1.60 | 2.00 | 10.60 | 271.360 |
| Tipus 5 Nivell 3 | 8 | 1.90 | 2.00 | 10.60 | 322.240 |
| Tipus 5 Nivell 3 | 4 | 1.60 | 2.00 | 10.60 | 135.680 |
| Tipus 5 Nivell 4 | 8 | 1.70 | 2.00 | 10.60 | 288.320 |
| Tipus 5 Nivell 4 | 4 | 1.60 | 2.00 | 10.60 | 135.680 |
| Tipus 6 Nivell 1 | 8 | 2.60 | 4.00 | 10.60 | 881.920 |
| Tipus 6 Nivell 1 | 8 | 1.60 | 4.00 | 10.60 | 542.720 |
| Tipus 6 Nivell 2 | 8 | 2.10 | 4.00 | 10.60 | 712.320 |
| Tipus 6 Nivell 2 | 8 | 2.00 | 4.00 | 10.60 | 678.400 |
| Tipus 6 Nivell 2 | 8 | 1.60 | 4.00 | 10.60 | 542.720 |
| Tipus 6 Nivell 3 | 8 | 1.90 | 4.00 | 10.60 | 644.480 |
| Tipus 6 Nivell 3 | 4 | 1.60 | 4.00 | 10.60 | 271.360 |
| Tipus 6 Nivell 4 | 8 | 1.70 | 4.00 | 10.60 | 576.640 |
| Tipus 6 Nivell 4 | 4 | 1.60 | 4.00 | 10.60 | 271.360 |
| Tipus 7 Nivell 1 | 8 | 2.60 | 1.00 | 10.60 | 220.480 |
| Tipus 7 Nivell 1 | 8 | 1.60 | 1.00 | 10.60 | 135.680 |
| Tipus 7 Nivell 2 | 8 | 2.10 | 1.00 | 10.60 | 178.080 |
| Tipus 7 Nivell 2 | 8 | 2.00 | 1.00 | 10.60 | 169.600 |
| Tipus 7 Nivell 2 | 8 | 1.60 | 1.00 | 10.60 | 135.680 |
| Tipus 7 Nivell 3 | 8 | 1.90 | 1.00 | 10.60 | 161.120 |
| Tipus 7 Nivell 3 | 4 | 1.60 | 1.00 | 10.60 | 67.840 |
| Tipus 7 Nivell 4 | 8 | 1.70 | 1.00 | 10.60 | 144.160 |
| Tipus 7 Nivell 4 | 4 | 1.60 | 1.00 | 10.60 | 67.840 |
| Tipus 8 Nivell 1 | 8 | 2.60 | 1.00 | 10.60 | 220.480 |
| Tipus 8 Nivell 1 | 8 | 1.60 | 1.00 | 10.60 | 135.680 |
| Tipus 8 Nivell 2 | 8 | 2.10 | 1.00 | 10.60 | 178.080 |
| Tipus 8 Nivell 2 | 8 | 2.00 | 1.00 | 10.60 | 169.600 |
| Tipus 8 Nivell 2 | 8 | 1.60 | 1.00 | 10.60 | 135.680 |
| Tipus 8 Nivell 3 | 8 | 1.90 | 1.00 | 10.60 | 161.120 |
| Tipus 8 Nivell 3 | 4 | 1.60 | 1.00 | 10.60 | 67.840 |
| Tipus 8 Nivell 4 | 8 | 1.70 | 1.00 | 10.60 | 144.160 |
| Tipus 8 Nivell 4 | 4 | 1.60 | 1.00 | 10.60 | 67.840 |
| Tipus 9 Nivell 1 | 8 | 2.60 | 1.00 | 10.60 | 220.480 |
| Tipus 9 Nivell 1 | 8 | 1.60 | 1.00 | 10.60 | 135.680 |
| Tipus 9 Nivell 2 | 8 | 2.10 | 1.00 | 10.60 | 178.080 |
| Tipus 9 Nivell 2 | 8 | 2.00 | 1.00 | 10.60 | 169.600 |
| Tipus 9 Nivell 2 | 8 | 1.60 | 1.00 | 10.60 | 135.680 |
| Tipus 9 Nivell 3 | 8 | 1.90 | 1.00 | 10.60 | 161.120 |
| Tipus 9 Nivell 3 | 4 | 1.60 | 1.00 | 10.60 | 67.840 |
| Tipus 9 Nivell 4 | 8 | 1.70 | 1.00 | 10.60 | 144.160 |
| Tipus 9 Nivell 4 | 4 | 1.60 | 1.00 | 10.60 | 67.840 |
| Tipus 10 Nivell 1 | 8 | 2.60 | 4.00 | 10.60 | 881.920 |
| Tipus 10 Nivell 1 | 8 | 1.60 | 4.00 | 10.60 | 542.720 |
| Tipus 10 Nivell 2 | 8 | 2.10 | 4.00 | 10.60 | 712.320 |
| Tipus 10 Nivell 2 | 8 | 2.00 | 4.00 | 10.60 | 678.400 |
| Tipus 10 Nivell 2 | 8 | 1.60 | 4.00 | 10.60 | 542.720 |
| Tipus 10 Nivell 3 | 8 | 1.90 | 4.00 | 10.60 | 644.480 |
| Tipus 10 Nivell 3 | 4 | 1.60 | 4.00 | 10.60 | 271.360 |
| Tipus 10 Nivell 4 | 8 | 1.70 | 4.00 | 10.60 | 576.640 |
| Tipus 10 Nivell 4 | 4 | 1.60 | 4.00 | 10.60 | 271.360 |
| Tipus 11 Nivell 1 | 8 | 2.60 | 1.00 | 10.60 | 220.480 |
| Tipus 11 Nivell 1 | 8 | 1.60 | 1.00 | 10.60 | 135.680 |
| Tipus 11 Nivell 2 | 8 | 2.10 | 1.00 | 10.60 | 178.080 |
| Tipus 11 Nivell 2 | 8 | 2.00 | 1.00 | 10.60 | 169.600 |
| Tipus 11 Nivell 2 | 8 | 1.60 | 1.00 | 10.60 | 135.680 |
| Tipus 11 Nivell 3 | 16 | 1.80 | 1.00 | 10.60 | 305.280 |
| Tipus 11 Nivell 3 | 8 | 1.60 | 1.00 | 10.60 | 135.680 |
| Tipus 11 Nivell 4 | 16 | 1.80 | 1.00 | 10.60 | 305.280 |
| Tipus 11 Nivell 4 | 8 | 1.60 | 1.00 | 10.60 | 135.680 |
| Tipus 12 Nivell 1 | 8 | 2.60 | 1.00 | 10.60 | 220.480 |
| Tipus 12 Nivell 1 | 8 | 1.60 | 1.00 | 10.60 | 135.680 |
| Tipus 12 Nivell 2 | 8 | 2.10 | 1.00 | 10.60 | 178.080 |
| Tipus 12 Nivell 2 | 8 | 2.00 | 1.00 | 10.60 | 169.600 |
| Tipus 12 Nivell 2 | 8 | 1.60 | 1.00 | 10.60 | 135.680 |
| Tipus 12 Nivell 3 | 16 | 1.80 | 1.00 | 10.60 | 305.280 |
| Tipus 12 Nivell 3 | 8 | 1.60 | 1.00 | 10.60 | 135.680 |
| Tipus 12 Nivell 4 | 16 | 1.80 | 1.00 | 10.60 | 305.280 |
| Tipus 12 Nivell 4 | 8 | 1.60 | 1.00 | 10.60 | 135.680 |
| Tipus 13 Nivell 1 | 8 | 2.60 | 1.00 | 10.60 | 220.480 |
| Tipus 13 Nivell 1 | 8 | 1.60 | 1.00 | 10.60 | 135.680 |
| Tipus 13 Nivell 2 | 8 | 2.10 | 1.00 | 10.60 | 178.080 |
| Tipus 13 Nivell 2 | 8 | 2.00 | 1.00 | 10.60 | 169.600 |
| Tipus 13 Nivell 2 | 8 | 1.60 | 1.00 | 10.60 | 135.680 |
| Tipus 13 Nivell 3 | 16 | 1.80 | 1.00 | 10.60 | 305.280 |
| Tipus 13 Nivell 3 | 8 | 1.60 | 1.00 | 10.60 | 135.680 |
| Tipus 13 Nivell 4 | 16 | 1.80 | 1.00 | 10.60 | 305.280 |
| Tipus 13 Nivell 4 | 8 | 1.60 | 1.00 | 10.60 | 135.680 |
| Tipus 14 Nivell 1 | 8 | 2.60 | 1.00 | 10.60 | 220.480 |
| Tipus 14 Nivell 1 | 8 | 1.60 | 1.00 | 10.60 | 135.680 |
| Tipus 14 Nivell 2 | 8 | 2.10 | 1.00 | 10.60 | 178.080 |
| Tipus 14 Nivell 2 | 8 | 2.00 | 1.00 | 10.60 | 169.600 |
| Tipus 14 Nivell 2 | 8 | 1.60 | 1.00 | 10.60 | 135.680 |
| Tipus 14 Nivell 3 | 16 | 1.80 | 1.00 | 10.60 | 305.280 |
| Tipus 14 Nivell 3 | 8 | 1.60 | 1.00 | 10.60 | 135.680 |
| Tipus 14 Nivell 4 | 16 | 1.80 | 1.00 | 10.60 | 305.280 |
| Tipus 14 Nivell 4 | 8 | 1.60 | 1.00 | 10.60 | 135.680 |
| Tipus 15 Nivell 2 | 8 | 2.10 | 26.00 | 10.60 | 4630.080 |
| Tipus 15 Nivell 2 | 4 | 1.60 | 26.00 | 10.60 | 1763.840 |
| Tipus 15 Nivell 3 | 8 | 1.80 | 26.00 | 10.60 | 3968.640 |
| Tipus 15 Nivell 3 | 4 | 1.60 | 26.00 | 10.60 | 1763.840 |
| Tipus 15 Nivell 4 | 8 | 1.80 | 26.00 | 10.60 | 3968.640 |
| Tipus 15 Nivell 4 | 4 | 1.60 | 26.00 | 10.60 | 1763.840 |
| Tipus 2 | 4 | 1.40 | 3.00 | 76.20 | 1280.160 |
| Tipus 3 | 4 | 1.40 | 1.00 | 76.20 | 426.720 |
| Tipus 4 | 4 | 1.40 | 5.00 | 76.20 | 2133.600 |
| Tipus 5 | 4 | 1.40 | 2.00 | 76.20 | 853.440 |
| Tipus 6 | 4 | 1.40 | 4.00 | 76.20 | 1706.880 |
| Tipus 7 | 4 | 1.40 | 1.00 | 76.20 | 426.720 |
| Tipus 8 | 4 | 1.40 | 1.00 | 76.20 | 426.720 |
| Tipus 9 | 4 | 1.40 | 1.00 | 76.20 | 426.720 |
| Tipus 10 | 4 | 1.40 | 4.00 | 76.20 | 1706.880 |
| Tipus 11 | 4 | 1.40 | 1.00 | 76.20 | 426.720 |
| Tipus 12 | 8 | 1.40 | 1.00 | 76.20 | 853.440 |
| Tipus 13 | 8 | 1.40 | 1.00 | 76.20 | 853.440 |
| TIpus 14 | 8 | 1.40 | 1.00 | 76.20 | 853.440 |
| Estintolament pilars existents | 16 | 670.00 |  |  | 10720.000 |
| Percentatge "A origen" | 6324.576 |  |  |  | 6324.576 |
| Total |  |  |  |  | 132816.096 |

**E45118H4** m3 Formigó p/pilar, HA-25/B/20/IIa, bomba
433.062 m3 × 74.26 = 32159.18
Formigó per a pilars, HA-25/B/20/IIa, de consistència tova i grandària màxima del granulat 20 mm, abocat amb bomba

| Codi | Ut | Descripció | Rendiment | Preu | Import |
|---|---|---|---|---|---|
| A0140000 | h | Manobre | 0.4 | 14.88 | 5.95 |
| A0122000 | h | Oficial 1a paleta | 0.1 | 17.89 | 1.79 |
| %NAAA | % | Despeses auxiliars | 2.5 % | 7.74 | 0.19 |
| B065960B | m3 | Formigó HA-25/B/20/IIa,>=275kg/m3 ciment | 1.05 | 47.91 | 50.31 |
| C1701100 | h | Camió bomba formigonar | 0.15 | 106.79 | 16.02 |
|  |  | Total |  |  | 74.26 |

| Amidament | Uts. | Llarg | Ample | Parcial |
|---|---|---|---|---|
| SP Mercat Reticular | 40 | 5.20 | 0.36 | 74.880 |
| SP SS | 37 | 3.75 | 0.36 | 49.950 |
| SP Sot-1 | 78 | 5.00 | 0.36 | 140.400 |
| SP Sot -2 | 84 | 2.60 | 0.36 | 78.624 |
| SP Sot-3 | 84 | 2.95 | 0.36 | 89.208 |
| Total |  |  |  | 433.062 |

**E4B13000** kg Acer b/corrugada B 500 S p/armadura pilar
171000 kg × 0.91 = 155610.00
Acer en barres corrugades B 500 S de límit elàstic >= 500 N/mm2, per a l'armadura de pilars, inclosa part proporcional de sistema de solapament de barres tipus MANGUITO MBT de PLAKABETON (o equivalent), segons procés constructiu de projecte.

| Codi | Ut | Descripció | Rendiment | Preu | Import |
|---|---|---|---|---|---|
| A0134000 | h | Ajudant ferrallista | 0.007 | 15.97 | 0.11 |
| A0124000 | h | Oficial 1a ferrallista | 0.007 | 17.89 | 0.13 |
| %NAAA | % | Despeses auxiliars | 1.5 % | 0.24 | 0.00 |
| B0A14200 | kg | Filferro recuit,D=1,3mm | 0.005 | 0.76 | 0.00 |
| D0B2A100 | kg | Acer b/corrug.obra man.taller B 500 S | 1 | 0.67 | 0.67 |
|  |  | Total |  |  | 0.91 |

| Amidament | Uts. | Llarg | Parcial |
|---|---|---|---|
| SP Mercat Reticular | 2330 | 9.50 | 22135.000 |
| SP SS Reticular | 1100 | 9.50 | 10450.000 |
| SP SS Llosa | 615 | 9.50 | 5842.500 |
| SP SS Prefabricat | 642 | 9.50 | 6099.000 |
| SP Sot-1 Reticular | 4197 | 9.50 | 39871.500 |
| SP Sot -2 Reticular | 4551 | 9.50 | 43234.500 |
| SP Sot-3 Reticular | 4565 | 9.50 | 43367.500 |
| Total |  |  | 171000 |

**E4D11105** m2 Muntatge+desmunt.encofrat plafons,pilar rect.,p/revestir,h<=5m
3127.67 m2 × 16.8 = 52544.86
Muntatge i desmuntatge d'encofrat amb plafons metàl.lics per a pilars de secció rectangular, per a revestir, d'alçària fins a 6 m, tant per sistema constructiu ascendent com descendent.

| Codi | Ut | Descripció | Rendiment | Preu | Import |
|---|---|---|---|---|---|
| A0123000 | h | Oficial 1a encofrador | 0.4 | 17.89 | 7.16 |
| A0133000 | h | Ajudant encofrador | 0.5 | 15.97 | 7.99 |
| %NAAA | % | Despeses auxiliars | 2.5 % | 15.15 | 0.38 |
| B0DZA000 | l | Desencofrant | 0.08 | 1.6 | 0.13 |
| B0D81280 | m2 | Plafó metàl.lic50x50cm,50usos (material) | 1.2 | 0.66 | 0.79 |
| B0D629A0 | cu | Puntal metàl.lic telescòpic h=5m,150usos | 0.011 | 13.81 | 0.15 |
| B0D625A0 | cu | Puntal metàl.lic telescòpic h=3m,150usos | 0.011 | 5.75 | 0.06 |
| B0DZP200 | u | Part propor.elem.aux.plafó met.50x50cm (material) | 1 | 0.14 | 0.14 |
|  |  | Total |  |  | 16.8 |

| Amidament | Uts. | Llarg | Ample | Alt | Parcial |
|---|---|---|---|---|---|
| fórmula: a*b*(2*(c+d)) | 40 | 5.20 | 0.40 | 0.90 | 540.800 |
| fórmula: a*b*(2*(c+d)) | 37 | 3.75 | 0.40 | 0.90 | 360.750 |
| fórmula: a*b*(2*(c+d)) | 78 | 5.00 | 0.40 | 0.90 | 1014.000 |
| fórmula: a*b*(2*(c+d)) | 84 | 2.60 | 0.40 | 0.90 | 567.840 |
| fórmula: a*b*(2*(c+d)) | 84 | 2.95 | 0.40 | 0.90 | 644.280 |
| Total |  |  |  |  | 3127.67 |

**E45218H4** m3 Formigó p/mur, HA-25/B/20/IIa,bomba
239.04 m3 × 67.78 = 16202.13
Formigó per a mur, HA-25/B/20/IIa, de consistència tova i grandària màxima del granulat 20 mm, abocat amb bomba

| Codi | Ut | Descripció | Rendiment | Preu | Import |
|---|---|---|---|---|---|
| A0122000 | h | Oficial 1a paleta | 0.051 | 17.89 | 0.91 |
| A0140000 | h | Manobre | 0.209 | 14.88 | 3.11 |
| %NAAA | % | Despeses auxiliars | 2.5 % | 4.02 | 0.10 |
| B065960B | m3 | Formigó HA-25/B/20/IIa,>=275kg/m3 ciment | 1.05 | 47.91 | 50.31 |
| C1701100 | h | Camió bomba formigonar | 0.125 | 106.79 | 13.35 |
|  |  | Total |  |  | 67.78 |

| Amidament | Uts. | Llarg | Ample | Alt | Parcial |
|---|---|---|---|---|---|
| Mur trasdosat micropilots | 1 | 33.20 | 18.00 | 0.40 | 239.040 |
| Total |  |  |  |  | 239.04 |

**E4B23000** kg Acer b/corrugada B 500 S p/armadura mur
32868 kg × 1.06 = 34840.08
Acer en barres corrugades B 500 S de límit elàstic >= 500 N/mm2, per a l'armadura de murs

| Codi | Ut | Descripció | Rendiment | Preu | Import |
|---|---|---|---|---|---|
| A0134000 | h | Ajudant ferrallista | 0.012 | 15.97 | 0.19 |
| A0124000 | h | Oficial 1a ferrallista | 0.01 | 17.89 | 0.18 |
| %NAAA | % | Despeses auxiliars | 1.5 % | 0.37 | 0.01 |
| B0A14200 | kg | Filferro recuit,D=1,3mm | 0.012 | 0.76 | 0.01 |
| D0B2A100 | kg | Acer b/corrug.obra man.taller B 500 S | 1 | 0.67 | 0.67 |
|  |  | Total |  |  | 1.06 |

| Amidament | Uts. | Llarg | Ample | Parcial |
|---|---|---|---|---|
| Mur trasdosat micropilots | 55 | 33.20 | 18.00 | 32868.000 |
| Total |  |  |  | 32868 |

**E4D2D106** m2 Muntatge+desmun.1 cara encofrat,tauler pi,p/mur rect.,encofr.1 cara,h<=6m
597.6 m2 × 28.15 = 16822.44
Muntatge i desmuntatge d'una cara d'encofrat, amb tauler de fusta de pi, per a murs de base rectilínia, encofrats a una cara, d'alçària <= 6 m

| Codi | Ut | Descripció | Rendiment | Preu | Import |
|---|---|---|---|---|---|
| A0133000 | h | Ajudant encofrador | 0.786 | 15.97 | 12.55 |
| A0123000 | h | Oficial 1a encofrador | 0.715 | 17.89 | 12.79 |
| %NAAA | % | Despeses auxiliars | 2.5 % | 25.34 | 0.63 |
| B0D71130 | m2 | Tauler pi,g=22mm,10usos | 1.05 | 0.9 | 0.95 |
| B0D625A0 | cu | Puntal metàl.lic telescòpic h=3m,150usos | 0.01 | 5.75 | 0.06 |
| B0D21030 | m | Tauló fusta pi p/10 usos | 2.09 | 0.3 | 0.63 |
| B0D31000 | m3 | Llata fusta pi | 0.001 | 143.45 | 0.14 |
| B0D629A0 | cu | Puntal metàl.lic telescòpic h=5m,150usos | 0.01 | 13.81 | 0.14 |
| B0A31000 | kg | Clau acer | 0.15 | 0.81 | 0.12 |
| B0A14300 | kg | Filferro recuit,D=3mm | 0.2 | 0.68 | 0.14 |
|  |  | Total |  |  | 28.15 |

| Amidament | Uts. | Llarg | Ample | Parcial |
|---|---|---|---|---|
| Mur trasdosat micropilots | 1 | 33.20 | 18.00 | 597.600 |
| Total |  |  |  | 597.6 |

**E33Z1111** m3 Ataconat de pilars en unió amb morter sense retracció d'alta resistència
37.038 m3 × 480.38 = 17792.31

| Codi | Ut | Descripció | Rendiment | Preu | Import |
|---|---|---|---|---|---|
| A0140000 | h | Manobre | 4.25 | 14.88 | 63.24 |
| A0122000 | h | Oficial 1a paleta | 10.5 | 17.89 | 187.85 |
| %NAAA | % | Despeses auxiliars | 2.5 % | 251.09 | 6.28 |
| B0716000 | kg | Morter expansiu (material) | 530.985 | 0.42 | 223.01 |
|  |  | Total |  |  | 480.38 |

| Amidament | Uts. | Llarg | Ample | Alt | Parcial |
|---|---|---|---|---|---|
| Mur trasdosat micropilots | 4 | 33.20 | 0.15 | 0.40 | 7.968 |
| SP Mercat Reticular | 40 | 0.25 | 0.36 |  | 3.600 |
| SP SS | 37 | 0.25 | 0.36 |  | 3.330 |
| SP Sot-1 | 78 | 0.25 | 0.36 |  | 7.020 |
| SP Sot -2 | 84 | 0.25 | 0.36 |  | 7.560 |
| SP Sot-3 | 84 | 0.25 | 0.36 |  | 7.560 |
| Total |  |  |  |  | 37.038 |

**EA5001** m Enderroc de micropiltos provisionals de sustentació d'estructura descendent
6768 m × 21.97 = 148692.96
Enderroc de micropilots provisionals de sustentació d'estructura descendent, inclosa la part proporcional de perfils metal.lics d'arriostraments dels mateixos i eliminació de tota la runa. Inclós càrrega, transport a abocador i canon, deixant l'unitat d'obra totalment terminada.

| Codi | Ut | Descripció | Rendiment | Preu | Import |
|---|---|---|---|---|---|
| A0121000 | h | Oficial 1a | 0.08 | 17.89 | 1.43 |
| A0150000 | h | Manobre especialista | 0.15 | 15.75 | 2.36 |
| B2RA7360 | m3 | Deposició controlada a dipòsit autoritzat barrej. inerts,>=1,35t/m3,CER 170107 (material) | 0.3 | 4.59 | 1.38 |
| C1501800 | h | Camió transp.12 t (maquinària) | 0.15 | 25.65 | 3.85 |
| C150G800 | h | Grua autopropulsada 12t | 0.12 | 33.64 | 4.04 |
| C1311120 | h | Pala carregadora s/,mitjana,s/,pneumàtics 117kW | 0.12 | 39.55 | 4.75 |
| C200S000 | h | Equip tall oxiacetilènic | 0.8 | 5.2 | 4.16 |
|  |  | Total |  |  | 21.97 |

| Amidament | Uts. | Llarg | Ample | Parcial |
|---|---|---|---|---|
| Encepats de 4 micropilots | 4 | 18.00 | 94.00 | 6768.000 |
| Total |  |  |  | 6768 |

**E4F2F5ZM** m3 Paret p/revestir,g=14cm,maó calat hidrof.HD,R50,290x140x60mm,cat.I,CEM II,1:0,25:3,(14N/mm2)
11.942 m3 × 289.58 = 3458.16
Paret estructural per a revestir de 14 cm de gruix, de maó calat hidrofugat, HD, R-50, de 290x140x60 mm, per a revestir, categoria I, segons norma UNE-EN 771-1, col·locat amb morter de ciment CEM II, de dosificació 1:0,25:3 (15 N/mm2) i amb una resistència a compressió de la paret de 14 N/mm2

| Codi | Ut | Descripció | Rendiment | Preu | Import |
|---|---|---|---|---|---|
| A0122000 | h | Oficial 1a paleta | 7.1 | 17.89 | 127.02 |
| A0140000 | h | Manobre | 3.55 | 14.88 | 52.82 |
| B0F1Y261 | u | Maó calat hidrof.R-50,290x140x60mm,p/revestir,categoriaI,HD,UNE-EN 771-1 (material) | 353.6 | 0.26 | 91.94 |
| D070A9A1 | m3 | Morter mixt ciment pòrtland+fill.calc. CEM II/B-L,calç,sorra pedra granit.,450kg/m3 ciment,1:0,25:3,15N/mm2,elab.a obra,formigonera 165l | 0.182 | 73.1 | 13.30 |
| A%AUX001 | % | Despeses auxiliars sobre la mà d'obra | 2.5 % | 179.84 | 4.50 |
|  |  | Total |  |  | 289.58 |

| Amidament | Uts. | Llarg | Ample | Alt | Parcial |
|---|---|---|---|---|---|
| Exterior |  |  |  |  |  |
| Reixes ventilació | 1 | 85.30 | 0.14 | 1.00 | 11.942 |
| Total |  |  |  |  | 11.942 |

**E4F2B592** m3 Paret p/revestir,g=14cm,maó calat,HD,R30,290x140x100mm,cat.I,CEM II,1:3,inclus.aire/plastificant,(10 N/mm2)
120.661 m3 × 202.76 = 24465.22
Paret estructural per a revestir de 14 cm de gruix, de maó calat, HD, R-30, de 290x140x100 mm, per a revestir, categoria I, segons norma UNE-EN 771-1, col·locat amb morter de ciment CEM II, de dosificació 1:3 (15 N/mm2), amb additiu inclusor aire/plastificant i amb una resistència a compressió de la paret de 10 N/mm2

| Codi | Ut | Descripció | Rendiment | Preu | Import |
|---|---|---|---|---|---|
| A0122000 | h | Oficial 1a paleta | 6 | 17.89 | 107.34 |
| A0140000 | h | Manobre | 3 | 14.88 | 44.64 |
| B0F1H2A1 | u | Maó calat R30,290x140x100mm,p/revestir,categoria I,HD,UNE-EN 771-1 (material) | 224.64 | 0.17 | 38.19 |
| D0714911 | m3 | Morter ciment pòrtland+fill.calc. CEM II/B-L+sorra pedra granit.+inclus.aire/plastificant 450kg/m3,1:3,15N/mm2,elab.formigonera 165l | 0.129 | 68.16 | 8.79 |
| A%AUX001 | % | Despeses auxiliars sobre la mà d'obra | 2.5 % | 151.98 | 3.80 |
|  |  | Total |  |  | 202.76 |

| Amidament | Uts. | Llarg | Ample | Alt | Parcial |
|---|---|---|---|---|---|
| Escales | 5 | 2.80 | 0.14 | 14.05 | 27.538 |
|  | 5 | 2.80 | 0.14 | 13.60 | 26.656 |
|  | 6 | 2.80 | 0.14 | 15.57 | 36.621 |
|  | 4 | 2.80 | 0.14 | 15.57 | 24.414 |
| Paret recolzament replà Travellator | 1 | 19.40 | 0.14 | 2.00 | 5.432 |
| Total |  |  |  |  | 120.661 |

**E4435112** kg Acer S275JR,p/biga peça simp.,perf.lam.IP,HE,UP,antiox.,col.obra sold.
19544.4 kg × 1.19 = 23257.84
Acer S275JR segons UNE-EN 10025-2, per a bigues formades per peça simple, en perfils laminats en calent sèrie IPN, IPE, HEB, HEA, HEM i UPN, amb una capa d'imprimació antioxidant, col.locat a l'obra amb soldadura, inclosa part proporcional de pletines, plaques, rigiditzadors i ancoratges segons definició en plànols.

| Codi | Ut | Descripció | Rendiment | Preu | Import |
|---|---|---|---|---|---|
| A0135000 | h | Ajudant soldador | 0.01 | 16.04 | 0.16 |
| A0125000 | h | Oficial 1a soldador | 0.018 | 18.19 | 0.33 |
| %NAAA | % | Despeses auxiliars | 2.5 % | 0.49 | 0.01 |
| B44Z5011 | kg | Acer S275JR,peça simp.,perf.lam.IP,HE,UP,tallat mida+antiox. (material) | 1 | 0.65 | 0.65 |
| C200P000 | h | Equip+elem.aux.p/soldadura elèctrica | 0.018 | 2.19 | 0.04 |
|  |  | Total |  |  | 1.19 |

| Amidament | Uts. | Llarg | Alt | Parcial |
|---|---|---|---|---|
| Lames horitzontals fusta planta entreplanta |  |  |  |  |
|  | 60 | 26.70 | 8.10 | 12976.200 |
|  | 1 | 26.70 | 246.00 | 6568.200 |
| Total |  |  |  | 19544.4 |

#### E4.4 Fonaments
Import: 335911.63

**E0103** * NOTA CAPITOL (31/03/2005)
1 *
Es considera inclòs en el preu unitari de cada partida, el segellat amb material elàstic dels junts de dilatació (horitzontals i verticals), segons indicacions de la Direcció Facultativa, així com la seva formació mitjançant planxes de porexpan.
-Es consideren inclosos en el preu unitari de l'acer tots els encavalcaments de barres.
-Realització de tots els junts estructurals tipus AVION, amb els materials adients, i seguint indicacions de la Direcció Facultativa.
- En el preu unitari dels formigons es considera inclòs el seu sistema d'abocament (cubilot, bomba...)
- Les esperes de pilars en fonamentació es consideren incloses en les quanties de les estructures, pel que a la fonamentació no les contempla.
L'execució de la unitat d'obra inclou les operacions següents:
- Preparació i comprovació de la superfície d'assentament
- Col·locació de l'armadura, si és el cas
- Col·locació i vibratge del formigó
- Realització de la textura superficial
- Protecció del formigó i cura
No hi ha d'haver esquerdes ni discontinuïtats.
La superfície acabada ha d'estar remolinada mecànicament o lliscada.
Ha de tenir la textura uniforme, amb la planor i el nivell previstos.
Hi ha d'haver junts transversals de retracció cada 25 m2 amb distàncies entre ells no superiors als 5 m. Els junts han de ser d'una fondària >= 1/3 del gruix i d'una amplària de 3 mm, i han de complir les especificacions del seu plec de condicions.
Hi ha d'haver junts de dilatació, a distàncies no superiors als 30 m, de tot el gruix del paviment. També s'han de deixar junts en els acords amb d'altres elements constructius. Aquests junts han de ser d'1 cm d'amplària i han d'estar reblerts amb poliestirè expandit.
Els junts de formigonament han de ser de tot el gruix del paviment i s'ha de procurar que coincideixin amb els junts de retracció.
Estan inclosos els controls de qualitat que la EHE 98 obliga a fer al constructor o contractista, aixi com entregar la documentacio de qualitat que la direccio facultativa exigeixi.

**E31522H4** m3 Formigó rasa/pou fonament,HA-25/B/20/IIa,bomba
1803.07 m3 × 67.91 = 122446.48
Formigó per a rases i pous de fonaments, HA-25/B/20/IIa, de consistència tova i grandària màxima del granulat 20 mm, abocat amb bomba

| Codi | Ut | Descripció | Rendiment | Preu | Import |
|---|---|---|---|---|---|
| A0140000 | h | Manobre | 0.3 | 14.88 | 4.46 |
| %NAAA | % | Despeses auxiliars | 1.5 % | 4.46 | 0.07 |
| B065960B | m3 | Formigó HA-25/B/20/IIa,>=275kg/m3 ciment | 1.1 | 47.91 | 52.70 |
| C1701100 | h | Camió bomba formigonar | 0.1 | 106.79 | 10.68 |
|  |  | Total |  |  | 67.91 |

| Amidament | Uts. | Llarg | Ample | Parcial |
|---|---|---|---|---|
| P1 |  |  |  |  |
| fórmula: a*b*b*c | 4 | 3.50 | 0.95 | 46.550 |
| fórmula: a*b*b*c | 4 | 4.20 | 1.20 | 84.672 |
| fórmula: a*b*b*c | 12 | 4.00 | 1.10 | 211.200 |
| fórmula: a*b*b*c | 18 | 4.30 | 1.20 | 399.384 |
| fórmula: a*b*b*c | 6 | 4.40 | 1.25 | 145.200 |
| fórmula: a*b*b*c | 4 | 3.70 | 1.05 | 57.498 |
| fórmula: a*b*b*c | 6 | 3.40 | 0.95 | 65.892 |
| fórmula: a*b*b*c | 6 | 2.70 | 0.70 | 30.618 |
| fórmula: a*b*b*c | 12 | 4.00 | 1.10 | 211.200 |
| fórmula: a*b*b*c | 4 | 4.50 | 1.25 | 101.250 |
| fórmula: a*b*b*c | 2 | 5.20 | 1.50 | 81.120 |
| fórmula: a*b*b*c | 2 | 4.00 | 1.15 | 36.800 |
| fórmula: a*b*b*c | 34.4 | 1.90 | 0.90 | 111.766 |
| Fossat ascensor 1 |  |  |  |  |
|  | 47.3 | 0.30 |  | 14.190 |
| Fossat ascensor 1 | 18.2 | 0.30 |  | 5.460 |
| Cota sabata | 10.45 | 12.70 | 1.30 | 172.530 |
| Base pou | 3.8 | 3.80 | 0.50 | 7.220 |
| Parets pou | 15.2 | 0.30 | 4.50 | 20.520 |
| Total |  |  |  | 1803.07 |

**E31B3000** kg Acer b/corrugada,B 500 S,p/armadura rasa/pou
111999.116 kg × 0.91 = 101919.20
Acer en barres corrugades B 500 S de límit elàstic >= 500 N/mm2, per a l'armadura de rases i pous

| Codi | Ut | Descripció | Rendiment | Preu | Import |
|---|---|---|---|---|---|
| A0124000 | h | Oficial 1a ferrallista | 0.006 | 17.89 | 0.11 |
| A0134000 | h | Ajudant ferrallista | 0.008 | 15.97 | 0.13 |
| %NAAA | % | Despeses auxiliars | 1.5 % | 0.24 | 0.00 |
| B0A14200 | kg | Filferro recuit,D=1,3mm | 0.005 | 0.76 | 0.00 |
| D0B2A100 | kg | Acer b/corrug.obra man.taller B 500 S | 1 | 0.67 | 0.67 |
|  |  | Total |  |  | 0.91 |

| Amidament | Uts. | Llarg | Ample | Alt | Parcial |
|---|---|---|---|---|---|
| P1 |  |  |  |  |  |
| fórmula: a*b*b*c*d | 4 | 3.50 | 0.95 | 55.00 | 2560.250 |
| fórmula: a*b*b*c*d | 4 | 4.20 | 1.20 | 55.00 | 4656.960 |
| fórmula: a*b*b*c*d | 12 | 4.00 | 1.10 | 55.00 | 11616.000 |
| fórmula: a*b*b*c*d | 18 | 4.30 | 1.20 | 55.00 | 21966.120 |
| fórmula: a*b*b*c*d | 6 | 4.40 | 1.25 | 55.00 | 7986.000 |
| fórmula: a*b*b*c*d | 4 | 3.70 | 1.05 | 55.00 | 3162.390 |
| fórmula: a*b*b*c*d | 6 | 3.40 | 0.95 | 55.00 | 3624.060 |
| fórmula: a*b*b*c*d | 6 | 2.70 | 0.70 | 55.00 | 1683.990 |
| fórmula: a*b*b*c*d | 12 | 4.00 | 1.10 | 55.00 | 11616.000 |
| fórmula: a*b*b*c*d | 4 | 4.50 | 1.25 | 55.00 | 5568.750 |
| fórmula: a*b*b*c*d | 2 | 5.20 | 1.50 | 55.00 | 4461.600 |
| fórmula: a*b*b*c*d | 2 | 4.00 | 1.15 | 55.00 | 2024.000 |
| fórmula: a*b*b*c*d | 34.4 | 1.90 | 0.90 | 55.00 | 6147.108 |
| Fossat ascensor 1 |  |  |  |  |  |
|  | 47.3 | 28.00 |  |  | 1324.400 |
| Fossat ascensor 1 | 18.2 | 28.00 |  |  | 509.600 |
| Cota sabata | 10.45 | 12.70 | 1.30 | 125.00 | 21566.188 |
| Base pou | 3.8 | 3.80 | 0.50 | 55.00 | 397.100 |
| Parets pou | 15.2 | 0.30 | 4.50 | 55.00 | 1128.600 |
| Total |  |  |  |  | 111999.116 |

**E31DC100** m2 Encofrat taulons rasa/pou fonament
1709.49 m2 × 14.82 = 25334.64
Encofrat amb taulons de fusta per a rases i pous de fonaments

| Codi | Ut | Descripció | Rendiment | Preu | Import |
|---|---|---|---|---|---|
| A0133000 | h | Ajudant encofrador | 0.35 | 15.97 | 5.59 |
| A0123000 | h | Oficial 1a encofrador | 0.35 | 17.89 | 6.26 |
| %NAAA | % | Despeses auxiliars | 1.5 % | 11.85 | 0.18 |
| B0A31000 | kg | Clau acer | 0.15 | 0.81 | 0.12 |
| B0A14300 | kg | Filferro recuit,D=3mm | 0.102 | 0.68 | 0.07 |
| B0D31000 | m3 | Llata fusta pi | 0.004 | 143.45 | 0.57 |
| B0D21030 | m | Tauló fusta pi p/10 usos | 6.6 | 0.3 | 1.98 |
| B0DZA000 | l | Desencofrant | 0.03 | 1.6 | 0.05 |
|  |  | Total |  |  | 14.82 |

| Amidament | Uts. | Llarg | Ample | Parcial |
|---|---|---|---|---|
| P1 |  |  |  |  |
| fórmula: a*b*4*c | 6 | 3.50 | 0.95 | 79.800 |
| fórmula: a*b*4*c | 6 | 4.20 | 1.20 | 120.960 |
| fórmula: a*b*4*c | 12 | 4.00 | 1.10 | 211.200 |
| fórmula: a*b*4*c | 18 | 4.30 | 1.20 | 371.520 |
| fórmula: a*b*4*c | 6 | 4.40 | 1.25 | 132.000 |
| fórmula: a*b*4*c | 4 | 3.70 | 1.05 | 62.160 |
| fórmula: a*b*4*c | 6 | 3.40 | 0.95 | 77.520 |
| fórmula: a*b*4*c | 6 | 2.70 | 0.70 | 45.360 |
| fórmula: a*b*4*c | 12 | 4.00 | 1.10 | 211.200 |
| fórmula: a*b*4*c | 4 | 4.50 | 1.25 | 90.000 |
| fórmula: a*b*4*c | 2 | 5.20 | 1.50 | 62.400 |
| fórmula: a*b*4*c | 2 | 4.00 | 1.15 | 36.800 |
| Correguda |  |  |  |  |
| fórmula: (a+b+b)*c | 34.4 | 1.90 | 0.90 | 34.380 |
| Fossat ascensor 1 |  |  |  |  |
|  | 26 |  |  | 26.000 |
| Fossat ascensor 1 | 12 |  |  | 12.000 |
| Cota sabata |  |  |  |  |
| fórmula: (a+b)*2*c | 10.45 | 12.70 | 1.30 | 60.190 |
| fórmula: (a+b)*2*c | 3.8 | 3.80 | 0.50 | 7.600 |
| Parets pou |  |  |  |  |
| fórmula: a*c | 15.2 |  | 4.50 | 68.400 |
| Total |  |  |  | 1709.49 |

**E3Z112Q1** m2 Capa neteja+anivell. g=10cm,HM-20/P/40/I,camió
1584.819 m2 × 7.95 = 12599.31
Capa de neteja i anivellament de 10 cm de gruix de formigó HM-20/P/40/I, de consistència plàstica i grandària màxima del granulat 40 mm, abocat des de camió

| Codi | Ut | Descripció | Rendiment | Preu | Import |
|---|---|---|---|---|---|
| A0140000 | h | Manobre | 0.15 | 14.88 | 2.23 |
| A0122000 | h | Oficial 1a paleta | 0.075 | 17.89 | 1.34 |
| %NAAA | % | Despeses auxiliars | 1.5 % | 3.57 | 0.05 |
| B064500C | m3 | Formigó HM-20/P/40/I,>=200kg/m3 ciment (material) | 0.105 | 41.26 | 4.33 |
|  |  | Total |  |  | 7.95 |

| Amidament | Uts. | Llarg | Parcial |
|---|---|---|---|
| P1 |  |  |  |
| fórmula: a*b*b | 4 | 3.50 | 49.000 |
| fórmula: a*b*b | 4 | 4.20 | 70.560 |
| fórmula: a*b*b | 12 | 4.00 | 192.000 |
| fórmula: a*b*b | 18 | 4.30 | 332.820 |
| fórmula: a*b*b | 6 | 4.40 | 116.160 |
| fórmula: a*b*b | 4 | 3.70 | 54.760 |
| fórmula: a*b*b | 6 | 3.40 | 69.360 |
| fórmula: a*b*b | 6 | 2.70 | 43.740 |
| fórmula: a*b*b | 12 | 4.00 | 192.000 |
| fórmula: a*b*b | 4 | 4.50 | 81.000 |
| fórmula: a*b*b | 2 | 5.20 | 54.080 |
| fórmula: a*b*b | 2 | 4.00 | 32.000 |
| fórmula: a*b*b | 34.4 | 1.90 | 124.184 |
| Fossat ascensor 1 |  |  |  |
|  | 26 |  | 26.000 |
| Cota sabata | 10.45 | 12.70 | 132.715 |
| Base pou | 3.8 | 3.80 | 14.440 |
| Total |  |  | 1584.819 |

**E93617B0** m2 Solera formigó HA-25/B/20/IIa,g=15cm
4780 m2 × 15.4 = 73612.00
Solera de formigó HA-25/B/20/IIa, de consistència plàstica i grandària màxima del granulat 20 mm, de gruix 15 cm i graella diàm. 8c/20cm mab juntes marcades cada 5.00x5.00m

| Codi | Ut | Descripció | Rendiment | Preu | Import |
|---|---|---|---|---|---|
| A0122000 | h | Oficial 1a paleta | 0.11 | 17.89 | 1.97 |
| A0140000 | h | Manobre | 0.24 | 14.88 | 3.57 |
| %NAAA | % | Despeses auxiliars | 1.5 % | 5.54 | 0.08 |
| B065960B | m3 | Formigó HA-25/B/20/IIa,>=275kg/m3 ciment | 0.155 | 47.91 | 7.43 |
| B0B2A000 | kg | Acer b/corrugada B 500 S | 5 | 0.47 | 2.35 |
|  |  | Total |  |  | 15.4 |

| Amidament | Uts. | Parcial |
|---|---|---|
| Superficie total | 4780 | 4780.000 |
| Total |  | 4780 |

#### E4.5 Accessos
Import: 693623.42

| Codi | Descripció | Quantitat | Preu |
|---|---|---|---|
| E0107 | NOTA DE CAPITOL | 1 | 0 |

**E3C515H4** m3 Formigó p/llosa fonam.HA-25/B/20/IIa,bomba
345 m3 × 62.77 = 21655.65
Formigó per a lloses de fonaments, HA-25/B/20/IIa, de consistència tova i grandària màxima del granulat 20 mm, abocat amb bomba

| Codi | Ut | Descripció | Rendiment | Preu | Import |
|---|---|---|---|---|---|
| A0140000 | h | Manobre | 0.144 | 14.88 | 2.14 |
| A0122000 | h | Oficial 1a paleta | 0.096 | 17.89 | 1.72 |
| %NAAA | % | Despeses auxiliars | 1.5 % | 3.86 | 0.06 |
| B065960B | m3 | Formigó HA-25/B/20/IIa,>=275kg/m3 ciment | 1.05 | 47.91 | 50.31 |
| C1701100 | h | Camió bomba formigonar | 0.08 | 106.79 | 8.54 |
|  |  | Total |  |  | 62.77 |

| Amidament | Uts. | Llarg | Parcial |
|---|---|---|---|
| Accés 1 Mercat | 380 | 0.50 | 190.000 |
| Accés 2 Mercat | 310 | 0.50 | 155.000 |
| Total |  |  | 345 |

**E3CB3000** kg Acer b/corrugada,B 500 S p/armadura llosa
19320 kg × 0.94 = 18160.80
Acer en barres corrugades B 500 S de límit elàstic >= 500 N/mm2, per a l'armadura de lloses

| Codi | Ut | Descripció | Rendiment | Preu | Import |
|---|---|---|---|---|---|
| A0124000 | h | Oficial 1a ferrallista | 0.006 | 17.89 | 0.11 |
| A0134000 | h | Ajudant ferrallista | 0.01 | 15.97 | 0.16 |
| %NAAA | % | Despeses auxiliars | 1.5 % | 0.27 | 0.00 |
| B0A14200 | kg | Filferro recuit,D=1,3mm | 0.005 | 0.76 | 0.00 |
| D0B2A100 | kg | Acer b/corrug.obra man.taller B 500 S | 1 | 0.67 | 0.67 |
|  |  | Total |  |  | 0.94 |

| Amidament | Uts. | Ample | Parcial |
|---|---|---|---|
| Accés 1 Mercat | 380 | 28.00 | 10640.000 |
| Accés 2 Mercat | 310 | 28.00 | 8680.000 |
| Total |  |  | 19320 |

**E45C18H4** m3 Formigó p/llosa, HA-25/B/20/IIa,abocat bomba
50 m3 × 62.76 = 3138.00

| Amidament | Uts. | Llarg | Parcial |
|---|---|---|---|
| Accés 1 Mercat Marc | 71 | 0.50 | 35.500 |
| Accés 2 Mercat Marc | 29 | 0.50 | 14.500 |
| Total |  |  | 50 |

**E4BC3000** kg Acer b/corrugada B 500 S p/armadura llosa
4000 kg × 1.06 = 4240.00

| Amidament | Uts. | Llarg | Parcial |
|---|---|---|---|
| Accés 1 Mercat Marc | 71 | 40.00 | 2840.000 |
| Accés 2 Mercat Marc | 29 | 40.00 | 1160.000 |
| Total |  |  | 4000 |

**E4DC2D00** m2 Muntatge+desmunt.encofrat p/llosa,tauler
100 m2 × 25.87 = 2587.00

| Amidament | Uts. | Parcial |
|---|---|---|
| Accés 1 Mercat Marc | 71 | 71.000 |
| Accés 2 Mercat Marc | 29 | 29.000 |
| Total |  | 100 |

**E4LX8AJA** m2 Plaques pretessades tipus alveolar o PI
305 m2 × 71.83 = 21908.15

| Amidament | Uts. | Parcial |
|---|---|---|
| Accés 1 Mercat Marc | 162 | 162.000 |
| Accés 2 Mercat Marc | 143 | 143.000 |
| Total |  | 305 |

**E45918H4** m3 Formigó p/sostre indust., HA-25/B/20/IIa,abocat bomba
30.5 m3 × 115.84 = 3533.12

| Amidament | Uts. | Llarg | Parcial |
|---|---|---|---|
| Accés 1 Mercat Marc | 162 | 0.10 | 16.200 |
| Accés 2 Mercat Marc | 143 | 0.10 | 14.300 |
| Total |  |  | 30.5 |

**E3E5785E** m Perfo/formi.pilóbarrinats s/ent.,D=80cm+HA-25/F/10/IIa+superplast.
3581.3 m × 92.44 = 331055.37

| Amidament | Uts. | Llarg | Ample | Parcial |
|---|---|---|---|---|
| Tipus marc | 110 | 1.18 | 14.50 | 1882.100 |
| Tipus obert | 120 | 1.18 | 12.00 | 1699.200 |
| Total |  |  |  | 3581.3 |

**E3EB3000** kg Acer b/corrugada B 500 S p/armadura pilo.
218901.8 kg × 0.84 = 183877.51

| Amidament | Uts. | Llarg | Ample | Alt | Parcial |
|---|---|---|---|---|---|
| Tipus marc | 110 | 1.18 | 14.50 | 82.00 | 154332.200 |
| Tipus obert | 120 | 1.18 | 12.00 | 38.00 | 64569.600 |
| Total |  |  |  |  | 218901.8 |

**E4485115M** kg Acer S275JR,p/trav.peça simp.,perf.lam.IP,HE,UP,treb.taller+antiox.,col.obra sold. (30/07/2010)
30244.5 kg × 1.48 = 44761.86
Acer S275JR segons UNE-EN 10025-2, per a traves formades per peça simple, en perfils laminats en calent sèrie IPN, IPE, HEB, HEA, HEM i UPN, treballat a taller i amb una capa d'imprimació antioxidant, col.locat a l'obra a qualsevol alçada amb soldadura. Inclús p.p. de perforacions i subjeccions, i posterior desmuntatge, càrrega, transport a abocador i pagament canon.

| Codi | Ut | Descripció | Rendiment | Preu | Import |
|---|---|---|---|---|---|
| A0135000 | h | Ajudant soldador | 0.015 | 16.04 | 0.24 |
| A0125000 | h | Oficial 1a soldador | 0.025 | 18.19 | 0.45 |
| %NAAA | % | Despeses auxiliars | 2.5 % | 0.69 | 0.02 |
| B44Z501A | kg | Acer S275JR,peça simp.,perf.lam.IP,HE,UP,treb.taller p/col.sold.+antiox. | 1 | 0.72 | 0.72 |
| C200P000 | h | Equip+elem.aux.p/soldadura elèctrica | 0.025 | 2.19 | 0.05 |
|  |  | Total |  |  | 1.48 |

| Amidament | Uts. | Llarg | Ample | Parcial |
|---|---|---|---|---|
| Tipus marc - element longitudinal | 110 | 117.00 | 1.00 | 12870.000 |
| Tipus marc - elements transversals | 110 | 117.00 | 1.35 | 17374.500 |
| Total |  |  |  | 30244.5 |

**E3EZA080** u Enderroc cap piló D=80cm
230 u × 66.92 = 15391.60

| Amidament | Uts. | Parcial |
|---|---|---|
| Tipus marc | 110 | 110.000 |
| Tipus obert | 120 | 120.000 |
| Total |  | 230 |

**E45318H4** m3 Formigó p/biga, HA-25/B/20/IIa, bomba
228 m3 × 71.92 = 16397.76

| Amidament | Uts. | Llarg | Ample | Parcial |
|---|---|---|---|---|
| Tipus marc | 110 | 0.80 | 1.50 | 132.000 |
| Tipus obert | 120 | 0.80 | 1.00 | 96.000 |
| Total |  |  |  | 228 |

**E4B35000** kg Acer b/corrugada B 500 S,p/armadura biga
14550 kg × 1.03 = 14986.50

| Amidament | Uts. | Ample | Alt | Parcial |
|---|---|---|---|---|
| Tipus marc | 110 | 1.50 | 70.00 | 11550.000 |
| Tipus obert | 120 | 1.00 | 25.00 | 3000.000 |
| Total |  |  |  | 14550 |

**E4D3D503** m2 Muntatge+desmunt.encofrat tauler,p/biga recta
570 m2 × 20.93 = 11930.10

| Amidament | Uts. | Ample | Parcial |
|---|---|---|---|
| Tipus marc |  |  |  |
| fórmula: a*c*2 | 110 | 1.50 | 330.000 |
| fórmula: a*c*2 | 120 | 1.00 | 240.000 |
| Total |  |  | 570 |

#### E4.6 Rampes i Escales
Import: 44569.45

**E45CA8H4** m3 Formigó p/llosa inclin., HA-25/B/20/IIa,abocat bomba
125.63 m3 × 64.31 = 8079.27
Formigó per a lloses inclinades, HA-25/B/20/IIa, de consistència tova i grandària màxima del granulat 20 mm, abocat amb bomba

| Codi | Ut | Descripció | Rendiment | Preu | Import |
|---|---|---|---|---|---|
| A0122000 | h | Oficial 1a paleta | 0.06 | 17.89 | 1.07 |
| A0140000 | h | Manobre | 0.24 | 14.88 | 3.57 |
| %NAAA | % | Despeses auxiliars | 2.5 % | 4.64 | 0.12 |
| B065960B | m3 | Formigó HA-25/B/20/IIa,>=275kg/m3 ciment | 1.02 | 47.91 | 48.87 |
| C1701100 | h | Camió bomba formigonar | 0.1 | 106.79 | 10.68 |
|  |  | Total |  |  | 64.31 |

| Amidament | Uts. | Llarg | Parcial |
|---|---|---|---|
| Rampa 1 Tram 1 | 108 | 0.25 | 27.000 |
| Rampa 1 Tram 2 | 112 | 0.25 | 28.000 |
| Rampa 2 Tram 1 | 108 | 0.25 | 27.000 |
| Rampa 2 Tram 2 | 119 | 0.25 | 29.750 |
| Escala 1 | 16.2 | 0.20 | 3.240 |
| Escala 2 | 18.5 | 0.20 | 3.700 |
| Escala 3 | 18.5 | 0.20 | 3.700 |
| Escala 4 | 16.2 | 0.20 | 3.240 |
| Escala accés |  |  |  |
| Total |  |  | 125.63 |

**E4BC3000** kg Acer b/corrugada B 500 S p/armadura llosa
15800.2 kg × 1.06 = 16748.21

| Amidament | Uts. | Llarg | Parcial |
|---|---|---|---|
| Rampa 1 Tram 1 | 108 | 31.00 | 3348.000 |
| Rampa 1 Tram 2 | 112 | 31.00 | 3472.000 |
| Rampa 2 Tram 1 | 108 | 31.00 | 3348.000 |
| Rampa 2 Tram 2 | 119 | 31.00 | 3689.000 |
| Escala 1 | 16.2 | 28.00 | 453.600 |
| Escala 2 | 18.5 | 28.00 | 518.000 |
| Escala 3 | 18.5 | 28.00 | 518.000 |
| Escala 4 | 16.2 | 28.00 | 453.600 |
| Escala accés |  |  |  |
| Total |  |  | 15800.2 |

**E4DCBD00** m2 Muntatge+desmunt.encofrat p/llosa inclin.,h<=5m,tauler
516.4 m2 × 38.23 = 19741.97
Muntatge i desmuntatge d'encofrat per a lloses inclinades, a una alçària <= 5 m, amb tauler de fusta de pi

| Codi | Ut | Descripció | Rendiment | Preu | Import |
|---|---|---|---|---|---|
| A0133000 | h | Ajudant encofrador | 1.035 | 15.97 | 16.53 |
| A0123000 | h | Oficial 1a encofrador | 1.035 | 17.89 | 18.52 |
| %NAAA | % | Despeses auxiliars | 2.5 % | 35.05 | 0.88 |
| B0D21030 | m | Tauló fusta pi p/10 usos | 1.298 | 0.3 | 0.39 |
| B0DZA000 | l | Desencofrant | 0.04 | 1.6 | 0.06 |
| B0D71130 | m2 | Tauler pi,g=22mm,10usos | 1.1 | 0.9 | 0.99 |
| B0D629A0 | cu | Puntal metàl.lic telescòpic h=5m,150usos | 0.015 | 13.81 | 0.21 |
| B0A31000 | kg | Clau acer | 0.101 | 0.81 | 0.08 |
| B0D31000 | m3 | Llata fusta pi | 0.004 | 143.45 | 0.57 |
|  |  | Total |  |  | 38.23 |

| Amidament | Uts. | Parcial |
|---|---|---|
| Rampa 1 Tram 1 | 108 | 108.000 |
| Rampa 1 Tram 2 | 112 | 112.000 |
| Rampa 2 Tram 1 | 108 | 108.000 |
| Rampa 2 Tram 2 | 119 | 119.000 |
| Escala 1 | 16.2 | 16.200 |
| Escala 2 | 18.5 | 18.500 |
| Escala 3 | 18.5 | 18.500 |
| Escala 4 | 16.2 | 16.200 |
| Escala accés |  |  |
| Total |  | 516.4 |

#### E4.7 Tunel connexio
Import: 124311.44

**E4DC2D00** m2 Muntatge+desmunt.encofrat p/llosa,tauler
36.96 m2 × 25.87 = 956.16

| Amidament | Uts. | Llarg | Parcial |
|---|---|---|---|
| Sostre | 6.6 | 5.60 | 36.960 |
| Total |  |  | 36.96 |

**E4BC3000** kg Acer b/corrugada B 500 S p/armadura llosa
2032.8 kg × 1.06 = 2154.77

| Amidament | Uts. | Llarg | Alt | Parcial |
|---|---|---|---|---|
| Sostre | 6.6 | 5.60 | 55.00 | 2032.800 |
| Total |  |  |  | 2032.8 |

**E45C18H4** m3 Formigó p/llosa, HA-25/B/20/IIa,abocat bomba
18.48 m3 × 62.76 = 1159.80

| Amidament | Uts. | Llarg | Ample | Parcial |
|---|---|---|---|---|
| Sostre | 6.6 | 5.60 | 0.50 | 18.480 |
| Total |  |  |  | 18.48 |

| Codi | Ut | Descripció | Quantitat | Preu | Import |
|---|---|---|---|---|---|
| E3DZ2000 | u | Desplaçament+munt.+desmunt.eq.exec.micropilons | 1 | 2698.47 | 2698.47 |

**E3D15145** m Micropilons D=350mm,roca dura,arm.tipus TM-80 (550MPa) o equivalent
880 m × 121.79 = 107175.20

| Amidament | Uts. | Llarg | Parcial |
|---|---|---|---|
| Micropilots verticals | 30 | 20.00 | 600.000 |
| Micropilots horitzontals | 40 | 7.00 | 280.000 |
| Total |  |  | 880 |

**E3Z112Q1** m2 Capa neteja+anivell. g=10cm,HM-20/P/40/I,camió
39.2 m2 × 7.95 = 311.64

| Amidament | Uts. | Llarg | Parcial |
|---|---|---|---|
| Llosa base | 7 | 5.60 | 39.200 |
| Total |  |  | 39.2 |

**E3C515H4** m3 Formigó p/llosa fonam.HA-25/B/20/IIa,bomba
23.52 m3 × 62.77 = 1476.35

| Amidament | Uts. | Llarg | Ample | Parcial |
|---|---|---|---|---|
| Llosa base | 7 | 5.60 | 0.60 | 23.520 |
| Total |  |  |  | 23.52 |

**E3CB3000** kg Acer b/corrugada,B 500 S p/armadura llosa
3332 kg × 0.94 = 3132.08

| Amidament | Uts. | Llarg | Alt | Parcial |
|---|---|---|---|---|
| Llosa base | 7 | 5.60 | 85.00 | 3332.000 |
| Total |  |  |  | 3332 |

**E45218H4** m3 Formigó p/mur, HA-25/B/20/IIa,bomba
22.4 m3 × 67.78 = 1518.27

| Amidament | Uts. | Llarg | Ample | Alt | Parcial |
|---|---|---|---|---|---|
| Laterals | 4 | 5.60 | 0.50 | 2.00 | 22.400 |
| Total |  |  |  |  | 22.4 |

**E4B23000** kg Acer b/corrugada B 500 S p/armadura mur
2688 kg × 1.06 = 2849.28

| Amidament | Uts. | Llarg | Ample | Alt | Parcial |
|---|---|---|---|---|---|
| Laterals | 4 | 5.60 | 60.00 | 2.00 | 2688.000 |
| Total |  |  |  |  | 2688 |

**E32DDA06** m2 Muntatge+desm.1 cara encofrat,tauler pi p/mur conten.rectil.,2c.,h<=6m
44.8 m2 × 19.63 = 879.42
Muntatge i desmuntatge d'una cara d'encofrat amb tauler de fusta de pi, per a murs de contenció de base rectilínia encofrats a dues cares, d'una alçària <= 6 m

| Codi | Ut | Descripció | Rendiment | Preu | Import |
|---|---|---|---|---|---|
| A0123000 | h | Oficial 1a encofrador | 0.487 | 17.89 | 8.71 |
| A0133000 | h | Ajudant encofrador | 0.525 | 15.97 | 8.38 |
| %NAAA | % | Despeses auxiliars | 1.5 % | 17.09 | 0.26 |
| B0D625A0 | cu | Puntal metàl.lic telescòpic h=3m,150usos | 0.01 | 5.75 | 0.06 |
| B0A31000 | kg | Clau acer | 0.15 | 0.81 | 0.12 |
| B0D31000 | m3 | Llata fusta pi | 0.002 | 143.45 | 0.29 |
| B0D629A0 | cu | Puntal metàl.lic telescòpic h=5m,150usos | 0.01 | 13.81 | 0.14 |
| B0D71130 | m2 | Tauler pi,g=22mm,10usos | 1.05 | 0.9 | 0.95 |
| B0DZA000 | l | Desencofrant | 0.04 | 1.6 | 0.06 |
| B0D21030 | m | Tauló fusta pi p/10 usos | 2.2 | 0.3 | 0.66 |
|  |  | Total |  |  | 19.63 |

| Amidament | Uts. | Llarg | Alt | Parcial |
|---|---|---|---|---|
| Laterals | 4 | 5.60 | 2.00 | 44.800 |
| Total |  |  |  | 44.8 |

### E5 COBERTA (29/10/2008)
Import: 710068.58

**E00111** NOTA CAPÍTOL (31/03/2005)
1
- Durant l'execució de les cobertes es posarà especial atenció al traçat de careners, junts, pendents, claveguerons, etc... ja que han de garantitzar la missió de desaiguar i l'impermeabilització de la coberta.
- Obligatòriament s'utilitzaran materials en possessió dels segells de qualitat INCE.
- S'inclouen tots els treballs i materials per la formació de junts, junts de dilatació, formació de minvells, mitges canyes, trobades, etc.. pel seu complet acabat.
- S'inclou la formació de totes les trobades amb altres elements, tals com: desguassos, etc.. de tal manera que garantitzi la seva perfecta estanquitat i compliment de la normativa vigent.
- L'impermeabilització de les cobertes pujarà pels paraments i s'embeurà dintre el minvell.
- Es seguiran les indicacions de la Direcció d'Obra i Normes Vigents pel que fa referència a ancoratges, i càrregues de peces de revestiment.
- En totes les trobades entre materials que per la dilatació d'un d'ells pugui empènyer a l'altre es col·locarà una tira de poliestirè expandit en tot el seu perímetre, quedant inclòs en els preus unitaris de les partides que conformen aquest capítol.
- L'aïllament tèrmic haurà de posseir DIT.
- Estan incloses les proves d'estanquitat, omplint la coberta amb una làmina d'aigua 2-3 cm. per sobre del punt més alt, durant un període de 48 h.
- Estan inclosos la mà d'obra i maquinària per l'elevació de material a coberta i en treball i col·locació en coberta, mitjançant plataforma elevadora móvil o qualsevol altre mitjà a utilitzar.

**E52452H9** m2 Coberta teula plana 30x30 cms (13/06/2010)
3564.512 m2 × 125.97 = 449021.58
Subministre i muntatge de coberta ceràmica:
- Subministre i col.locació de peces de 30x30x1,5 cm tipus Cumella o equivalent, extrusionades per conformar codonelles en la seva cara posterior per assegurar la adherència química i mecànica de les peces, esmaltades de 3 colors diferents brillants segons esquema de projecte i cuites a alta temperatura (1.250ºC) per obtenir una absorció d’aigua inferior al 2%, col.locades amb adhesiu de poliuretà monocomponent, tipus Sikabond T8 o equivalent.
- Inclos:
- subministre i col.locació de malla de poliester i cinta americana a totes les juntes dels taulers de fusta.
- subministre i col.locació d'una primera mà d'adhesiu elàstic monocomponent a base de poliuretà de 5 mm de gruix, tipus Sikabond T8 o equivalent, per impermeabilització de coberta.
- subministre i col.locació d'una segona mà d'adhesiu elàstic monocomponent a base de poliuretà, tipus Sikabond T8 o equivalent, per subjecció peces ceràmica.
- rejuntat de peces ceràmiques mitjançant revestiment impermeable tipus Sika ViscoBond o equivalent.
- segellat de juntes col.locades cada 6x6m amb masilla de poliuretà tipus Sikalfex Pro 2 HP o equivalent, col.locada amb pistola manual o pneumàtica.
- segellat de juntes de dil.latació amb làmina de polietilé clorosulfonat Banda Combiflex i morter epoxi Sikadur combiflex adhesiu o equivalent.
Inclós subministre i col.locació de tot el material, i elevació de material a coberta amb plataforma móbil.
- Mitjans d'elevació i/o bastides.
- P.p. de mermes i ajusts.

| Codi | Ut | Descripció | Rendiment | Preu | Import |
|---|---|---|---|---|---|
| B52ZG8S0M | m2 | Submin. i col. adhesiu, rejuntat, segellat (material) | 1 | 97.86 | 97.86 |
| BB5252H9M | ut | Teula planta tipus CUMELLA 30x30 cms (material) | 11.2 | 2.51 | 28.11 |
|  |  | Total |  |  | 125.97 |

| Amidament | Uts. | Llarg | Ample | Alt | Parcial |
|---|---|---|---|---|---|
| Nau central | 2 | 30.70 | 16.80 |  | 1031.520 |
| Naus laterals | 4 | 30.80 | 14.60 | 1.10 | 1978.592 |
| Voltes centrals | 1 | 33.00 | 16.80 |  | 554.400 |
| Total |  |  |  |  | 3564.512 |

**E5Z3D354M** m2 Enllatat pi 40x40mm/50cm,sob/planxa,fix.mecàniques (11/06/2010)
3564.512 m2 × 24.95 = 88934.57
Enllatat amb llates de fusta de pi, de 40x40 mm de secció, col·locades cada 50 cm, sobre planxa acer i amb fixacions mecàniques, a qualsevol alçada, inclós mitjans d'elevació i/o bastides.

| Codi | Ut | Descripció | Rendiment | Preu | Import |
|---|---|---|---|---|---|
| A013A000 | h | Ajudant fuster (mà d'obra; 11/06/2010) | 0.462 | 16.1 | 7.44 |
| B0A32000 | kg | Clau acer galvanitzat (material) | 0.11 | 1 | 0.11 |
| A012A000 | h | Oficial 1a fuster (mà d'obra; 11/06/2010) | 0.925 | 18.19 | 16.83 |
| B0D31000 | m3 | Llata fusta pi | 0.004 | 143.45 | 0.57 |
|  |  | Total |  |  | 24.95 |

| Amidament | Uts. | Llarg | Ample | Alt | Parcial |
|---|---|---|---|---|---|
| Nau central | 2 | 30.70 | 16.80 |  | 1031.520 |
| Naus laterals | 4 | 30.80 | 14.60 | 1.10 | 1978.592 |
| Voltes centrals | 1 | 33.00 | 16.80 |  | 554.400 |
| Total |  |  |  |  | 3564.512 |

**E5Z2FCB4M** m2 Solera tauler hidrofugat g=26mm,fix.mecàniques (11/06/2010)
3564.512 m2 × 11.42 = 40706.73
Solera de tauler hidrofugat de conglomerat de fusta de 26 mm de gruix, col·locat amb fixacions mecàniques, a qualsevol alçada, inclós mitjans d'elevació i/o bastides.

| Codi | Ut | Descripció | Rendiment | Preu | Import |
|---|---|---|---|---|---|
| A013A000 | h | Ajudant fuster | 0.08 | 16.1 | 1.29 |
| B0A32000 | kg | Clau acer galv. | 0.15 | 1 | 0.15 |
| B5Z2DJN0 | m2 | Tauler hidrofugat conglomerat fusta g=26mm (material) | 1.03 | 6.86 | 7.07 |
| A012A000 | h | Oficial 1a fuster | 0.16 | 18.19 | 2.91 |
|  |  | Total |  |  | 11.42 |

| Amidament | Uts. | Llarg | Ample | Alt | Parcial |
|---|---|---|---|---|---|
| Nau central | 2 | 30.70 | 16.80 |  | 1031.520 |
| Naus laterals | 4 | 30.80 | 14.60 | 1.10 | 1978.592 |
| Voltes centrals | 1 | 33.00 | 16.80 |  | 554.400 |
| Total |  |  |  |  | 3564.512 |

**E546P336** m2 Coberta sandwich 2 planxes grecades,galv.+lacada,pend.>30%,perf. (29/10/2008)
3564.512 m2 × 31.56 = 112496.00
Coberta sandwich "in situ" de dos planxes grecades d'acer galvanitzat i prelacat de color standard amb nervis cada 24 a 28 cms, de gruix 0,6mm, amb una inercia entre 12 i 13 cm4, i un pes entre 5,9 i 6,5 kg/m2, amb pendent superior a 30%, perfils omega d'acer galvanitzat d'alçada 60mm com a separadors, i aïllament amb feltre de llana de roca de 20-25kg/m3 i 80mm de gruix, col.locada amb fixacions mecàniques, a qualsevol alçada, inclós mitjans d'elevació i/o bastides.

| Codi | Ut | Descripció | Rendiment | Preu | Import |
|---|---|---|---|---|---|
| A0137000 | h | Ajudant col·locador | 0.15 | 15.97 | 2.40 |
| B0A5AA00 | u | Tornillo autorosc.,arand. (material) | 16.5 | 0.06 | 0.99 |
| B0CH2336 | m2 | Plancha grecada de acero galv.+prelac.,color standard,nervios c/ (material) | 2.1 | 6.83 | 14.34 |
| A0127000 | h | Oficial 1a col·locador | 0.45 | 17.89 | 8.05 |
| B44Z2052 | kg | Acero A/37-B (S 235 JR),perf.conf. L,U,C,Z,omega,cortado medida+ (material) | 3 | 1.29 | 3.87 |
| B7C91B10 | m2 | Fieltro lana roca 20-25kg/m3 e=80mm,kraft (material) | 1.05 | 1.82 | 1.91 |
|  |  | Total |  |  | 31.56 |

| Amidament | Uts. | Llarg | Ample | Alt | Parcial |
|---|---|---|---|---|---|
| Nau central | 2 | 30.70 | 16.80 |  | 1031.520 |
| Naus laterals | 4 | 30.80 | 14.60 | 1.10 | 1978.592 |
| Voltes centrals | 1 | 33.00 | 16.80 |  | 554.400 |
| Total |  |  |  |  | 3564.512 |

**152ZEC0BM** m Aiguafons coberta t.ceramica,planxa Zn,g=0,82mm,desenv.=80-140cm,fix.mecàniques+suport tauler hidròfug
369.6 m × 35.76 = 13216.90
Aiguafons per a coberta de teula ceràmica, amb planxa de zinc preformada de 0,82 mm de gruix, de 80 a 180 cm de desenvolupament, col·locada amb fixacions mecàniques i suport de tauler hidrofugat conglomerat de fusta de 26 mm de gruix, a qualsevol alçada, inclós mitjans d'elevació i/o bastides.

| Codi | Ut | Descripció | Rendiment | Preu | Import |
|---|---|---|---|---|---|
| E5Z2FCE4M | m2 | Solera tauler hidrofugat g=26mm,fix.mecàniques | 0.95 | 10.75 | 10.21 |
| E5ZB15L4M | m | Aiguafons planxa Zn g=0,82mm,desenv.=80cm,fix.mecàniques | 1 | 25.55 | 25.55 |
|  |  | Total |  |  | 35.76 |

| Amidament | Uts. | Llarg | Parcial |
|---|---|---|---|
| Canalons coberta | 4 | 23.30 | 93.200 |
|  | 4 | 31.15 | 124.600 |
|  | 4 | 9.20 | 36.800 |
|  | 6 | 15.50 | 93.000 |
|  | 4 | 5.50 | 22.000 |
| Total |  |  | 369.6 |

**E5ZA1221** m Carener planxa Zn g=0,82mm,desenv.=50cm,fix.mecàniques
320 m × 17.79 = 5692.80
Carener, de planxa de zinc de 0,82 mm de gruix, preformada i 50 cm de desenvolupament, col·locat amb fixacions mecàniques, a qualsevol alçada, inclós mitjans d'elevació i/o bastides.

| Codi | Ut | Descripció | Rendiment | Preu | Import |
|---|---|---|---|---|---|
| A0127000 | h | Oficial 1a col·locador | 0.242 | 17.89 | 4.33 |
| A0140000 | h | Manobre | 0.121 | 14.88 | 1.80 |
| B5ZA15D8 | m | Carener planxa Zn g=0,82mm,desenv.<=50cm,8plecs (material) | 1.02 | 11.08 | 11.30 |
| B5ZZAEJ0 | u | Clau acer galv. 3x50mm,junt plom (material) | 3 | 0.07 | 0.21 |
| A%AUX001 | % | Despeses auxiliars sobre la mà d'obra | 2.5 % | 6.13 | 0.15 |
|  |  | Total |  |  | 17.79 |

| Amidament | Uts. | Llarg | Parcial |
|---|---|---|---|
| careners coberta | 8 | 9.00 | 72.000 |
|  | 4 | 3.75 | 15.000 |
|  | 4 | 2.70 | 10.800 |
|  | 2 | 36.75 | 73.500 |
|  | 2 | 11.50 | 23.000 |
|  | 1 | 32.90 | 32.900 |
|  | 4 | 23.20 | 92.800 |
| Total |  |  | 320 |

### E6 TANCAMENTS I DIVISORIES (29/10/2008)
Import: 347671.91

**E006** NOTA (31/03/2005)
1
- En totes les partides de parets s'inclou l'entrega de marcs.
- Els morters seran de la resistència adient a la dels materials a unir, amb l'adherència suficient, i impermeables i inalterables als agents atmosfèrics. mortero M-40
- Els maons utilitzats, indiferentment de la seva naturalesa, compliran tot l'establert en les disposicions vigents, pel que fa a dimensions, forma, qualitat....
- Els paraments es formaran amb l'aparell que la Direcció Facultativa indiqui a l'obra.
- La junta entre els maons estarà totalmente plena, però en l'obra vista es marcaran els junts (tant en els junts verticals com horitzontals), amb el gruix i la forma que la Direcció Facultativa marqui en l'obra.
- Els murs i parets que s'enllacin en cantonades, creuaments, o trobades, s'executaran enllaçant-los simultàniament entre ells.
- Totes les parets s'executaran perfectament aplomades, sent objecte de rebuig les que no compleixin les tolerancies d'execució (document).
- Queden inclosos els ancoratges a l'estructura mitjançant rodons, fleixos, armadures murfor, angulars galvanitzats, etc... en quantitat necessària segons criteri de la DF. i s'han de considerar en el preu unitari la part proporcional d'agulles de cantonada i forats.
- S'inclou en el preu unitari de cada partida, el segellat amb material elàstic dels junts de dilatació, segons indicacions de la Direcció Facultativa.
- S'utilizaran de forma obligatòria materials en possessió del segell de qualitat INCE.
- En tots els canvis de secció dels murs de tancament i a criteri de la Direcció Facultativa, s'utilizarà el sistema Murfor M-80 de Bekaert, amb quantia 1,66 ml/m2
- En totes les entregues d'un mateix material d'acabat (estucats, monocapes, guixos,...) sobre diferents tipus de suport (parets ceràmiques, elements de formigó,...),s'utilizarà mallatex per evitar fissures posteriors.
- Els monocapes que s'utilitzin en aquesta obra han de ser OBLIGATORIAMENT estancs, o en el seu defecte, que estiguin en possessió del DIT.
En totes les entregues entre parets d'obra i pilars s'utilizarà làmina de polietilè.
- S'inclouen totes les reixetes de ventilació d'alumini pintat necessàries segons color del parament.
- S'inclouen peces especials en formació d'arestes diferents de 90º
- S'inclou el remat del trencaaigües de xapa galvanitzada, segons detalls.

**E6528A4B** m2 Envà pl.guix lam,estruc.senzilla N,73/400(48),1xH(12,5)+MW-roca (11/06/2010)
257.224 m2 × 30.74 = 7907.07
Envà de plaques de guix laminat format per estructura senzilla normal amb perfileria de planxa d'acer galvanitzat, amb un gruix total de l'envà de 73 mm, muntants cada 400 mm de 48 mm d'amplària i canals de 48 mm d'amplària, 1 placa hidròfuga (H) de 12,5 mm de gruix en cada cara, fixades mecànicament i aïllament de plaques de llana de roca de densitat 26 a 35 kg/m3

| Codi | Ut | Descripció | Rendiment | Preu | Import |
|---|---|---|---|---|---|
| A0127000 | h | Oficial 1a col·locador | 0.38 | 17.89 | 6.80 |
| B6B11211 | m | Muntant planxa acer galv.params.vert.,ampl.=48mm (material) | 3.675 | 0.83 | 3.05 |
| B0A4A400 | cu | Visosgalvanitzats (material) | 0.12 | 1.38 | 0.17 |
| B7JZ00E1 | m | Cinta pap.resist.,p/junts plaques guix laminat (material) | 4 | 0.05 | 0.20 |
| B7J500ZZ | kg | Massilla p/junt cartró-guix (material) | 0.8 | 0.78 | 0.62 |
| B7C9H500 | m2 | Placa semiríg.llana roca,26-35kg/m3,g=40mm (material) | 1.03 | 4.54 | 4.68 |
| B6BZ1A10 | m | Banda acústica autoadh.,ampl.=<=50mm,p/junts plaques guix lamina (material) | 0.47 | 0.32 | 0.15 |
| B6B12211 | m | Canal planxa acer galv.params.horitz.,ampl.=48mm (material) | 0.998 | 0.81 | 0.81 |
| B0A61600 | u | Tac niló D=6-8mm,+vis (material) | 6 | 0.11 | 0.66 |
| B0CC2310 | m2 | Placa guix lamin. H i gruix 12,5mm (material) | 2.06 | 4.29 | 8.84 |
| B0A44000 | cu | Visos,p/guix lam. (material) | 0.42 | 6.37 | 2.68 |
| A0137000 | h | Ajudant col·locador | 0.13 | 15.97 | 2.08 |
|  |  | Total |  |  | 30.74 |

| Amidament | Uts. | Llarg | Alt | Parcial |
|---|---|---|---|---|
| Locals comercials | 2 | 10.84 | 4.40 | 95.392 |
|  | 2 | 18.39 | 4.40 | 161.832 |
| Total |  |  |  | 257.224 |

**E66AU005M** m2 Divisòria,placa resines sint.,g=13mm,''U'' alumini remat sup.inf (11/06/2010)
129.58 m2 × 143.77 = 18629.72
Divisòria amb placa de resines sintètiques, de 13 mm de gruix, color a definir per la DO, inclòs ''U'' d'alumini de remat superior i inferior, peus regulables, frontisses, tanca i pom amb indicador de lliure/ocupat, tot d'acer inoxidable

| Codi | Ut | Descripció | Rendiment | Preu | Import |
|---|---|---|---|---|---|
| B0CVU015 | m2 | Divisòria,placa resines sint.,g=13mm,''U'' alumini remat sup.inf (material) | 1.05 | 104.68 | 109.91 |
| A0127000 | h | Oficial 1a col·locador | 1 | 17.89 | 17.89 |
| A0137000 | h | Ajudant col·locador | 1 | 15.97 | 15.97 |
|  |  | Total |  |  | 143.77 |

| Amidament | Uts. | Llarg | Alt | Parcial |
|---|---|---|---|---|
| Planta semisoterrani |  |  |  |  |
| Banys homes | 1 | 13.80 | 2.20 | 30.360 |
| Banys dones | 1 | 16.30 | 2.20 | 35.860 |
| Planta soterrani -1 |  |  |  |  |
| vestuaris homes | 1 | 13.80 | 2.20 | 30.360 |
| vestuaris dones | 1 | 15.00 | 2.20 | 33.000 |
| Total |  |  |  | 129.58 |

**E614PK1KM** m2 Trasdossat 4cm supermaó 500x200x40mm,LD,I UNE-EN 771-1,morter 1:2:10
124.15 m2 × 9.5 = 1179.43
Trasdossat de 4 cm de gruix, de supermaó de 500x200x40 mm, LD, categoria I, segons la norma UNE-EN 771-1, per a revestir, col.locat amb morter mixt 1:2:10

| Codi | Ut | Descripció | Rendiment | Preu | Import |
|---|---|---|---|---|---|
| D070A4D1 | m3 | Morter mixt ciment pòrtland+fill.calc. CEM II/B-L,calç,sorra ped (11/06/2010) | 0.003 | 76.14 | 0.23 |
| B0F85240 | u | Supermaó 500x200x40mm,,p/revestir,categoria I,LD,UNE-EN 771-1 (material) | 9.496 | 0.23 | 2.18 |
| A0140000 | h | Manobre | 0.14 | 14.88 | 2.08 |
| A0122000 | h | Oficial 1a paleta | 0.28 | 17.89 | 5.01 |
|  |  | Total |  |  | 9.5 |

| Amidament | Uts. | Llarg | Alt | Parcial |
|---|---|---|---|---|
| Planta semisoterrani |  |  |  |  |
| Locals 1-2 | 1 | 26.65 | 3.00 | 79.950 |
| Acces Colom | 1 | 6.00 | 3.45 | 20.700 |
| Planta soterrani -2 |  |  |  |  |
| Connexio peatonal aparcament Corsini | 2 | 11.75 |  | 23.500 |
| Total |  |  |  | 124.15 |

**E612BR1KM** m2 Paret divis.recolzada,14cm,maó calat,HD,I,UNE-EN 771-1,290x140x100mm,p/revestir,col.morter 1:2:10,CEM II
7908.446 m2 × 28.02 = 221594.66
Paret divisòria recolzada de gruix 14 cm, de maó calat, HD, categoria I, segons la norma UNE-EN 771-1, de 290x140x100 mm, per a revestir, col·locat amb morter mixt 1:2:10 amb ciment CEM II, inclós p.p. de formació de dintells prefabricats de formigó armat per revestir.

| Codi | Ut | Descripció | Rendiment | Preu | Import |
|---|---|---|---|---|---|
| A0122000 | h | Oficial 1a paleta | 0.7 | 17.89 | 12.52 |
| A0140000 | h | Manobre | 0.35 | 14.88 | 5.21 |
| B0F1D2A1 | u | Maó calat,290x140x100mm,p/revestir,categoria I,HD,UNE-EN 771-1 (material) | 31.2 | 0.16 | 4.99 |
| D070A4D1 | m3 | Morter mixt ciment pòrtland+fill.calc. CEM II/B-L,calç,sorra ped | 0.022 | 76.14 | 1.68 |
| B0F1D2M1M | u | Formació dintells (material) | 0.1 | 31.77 | 3.18 |
| A%AUX001 | % | Despeses auxiliars sobre la mà d'obra | 2.5 % | 17.73 | 0.44 |
|  |  | Total |  |  | 28.02 |

| Amidament | Uts. | Llarg | Ample | Parcial |
|---|---|---|---|---|
| Accessos | 2 | 15.20 | 2.70 | 82.080 |
|  | 2 | 13.30 | 2.70 | 71.820 |
| Pas instal. muntacàrregues | 4 | 11.70 | 1.75 | 81.900 |
| Planta baixa |  |  |  |  |
| Muntacàrregues | 1 | 26.50 | 2.80 | 74.200 |
| Recollida pneumàtica | 1 | 10.90 | 2.80 | 30.520 |
| Acces Colom | 1 | 40.00 | 2.80 | 112.000 |
| Muntacàrregues | 4 | 5.70 | 2.80 | 63.840 |
| Vestíbul muntacàrregues | 1 | 8.37 | 2.80 | 23.436 |
| Escales | 1 | 19.26 | 2.80 | 53.928 |
| Accessos | 1 | 30.72 | 2.80 | 86.016 |
| Forats ventilació | 1 | 17.15 | 2.80 | 48.020 |
| Centres mesura | 1 | 12.58 | 1.35 | 16.983 |
| Planta semisoterrani |  |  |  |  |
| Separacio locals-distribuidors-escales | 3 | 28.00 | 5.20 | 436.800 |
|  | 3 | 10.63 | 3.00 | 95.670 |
| Distribuidor esc.1, muntacàrregues 1-2 | 6 | 4.70 | 5.20 | 146.640 |
|  | 3 | 4.70 | 5.20 | 73.320 |
|  | 1 | 2.95 | 5.20 | 15.340 |
|  | 1 | 11.60 | 5.20 | 60.320 |
| Serveis | 1 | 24.25 | 3.00 | 72.750 |
| Pas instal. local 1 | 1 | 10.90 | 3.00 | 32.700 |
| Escales 2-4 | 1 | 21.60 | 3.00 | 64.800 |
|  | 1 | 28.31 | 3.00 | 84.930 |
| Escala i muntacàrregues 3 | 1 | 55.15 | 5.20 | 286.780 |
|  | 1 | 4.70 | 3.00 | 14.100 |
| Muntacàrregues 4 | 1 | 23.60 | 5.20 | 122.720 |
|  | 1 | 4.80 | 3.00 | 14.400 |
| Supermercado | 2 | 5.60 | 3.00 | 33.600 |
| Local 2 | 1 | 14.00 | 3.00 | 42.000 |
| Escales acces Colom | 1 | 12.00 | 1.00 | 12.000 |
| Escales mecaniques | 1 | 19.59 | 1.00 | 19.590 |
|  | 1 | 28.11 | 1.00 | 28.110 |
| Ascensor 2- acces Colom | 1 | 10.75 | 3.00 | 32.250 |
| Ascensor 1 | 1 | 31.10 | 5.20 | 161.720 |
| Rampa mecanica | 2 | 29.20 | 1.00 | 58.400 |
|  | 1 | 6.10 | 2.60 | 15.860 |
|  | 2 | 1.40 | 2.20 | 6.160 |
| Planta soterrani -1 |  |  |  |  |
| Moll descarrega | 1 | 184.10 | 4.05 | 745.605 |
| Rampes 1-2 | 1 | 159.10 | 5.00 | 795.500 |
|  | 1 | 48.50 | 8.00 | 388.000 |
| Grup electrogen-comptadors | 1 | 8.65 | 5.00 | 43.250 |
|  | 1 | 6.98 | 5.00 | 34.900 |
|  | 1 | 7.18 | 5.00 | 35.900 |
|  | 1 | 2.80 | 4.06 | 11.368 |
|  | 1 | 6.98 | 4.06 | 28.339 |
|  | 1 | 9.05 | 4.06 | 36.743 |
| Muntacàrregues 2- Escala 1 | 1 | 2.95 | 4.06 | 11.977 |
|  | 1 | 2.95 | 4.06 | 11.977 |
|  | 1 | 2.95 | 4.06 | 11.977 |
|  | 1 | 9.45 | 4.06 | 38.367 |
| Vestuaris | 1 | 13.34 | 4.06 | 54.160 |
|  | 1 | 13.70 | 5.00 | 68.500 |
| Escales 2 | 1 | 9.30 | 4.06 | 37.758 |
|  | 1 | 1.25 | 4.06 | 5.075 |
|  | 1 | 12.54 | 4.06 | 50.912 |
| Trasters | 2 | 9.30 | 4.06 | 75.516 |
| Cambres frigorifiques | 1 | 13.50 | 4.06 | 54.810 |
|  | 1 | 2.60 | 5.00 | 13.000 |
|  | 1 | 5.44 | 4.06 | 22.086 |
| Muntacarregues 3 | 1 | 3.75 | 4.06 | 15.225 |
|  | 1 | 2.95 | 4.06 | 11.977 |
|  | 1 | 3.05 | 4.06 | 12.383 |
|  | 1 | 4.80 | 4.06 | 19.488 |
| Escales 3 | 1 | 16.30 | 4.06 | 66.178 |
|  | 1 | 4.80 | 4.06 | 19.488 |
| Muntacarregues 4 | 1 | 4.80 | 4.06 | 19.488 |
|  | 2 | 2.95 | 4.06 | 23.954 |
|  | 1 | 3.80 | 4.06 | 15.428 |
|  | 1 | 2.60 | 5.00 | 13.000 |
| Cambres frigorifiques 3 | 1 | 9.30 | 4.06 | 37.758 |
|  | 1 | 5.44 | 4.06 | 22.086 |
|  | 1 | 7.85 | 4.06 | 31.871 |
|  | 1 | 8.35 | 4.06 | 33.901 |
| Escales 4 | 1 | 9.30 | 4.06 | 37.758 |
|  | 1 | 6.23 | 4.06 | 25.294 |
|  | 1 | 9.34 | 4.06 | 37.920 |
| Bombes CPI | 1 | 3.05 | 4.06 | 12.383 |
| Consigna frigorifica | 1 | 7.00 | 4.06 | 28.420 |
|  | 1 | 6.70 | 4.06 | 27.202 |
| Muntacarregues 1 | 1 | 2.95 | 4.06 | 11.977 |
|  | 1 | 4.70 | 4.06 | 19.082 |
|  | 1 | 4.90 | 4.06 | 19.894 |
| Recollida pneumatica | 1 | 4.60 | 4.06 | 18.676 |
|  | 1 | 7.00 | 4.06 | 28.420 |
|  | 1 | 13.00 | 5.00 | 65.000 |
| Ascensor 2 | 1 | 2.60 | 4.06 | 10.556 |
| Muntacarregues 2 | 1 | 2.60 | 4.06 | 10.556 |
| Magatzem supermercat | 1 | 81.40 | 5.00 | 407.000 |
|  | 1 | 8.60 | 5.00 | 43.000 |
| Ascensor 1 | 1 | 41.75 | 5.00 | 208.750 |
| Planta soterrani -2 |  |  |  |  |
| Recintes tecnics | 1 | 9.30 | 2.60 | 24.180 |
|  | 1 | 9.25 | 2.60 | 24.050 |
|  | 1 | 10.40 | 2.60 | 27.040 |
|  | 1 | 10.60 | 2.60 | 27.560 |
| Escales | 1 | 35.00 | 2.60 | 91.000 |
|  | 1 | 24.10 | 2.60 | 62.660 |
|  | 1 | 27.65 | 2.60 | 71.890 |
|  | 1 | 24.05 | 2.60 | 62.530 |
| Control aparcament | 1 | 11.25 | 1.00 | 11.250 |
| Banys | 1 | 22.30 | 2.60 | 57.980 |
| Ascensors | 1 | 33.10 | 2.60 | 86.060 |
|  | 1 | 29.00 | 2.60 | 75.400 |
| Acces Corsini | 1 | 6.60 | 2.60 | 17.160 |
| Planta soterrani -3 |  |  |  |  |
| Recintes tecnics | 1 | 9.30 | 2.60 | 24.180 |
|  | 1 | 9.40 | 2.60 | 24.440 |
|  | 1 | 10.80 | 2.60 | 28.080 |
|  | 1 | 10.20 | 2.60 | 26.520 |
| Escales | 1 | 27.90 | 2.60 | 72.540 |
|  | 2 | 24.05 | 2.60 | 125.060 |
|  | 1 | 22.30 | 2.60 | 57.980 |
| Disponible | 1 | 22.25 | 2.60 | 57.850 |
| Ascensors | 1 | 33.10 | 2.60 | 86.060 |
|  | 1 | 29.00 | 2.60 | 75.400 |
| Rampes | 2 | 11.95 | 3.60 | 86.040 |
| Total |  |  |  | 7908.446 |

**E612LM1KM** m2 Paret divis.recolzada,11,5cm,totxana,LD,I,UNE-EN 771-1,240x115x100mm,p/revestir,col.morter 1:2:10,CEM II
3445.22 m2 × 28.55 = 98361.03
Paret divisòria recolzada de gruix 11,5 cm, de totxana, LD, categoria I, segons la norma UNE-EN 771-1, de 240x115x100 mm, per a revestir, col·locat amb morter mixt 1:2:10 amb ciment CEM II, inclós p.p. de formació de dintells prefabricats de formigó armat per revestir.

| Codi | Ut | Descripció | Rendiment | Preu | Import |
|---|---|---|---|---|---|
| A0122000 | h | Oficial 1a paleta | 0.779 | 17.89 | 13.94 |
| A0140000 | h | Manobre | 0.391 | 14.88 | 5.82 |
| B0FA1HA0 | u | Totxana 240x115x100mm,categoria I,LD,UNE-EN 771-1 (material) | 36.72 | 0.1 | 3.67 |
| D070A4D1 | m3 | Morter mixt ciment pòrtland+fill.calc. CEM II/B-L,calç,sorra ped | 0.019 | 76.14 | 1.45 |
| A%AUX001 | % | Despeses auxiliars sobre la mà d'obra | 2.5 % | 19.76 | 0.49 |
| B0F1D2M1M | u | Formació dintells | 0.1 | 31.77 | 3.18 |
|  |  | Total |  |  | 28.55 |

| Amidament | Uts. | Llarg | Ample | Parcial |
|---|---|---|---|---|
| Planta baixa |  |  |  |  |
| Recollida pneumatica | 8 | 2.80 | 2.70 | 60.480 |
| Planta semisoterrani |  |  |  |  |
| Perimetre planta | 1 | 13.00 | 3.07 | 39.910 |
|  | 1 | 25.50 | 2.92 | 74.460 |
|  | 1 | 21.64 | 3.40 | 73.576 |
|  | 1 | 24.14 | 3.82 | 92.215 |
|  | 1 | 18.24 | 3.10 | 56.544 |
|  | 1 | 21.20 | 3.40 | 72.080 |
|  | 1 | 21.90 | 3.82 | 83.658 |
|  | 1 | 23.90 | 4.27 | 102.053 |
| Local 1 | 1 | 12.95 | 4.12 | 53.354 |
| Planta soterrani -1 |  |  |  |  |
| Perimetre planta | 1 | 78.35 | 5.00 | 391.750 |
|  | 1 | 72.20 | 5.00 | 361.000 |
| Barreres acces | 1 | 2.40 | 8.03 | 19.272 |
| Grups electrogens | 1 | 5.35 | 8.03 | 42.961 |
|  | 1 | 8.90 | 5.00 | 44.500 |
| serveis | 2 | 9.30 | 4.06 | 75.516 |
| Trasters 1 | 1 | 122.65 | 4.06 | 497.959 |
| Barreres sortida | 1 | 2.40 | 8.03 | 19.272 |
| Planta soterrani -2 |  |  |  |  |
| perimetre planta | 1 | 243.45 | 2.60 | 632.970 |
| recintes tecnics | 2 | 2.50 | 2.60 | 13.000 |
| banys | 1 | 2.85 | 2.60 | 7.410 |
| Planta soterrani -3 |  |  |  |  |
| perimetre planta | 1 | 242.80 | 2.60 | 631.280 |
| Total |  |  |  | 3445.22 |

### E7 AÏLLAMENTS I IMPERMEABILITZACIONS (13/06/2010)
Import: 150345.47

**E711EGG6** m2 Membrana PA-8 5,9kg/m2,2làm.LBM(APP)-30-FP-160g/m2,adh.calent
2205.33 m2 × 22.3 = 49178.86
Membrana per a impermeabilització de cobertes PA-8 segons UNE 104402 de 5,9 kg/m2 de dues làmines de betum asfàltic modificat LBM (APP)-30-FP amb armadura de feltre de polièster de 160 g/m2, adherides en calent, prèvia imprimació

| Codi | Ut | Descripció | Rendiment | Preu | Import |
|---|---|---|---|---|---|
| A0127000 | h | Oficial 1a col·locador | 0.5 | 17.89 | 8.95 |
| A0137000 | h | Ajudant col·locador | 0.25 | 15.97 | 3.99 |
| B711X0L0 | m2 | Làmina bet.modif.n/proteg.LBM(APP) 30-FP 160g/m2 (material) | 2.2 | 4.07 | 8.95 |
| B7Z24000 | kg | Emulsió bituminosa, tipus ED (material) | 0.3 | 0.72 | 0.22 |
| A%AUX001 | % | Despeses auxiliars sobre la mà d'obra | 1.5 % | 12.94 | 0.19 |
|  |  | Total |  |  | 22.3 |

| Amidament | Uts. | Llarg | Parcial |
|---|---|---|---|
| Planta baixa interior mercat | 1 | 2205.33 | 2205.330 |
| Total |  |  | 2205.33 |

**E7B21H0L** m2 Làmina separad.polietilè g=150µm,pes=144g/m2,col.n/adh.
4780 m2 × 1.01 = 4827.80
Làmina separadora de polietilè de 150 µm i 144 g/m2, col·locada no adherida

| Codi | Ut | Descripció | Rendiment | Preu | Import |
|---|---|---|---|---|---|
| A0127000 | h | Oficial 1a col·locador | 0.03 | 17.89 | 0.54 |
| A0137000 | h | Ajudant col·locador | 0.015 | 15.97 | 0.24 |
| B7711H00 | m2 | Vel poliet.g=150µm,144g/m2 (material) | 1.1 | 0.2 | 0.22 |
| A%AUX001 | % | Despeses auxiliars sobre la mà d'obra | 1.5 % | 0.78 | 0.01 |
|  |  | Total |  |  | 1.01 |

| Amidament | Uts. | Llarg | Parcial |
|---|---|---|---|
| Planta soterrani -3 | 1 | 4780.00 | 4780.000 |
| Total |  |  | 4780 |

**imp0002** M2 IMPERMEABILITZACIÓ DE PAVIMENT DE FORMIGÓ (20/11/2008)
4450.74 M2 × 6.57 = 29241.36
IMPERMEABILITZACIÓ DE PAVIMENT DE FORMIGÓ MITJANÇANT APLICACIÓ ESPOLVOREJADA SOBRE EL FORMIGÓ DE NETEJA DE MORTER DE CRISTALITZACIÓ CAPILAR HIDRACEM C EN SEC AMB UNA DOTACIÓ D'1KG/M2 I ESTESA DE GEOTEXTIL FORMAT PER FELTRE DE POLIPROPILÈ NO TEIXIT LLIGAT MECÀNICAMENT DE 100 A 110 G/M2, COL.LOCAT SENSE ADHERIR PER REBRE LA LLOSA DE FORMIGÓ PAVIMENT, APLICACIÓ ESPOLVOREJADA A LA CARA SUPERIOR DE PAVIMENT DE MORTER HIDRACEM C EN SEC AMB UNA DOTACIÓ D'1KG/M2.

| Codi | Ut | Descripció | Rendiment | Preu | Import |
|---|---|---|---|---|---|
| E7B111A0 | m2 | Geotèxtil feltre polipropilè no teix. lligat mecàn. 100-110g/m2,s/adh. | 1 | 1.66 | 1.66 |
| rur8fos | M2 | IMPERMEABILITZACIÓ DE PAVIMENT DE FORMIGÓ MITJANÇANT APLICACIÓ ESPOLVOREJADA SOBRE EL FORMIGÓ DE NETEJA DE MORTER DE CRISTALITZACIÓ CAPILAR HIDRACEM C EN SEC AMB UNA DOTACIÓ D'1KG/M2 I ESTESA DE GEOTEXTIL FORMAT PER FELTRE DE POLIPROPILÈ NO TEIXIT LLIGAT MECÀNICAMENT DE 100 A 110 G/M2, COL.LOCAT SENSE ADHERIR PER REBRE EL PAVIMENT, APLICACIÓ ESPOLVOREJADA A LA CARA SUPERIOR DE PAVIMENT DE MORTER HIDRACEM C EN SEC AMB UNA DOTACIÓ D'1KG/M2. | 1 | 4.91 | 4.91 |
|  |  | Total |  |  | 6.57 |

| Amidament | Uts. | Llarg | Parcial |
|---|---|---|---|
| Planta soterrani -3 | 1 | 4450.74 | 4450.740 |
| Total |  |  | 4450.74 |

**imp0001** M2 IMPERMEABILITZACIÓ DE MUR VERTICAL (20/11/2008)
72.6 M2 × 6.65 = 482.79
IMPERMEABILITZACIÓ DE MUR VERTICAL MITJANÇANT XORREJAT D'AIGUA A ALTA PRESSIÓ PER NETEJA TOTAL DE LA SUPERFÍCIE I DEIXANT EL PORO OBERT, APLICACIÓ DE DUES CAPES D'HIDRACEM C EN LLETADA AMB DOTACIÓ DE 0,75 KG/M2 CADASCUNA D'ELLES.

| Codi | Ut | Descripció | Rendiment | Preu | Import |
|---|---|---|---|---|---|
| DAWSAA | M2 | IMPERMEABILITZACIÓ DE MUR VERTICAL MITJANÇANT XORREJAT D'AIGUA A ALTA PRESSIÓ PER NETEJA TOTAL DE LA SUPERFÍCIE I DEIXANT EL PORO OBERT, APLICACIÓ DE DUES CAPES D'HIDRACEM C EN LLETADA AMB DOTACIÓ DE 0,75 KG/M2 CADASCUNA D'ELLES. | 1 | 6.65 | 6.65 |
|  |  | Total |  |  | 6.65 |

| Amidament | Uts. | Llarg | Alt | Parcial |
|---|---|---|---|---|
| Planta soterrani -1 |  |  |  |  |
| Dipòsits | 1 | 33.00 | 2.20 | 72.600 |
| Total |  |  |  | 72.6 |

**EPDMllosa** M2 SUBMINISTRAMENT I COL.LOCACIÓ DE SIST.'IMPERMEAB. (08/03/2004)
2467 M2 × 25.38 = 62612.46
SUBMINISTRAMENT I COL.LOCACIÓ DE SISTEMA D'IMPERMEABILITZACIÓ DE FORJAT DE COBERTA FORMAT PER 3 CAPES: 1ª CAPA SOBRE FORMIGÓ DE LÀMINA GEOTEXTIL DE 300 GR/M2 DE FIBRES DE POLIPROPILÈ (FPP 250), 2ª CAPA DE MEMBRANA VULCANITZADA IMPERMEABILITZANT ELASTOMÈRICA MONOCAPA DE CAUTXÚ E.P.D.M. MODEL RUBBERGARD DE GISCOSA-FIRESTONE O SIMILAR, D'1,50 MM. DE GRUIX CONSTANTS, COMPLINT LES NORMES ISO 14.001 I ISO 9.002 I CERTIFICATS D'IDONEÏTAT. COL.LOCADA FLOTANT SOBRE L'ANTERIOR CAPA, EN FRED, FORMANT SOLAPAMENTS ENTRE MANTES DE 200 MM. TRACTATS AMB IMPRIMACIÓ (QUICK PRIME) PER RENTAR I PREPARAR QUÍMICAMENT LA MEMBRANA I INTERPOSAR BANDA AUTOADHESIVA (JUNTA RÀPIDA) DE 7,5 MM. D'AMPLE, O BÉ COL.LOCADA AMB REMUNTAMENTS DE 200 MM EN ELS PUNTS SINGULARS D'ESTRUCTURA, PILARS, FORATS... I UNIDA AMB ADHESIUS BA-2004, 3ª CAPA COL.LOCADA HORITZONTAL I VERTICAL DE LÀMINA GEOXARXA DRENANT AMB GEOTEXTIL DE 300 GR/M2 DE AMB ESTRUCTURA BIPLANAR DE POLIETILÈ D'ALTA DENSITAT I XAPA DE MORTER DE 3-4 CM DE PROTECCIÓ, INCLOSES P.P. DE PECES ESPECIALS I ACCESSORIS, JUNTES D'UNIÓ, SOLAPAMENTS, ENCAVALCAMENT, ADHESIUS DE SUPORT PERIMETRALS I FORMACIÓ DE REMATS PUNTS SINGULARS I VERTICALS AMB MEMBRANA ADHERIDA AL SUPORT I REMAT AMB FORMFLASH AUTOADHESIU DE 23 CM AMB IMPRIMACIÓ PRÈVIA. TOT INCLÒS COMPLETAMENT ACABAT I INSTAL.LAT.

| Codi | Ut | Descripció | Rendiment | Preu | Import |
|---|---|---|---|---|---|
| A0137000 | h | Ajudant col·locador | 0.05 | 15.97 | 0.80 |
| A0127000 | h | Oficial 1a col·locador | 0.1 | 17.89 | 1.79 |
| FPP250 | M2 | SISTEMA D'IMPERMEABILITZACIÓ DE FORJAT DE COBERTA FORMAT PER 3 CAPES: 1ª CAPA SOBRE FORMIGÓ DE LÀMINA GEOTEXTIL DE 300 GR/M2 DE FIBRES DE POLIPROPILÈ (FPP 250), 2ª CAPA DE MEMBRANA VULCANITZADA IMPERMEABILITZANT ELASTOMÈRICA MONOCAPA DE CAUTXÚ E.P.D.M. MODEL RUBBERGARD DE GISCOSA-FIRESTONE O SIMILAR, D'1,50 MM. DE GRUIX CONSTANTS, COMPLINT LES NORMES ISO 14.001 I ISO 9.002 I CERTIFICATS D'IDONEÏTAT. COL.LOCADA FLOTANT SOBRE L'ANTERIOR CAPA, EN FRED, FORMANT SOLAPAMENTS ENTRE MANTES DE 200 MM. TRACTATS AMB IMPRIMACIÓ (QUICK PRIME) PER RENTAR I PREPARAR QUÍMICAMENT LA MEMBRANA I INTERPOSAR BANDA AUTOADHESIVA (JUNTA RÀPIDA) DE 7,5 MM. D'AMPLE, O BÉ COL.LOCADA AMB REMUNTAMENTS DE 200 MM EN ELS PUNTS SINGULARS D'ESTRUCTURA, PILARS, FORATS... I UNIDA AMB ADHESIUS BA-2004, 3ª CAPA COL.LOCADA HORITZONTAL I VERTICAL DE LÀMINA GEOXARXA DRENANT AMB GEOTEXTIL DE 300 GR/M2 DE AMB ESTRUCTURA BIPLANAR DE POLIETILÈ D'ALTA DENSITAT I XAPA DE MORTER DE 3-4 CM DE PROTECCIÓ, INCLOSES P.P. DE PECES ESPECIALS I ACCESSORIS, JUNTES D'UNIÓ, SOLAPAMETNS, ENCAVALCAMENT, ADHESIUS DE SUPORT PERIMETRALS I FORMACIÓ DE REMATS PUNTS SINGULARS I VERTICALS AMB MEMBRANA ADHERIDA AL SUPORT I REMAT AMB FORMFLASH AUTOADHESIU DE 23 CM AMB IMPRIMACIÓ PRÈVIA. TOT INCLÒS COMPLETAMENT ACABAT I INSTAL.LAT. (material) | 1.1 | 13.59 | 14.95 |
| E5Z26D31 | M2 | Capa prot. morter ciment 1:6 g=3cm,remolinat | 1 | 7.84 | 7.84 |
|  |  | Total |  |  | 25.38 |

| Amidament | Uts. | Llarg | Parcial |
|---|---|---|---|
| Planta baixa zona exterior mercat | 1 | 2467.00 | 2467.000 |
| Total |  |  | 2467 |

**BARRANFI** M SUBMINISTRAMENT I COL.LOCACIÓ DE BARRES D'ANCORATGE FINALS. (08/03/2004)
340 M × 9.17 = 3117.80
SUBMINISTRAMENT I COL.LOCACIÓ DE BARRES D'ANCORATGE FINALS, PER LLIURAMENT PERIMETRAL, A BASE D'ALUMINI DE 3,05 M. DE LONGITUD I 2,74 CM. DE GRUIX PER FIXACIÓ DE LA MEMBRANA DE CAUTXÚ D'E.P.D.M. AL PERÍMETRE EQUIPADA AMB GOTERÓ, ANCORADA AL MUR AMB CARGOLS CADA 20 CM, I SEGELLAT AMB LÍQUID SEGELLANT DE SOLAPAMENT. TOT INCLÒS, COMPLETAMENT ACABAT.

| Codi | Ut | Descripció | Rendiment | Preu | Import |
|---|---|---|---|---|---|
| A0137000 | h | Ajudant col·locador | 0.1 | 15.97 | 1.60 |
| A0127000 | h | Oficial 1a col·locador | 0.125 | 17.89 | 2.24 |
| BARRA | M | BARRES D'ANCORATGE FINALS, PER LLIURAMENT PERIMETRAL, A BASE D'ALUMINI DE 3,05 M. DE LONGITUD I 2,74 CM. DE GRUIX PER FIXACIÓ DE LA MEMBRANA DE CAUTXÚ D'E.P.D.M. AL PERÍMETRE EQUIPADA AMB GOTERÓ, ANCORADA AL MUR AMB CARGOLS CADA 20 CM, I SEGELLAT AMB LÍQUID SEGELLANT DE SOLAPAMENT. TOT INCLÒS, COMPLETAMENT ACABAT. (material) | 1.05 | 5.08 | 5.33 |
|  |  | Total |  |  | 9.17 |

| Amidament | Uts. | Llarg | Parcial |
|---|---|---|---|
| Perímetre soterrani | 1 | 340.00 | 340.000 |
| Total |  |  | 340 |

**imp0003** M (11/03/2004)
33 M × 12.62 = 416.46
JUNTA DE PERFIL HIDROEXPANSIU, MASTERFLEX 610 DE BETTOR Ó SIMILAR DE 225X20 MM APLICAT AMB ADHESIU EN BASE DISOLVENT, ESPECIFICACIÓ UNIVERSAL BOND Ó EQUIVALENT.

| Codi | Ut | Descripció | Rendiment | Preu | Import |
|---|---|---|---|---|---|
| A0127000 | h | Oficial 1a col·locador | 0.18 | 17.89 | 3.22 |
| PH76333 | M | PERFIL HIDROEXPANSIU, MASTERFLEX 610 DE BETTOR Ó SIMILAR DE 225X20 MM APLICAT AMB ADHESIU EB NASE DISOLVENT, ESPECIFICACIÓ UNIVERSAL BOND Ó EQUIVALENT. (material) | 1 | 9.4 | 9.40 |
|  |  | Total |  |  | 12.62 |

| Amidament | Uts. | Llarg | Parcial |
|---|---|---|---|
| Aljub PCI | 1 | 33.00 | 33.000 |
| Total |  |  | 33 |

**E7J5131A** M
33 M × 14.18 = 467.94
JUNTS DE CONSTRUCCIÓ A 90º, INCLOSA NETEJA PRÈVIA I ADEQUACIÓ DE LES SUPERFÍCIES, AMB FORMACIÓ DE MITJA CANYA de 10x10 ENTRE SOLERA I MUR, AMB MORTER DE SEGELLAT PPC DE BETTOR O SIMILAR APLICANT BASE D'IMPRIMACIÓ DE MORTER MASTERSEAL 501 DE BETTOR Ó SIMILAR I APLICACIÓ DE CAPA IMPERMEABILITZANT DE MORTER MASTERSEAL 501.

| Codi | Ut | Descripció | Rendiment | Preu | Import |
|---|---|---|---|---|---|
| A0127000 | h | Oficial 1a col·locador | 0.15 | 17.89 | 2.68 |
| B7J50010 | dm3 | Massilla segell.,silicona neut. monocomp. (material) | 1 | 11.5 | 11.50 |
|  |  | Total |  |  | 14.18 |

| Amidament | Uts. | Llarg | Parcial |
|---|---|---|---|
| Dipòsits | 1 | 33.00 | 33.000 |
| Total |  |  | 33 |

### E8 REVESTIMENTS (29/10/2008)
Import: 1616731.77
ACABATS

#### E8.0 NOTES (20/06/2010)

**E0010** NOTA CAPITULO ENGUIXATS (31/03/2005)
1
-S'utizaran materials en possessió del segell de qualitat INCE.
- En els preus unitaris de totes les partides de guix s'inclouen tots els treballs auxiliars propis, preparació de paraments, talls, junts, reglades de sòcol...
- S'inclou la neteja de l'obra posant especial atenció en els enguixats i arrebossats.
- La Direcció Facultativa decidirà els colors, textures, i acabats, abans de procedir a l'estucat de qualsevol element.
- Les superfícies seran llises, sense panxes ni deformacions i els junts formaran línies rectes en tots els sentits, sense trencaments ni desploms.
- Els enguixats han de tenir els components adients per la perfecta adherència amb el parament i resistents a la funció que els hi correpogui.
- En el preu unitari s'inclou un repàs final d'obra, de reparació de cops o desperfectes que es puguin ocasionar durant el trancurs de la mateixa, o ocasionats per altres oficis.
- En totes les entregues d'un mateix material d'acabat (arrebossats, monocapes, guixos,...) sobre diferets tipus de suport (parets ceràmiques, elements de formigó,...) s'utilitzarà mallatex per evitar fissures posteriors.

**E0014** NOTA REVESTIMENTS (31/03/2005)
1
- En els preus unitaris de totes les partides d'enrajolats s'inclouen tots els treballs auxiliars propis de col·locació, materials, peces especials, preparació de paraments, talls, junts, reblert de junts amb vorada, reglejades de sòcol, ...
- La Direcció Facultativa decidirà els colors, textures, i acabats, pel qual, es presentaran mostres, que no suposaran un increment de cost.
- Els enrajolats es fixaran sobre els paraments verticals nets de tota classe de materials que puguin produir despreniments de les peces. En fer el repartiment de les peces d'enrajolat es començarà sempre des dels eixos dels paraments, junts,...
- Els enrajolats es col·locaran amb morter adhesiu.
- S'inclou la neteja de l'obra posant especial cura en els enguixats i arrebossats.
- S'inclou els mitjans d'elevació amb plataformes elevadores i/o bastides necessaris per executar els treballs.

**E0019** NOTA PINTURES INTERIORS (01/04/2005)
1
S'utilitzaran materials en possessió del segell de qualitat INCE.
- La Direcció Facultativa decidirà els colors, textures, i acabats, abans de procedir a l'estucat de qualsevol element.
- Les superfícies seran llises, sense panxes ni deformacions i els junts formaran línies rectes en tots els sentits, sense trencaments ni desploms.
- En el preu unitari s'inclou un repàs final d'obra, de reparació de cops o desperfectes que es puguin ocasionar durant el trancurs de la mateixa, o ocasionats per altres oficis.
- S'utilitzaran pintures amb possessió del segell de qualitat INCE.
- Els tipus de pintures a utilitzar seran els adients al tipus de parament sobre els que es col·locaran.
- La Direcció Facultativa decidirà en obra color, textures i acabats, pel qual, abans de procedir al pintat de qualsevol element es presentaran mostres, sense que això suposi un increment de costos.
- Cada capa de pintura tindrà un gruix de 40micres.

**E0031** NOTA REHABILITACIO FAÇANA (28/07/2010)
1
Els preus de totes les partides inclouen els mitjans d'elevació i/o bastides necessaris per executar els treballs, a qualsevol alçada.

#### E8.1 REHABILITACIO FAÇANA (29/10/2008)
Import: 367150.61

##### 01.A01.01 PARAMENTS PLANS (29/10/2008)
Import: 259645.31

**REH1.01** m2 Repicat parament
125.117 m2 × 13.16 = 1646.54
Repicat en parament pla de les antigues reparacions realitzades amb morter de CP així com les superfícies originals que presentin despreniments, fissures o microfissuracions importants.

| Amidament | Uts. | Llarg | Parcial |
|---|---|---|---|
| Sócol | 0.2 | 444.51 | 88.902 |
| Parament pla | 0.03 | 1207.16 | 36.215 |
| Total |  |  | 125.117 |

**REH1.02** m2 Desinfecció paraments fongs, algues, etc.
504.868 m2 × 13.94 = 7037.86
Desinfecció de paraments amb presència de fongs, microorganismes, algues i líquens amb aplicació de biocida-alguicida tipus Biotin T (Sals d'amoni quaternari) amb raspallat manual previ, aplicació del producte deixant-lo 24 h, retirada amb aigua a mitja pressió i una segona aplicació deixant el producte amb efectes preventius

| Amidament | Uts. | Llarg | Parcial |
|---|---|---|---|
| Sócol | 1 | 444.51 | 444.510 |
| Parament pla | 0.05 | 1207.16 | 60.358 |
| Total |  |  | 504.868 |

**REH1.03** m2 Eliminació eflorescències, sals
16.517 m2 × 30.44 = 502.78
Eliminació d'eflorescències, sals solubles i insolubles sobre parament vertical , amb aplicacions successives d'apòsits inerts de cel·lulosa i raspallat posterior amb mitjans manuals no agressius

| Amidament | Uts. | Llarg | Parcial |
|---|---|---|---|
| Sócol | 0.01 | 444.51 | 4.445 |
| Parament pla | 0.01 | 1207.16 | 12.072 |
| Total |  |  | 16.517 |

**REH1.04** m2 Neteja paraments projecció pols vidre
1651.67 m2 × 22.68 = 37459.88
Neteja de paraments amb projecció en sec o lleugerament humit de pols de vidre micronitzat a baixa pressió amb màquina tipus industrial, tolva de 100 Kgs i broquet de projecció de carbur-tungstè a un màxim de pressió de 3 atm.S'inclou la protecció d'elements i obertures amb film de polietilè així com la neteja i retirada dels residus.

| Amidament | Uts. | Llarg | Parcial |
|---|---|---|---|
| Sócol | 1 | 444.51 | 444.510 |
| Parament pla | 1 | 1207.16 | 1207.160 |
| Total |  |  | 1651.67 |

**REH1.05** m2 Sanejament i segellat de junts
825.835 m2 × 15.69 = 12957.35
Sanejament i segellat de junts entre peces prefabricades amb morter de calç hidràulica-silicafume i arena de quars de granulometría variable per tal d'aconseguir una certa elasticitat del morter. S'hi afegiran al morter pigments innorgànics, si s'escau, per tal d'aconseguir una certa unitat cromàtica entre juntes noves i velles.

| Amidament | Uts. | Llarg | Parcial |
|---|---|---|---|
| Sócol | 0.5 | 444.51 | 222.255 |
| Parament pla | 0.5 | 1207.16 | 603.580 |
| Total |  |  | 825.835 |

**REH1.06** ml Tractament esquerdes i fissures
100 ml × 47.83 = 4783.00
Tractament d'esquerdes i fissures amb obertura i sanejament de la zona, cosit estàtic de les esquerdes importants mitjançant la col.locació de grapes de barnilla rea inoxidable encastada al mur, de diàmetres variables segons necessitat i fixades al suport amb reïnes epoxídiques. Tancament posterior de la zona amb col.locació, si s'escau, de malla de fibre de vidre i reintegració del volum amb morter mixta de calç-portland i arenes de quars reproduint textura i cromatisme del parament original

| Amidament | Uts. | Llarg | Parcial |
|---|---|---|---|
| Façanes | 1 | 100.00 | 100.000 |
| Total |  |  | 100 |

**REH1.07** m2 Reparació arestes i superfícies morter monocomponent
831.193 m2 × 69.69 = 57925.84
Reparació d'arestes i superfícies de parament plà amb morter monocomponent tixotròpic i/o morters mixtes de calç-portland-arenes de quars amb especial cura a les zones d'entrega de superfícies originals i de textura d'acabat.S'inclou el tractament de les zones d'anclatge d'elements metàl.lics (tipus portes d'entrada, mallorquines, etc..) amb parament plà. Obertura de les zones que presentin esquerdes per efectes de la oxidació dels elements metàl.lics, tractament del mateix amb neteja i el·liminació de l'òxid, aplicació de anti-oxidant - 2 mans (tipus passivador Sika Monotop 610) i posterior tancament de la zona amb morter tixotròpic tipus Sika Monotop 612.

| Amidament | Uts. | Llarg | Parcial |
|---|---|---|---|
| Sócol | 0.02 | 444.51 | 8.890 |
| Parament pla | 0.02 | 1207.16 | 24.143 |
| Accessos | 0.33 | 90.00 | 29.700 |
| Finestres | 1 | 768.46 | 768.460 |
| Total |  |  | 831.193 |

**REH1.08** m2 Veladura cromàtica protectora paraments plans
1651.67 m2 × 16.92 = 27946.26
Aplicació de Veladura cromàtica i protectora a paraments plans en extensió i intensitat segons resultats de la neteja i reintegracions. Es realitzarà mitjançant l'aplicació de 2 mans de Keim Concretal-Lasur diluït segons grau de transparència amb Keim Concretal-Fixativ i adicció de Keim Concretal-Betonsiegel (protector hidròfug). S'inclouen mostres i proves de diferents dissolucions i acabats.

| Amidament | Uts. | Llarg | Parcial |
|---|---|---|---|
| Sócol | 1 | 444.51 | 444.510 |
| Parament pla | 1 | 1207.16 | 1207.160 |
| Total |  |  | 1651.67 |

**REH1.09** m2 Pintat antigrafiti parament vertical
444.51 m2 × 10.82 = 4809.60
Pintat antigraffitti de parament vertical, amb una capa de producte decapant, esbandida amb aigua, una capa d'imprimació antigraffitti adherent i dues capes de vernís protector antigraffitti

| Amidament | Uts. | Llarg | Parcial |
|---|---|---|---|
| Sócol | 1 | 444.51 | 444.510 |
| Total |  |  | 444.51 |

**I1213251** m2 Mont/desm.bastida.tub metál. fixe, marc.70cm,h<= 200cm,base+plat (29/10/2008)
4120 m2 × 6.91 = 28469.20
Muntatge i desmuntatge de bastida tubular metàl.lica fixe formada per marcs de 70 cms i alçada com màxim 200 cms, amb bases regulables, travessers de tub, tubs de trabament, plataformes de treball d'ample mínim 60 cms, escales d'accés, baranes laterals, socols o xarxa de proteccio de poliamida, colocada a tota la cara exterior i fixacions cada 20m2 de façana, inclos tots els elements de senyalitzacio normalitzats i el transpot amb recorregut maxim de 20 kms.

| Codi | Ut | Descripció | Rendiment | Preu | Import |
|---|---|---|---|---|---|
| A013M000 | h | Ajudant muntador | 0.24 | 15.97 | 3.83 |
| C1501700 | h | Camión transp.7 t (maquinària) | 0.04 | 21.44 | 0.86 |
| A012M000 | h | Oficial 1a montador | 0.12 | 18.48 | 2.22 |
|  |  | Total |  |  | 6.91 |

| Amidament | Uts. | Llarg | Parcial |
|---|---|---|---|
| Bastida exterior perimetral | 1 | 4120.00 | 4120.000 |
| Total |  |  | 4120 |

**I1215250** m2 Amort.dia bastida.tub.metál. fixe,marc.70cm,h<= 200cm,base+plata (29/10/2008)
865200 m2 × 0.08 = 69216.00
Amortitzacio diaria bastida tubular metàl.lica fixe formada per marcs de 70 cms i alçada com màxim 200 cms, amb bases regulables, travessers de tub, tubs de trabament, plataformes de treball d'ample mínim 60 cms, escales d'accés, baranes laterals,socols o xarxa de proteccio de poliamida, colocada a tota la cara exterior i fixacions cada 20m2 de façana, inclos tots els elements de senyalitzacio normalitzats

| Codi | Ut | Descripció | Rendiment | Preu | Import |
|---|---|---|---|---|---|
| B0Y15250 | m2 | Amort.dia bastida.tub.metál. fixe,marc.70cm,h<= 200cm,base+plata (material) | 1 | 0.08 | 0.08 |
|  |  | Total |  |  | 0.08 |

| Amidament | Uts. | Llarg | Ample | Parcial |
|---|---|---|---|---|
| Bastida exterior perimetral | 1 | 4120.00 | 210.00 | 865200.000 |
| Total |  |  |  | 865200 |

**K2R440H0** m3 Càrrega manuals+transp.terres,instal.gestió residus,contenidor 8m3
300 m3 × 13.54 = 4062.00

| Amidament | Uts. | Llarg | Parcial |
|---|---|---|---|
| Façanes | 1 | 300.00 | 300.000 |
| Total |  |  | 300 |

**K2RA71H1** m3 Deposició controlada dipòsit autoritzat,cànon inclòs(LLEI 8/2008),residus 1,10-1,48t/m3
300 m3 × 9.43 = 2829.00

| Amidament | Uts. | Llarg | Parcial |
|---|---|---|---|
| Façanes | 1 | 300.00 | 300.000 |
| Total |  |  | 300 |

##### 01.A01.02 CORNISES, IMPOSTES, ELEMENTS DECORATIUS (09/06/2010)
Import: 77846.86

**REH2.01** ml Enderroc cantell cornises
61.614 ml × 12.87 = 792.97
Enderroc de cantell de cornises,impostes, ampits i elements decoratius que es trobin en mal estat fins a una secció de 55x25 cm com a màxim, fins arribar a una base ferma i descobrint, si s'escau, les estructures (armadures) metàl·liques existents, amb mitjans manuals i càrrega de runa sobre camió o contenidor

| Amidament | Uts. | Llarg | Parcial |
|---|---|---|---|
| Motllures | 0.05 | 617.98 | 30.899 |
| Ampits | 0.05 | 154.62 | 7.731 |
| Impostes | 0.05 | 459.68 | 22.984 |
| Total |  |  | 61.614 |

**REH2.03** m2 Eliminació eflorescències i sals
53.904 m2 × 30.23 = 1629.52
Eliminació d'eflorescències, sals solubles i insolubles , amb aplicacions successives d'apòsits inerts de cel·lulosa i raspallat posterior amb mitjans manuals no agressius.

| Amidament | Uts. | Llarg | Parcial |
|---|---|---|---|
| Motllures | 0.1 | 539.04 | 53.904 |
| Total |  |  | 53.904 |

**REH2.04** ml Desinfecció cornises fongs, algues, microorganismes
246.456 ml × 13.96 = 3440.53
Desinfecció de cornises i impostes amb presència de fongs, microorganismes, algues i líquens amb aplicació de biocida-alguicida tipus Biotin T (Sals d'amoni quaternari) amb raspallat manual previ, aplicació del producte deixant-lo 24 h, retirada amb aigua a mitja pressió i una segona aplicació deixant el producte amb efectes preventius

| Amidament | Uts. | Llarg | Parcial |
|---|---|---|---|
| Motllures | 0.2 | 617.98 | 123.596 |
| Ampits | 0.2 | 154.62 | 30.924 |
| Impostes | 0.2 | 459.68 | 91.936 |
| Total |  |  | 246.456 |

**REH2.05** ml Neteja elements projecció pols vidre
1232.28 ml × 32.97 = 40628.27
Neteja del elements amb projecció en sec de pols de vidre micronitzat a baixa pressió amb minipistoles o tolva de 25 kgs. Broquet de projecció carbur-tungstè a un màxim de pressió de 1,5 atm.

| Amidament | Uts. | Llarg | Parcial |
|---|---|---|---|
| Motllures | 1 | 617.98 | 617.980 |
| Ampits | 1 | 154.62 | 154.620 |
| Impostes | 1 | 459.68 | 459.680 |
| Total |  |  | 1232.28 |

**REH2.06** ml Reparació elements linials cornises, impostes, ampits
61.614 ml × 139.14 = 8572.97
Reparació de liníes descohesionades o perdudes d'elements lineals de cornises, impostes, ampits,i elements decoratius mitjançant la reconstrucció volumètrica de les pèrdues de massa amb morter tixotròpic fixat a la base sana mitjançant una fina armadura longitudinal de varilla a/inox de 4 mm i d'altres transversals fixades al suport amb reïna de dos components aplicada a pistola manual de pressió.
Consolidació, si s'escau, de la secció de cornises mitjançant la col.locació d'ancoratges de varilla rea inoxidable fixada amb reïnes epoxídiques (tot seguint les indicacions de la Direcció Facultativa). Tractament, si s'escau, d'armadures internes que quedin al descobert amb raspallat manual i/o projecció en sec de pols de vidre per eliminació d'òxids i tractament dels elements metàl·lics amb aplicació de passivador tipus Sika Monotop 610. Refet de volums amb morters de reintegració tixotròpics tipus Sika Montop 612 o similar si s'escau . Capa final de morter modificat tipus Bayosan 500 de gruix màxim 3 mm amb acabat de textura i cromatisme similar.

| Amidament | Uts. | Llarg | Parcial |
|---|---|---|---|
| Motllures | 0.05 | 617.98 | 30.899 |
| Ampits | 0.05 | 154.62 | 7.731 |
| Impostes | 0.05 | 459.68 | 22.984 |
| Total |  |  | 61.614 |

**REH2.07** m2 Veladura cromàtica protectora elements linials
661.9 m2 × 18.73 = 12397.39
Aplicació de Veladura cromàtica i protectora a cornises, impostes, ampits i decoracions en extensió i intensitat segons resultats de la neteja i reintegracions. Es realitzarà mitjançant l'aplicació de 2 mans de Keim Concretal-Lasur diluït segons grau de transparència amb Keim Concretal- Fixativ i adicció de Keim Concretal-Betonsiegel (protector hidròfug). S'inclouen mostres i proves de diferents dissolucions i acabats.

| Amidament | Uts. | Llarg | Parcial |
|---|---|---|---|
| Motllures | 1 | 539.04 | 539.040 |
| Ampits | 0.2 | 154.62 | 30.924 |
| Impostes | 0.2 | 459.68 | 91.936 |
| Total |  |  | 661.9 |

**REH2.08** m2 Sanejament i segellat junts cornises, ampits, impostes
661.9 m2 × 15.69 = 10385.21
Sanejament i segellat de junts entre peces prefabricades amb morter de calç hidràulica-silicafume i arena de quars de granulometría variable per tal d'aconseguir una certa elasticitat del morter. S'hi afegiran al morter pigments innorgànics, si s'escau, per tal d'aconseguir una certa unitat cromàtica entre juntes noves i velles.

| Amidament | Uts. | Llarg | Parcial |
|---|---|---|---|
| Motllures | 1 | 539.04 | 539.040 |
| Ampits | 0.2 | 154.62 | 30.924 |
| Impostes | 0.2 | 459.68 | 91.936 |
| Total |  |  | 661.9 |

##### 01.A01.03 SERRALLERIA (17/06/2010)
Import: 29658.44

**XPAU007m** U Partida alçada restauracio serraleria existent a façana
1 U × 29658.44 = 29658.44
RESTAURACIO TOTAL DE LA SERRALLERIA DE PORTES D'ACCES EXISTENTS EN FAÇANES MIJATÇANT EXTRACCIO, TRANSPORT I CUSTODIA A MAGATZEM, RESTAURACIO DELS ELEMENTS DETERIORATS, PINTAT I COL.LOCACIO EN UBICACIO ORIGINAL, TOTALMENT ACABAT.

#### E8.2 REVESTIMENTS EXTERIORS (29/10/2008)
Import: 153805.09

**E83C663E** m2 Aplacat vert.ext.>3mpedra granítica nacio. flamejada preu sup.,g=20mm forat.+4arest.v.<1250cm2,ganxos,mort.1:6
1149.99 m2 × 131.16 = 150832.69
Aplacat de parament vertical exterior a una alçària >3 m, amb pedra granítica nacional amb una cara flamejada preu superior, de 20 mm de gruix amb forats per a fixacions i aresta viva a les quatre vores i 1250 cm2, com a màxim, col·locada amb ganxos i morter de ciment 1:6, elaborat a l'obra amb formigonera de 165 l

| Codi | Ut | Descripció | Rendiment | Preu | Import |
|---|---|---|---|---|---|
| A0127000 | h | Oficial 1a col·locador | 1.25 | 17.89 | 22.36 |
| A0140000 | h | Manobre | 0.725 | 14.88 | 10.79 |
| B0G1J20D | m2 | Pedra granítica nacio. flamejada preu sup.,g=20mm forat.+4arest.v. (material) | 1.01 | 92.94 | 93.87 |
| B83Z1100 | u | Ganxo acer inox.p/anc.aplac. (material) | 10 | 0.16 | 1.60 |
| B9CZ1000 | kg | Beurada blanca (material) | 0.405 | 0.59 | 0.24 |
| D0701641 | m3 | Morter ciment pòrtland+fill.calc. CEM II/B-L,sorra pedra granit. (11/06/2010) | 0.021 | 59.13 | 1.24 |
| D0701911 | m3 | Mortero cemento pórtland+caIiza CEM II/B-L,arena piedra granit., (29/10/2008) | 0.001 | 67.46 | 0.07 |
| A%AUX001 | % | Despeses auxiliars sobre la mà d'obra | 3 % | 33.15 | 0.99 |
|  |  | Total |  |  | 131.16 |

| Amidament | Uts. | Llarg | Alt | Parcial |
|---|---|---|---|---|
| Planta semisoterrani |  |  |  |  |
| acces colom | 2 | 4.90 | 4.05 | 39.690 |
|  | 2 | 7.00 | 1.35 | 18.900 |
| rampa acces colom | 1 | 610.15 | 1.00 | 610.150 |
| rampa sortida colom | 1 | 481.25 | 1.00 | 481.250 |
| Total |  |  |  | 1149.99 |

**E8J94739M** m Coronament paret planxa ac.galv.,g=0,7mm,desenv.=50-60cm,2plecs,col.+adh.fix.mec.
120 m × 12.65 = 1518.00
Coronament de paret amb planxa d'acer galvanitzat i lacat de 0,7 mm de gruix, de entre 50 i 60 cm de desenvolupament, amb 2 plecs, col·locada amb adhesiu i fixacions mecàniques

| Codi | Ut | Descripció | Rendiment | Preu | Import |
|---|---|---|---|---|---|
| A012M000 | h | Oficial 1a montador | 0.25 | 18.48 | 4.62 |
| A013M000 | h | Ajudant muntador | 0.125 | 15.97 | 2.00 |
| B0A5AA00 | u | Tornillo autorosc.,arand. | 3 | 0.06 | 0.18 |
| B7J50010 | dm3 | Massilla segell.,silicona neut. monocomp. | 0.03 | 11.5 | 0.35 |
| B8J94739M | m | Peça p/coronam.paret planxa ac.galv.,g=0,7mm,desenv.=50-60cm,2plecs (material) | 1.1 | 4.91 | 5.40 |
| A%AUX001 | % | Despeses auxiliars sobre la mà d'obra | 1.5 % | 6.62 | 0.10 |
|  |  | Total |  |  | 12.65 |

| Amidament | Uts. | Llarg | Parcial |
|---|---|---|---|
| Façanes - cornisa intermitja | 1 | 120.00 | 120.000 |
| Total |  |  | 120 |

**E8J94539M** m Coronament paret planxa ac.galv.,g=0,7mm,desenv.=40-50cm,2plecs,col.+adh.fix.mec.
120 m × 12.12 = 1454.40
Coronament de paret amb planxa d'acer galvanitzat i lacat de 0,7 mm de gruix, de entre 40 i 50 cm de desenvolupament, amb 2 plecs, col·locada amb adhesiu i fixacions mecàniques

| Codi | Ut | Descripció | Rendiment | Preu | Import |
|---|---|---|---|---|---|
| A012M000 | h | Oficial 1a montador | 0.25 | 18.48 | 4.62 |
| A013M000 | h | Ajudant muntador | 0.125 | 15.97 | 2.00 |
| B0A5AA00 | u | Tornillo autorosc.,arand. | 3 | 0.06 | 0.18 |
| B7J50010 | dm3 | Massilla segell.,silicona neut. monocomp. | 0.024 | 11.5 | 0.28 |
| B8J94539M | m | Peça p/coronam.paret planxa ac.galv.,g=0,7mm,desenv.=40-50cm,2plecs (material) | 1.1 | 4.49 | 4.94 |
| A%AUX001 | % | Despeses auxiliars sobre la mà d'obra | 1.5 % | 6.62 | 0.10 |
|  |  | Total |  |  | 12.12 |

| Amidament | Uts. | Llarg | Parcial |
|---|---|---|---|
| Façanes - canaló superior | 1 | 120.00 | 120.000 |
| Total |  |  | 120 |

#### E8.3 REVESTIMENTS INTERIORS (26/08/2009)
Import: 1095776.07

**E865JAA7** m2 Revestiment incl.,h>3m,tauler contraxapat,tp.G cl.2,g=15mm,p/amb.humit,rf=B-s2, d0,f.conífera,tallat mida,col.fix.mec. s/enllatat fusta
3776.065 m2 × 65.54 = 247483.30
Revestiment inclinat a més de 3,00 m d'alçària, amb tauler contraxapat de plaques de fusta, tipus G classe 2, de 15 mm de gruix, per a ambient humit segons UNE-EN 636, reacció al foc B-s2, d0, acabat revestit amb planxa de fusta de conífera, tallat a mida, col·locat fixacions mecàniques sobre enllatat de fusta. Inclós enllatat de fusta i mitjans d'elevació i/o bastides.

| Codi | Ut | Descripció | Rendiment | Preu | Import |
|---|---|---|---|---|---|
| A012A000 | h | Oficial 1a fuster | 0.68 | 18.19 | 12.37 |
| A013A000 | h | Ajudant fuster | 0.68 | 16.1 | 10.95 |
| B0A32000 | kg | Clau acer galv. | 0.15 | 1 | 0.15 |
| B0A41200 | cu | Visos,p/fusta/tacs PVC,cadmiats (material) | 0.06 | 2.33 | 0.14 |
| B0A61500 | u | Tac niló D<=5mm,+vis (material) | 6.25 | 0.06 | 0.38 |
| B0CU46A8 | m2 | Tauler contraxapat plaq.fust.,tp.G cl.2,g=15mm,p/amb.humit,rf=B-s2, d0,revest.f.conífera,tallat mida (material) | 1 | 40.63 | 40.63 |
| B0D31000 | m3 | Llata fusta pi | 0.004 | 143.45 | 0.57 |
| A%AUX001 | % | Despeses auxiliars sobre la mà d'obra | 1.5 % | 23.32 | 0.35 |
|  |  | Total |  |  | 65.54 |

| Amidament | Uts. | Llarg | Ample | Parcial |
|---|---|---|---|---|
| Sostre planta baixa | 4 | 15.00 | 30.70 | 1842.000 |
|  | 1 | 19.35 | 73.10 | 1414.485 |
|  | 1 | 15.65 | 33.20 | 519.580 |
| Total |  |  |  | 3776.065 |

**E825123VM** m2 Enrajolat vert.int.,<=3m,raj.esmalt.mat,preu alt,20x20cms,mort.a (26/08/2009)
1151.54 m2 × 17.02 = 19599.21
Enrajolat de parament vertical interior a una alçària <= 3 m, amb rajola de ceràmica esmaltada mat, tipus CERANCO clase 1, de 20x20x0,6 cm de ARK + o equivalent, col·locades amb morter adhesiu C1 (UNE-EN 12004) i rejuntat amb beurada CG2 (UNE-EN 13888,) tipus Colorstuk 0-4, "Butech",o equivalent, color a escollirr per la d/f.
Inclou: preparació del parament base mitjançant formació d'una capa d'arrebossat mestrejat. Col.locació d'un regle horitzontal a l'inici de l'alicatat. Replanteig de rajoles al parament per l'especejament. Estesa de pasta adhesiva amb llana dentada sobre parament. Col.locació de rajoles, començant pel nivell superior del paviment i abans d'executar aquest. Fraguat de la pasta. Rejuntat. Neteja del parament, inclós p.p. de mermes i ajustos.

| Codi | Ut | Descripció | Rendiment | Preu | Import |
|---|---|---|---|---|---|
| A0140000 | h | Manobre | 0.1 | 14.88 | 1.49 |
| A0127000 | h | Oficial 1a col·locador | 0.3 | 17.89 | 5.37 |
| B05A2102M | kg | Beurada p/ceràmica,CG2(UNE-EN 13888),color (material) | 0.27 | 0.56 | 0.15 |
| B0711010 | kg | Mort.adhesiu,C1(UNE-EN 12004) (material) | 4.998 | 0.2 | 1.00 |
| B0FH3172M | m2 | Rajola ceràm. esmalt.mat,rect. 16-25 peces/m2,preu alt (material) | 1.1 | 7.93 | 8.72 |
| CRUCTPVC | Ud | Cruceta de PVC. (material) | 29 | 0.01 | 0.29 |
|  |  | Total |  |  | 17.02 |

| Amidament | Uts. | Llarg | Alt | Parcial |
|---|---|---|---|---|
| Planta baixa |  |  |  |  |
| Vestibul muntacarregues | 1 | 12.25 | 3.00 | 36.750 |
|  | 1 | 14.40 | 3.00 | 43.200 |
|  | 1 | 13.50 | 3.00 | 40.500 |
|  | 1 | 13.60 | 3.00 | 40.800 |
| recollida penumatica | 4 | 8.55 | 3.00 | 102.600 |
| Planta semisoterrani |  |  |  |  |
| Vestibul muntacarregues | 1 | 15.00 | 3.00 | 45.000 |
|  | 1 | 14.30 | 3.00 | 42.900 |
|  | 1 | 14.20 | 3.00 | 42.600 |
|  | 1 | 11.75 | 3.00 | 35.250 |
| banys | 2 | 23.75 | 2.70 | 128.250 |
| Planta soterrani -1 |  |  |  |  |
| Vestibul muntacarregues | 1 | 16.48 | 3.00 | 49.440 |
|  | 1 | 14.70 | 3.00 | 44.100 |
|  | 1 | 14.60 | 3.00 | 43.800 |
|  | 1 | 15.45 | 3.00 | 46.350 |
| banys | 1 | 58.70 | 2.70 | 158.490 |
|  | 1 | 60.70 | 2.70 | 163.890 |
| Planta soterrani -2 |  |  |  |  |
| banys | 1 | 33.70 | 2.60 | 87.620 |
| Total |  |  |  | 1151.54 |

**E82C123V** m2 Enrajolat vert.int.<=3m,gres porcel.premsat polit,65.9x43.5 (11/06/2010)
118.295 m2 × 28.26 = 3343.02
Enrajolat de parament vertical interior a una alçària <= 3 m amb rajola de gres porcel·lànic premsat de forma rectangular, rectificat i biselat de format nominal 65,9x43,5x1 cms, tipus Osaka Antracita de Porcelanosa o equivalent, col·locat amb morter adhesiu C2 (UNE-EN 12004), i rejuntat amb beurada CG2 (UNE-EN 13888).
Inclós: preparació del parament base mitjançant formació d'una capa d'arrebossat mestrejat. Col.locació d'un regle horitzontal a l'inici de l'alicatat. Neteja i comprovació del grau d'humitat de la base. Replanteig de peces i juntes de moviment. Rejuntat. Eliminació i neteja de material sobrant. Neteja inicial al finalitzar l'obra. Inclós p.p. de mermes i ajustos.

| Codi | Ut | Descripció | Rendiment | Preu | Import |
|---|---|---|---|---|---|
| A0140000 | h | Manobre | 0.1 | 14.88 | 1.49 |
| B05A2103 | kg | Beurada p/ceràmica,CG1(UNE-EN 13888),color (material) | 0.705 | 0.2 | 0.14 |
| B0711010 | kg | Mort.adhesiu,C1(UNE-EN 12004) | 4.998 | 0.2 | 1.00 |
| B0FH7172M | m2 | Rajola gres porcel.premsat polit,rect. 16-25 peces/m2,preu alt (material) | 1.1 | 18.42 | 20.26 |
| A0127000 | h | Oficial 1a col·locador | 0.3 | 17.89 | 5.37 |
|  |  | Total |  |  | 28.26 |

| Amidament | Uts. | Llarg | Alt | Parcial |
|---|---|---|---|---|
| Planta baixa |  |  |  |  |
| Passadis comercial | 1 | 40.10 | 2.95 | 118.295 |
| Total |  |  |  | 118.295 |

**E83C163EM** m2 Aplacat vert.int. pedra granítica nacio. flamejada preu sup.,g=20mm forat.+4arest.v.<1250cm2,ganxos,mort.1:6
2059.434 m2 × 141.27 = 290936.24
Aplacat de parament vertical interior a qualsevol alçada, amb pedra granítica nacional amb una cara flamejada preu superior, de 20 mm de gruix amb forats per a fixacions i aresta viva a les quatre vores i 1250 cm2, com a màxim, col·locada amb ganxos i morter de ciment 1:6, elaborat a l'obra amb formigonera de 165 l. Inclós: preparació del parament base mitjançant formació d'una capa d'arrebossat mestrejat. Eliminació i neteja de material sobrant. Neteja inicial al finalitzar l'obra. Inclós p.p. de mermes i ajustos.

| Codi | Ut | Descripció | Rendiment | Preu | Import |
|---|---|---|---|---|---|
| A0127000 | h | Oficial 1a col·locador | 1.2 | 17.89 | 21.47 |
| A0140000 | h | Manobre | 0.83 | 14.88 | 12.35 |
| B0G1J20D | m2 | Pedra granítica nacio. flamejada preu sup.,g=20mm forat.+4arest.v. | 1.01 | 92.94 | 93.87 |
| B83Z1100 | u | Ganxo acer inox.p/anc.aplac. | 10 | 0.16 | 1.60 |
| B9CZ1000 | kg | Beurada blanca | 0.405 | 0.59 | 0.24 |
| D0701641 | m3 | Morter ciment pòrtland+fill.calc. CEM II/B-L,sorra pedra granit. | 0.038 | 59.13 | 2.25 |
| A0122000 | h | Oficial 1a paleta | 0.46 | 17.89 | 8.23 |
| A%AUX001 | % | Despeses auxiliars sobre la mà d'obra | 3 % | 42.05 | 1.26 |
|  |  | Total |  |  | 141.27 |

| Amidament | Uts. | Llarg | Alt | Parcial |
|---|---|---|---|---|
| Planta baixa |  |  |  |  |
| Escala 1 | 1 | 16.75 | 2.70 | 45.225 |
| Escala 2 | 1 | 16.57 | 2.70 | 44.739 |
| Planta semisoterrani |  |  |  |  |
| escala 1 | 1 | 5.61 |  | 5.610 |
|  | 1 | 15.30 | 5.80 | 88.740 |
|  | 1 | 1.35 | 3.10 | 4.185 |
|  | 1 | 10.60 | 2.70 | 28.620 |
| escala 2 | 1 | 13.40 | 2.70 | 36.180 |
|  | 1 | 16.15 | 5.03 | 81.235 |
|  | 1 | 1.85 | 2.33 | 4.311 |
|  | 1 | 9.85 | 2.70 | 26.595 |
| escala 3 | 1 | 8.60 | 2.70 | 23.220 |
|  | 1 | 19.30 | 5.87 | 113.291 |
| escala 4 | 1 | 16.55 | 4.55 | 75.303 |
|  | 1 | 1.87 | 1.85 | 3.460 |
|  | 1 | 9.85 | 2.70 | 26.595 |
| Pilars | 3 | 2.40 | 4.40 | 31.680 |
|  | 2 | 0.43 | 4.05 | 3.483 |
|  | 2 | 0.43 | 4.40 | 3.784 |
|  | 9 | 0.83 | 4.40 | 32.868 |
| Planta soterrani -1 |  |  |  |  |
| Escala 1 | 1 | 6.75 | 1.00 | 6.750 |
|  | 1 | 15.25 | 4.60 | 70.150 |
|  | 1 | 8.30 | 2.70 | 22.410 |
|  | 1 | 1.35 | 1.90 | 2.565 |
| Escala 2 | 1 | 13.85 | 2.70 | 37.395 |
|  | 1 | 17.45 | 4.60 | 80.270 |
| escala 3 | 1 | 5.05 | 2.70 | 13.635 |
|  | 1 | 19.45 | 4.60 | 89.470 |
| escala 4 | 1 | 24.95 | 2.70 | 67.365 |
|  | 1 | 18.00 | 4.60 | 82.800 |
| Planta soterrani-2 |  |  |  |  |
| Escala 1 | 1 | 7.65 | 2.60 | 19.890 |
|  | 1 | 14.65 | 4.10 | 60.065 |
|  | 1 | 9.75 | 2.60 | 25.350 |
| Escala 2 | 1 | 13.95 | 2.60 | 36.270 |
|  | 1 | 18.00 | 4.10 | 73.800 |
| Escala 3 | 1 | 8.55 | 2.60 | 22.230 |
|  | 1 | 15.00 | 4.10 | 61.500 |
|  | 1 | 6.00 | 2.60 | 15.600 |
| Escala 4 | 1 | 13.95 | 2.60 | 36.270 |
|  | 1 | 18.00 | 4.10 | 73.800 |
| ascensor 1 | 1 | 12.85 | 2.60 | 33.410 |
| ascensor 2 | 1 | 13.50 | 2.60 | 35.100 |
| Planta soterrani -3 |  |  |  |  |
| escala 1 | 1 | 7.75 | 2.60 | 20.150 |
|  | 1 | 14.10 | 3.05 | 43.005 |
|  | 1 | 7.10 | 2.60 | 18.460 |
| escala 2 | 1 | 13.95 | 2.60 | 36.270 |
|  | 1 | 18.00 | 3.05 | 54.900 |
| escala 3 | 1 | 7.45 | 2.60 | 19.370 |
|  | 1 | 14.40 | 3.05 | 43.920 |
|  | 1 | 7.10 | 2.60 | 18.460 |
| escala 4 | 1 | 13.95 | 2.60 | 36.270 |
|  | 1 | 18.00 | 3.05 | 54.900 |
| ascensor 1 | 1 | 12.85 | 2.60 | 33.410 |
| ascensor 2 | 1 | 13.50 | 2.60 | 35.100 |
| Total |  |  |  | 2059.434 |

**E81121D2** m2 Arrebossat bona vista,vert.int.,morter ciment 1:6,remolinat (11/06/2010)
8134.239 m2 × 12.66 = 102979.47
Arrebossat a bona vista sobre parament vertical interior, a qualsevol alçada, amb morter de ciment 1:6, elaborat a l'obra amb formigonera 165 l, remolinat.

| Codi | Ut | Descripció | Rendiment | Preu | Import |
|---|---|---|---|---|---|
| D0701641 | m3 | Morter ciment pòrtland+fill.calc. CEM II/B-L,sorra pedra granit. | 0.017 | 59.13 | 1.01 |
| A0140000 | h | Manobre | 0.23 | 14.88 | 3.42 |
| A0122000 | h | Oficial 1a paleta | 0.46 | 17.89 | 8.23 |
|  |  | Total |  |  | 12.66 |

| Amidament | Uts. | Llarg | Alt | Parcial |
|---|---|---|---|---|
| Planta baixa |  |  |  |  |
| Calaixos muntacarregues | 1 | 38.30 | 4.50 | 172.350 |
| calaix recollida penumatica | 1 | 41.20 | 2.70 | 111.240 |
| calaix parades | 2 | 1.30 | 2.70 | 7.020 |
| Calaixos escales 1-3 | 1 | 24.45 | 2.70 | 66.015 |
| Calaix acces corsini | 1 | 11.80 | 5.40 | 63.720 |
| Planta semisoterrani |  |  |  |  |
| Distribuidor CM | 1 | 7.90 | 3.40 | 26.860 |
| CM1 | 1 | 3.05 | 2.75 | 8.388 |
| CM2 | 1 | 3.95 | 2.75 | 10.863 |
| CT companyia | 1 | 7.70 | 2.75 | 21.175 |
| Calaix local 1 | 1 | 13.40 | 3.05 | 40.870 |
| calaixos muntacarregues | 1 | 38.30 | 5.27 | 201.841 |
| Calaixos recollida pneumatica | 1 | 46.05 | 5.27 | 242.684 |
| calaixos supermercat | 1 | 5.85 | 5.27 | 30.830 |
| calaixos escales 1-2 | 1 | 28.45 | 5.27 | 149.932 |
| Planta soterrani -1 |  |  |  |  |
| calaix recinte tecnic 1-1 | 1 | 1.45 | 5.01 | 7.265 |
| calaix esc.3 | 1 | 14.70 | 5.01 | 73.647 |
| calaix recinte tecnic 1-2 | 1 | 4.80 | 5.01 | 24.048 |
| calaix acces aparcament | 1 | 15.40 | 8.02 | 123.508 |
| calaix sortida aparcament | 1 | 15.30 | 8.02 | 122.706 |
| calaix grup electrogen | 1 | 15.30 | 8.02 | 122.706 |
| calaix CT abonats | 1 | 10.50 | 5.01 | 52.605 |
|  | 1 | 12.55 | 8.02 | 100.651 |
| calaixos muntacarregues | 1 | 34.60 | 5.01 | 173.346 |
| rampa p-1 | 1 | 47.70 | 5.01 | 238.977 |
| zona acces carrega/descarrega | 1 | 104.40 | 8.02 | 837.288 |
|  | 1 | 40.00 | 5.01 | 200.400 |
| Moll ascensor 2 | 2 | 10.00 | 5.01 | 100.200 |
|  | 1 | 17.72 | 4.06 | 71.943 |
|  | 1 | 5.40 | 0.95 | 5.130 |
| rampa p-2 | 1 | 47.65 | 5.01 | 238.727 |
| recinte tecnic 1-4 | 1 | 41.05 | 5.01 | 205.661 |
| recinte tecnic 1-5 | 1 | 34.50 | 5.01 | 172.845 |
| molls | 1 | 62.55 | 0.95 | 59.423 |
|  | 7 | 7.40 | 0.95 | 49.210 |
|  | 1 | 38.35 | 5.01 | 192.134 |
| perimetre molls | 1 | 254.35 | 5.01 | 1274.294 |
| Grups electrogens | 1 | 26.35 | 5.01 | 132.014 |
| CT abonat | 1 | 7.00 | 5.01 | 35.070 |
| Comptadors 1-2 | 1 | 19.85 | 4.06 | 80.591 |
|  | 1 | 17.00 | 4.06 | 69.020 |
| vestibul comptadors | 1 | 7.85 | 4.06 | 31.871 |
| maquinaria muntacarregues 2 | 1 | 18.45 | 4.06 | 74.907 |
| Cambres frigorifiques 2 | 1 | 65.90 | 4.06 | 267.554 |
| Maquinaria muntacarregues 3 | 1 | 10.40 | 4.06 | 42.224 |
| recinte tecnic 1-1, 1-2 | 2 | 23.85 | 4.06 | 193.662 |
| recinte tecnic 1-3 | 1 | 21.10 | 4.06 | 85.666 |
| neteja 2 | 1 | 12.25 | 4.06 | 49.735 |
| maquinaria muntacarregues 4 | 1 | 10.40 | 4.06 | 42.224 |
| cambres frigorifiques 3 | 1 | 90.80 | 4.06 | 368.648 |
| RITU | 1 | 8.65 | 4.06 | 35.119 |
|  | 1 | 3.00 | 4.06 | 12.180 |
| Bombes CPI | 1 | 5.54 | 4.06 | 22.492 |
|  | 1 | 19.85 | 4.06 | 80.591 |
| Consigna frigorifica | 1 | 49.90 | 4.06 | 202.594 |
| Recinte tecnic 1-6 | 1 | 20.20 | 4.06 | 82.012 |
| control recollida penumatica | 1 | 14.95 | 4.06 | 60.697 |
| Planta soterrani -2 |  |  |  |  |
| recinte tecnic 2-1 | 1 | 15.16 | 2.60 | 39.416 |
| recinte tecnic 2-2 | 1 | 15.45 | 2.60 | 40.170 |
| recinte tecnic 2-3 | 1 | 20.30 | 2.60 | 52.780 |
| recinte tecnic 2-4 | 1 | 21.65 | 2.60 | 56.290 |
| control aparcametn | 1 | 15.85 | 1.00 | 15.850 |
| calaixos recintes tecnics | 1 | 35.35 | 2.60 | 91.910 |
| calaixos escales | 1 | 18.80 | 2.60 | 48.880 |
| calaix ascensor 2 | 1 | 12.80 | 2.60 | 33.280 |
| Planta soterrani -3 |  |  |  |  |
| recinte tecnic 3-1 | 1 | 14.65 | 2.60 | 38.090 |
| recinte tecnic 3-2 | 1 | 14.25 | 2.60 | 37.050 |
| recinte tecnic 3-3 | 1 | 21.10 | 2.60 | 54.860 |
| recinte tecnic 3-4 | 1 | 21.65 | 2.60 | 56.290 |
| Total |  |  |  | 8134.239 |

**E881S132** m2 Arrebossat monocapa (OC) calç,CSI W2,s/UNE-EN 998-1,col.manual.s/param.s/revest.,raspat
910.9 m2 × 14.14 = 12880.13
Arrebossat amb morter monocapa (OC) de calç, de designació CSI W2, segons la norma UNE-EN 998-1, col·locat manualment sobre paraments sense revestir i acabat raspat

| Codi | Ut | Descripció | Rendiment | Preu | Import |
|---|---|---|---|---|---|
| A012B000 | h | Oficial 1a estucador (mà d'obra) | 0.4 | 17.89 | 7.16 |
| A013B000 | h | Ajudant estucador (mà d'obra) | 0.2 | 15.97 | 3.19 |
| B881C012 | kg | Morter calç monocapa (OC),CSI W2,s/UNE-EN 998-1 (material) | 22.05 | 0.16 | 3.53 |
| A%AUX001 | % | Despeses auxiliars sobre la mà d'obra | 2.5 % | 10.35 | 0.26 |
|  |  | Total |  |  | 14.14 |

| Amidament | Uts. | Llarg | Parcial |
|---|---|---|---|
| Façanes interior Colom-Corsini | 2 | 168.20 | 336.400 |
| Façanes interior Reding-Gov.Gonzalez | 2 | 287.25 | 574.500 |
| Total |  |  | 910.9 |

**E812U112** m2 Enguixat bona vista,vert.int.h<3m,B1,lliscat C6 (11/06/2010)
3063.901 m2 × 8.46 = 25920.60
Enguixat a bona vista sobre parament vertical interior, a qualsevol alçada, amb guix B1, acabat lliscat amb guix C6, segons la norma UNE-EN 13279-1, inclosa la part proporcional d'arestes, racons i reglada de sòcol.

| Codi | Ut | Descripció | Rendiment | Preu | Import |
|---|---|---|---|---|---|
| A0129000 | h | Oficial 1a guixaire, (mà d'obra; 11/06/2010) | 0.23 | 17.89 | 4.11 |
| A0149000 | h | Manobre guixaire (mà d'obra; 11/06/2010) | 0.23 | 14.88 | 3.42 |
| B0521200 | kg | Guix C6/ 20 ± 5/2 (material) | 0.8 | 0.09 | 0.07 |
| D07J1100 | m3 | Pasta guix B1 (11/06/2010) | 0.012 | 71.31 | 0.86 |
|  |  | Total |  |  | 8.46 |

| Amidament | Uts. | Llarg | Alt | Parcial |
|---|---|---|---|---|
| Planta semisoterrani |  |  |  |  |
| distribuidor banys | 1 | 13.20 | 3.40 | 44.880 |
|  | 1 | 32.15 | 3.00 | 96.450 |
| distribuidor muntacarregues 1 | 1 | 41.60 | 3.00 | 124.800 |
|  | 1 | 11.30 | 3.40 | 38.420 |
| passadis comercial | 1 | 16.30 | 4.40 | 71.720 |
| rampa mecanica | 1 | 16.30 | 1.00 | 16.300 |
| ascensor 1 | 1 | 10.50 | 5.30 | 55.650 |
| Planta soterrani -1 |  |  |  |  |
| cambres frigorifiques 1 | 1 | 150.25 | 4.06 | 610.015 |
| Planta soterrani -2 |  |  |  |  |
| aparcament | 1 | 301.75 | 2.60 | 784.550 |
| ascensor 2 | 1 | 20.50 | 2.60 | 53.300 |
| escales 1 | 1 | 18.65 | 2.60 | 48.490 |
|  | 1 | 11.70 | 1.00 | 11.700 |
| ascensor 1 | 1 | 36.95 | 2.60 | 96.070 |
| Planta soterrani -3 |  |  |  |  |
| aparcament | 1 | 289.25 | 2.60 | 752.050 |
| escales 1 | 1 | 21.10 | 2.60 | 54.860 |
| ascensor 1 | 1 | 36.89 | 2.60 | 95.914 |
| ascensor 2 | 1 | 20.50 | 2.60 | 53.300 |
| disponible | 1 | 21.32 | 2.60 | 55.432 |
| Total |  |  |  | 3063.901 |

**E8121312** m2 Enguixat bona vista,horit.int.h<3m,B1,lliscat C6
470.72 m2 × 5.97 = 2810.20
Enguixat a bona vista sobre parament horitzontal o inclinat interior, a 3,00 m d'alçària, com a màxim, amb guix B1, acabat lliscat amb guix C6 segons la norma UNE-EN 13279-1,inclosa la part proporcional d'arestes i racons.

| Codi | Ut | Descripció | Rendiment | Preu | Import |
|---|---|---|---|---|---|
| A0129000 | h | Oficial 1a guixaire | 0.18 | 17.89 | 3.22 |
| A0149000 | h | Manobre guixaire | 0.1 | 14.88 | 1.49 |
| B0521200 | kg | Guix C6/ 20 ± 5/2 | 0.798 | 0.09 | 0.07 |
| D07J1100 | m3 | Pasta guix B1 | 0.015 | 71.31 | 1.07 |
| A%AUX001 | % | Despeses auxiliars sobre la mà d'obra | 2.5 % | 4.71 | 0.12 |
|  |  | Total |  |  | 5.97 |

| Amidament | Uts. | Llarg | Ample | Parcial |
|---|---|---|---|---|
| Planta baixa |  |  |  |  |
| Escales | 2 | 6.20 | 2.80 | 34.720 |
|  | 1 | 15.60 |  | 15.600 |
|  | 2 | 15.36 |  | 30.720 |
| Planta semisoterrani |  |  |  |  |
| Escales | 2 | 6.20 | 2.80 | 34.720 |
|  | 1 | 6.85 | 2.80 | 19.180 |
|  | 1 | 5.85 | 2.80 | 16.380 |
| Planta soterrani -1 |  |  |  |  |
| Escales | 1 | 5.50 | 2.80 | 15.400 |
|  | 1 | 6.90 | 2.80 | 19.320 |
|  | 2 | 6.20 | 2.80 | 34.720 |
| Planta soterrani -2 |  |  |  |  |
| Escala 1 | 1 | 3.50 |  | 3.500 |
|  | 1 | 20.72 |  | 20.720 |
| Escala 2 | 1 | 8.40 |  | 8.400 |
|  | 1 | 17.40 |  | 17.400 |
| Escala 3 | 1 | 17.45 |  | 17.450 |
|  | 1 | 3.50 |  | 3.500 |
| Escala 4 | 1 | 8.40 |  | 8.400 |
|  | 1 | 17.40 |  | 17.400 |
| Ascensor 1 | 1 | 7.90 | 2.50 | 19.750 |
| Ascensor 2 | 1 | 2.20 | 4.60 | 10.120 |
| Planta soterrani -3 |  |  |  |  |
| Escala 1 | 1 | 3.50 |  | 3.500 |
|  | 1 | 16.75 |  | 16.750 |
| Escala 2 | 1 | 8.90 |  | 8.900 |
|  | 1 | 17.40 |  | 17.400 |
| Escala 3 | 1 | 18.20 |  | 18.200 |
|  | 1 | 2.90 |  | 2.900 |
| Escala 4 | 1 | 8.40 |  | 8.400 |
|  | 1 | 17.40 |  | 17.400 |
| Ascensor 1 | 1 | 7.90 | 2.50 | 19.750 |
| Ascensor 2 | 1 | 2.20 | 4.60 | 10.120 |
| Total |  |  |  | 470.72 |

**E8989240** m2 Pintat vert. int. ciment,+pintura plàstica llis,1fons+2acab. (11/06/2010)
6928.065 m2 × 3.13 = 21684.84
Pintat de parament vertical interior de ciment, amb pintura plàstica amb acabat llis, amb una capa de fons, diluïda, i dues d'acabat

| Codi | Ut | Descripció | Rendiment | Preu | Import |
|---|---|---|---|---|---|
| A013D000 | h | Ajudant pintor (mà d'obra; 11/06/2010) | 0.01 | 15.97 | 0.16 |
| B89ZPD00 | kg | Pintura plàstica,p/int. (material) | 0.5 | 2.35 | 1.18 |
| A012D000 | h | Oficial 1a pintor (mà d'obra; 11/06/2010) | 0.1 | 17.89 | 1.79 |
|  |  | Total |  |  | 3.13 |

| Amidament | Uts. | Llarg | Alt | Parcial |
|---|---|---|---|---|
| Planta semisoterrani |  |  |  |  |
| Distribuidor CM | 1 | 7.90 | 3.40 | 26.860 |
| CM1 | 1 | 3.05 | 2.75 | 8.388 |
| CM2 | 1 | 3.95 | 2.75 | 10.863 |
| CT companyia | 1 | 7.70 | 2.75 | 21.175 |
| Planta soterrani -1 |  |  |  |  |
| rampa p-1 | 1 | 47.70 | 5.01 | 238.977 |
| zona acces carrega/descarrega | 1 | 104.40 | 8.02 | 837.288 |
|  | 1 | 40.00 | 5.01 | 200.400 |
| Moll ascensor 2 | 2 | 10.00 | 5.01 | 100.200 |
|  | 1 | 17.72 | 4.06 | 71.943 |
|  | 1 | 5.40 | 0.95 | 5.130 |
| rampa p-2 | 1 | 47.65 | 5.01 | 238.727 |
| recinte tecnic 1-4 | 1 | 41.05 | 5.01 | 205.661 |
| recinte tecnic 1-5 | 1 | 34.50 | 5.01 | 172.845 |
| molls | 1 | 62.55 | 0.95 | 59.423 |
|  | 7 | 7.40 | 0.95 | 49.210 |
|  | 1 | 38.35 | 5.01 | 192.134 |
| perimetre molls | 1 | 254.35 | 5.01 | 1274.294 |
| Grups electrogens | 1 | 26.35 | 5.01 | 132.014 |
| CT abonat | 1 | 7.00 | 5.01 | 35.070 |
| Comptadors 1-2 | 1 | 19.85 | 4.06 | 80.591 |
|  | 1 | 17.00 | 4.06 | 69.020 |
| vestibul comptadors | 1 | 7.85 | 4.06 | 31.871 |
| maquinaria muntacarregues 2 | 1 | 18.45 | 4.06 | 74.907 |
| Cambres frigorifiques 2 | 1 | 65.90 | 4.06 | 267.554 |
| Maquinaria muntacarregues 3 | 1 | 10.40 | 4.06 | 42.224 |
| recinte tecnic 1-1, 1-2 | 2 | 23.85 | 4.06 | 193.662 |
| recinte tecnic 1-3 | 1 | 21.10 | 4.06 | 85.666 |
| neteja 2 | 1 | 12.25 | 4.06 | 49.735 |
| maquinaria muntacarregues 4 | 1 | 10.40 | 4.06 | 42.224 |
| cambres frigorifiques 3 | 1 | 90.80 | 4.06 | 368.648 |
| RITU | 1 | 8.65 | 4.06 | 35.119 |
|  | 1 | 3.00 | 4.06 | 12.180 |
| Bombes CPI | 1 | 5.54 | 4.06 | 22.492 |
|  | 1 | 19.85 | 4.06 | 80.591 |
| Consigna frigorifica | 1 | 49.90 | 4.06 | 202.594 |
| Recinte tecnic 1-6 | 1 | 20.20 | 4.06 | 82.012 |
| control recollida penumatica | 1 | 14.95 | 4.06 | 60.697 |
| Planta soterrani -2 |  |  |  |  |
| recinte tecnic 2-1 | 1 | 15.16 | 2.60 | 39.416 |
| recinte tecnic 2-2 | 1 | 15.45 | 2.60 | 40.170 |
| recinte tecnic 2-3 | 1 | 20.30 | 2.60 | 52.780 |
| recinte tecnic 2-4 | 1 | 21.65 | 2.60 | 56.290 |
| Pilars | 69 | 2.40 | 2.60 | 430.560 |
| control aparcametn | 1 | 15.85 | 1.00 | 15.850 |
| Planta soterrani -3 |  |  |  |  |
| recinte tecnic 3-1 | 1 | 14.65 | 2.60 | 38.090 |
| recinte tecnic 3-2 | 1 | 14.25 | 2.60 | 37.050 |
| recinte tecnic 3-3 | 1 | 21.10 | 2.60 | 54.860 |
| recinte tecnic 3-4 | 1 | 21.65 | 2.60 | 56.290 |
| Piars | 68 | 2.40 | 2.60 | 424.320 |
| Total |  |  |  | 6928.065 |

**E898J2A0** m2 Pintat vert.guix,plàstica llis,1segelladora+2acabat (11/06/2010)
3063.901 m2 × 3.55 = 10876.85
Pintat de parament vertical de guix, amb pintura plàstica amb acabat llis, amb una capa segelladora i dues d'acabat

| Codi | Ut | Descripció | Rendiment | Preu | Import |
|---|---|---|---|---|---|
| A012D000 | h | Oficial 1a pintor | 0.1 | 17.89 | 1.79 |
| A013D000 | h | Ajudant pintor | 0.01 | 15.97 | 0.16 |
| B89ZPD00 | kg | Pintura plàstica,p/int. | 0.398 | 2.35 | 0.94 |
| B8ZA1000 | kg | Segelladora (material) | 0.153 | 4.34 | 0.66 |
|  |  | Total |  |  | 3.55 |

| Amidament | Uts. | Llarg | Alt | Parcial |
|---|---|---|---|---|
| Planta semisoterrani |  |  |  |  |
| distribuidor banys | 1 | 13.20 | 3.40 | 44.880 |
|  | 1 | 32.15 | 3.00 | 96.450 |
| distribuidor muntacarregues 1 | 1 | 41.60 | 3.00 | 124.800 |
|  | 1 | 11.30 | 3.40 | 38.420 |
| passadis comercial | 1 | 16.30 | 4.40 | 71.720 |
| rampa mecanica | 1 | 16.30 | 1.00 | 16.300 |
| ascensor 1 | 1 | 10.50 | 5.30 | 55.650 |
| Planta soterrani -1 |  |  |  |  |
| cambres frigorifiques 1 | 1 | 150.25 | 4.06 | 610.015 |
| Planta soterrani -2 |  |  |  |  |
| aparcament | 1 | 301.75 | 2.60 | 784.550 |
| ascensor 2 | 1 | 20.50 | 2.60 | 53.300 |
| escales 1 | 1 | 18.65 | 2.60 | 48.490 |
|  | 1 | 11.70 | 1.00 | 11.700 |
| ascensor 1 | 1 | 36.95 | 2.60 | 96.070 |
| Planta soterrani -3 |  |  |  |  |
| aparcament | 1 | 289.25 | 2.60 | 752.050 |
| escales 1 | 1 | 21.10 | 2.60 | 54.860 |
| ascensor 1 | 1 | 36.89 | 2.60 | 95.914 |
| ascensor 2 | 1 | 20.50 | 2.60 | 53.300 |
| disponible | 1 | 21.32 | 2.60 | 55.432 |
| Total |  |  |  | 3063.901 |

**E898J2A0M1** m2 Degradat pintat vert.guix,plàstica llis,1segelladora+2acabat (01/07/2010)
208 m2 × 8.93 = 1857.44
Degradat per transició de colors de pintat de parament vertical de guix, amb pintura plàstica amb acabat llis, amb una capa segelladora i dues d'acabat

| Codi | Ut | Descripció | Rendiment | Preu | Import |
|---|---|---|---|---|---|
| A012D000 | h | Oficial 1a pintor | 0.3 | 17.89 | 5.37 |
| A013D000 | h | Ajudant pintor | 0.1 | 15.97 | 1.60 |
| B89ZPD00 | kg | Pintura plàstica,p/int. | 0.5 | 2.35 | 1.18 |
| B8ZA1000 | kg | Segelladora | 0.18 | 4.34 | 0.78 |
|  |  | Total |  |  | 8.93 |

| Amidament | Uts. | Llarg | Alt | Parcial |
|---|---|---|---|---|
| Planta soterrani -2 |  |  |  |  |
| aparcament | 4 | 10.00 | 2.60 | 104.000 |
| Planta soterrani -3 |  |  |  |  |
| aparcament | 4 | 10.00 | 2.60 | 104.000 |
| Total |  |  |  | 208 |

**E898A240** m2 Pintat horitz. int. ciment,+pintura plàstica llis,1fons+2acab.
13090.38 m2 × 4.04 = 52885.14
Pintat de parament horitzontal interior de ciment, amb pintura plàstica amb acabat llis, amb una capa de fons, diluïda, i dues d'acabat

| Codi | Ut | Descripció | Rendiment | Preu | Import |
|---|---|---|---|---|---|
| A012D000 | h | Oficial 1a pintor | 0.14 | 17.89 | 2.50 |
| A013D000 | h | Ajudant pintor | 0.02 | 15.97 | 0.32 |
| B89ZPD00 | kg | Pintura plàstica,p/int. | 0.5 | 2.35 | 1.18 |
| A%AUX001 | % | Despeses auxiliars sobre la mà d'obra | 1.5 % | 2.82 | 0.04 |
|  |  | Total |  |  | 4.04 |

| Amidament | Uts. | Llarg | Parcial |
|---|---|---|---|
| Planta semisoterrani |  |  |  |
| Distribuidor CM | 1 | 16.26 | 16.260 |
| Planta soterrani -1 |  |  |  |
| Circulacio vehicles | 1 | 1392.03 | 1392.030 |
| Molls | 1 | 576.65 | 576.650 |
| Maquinaria muntacarregues | 1 | 17.20 | 17.200 |
|  | 1 | 15.65 | 15.650 |
|  | 2 | 6.35 | 12.700 |
| Grups electrogens | 1 | 42.90 | 42.900 |
| CT | 1 | 42.90 | 42.900 |
| Comptadors | 1 | 3.30 | 3.300 |
|  | 1 | 19.65 | 19.650 |
|  | 1 | 15.70 | 15.700 |
| Cambra especejament | 1 | 2.55 | 2.550 |
|  | 1 | 19.73 | 19.730 |
| Cambra residus | 1 | 23.20 | 23.200 |
| Trasters-1 | 1 | 3.85 | 3.850 |
|  | 1 | 106.50 | 106.500 |
| Trasters-2 | 1 | 3.85 | 3.850 |
|  | 1 | 169.70 | 169.700 |
| Trasters-3 | 1 | 6.60 | 6.600 |
|  | 1 | 273.25 | 273.250 |
| Recintes tecnics | 1 | 52.70 | 52.700 |
|  | 1 | 52.57 | 52.570 |
|  | 1 | 47.55 | 47.550 |
|  | 1 | 95.25 | 95.250 |
|  | 1 | 104.29 | 104.290 |
|  | 1 | 25.20 | 25.200 |
|  | 1 | 11.90 | 11.900 |
|  | 1 | 5.55 | 5.550 |
| RITU | 1 | 3.00 | 3.000 |
|  | 1 | 8.65 | 8.650 |
| Bombes PCI | 1 | 1.90 | 1.900 |
|  | 1 | 32.00 | 32.000 |
| Consigna frigorifica | 1 | 113.35 | 113.350 |
| Netja | 1 | 13.65 | 13.650 |
| Telecos | 1 | 6.00 | 6.000 |
| Magatzem | 1 | 7.15 | 7.150 |
|  | 1 | 380.45 | 380.450 |
| rampes | 1 | 514.55 | 514.550 |
| Planta soterrani -2 |  |  |  |
| Aparcament | 1 | 4331.66 | 4331.660 |
| Recintes tecnics | 1 | 18.25 | 18.250 |
|  | 1 | 18.11 | 18.110 |
|  | 1 | 19.00 | 19.000 |
|  | 1 | 19.65 | 19.650 |
| control aparcament | 1 | 14.10 | 14.100 |
| Planta soterrani -3 |  |  |  |
| Aparcament | 1 | 4319.18 | 4319.180 |
| Recintes tecnics | 1 | 19.10 | 19.100 |
|  | 1 | 20.50 | 20.500 |
|  | 1 | 26.65 | 26.650 |
|  | 1 | 23.00 | 23.000 |
| disponible | 1 | 21.30 | 21.300 |
| Total |  |  | 13090.38 |

**E898K2A0** m2 Pintat horitz.guix,plàstica llis,1segelladora+2acabat
470.72 m2 × 4.12 = 1939.37
Pintat de parament horitzontal o inclinat de guix, amb pintura plàstica amb acabat llis, amb una capa segelladora i dues d'acabat

| Codi | Ut | Descripció | Rendiment | Preu | Import |
|---|---|---|---|---|---|
| A012D000 | h | Oficial 1a pintor | 0.125 | 17.89 | 2.24 |
| A013D000 | h | Ajudant pintor | 0.015 | 15.97 | 0.24 |
| B89ZPD00 | kg | Pintura plàstica,p/int. | 0.398 | 2.35 | 0.94 |
| B8ZA1000 | kg | Segelladora | 0.153 | 4.34 | 0.66 |
| A%AUX001 | % | Despeses auxiliars sobre la mà d'obra | 1.5 % | 2.48 | 0.04 |
|  |  | Total |  |  | 4.12 |

| Amidament | Uts. | Llarg | Ample | Parcial |
|---|---|---|---|---|
| Planta baixa |  |  |  |  |
| Escales | 2 | 6.20 | 2.80 | 34.720 |
|  | 1 | 15.60 |  | 15.600 |
|  | 2 | 15.36 |  | 30.720 |
| Planta semisoterrani |  |  |  |  |
| Escales | 2 | 6.20 | 2.80 | 34.720 |
|  | 1 | 6.85 | 2.80 | 19.180 |
|  | 1 | 5.85 | 2.80 | 16.380 |
| Planta soterrani -1 |  |  |  |  |
| Escales | 1 | 5.50 | 2.80 | 15.400 |
|  | 1 | 6.90 | 2.80 | 19.320 |
|  | 2 | 6.20 | 2.80 | 34.720 |
| Planta soterrani -2 |  |  |  |  |
| Escala 1 | 1 | 3.50 |  | 3.500 |
|  | 1 | 20.72 |  | 20.720 |
| Escala 2 | 1 | 8.40 |  | 8.400 |
|  | 1 | 17.40 |  | 17.400 |
| Escala 3 | 1 | 17.45 |  | 17.450 |
|  | 1 | 3.50 |  | 3.500 |
| Escala 4 | 1 | 8.40 |  | 8.400 |
|  | 1 | 17.40 |  | 17.400 |
| Ascensor 1 | 1 | 7.90 | 2.50 | 19.750 |
| Ascensor 2 | 1 | 2.20 | 4.60 | 10.120 |
| Planta soterrani -3 |  |  |  |  |
| Escala 1 | 1 | 3.50 |  | 3.500 |
|  | 1 | 16.75 |  | 16.750 |
| Escala 2 | 1 | 8.90 |  | 8.900 |
|  | 1 | 17.40 |  | 17.400 |
| Escala 3 | 1 | 18.20 |  | 18.200 |
|  | 1 | 2.90 |  | 2.900 |
| Escala 4 | 1 | 8.40 |  | 8.400 |
|  | 1 | 17.40 |  | 17.400 |
| Ascensor 1 | 1 | 7.90 | 2.50 | 19.750 |
| Ascensor 2 | 1 | 2.20 | 4.60 | 10.120 |
| Total |  |  |  | 470.72 |

**E89B5BJ0** m2 Pintat barana/reixa acer barrots c/10cm,esmalt sint.,2imprimació antioxidant+2acab.
40.26 m2 × 14.71 = 592.22
Pintat de barana i reixa d'acer, amb barrots a 10 cm de separació, amb esmalt sintètic, amb dues capes d'imprimació antioxidant i 2 d'acabat

| Codi | Ut | Descripció | Rendiment | Preu | Import |
|---|---|---|---|---|---|
| A012D000 | h | Oficial 1a pintor | 0.57 | 17.89 | 10.20 |
| A013D000 | h | Ajudant pintor | 0.055 | 15.97 | 0.88 |
| B89ZB000 | kg | Esmalt sintètic (material) | 0.275 | 7.07 | 1.94 |
| B8ZAA000 | kg | Imprimació antioxidant (material) | 0.224 | 6.77 | 1.52 |
| A%AUX001 | % | Despeses auxiliars sobre la mà d'obra | 1.5 % | 11.08 | 0.17 |
|  |  | Total |  |  | 14.71 |

| Amidament | Uts. | Llarg | Ample | Parcial |
|---|---|---|---|---|
| Planta soterrani -2 | 2 | 18.30 | 1.10 | 40.260 |
| Total |  |  |  | 40.26 |

**E89B5DJ0** m2 Pintat barana/reixa acer barrots c/10cm,pintura part.met.,2imprimació antioxidant+2acab.
100.37 m2 × 16.84 = 1690.23
Pintat de barana i reixa d'acer, amb barrots a 10 cm de separació, amb pintura de partícules metàl·liques, amb dues capes d'imprimació antioxidant i 2 d'acabat

| Codi | Ut | Descripció | Rendiment | Preu | Import |
|---|---|---|---|---|---|
| A012D000 | h | Oficial 1a pintor | 0.57 | 17.89 | 10.20 |
| A013D000 | h | Ajudant pintor | 0.055 | 15.97 | 0.88 |
| B89ZM000 | kg | Pintura part.met. (material) | 0.439 | 9.27 | 4.07 |
| B8ZAA000 | kg | Imprimació antioxidant | 0.224 | 6.77 | 1.52 |
| A%AUX001 | % | Despeses auxiliars sobre la mà d'obra | 1.5 % | 11.08 | 0.17 |
|  |  | Total |  |  | 16.84 |

| Amidament | Uts. | Llarg | Ample | Parcial |
|---|---|---|---|---|
| Escala 1 | 1 | 9.90 | 0.95 | 9.405 |
|  | 1 | 6.75 | 0.95 | 6.413 |
|  | 1 | 5.90 | 0.95 | 5.605 |
|  | 1 | 5.30 | 0.95 | 5.035 |
| Escala 2 | 1 | 9.35 | 0.95 | 8.883 |
|  | 1 | 6.45 | 0.95 | 6.128 |
|  | 1 | 5.90 | 0.95 | 5.605 |
|  | 1 | 4.45 | 0.95 | 4.228 |
| Escala 3 | 1 | 9.60 | 0.95 | 9.120 |
|  | 2 | 3.35 | 0.95 | 6.365 |
|  | 1 | 5.90 | 0.95 | 5.605 |
|  | 1 | 4.50 | 0.95 | 4.275 |
| Escala 4 | 3 | 2.70 | 0.95 | 7.695 |
|  | 1 | 6.45 | 0.95 | 6.128 |
|  | 1 | 5.90 | 0.95 | 5.605 |
|  | 1 | 4.50 | 0.95 | 4.275 |
| Total |  |  |  | 100.37 |

**E89ABBJ0** m2 Pintat porta acer,esmalt sint.+2 antioxidant+2acabat
538.68 m2 × 13.43 = 7234.47
Pintat de portes cegues d'acer, amb esmalt sintètic, amb dues capes d'imprimació antioxidant i dues d'acabat

| Codi | Ut | Descripció | Rendiment | Preu | Import |
|---|---|---|---|---|---|
| A012D000 | h | Oficial 1a pintor | 0.52 | 17.89 | 9.30 |
| A013D000 | h | Ajudant pintor | 0.05 | 15.97 | 0.80 |
| B89ZB000 | kg | Esmalt sint. | 0.255 | 7.07 | 1.80 |
| B8ZAA000 | kg | Imprimació antioxidant | 0.204 | 6.77 | 1.38 |
| A%AUX001 | % | Despeses auxiliars sobre la mà d'obra | 1.5 % | 10.10 | 0.15 |
|  |  | Total |  |  | 13.43 |

| Amidament | Uts. | Llarg | Ample | Parcial |
|---|---|---|---|---|
| Portes tallafocs |  |  |  |  |
|  | 40 | 1.64 | 2.00 | 131.200 |
|  | 4 | 1.84 | 2.00 | 14.720 |
|  | 3 | 2.05 | 2.00 | 12.300 |
|  | 2 | 2.25 | 2.00 | 9.000 |
|  | 14 | 2.46 | 2.00 | 68.880 |
|  | 10 | 3.28 | 2.00 | 65.600 |
|  | 31 | 3.69 | 2.00 | 228.780 |
|  | 1 | 4.10 | 2.00 | 8.200 |
| Total |  |  |  | 538.68 |

**E8A81CC2M** m2 Envernissat param.vert.o inclinat de fusta,vernís poliuretà+insecticida+2capes acabat,semi mat
3776.065 m2 × 8.68 = 32776.24
Envernissat de parament vertical o inclinat de fusta, a qualsevol alçada, al vernís de poliuretà, amb una capa de protector químic insecticida-fungicida i 2 capes d'acabat , amb la superfície semi mat. Inclós mitjans d'elevació i/o bastides.

| Codi | Ut | Descripció | Rendiment | Preu | Import |
|---|---|---|---|---|---|
| A012D000 | h | Oficial 1a pintor | 0.3 | 17.89 | 5.37 |
| A013D000 | h | Ajudant pintor | 0.03 | 15.97 | 0.48 |
| B8AZC100 | kg | Vernís poliuretà,1 comp. (material) | 0.255 | 8.03 | 2.05 |
| B8ZA3000 | kg | Insecticida (material) | 0.15 | 4.6 | 0.69 |
| A%AUX001 | % | Despeses auxiliars sobre la mà d'obra | 1.5 % | 5.85 | 0.09 |
|  |  | Total |  |  | 8.68 |

| Amidament | Uts. | Llarg | Ample | Parcial |
|---|---|---|---|---|
| Sostre planta baixa | 4 | 15.00 | 30.70 | 1842.000 |
|  | 1 | 19.35 | 73.10 | 1414.485 |
|  | 1 | 15.65 | 33.20 | 519.580 |
| Total |  |  |  | 3776.065 |

**K8741120** m2 Net./prep.sup.perf.lam.acer,grau St2,mitjans manuals
1937.488 m2 × 10.58 = 20498.62
Neteja i preparació de la superfície de perfils laminats d'acer fins a un grau de preparació St2 (norma SIS 055900-1967), a qualsevol alçada, amb mitjans manuals i càrrega manual de runa sobre contenidor. Inclós mitjans d'elevació i/o bastides.

| Codi | Ut | Descripció | Rendiment | Preu | Import |
|---|---|---|---|---|---|
| A0140000 | h | Manobre | 0.7 | 14.88 | 10.42 |
| A%AUX001 | % | Despeses auxiliars sobre la mà d'obra | 1.5 % | 10.42 | 0.16 |
|  |  | Total |  |  | 10.58 |

| Amidament | Uts. | Llarg | Ample | Alt | Parcial |
|---|---|---|---|---|---|
| Encavallades exterior | 12 | 11.50 | 1.20 | 2.00 | 331.200 |
| Encavallades centrals | 6 | 19.06 | 1.55 | 2.00 | 354.516 |
| Encavallades nau central | 6 | 12.75 | 1.20 | 2.00 | 183.600 |
|  | 6 | 20.06 | 1.55 | 2.00 | 373.116 |
|  | 12 | 9.74 | 1.20 | 2.00 | 280.512 |
| Encavallades extrems | 8 | 9.74 | 1.20 | 2.00 | 187.008 |
| * | 12 | 5.75 | 1.20 |  | 82.800 |
|  | 7.25 | 0.10 | 3.15 | 2.00 | 4.568 |
|  | 15 | 4.52 |  |  | 67.800 |
|  | 7.25 | 0.10 | 3.15 | 2.00 | 4.568 |
|  | 15 | 4.52 |  |  | 67.800 |
| Total |  |  |  |  | 1937.488 |

**K874SE00** m2 Pass.perf.lam.deter.,raspallat previ,2 capes d'impr.+pont unió res.epoxi+ciment
1937.488 m2 × 24.73 = 47914.08
Passivat de perfils laminats deteriorats amb raspallat previ i aplicació posterior de 2 capes d'imprimació anticorrosiva i pont d'unió de resines epoxi i ciment, a qualsevol alçada. Inclós mitjans d'elevació i/o bastides.

| Codi | Ut | Descripció | Rendiment | Preu | Import |
|---|---|---|---|---|---|
| A0122000 | h | Oficial 1a paleta | 0.55 | 17.89 | 9.84 |
| A0140000 | h | Manobre | 0.055 | 14.88 | 0.82 |
| B0717000 | kg | Morter polimèric ciment+res.epoxi,p/impr.+pont unió (material) | 4.001 | 3.45 | 13.80 |
| A%AUX001 | % | Despeses auxiliars sobre la mà d'obra | 2.5 % | 10.66 | 0.27 |
|  |  | Total |  |  | 24.73 |

| Amidament | Uts. | Llarg | Ample | Alt | Parcial |
|---|---|---|---|---|---|
| Encavallades exterior | 12 | 11.50 | 1.20 | 2.00 | 331.200 |
| Encavallades centrals | 6 | 19.06 | 1.55 | 2.00 | 354.516 |
| Encavallades nau central | 6 | 12.75 | 1.20 | 2.00 | 183.600 |
|  | 6 | 20.06 | 1.55 | 2.00 | 373.116 |
|  | 12 | 9.74 | 1.20 | 2.00 | 280.512 |
| Encavallades extrems | 8 | 9.74 | 1.20 | 2.00 | 187.008 |
| * | 12 | 5.75 | 1.20 |  | 82.800 |
|  | 7.25 | 0.10 | 3.15 | 2.00 | 4.568 |
|  | 15 | 4.52 |  |  | 67.800 |
|  | 7.25 | 0.10 | 3.15 | 2.00 | 4.568 |
|  | 15 | 4.52 |  |  | 67.800 |
| Total |  |  |  |  | 1937.488 |

**E8A43CC1** m2 Envernissat encavallada,vernís poliuretà,1insecticida+2acab.,mat
1792.752 m2 × 12.54 = 22481.11
Envernissat d'encavallada, al vernís de poliuretà, amb una capa de protector químic insecticida-fungicida i dues d'acabat, amb la superfície mat, a qualsevol alçada. Inclós mitjans d'elevació i/o bastides.

| Codi | Ut | Descripció | Rendiment | Preu | Import |
|---|---|---|---|---|---|
| A012D000 | h | Oficial 1a pintor | 0.495 | 17.89 | 8.86 |
| A013D000 | h | Ajudant pintor | 0.05 | 15.97 | 0.80 |
| B8AZC100 | kg | Vernís poliuretà,1 comp. | 0.255 | 8.03 | 2.05 |
| B8ZA3000 | kg | Insecticida | 0.15 | 4.6 | 0.69 |
| A%AUX001 | % | Despeses auxiliars sobre la mà d'obra | 1.5 % | 9.66 | 0.14 |
|  |  | Total |  |  | 12.54 |

| Amidament | Uts. | Llarg | Ample | Alt | Parcial |
|---|---|---|---|---|---|
| Cerchas exterior | 12 | 11.50 | 1.20 | 2.00 | 331.200 |
| Cerchas centrales | 6 | 19.06 | 1.55 | 2.00 | 354.516 |
| Cerchas nave central | 6 | 12.75 | 1.20 | 2.00 | 183.600 |
|  | 6 | 20.06 | 1.55 | 2.00 | 373.116 |
|  | 12 | 9.74 | 1.20 | 2.00 | 280.512 |
| Cerchas extremos Mercado | 8 | 9.74 | 1.20 | 2.00 | 187.008 |
| * | 12 | 5.75 | 1.20 |  | 82.800 |
| Total |  |  |  |  | 1792.752 |

**E894F0M2** m2 Pintat pilar comp. acer pintura epoxi,2imprim.epoxi+acab.
72.368 m2 × 18.52 = 1340.26
Pintat de pilar compost de perfils d'acer amb pintura epoxi, amb dues capes d'imprimació epoxi i dues d'acabat, a qualsevol alçada. Inclós mitjans d'elevació i/o bastides.

| Codi | Ut | Descripció | Rendiment | Preu | Import |
|---|---|---|---|---|---|
| A012D000 | h | Oficial 1a pintor | 0.7 | 17.89 | 12.52 |
| A013D000 | h | Ajudant pintor | 0.07 | 15.97 | 1.12 |
| B89ZX000 | kg | Pintura epoxi (material) | 0.255 | 11.33 | 2.89 |
| B8ZAN000 | kg | Imprimació epoxi (material) | 0.204 | 8.76 | 1.79 |
| A%AUX001 | % | Despeses auxiliars sobre la mà d'obra | 1.5 % | 13.64 | 0.20 |
|  |  | Total |  |  | 18.52 |

| Amidament | Uts. | Llarg | Ample | Alt | Parcial |
|---|---|---|---|---|---|
|  | 7.25 | 0.10 | 3.15 | 2.00 | 4.568 |
|  | 15 | 4.52 |  |  | 67.800 |
| Total |  |  |  |  | 72.368 |

**E894G0M2** m2 Pintat biga comp. acer pintura epoxi,2imprim.epoxi+acab.
911.4 m2 × 19.88 = 18118.63
Pintat de biga composta de perfils d'acer amb pintura epoxi, amb dues capes d'imprimació epoxi i dues d'acabat, a qualsevol alçada. Inclós mitjans d'elevació i/o bastides.

| Codi | Ut | Descripció | Rendiment | Preu | Import |
|---|---|---|---|---|---|
| A012D000 | h | Oficial 1a pintor | 0.77 | 17.89 | 13.78 |
| A013D000 | h | Ajudant pintor | 0.075 | 15.97 | 1.20 |
| B89ZX000 | kg | Pintura epoxi | 0.255 | 11.33 | 2.89 |
| B8ZAN000 | kg | Imprimació epoxi | 0.204 | 8.76 | 1.79 |
| A%AUX001 | % | Despeses auxiliars sobre la mà d'obra | 1.5 % | 14.98 | 0.22 |
|  |  | Total |  |  | 19.88 |

| Amidament | Uts. | Llarg | Ample | Alt | Parcial |
|---|---|---|---|---|---|
|  | 13 | 7.50 | 0.35 | 12.00 | 409.500 |
|  | 15 | 7.50 | 0.35 | 6.00 | 236.250 |
|  | 11 | 5.75 | 0.35 | 12.00 | 265.650 |
| Total |  |  |  |  | 911.4 |

**E8448444** m2 Cel ras regist.PGL acabat llis 60x60cm ( 12,5mm)+entramat ocult
294.118 m2 × 30.15 = 8867.66
Cel ras registrable de plaques de guix laminat amb acabat llis, de 60x60 cm i 12,5 mm de gruix , amb entramat ocult i suspensió autonivelladora de barra roscada, per una alçària de sostre de 4 m com a màxim

| Codi | Ut | Descripció | Rendiment | Preu | Import |
|---|---|---|---|---|---|
| A0127000 | h | Oficial 1a col·locador | 0.32 | 17.89 | 5.72 |
| A0137000 | h | Ajudant col·locador | 0.08 | 15.97 | 1.28 |
| B8448440 | m2 | Placa gx. l. cel ras g=12,5mm acab.llis,60x60 cm+vora D (material) | 1.05 | 19.22 | 20.18 |
| B84ZB030 | m2 | Entramat metàl·lic ocult,susp.barra roscada,p/cel ras plaqu.,60x60cm (material) | 1 | 2.86 | 2.86 |
| A%AUX001 | % | Despeses auxiliars sobre la mà d'obra | 1.5 % | 7.00 | 0.11 |
|  |  | Total |  |  | 30.15 |

| Amidament | Uts. | Llarg | Ample | Parcial |
|---|---|---|---|---|
| Planta baixa |  |  |  |  |
| vestibuls muntacarregues | 1 | 4.10 | 3.50 | 14.350 |
|  | 1 | 4.10 | 3.10 | 12.710 |
|  | 1 | 4.20 | 2.50 | 10.500 |
|  | 1 | 4.20 | 2.60 | 10.920 |
| Planta semisoterrani |  |  |  |  |
| Vestibuls escales | 1 | 1.65 | 1.15 | 1.898 |
|  | 1 | 3.50 | 3.15 | 11.025 |
|  | 1 | 2.80 | 1.50 | 4.200 |
|  | 1 | 3.50 | 3.15 | 11.025 |
| escales | 1 | 5.50 |  | 5.500 |
|  | 2 | 7.90 |  | 15.800 |
| vest. muntacarregues | 1 | 13.09 |  | 13.090 |
|  | 1 | 12.40 |  | 12.400 |
|  | 1 | 11.55 |  | 11.550 |
|  | 1 | 8.65 |  | 8.650 |
| Distribuidor banys | 1 | 39.15 |  | 39.150 |
| distribuidor | 1 | 42.90 |  | 42.900 |
| Planta soterrani -1 |  |  |  |  |
| vest. escales | 1 | 2.70 |  | 2.700 |
|  | 1 | 6.85 |  | 6.850 |
|  | 1 | 1.55 |  | 1.550 |
|  | 1 | 14.65 |  | 14.650 |
| escales | 1 | 4.00 |  | 4.000 |
| vestib. muntacarregues | 1 | 16.40 |  | 16.400 |
|  | 1 | 4.65 |  | 4.650 |
|  | 1 | 4.80 |  | 4.800 |
|  | 1 | 12.85 |  | 12.850 |
| Total |  |  |  | 294.118 |

**E84B97BB** m2 Cel ras plac.acer perforada,pint.,60x60cm,entram.ocult,platina
104.325 m2 × 32.23 = 3362.39
Cel ras de plaques d'acer, de mecanització perforada i pintada al forn, de 60x60 cm, sistema desmuntable amb entramat ocult i suspensió autoanivelladora de platina

| Codi | Ut | Descripció | Rendiment | Preu | Import |
|---|---|---|---|---|---|
| B84ZL030 | m2 | Entramat metàl.lic ocult,susp.platina,p/cel ras plaqu.,60x60cm (material) | 1 | 2.29 | 2.29 |
| A012M000 | h | Oficial 1a montador | 0.34 | 18.48 | 6.28 |
| A0140000 | h | Manobre | 0.09 | 14.88 | 1.34 |
| B84B97B0 | m2 | Placa acer,perforada,pint.forn,60x60 cmp/cel ras desm.,entram.ocult (material) | 1.05 | 21.26 | 22.32 |
|  |  | Total |  |  | 32.23 |

| Amidament | Uts. | Llarg | Ample | Parcial |
|---|---|---|---|---|
| Planta baixa |  |  |  |  |
| Acessos | 2 | 4.15 | 6.00 | 49.800 |
|  | 2 | 5.85 | 3.25 | 38.025 |
| Recollida pneumatica | 4 | 1.50 | 2.75 | 16.500 |
| Total |  |  |  | 104.325 |

**E8448444H** m2 Cel ras regist.PGL hidrof. acabat llis 60x60cm ( 12,5mm)+entramat ocult (20/06/2010)
221.41 m2 × 30.15 = 6675.51
Cel ras registrable de plaques de guix laminat hidrófug amb acabat llis, de 60x60 cm i 12,5 mm de gruix , amb entramat ocult i suspensió autonivelladora de barra roscada, per una alçària de sostre de 4 m com a màxim

| Codi | Ut | Descripció | Rendiment | Preu | Import |
|---|---|---|---|---|---|
| A0127000 | h | Oficial 1a col·locador | 0.32 | 17.89 | 5.72 |
| A0137000 | h | Ajudant col·locador | 0.08 | 15.97 | 1.28 |
| B8448440 | m2 | Placa gx. l. cel ras g=12,5mm acab.llis,60x60 cm+vora D | 1.05 | 19.22 | 20.18 |
| B84ZB030 | m2 | Entramat metàl·lic ocult,susp.barra roscada,p/cel ras plaqu.,60x60cm | 1 | 2.86 | 2.86 |
| A%AUX001 | % | Despeses auxiliars sobre la mà d'obra | 1.5 % | 7.00 | 0.11 |
|  |  | Total |  |  | 30.15 |

| Amidament | Uts. | Llarg | Ample | Parcial |
|---|---|---|---|---|
| Planta semisoterrani |  |  |  |  |
| Banys | 2 | 7.20 | 4.65 | 66.960 |
| Planta soterrani -1 |  |  |  |  |
| Banys-vestuaris | 2 | 1.60 | 2.45 | 7.840 |
|  | 1 | 34.50 |  | 34.500 |
|  | 1 | 26.55 |  | 26.550 |
|  | 1 | 36.11 |  | 36.110 |
|  | 1 | 28.45 |  | 28.450 |
| Planta soterrani -2 |  |  |  |  |
| Banys | 3 | 2.50 | 2.80 | 21.000 |
| Total |  |  |  | 221.41 |

**E84AH2KBM** m2 Cel ras lamel. alum. llisa color metàl·lic,ampl.=8,5cm+separ.1,5cm,entram.ocult,susp.platina
420.35 m2 × 26.24 = 11029.98
Cel ras de lamel·les d'alumini, de mecanització llisa, lacades, de color metàl·lic a escollir per D.F., verticals sepàrades 15 cms, de 15 cm d'alçada, sistema desmuntable amb entramat ocult i suspensió autoanivelladora de platina

| Codi | Ut | Descripció | Rendiment | Preu | Import |
|---|---|---|---|---|---|
| A012M000 | h | Oficial 1a montador | 0.32 | 18.48 | 5.91 |
| A0140000 | h | Manobre | 0.085 | 14.88 | 1.26 |
| B84AH2K0M | m2 | Lamel·la alum. llisa lacada color metàl·lic,vert..ampl.=15cm+separ.15cm,p/cel ras desm. (material) | 1.05 | 14.89 | 15.63 |
| B84ZL0J0 | m2 | Entramat metàl·lic ocult,susp.platina,p/cel ras lamel.horitz., (material) | 1 | 3.33 | 3.33 |
| A%AUX001 | % | Despeses auxiliars sobre la mà d'obra | 1.5 % | 7.17 | 0.11 |
|  |  | Total |  |  | 26.24 |

| Amidament | Uts. | Llarg | Parcial |
|---|---|---|---|
| Passadis comercial | 1 | 420.35 | 420.350 |
| Total |  |  | 420.35 |

**E865JAB7M** m2 Revestiment vert.,h>3m,tauler+lames,tp.G cl.2,g=15mm,p/amb.humit,rf=B-s2, d0,f.conífera,tallat mida,col.fix.mec. s/perf.met. (23/06/2010)
1083.95 m2 × 105.6 = 114465.12
Revestiment vertical a més de 3,00 m d'alçària, format a base de tauler contraxapat de plaques de fusta i lames horitzontals, tipus G classe 2, de 15 mm de gruix, per a ambient humit segons UNE-EN 636, reacció al foc B-s2, d0, acabat revestit amb planxa de fusta de conífera, tallat a mida, col·locat fixacions mecàniques sobre estructura metàl.lica.

| Codi | Ut | Descripció | Rendiment | Preu | Import |
|---|---|---|---|---|---|
| A012A000 | h | Oficial 1a fuster | 0.68 | 18.19 | 12.37 |
| A013A000 | h | Ajudant fuster | 0.68 | 16.1 | 10.95 |
| B0A32000 | kg | Clau acer galv. | 0.15 | 1 | 0.15 |
| B0A41200 | cu | Visos,p/fusta/tacs PVC,cadmiats | 0.06 | 2.33 | 0.14 |
| B0A61500 | u | Tac niló D<=5mm,+vis | 6.25 | 0.06 | 0.38 |
| B0CU46A8 | m2 | Tauler contraxapat plaq.fust.,tp.G cl.2,g=15mm,p/amb.humit,rf=B-s2, d0,revest.f.conífera,tallat mida | 2 | 40.63 | 81.26 |
| A%AUX001 | % | Despeses auxiliars sobre la mà d'obra | 1.5 % | 23.32 | 0.35 |
|  |  | Total |  |  | 105.6 |

| Amidament | Uts. | Llarg | Alt | Parcial |
|---|---|---|---|---|
| Planta baixa |  |  |  |  |
| Parades centrals | 1 | 290.50 | 0.50 | 145.250 |
| Parades perimetrals | 1 | 139.20 |  | 139.200 |
|  | 1 | 64.00 | 0.50 | 32.000 |
|  | 1 | 20.00 | 2.20 | 44.000 |
|  | 1 | 64.00 | 0.50 | 32.000 |
| Entreplanta |  |  |  |  |
| Façana Colom | 1 | 285.00 |  | 285.000 |
| Façana Corsini | 1 | 285.00 |  | 285.000 |
| Façanes laterals | 2 | 13.50 | 4.50 | 121.500 |
| Total |  |  |  | 1083.95 |

**E86REL01** u Restauracio rellotge
1 u × 3533.74 = 3533.74
Restauració, muntatge i col.locació de rellotge, a més de 10m d'alçada, doblant el mecanisme, col.locant una esfera a l'exterior de la façana de plaça Corsini i l'altra esfera a la cara interior de la façana.

| Amidament | Uts. | Parcial |
|---|---|---|
| Façana Corsini | 1 | 1.000 |
| Total |  | 1 |

### E9 PAVIMENTS (29/10/2008)
Import: 596269.79

**E0013** NOTA PAVIMENTS (31/03/2005)
1
- Tots els paviments es realitzaran sobre la base perfectament neta i anivellada, amb l'execució de talls i distribució de peces que la Direcció Faculativa cregui convenient.
- Tots els paviments una vegada acabats es protegiran per tal d'evitar desperfectes. Això no suposarà cap increment dels costos.
- A tots els paviments s'inclouen tots els treballs auxiliars d'acabat ( rebaixar, pulir , abrillantar , pletines de canvi de paviment, ...) d'acord amb les instruccions de la Direcció Facultativa.
- Queden inclosos tots els preparatius i bases de paviment amb la finalitat de que tots els paviments acabats quedin al mateix nivell.
- Els paviments es col·locaran en funció de la seva porositat amb morter de ciment portland o amb morter adhesiu. tipus CIMENT COLA
- S'utilitzaran materials en possessió del segell de qualitat INCE.
- Les superfícies seran llises, sense panxes ni deformacions i els junts formaran línies rectes en tots els sentits, sense trencaments ni desploms.
- En el preu unitari s'inclou un repàs final d'obra, de reparació de cops o desperfectes que es puguin ocasionar durant el transport.
- En el preu del m2 efectivament col·locat les pèrdues per mermes o ajustaments.

**E9DCU251M** m2 Paviment int.antillisc.gres porcel.premsat 30x30 (26/08/2009)
1097.127 m2 × 34.6 = 37960.59
Paviment interior antilliscant de rajola de gres porcel·lànic premsat, rectificat i biselat de format nominal 30x30 cms, Classe 2 segons CTE DB-SU, col·locat a l´estesa amb morter adhesiu C2 E ó C2 T (UNE-EN 12004) i rejuntat amb beurada CG2 (UNE-EN 13888). Inclós creuetes de PVC, formació de junts perimetrals continus, de amplada no menor a 5mm, en límits de parets, pilars exempts i canvis de nivell, i juntes de partició, estructurals o de dil.latació existents al suport.
Inclós: neteja i comprovació del grau d'humitat de la base. Replanteig de paviment i juntes de moviment. Rejuntat. Eliminació i neteja de material sobrant. Neteja inicial del paviment al finalitzar l'obra. Inclós p.p. de mermes i ajustos.

| Codi | Ut | Descripció | Rendiment | Preu | Import |
|---|---|---|---|---|---|
| B0FHU251M | m2 | Rajola de gres porcel·lànic premsat de forma rectangular, 65,9x4 (material) | 1.1 | 17.65 | 19.42 |
| A0140000 | h | Manobre | 0.03 | 14.88 | 0.45 |
| A0127000 | h | Oficial 1a col·locador | 0.5 | 17.89 | 8.95 |
| A0137000 | h | Ajudant col·locador | 0.2 | 15.97 | 3.19 |
| B0711020 | kg | Mort.adhesiu,C2(UNE-EN 12004) (material) | 6 | 0.41 | 2.46 |
| B05A2202 | kg | Beurada p/ceràmica,CG2(UNE-EN 13888),blanca (material) | 0.114 | 0.73 | 0.08 |
| CRUCTPVC | Ud | Cruceta de PVC. | 5 | 0.01 | 0.05 |
|  |  | Total |  |  | 34.6 |

| Amidament | Uts. | Llarg | Ample | Parcial |
|---|---|---|---|---|
| Planta baixa |  |  |  |  |
| accessos | 2 | 5.75 |  | 11.500 |
|  | 2 | 5.10 |  | 10.200 |
| Passadis comercial | 1 | 1009.92 |  | 1009.920 |
| vestibuls muntacarregues | 1 | 4.12 | 3.50 | 14.420 |
|  | 1 | 4.12 | 3.08 | 12.690 |
|  | 1 | 4.21 | 2.53 | 10.651 |
|  | 1 | 4.21 | 2.60 | 10.946 |
| Recollida pneumatica | 4 | 1.50 | 2.80 | 16.800 |
| Total |  |  |  | 1097.127 |

**E9DCU250** m2 Paviment int.antillisc.gres porcel.premsat s/esmalt.preu alt,16- (11/06/2010)
148.29 m2 × 30.11 = 4465.01
Paviment interior antilliscant de rajola de gres porcel·lànic premsat de forma rectangular, preu alt, de 16 a 25 peces/m2, col·locat a l´estesa amb morter adhesiu C1 (UNE-EN 12004) i rejuntat amb beurada CG1 (UNE-EN 13888).
Inclós: neteja i comprovació del grau d'humitat de la base. Replanteig de paviment i juntes de moviment. Rejuntat. Eliminació i neteja de material sobrant. Neteja inicial del paviment al finalitzar l'obra. Inclós p.p. de mermes i ajustos.

| Codi | Ut | Descripció | Rendiment | Preu | Import |
|---|---|---|---|---|---|
| B0FHU250 | m2 | Rajola gres porcel.antillisc.premsat s/esmalt.,rect.,16-25 p/m2, (material) | 1.02 | 15.61 | 15.92 |
| B0711010 | kg | Mort.adhesiu,C1(UNE-EN 12004) | 7 | 0.2 | 1.40 |
| B05A2103 | kg | Beurada p/ceràmica,CG1(UNE-EN 13888),color | 1 | 0.2 | 0.20 |
| A0140000 | h | Manobre | 0.03 | 14.88 | 0.45 |
| A0127000 | h | Oficial 1a col·locador | 0.5 | 17.89 | 8.95 |
| A0137000 | h | Ajudant col·locador | 0.2 | 15.97 | 3.19 |
|  |  | Total |  |  | 30.11 |

| Amidament | Uts. | Llarg | Ample | Parcial |
|---|---|---|---|---|
| Planta semisoterrani |  |  |  |  |
| banys dones | 1 | 7.20 | 4.65 | 33.480 |
| banys homes | 1 | 7.20 | 4.65 | 33.480 |
| Planta soterrani -1 |  |  |  |  |
| vestuaris dones | 1 | 1.60 | 2.50 | 4.000 |
|  | 1 | 26.55 |  | 26.550 |
| vestuaris homes | 1 | 1.60 | 2.50 | 4.000 |
|  | 1 | 28.50 |  | 28.500 |
| Planta soterrani -2 |  |  |  |  |
| Banys | 1 | 1.60 | 2.50 | 4.000 |
|  | 1 | 2.60 | 2.80 | 7.280 |
|  | 1 | 2.50 | 2.80 | 7.000 |
| Total |  |  |  | 148.29 |

**E11BT220** m2 Pav.continu epoxi antilliscant classe 2 (29/10/2008)
12716.749 m2 × 14.32 = 182103.85
Paviment multicapa epoxi antilliscant, amb un gruix de 2,0mm, classe 3, amb un index Rd > 45, format per:
- capa d'adherencia i regularitzacio de la superficie a base d'epoxi sense dissolvents colorejada (rendiment 1 kg/m2)
- espolvorejat en fresc d'àrid de quars amb granulometria 0,3-0,8mm (rendiment 1,5 kg/m2), amb posterior escatat d'irregularitats, escombrat i aspirat de l'arid excedent.
- segellat amb el revestiment epoxi sense dissolvents colorejat (rendiment 0,4 kg/m2), sobre superfícies de formigó o morter, sense incloure la preparació del suport. Colors estandard, S/NTE-RSC.
Inclos raspallat, preparacio de la base, neteja previa i aspiracio mecanica del pols del paviment i p.p. de diferenciacio de colors per zones i/o plantes. Colors a escollir per D.F.

| Codi | Ut | Descripció | Rendiment | Preu | Import |
|---|---|---|---|---|---|
| O01OA030 | h. | OFICIAL PRIMERA (mà d'obra; 29/10/2008) | 0.135 | 17.89 | 2.42 |
| P08FR330 | kg | Capa base resina epoxi colorejada (material) | 1 | 3.91 | 3.91 |
| P08FR338 | kg | Revestiment epoxi colorejat (material) | 0.4 | 8.01 | 3.20 |
| O01OA050 | h. | Ajudant (mà d'obra; 29/10/2008) | 0.135 | 15.97 | 2.16 |
| O01OA070 | h. | Peó ordinari (mà d'obra; 29/10/2008) | 0.135 | 14.88 | 2.01 |
| P01AA910 | kg | Sorra quars seleccionada (material) | 1.5 | 0.41 | 0.62 |
|  |  | Total |  |  | 14.32 |

| Amidament | Uts. | Llarg | Ample | Parcial |
|---|---|---|---|---|
| Planta semisoterrani |  |  |  |  |
| Vestibuls muntacarregues | 1 | 4.70 | 2.85 | 13.395 |
|  | 1 | 4.70 | 2.70 | 12.690 |
|  | 1 | 4.60 | 2.55 | 11.730 |
|  | 1 | 2.90 | 2.95 | 8.555 |
| Planta soterrani -1 |  |  |  |  |
| Circulacio vehicles | 1 | 1392.05 |  | 1392.050 |
| Molls | 1 | 576.65 |  | 576.650 |
| Grup electrogen | 1 | 6.15 | 7.05 | 43.358 |
| CT abonat | 1 | 42.90 |  | 42.900 |
| centralizacio comptadors | 1 | 2.75 | 7.15 | 19.663 |
|  | 1 | 2.75 | 5.80 | 15.950 |
| vestibuls muntacrregues | 1 | 4.85 | 2.20 | 10.670 |
|  | 1 | 4.70 | 2.70 | 12.690 |
|  | 1 | 4.75 | 2.55 | 12.113 |
|  | 1 | 12.80 |  | 12.800 |
| maquinaria muntacarregues | 1 | 6.80 | 2.60 | 17.680 |
|  | 1 | 15.65 |  | 15.650 |
|  | 2 | 2.00 | 3.20 | 12.800 |
| cambra especejament | 1 | 2.55 | 3.20 | 8.160 |
|  | 1 | 19.75 |  | 19.750 |
| cambra residus | 1 | 2.75 |  | 2.750 |
|  | 1 | 23.20 |  | 23.200 |
| cambres frigorifiques 1 | 1 | 2.10 | 1.85 | 3.885 |
|  | 1 | 114.50 |  | 114.500 |
| cambres frigorifiques 2 | 1 | 2.10 | 1.85 | 3.885 |
|  | 1 | 169.70 |  | 169.700 |
| cambres frigorifiques 3 | 1 | 4.10 | 3.20 | 13.120 |
|  | 1 | 273.25 |  | 273.250 |
| recintes tecnics | 1 | 52.70 |  | 52.700 |
|  | 1 | 52.60 |  | 52.600 |
|  | 1 | 4.77 | 10.00 | 47.700 |
|  | 1 | 13.40 | 7.15 | 95.810 |
|  | 1 | 104.29 |  | 104.290 |
|  | 1 | 25.17 |  | 25.170 |
| RITU | 1 | 2.00 | 1.50 | 3.000 |
|  | 1 | 2.00 | 4.32 | 8.640 |
| Bombes CPI | 1 | 1.60 | 1.20 | 1.920 |
|  | 1 | 32.00 |  | 32.000 |
| consigna frigorifica | 1 | 113.35 |  | 113.350 |
| control recollida pneumatica | 1 | 2.30 | 5.15 | 11.845 |
| neteja | 1 | 4.40 | 1.90 | 8.360 |
|  | 1 | 1.15 | 5.00 | 5.750 |
| Telecomunicacions | 1 | 6.00 |  | 6.000 |
| magatzem supermercat | 1 | 2.75 | 2.60 | 7.150 |
|  | 1 | 380.45 |  | 380.450 |
| Planta soterrani -2 |  |  |  |  |
| planta -2 | 1 | 4586.63 |  | 4586.630 |
| connexio Corsini | 1 | 10.21 |  | 10.210 |
|  | 1 | 14.18 |  | 14.180 |
| A deduir escales | -1 | 23.80 |  | -23.800 |
|  | -1 | 72.90 |  | -72.900 |
| a deduir banys | -1 | 1.60 | 2.50 | -4.000 |
|  | -1 | 2.60 | 2.80 | -7.280 |
|  | -1 | 2.50 | 2.80 | -7.000 |
| a deduir ascensor 1 | -1 | 7.90 | 2.50 | -19.750 |
| a deduir ascensor 2 | -1 | 2.15 | 4.60 | -9.890 |
| Planta soterrani -3 |  |  |  |  |
| planta -3 | 1 | 4552.50 |  | 4552.500 |
| A deduir escales | -1 | 23.65 |  | -23.650 |
|  | -1 | 69.14 |  | -69.140 |
| a deduir ascensor 1 | -1 | 7.90 | 2.50 | -19.750 |
| a deduir ascensor 2 | -1 | 2.15 | 4.60 | -9.890 |
| Total |  |  |  | 12716.749 |

**E9JCU100** m2 Pelfut goma-pics gruix 15mm,col.s/adh. (11/06/2010)
86.145 m2 × 50.82 = 4377.89
Pelfut de goma-pics de gruix 15 mm, col·locat sense adherir

| Codi | Ut | Descripció | Rendiment | Preu | Import |
|---|---|---|---|---|---|
| A0127000 | h | Oficial 1a col·locador | 0.03 | 17.89 | 0.54 |
| A0137000 | h | Ajudant col·locador | 0.03 | 15.97 | 0.48 |
| B9JCU100 | m2 | Pelfut goma-pics,gruix 15mm (material) | 1 | 49.8 | 49.80 |
|  |  | Total |  |  | 50.82 |

| Amidament | Uts. | Llarg | Ample | Parcial |
|---|---|---|---|---|
| accessos planta baixa | 2 | 5.25 | 2.65 | 27.825 |
|  | 2 | 5.40 | 3.60 | 38.880 |
| acces planta semisoterrani | 1 | 5.40 | 3.60 | 19.440 |
| Total |  |  |  | 86.145 |

**U04VBM030M** m2 Tarima fusta exteriors IPE (29/10/2008)
130.65 m2 × 124.14 = 16218.89
Paviment de tarima d'exteriors realitzat amb fusta d'IPE, tractada en autoclau, de secció 28x120mm, inclòs rastrells de fusta 40x50mm cada 50cms sobre llosa de formigó.

| Codi | Ut | Descripció | Rendiment | Preu | Import |
|---|---|---|---|---|---|
| P08XVM020 | m2 | TARIMA MADERA EXTERIORES IPÉ (material) | 1 | 79.91 | 79.91 |
| P08XVM070 | ud | CLIP FIJACIÓN OCULTA (material) | 20 | 0.66 | 13.20 |
| A013A000 | h | Ajudant fuster | 0.3 | 16.1 | 4.83 |
| A012A000 | h | Oficial 1a fuster | 0.3 | 18.19 | 5.46 |
| E5Z3D491 | m2 | Enllatat pi 50x40mm/50cm,sob/solera form.,fix.morter 1:2:10 (11/06/2010) | 1 | 20.74 | 20.74 |
|  |  | Total |  |  | 124.14 |

| Amidament | Uts. | Llarg | Parcial |
|---|---|---|---|
| rampa acces c-Colom | 1 | 130.65 | 130.650 |
| Total |  |  | 130.65 |

**E9GZA524** m Junta pavim.form. ample=6-8mm,h=2cm,mitj. mec. (29/10/2008)
4017.148 m × 7.19 = 28883.29
FORMACIÓ DE JUNTA DE PAVIMENT DE FORMIGÓ DE 6 A 8 MM D'AMPLADA i DE 2 CM DE PROFUNDITAT, AMB MITJANS MECANICS

| Codi | Ut | Descripció | Rendiment | Preu | Import |
|---|---|---|---|---|---|
| C170H000 | h | MAQUINA TALLAJUNTES (maquinària) | 0.3 | 7.96 | 2.39 |
| A0150000 | h | Manobre especialista | 0.3 | 15.75 | 4.73 |
| A%AUX001 | % | Despeses auxiliars sobre la mà d'obra | 1.5 % | 4.73 | 0.07 |
|  |  | Total |  |  | 7.19 |

| Amidament | Uts. | Llarg | Parcial |
|---|---|---|---|
| Planta soterrani -1; circulacio vehicles | 0.4 | 1392.03 | 556.812 |
| Planta soterrani -2 | 0.4 | 4331.66 | 1732.664 |
| Planta soterrani -3 | 0.4 | 4319.18 | 1727.672 |
| Total |  |  | 4017.148 |

**F9B4UA40** m2 Pavim. pedra gran. nac.serra e=30mm (29/10/2008)
156 m2 × 75.53 = 11782.68
Paviment de pedra granítica, deixada de serra, de 30 mm de gruix, col·locada amb morter de ciment 1:6, elaborat a l'obra amb formigonera de 165 l

| Codi | Ut | Descripció | Rendiment | Preu | Import |
|---|---|---|---|---|---|
| A0121000 | h | Oficial 1a | 0.8 | 17.89 | 14.31 |
| B0G1UC01M | m2 | Paviment pedra granítica,serrada,e=30mm (material) | 1.02 | 48.56 | 49.53 |
| A0140000 | h | Manobre | 0.4 | 14.88 | 5.95 |
| D0701641 | m3 | Morter ciment pòrtland+fill.calc. CEM II/B-L,sorra pedra granit. | 0.03 | 59.13 | 1.77 |
| A%AUX001 | % | Despeses auxiliars sobre la mà d'obra | 19.6 % | 20.26 | 3.97 |
|  |  | Total |  |  | 75.53 |

| Amidament | Uts. | Llarg | Ample | Parcial |
|---|---|---|---|---|
| Repla escales c-Colom | 1 | 1.40 | 4.50 | 6.300 |
| Vestibul ext. acces Colom | 1 | 149.70 |  | 149.700 |
| Total |  |  |  | 156 |

**E9B4127KMM** m2 Pavim. pedra gran. nac.polida preu alt e=30mm 1251-2000cm2 (29/10/2008)
893.271 m2 × 113.11 = 101037.88
Paviment amb peces de pedra natural granítica nacional amb una cara polida i abrillantada, preu alt, de 30 mm de gruix i de 1251 a 2500 cm2, col·locada a truc de maceta amb morter mixt 1:2:10, elaborat a l'obra amb formigonera de 165 l, inclós rebaix, polit i abrillantat.

| Codi | Ut | Descripció | Rendiment | Preu | Import |
|---|---|---|---|---|---|
| E9Z2A100 | m2 | Rebaix.,polit,abrill. paviment terratzo/pedr. | 1 | 6.97 | 6.97 |
| A0127000 | h | Oficial 1a col·locador | 0.55 | 17.89 | 9.84 |
| A0140000 | h | Manobre | 0.275 | 14.88 | 4.09 |
| B0G1KA04 | m2 | Piedra granítica nacio. abrillantada precio alto,e=20mm arista v (material) | 1.01 | 86.36 | 87.22 |
| B9CZ2000 | kg | Beurada de color (material) | 0.6 | 0.6 | 0.36 |
| D070A4D1 | m3 | Morter mixt ciment pòrtland+fill.calc. CEM II/B-L,calç,sorra ped | 0.025 | 76.14 | 1.90 |
| A%AUX001 | % | Despeses auxiliars sobre la mà d'obra | 19.6 % | 13.93 | 2.73 |
|  |  | Total |  |  | 113.11 |

| Amidament | Uts. | Llarg | Ample | Parcial |
|---|---|---|---|---|
| Planta baixa |  |  |  |  |
| Escales | 1 | 2.80 | 2.15 | 6.020 |
|  | 1 | 2.80 | 1.35 | 3.780 |
|  | 1 | 13.70 | 1.00 | 13.700 |
|  | 1 | 5.40 | 1.00 | 5.400 |
|  | 1 | 14.60 | 1.00 | 14.600 |
| rampes mecaniques | 1 | 2.15 | 6.60 | 14.190 |
| Planta semisoterrani |  |  |  |  |
| Escales | 1 | 1.65 | 1.16 | 1.914 |
|  | 2 | 3.50 | 3.20 | 22.400 |
|  | 2 | 2.80 | 1.50 | 8.400 |
|  | 1 | 9.70 | 1.00 | 9.700 |
|  | 1 | 19.20 | 1.00 | 19.200 |
|  | 1 | 17.15 | 1.00 | 17.150 |
|  | 1 | 11.70 | 1.00 | 11.700 |
|  | 1 | 18.45 | 1.00 | 18.450 |
| Banys | 1 | 13.15 | 1.00 | 13.150 |
| Distribuidor muntac.1 | 1 | 42.90 | 1.00 | 42.900 |
| Distribuidor CM | 1 | 10.85 | 1.50 | 16.275 |
| Passadis comercial | 1 | 385.25 | 1.00 | 385.250 |
| Planta soterrani -1 |  |  |  |  |
| Escales | 1 | 1.65 | 1.70 | 2.805 |
|  | 1 | 1.20 | 5.70 | 6.840 |
|  | 1 | 1.30 | 1.20 | 1.560 |
|  | 1 | 14.65 | 1.00 | 14.650 |
|  | 1 | 12.75 | 1.00 | 12.750 |
|  | 1 | 9.15 | 1.00 | 9.150 |
|  | 1 | 10.10 | 1.00 | 10.100 |
|  | 1 | 8.75 | 1.00 | 8.750 |
| Planta soterrani -2 |  |  |  |  |
| Escales | 1 | 3.50 |  | 3.500 |
|  | 1 | 5.40 | 1.55 | 8.370 |
|  | 1 | 1.15 | 3.15 | 3.623 |
|  | 1 | 5.40 | 1.55 | 8.370 |
|  | 1 | 13.60 |  | 13.600 |
|  | 1 | 9.90 |  | 9.900 |
|  | 1 | 10.80 |  | 10.800 |
|  | 1 | 9.90 |  | 9.900 |
| Ascensor 1 | 1 | 7.87 | 2.50 | 19.675 |
| Ascensor 2 | 1 | 2.17 | 4.57 | 9.917 |
| Planta soterrani -3 |  |  |  |  |
| Escales | 1 | 3.50 |  | 3.500 |
|  | 2 | 5.40 | 1.50 | 16.200 |
|  | 1 | 1.15 | 2.60 | 2.990 |
|  | 1 | 12.50 |  | 12.500 |
|  | 1 | 12.65 |  | 12.650 |
|  | 1 | 13.95 |  | 13.950 |
|  | 1 | 13.45 |  | 13.450 |
| Ascensor 1 | 1 | 7.87 | 2.50 | 19.675 |
| Ascensor 2 | 1 | 2.17 | 4.57 | 9.917 |
| Total |  |  |  | 893.271 |

**E9V1420K** m Esglaó pedra nat.granítica nacio.preu alt,col.mort.1:2:10
636.35 m × 57.89 = 36838.30
Esglaó de pedra natural granítica nacional e=3cms, preu alt, de dues peces, frontal i estesa, col.locat a truc de maceta amb morter mixt 1:2:10, elaborat a l'obra amb formigonera de 165 l

| Codi | Ut | Descripció | Rendiment | Preu | Import |
|---|---|---|---|---|---|
| D070A4D1 | m3 | Morter mixt ciment pòrtland+fill.calc. CEM II/B-L,calç,sorra ped | 0.015 | 76.14 | 1.14 |
| A0122000 | h | Oficial 1a paleta | 0.5 | 17.89 | 8.95 |
| A0140000 | h | Manobre | 0.5 | 14.88 | 7.44 |
| B05B1001 | kg | Ciment ràpid CNR4,sacs (material) | 0.999 | 0.07 | 0.07 |
| B9CZ2000 | kg | Beurada de color | 0.795 | 0.6 | 0.48 |
| B9V14200 | m | Esglaó pedra natural granítica nacio.,preu alt (material) | 1.02 | 39.03 | 39.81 |
|  |  | Total |  |  | 57.89 |

| Amidament | Uts. | Llarg | Ample | Parcial |
|---|---|---|---|---|
| Escala 1 | 1 | 37.00 | 1.40 | 51.800 |
|  | 1 | 25.00 | 1.40 | 35.000 |
|  | 1 | 23.00 | 1.40 | 32.200 |
|  | 1 | 17.00 | 1.40 | 23.800 |
| Escala 2 | 1 | 31.00 | 1.40 | 43.400 |
|  | 1 | 25.00 | 1.40 | 35.000 |
|  | 1 | 23.00 | 1.40 | 32.200 |
|  | 1 | 17.00 | 1.40 | 23.800 |
| Escala 3 | 1 | 32.00 | 1.40 | 44.800 |
|  | 1 | 25.00 | 1.40 | 35.000 |
|  | 1 | 23.00 | 1.40 | 32.200 |
|  | 1 | 17.00 | 1.40 | 23.800 |
| Escala 4 | 1 | 28.00 | 1.40 | 39.200 |
|  | 1 | 25.00 | 1.40 | 35.000 |
|  | 1 | 23.00 | 1.40 | 32.200 |
|  | 1 | 17.00 | 1.40 | 23.800 |
| Escala 5 | 1 | 23.00 | 4.05 | 93.150 |
| Total |  |  |  | 636.35 |

**E9371CHBM** m2 Solera form.lleug.arg.exp.20-25N/mm2,1400-1600kg/m3,g=7cm
1097.127 m2 × 12.01 = 13176.50
Solera de formigó lleuger d'argila expandida 20 a 25 N/mm2 de resistència a la compressió, de densitat 1400 a 1600 kg/m3, de 7 cm de gruix.

| Codi | Ut | Descripció | Rendiment | Preu | Import |
|---|---|---|---|---|---|
| A0140000 | h | Manobre | 0.192 | 14.88 | 2.86 |
| D06L1CH1 | m3 | Formigó lleug.arg.exp.20-25N/mm2 1400-1600kg/m3,formigonera 165l | 0.076 | 97.78 | 7.43 |
| A0122000 | h | Oficial 1a paleta | 0.096 | 17.89 | 1.72 |
|  |  | Total |  |  | 12.01 |

| Amidament | Uts. | Llarg | Ample | Parcial |
|---|---|---|---|---|
| Planta baixa |  |  |  |  |
| accessos | 2 | 5.75 |  | 11.500 |
|  | 2 | 5.10 |  | 10.200 |
| Passadis comercial | 1 | 1009.92 |  | 1009.920 |
| vestibuls muntacarregues | 1 | 4.12 | 3.50 | 14.420 |
|  | 1 | 4.12 | 3.08 | 12.690 |
|  | 1 | 4.21 | 2.53 | 10.651 |
|  | 1 | 4.21 | 2.60 | 10.946 |
| Recollida pneumatica | 4 | 1.50 | 2.80 | 16.800 |
| Total |  |  |  | 1097.127 |

**E93A13D0** m2 Recrescuda supo.pavim.,g=3cm,mort.ciment 1:6
1557.656 m2 × 6.01 = 9361.51
Recrescuda i regularització del suport de paviments, de 3 cm de gruix, amb morter de ciment 1:6, elaborat a l'obra amb formigonera de 165 l

| Codi | Ut | Descripció | Rendiment | Preu | Import |
|---|---|---|---|---|---|
| B7C2P100 | m2 | Planxa EPS elast.,g=10mm (material) | 0.011 | 0.67 | 0.01 |
| A0140000 | h | Manobre | 0.18 | 14.88 | 2.68 |
| A0122000 | h | Oficial 1a paleta | 0.08 | 17.89 | 1.43 |
| D0701641 | m3 | Morter ciment pòrtland+fill.calc. CEM II/B-L,sorra pedra granit. | 0.032 | 59.13 | 1.89 |
|  |  | Total |  |  | 6.01 |

| Amidament | Uts. | Llarg | Ample | Parcial |
|---|---|---|---|---|
| Planta baixa |  |  |  |  |
| rampes mecaniques | 1 | 2.15 | 6.60 | 14.190 |
| accessos | 2 | 5.75 |  | 11.500 |
|  | 2 | 5.10 |  | 10.200 |
| Passadis comercial | 1 | 1009.92 |  | 1009.920 |
| vestibuls muntacarregues | 1 | 4.12 | 3.50 | 14.420 |
|  | 1 | 4.12 | 3.08 | 12.690 |
|  | 1 | 4.21 | 2.53 | 10.651 |
|  | 1 | 4.21 | 2.60 | 10.946 |
| Recollida pneumatica | 4 | 1.50 | 2.80 | 16.800 |
| Planta semisoterrani |  |  |  |  |
| Escales | 1 | 1.65 | 1.16 | 1.914 |
| Distribuidor muntac.1 | 1 | 42.90 | 1.00 | 42.900 |
| Distribuidor CM | 1 | 10.85 | 1.50 | 16.275 |
| Passadis comercial | 1 | 385.25 | 1.00 | 385.250 |
| Total |  |  |  | 1557.656 |

**E93A14D0** m2 Recrescuda supo.pavim.,g=4cm,mort.ciment 1:6
66.96 m2 × 6.07 = 406.45
Recrescuda i regularització del suport de paviments, de 4 cm de gruix, amb morter de ciment 1:6, elaborat a l'obra amb formigonera de 165 l

| Codi | Ut | Descripció | Rendiment | Preu | Import |
|---|---|---|---|---|---|
| A0122000 | h | Oficial 1a paleta | 0.1 | 17.89 | 1.79 |
| A0140000 | h | Manobre | 0.12 | 14.88 | 1.79 |
| B7C2P100 | m2 | Planxa EPS elast.,g=10mm | 0.011 | 0.67 | 0.01 |
| D0701641 | m3 | Morter ciment pòrtland+fill.calc. CEM II/B-L,sorra pedra granit. | 0.042 | 59.13 | 2.48 |
|  |  | Total |  |  | 6.07 |

| Amidament | Uts. | Llarg | Ample | Parcial |
|---|---|---|---|---|
| Planta semisoterrani |  |  |  |  |
| banys dones | 1 | 7.20 | 4.65 | 33.480 |
| banys homes | 1 | 7.20 | 4.65 | 33.480 |
| Total |  |  |  | 66.96 |

**E938P075** m2 Muntatge revoltó polipropilé reciclat,H=70cm, inc.peces supl.+complement. (14/06/2010)
2011.95 m2 × 15.32 = 30823.07

| Codi | Ut | Descripció | Rendiment | Preu | Import |
|---|---|---|---|---|---|
| B4DBU040 | u | Peça complementària calçament p/formació sostre sanitari elevat (material) | 4 | 0.24 | 0.96 |
| A0123000 | h | Oficial 1a encofrador | 0.011 | 17.89 | 0.20 |
| A0133000 | h | Ajudant encofrador | 0.011 | 15.97 | 0.18 |
| B938P070 | m2 | Revoltó polipropilé reciclat, h=70cms, incloses peces especials (material) | 1.05 | 13.31 | 13.98 |
|  |  | Total |  |  | 15.32 |

| Amidament | Uts. | Llarg | Parcial |
|---|---|---|---|
| Planta soterrani -1 |  |  |  |
| planta -1 | 1 | 5388.53 | 5388.530 |
| a deduir: |  |  |  |
| carrega i descarrega | -1 | 1474.30 | -1474.300 |
| escala 1 | -1 | 22.18 | -22.180 |
| escala 2 | -1 | 28.26 | -28.260 |
| escala 3 | -1 | 21.39 | -21.390 |
| escala 4 | -1 | 28.21 | -28.210 |
| ascensor 1 | -1 | 23.89 | -23.890 |
| ascensor 2 | -1 | 7.82 | -7.820 |
| muntacarregues 1 | -1 | 7.14 | -7.140 |
| muntacarregues 2 | -1 | 7.24 | -7.240 |
| muntacarregues 3 | -1 | 8.19 | -8.190 |
| muntacrregues 4 | -1 | 8.13 | -8.130 |
| grups electrogens | -1 | 45.50 | -45.500 |
| CT abonat | -1 | 45.59 | -45.590 |
| recollida pneumatica | -1 | 100.45 | -100.450 |
|  | -1 | 108.76 | -108.760 |
|  | -1 | 27.47 | -27.470 |
|  | -1 | 13.65 | -13.650 |
| Aljub bombes CPI | -1 | 103.65 | -103.650 |
|  | -1 | 64.10 | -64.100 |
| Magatzem supermercat | -1 | 8.47 | -8.470 |
|  | -1 | 391.97 | -391.970 |
| Pas instal.lacions | -1 | 69.86 | -69.860 |
| Rampes | -1 | 760.36 | -760.360 |
| Total |  |  | 2011.95 |

**E9GL5HFA** m3 Pavim.form.lleug.20-25N/mm2,1400-1600kg/m3,transp.mecànic,remol.mec. quars gris
663.941 m3 × 131.58 = 87361.36
Paviment de formigó lleuger 20 a 25 N/mm2 de resistència a la compressió, de 25 cms de gruix, de densitat 1400 a 1600 kg/m3, escampat amb transport interior mecànic, estesa i vibratge mecànic,remolinat mecànic afegint 7 kg/m2 de pols de quars gris

| Codi | Ut | Descripció | Rendiment | Preu | Import |
|---|---|---|---|---|---|
| C2005000 | h | Regle vibratori (maquinària) | 0.16 | 3.3 | 0.53 |
| A0121000 | h | Oficial 1a | 0.28 | 17.89 | 5.01 |
| D06L1CH1 | m3 | Formigó lleug.arg.exp.20-25N/mm2 1400-1600kg/m3,formigonera 165l | 1.05 | 97.78 | 102.67 |
| C2003000 | h | Remolinador mecànic (maquinària) | 0.09 | 3.63 | 0.33 |
| C1505120 | h | Dúmper 1,5t,hidràulic | 0.192 | 16.87 | 3.24 |
| B9GZ1210 | t | Pols quars color gris (material) | 0.035 | 348.83 | 12.21 |
| A0140000 | h | Manobre | 0.51 | 14.88 | 7.59 |
|  |  | Total |  |  | 131.58 |

| Amidament | Uts. | Llarg | Alt | Parcial |
|---|---|---|---|---|
| Planta soterrani -1 |  |  |  |  |
| planta -1 | 1 | 5388.53 | 0.33 | 1778.215 |
| a deduir: |  |  |  |  |
| carrega i descarrega | -1 | 1474.30 | 0.33 | -486.519 |
| escala 1 | -1 | 22.18 | 0.33 | -7.319 |
| escala 2 | -1 | 28.26 | 0.33 | -9.326 |
| escala 3 | -1 | 21.39 | 0.33 | -7.059 |
| escala 4 | -1 | 28.21 | 0.33 | -9.309 |
| ascensor 1 | -1 | 23.89 | 0.33 | -7.884 |
| ascensor 2 | -1 | 7.82 | 0.33 | -2.581 |
| muntacarregues 1 | -1 | 7.14 | 0.33 | -2.356 |
| muntacarregues 2 | -1 | 7.24 | 0.33 | -2.389 |
| muntacarregues 3 | -1 | 8.19 | 0.33 | -2.703 |
| muntacrregues 4 | -1 | 8.13 | 0.33 | -2.683 |
| grups electrogens | -1 | 45.50 | 0.33 | -15.015 |
| CT abonat | -1 | 45.59 | 0.33 | -15.045 |
| recollida pneumatica | -1 | 100.45 | 0.33 | -33.149 |
|  | -1 | 108.76 | 0.33 | -35.891 |
|  | -1 | 27.47 | 0.33 | -9.065 |
|  | -1 | 13.65 | 0.33 | -4.505 |
| Aljub bombes CPI | -1 | 103.65 | 0.33 | -34.205 |
|  | -1 | 64.10 | 0.33 | -21.153 |
| Magatzem supermercat | -1 | 8.47 | 0.33 | -2.795 |
|  | -1 | 391.97 | 0.33 | -129.350 |
| Pas instal.lacions | -1 | 69.86 | 0.33 | -23.054 |
| Rampes | -1 | 760.36 | 0.33 | -250.919 |
| Total |  |  |  | 663.941 |

**E4BCDACC** m2 Malla el.b/corr.obra manip.taller ME 15 x 15 D: 8 - 8 B500T 6 x 2,2 p/armadura llosa
2011.95 m2 × 4.22 = 8490.43
Malla electrosoldada de barres corrugades d'acer, elaborada a l'obra i manipulada a taller ME 15 x 15 D: 8 - 8 B 500 T 6 x 2,2 UNE 36092, per a l'armadura de lloses

| Codi | Ut | Descripció | Rendiment | Preu | Import |
|---|---|---|---|---|---|
| A0134000 | h | Ajudant ferrallista | 0.027 | 15.97 | 0.43 |
| B0A14200 | kg | Filferro recuit,D=1,3mm | 0.02 | 0.76 | 0.02 |
| A0124000 | h | Oficial 1a ferrallista | 0.027 | 17.89 | 0.48 |
| D0B34138 | m2 | Malla el.b/corr.obra manip.taller,ME 15x15cm,D:8-8mm,B500T,6x2,2m | 1 | 3.29 | 3.29 |
|  |  | Total |  |  | 4.22 |

| Amidament | Uts. | Llarg | Parcial |
|---|---|---|---|
| Planta soterrani -1 |  |  |  |
| planta -1 | 1 | 5388.53 | 5388.530 |
| a deduir: |  |  |  |
| carrega i descarrega | -1 | 1474.30 | -1474.300 |
| escala 1 | -1 | 22.18 | -22.180 |
| escala 2 | -1 | 28.26 | -28.260 |
| escala 3 | -1 | 21.39 | -21.390 |
| escala 4 | -1 | 28.21 | -28.210 |
| ascensor 1 | -1 | 23.89 | -23.890 |
| ascensor 2 | -1 | 7.82 | -7.820 |
| muntacarregues 1 | -1 | 7.14 | -7.140 |
| muntacarregues 2 | -1 | 7.24 | -7.240 |
| muntacarregues 3 | -1 | 8.19 | -8.190 |
| muntacrregues 4 | -1 | 8.13 | -8.130 |
| grups electrogens | -1 | 45.50 | -45.500 |
| CT abonat | -1 | 45.59 | -45.590 |
| recollida pneumatica | -1 | 100.45 | -100.450 |
|  | -1 | 108.76 | -108.760 |
|  | -1 | 27.47 | -27.470 |
|  | -1 | 13.65 | -13.650 |
| Aljub bombes CPI | -1 | 103.65 | -103.650 |
|  | -1 | 64.10 | -64.100 |
| Magatzem supermercat | -1 | 8.47 | -8.470 |
|  | -1 | 391.97 | -391.970 |
| Pas instal.lacions | -1 | 69.86 | -69.860 |
| Rampes | -1 | 760.36 | -760.360 |
| Total |  |  | 2011.95 |

**E9VZ191K** m Formació esglaó totxana290x140x100mm,col.mort.1:2:10
636.35 m × 11.23 = 7146.21
Formació d'esglaó amb totxana de 290x140x100 mm, col.locada amb morter mixt 1:2:10, elaborat a l'obra amb formigonera de 165 l

| Codi | Ut | Descripció | Rendiment | Preu | Import |
|---|---|---|---|---|---|
| B0FA12A0 | u | Totxana 290x140x100mm,categoria I,LD,UNE-EN 771-1 (material) | 10 | 0.15 | 1.50 |
| D070A4D1 | m3 | Morter mixt ciment pòrtland+fill.calc. CEM II/B-L,calç,sorra ped | 0.008 | 76.14 | 0.61 |
| A0122000 | h | Oficial 1a paleta | 0.36 | 17.89 | 6.44 |
| A0140000 | h | Manobre | 0.18 | 14.88 | 2.68 |
|  |  | Total |  |  | 11.23 |

| Amidament | Uts. | Llarg | Ample | Parcial |
|---|---|---|---|---|
| Escala 1 | 1 | 37.00 | 1.40 | 51.800 |
|  | 1 | 25.00 | 1.40 | 35.000 |
|  | 1 | 23.00 | 1.40 | 32.200 |
|  | 1 | 17.00 | 1.40 | 23.800 |
| Escala 2 | 1 | 31.00 | 1.40 | 43.400 |
|  | 1 | 25.00 | 1.40 | 35.000 |
|  | 1 | 23.00 | 1.40 | 32.200 |
|  | 1 | 17.00 | 1.40 | 23.800 |
| Escala 3 | 1 | 32.00 | 1.40 | 44.800 |
|  | 1 | 25.00 | 1.40 | 35.000 |
|  | 1 | 23.00 | 1.40 | 32.200 |
|  | 1 | 17.00 | 1.40 | 23.800 |
| Escala 4 | 1 | 28.00 | 1.40 | 39.200 |
|  | 1 | 25.00 | 1.40 | 35.000 |
|  | 1 | 23.00 | 1.40 | 32.200 |
|  | 1 | 17.00 | 1.40 | 23.800 |
| Escala 5 | 1 | 23.00 | 4.05 | 93.150 |
| Total |  |  |  | 636.35 |

**EB32U001** m2 Reixa galv.entramat acer,10x40mm,marc passamà,platines 80x8mm,ancorada morter 1:4
59.558 m2 × 265.89 = 15835.88
Reixa galvanitzada d'entramat d'acer de 10x40 mm de pas de malla, amb marc de passamà d'acer i platines portants de 80x8 mm, ancorada amb morter de ciment 1:4, elaborat a l'obra amb formigonera de 165 l

| Codi | Ut | Descripció | Rendiment | Preu | Import |
|---|---|---|---|---|---|
| A0122000 | h | Oficial 1a paleta | 0.5 | 17.89 | 8.95 |
| A0140000 | h | Manobre | 0.3 | 14.88 | 4.46 |
| BB32U001M | m2 | Reixa galvanitzada d'entramat d'acer de 10x40 mm de pas de malla, amb marc de passamà d'acer i platines portants de 80x8 mm (material) | 1 | 251.96 | 251.96 |
| D0701821 | m3 | Morter ciment pòrtland+fill.calc. CEM II/B-L,sorra pedra granit.,380kg/m3 ciment,1:4,10N/mm2,elab.a obra,formigonera 165l | 0.005 | 63.34 | 0.32 |
| A%AUX001 | % | Despeses auxiliars sobre la mà d'obra | 1.5 % | 13.41 | 0.20 |
|  |  | Total |  |  | 265.89 |

| Amidament | Uts. | Llarg | Ample | Parcial |
|---|---|---|---|---|
| Reixes carrer | 1 | 1.60 | 2.30 | 3.680 |
|  | 1 | 4.95 | 1.50 | 7.425 |
|  | 1 | 1.10 | 1.80 | 1.980 |
|  | 1 | 5.05 | 1.50 | 7.575 |
|  | 1 | 1.50 | 1.00 | 1.500 |
|  | 1 | 1.75 | 2.25 | 3.938 |
|  | 1 | 2.50 | 1.50 | 3.750 |
|  | 1 | 2.60 | 1.40 | 3.640 |
|  | 1 | 7.90 | 3.30 | 26.070 |
| Total |  |  |  | 59.558 |

### EA TANCAMENTS I DIVISORIES PRACTICABLES (09/06/2010)
Import: 444055.62

#### EA0.0 NOTES (20/06/2010)

**E0016** NOTA (31/03/2005)
1
En aquest capítol han de quedar inclosos tots els ajuts de ram de paleta que s'han de realitzar durant l'obra, consistents en:
- descàrregues de material del camió
- transports verticals i horitzontals del material fins a peu d'obra
- materials per l'execució de regates, forats, suports, etc.. i la seva tapadura.
- Totes les partides de dimensions i característiques segons detalls de projecte (plànol de FUSTERIA EXTERIOR)
- En totes les partides s'inclou el subministrament i col·locació de premarcs d'acer galvanitzat especials tapant la cambra d'aire i conjunt de persiana, sistema compacte, que portaran incorporats els suports de bombos de persiana, torns i passacintes.
- La fusteria d'alumini serà
- Perfil amb ruptura de pont tèrmic, per complir les exigències del CTE.
- Perfil europeu termolacat color (RAL STANDARD)
- perfil d'alumini d'extrussió d'aleació en qualitat anoditzable
- junta central d'estanqueïtat d'aire i aigua estables a l'acció dels raigs uva
- l'acabat tindrà com a mínim un gruix de 20 micres i segell de qualitat EWAA-EURAS.
- escaires d'una peça a les cantonades, junts d'envidrament i resta de junts
- junts d'estanqueïtat de EPDM
- tapajunts clipats
- cargols d'acer inoxidable per evitar el par galvànic
- El vidre serà sempre DOBLE CLIMALIT (marca original amb segell de qualitat). Haura de complir l'establert en les fitxes tecniques del projecte i complir l'index de transmisio acustica i termica determinata a projecte, sense que aquest requisit impliqui cap increment economic de la partida o del capitol.
- casos especials en indrets com portes de zones comuns laminars de seguretat segons indiqui la D.F. o el projecte.
- El gruix mínim dels vidres és l'indicat anterioment i es col·locaran els que per càlcul de superfície siguin els més adients, segons normativa i recomanacions del fabricant.
= Hi haniran incloses les ventilacions descrites a projecte i que compleixin el CTE.
- En totes les partides queden inclosos tots els remats, tapajunts a biaix de cartabó, perfils i segellat perimetral de la fusteria amb l'obra vista, amb cordill elàstic de color , escopidor en marc balconeres en trobades amb paviments de terrasses, folrats de muntants, folrats de brancals a les zones indicades en el projecte, etc...
- Totes les portes de zones comunitàries i a criteri de la direcció facultativa
- En totes les partides l'alçada de les finestres i balconeres inclou la caixa de persiana. si aquesta hi fos.
-Mides característiques i particulars de cada una de les fusteries segons descripcions en plànol de fusteria.
-LES MIDES SÓN APROXIMADES I S'AJUSTARAN A LA MODULACIÓ REAL DE LES PARETS DES DE L'OBRA.

**E00016** NOTA (31/03/2005)
1
En aquest capítol han de quedar inclosos tots els ajuts de ram de paleta que s'han de realitzar durant l'obra.
- En els ajuts de ram de paleta, s'inclouen descàrregues de material verticals i horizontals fins a peu d'obra, materials per l'execució de regates, forats, suports, etc.. i la seva tapadura.
- S'inclou el subministrament i col·locació de malla anti-ocells en totes les reixes exteriors
- Totes les partides de dimensions i característiques segons detalls de projecte (plànol de manyeria)
- Totes les portes de zones comunitàries i a criteri de la direcció facultativa, s'han de considerar reglejades
- Tots els elements galvanitzats no es soldaran ni tallaran en obra, sinó que s'ancoraran tots amb fixacions mecàniques
En totes les partides que ho necessitin, s'inclou:
- premarcs de tub d'acer galvanitzat
- marcs de perfils d'acer galvanitzat
- muntants i reforços d'acer galvanitzat
- ferramentes de penjar
- pletines, cargols, remats i accessoris
- pany i maneta homologades marca ocariz
- mecanismes, passamans etc...
NOTA: Si els elements abans indicats es detallen a plànols de detalls o a planilles, es faran tal com s'indica a projecte, en cas contrari, es consensuaràn amb l'industrial que executi els treballs i la direcció facultativa.
NOTA: Les portes de les vivendes junt amb les de les zones comuns i d'aparcament seran mestrejades.
En totes les partides de manyeria s'inclou el PINTAT D'ELEMENTS METÀL·LICS D'ACER O D'ACER GALVANITZAT, EXTERIORS, AMB LES SEGÜENTS OPERACIONS:
- DECAPAT DE TOTS ELS ELEMENTS.
- UNA CAPA D'IMPRIMACIÓ FOSFATANT SI ÉS D'ACER GALVANITZAT, O UNA CAPA D'IMPRIMACIÓ ANTIOXIDANT SI ÉS D'ACER. (40micres DE GRUIX PER CAPA)
- DOS D'ACABAT AMB EL TIPUS DE PINTURA INDICAT EN PLÀNOLS DE PROJECTE I SEGUINT LES DIRECTRIUS DE LA DIRECCIÓ FACULTATIVA (ESMALT, MARTELÉ,...) (40micres DE GRUIX PER CAPA)
- LES PARTS OCULTES DELS PERFILS ES PROTEGIRAN AMB UNA MÀ D'IMPRIMACIÓ ANTIOXIDANT EN TALLER ABANS DE MUNTAR/SOLDAR I COL·LOCAR EN OBRA.

**E0015** NOTA FUSTERIA (31/03/2005)
1
- En aquest capitol han de quedar inclosos tots els ajuts de ram de paleta que s'han de realitzar durant l'obra, consistents en:
- descàrregues de material del camió
- transports verticals i horitzontals del material fins a peu d'obra.
- materials per l'execució de regates, forats, suports, etc.. i la seva tapadura.
- Queden inclosos tots els marcs i tapajunts tant per portes correderes com batents. Els marcs seran tipus tac i estaran acabats amb les portes. Els tapajunts seran llisos i estaran tallats a biaix de cartabó.
- Les mides indicades a les partides són les de forat d'obra, s'han de col·locar mides estandard i el nº de fulles adient per aquestes mides.
- Queden inclosos tots els accessoris tals com topalls de porta al terra, xapes de remat i entrega, agafadors, manetes marca ocariz, frontisses, ferramentes, forrellats empotrats per les portes de banys i lavabos, etc..., sent:
- Totes les partides d'aquest capítol de mides i característiques segons detalls de projecte (plànol fusteria interior).
NOTA: Les portes de les vivendes junt amb les de les zones comuns i d'aparcament seran mestrejades.

#### EA01 TANCAMENTS D'ALUMINI (17/06/2010)
Import: 393389

**E6ME1490M** m Mur cortina perfils horitz./vert.vistos alum.lacat.
628.295 m × 186.97 = 117472.32
Subministre i muntatge de mur cortina tipus WICTEC 50 de Wicona o equivalent,a base de muntants i travessers de 50mm, construït en perfils d'alumini exterior vist en bandes horitzontals i verticals, junta EPDM preformada en bandes horitzontals per envidrament interior i evaquació exterior, modulació segons projecte.
Dimensionat de perfils de muntants i travessers per suportar la càrrega de vent i pes propi amb una fletxa màxima inferior a 1/200 o 15 mm de la llum entre recolzaments (vent) o 3mm (pes propi), per treballar en conjunt amb estructura exterior d'acer segons plànols detall. Aïllament tèrmic amb perfil amb trencament de pont tèrmic. Permeabilitat a l'aire de la fusteria igual o superior a classe 3 segons CTE. Cargols d'acer inoxidable d'alta resistència tipus A2. Acabat de l'alumini lacat a l'exterior tipus gris mercuri de Technal o equivalent. Acabat de tapetes interiors d'alumini tipus lacat negre mate Technal o equivalent, cumplint les sepecificacions del segell QUALICOAT.
Ancoratge a l'estructura mitjançant travessers horitzontals, amb peces d'ancoratge d'alumini o acer galvanitzat amb possibilitat de regulació tridimensional. Ancoratge fixe en un extrem i lliure a l'altre per permetre dil.latacions.
Unitat d'obra totalment acabada, inclús rematades d'arrancada, laterals i coronació, segons plànols projecte.

| Codi | Ut | Descripció | Rendiment | Preu | Import |
|---|---|---|---|---|---|
| A0127000 | h | Oficial 1a col·locador | 0.5 | 17.89 | 8.95 |
| A0137000 | h | Ajudant col·locador | 1 | 15.97 | 15.97 |
| B6ME1490 | m | Mur cortina perfils horitz./vert.vistos alum.lacat. (material) | 1.05 | 153.98 | 161.68 |
| A%AUX001 | % | Despeses auxiliars sobre la mà d'obra | 1.5 % | 24.92 | 0.37 |
|  |  | Total |  |  | 186.97 |

| Amidament | Uts. | Llarg | Alt | Parcial |
|---|---|---|---|---|
| Fust 3a1 | 1 | 4.95 | 3.60 | 17.820 |
| Fust 3a2 | 1 | 4.95 | 3.60 | 17.820 |
| Fust 3a3 | 1 | 4.95 | 3.60 | 17.820 |
| Fust 3a4 | 1 | 4.95 | 3.60 | 17.820 |
| Fust 3b | 8 | 6.70 | 3.60 | 192.960 |
| Fust 3c1 | 2 | 4.95 | 3.60 | 35.640 |
| Fust 3c2 | 2 | 4.95 | 3.60 | 35.640 |
| Fust 3d2 | 1 | 5.30 | 4.25 | 22.525 |
| Fust 3d3 | 2 | 5.30 | 4.25 | 45.050 |
| Fust 3e1 | 2 | 2.50 | 7.20 | 36.000 |
| Fust 3e2 | 1 | 2.50 | 7.20 | 18.000 |
| Fust 3e3 | 1 | 2.50 | 7.20 | 18.000 |
| Fust 3f1 | 1 | 38.30 |  | 38.300 |
| Fust 3f2 | 1 | 38.30 |  | 38.300 |
| Fust 3f3 | 1 | 38.30 |  | 38.300 |
| Fust 3f4 | 1 | 38.30 |  | 38.300 |
| Total |  |  |  | 628.295 |

**E6ME1291M** ml Sub.col.perf.curvat alum.
74.2 ml × 74.19 = 5504.90
Subministre i col.locació de perfils corvats d'alumini en mòduls mur cortina. Acabat de l'alumini lacat tipus gris mercuri de Technal o equivalent. Inclús replanteig en obra, muntatge en taller, transport i col.locació en obra.

| Amidament | Uts. | Llarg | Parcial |
|---|---|---|---|
| Fust 3d1 | 1 | 8.35 | 8.350 |
| Fust 3d2 | 1 | 8.35 | 8.350 |
| Fust 3d3 | 2 | 8.35 | 16.700 |
| Fust 3e1 | 2 | 3.90 | 7.800 |
| Fust 3e2 | 1 | 3.90 | 3.900 |
| Fust 3e3 | 1 | 3.90 | 3.900 |
| Fust 3f1 | 1 | 6.30 | 6.300 |
| Fust 3f2 | 1 | 6.30 | 6.300 |
| Fust 3f3 | 1 | 6.30 | 6.300 |
| Fust 3f4 | 1 | 6.30 | 6.300 |
| Total |  |  | 74.2 |

**E6ME1292M** m2 Subm.Col. estructura lames alum.
746.96 m2 × 151.79 = 113381.06
Subministre i col.locació d'estructura de lames d'alumini en cara exterior de mur, col.locades sobre estructura perimetral. Acabat lacat tipus gris mercuri de Technal o equivalent. Modulació segons plànols projecte.

| Amidament | Uts. | Llarg | Alt | Parcial |
|---|---|---|---|---|
| Fust- 3a1 | 1 | 4.95 | 3.60 | 17.820 |
| Fust- 3a2 | 1 | 4.95 | 3.60 | 17.820 |
| Fust 3a3 | 1 | 4.95 | 3.60 | 17.820 |
| Fust 3a4 | 1 | 4.95 | 3.60 | 17.820 |
| Fust- 3b | 8 | 6.70 | 3.60 | 192.960 |
| Fust- 3c1 | 2 | 7.30 | 3.60 | 52.560 |
| Fust- 3c2 | 2 | 7.30 | 3.60 | 52.560 |
| Fust 3d1 | 1 | 33.80 | 1.00 | 33.800 |
| Fust 3d2 | 1 | 33.80 | 1.00 | 33.800 |
| Fust 3d3 | 2 | 33.80 | 1.00 | 67.600 |
| Fust 3e1 | 2 | 22.30 | 1.00 | 44.600 |
| Fust 3e2 | 1 | 22.30 | 1.00 | 22.300 |
| Fust 3e3 | 1 | 22.30 | 1.00 | 22.300 |
| Fust 3f1 | 1 | 38.30 | 1.00 | 38.300 |
| Fust 3f2 | 1 | 38.30 | 1.00 | 38.300 |
| Fust 3f3 | 1 | 38.30 | 1.00 | 38.300 |
| Fust 3f4 | 1 | 38.30 | 1.00 | 38.300 |
| Total |  |  |  | 746.96 |

**EAVJAE4AM** m2 Gelosia alu.lacat lamel·les fixa horitz. ampl.=40-100mm, col.
746.96 m2 × 179.98 = 134437.86
Subministre i col.locació de gelosia d'alumini extruit lacat acabat tipus gris mercuri de Technal o equivalent, amb lamel·la fixa horitzontal de 40-100 mm d'amplària, fixada amb cargols d'acer inox. sobre marc metàl.lic perfil L segons projecte. Marcs fixats a l'estructura perimetral de pletines mitjançant bisagres d'acer inox.. Fulles batents segons modulació projecte. Inclús ajudes per la col.locació i instal.lació elèctrica i de maniobra. Unitat col.locada i acabada.

| Codi | Ut | Descripció | Rendiment | Preu | Import |
|---|---|---|---|---|---|
| A0127000 | h | Oficial 1a col·locador | 0.1 | 17.89 | 1.79 |
| A0137000 | h | Ajudant col·locador | 0.1 | 15.97 | 1.60 |
| BAVJAE4AM | m2 | Gelosia alu.lacat lamel·la fixa horitz., ampl.=40-100mm i tp.secció tancada (material) | 1 | 176.51 | 176.51 |
| A%AUX001 | % | Despeses auxiliars sobre la mà d'obra | 2.5 % | 3.39 | 0.08 |
|  |  | Total |  |  | 179.98 |

| Amidament | Uts. | Llarg | Alt | Parcial |
|---|---|---|---|---|
| Fust- 3a1 | 1 | 4.95 | 3.60 | 17.820 |
| Fust- 3a2 | 1 | 4.95 | 3.60 | 17.820 |
| Fust 3a3 | 1 | 4.95 | 3.60 | 17.820 |
| Fust 3a4 | 1 | 4.95 | 3.60 | 17.820 |
| Fust- 3b | 8 | 6.70 | 3.60 | 192.960 |
| Fust- 3c1 | 2 | 7.30 | 3.60 | 52.560 |
| Fust- 3c2 | 2 | 7.30 | 3.60 | 52.560 |
| Fust 3d1 | 1 | 33.80 | 1.00 | 33.800 |
| Fust 3d2 | 1 | 33.80 | 1.00 | 33.800 |
| Fust 3d3 | 2 | 33.80 | 1.00 | 67.600 |
| Fust 3e1 | 2 | 22.30 | 1.00 | 44.600 |
| Fust 3e2 | 1 | 22.30 | 1.00 | 22.300 |
| Fust 3e3 | 1 | 22.30 | 1.00 | 22.300 |
| Fust 3f1 | 1 | 38.30 | 1.00 | 38.300 |
| Fust 3f2 | 1 | 38.30 | 1.00 | 38.300 |
| Fust 3f3 | 1 | 38.30 | 1.00 | 38.300 |
| Fust 3f4 | 1 | 38.30 | 1.00 | 38.300 |
| Total |  |  |  | 746.96 |

**EAM2U020M** u Porta corredera automàtica 2 fulles 140-150x210+2fix140-150x210 vidre 5+5
5 u × 3946.46 = 19732.30
Porta corredera d'apertura automàtica, de dues fulles entre 140 i 150 cms d'amplada per 210 cm d'alçada, i 2 vidres laterals fixes de 150x210 cm, amb vidres laminars 5+5 mm amb perfil superior e inferior d'alumini, llinda amb mecanismes i tapa d'alumini, 2 radars detectors de presència, 1 cèl·lula fotoelèctrica de seguretat i quadre de comandament de 4 posicions. Inclòsa estructura de suport, ajudes i instal·lació elèctrica i de maniobra.

| Codi | Ut | Descripció | Rendiment | Preu | Import |
|---|---|---|---|---|---|
| A012M000 | h | Oficial 1a montador | 8 | 18.48 | 147.84 |
| A013M000 | h | Ajudant muntador | 8 | 15.97 | 127.76 |
| BAM2U020M | u | Porta corredera automàtica 2 fulles 140-150x210+2fix150x210 vidre 5+5 (material) | 1 | 3663.97 | 3663.97 |
| A%AUX001 | % | Despeses auxiliars sobre la mà d'obra | 2.5 % | 275.60 | 6.89 |
|  |  | Total |  |  | 3946.46 |

| Amidament | Uts. | Parcial |
|---|---|---|
| Accessos | 5 | 5.000 |
| Total |  | 5 |

**E635E125M** m2 Tancament placa 2 plan.acer+poliuretà g=50mm llisa color estàndard (no blanc),g (ex/in)=0,6/0,5mm junt encadellat,fixació oculta,p/façanes,col.vert.
121.726 m2 × 23.5 = 2860.56
Tancament vertical amb placa amb dues planxes d'acer i aïllament de poliuretà amb un gruix total de 50 mm, amb la cara exterior llisa lacat a l'exterior tipus gris mercuri de Technal o equivalent, gruix de les planxes (ext/int) de 0,6/0,5 mm, junt longitudinal encadellat i sistema de fixació oculta, per a façanes, col·locat en posició vertical.

| Codi | Ut | Descripció | Rendiment | Preu | Import |
|---|---|---|---|---|---|
| A012M000 | h | Oficial 1a montador | 0.2 | 18.48 | 3.70 |
| A013M000 | h | Ajudant muntador | 0.2 | 15.97 | 3.19 |
| B0A5AA00 | u | Tornillo autorosc.,arand. | 3 | 0.06 | 0.18 |
| B0C5F125 | m2 | Placa 2 plan.acer+poliuretà g=50mm llisa color estàndard (no blanc),g (ex/in)=0,6/0,5mm junt encadellat,fixació oculta,p/façanes (material) | 1.05 | 15.55 | 16.33 |
| A%AUX001 | % | Despeses auxiliars sobre la mà d'obra | 1.5 % | 6.89 | 0.10 |
|  |  | Total |  |  | 23.5 |

| Amidament | Uts. | Llarg | Alt | Parcial |
|---|---|---|---|---|
| Fust- 3a1 | 4 | 1.20 | 1.50 | 7.200 |
| Fust- 3a2 | 3 | 1.20 | 1.50 | 5.400 |
| Fust 3a3 | 3 | 1.20 | 1.50 | 5.400 |
| Fust 3a4 | 3 | 1.20 | 1.50 | 5.400 |
| Fust 3d2 | 12 | 1.00 | 1.35 | 16.200 |
| Fust 3d3 | 26 | 1.00 | 1.35 | 35.100 |
| Fust 3e1 | 36 | 0.75 | 0.95 | 25.650 |
| Fust 3e2 | 15 | 0.75 | 0.95 | 10.688 |
| Fust 3e3 | 15 | 0.75 | 0.95 | 10.688 |
| Total |  |  |  | 121.726 |

#### EA02 PORTES FUSTA (18/06/2010)
Import: 3076.59
PORTES DE FUSTA

**1A231331** m2 Porta.int.pintada,70x200cm,bast.+1bat.+tapajunts fusta,m2 llum bast.
17 m2 × 97.03 = 1649.51
Porta interior de fusta, pintada a l'esmalt sintètic, amb una capa de protector químic insecticida-fungicida, una segelladora i dues d'acabat, amb porta de fulles batents de fusta d'una llum de bastiment aproximada de 70x200 cm, amb bastiment per a envà, fulla batent i tapajunts de fusta. m2 de llum de bastiment

| Codi | Ut | Descripció | Rendiment | Preu | Import |
|---|---|---|---|---|---|
| E89A2BB0 | m2 | Pintat porta fusta,esmalt sint.,1insecticida+1segelladora+2acab. | 2 | 14.05 | 28.10 |
| EAP37175 | u | Bast.envà p/porta,pi roig p/llum bast.=70cmx200cm | 0.714 | 23.13 | 16.51 |
| EAQDC175 | u | Fulla bat.porta int.fusta 35mm,c.llises+int.cartró,70cmx200cm | 0.714 | 55.74 | 39.80 |
| EAZ13196 | m | Tapajunts fusta,sec.rectang.llisa,9mmx60mm | 6.714 | 1.88 | 12.62 |
|  |  | Total |  |  | 97.03 |

| Amidament | Uts. | Parcial |
|---|---|---|
| Planta semisoterrani | 8 | 8.000 |
| Planta soterrani -1 | 9 | 9.000 |
| Total |  | 17 |

**1A231332** m2 Porta.int.pintada,80x200cm,bast.+1bat.+tapajunts fusta,m2 llum bast. (18/06/2010)
5 m2 × 104.92 = 524.60
Porta interior de fusta, pintada a l'esmalt sintètic, amb una capa de protector químic insecticida-fungicida, una segelladora i dues d'acabat, amb porta de fulles batents de fusta d'una llum de bastiment aproximada de 80x200 cm, amb bastiment per a envà, fulla batent i tapajunts de fusta. m2 de llum de bastiment

| Codi | Ut | Descripció | Rendiment | Preu | Import |
|---|---|---|---|---|---|
| E89A2BB0 | m2 | Pintat porta fusta,esmalt sint.,1insecticida+1segelladora+2acab. | 2 | 14.05 | 28.10 |
| EAP37175 | u | Bast.envà p/porta,pi roig p/llum bast.=70cmx200cm | 0.814 | 23.13 | 18.83 |
| EAQDC175 | u | Fulla bat.porta int.fusta 35mm,c.llises+int.cartró,70cmx200cm | 0.814 | 55.74 | 45.37 |
| EAZ13196 | m | Tapajunts fusta,sec.rectang.llisa,9mmx60mm | 6.714 | 1.88 | 12.62 |
|  |  | Total |  |  | 104.92 |

| Amidament | Uts. | Parcial |
|---|---|---|
| Planta semisoterrani | 2 | 2.000 |
| Planta soterrani -2 | 3 | 3.000 |
| Total |  | 5 |

**1A231333** m2 Porta.int.pintada,90x200cm,bast.+1bat.+tapajunts fusta,m2 llum bast. (18/06/2010)
8 m2 × 112.81 = 902.48
Porta interior de fusta, pintada a l'esmalt sintètic, amb una capa de protector químic insecticida-fungicida, una segelladora i dues d'acabat, amb porta de fulles batents de fusta d'una llum de bastiment aproximada de 90x200 cm, amb bastiment per a envà, fulla batent i tapajunts de fusta. m2 de llum de bastiment

| Codi | Ut | Descripció | Rendiment | Preu | Import |
|---|---|---|---|---|---|
| E89A2BB0 | m2 | Pintat porta fusta,esmalt sint.,1insecticida+1segelladora+2acab. | 2 | 14.05 | 28.10 |
| EAP37175 | u | Bast.envà p/porta,pi roig p/llum bast.=70cmx200cm | 0.914 | 23.13 | 21.14 |
| EAQDC175 | u | Fulla bat.porta int.fusta 35mm,c.llises+int.cartró,70cmx200cm | 0.914 | 55.74 | 50.95 |
| EAZ13196 | m | Tapajunts fusta,sec.rectang.llisa,9mmx60mm | 6.714 | 1.88 | 12.62 |
|  |  | Total |  |  | 112.81 |

| Amidament | Uts. | Parcial |
|---|---|---|
| Planta semisoterrani | 2 | 2.000 |
| Planta soterrani -1 | 6 | 6.000 |
| Total |  | 8 |

#### EA03 PORTES XAPA (18/06/2010)
Import: 17623.38

**EABGU040** u Porta acer,1bat.,90x215 cm,bastidor tub acer,2planxes a.esmalt.,col·locada
8 u × 131.21 = 1049.68
Porta d'acer, d'una fulla batent per a un buit d'obra de 90x215 cm, amb bastidor de tub d'acer de 40x20x1,5 mm, dues planxes d'acer esmaltades d'1 mm de gruix i bastiment galvanitzat i esmaltat de planxa d'acer conformada en fred, col·locada

| Codi | Ut | Descripció | Rendiment | Preu | Import |
|---|---|---|---|---|---|
| A012F000 | h | Oficial 1a manyà (mà d'obra) | 0.25 | 18.18 | 4.55 |
| BABGU040 | u | Porta acer,1bat.,90x215cm,bastidor tub acer,2planxes a.esmalt.,bast.galv.+esm.planxa a. (material) | 1 | 115.9 | 115.90 |
| BAZGC360 | u | Ferramenta p/porta int.preu mitjà,1bat. (material) | 1 | 10.65 | 10.65 |
| A%AUX001 | % | Despeses auxiliars sobre la mà d'obra | 2.5 % | 4.55 | 0.11 |
|  |  | Total |  |  | 131.21 |

| Amidament | Uts. | Parcial |
|---|---|---|
| Planta soterrani -2 | 4 | 4.000 |
| Planta soterrani -3 | 4 | 4.000 |
| Total |  | 8 |

**EABGU040M** u Porta acer,1bat.,100x215 cm,bastidor tub acer,2planxes a.esmalt.,col·locada (18/06/2010)
1 u × 138.27 = 138.27
Porta d'acer, d'una fulla batent per a un buit d'obra de 100x215 cm, amb bastidor de tub d'acer de 40x20x1,5 mm, dues planxes d'acer esmaltades d'1 mm de gruix i bastiment galvanitzat i esmaltat de planxa d'acer conformada en fred, col·locada

| Codi | Ut | Descripció | Rendiment | Preu | Import |
|---|---|---|---|---|---|
| A012F000 | h | Oficial 1a manyà | 0.25 | 18.18 | 4.55 |
| BAZGC360 | u | Ferramenta p/porta int.preu mitjà,1bat. | 1 | 10.65 | 10.65 |
| BABGU040M | u | Porta acer,1bat.,100x215cm,bastidor tub acer,2planxes a.esmalt.,bast.galv.+esm.planxa a. (material) | 1 | 122.96 | 122.96 |
| A%AUX001 | % | Despeses auxiliars sobre la mà d'obra | 2.5 % | 4.55 | 0.11 |
|  |  | Total |  |  | 138.27 |

| Amidament | Uts. | Parcial |
|---|---|---|
| Planta semisoterrani | 1 | 1.000 |
| Total |  | 1 |

**EABGU110M** u Porta acer,2bat.,120x215 cm,bastidor tub acer,2planxes a.esmalt.,col·locada
2 u × 153.34 = 306.68
Porta d'acer, de dues fulles batents per a un buit d'obra de 120x215 cm, amb bastidor de tub d'acer de 40x20x1,5 mm, dues planxes d'acer esmaltades d'1 mm de gruix i bastiment galvanitzat i esmaltat de planxa d'acer conformada en fred, col·locada

| Codi | Ut | Descripció | Rendiment | Preu | Import |
|---|---|---|---|---|---|
| A012F000 | h | Oficial 1a manyà | 0.4 | 18.18 | 7.27 |
| BABGU110M | u | Porta acer,2bat.,120x215cm,bastidor tub acer,2planxes a.esmalt.,bast.galv.+esm.planxa a. (material) | 1 | 133.94 | 133.94 |
| BAZGU005 | u | Ferramenta p/porta interior,preu mitjà,2dobles bat. (material) | 1 | 11.95 | 11.95 |
| A%AUX001 | % | Despeses auxiliars sobre la mà d'obra | 2.5 % | 7.27 | 0.18 |
|  |  | Total |  |  | 153.34 |

| Amidament | Uts. | Parcial |
|---|---|---|
| Planta semisoterrani | 2 | 2.000 |
| Total |  | 2 |

**EABGU115M** u Porta acer,2bat.,140x215 cm,bastidor tub acer,2planxes a.esmalt.,espiell,col·locada
1 u × 297.8 = 297.80
Porta d'acer, de dues fulles batents per a un buit d'obra de 150x215 cm, amb bastidor de tub d'acer de 40x20x1,5 mm, dues planxes d'acer esmaltades d'1 mm de gruix, espiells de 40x20 cm i bastiment galvanitzat i esmaltat de planxa d'acer conformada en fred, col·locada

| Codi | Ut | Descripció | Rendiment | Preu | Import |
|---|---|---|---|---|---|
| A012F000 | h | Oficial 1a manyà | 0.4 | 18.18 | 7.27 |
| BABGU115m | u | Porta acer,2bat.,140x215cm,bastidor tub acer,2planxes a.esmalt.,espiell,bast.galv.+esm.planxa a. (material) | 1 | 278.4 | 278.40 |
| BAZGU005 | u | Ferramenta p/porta interior,preu mitjà,2dobles bat. | 1 | 11.95 | 11.95 |
| A%AUX001 | % | Despeses auxiliars sobre la mà d'obra | 2.5 % | 7.27 | 0.18 |
|  |  | Total |  |  | 297.8 |

| Amidament | Uts. | Parcial |
|---|---|---|
| Planta semisoterrani | 1 | 1.000 |
| Total |  | 1 |

**EARB1101** m2 Porta enrot.fulla cega perf.planxa,acer galv.,col.mort.1:4
28 m2 × 60.89 = 1704.92
Porta enrotllable amb fulla cega de perfils articulats de planxa d'acer galvanitzat, compensada amb molles helicoïdals d'acer, amb guies laterals i pany, ancorada amb morter de ciment 1:4, elaborat a l'obra amb formigonera de 165 l

| Codi | Ut | Descripció | Rendiment | Preu | Import |
|---|---|---|---|---|---|
| A0121000 | h | Oficial 1a | 0.6 | 17.89 | 10.73 |
| A0140000 | h | Manobre | 0.6 | 14.88 | 8.93 |
| BARB1101 | m2 | Porta enrot.fulla cega perf.planxa acer,galv. (material) | 1 | 40.49 | 40.49 |
| D0701821 | m3 | Morter ciment pòrtland+fill.calc. CEM II/B-L,sorra pedra granit.,380kg/m3 ciment,1:4,10N/mm2,elab.a obra,formigonera 165l | 0.004 | 63.34 | 0.25 |
| A%AUX001 | % | Despeses auxiliars sobre la mà d'obra | 2.5 % | 19.66 | 0.49 |
|  |  | Total |  |  | 60.89 |

| Amidament | Uts. | Ample | Alt | Parcial |
|---|---|---|---|---|
| Recinte recollida residus | 1 | 7.00 | 4.00 | 28.000 |
| Total |  |  |  | 28 |

**EAW82JB2** u Automatisme motor sup<=15m2,eix 48mm+polit.200mm,fix.eix.porta
1 u × 533.68 = 533.68
Automatisme amb motor reductor i fre electromagnètic per a porta enrotllable, de 15 m2 de superfície màxima, monofàsic a 230 V de tensió, amb eix de 48 mm, politja de 200 mm i accessoris de muntatge, fixat a l'eix de la porta

| Codi | Ut | Descripció | Rendiment | Preu | Import |
|---|---|---|---|---|---|
| A012M000 | h | Oficial 1a montador | 0.7 | 18.48 | 12.94 |
| A013M000 | h | Ajudant muntador | 0.7 | 15.97 | 11.18 |
| BAW82JB2 | u | Automatisme motor sup<=15m2,eix 48mm+polit.200mm,p/fix.eix porta (material) | 1 | 508.96 | 508.96 |
| A%AUX001 | % | Despeses auxiliars sobre la mà d'obra | 2.5 % | 24.12 | 0.60 |
|  |  | Total |  |  | 533.68 |

| Amidament | Uts. | Parcial |
|---|---|---|
| Recinte recollida residus | 1 | 1.000 |
| Total |  | 1 |

**11APW20** M2 PORTA FRIGORIFICA (29/10/2008)
11.61 M2 × 255.81 = 2969.95
SUMINISTRO Y COLOCACION DE PUERTA FRIGORIFICA ABATIBLE SEGUN PLANOS DE DETALLE INCLUSO ELEMENTOS DE ANCLAJE Y FIJACION, CON MANILLA INTERIOR Y EXTERIOR Y POSIBILIDAD DE COLOCAR BOMBIN

| Codi | Ut | Descripció | Rendiment | Preu | Import |
|---|---|---|---|---|---|
| RW01900 | m | JUNTA DE SELLADO | 3 | 1.01 | 3.03 |
| TO01600 | h | OF. 1ª CERRAJERO-CHAPISTA (mà d'obra; 29/10/2008) | 0.15 | 18.18 | 2.73 |
| WW00300 | ud. | MATERIAL COMPLEMENTARIO O PZAS.E | 1 | 0.43 | 0.43 |
| TP00100 | h | PEON ESPECIAL (mà d'obra; 29/10/2008) | 0.12 | 15.75 | 1.89 |
| KA012001 | m | PERFIL ACERO INOXIDABLE | 3 | 2.21 | 6.63 |
| KA064001 | m2 | PUERTA CORREDERA FRIGORIFICA | 1 | 240.36 | 240.36 |
| TP00200 | h | PEON ORDINARIO (mà d'obra; 29/10/2008) | 0.05 | 14.88 | 0.74 |
|  |  | Total |  |  | 255.81 |

| Amidament | Uts. | Ample | Alt | Parcial |
|---|---|---|---|---|
| Planta semisoterrani | 3 | 1.80 | 2.15 | 11.610 |
| Total |  |  |  | 11.61 |

**E15CGC040** ud POR.CORR.CH./TUB 9,00x2,20 AUT (29/10/2008)
2 ud × 4400.87 = 8801.74
Porta corredissa sense dintell de 6,00x4,50m, formada per una fulla construida amb sócol de xapa plegada d'acer galvanitzat sendzimer de 0,8mm, perfils i barrots verticals d'acer laminat en fred, guia inferior, topalls, cobreguies, tiradors, passadors, pany, equip motriu monofasic amb velocitat d'obertura 0,2m/s, armari metal.lic estanc per components electronics de maniobra, accionament ultrasonic a distancia, polsador interior obertura/tancament, receptor, emisor bicanal, fotocel.lula seguretat, i qualsevol accessori necessari per al seu correcte funcionament, elaborada a taller, ajustada i muntada a obra.

| Codi | Ut | Descripció | Rendiment | Preu | Import |
|---|---|---|---|---|---|
| P13CX160 | ud | EMISOR BICANAL MICRO (material) | 1 | 19.26 | 19.26 |
| P13CM050 | ud | EQUIPO AUTOMAT.P.CORREDER.ROD. (material) | 1 | 498.18 | 498.18 |
| P13CG310 | m2 | P.CORRED.SIN DINTEL CHAPA Y TUBO (material) | 26.5 | 107.12 | 2838.68 |
| P13CS030 | ud | FOTOCÉLULA DOBLE ALIMENT. 50 M. (material) | 1 | 82.42 | 82.42 |
| P13CX180 | ud | RECEPTOR MONOCANAL (material) | 1 | 43.09 | 43.09 |
| O01OB140 | h. | AJUDANT MANYA (mà d'obra; 29/10/2008) | 22 | 16.04 | 352.88 |
| P13CX050 | ud | PULSADOR INTERIOR ABRIR-CERRAR (material) | 1 | 17.69 | 17.69 |
| P13CX200 | ud | CUADRO DE MANIOBRA (material) | 1 | 101.35 | 101.35 |
| O01OB130 | h. | OFICIAL 1ª MANYA (mà d'obra; 29/10/2008) | 22 | 18.18 | 399.96 |
| P13CX230 | ud | TRANSPORTE A OBRA (material) | 1 | 47.36 | 47.36 |
|  |  | Total |  |  | 4400.87 |

| Amidament | Uts. | Parcial |
|---|---|---|
| Planta soterrani -1 | 2 | 2.000 |
| Total |  | 2 |

**E15CGM040M** ud EQUIPO MOTORIZ.P.CORRED.RODAN. (29/10/2008)
2 ud × 910.33 = 1820.66
EQUIPO DE MOTORIZACIÓN PARA PUERTA CORREDERA RODANTE, COMPUESTO POR GRUPO MOTRIZ MONOFÁSICO CON VELOCIDAD DE APERTURA DE 0,20 M/S. ARMARIO METÁLICO ESTANCO PARA COMPONENTES ELECTRÓNICOS DE MANIOBRA, ACCIONAMIENTO ULTRASÓNICO A DISTANCIA, PULSADOR INTERIOR APERTURA/CIERRE/PARO, RECEPTOR, EMISOR BICANAL, FOTOCÉLULA DE SEGURIDAD Y DEMÁS ACCESORIOS, INSTALADO Y EN FUNCIONAMIENTO.

| Codi | Ut | Descripció | Rendiment | Preu | Import |
|---|---|---|---|---|---|
| P13CX160 | ud | Emisor bicanal micro | 1 | 19.26 | 19.26 |
| P13CS020 | ud | FOTOCÉLULA PROYECTOR-ESPEJO 15 M. (material) | 1 | 91.14 | 91.14 |
| P13CX180 | ud | Receptor monocanal | 1 | 43.09 | 43.09 |
| P13CX200 | ud | Cuadro de maniobra | 1 | 101.35 | 101.35 |
| P13CX050 | ud | Pulsador interior abrir-cerrar | 1 | 17.69 | 17.69 |
| P13CM050 | ud | Equipo automat.p.correder.rod. | 1 | 498.18 | 498.18 |
| O01OB140 | h. | Ajudant manya | 3 | 16.04 | 48.12 |
| O01OB200 | h. | OFICIAL 1ª ELECTRICISTA (mà d'obra; 29/10/2008) | 2 | 18.48 | 36.96 |
| O01OB130 | h. | Oficial 1ª manya | 3 | 18.18 | 54.54 |
|  |  | Total |  |  | 910.33 |

| Amidament | Uts. | Parcial |
|---|---|---|
| Planta soterrani -1 | 2 | 2.000 |
| Total |  | 2 |

#### EA04 PORTES TALLAFOCS (16/06/2010)
Import: 29966.65

**EASA61A2M** u Porta tallaf.,metàl.,EI2-C 30,1bat.,80x205cm,preu alt,col.
37 u × 117.29 = 4339.73
Porta tallafocs metàl.lica, EI2-C 30, una fulla batent, per a una llum de 80x205 cm, preu alt, col.locada

| Codi | Ut | Descripció | Rendiment | Preu | Import |
|---|---|---|---|---|---|
| A012F000 | h | Oficial 1a manyà | 0.25 | 18.18 | 4.55 |
| BASA61A2M | u | Porta metàl.,EI2-C 30,1bat.,80205cm,preu alt (material) | 1 | 112.74 | 112.74 |
|  |  | Total |  |  | 117.29 |

| Amidament | Uts. | Parcial |
|---|---|---|
| Planta semisoterrani | 2 | 2.000 |
| Planta soterrani -1 | 18 | 18.000 |
| Planta soterrani -2 | 8 | 8.000 |
| Planta soterrani -3 | 9 | 9.000 |
| Total |  | 37 |

**EASA71B2M80** u Porta tallaf.,metàl.,EI2-C 60,1bat.,80x205cm,preu alt,col.
3 u × 163.43 = 490.29
Porta tallafocs metàl.lica, EI2-C 60, una fulla batent, per a una llum de 80x205 cm, preu alt, col.locada

| Codi | Ut | Descripció | Rendiment | Preu | Import |
|---|---|---|---|---|---|
| A012F000 | h | Oficial 1a manyà | 0.25 | 18.18 | 4.55 |
| BASA71B2M80 | u | Porta metàl.,EI2-C 60,1bat.,80205cm,preu alt (material) | 1 | 158.88 | 158.88 |
|  |  | Total |  |  | 163.43 |

| Amidament | Uts. | Parcial |
|---|---|---|
| Planta soterrani -1 | 1 | 1.000 |
| Planta soterrani -2 | 2 | 2.000 |
| Total |  | 3 |

**EASA61A2M1** u Porta tallaf.,metàl.,EI2-C 30,1bat.,90x205cm,preu alt,col.
4 u × 122.24 = 488.96
Porta tallafocs metàl.lica, EI2-C 30, una fulla batent, per a una llum de 90x205 cm, preu alt, col.locada

| Codi | Ut | Descripció | Rendiment | Preu | Import |
|---|---|---|---|---|---|
| A012F000 | h | Oficial 1a manyà | 0.25 | 18.18 | 4.55 |
| BASA61A2M1 | u | Porta metàl.,EI2-C 30,1bat.,90205cm,preu alt (material) | 1 | 117.69 | 117.69 |
|  |  | Total |  |  | 122.24 |

| Amidament | Uts. | Parcial |
|---|---|---|
| Planta soterrani -1 | 4 | 4.000 |
| Total |  | 4 |

**EASA71A2M100** u Porta tallaf.,metàl.,EI2-C 60,1bat.,100x205cm,preu alt,col.
3 u × 173.34 = 520.02
Porta tallafocs metàl.lica, EI2-C 60, una fulla batent, per a una llum de 10
0x205 cm, preu alt, col.locada

| Codi | Ut | Descripció | Rendiment | Preu | Import |
|---|---|---|---|---|---|
| BASA71A2M100 | u | Porta metàl.,EI2-C 60,1bat.,100205cm,preu alt (material) | 1 | 168.79 | 168.79 |
| A012F000 | h | Oficial 1a manyà | 0.25 | 18.18 | 4.55 |
|  |  | Total |  |  | 173.34 |

| Amidament | Uts. | Parcial |
|---|---|---|
| Planta semisoterrani | 2 | 2.000 |
| Planta soterrani -1 | 1 | 1.000 |
| Total |  | 3 |

**EASA71B2M110** u Porta tallaf.,metàl.,EI2-C 60,1bat.,110x205cm,preu alt,col.
2 u × 178.59 = 357.18
Porta tallafocs metàl.lica, EI2-C 60, una fulla batent, per a una llum de 110x205 cm, preu alt, col.locada

| Codi | Ut | Descripció | Rendiment | Preu | Import |
|---|---|---|---|---|---|
| A012F000 | h | Oficial 1a manyà | 0.25 | 18.18 | 4.55 |
| BASA71B2M110 | u | Porta metàl.,EI2-C 60,1bat.,110205cm,preu alt (material) | 1 | 174.04 | 174.04 |
|  |  | Total |  |  | 178.59 |

| Amidament | Uts. | Parcial |
|---|---|---|
| Planta baixa | 2 | 2.000 |
| Total |  | 2 |

**EASA72J2M120** u Porta tallaf.,metàl.,EI2-C 60,2bat.,120x205cm,preu alt,col.
13 u × 344.88 = 4483.44
Porta tallafocs metàl.lica, EI2-C 60, de dues fulles batents, per a una llum de 120x205 cm, preu alt, col.locada

| Codi | Ut | Descripció | Rendiment | Preu | Import |
|---|---|---|---|---|---|
| A012F000 | h | Oficial 1a manyà | 0.4 | 18.18 | 7.27 |
| BASA72J2M120 | u | Porta metàl.,EI2-C 60,2bat.,120205cm,preu alt (material) | 1 | 337.61 | 337.61 |
|  |  | Total |  |  | 344.88 |

| Amidament | Uts. | Parcial |
|---|---|---|
| Planta semisoterrani | 5 | 5.000 |
| Planta soterrani -1 | 4 | 4.000 |
| Planta baixa | 4 | 4.000 |
| Total |  | 13 |

**EASAU040** u Porta metàl. EI2-C 60,2bat.,80+40x205cm,preu alt,col.locada
1 u × 324.09 = 324.09
Porta tallafocs de material metàl.lica, EI2-C 60 de dues fulles batents, per a una llum de 80+40x205 cm, preu alt, col.locada

| Codi | Ut | Descripció | Rendiment | Preu | Import |
|---|---|---|---|---|---|
| BASAU040 | u | Porta metàl.,EI2-C 60 2bat.80+40x205cm,preu alt (material) | 1 | 316.82 | 316.82 |
| A012F000 | h | Oficial 1a manyà | 0.4 | 18.18 | 7.27 |
|  |  | Total |  |  | 324.09 |

| Amidament | Uts. | Parcial |
|---|---|---|
| Planta semisoterrani | 1 | 1.000 |
| Total |  | 1 |

**EASA72J2** u Porta tallaf.,metàl.,EI2-C 60,2bat.,160x205cm,preu alt,col.
3 u × 364.65 = 1093.95
Porta tallafocs metàl.lica, EI2-C 60, de dues fulles batents, per a una llum de 160x205 cm, preu alt, col.locada

| Codi | Ut | Descripció | Rendiment | Preu | Import |
|---|---|---|---|---|---|
| A012F000 | h | Oficial 1a manyà | 0.4 | 18.18 | 7.27 |
| BASA72J2 | u | Porta metàl.,EI2-C 60,2bat.,160205cm,preu alt (material) | 1 | 357.38 | 357.38 |
|  |  | Total |  |  | 364.65 |

| Amidament | Uts. | Parcial |
|---|---|---|
| Planta semisoterrani | 1 | 1.000 |
| Planta soterrani -1 | 2 | 2.000 |
| Total |  | 3 |

**EASA72J2M30** u Porta tallaf.,metàl.,EI2-C 30,2bat.,160x205cm,preu alt,col.
7 u × 282.75 = 1979.25
Porta tallafocs metàl.lica, EI2-C 30, de dues fulles batents, per a una llum de 160x205 cm, preu alt, col.locada

| Codi | Ut | Descripció | Rendiment | Preu | Import |
|---|---|---|---|---|---|
| A012F000 | h | Oficial 1a manyà | 0.4 | 18.18 | 7.27 |
| BASA72J2M30 | u | Porta metàl.,EI2-C 30,2bat.,160205cm,preu alt (material) | 1 | 275.48 | 275.48 |
|  |  | Total |  |  | 282.75 |

| Amidament | Uts. | Parcial |
|---|---|---|
| Planta semisoterrani | 2 | 2.000 |
| Planta soterrani -1 | 5 | 5.000 |
| Total |  | 7 |

**EASA72J2M180** u Porta tallaf.,metàl.,EI2-C 30,2bat.,180x205cm,preu alt,col. (15/06/2010)
4 u × 294.75 = 1179.00
Porta tallafocs metàl.lica, EI2-C 30, de dues fulles batents, per a una llum de 180x205 cm, preu alt, col.locada

| Codi | Ut | Descripció | Rendiment | Preu | Import |
|---|---|---|---|---|---|
| A012F000 | h | Oficial 1a manyà | 0.4 | 18.18 | 7.27 |
| BASA72J2M180 | u | Porta metàl.,EI2-C 30,2bat.,180205cm,preu alt (material) | 1 | 287.48 | 287.48 |
|  |  | Total |  |  | 294.75 |

| Amidament | Uts. | Parcial |
|---|---|---|
| Planta semisoterrani | 4 | 4.000 |
| Total |  | 4 |

**EASA72J2M2** u Porta tallaf.,metàl.,EI2-C 60,2bat.,180x205cm,preu alt,col. (15/06/2010)
17 u × 378.07 = 6427.19
Porta tallafocs metàl.lica, EI2-C 60, de dues fulles batents, per a una llum de 180x205 cm, preu alt, col.locada

| Codi | Ut | Descripció | Rendiment | Preu | Import |
|---|---|---|---|---|---|
| A012F000 | h | Oficial 1a manyà | 0.4 | 18.18 | 7.27 |
| BASA72J2M2 | u | Porta metàl.,EI2-C 60,2bat.,180205cm,preu alt (material) | 1 | 370.8 | 370.80 |
|  |  | Total |  |  | 378.07 |

| Amidament | Uts. | Parcial |
|---|---|---|
| Planta baixa | 4 | 4.000 |
| Planta semisoterrani | 2 | 2.000 |
| Planta soterrani -1 | 7 | 7.000 |
| Planta soterrani -2 | 2 | 2.000 |
| Planta soterrani -3 | 2 | 2.000 |
| Total |  | 17 |

**EASA72J2M45** u Porta tallaf.,metàl.,EI2-C 45,2bat.,180x205cm,preu alt,col. (15/06/2010)
10 u × 342.76 = 3427.60
Porta tallafocs metàl.lica, EI2-C 45, de dues fulles batents, per a una llum de 180x205 cm, preu alt, col.locada

| Codi | Ut | Descripció | Rendiment | Preu | Import |
|---|---|---|---|---|---|
| A012F000 | h | Oficial 1a manyà | 0.4 | 18.18 | 7.27 |
| BASA72J2M45 | u | Porta metàl.,EI2-C 45,2bat.,180205cm,preu alt (material) | 1 | 335.49 | 335.49 |
|  |  | Total |  |  | 342.76 |

| Amidament | Uts. | Parcial |
|---|---|---|
| Planta soterrani -1 | 10 | 10.000 |
| Total |  | 10 |

**EASA72J2M200** u Porta tallaf.,metàl.,EI2-C 60,2bat.,200x205cm,preu alt,col. (15/06/2010)
1 u × 387.95 = 387.95
Porta tallafocs metàl.lica, EI2-C 60, de dues fulles batents, per a una llum de 200x205 cm, preu alt, col.locada

| Codi | Ut | Descripció | Rendiment | Preu | Import |
|---|---|---|---|---|---|
| A012F000 | h | Oficial 1a manyà | 0.4 | 18.18 | 7.27 |
| BASA72J2M200 | u | Porta metàl.,EI2-C 60,2bat.,200205cm,preu alt (material) | 1 | 380.68 | 380.68 |
|  |  | Total |  |  | 387.95 |

| Amidament | Uts. | Parcial |
|---|---|---|
| Planta soterrani -1 | 1 | 1.000 |
| Total |  | 1 |

**E15CPF100** ud TANCAMENT ANITPANIC PORTA 1H UN PUNT (29/10/2008)
40 ud × 111.7 = 4468.00
TANCAMENT ANTIPANIC PER PORTA TALLAFOCS UNA FULLA UN PUNT DE FIXACIO.MESURADA LA UNITAT INSTAL.LADA.

| Codi | Ut | Descripció | Rendiment | Preu | Import |
|---|---|---|---|---|---|
| P23FM340 | ud | tancament antipanic un punt. (material) | 1 | 103.14 | 103.14 |
| O01OB130 | h. | Oficial 1ª manya | 0.25 | 18.18 | 4.55 |
| O01OB140 | h. | Ajudant manya | 0.25 | 16.04 | 4.01 |
|  |  | Total |  |  | 111.7 |

| Amidament | Uts. | Parcial |
|---|---|---|
| Planta baixa |  |  |
| escala 1 | 1 | 1.000 |
| escala 3 | 1 | 1.000 |
| Planta semisoterrani |  |  |
| escala 1 | 2 | 2.000 |
| escala 2 | 4 | 4.000 |
| escala 3 | 4 | 4.000 |
| escala 4 | 4 | 4.000 |
| Planta soterrani -1 |  |  |
| escala 1 | 2 | 2.000 |
| escala 2 | 2 | 2.000 |
| escala 3 | 2 | 2.000 |
| escala 4 | 2 | 2.000 |
| Planta soterrani -2 |  |  |
| escala 1 | 2 | 2.000 |
| escala 2 | 2 | 2.000 |
| escala 3 | 2 | 2.000 |
| escala 4 | 2 | 2.000 |
| Planta soterrani -3 |  |  |
| escala 1 | 2 | 2.000 |
| escala 2 | 2 | 2.000 |
| escala 3 | 2 | 2.000 |
| escala 4 | 2 | 2.000 |
| Total |  | 40 |

### EB PROTECCIONS I SENYALITZACIO (09/06/2010)
Import: 155902.4

**EB2A1001** m Perf.long.acer galv.doble ona p/barrera seguretat,col.
38.2 m × 16.41 = 626.86
Perfil longitudinal flexible d'acer galvanitzat de secció de doble ona amb característiques AASHO, per a barreres de seguretat, col·locat sobre suport

| Codi | Ut | Descripció | Rendiment | Preu | Import |
|---|---|---|---|---|---|
| A0121000 | h | Oficial 1a | 0.05 | 17.89 | 0.89 |
| A0140000 | h | Manobre | 0.15 | 14.88 | 2.23 |
| BBM2AA00 | m | Barrera de seguretat flexible acer galv.,doble ona (material) | 1 | 12.27 | 12.27 |
| BBMZP010 | m | Part prop.elem.fixació,p/barrera seguretat (material) | 0.25 | 3.86 | 0.97 |
| A%AUX001 | % | Despeses auxiliars sobre la mà d'obra | 1.5 % | 3.12 | 0.05 |
|  |  | Total |  |  | 16.41 |

| Amidament | Uts. | Llarg | Parcial |
|---|---|---|---|
| Planta soterrani -2 | 2 | 9.55 | 19.100 |
| Planta soterrani -3 | 2 | 9.55 | 19.100 |
| Total |  |  | 38.2 |

**EB2B5322** u Suport perfil, CPN-150 p/barrera seguretat flex., entre 1,25-1,5m + un amortidor, formigonat
12 u × 21.95 = 263.40
Suport de perfil, CPN-150 per a barreres de seguretat flexibles, entre 1,25 i 1,5 m de llargària, amb un amortidor, col·locat formigonat

| Codi | Ut | Descripció | Rendiment | Preu | Import |
|---|---|---|---|---|---|
| A0121000 | h | Oficial 1a | 0.045 | 17.89 | 0.81 |
| A0140000 | h | Manobre | 0.26 | 14.88 | 3.87 |
| BBMZ1310 | m | Suport acer galv.CPN-150,p/barrera seguretat (material) | 1.37 | 7.27 | 9.96 |
| BBMZA810 | u | Amortidor acer galv.,doble ona,p/barrera seguretat (material) | 1 | 5.64 | 5.64 |
| D060M022 | m3 | Formigó 150kg/m3,1:4:8,ciment pòrtland+fill.calc. CEM II/B-L 32,5R+pedra calc. 20mm,elab.a obra,formigonera 250l | 0.031 | 51.68 | 1.60 |
| A%AUX001 | % | Despeses auxiliars sobre la mà d'obra | 1.5 % | 4.68 | 0.07 |
|  |  | Total |  |  | 21.95 |

| Amidament | Uts. | Parcial |
|---|---|---|
| Planta soterrani -2 | 6 | 6.000 |
| Planta soterrani -3 | 6 | 6.000 |
| Total |  | 12 |

**EB2Z2001** u Terminal cua peix p/barrera seguretat flexible,fixat suport
8 u × 34.8 = 278.40
Terminal en forma de cua de peix per a barreres de seguretat flexibles, fixat al suport

| Codi | Ut | Descripció | Rendiment | Preu | Import |
|---|---|---|---|---|---|
| A0121000 | h | Oficial 1a | 0.333 | 17.89 | 5.96 |
| A0140000 | h | Manobre | 0.666 | 14.88 | 9.91 |
| BBMZP010 | m | Part prop.elem.fixació,p/barrera seguretat | 1 | 3.86 | 3.86 |
| BBMZT010 | u | Terminal forma cua de peix,p/barrera seguretat flexible (material) | 1 | 14.83 | 14.83 |
| A%AUX001 | % | Despeses auxiliars sobre la mà d'obra | 1.5 % | 15.87 | 0.24 |
|  |  | Total |  |  | 34.8 |

| Amidament | Uts. | Parcial |
|---|---|---|
| Planta soterrani -2 | 4 | 4.000 |
| Planta soterrani -3 | 4 | 4.000 |
| Total |  | 8 |

**EB12U040M** m Barana h=110cm,passamà D=40,muntants T70-8,bast.L 35-2.5,vidre laminar 8+8,col.
313.35 m × 122.89 = 38507.58
Barana de 110 cm d'alçària, formada per passamà pla de 20 cms de desenvolupament, muntants de perfil T 70-8 d'acer, d'1,3 m d'alçària, separats 1,5 m, perfil inferior U 30x30-2mm i perfil superior quadrat 20x20x2 mm d'acer com a suport de vidre, i plafóns de 100 cm d'alçària de vidre laminar 8+8mm, ancorada amb platines arrodonides de 100x150x5 mm i tacs químics amb visos metàl·lics

| Codi | Ut | Descripció | Rendiment | Preu | Import |
|---|---|---|---|---|---|
| A012E000 | h | Oficial 1a vidrier | 0.5 | 20.24 | 10.12 |
| A012F000 | h | Oficial 1a manyà | 0.4 | 18.18 | 7.27 |
| A013F000 | h | Ajudant manyà (mà d'obra) | 0.2 | 16.04 | 3.21 |
| B0A63H00 | u | Tac químic D=12mm,carg./voland./fem. (material) | 4 | 2.8 | 11.20 |
| BC151E00 | m2 | Vidre lam.segur.2 llunes,8+8mm,resist.imp.B,butiral transparent (material) | 1 | 49.13 | 49.13 |
| BB12IV02 | m | Barana h=110cm, passamà D=40 mm,munt. T 70-8 c/1,5 m+bastidor L 32-2,5mm suport vidre (material) | 1 | 41.44 | 41.44 |
| A%AUX001 | % | Despeses auxiliars sobre la mà d'obra | 2.5 % | 20.60 | 0.52 |
|  |  | Total |  |  | 122.89 |

| Amidament | Uts. | Llarg | Parcial |
|---|---|---|---|
| Rampes mecaniques | 1 | 41.85 | 41.850 |
| Escales acces Colom | 1 | 36.60 | 36.600 |
| Rampa peatonal acces Colom | 1 | 43.35 | 43.350 |
| Rampes aparcament Colom | 1 | 72.20 | 72.200 |
|  | 1 | 61.45 | 61.450 |
| Rampa aparcament Canyelles | 1 | 57.90 | 57.900 |
| Total |  |  | 313.35 |

**EB121JBM** m Barana acer ,passamà,munt./100cm,brènd./10cm,h=100-120cm,fix.mec.
36.6 m × 88.03 = 3221.90
Barana d'acer, amb passamà, travesser inferior i superior, muntants cada 100 cm i brèndoles cada 10 cm, de 100 a 120 cm d'alçària, fixada mecànicament a l'obra amb tac d'acer, volandera i femella

| Codi | Ut | Descripció | Rendiment | Preu | Import |
|---|---|---|---|---|---|
| A012F000 | h | Oficial 1a manyà | 0.4 | 18.18 | 7.27 |
| A013F000 | h | Ajudant manyà | 0.2 | 16.04 | 3.21 |
| B0A62F00 | u | Tac acer D=10mm,carg./voland./fem. (material) | 2 | 0.62 | 1.24 |
| BB121JB0 | m | Barana acer,passamà,trav.inf+sup.,munt./100cm,brènd./10cm,h=100-120cm (material) | 1 | 76.05 | 76.05 |
| A%AUX001 | % | Despeses auxiliars sobre la mà d'obra | 2.5 % | 10.48 | 0.26 |
|  |  | Total |  |  | 88.03 |

| Amidament | Uts. | Llarg | Parcial |
|---|---|---|---|
| Planta soterrani -2 | 2 | 18.30 | 36.600 |
| Total |  |  | 36.6 |

**EB121JAM** m Barana acer ,passamà,munt./100cm,brènd./10cm,h=100cm,fix.mec.
105.65 m × 82.72 = 8739.37
Barana d'acer, amb passamà, travesser inferior i superior, muntants cada 100 cm i brèndoles cada 10 cm, de 100 cm d'alçària, fixada mecànicament a l'obra amb tac d'acer, volandera i femella

| Codi | Ut | Descripció | Rendiment | Preu | Import |
|---|---|---|---|---|---|
| A012F000 | h | Oficial 1a manyà | 0.4 | 18.18 | 7.27 |
| A013F000 | h | Ajudant manyà | 0.2 | 16.04 | 3.21 |
| B0A62F00 | u | Tac acer D=10mm,carg./voland./fem. | 2 | 0.62 | 1.24 |
| BB121JA0 | m | Barana acer,passamà,trav.inf+sup.,munt./100cm,brènd./10cm,h=100cm (material) | 1 | 70.74 | 70.74 |
| A%AUX001 | % | Despeses auxiliars sobre la mà d'obra | 2.5 % | 10.48 | 0.26 |
|  |  | Total |  |  | 82.72 |

| Amidament | Uts. | Llarg | Parcial |
|---|---|---|---|
| Escala 1 | 1 | 9.90 | 9.900 |
|  | 1 | 6.75 | 6.750 |
|  | 1 | 5.90 | 5.900 |
|  | 1 | 5.30 | 5.300 |
| Escala 2 | 1 | 9.35 | 9.350 |
|  | 1 | 6.45 | 6.450 |
|  | 1 | 5.90 | 5.900 |
|  | 1 | 4.45 | 4.450 |
| Escala 3 | 1 | 9.60 | 9.600 |
|  | 2 | 3.35 | 6.700 |
|  | 1 | 5.90 | 5.900 |
|  | 1 | 4.50 | 4.500 |
| Escala 4 | 3 | 2.70 | 8.100 |
|  | 1 | 6.45 | 6.450 |
|  | 1 | 5.90 | 5.900 |
|  | 1 | 4.50 | 4.500 |
| Total |  |  | 105.65 |

**EB12U005M** m Passam.acer pintat.,col.fix.mec.paret
100.6 m × 49.05 = 4934.43
Passamà d'acer per pintar ancorat amb fixacions mecàniques a paret.

| Codi | Ut | Descripció | Rendiment | Preu | Import |
|---|---|---|---|---|---|
| A012F000 | h | Oficial 1a manyà | 0.9 | 18.18 | 16.36 |
| A013F000 | h | Ajudant manyà | 0.45 | 16.04 | 7.22 |
| B0A63H00 | u | Tac químic D=12mm,carg./voland./fem. | 4 | 2.8 | 11.20 |
| BB14U001 | m | Passamà acer inox.,D=40mm (material) | 2 | 6.84 | 13.68 |
| A%AUX001 | % | Despeses auxiliars sobre la mà d'obra | 2.5 % | 23.58 | 0.59 |
|  |  | Total |  |  | 49.05 |

| Amidament | Uts. | Llarg | Parcial |
|---|---|---|---|
| Escala 1 | 1 | 9.90 | 9.900 |
|  | 1 | 6.15 | 6.150 |
|  | 1 | 5.90 | 5.900 |
|  | 1 | 4.20 | 4.200 |
| Escala 2 | 1 | 9.00 | 9.000 |
|  | 1 | 6.45 | 6.450 |
|  | 1 | 5.90 | 5.900 |
|  | 1 | 4.20 | 4.200 |
| Escala 3 | 4 | 2.00 | 8.000 |
|  | 1 | 6.45 | 6.450 |
|  | 1 | 5.90 | 5.900 |
|  | 1 | 4.20 | 4.200 |
| Escala 4 | 1 | 7.80 | 7.800 |
|  | 1 | 6.45 | 6.450 |
|  | 1 | 5.90 | 5.900 |
|  | 1 | 4.20 | 4.200 |
| Total |  |  | 100.6 |

**E7D69TK0M** m2 Pint.igníf.perf.acer,1capa imprimació p/pint.intum.+3capes pintura intumescent,R30
2776.52 m2 × 30.96 = 85961.06
Pintat ignífug de perfils d'acer amb una capa de imprimació per a pintura intumescent i tres capes de pintura intumescent, a qualsevol alçada, amb un gruix total en funció del Factor de Forma, per obtenir una estabilitat al foc de trenta minuts, R30. Assaig vigent realitzat a laboratori acreditat a tal efecte, segons nomra UNE ENV 13381-4:4002. Inclús mitjans d'elevació i/o bastides.

| Codi | Ut | Descripció | Rendiment | Preu | Import |
|---|---|---|---|---|---|
| A012D000 | h | Oficial 1a pintor | 0.77 | 17.89 | 13.78 |
| A013D000 | h | Ajudant pintor | 0.075 | 15.97 | 1.20 |
| B89ZT000 | kg | Pintura intumescent (material) | 2.153 | 6.81 | 14.66 |
| B8ZAG000 | kg | Imprimació p/pint.intum. (material) | 0.17 | 6.47 | 1.10 |
| A%AUX001 | % | Despeses auxiliars sobre la mà d'obra | 1.5 % | 14.98 | 0.22 |
|  |  | Total |  |  | 30.96 |

| Amidament | Uts. | Llarg | Ample | Alt | Parcial |
|---|---|---|---|---|---|
|  | 13 | 7.50 | 0.35 | 12.00 | 409.500 |
|  | 15 | 7.50 | 0.35 | 6.00 | 236.250 |
|  | 11 | 5.75 | 0.35 | 12.00 | 265.650 |
| Cerchas exterior | 12 | 11.50 | 1.20 | 2.00 | 331.200 |
| Cerchas centrales | 6 | 19.06 | 1.55 | 2.00 | 354.516 |
| Cerchas nave central | 6 | 12.75 | 1.20 | 2.00 | 183.600 |
|  | 6 | 20.06 | 1.55 | 2.00 | 373.116 |
|  | 12 | 9.74 | 1.20 | 2.00 | 280.512 |
| Cerchas extremos Mercado | 8 | 9.74 | 1.20 | 2.00 | 187.008 |
| * | 12 | 5.75 | 1.20 |  | 82.800 |
|  | 7.25 | 0.10 | 3.15 | 2.00 | 4.568 |
|  | 15 | 4.52 |  |  | 67.800 |
| Total |  |  |  |  | 2776.52 |

**EBA1G130** m Pintat faixa contínua 10cm,n/reflectora,manuals
2788.8 m × 2.19 = 6107.47
Pintat sobre paviment d'una faixa contínua de 10 cm, Classe 3, Rd>45, amb pintura no reflectora, amb mitjans manuals

| Codi | Ut | Descripció | Rendiment | Preu | Import |
|---|---|---|---|---|---|
| A0121000 | h | Oficial 1a | 0.06 | 17.89 | 1.07 |
| A0140000 | h | Manobre | 0.06 | 14.88 | 0.89 |
| BBA12000 | kg | Pintura n/reflectora p/senyal. (material) | 0.05 | 4.06 | 0.20 |
| A%AUX001 | % | Despeses auxiliars sobre la mà d'obra | 1.5 % | 1.96 | 0.03 |
|  |  | Total |  |  | 2.19 |

| Amidament | Uts. | Llarg | Parcial |
|---|---|---|---|
| Logistica soterrani -1 | 16 | 7.00 | 112.000 |
|  | 1 | 84.00 | 84.000 |
| Aparcament soterrani -2 | 61 | 5.00 | 305.000 |
|  | 1 | 148.00 | 148.000 |
|  | 54 | 10.00 | 540.000 |
|  | 4 | 74.00 | 296.000 |
|  | -2 | 5.30 | -10.600 |
|  | -2 | 11.65 | -23.300 |
| Aparcament soterrani -3 | 72 | 5.00 | 360.000 |
|  | 1 | 175.00 | 175.000 |
|  | 54 | 10.00 | 540.000 |
|  | 4 | 74.00 | 296.000 |
|  | -2 | 5.00 | -10.000 |
|  | -2 | 11.65 | -23.300 |
| Total |  |  | 2788.8 |

**EBA1A130** m Pintat faixa discontínua 10cm 1/1,n/reflectora,manuals
16 m × 2.84 = 45.44
Pintat sobre paviment d'una faixa discontínua de 10 cm 1/1, Classe 3, Rd>45, amb pintura no reflectora, amb mitjans manuals

| Codi | Ut | Descripció | Rendiment | Preu | Import |
|---|---|---|---|---|---|
| A0121000 | h | Oficial 1a | 0.082 | 17.89 | 1.47 |
| A0140000 | h | Manobre | 0.082 | 14.88 | 1.22 |
| BBA12000 | kg | Pintura n/reflectora p/senyal. | 0.026 | 4.06 | 0.11 |
| A%AUX001 | % | Despeses auxiliars sobre la mà d'obra | 1.5 % | 2.69 | 0.04 |
|  |  | Total |  |  | 2.84 |

| Amidament | Uts. | Llarg | Parcial |
|---|---|---|---|
| Planta soterrani -1 | 1 | 16.00 | 16.000 |
| Total |  |  | 16 |

**EBXX001** U PINTAT SOBRE PAVIMENT DE NUMERACIÓ DE PLACES
339 U × 4.21 = 1427.19
PINTAT SOBRE PAVIMENT DE NUMERACIÓ DE PLACES FINS A TRES DÍGITS DE 25 CM D'AMPLADA, AMB PINTURA NO REFLECTORA, AMB MÀQUINA D´ACCIONAMENT MANUAL

| Amidament | Uts. | Parcial |
|---|---|---|
| Planta soterrani -1 | 13 | 13.000 |
| Planta soterrani -2 | 158 | 158.000 |
| Planta soterrani -3 | 168 | 168.000 |
| Total |  | 339 |

**EBA31110** m2 Pintat faixes superficials,n/reflectora,màq.accionament manual
410.88 m2 × 14.09 = 5789.30
Pintat sobre paviment de faixes superficials, senyals, simbols, amb pintura no reflectora, Classe 3, Rd>45, amb màquina d'accionament manual.

| Codi | Ut | Descripció | Rendiment | Preu | Import |
|---|---|---|---|---|---|
| A0121000 | h | Oficial 1a | 0.27 | 17.89 | 4.83 |
| A0140000 | h | Manobre | 0.35 | 14.88 | 5.21 |
| BBA12000 | kg | Pintura n/reflectora p/senyal. | 0.5 | 4.06 | 2.03 |
| C1B02B00 | h | Màquina p/pintar banda vial accionament manual (maquinària) | 0.09 | 20.73 | 1.87 |
| A%AUX001 | % | Despeses auxiliars sobre la mà d'obra | 1.5 % | 10.04 | 0.15 |
|  |  | Total |  |  | 14.09 |

| Amidament | Uts. | Llarg | Ample | Alt | Parcial |
|---|---|---|---|---|---|
| Planta soterrani -1 |  |  |  |  |  |
| Fletxa front | 14 | 0.30 |  |  | 4.200 |
| Fletxa front-dreta o esquerra | 3 | 0.54 |  |  | 1.620 |
| Fletxa dreta o esquerra | 1 | 0.40 |  |  | 0.400 |
| Cediu el pas | 4 | 0.70 |  |  | 2.800 |
| Planta soterrani -2 |  |  |  |  |  |
| Pas vianants | 3 | 28.00 | 1.00 | 0.50 | 42.000 |
|  | 3 | 76.00 | 1.00 | 0.50 | 114.000 |
|  | 1 | 5.00 | 1.00 | 0.50 | 2.500 |
|  | 1 | 12.80 | 1.00 | 0.50 | 6.400 |
|  | 1 | 6.00 | 1.00 | 0.50 | 3.000 |
|  | 1 | 5.50 | 8.20 | 0.50 | 22.550 |
| Fletxa front | 8 | 0.30 |  |  | 2.400 |
| Fletxa front-dreta o esquerra | 2 | 0.54 |  |  | 1.080 |
| Fletxa dreta o esquerra | 5 | 0.40 |  |  | 2.000 |
| Cediu el pas | 2 | 0.70 |  |  | 1.400 |
| Minusvalids | 4 | 0.90 |  |  | 3.600 |
| Planta soterrani -3 |  |  |  |  |  |
| Pas vianants | 3 | 28.00 | 1.00 | 0.50 | 42.000 |
|  | 3 | 76.00 | 1.00 | 0.50 | 114.000 |
|  | 1 | 5.00 | 1.00 | 0.50 | 2.500 |
|  | 1 | 12.80 | 1.00 | 0.50 | 6.400 |
|  | 1 | 6.00 | 1.00 | 0.50 | 3.000 |
|  | 1 | 5.50 | 8.20 | 0.50 | 22.550 |
| Fletxa front | 8 | 0.30 |  |  | 2.400 |
| Fletxa front-dreta o esquerra | 2 | 0.54 |  |  | 1.080 |
| Fletxa dreta o esquerra | 5 | 0.40 |  |  | 2.000 |
| Cediu el pas | 2 | 0.70 |  |  | 1.400 |
| Minusvalids | 4 | 0.90 |  |  | 3.600 |
| Total |  |  |  |  | 410.88 |

**EB92BFF1** U PLACA DE SENYALITZACIÓ INTERIOR DE PLANXA D´ALUMINI DE 40X20 CM,
0 U × 110.76 = 0.00
PLACA DE SENYALITZACIÓ INTERIOR DE PLANXA D´ALUMINI PINTADA AMB CARÀCTERS ALFANUMÈRICS, DE 40X20 CM, AMB SUPORT, FIXADA MECÀNICAMENT

| Codi | Ut | Descripció | Rendiment | Preu | Import |
|---|---|---|---|---|---|
| A012M000 | h | Oficial 1a montador | 0.15 | 18.48 | 2.77 |
| BB92BFF1 | U | PLACA DE SENYALITZACIÓ INTERIOR DE PLANXA D´ALUMINI PINTADA AMB CARÀCTERS ALFANUMÈRICS, DE 40X20 CM, AMB SUPORT, FIXADA MECÀNICAMENT (material; 26/11/2008) | 1 | 105.37 | 105.37 |
| B0A61600 | u | Tac niló D=6-8mm,+vis | 2 | 0.11 | 0.22 |
| A013M000 | h | Ajudant muntador | 0.15 | 15.97 | 2.40 |
|  |  | Total |  |  | 110.76 |

**FFSE01004b** UT PLACA REFLECTORA CIRCULAR DE 60 CM DIÀMETRE,POSTA ALUMINI 3M, INSTAL.LADA
0 UT × 128.04 = 0.00
Subministre i col·locació de placa reflectora normalitzada d'alumini-plata circular de 60 cm de diàmetre amb suport de paret amb subjeccions. Totalment instal·lada.

| Codi | Ut | Descripció | Rendiment | Preu | Import |
|---|---|---|---|---|---|
| A0121000 | h | Oficial 1a | 1.7 | 17.89 | 30.41 |
| A0140000 | h | Manobre | 1.7 | 14.88 | 25.30 |
| FSE01004 | UT | Placa circular, de 60 cm diàmetre, amb làmina reflectora intensitat, poste i fonament de formigó. (material; 26/11/2008) | 1 | 72.33 | 72.33 |
|  |  | Total |  |  | 128.04 |

**FFSE01003** U PLACA REFLECTORA TRIANGULAR 70 CM COSTAT, AMB SOPORT ALUMINI 3 M, INSTAL.LADA
0 U × 131.65 = 0.00
Subministre i col·locació de placa reflectora triangular de 70 cm de costat amb suport de paret amb subjeccions. Totalment instal·lada.

| Codi | Ut | Descripció | Rendiment | Preu | Import |
|---|---|---|---|---|---|
| A0121000 | h | Oficial 1a | 1.7 | 17.89 | 30.41 |
| A0140000 | h | Manobre | 1.7 | 14.88 | 25.30 |
| FSE01003 | UT | Placa triangular de 70 cm de costat, amb làmina reflectora d'intensitat, poste i fonament de formigó. (material; 26/11/2008) | 1 | 75.94 | 75.94 |
|  |  | Total |  |  | 131.65 |

### EC ENVIDRAMENTS (11/06/2010)
Import: 51742.14

**EC1F1A23** m2 Vidre aïlla.lluna incolora 4mm+lam.segur.incolor,man.niv.A 3+3mm (11/06/2010)
18 m2 × 58.31 = 1049.58
Vidre aïllant d'una lluna incolora de 4 mm de gruix i un vidre laminar de seguretat incolor, amb classificació de resistència a l'impacte manual nivell A de 3+3 mm de gruix, i cambra d'aire de 8 mm, col·locat amb llistó de vidre sobre fusta, acer o alumini

| Codi | Ut | Descripció | Rendiment | Preu | Import |
|---|---|---|---|---|---|
| BC1F1A20 | m2 | Vidre aïlla.1lluna incolora 4mm+1lam.segur.incolor,man.niv.A, 3+ (material) | 1 | 46.17 | 46.17 |
| A012E000 | h | Oficial 1a vidrier | 0.6 | 20.24 | 12.14 |
|  |  | Total |  |  | 58.31 |

| Amidament | Uts. | Llarg | Alt | Parcial |
|---|---|---|---|---|
| Control aparcament | 1 | 11.25 | 1.60 | 18.000 |
| Total |  |  |  | 18 |

**EC1F1E41M** m2 Vidre aïlla.1lluna incolora 8mm+1lam.segur.incolor,1butiral transparent 5+5mm,cambra 12mm,col.perf.neop.
411.396 m2 × 53.29 = 21923.29
Subministre i col.locació de vidre aïllant format per una lluna incolora de 8 mm de gruix tipus FLOAT o equivalent i un vidre laminar de seguretat incolor amb 1 butiral transparent tipus MULTIPACT 55.1 o equivalent, de 5+5 mm de gruix i cambra d'aire de 16 mm, col·locat amb perfils conformats de neoprè sobre alumini.

| Codi | Ut | Descripció | Rendiment | Preu | Import |
|---|---|---|---|---|---|
| A012E000 | h | Oficial 1a vidrier | 0.6 | 20.24 | 12.14 |
| BC1F1E41M | m2 | Vidre aïlla.1lluna incolora 8mm+1lam.segur.incolor,1butiral transparent 5+5mm,cambra 16mm (material) | 1 | 40.85 | 40.85 |
| A%AUX001 | % | Despeses auxiliars sobre la mà d'obra | 2.5 % | 12.14 | 0.30 |
|  |  | Total |  |  | 53.29 |

| Amidament | Uts. | Llarg | Alt | Parcial |
|---|---|---|---|---|
| Fust- 3a1 | 1 | 4.95 | 0.50 | 2.475 |
| Fust- 3a2 | 1 | 4.95 | 0.50 | 2.475 |
| Fust- 3b | 8 | 6.70 | 3.60 | 192.960 |
| Fust- 3c1 | 26 | 1.05 | 1.55 | 42.315 |
|  | 2 | 7.30 | 0.50 | 7.300 |
| Fust- 3c2 | 26 | 1.05 | 1.55 | 42.315 |
|  | 2 | 7.30 | 0.50 | 7.300 |
| Fust 3d1 | 2 | 0.27 | 1.00 | 0.540 |
| Fust 3f1 | 28 | 0.95 | 1.05 | 27.930 |
| Fust 3f2 | 29 | 0.95 | 1.05 | 28.928 |
| Fust 3f3 | 28 | 0.95 | 1.05 | 27.930 |
| Fust 3f4 | 29 | 0.95 | 1.05 | 28.928 |
| Total |  |  |  | 411.396 |

**EC151D01** m2 Vidre lam.segur.2 llunes,6+6mm,1 butiral transparent,col.llistó vidre
49.4 m2 × 48.28 = 2385.03
Vidre laminar de seguretat de dues llunes, amb acabat de lluna incolora, de 6+6 mm de gruix, amb 1 butiral transparent, col·locat amb llistó de vidre sobre fusta, acer o alumini

| Codi | Ut | Descripció | Rendiment | Preu | Import |
|---|---|---|---|---|---|
| A012E000 | h | Oficial 1a vidrier | 0.5 | 20.24 | 10.12 |
| BC151D01 | m2 | Vidre lam.segur.2 llunes,6+6mm,1 butiral transparent (material) | 1 | 38.01 | 38.01 |
| A%AUX001 | % | Despeses auxiliars sobre la mà d'obra | 1.5 % | 10.12 | 0.15 |
|  |  | Total |  |  | 48.28 |

| Amidament | Uts. | Llarg | Ample | Parcial |
|---|---|---|---|---|
| Ascensor 2 sostre | 1 | 3.70 | 3.50 | 12.950 |
| Ascensor 1 sostre | 1 | 9.00 | 4.05 | 36.450 |
| Total |  |  |  | 49.4 |

**EC151E03** m2 Vidre lam.segur.2 llunes,g=8+8mm,resist.imp.B,butiral transparen (11/06/2010)
437.84 m2 × 60.26 = 26384.24
Vidre laminar de seguretat de dues llunes, amb acabat de lluna incolora, de 8+8 mm de gruix, amb classificació de resistència a l'impacte manual nivell B, unides amb butiral transparent, col·locat amb llistó de vidre sobre fusta, acer o alumini

| Codi | Ut | Descripció | Rendiment | Preu | Import |
|---|---|---|---|---|---|
| BC151E00 | m2 | Vidre lam.segur.2 llunes,8+8mm,resist.imp.B,butiral transparent | 1 | 49.13 | 49.13 |
| A012E000 | h | Oficial 1a vidrier | 0.55 | 20.24 | 11.13 |
|  |  | Total |  |  | 60.26 |

| Amidament | Uts. | Llarg | Alt | Parcial |
|---|---|---|---|---|
| Escales exteriors | 1 | 30.60 | 2.70 | 82.620 |
| Ascensor 1 laterals | 2 | 8.45 | 4.20 | 70.980 |
|  | 2 | 3.30 | 4.20 | 27.720 |
| Ascensor 2 laterals | 2 | 3.15 | 4.20 | 26.460 |
|  | 2 | 2.90 | 4.20 | 24.360 |
| Supermercat | 1 | 46.75 | 4.40 | 205.700 |
| Total |  |  |  | 437.84 |

### ED FORMACIO PARADES MERCAT (09/06/2010)
Import: 625447.04

#### ED1 TANCAMENTS I DIVISORIES
Import: 18744.26

**E612BR1KM** m2 Paret divis.recolzada,14cm,maó calat,HD,I,UNE-EN 771-1,290x140x100mm,p/revestir,col.morter 1:2:10,CEM II
406.08 m2 × 28.02 = 11378.36

| Amidament | Uts. | Llarg | Ample | Parcial |
|---|---|---|---|---|
| Planta baixa |  |  |  |  |
| Parades perímetre | 4 | 33.40 | 2.80 | 374.080 |
| Parades interiors | 8 | 2.00 | 2.00 | 32.000 |
| Total |  |  |  | 406.08 |

**E612LM1KM** m2 Paret divis.recolzada,11,5cm,totxana,LD,I,UNE-EN 771-1,240x115x100mm,p/revestir,col.morter 1:2:10,CEM II
258 m2 × 28.55 = 7365.90

| Amidament | Uts. | Llarg | Ample | Parcial |
|---|---|---|---|---|
| Planta baixa |  |  |  |  |
| Parades perimetre | 21 | 3.00 | 2.00 | 126.000 |
| Parades interior | 33 | 2.00 | 2.00 | 132.000 |
| Total |  |  |  | 258 |

#### ED2 REVESTIMENTS (09/06/2010)
Import: 90891.03

**E82C123V** m2 Enrajolat vert.int.<=3m,gres porcel.premsat polit,65.9x43.5
1572.35 m2 × 28.26 = 44434.61

| Amidament | Uts. | Llarg | Ample | Alt | Parcial |
|---|---|---|---|---|---|
| Planta baixa |  |  |  |  |  |
| Parades mercat | 42 | 3.00 |  | 2.00 | 252.000 |
|  | 1 | 140.90 |  | 2.50 | 352.250 |
|  | 1 | 26.70 |  | 2.50 | 66.750 |
|  | 82 | 2.00 |  | 2.00 | 328.000 |
|  | 2 | 109.30 |  | 2.50 | 546.500 |
| Coronament parets | 21 | 3.00 | 0.15 |  | 9.450 |
|  | 6 | 2.50 | 0.30 |  | 4.500 |
|  | 33 | 2.00 | 0.15 |  | 9.900 |
|  | 6 | 2.00 | 0.25 |  | 3.000 |
| Total |  |  |  |  | 1572.35 |

**E81121D2** m2 Arrebossat bona vista,vert.int.,morter ciment 1:6,remolinat
1545.5 m2 × 12.66 = 19566.03

| Amidament | Uts. | Llarg | Alt | Parcial |
|---|---|---|---|---|
| Planta baixa |  |  |  |  |
| Parades mercat | 42 | 3.00 | 2.00 | 252.000 |
|  | 1 | 140.90 | 2.50 | 352.250 |
|  | 1 | 26.70 | 2.50 | 66.750 |
|  | 82 | 2.00 | 2.00 | 328.000 |
|  | 2 | 109.30 | 2.50 | 546.500 |
| Total |  |  |  | 1545.5 |

**E84B97BB** m2 Cel ras plac.acer perforada,pint.,60x60cm,entram.ocult,platina
834.328 m2 × 32.23 = 26890.39

| Amidament | Uts. | Llarg | Ample | Parcial |
|---|---|---|---|---|
| Planta baixa |  |  |  |  |
| Parades perimetrals | 1 | 16.35 | 3.00 | 49.050 |
|  | 1 | 9.85 | 3.00 | 29.550 |
|  | 1 | 26.70 | 3.00 | 80.100 |
|  | 1 | 13.55 | 3.00 | 40.650 |
|  | 1 | 12.65 | 3.00 | 37.950 |
|  | 1 | 26.70 | 3.00 | 80.100 |
|  | 1 | 4.45 | 3.60 | 16.020 |
|  | 1 | 4.35 | 5.45 | 23.708 |
| Parades centrals | 2 | 21.85 | 2.00 | 87.400 |
|  | 2 | 21.80 | 2.00 | 87.200 |
|  | 2 | 17.65 | 2.00 | 70.600 |
|  | 2 | 15.10 | 2.00 | 60.400 |
|  | 2 | 21.50 | 2.00 | 86.000 |
|  | 2 | 21.40 | 2.00 | 85.600 |
| Total |  |  |  | 834.328 |

#### ED3 PAVIMENTS (09/06/2010)
Import: 54565.01

**E9DCU250M** m2 Paviment int.antillisc.gres porcel.premsat 65.9x43.5 (26/08/2009)
805.74 m2 × 34.6 = 27878.60
Paviment interior antilliscant de rajola de gres porcel·lànic premsat de forma rectangular, rectificat i biselat de format nominal 65,9x43,5x1 cms, Classe 2 segons CTE DB-SU, tipus Osaka Antracita de Porcelanosa o equivalent, col·locat a l´estesa amb morter adhesiu C2 E ó C2 T (UNE-EN 12004) tipus Rapimax de Butech o equivalent, i rejuntat amb beurada CG2 (UNE-EN 13888), tipus Colorstuk 0-4 o equivalent. Inclós creuetes de PVC, formació de junts perimetrals continus, de amplada no menor a 5mm, en límits de parets, pilars exempts i canvis de nivell, i juntes de partició, estructurals o de dil.latació existents al suport.
Inclós: neteja i comprovació del grau d'humitat de la base. Replanteig de paviment i juntes de moviment. Rejuntat. Eliminació i neteja de material sobrant. Neteja inicial del paviment al finalitzar l'obra. Inclós p.p. de mermes i ajustos.

| Codi | Ut | Descripció | Rendiment | Preu | Import |
|---|---|---|---|---|---|
| B0FHU251M | m2 | Rajola de gres porcel·lànic premsat de forma rectangular, 65,9x4 | 1.1 | 17.65 | 19.42 |
| A0140000 | h | Manobre | 0.03 | 14.88 | 0.45 |
| A0127000 | h | Oficial 1a col·locador | 0.5 | 17.89 | 8.95 |
| A0137000 | h | Ajudant col·locador | 0.2 | 15.97 | 3.19 |
| B0711020 | kg | Mort.adhesiu,C2(UNE-EN 12004) | 6 | 0.41 | 2.46 |
| B05A2202 | kg | Beurada p/ceràmica,CG2(UNE-EN 13888),blanca | 0.114 | 0.73 | 0.08 |
| CRUCTPVC | Ud | Cruceta de PVC. | 5 | 0.01 | 0.05 |
|  |  | Total |  |  | 34.6 |

| Amidament | Uts. | Llarg | Parcial |
|---|---|---|---|
| Planta baixa |  |  |  |
| Parades Mercat | 1 | 879.26 | 879.260 |
| A deduir parades peix | -1 | 73.52 | -73.520 |
| Total |  |  | 805.74 |

**E9E13214** m2 Paviment panot vorera gris,20x20x4cm,preu alt,col.est.sorra-cim. (11/06/2010)
73.52 m2 × 18.34 = 1348.36
Paviment de panot per a vorera gris de 20x20x4 cm, classe 1a, preu alt, col·locat a l'estesa amb sorra-ciment de 200 kg/m3 de ciment pòrtland i beurada de ciment pòrtland.
Inclós: neteja de la base. Replanteig de paviment i juntes de moviment. Rejuntat. Eliminació i neteja de material sobrant. Neteja inicial del paviment al finalitzar l'obra. Inclós p.p. de mermes i ajustos.

| Codi | Ut | Descripció | Rendiment | Preu | Import |
|---|---|---|---|---|---|
| B0512401 | t | Ciment pòrtland+fill.calc. CEM II/B-L 32,5R,sacs (material) | 0.003 | 66.68 | 0.20 |
| B9E13200 | m2 | Panot gris 20x20x4cm,cl.1a,preu alt (material) | 1.02 | 3.93 | 4.01 |
| B0111000 | m3 | Aigua | 0.01 | 0.71 | 0.01 |
| A0140000 | h | Manobre | 0.3 | 14.88 | 4.46 |
| A0122000 | h | Oficial 1a paleta | 0.45 | 17.89 | 8.05 |
| D0391311 | m3 | Sorra-ciment s/addit.,200kg/m3 pòrtland+fill.calc.,form.165l (11/06/2010) | 0.031 | 51.89 | 1.61 |
|  |  | Total |  |  | 18.34 |

| Amidament | Uts. | Llarg | Parcial |
|---|---|---|---|
| Planta baixa |  |  |  |
| Parades peix | 1 | 73.52 | 73.520 |
| Total |  |  | 73.52 |

**E9371CHG** m2 Solera form.lleug.arg.exp.20-25N/mm2,1400-1600kg/m3,g=17cm
879.26 m2 × 23.31 = 20495.55
Solera de formigó lleuger d'argila expandida 20 a 25 N/mm2 de resistència a la compressió, de densitat 1400 a 1600 kg/m3, de 17 cm de gruix

| Codi | Ut | Descripció | Rendiment | Preu | Import |
|---|---|---|---|---|---|
| A0122000 | h | Oficial 1a paleta | 0.128 | 17.89 | 2.29 |
| A0140000 | h | Manobre | 0.256 | 14.88 | 3.81 |
| D06L1CH1 | m3 | Formigó lleug.arg.exp.20-25N/mm2 1400-1600kg/m3,formigonera 165l | 0.176 | 97.78 | 17.21 |
|  |  | Total |  |  | 23.31 |

| Amidament | Uts. | Llarg | Parcial |
|---|---|---|---|
| Planta baixa |  |  |  |
| Parades Mercat | 1 | 879.26 | 879.260 |
| Total |  |  | 879.26 |

**E93A13D0** m2 Recrescuda supo.pavim.,g=3cm,mort.ciment 1:6
805.74 m2 × 6.01 = 4842.50

| Amidament | Uts. | Llarg | Parcial |
|---|---|---|---|
| Planta baixa |  |  |  |
| Parades Mercat | 1 | 879.26 | 879.260 |
| A deduir parades peix | -1 | 73.52 | -73.520 |
| Total |  |  | 805.74 |

#### ED4 ESTRUCTURA (09/06/2010)
Import: 177898.03

**E4435112** kg Acer S275JR,p/biga peça simp.,perf.lam.IP,HE,UP,antiox.,col.obra sold.
77988.998 kg × 1.19 = 92806.91

| Amidament | Uts. | Llarg | Ample | Parcial |
|---|---|---|---|---|
| Portic tipus 1 | 58 | 375.00 |  | 21750.000 |
| Portic tipus 2 | 57 | 450.00 |  | 25650.000 |
| IPN340 | 1 | 68.10 | 22.00 | 1498.200 |
| IPN340 | 1 | 68.10 | 22.00 | 1498.200 |
| IPN340 | 1 | 68.10 | 18.00 | 1225.800 |
| IPN340 | 1 | 68.10 | 15.30 | 1041.930 |
| IPN340 | 1 | 68.10 | 21.70 | 1477.770 |
| IPN340 | 1 | 68.10 | 21.60 | 1470.960 |
| IPE200 | 2 | 22.40 | 7.50 | 336.000 |
| IPE200 | 2 | 22.40 | 7.90 | 353.920 |
| IPE200 | 2 | 22.40 | 7.50 | 336.000 |
| IPE140 | 3 | 12.90 | 27.00 | 1044.900 |
| IPE140 | 3 | 12.90 | 27.00 | 1044.900 |
| IPE140 | 2 | 12.90 | 14.50 | 374.100 |
| IPE140 | 2 | 12.90 | 22.10 | 570.180 |
| IPE140 | 2 | 12.90 | 17.90 | 461.820 |
| IPE140 | 2 | 12.90 | 7.50 | 193.500 |
| IPE140 | 2 | 12.90 | 14.20 | 366.360 |
| IPE140 | 2 | 12.90 | 22.60 | 583.080 |
| IPE140 | 3 | 12.90 | 26.60 | 1029.420 |
| IPE140 | 3 | 12.90 | 26.60 | 1029.420 |
| IPE140 | 15 | 12.90 | 4.60 | 890.100 |
| HEB200 | 8 | 61.30 | 8.20 | 4021.280 |
| IPE270 | 2 | 36.10 | 10.00 | 722.000 |
| IPE200 | 7 | 22.40 | 4.25 | 666.400 |
| IPE200 | 4 | 22.40 | 4.25 | 380.800 |
| IPE200 | 4 | 22.40 | 1.90 | 170.240 |
| IPE200 | 4 | 22.40 | 4.25 | 380.800 |
| IPE200 | 4 | 22.40 | 1.90 | 170.240 |
| Percentatge "A origen" | 3536.916 |  |  | 3536.916 |
| Percentatge "A origen" | 3713.762 |  |  | 3713.762 |
| Total |  |  |  | 77988.998 |

**E4DC2D00** m2 Muntatge+desmunt.encofrat p/llosa,tauler
325 m2 × 25.87 = 8407.75

| Amidament | Uts. | Parcial |
|---|---|---|
| Zona 1 | 160 | 160.000 |
| Zona 2 | 165 | 165.000 |
| Total |  | 325 |

**E45C18H4** m3 Formigó p/llosa, HA-25/B/20/IIa,abocat bomba
81.25 m3 × 62.76 = 5099.25

| Amidament | Uts. | Llarg | Parcial |
|---|---|---|---|
| Zona 1 | 160 | 0.25 | 40.000 |
| Zona 2 | 165 | 0.25 | 41.250 |
| Total |  |  | 81.25 |

**E4BC3000** kg Acer b/corrugada B 500 S p/armadura llosa
9750 kg × 1.06 = 10335.00

| Amidament | Uts. | Llarg | Parcial |
|---|---|---|---|
| Zona 1 | 160 | 30.00 | 4800.000 |
| Zona 2 | 165 | 30.00 | 4950.000 |
| Total |  |  | 9750 |

**E15DCE060M** m2 ENTR.REJI.30x30/30x3/10x2 GALV. (29/10/2008)
1050.405 m2 × 58.31 = 61249.12
EMPARRILLADO FORMADO POR REJILLA DE PLETINA DE ACERO GALVANIZADO DE 30X3/10X2 MM., FORMANDO CUADRÍCULA DE 30X30 MM., SISTEMA MANUAL (PLETINA CON PLETINA), BASTIDOR Y AJUSTE A OTROS ELEMENTOS.

| Codi | Ut | Descripció | Rendiment | Preu | Import |
|---|---|---|---|---|---|
| O01OB140 | h. | Ajudant manya | 0.485 | 16.04 | 7.78 |
| P13WW220 | ud | ANCLAJE UNIÓN REJILLA GALV. (material) | 8 | 0.49 | 3.92 |
| P13TF020 | m. | ANGULAR ACERO 30X30X3 MM. (material) | 4 | 1.33 | 5.32 |
| O01OB130 | h. | Oficial 1ª manya | 0.485 | 18.18 | 8.82 |
| P13DE100 | m2 | REJILLA STD 30X30/30X3/10X2 GALV. (material) | 1 | 32.47 | 32.47 |
|  |  | Total |  |  | 58.31 |

| Amidament | Uts. | Llarg | Ample | Parcial |
|---|---|---|---|---|
| Parades perimetrals | 4 | 29.00 | 3.20 | 371.200 |
|  | 2 | 8.25 | 4.30 | 70.950 |
|  | 2 | 9.10 | 4.30 | 78.260 |
| Parades interiors | 2 | 21.80 | 4.45 | 194.020 |
|  | 2 | 21.40 | 4.45 | 190.460 |
|  | 1 | 17.70 | 4.45 | 78.765 |
|  | 1 | 15.00 | 4.45 | 66.750 |
| Total |  |  |  | 1050.405 |

#### ED5 SANEJAMENT (09/06/2010)
Import: 10114.88

**IS.02** ud SUMID.SIF.INDUSTRIAL A.INOX. 20x20 MARCA ´´CAINOX´´ (29/10/2008)
73 ud × 138.56 = 10114.88
SUMIDERO SIFÓNICO INDUSTRIAL DE ACERO INOXIDABLE AISI-304 DE 3 MM. MARCA ´´CAINOX´´, SALIDA VERTICAL, PARA RECOGIDA DE AGUAS PLUVIALES O DE LOCALES HÚMEDOS, DE 20X20 CM., INSTALADO Y CONEXIONADO A LA RED GENERAL DE DESAGÜE DE 110 MM., INCLUSO CON P.P. DE PEQUEÑO MATERIAL DE AGARRE Y MEDIOS AUXILIARES.
SEGÚN PLANOS DE DETALLE Y CUANTOS TRABAJOS, MEDIOS Y MATERIALES SEAN PRECISOS A JUICIO DE LA DIRECCIÓN FACULTATIVA.

| Codi | Ut | Descripció | Rendiment | Preu | Import |
|---|---|---|---|---|---|
| P17KA400 | ud | TAPA SUMIDERO ACERO ENTRAM.20X20 (material) | 1 | 22.83 | 22.83 |
| A012G000 | h | Oficial 1a calefactor (mà d'obra) | 0.22 | 18.48 | 4.07 |
| P17KA300 | ud | CESTILLO ACERO 20X20 CM.S/V (material) | 1 | 16.83 | 16.83 |
| P01DW090 | ud | PEQUEÑO MATERIAL (material) | 1 | 0.9 | 0.90 |
| P17KA200 | ud | CUERPO SUMI. IND. ACERO 20X20 CM.S/V (material) | 1 | 93.93 | 93.93 |
|  |  | Total |  |  | 138.56 |

| Amidament | Uts. | Parcial |
|---|---|---|
| Parades | 73 | 73.000 |
| Total |  | 73 |

#### ED6 EQUIPAMENTS (09/06/2010)
Import: 273233.83

**EQY1E541** m Toldo enrrotllable malla met.
1025 m × 125.67 = 128811.75
TOLDO ENRROLLATBLE DE MALLA METÀL.LICA FLEXIBLE. COLOR A ESCOGER POR LA DIRECCION FACULTATIVA. INCLUYE SOPORTES DE HIERRO LACADO PARA FIJAR EN LA ESTRUCTURA DE PARADAS, GANCHOS RECUBIERTOS EN PVC, TUBO DE HIERRO RANURADO, BARRA DE CARGA DE ALUMINIO LACADO, TORNILLOS DE FIJACION DE ACERO CROMATIZADO Y FIJACION EN LA PARTE INFERIOR DEL CAJON EXISTENT CON PUENTE BATIENTE.

| Amidament | Uts. | Llarg | Alt | Parcial |
|---|---|---|---|---|
| Parades | 4 | 27.00 | 2.50 | 270.000 |
|  | 4 | 53.00 | 2.50 | 530.000 |
|  | 2 | 45.00 | 2.50 | 225.000 |
| Total |  |  |  | 1025 |

**EQ3F001M** ml Rotulo metac. chapa de acero
410 ml × 321.24 = 131708.40
RETOL A BASE DE CALAIX DE XAPA D'ACER AMB ESTRUCTURA AUXILIAR DE SUPORT I FRONT DE METACRILAT, DE 50 CMS D'ALÇADA, AMB TEXT SERIGRAFIAT PERSONALITZAT PER CADA PARADA. INCLOS ESTRUCTURA AUXILIAR AMB TUBS CONFORMATS EN FRED DE SECCIO VARIABLE I SOLDADURA A ESTRUCTURA PRINCIPAL DE PARADA. AQUESTA ESTRUCTURA INCLOU DUES CAPES D'IMPRIMACIO I DUES D'ACABAT AMB ESMALT SINTETIC.

| Amidament | Uts. | Llarg | Parcial |
|---|---|---|---|
| Parades | 4 | 27.00 | 108.000 |
|  | 4 | 53.00 | 212.000 |
|  | 2 | 45.00 | 90.000 |
| Total |  |  | 410 |

**PAXX01** ut RESTAURACIO PARADA ORIGINAL
1 ut × 12713.68 = 12713.68
Restauració de la parada existent a l'interior del Mercat. Inclou el desmuntatge de la parada, restauració, substitució o reposició de tots els elements de fusta o metàl.lics, respectant la configuració geométrica, motllures, textures i colors originals, i posterior muntatge. Unitat d'obra totalment acabada.

### EI INSTAL.LACIONS (09/06/2010)
Import: 5248832.7

#### EI01 INSTAL.LACIONS D'EVACUACIO (09/06/2010)
Import: 206992.17
SANEJAMENT

**E0105** * NOTA CAPITOL (31/03/2005)
1 *
Es considera inclòs en el preu unitari de cada partida, la part proporcional de colzes i de peces especials, així com el segellat i la base necessària de sustentació definida en els detalls de projecte.
La instal·lació completa del drenatge haurà de complir l'estipulat en el projecte i/o en el CTE.
S'inclou la connexió a la xarxa d'aigües pluvials o residuals, segons definició dels plànols o de les órdres de la direcció facultativa.

**IS.03** m. CANALINA DE ACERO INOXIDABLE MARCA ´´CAINOX´´ MOD.680 (29/10/2008)
415 m. × 107.53 = 44624.95
CANALINA PARA EVACUACIÓN DE AGUA SUPERFICIAL CON SALIDA SIFÓNICA DIÁMETRO 110 MM., FORMADO POR PIEZAS PREFABRICADAS DE ACERO INOXIDABLE, CON PENDIENTE INCORPORADA HACIA EL PUNTO DE DESAGÜE, COLOCADAS SOBRE FORJADO, INCLUSO CON P.P. DE PIEZAS ESPECIALES Y PEQUEÑO MATERIAL, MONTADO, NIVELADO Y CON P.P. DE MEDIOS AUXILIARES.
SEGÚN PLANOS DE DETALLE Y CUANTOS TRABAJOS, MEDIOS Y MATERIALES SEAN PRECISOS A JUICIO DE LA DIRECCIÓN FACULTATIVA.

| Codi | Ut | Descripció | Rendiment | Preu | Import |
|---|---|---|---|---|---|
| A012G000 | h | Oficial 1a calefactor | 0.3 | 18.48 | 5.54 |
| A013G000 | h | Ajudant de calefactor (mà d'obra) | 0.3 | 15.95 | 4.79 |
| CNAIX01 | ud | CUERPO SIFÓNICO DE ACERO INOXIDABLE MARCA ´´CAINOX´´ MOD. 680 (material) | 0.5 | 133.46 | 66.73 |
| CNAIX02 | m. | CANALINA ACERO INOXIDABLE MARCA ´´CAINOX´´ MOD. 680 (material) | 1 | 30.47 | 30.47 |
|  |  | Total |  |  | 107.53 |

| Amidament | Uts. | Llarg | Parcial |
|---|---|---|---|
| Canalina Acero Inoxidable | 4 | 29.00 | 116.000 |
|  | 2 | 54.00 | 108.000 |
|  | 1 | 45.00 | 45.000 |
|  | 2 | 53.00 | 106.000 |
|  | 1 | 40.00 | 40.000 |
| Total |  |  | 415 |

**IS.02** ud SUMID.SIF.INDUSTRIAL A.INOX. 20x20 MARCA ´´CAINOX´´
79 ud × 138.56 = 10946.24

| Amidament | Uts. | Parcial |
|---|---|---|
| P.baixa | 4 | 4.000 |
| P.semisoterrani | 16 | 16.000 |
| P.sot-1 | 25 | 25.000 |
| P.sot-2 | 18 | 18.000 |
| P.sot-3 | 16 | 16.000 |
| Total |  | 79 |

**IS.04** ud SUM.SIF.FUND.C/REJ.FUND.400x400 90 a 110mm (29/10/2008)
82 ud × 25.42 = 2084.44
SUMIDERO SIFÓNICO DE FUNDICIÓN DE 400X400 MM. CON REJILLA CIRCULAR DE FUNDICIÓN Y CON SALIDA VERTICAL U HORIZONTAL DE 90 A 110 MM.; PARA RECOGIDA DE AGUAS PLUVIALES O DE LOCALES HÚMEDOS, INSTALADO Y CONEXIONADO A LA RED GENERAL DE DESAGÜE, INCLUSO CON P.P. DE PEQUEÑO MATERIAL DE AGARRE Y MEDIOS AUXILIARES, Y SIN INCLUIR ARQUETA DE APOYO.
SEGÚN PLANOS DE DETALLE Y CUANTOS TRABAJOS, MEDIOS Y MATERIALES SEAN PRECISOS A JUICIO DE LA DIRECCIÓN FACULTATIVA.

| Codi | Ut | Descripció | Rendiment | Preu | Import |
|---|---|---|---|---|---|
| A013G000 | h | Ajudant de calefactor | 0.17 | 15.95 | 2.71 |
| P02E3I110 | ud | SUM.SIF./REJ.CIRC.FUND. L=400X400 DT=90 A 110 (material) | 1 | 13.01 | 13.01 |
| A012G000 | h | Oficial 1a calefactor | 0.33 | 18.48 | 6.10 |
| P01DW090 | ud | Pequeño material | 4 | 0.9 | 3.60 |
|  |  | Total |  |  | 25.42 |

| Amidament | Uts. | Parcial |
|---|---|---|
| P.baixa | 62 | 62.000 |
| P.sot-1 | 8 | 8.000 |
| P.sot-2 | 6 | 6.000 |
| P.sot-3 | 6 | 6.000 |
| Total |  | 82 |

**IS.06** m. BAJANTE RED. ACANALADA FUNDICIÓN 100 mm. MOD. RESIDENCIAL (29/10/2008)
235.2 m. × 94.63 = 22256.98
BAJANTE REDONDA ACANALADA MOD. RESIDENCIAL ´´SUPERMETALLIT´´ DE FUNDICIÓN PARA AGUAS PLUVIALES, DE 100 MM. DE DIÁMETRO, CON FOSFATACIÓN EXTERIOR E INTERIOR Y UNA CAPA DE APRESTO DE COLOR RAL A DEFINIR POR LA D.F., FACIL DE SOBREPINTAR, CON COPA Y CAZOLETA Y UNIÓN CON JUNTA DE CAUCHO, INSTALADA Y SUJETA CON ABRAZADERAS ESPECIALES, INCLUSO CON P.P. DE PIEZAS Y ACCESORIOS DE FUNDICIÓN LISOS.
SEGÚN PLANOS DE DETALLE Y CUANTOS TRABAJOS, MEDIOS Y MATERIALES SEAN PRECISOS A JUICIO DE LA DIRECCIÓN FACULTATIVA.

| Codi | Ut | Descripció | Rendiment | Preu | Import |
|---|---|---|---|---|---|
| P17J3I | m. | BAJ.REDONDA ACANALADA ´´SUPERMETALLITFUNDICIÓN´´ 100MM (material) | 1 | 63.83 | 63.83 |
| P17JU3I | ud | CODO BAJ.RED.FUNDICIÓN 100 MM. (material) | 0.15 | 23.54 | 3.53 |
| P17JU03I | ud | SOPORTE PARA TUBO-802 (material) | 0.3 | 1.67 | 0.50 |
| P17JU13I | ud | CAZOLETA PARA RECOGIDA DE AGUAS (material) | 0.15 | 141.5 | 21.23 |
| A012G000 | h | Oficial 1a calefactor | 0.3 | 18.48 | 5.54 |
|  |  | Total |  |  | 94.63 |

| Amidament | Uts. | Alt | Parcial |
|---|---|---|---|
| Baixants pluvials |  |  |  |
|  | 16 | 9.30 | 148.800 |
|  | 8 | 10.80 | 86.400 |
| Total |  |  | 235.2 |

**ED15B771** m Baixant PVC-U paret massissa,B,DN=110mm,fix.mec.brides
267.4 m × 14.95 = 3997.63
Baixant de tub de PVC-U de paret massissa, àrea d'aplicació B segons norma UNE-EN 1329-1, de DN 110 mm, incloses les peces especials i fixat mecànicament amb brides

| Codi | Ut | Descripció | Rendiment | Preu | Import |
|---|---|---|---|---|---|
| A0127000 | h | Oficial 1a col·locador | 0.36 | 17.89 | 6.44 |
| A0137000 | h | Ajudant col·locador | 0.18 | 15.97 | 2.87 |
| BD13177B | m | Tub PVC-U paret massissa,àrea aplicació B,DN=110mm,llarg.=3m,p/encolar (material) | 1.4 | 2.58 | 3.61 |
| BD1Z2200 | u | Brida p/tub PVC,D=75-110mm (material) | 0.67 | 0.83 | 0.56 |
| BDW3B700 | u | Accessori genèric p/tub PVC,D=110mm (material) | 0.33 | 3.85 | 1.27 |
| BDY3B700 | u | Element munt. p/tub PVC,D=110mm (material) | 1 | 0.06 | 0.06 |
| A%AUX001 | % | Despeses auxiliars sobre la mà d'obra | 1.5 % | 9.31 | 0.14 |
|  |  | Total |  |  | 14.95 |

| Amidament | Uts. | Alt | Parcial |
|---|---|---|---|
| P.sot-1 | 20 | 5.57 | 111.400 |
| P.Sot-2 | 26 | 3.00 | 78.000 |
| P.sot-3 | 26 | 3.00 | 78.000 |
| Total |  |  | 267.4 |

**ED15B972M** m Baixant PVC-U paret massissa,B,DN=250mm,fix.mec.brides (25/06/2010)
17.57 m × 38.26 = 672.23
Baixant de tub de PVC-U de paret massissa, àrea d'aplicació B segons norma UNE-EN 1329-1, de DN 250 mm, incloses les peces especials i fixat mecànicament amb brides

| Codi | Ut | Descripció | Rendiment | Preu | Import |
|---|---|---|---|---|---|
| A0127000 | h | Oficial 1a col·locador | 0.4 | 17.89 | 7.16 |
| A0137000 | h | Ajudant col·locador | 0.2 | 15.97 | 3.19 |
| BD13197B1M | m | Tub PVC-U paret massissa,àrea aplicació B,DN=250mm,llarg.=3m,p/encolar (material) | 1.4 | 13.43 | 18.80 |
| BD1Z23001M | u | Brida p/tub PVC,D=250mm (material) | 0.67 | 2.48 | 1.66 |
| BDW3B901M | u | Accessori genèric p/tub PVC,D=250mm (material) | 0.33 | 20.35 | 6.72 |
| BDY3B901M | u | Element munt. p/tub PVC,D=250mm (material) | 1 | 0.57 | 0.57 |
| A%AUX001 | % | Despeses auxiliars sobre la mà d'obra | 1.5 % | 10.35 | 0.16 |
|  |  | Total |  |  | 38.26 |

**IS.08** ud VALV. AIREACION-VENTIL.maxi-vent (29/10/2008)
9 ud × 12.92 = 116.28
VENTILACIÓN PRIMARIA DE LA BAJANTE MEDIANTE VÁLVULA DE AIREACIÓN URALITA MAXIVENT CON CAPACIDAD PARA SUMINISTRAR AIRE A LA INSTALACIÓN DE EVACUACIÓN HASTA 5 PLANTAS, QUE INCLUYE MECANISMO AUTOMÁTICO DE APERTURA EN DEPRESIÓN Y CIERRE EN SOBREPRESIÓN, UBICADA EN FALSO TECHO, CONEXIÓN EN DIÁMETRO 70-110 MM. Y UNIÓN POR JUNTA ELÁSTICA INCORPORADA, CON DOCUMENTO DE IDONEIDAD TÉCNICA BBA, MARCA DE CALIDAD RAL Y CERTIFICADO DE CONFORMIDAD PA-I 3636, TOTALMENTE INSTALADA.
SEGÚN PLANOS DE DETALLE Y CUANTOS TRABAJOS, MEDIOS Y MATERIALES SEAN PRECISOS A JUICIO DE LA DIRECCIÓN FACULTATIVA.

| Codi | Ut | Descripció | Rendiment | Preu | Import |
|---|---|---|---|---|---|
| A012G000 | h | Oficial 1a calefactor | 0.5 | 18.48 | 9.24 |
| VAL01 | ud | VÁLV. AIREACION S.D. MASIVENT 110 (material) | 1 | 3.68 | 3.68 |
|  |  | Total |  |  | 12.92 |

| Amidament | Uts. | Parcial |
|---|---|---|
| baixants fecals | 9 | 9.000 |
| Total |  | 9 |

**ED7FBB3I1** m Clavegueró PVC-U paret massissa,B,DN=110mm,penj.sostr. (29/10/2008)
689 m × 23.52 = 16205.28
ALBAÑAL CON TUBO DE PVC DE D=110 MM, DE PARED MACIZA, COLGADO DEL TECHO

| Codi | Ut | Descripció | Rendiment | Preu | Import |
|---|---|---|---|---|---|
| BDW3B9003I1 | u | Accesorio genérico p/tub.PVC,D=110mm (material) | 0.33 | 5.84 | 1.93 |
| A0127000 | h | Oficial 1a col·locador | 0.7 | 17.89 | 12.52 |
| A0137000 | h | Ajudant col·locador | 0.35 | 15.97 | 5.59 |
| BD1Z3000 | u | Brida p/tub penj.sost. (material) | 0.5 | 2.46 | 1.23 |
| BD13199B3I1 | m | Tubo PVC pared maciza,área aplicación B,DN=110mm,long.=5m,p/enco (material) | 1.248 | 1.8 | 2.25 |
|  |  | Total |  |  | 23.52 |

| Amidament | Uts. | Llarg | Parcial |
|---|---|---|---|
| P.baixa | 4 | 8.00 | 32.000 |
|  | 16 | 0.50 | 8.000 |
| P.semisoterrani | 1 | 439.00 | 439.000 |
| P.sot-1 | 1 | 48.00 | 48.000 |
| P.sot-2 | 1 | 124.00 | 124.000 |
| P-sot.-3 | 1 | 38.00 | 38.000 |
| Total |  |  | 689 |

**ED7FBB3I2** m Clavegueró PVC-U paret massissa,B,DN=125mm,penj.sostr. (29/10/2008)
14 m × 25.6 = 358.40
ALBAÑAL CON TUBO DE PVC DE D=125 MM, DE PARED MACIZA, COLGADO DEL TECHO

| Codi | Ut | Descripció | Rendiment | Preu | Import |
|---|---|---|---|---|---|
| A0137000 | h | Ajudant col·locador | 0.35 | 15.97 | 5.59 |
| BDW3B9003I2 | u | Accesorio genérico p/tub.PVC,D=125mm (material) | 0.33 | 8.76 | 2.89 |
| A0127000 | h | Oficial 1a col·locador | 0.7 | 17.89 | 12.52 |
| BD1Z3000 | u | Brida p/tub penj.sost. | 0.5 | 2.46 | 1.23 |
| BD13199B3I2 | m | Tubo PVC pared maciza,área aplicación B,DN=125mm,long.=5m,p/enco (material) | 1.248 | 2.7 | 3.37 |
|  |  | Total |  |  | 25.6 |

| Amidament | Uts. | Llarg | Parcial |
|---|---|---|---|
| P.semisoterrani | 1 | 14.00 | 14.000 |
| Total |  |  | 14 |

**ED7FBB9P** m Clavegueró PVC-U paret massissa,B,DN=160mm,penj.sostr.
228 m × 28.88 = 6584.64
Clavegueró amb tub de PVC-U de paret massissa, àrea aplicació B segons norma UNE-EN 1329-1, de DN 160 mm, penjat al sostre

| Codi | Ut | Descripció | Rendiment | Preu | Import |
|---|---|---|---|---|---|
| A0127000 | h | Oficial 1a col·locador | 0.7 | 17.89 | 12.52 |
| A0137000 | h | Ajudant col·locador | 0.35 | 15.97 | 5.59 |
| BD13199B | m | Tub PVC-U paret massissa,àrea aplicació B,DN=160mm,llarg.=5m,p/encolar (material) | 1.2 | 3.98 | 4.78 |
| BD1Z3000 | u | Brida p/tub penj.sost. | 0.66 | 2.46 | 1.62 |
| BDW3B900 | u | Accessori genèric p/tub PVC,D=160mm (material) | 0.33 | 11.87 | 3.92 |
| BDY3B900 | u | Element munt. p/tub PVC,D=160mm (material) | 1 | 0.18 | 0.18 |
| A%AUX001 | % | Despeses auxiliars sobre la mà d'obra | 1.5 % | 18.11 | 0.27 |
|  |  | Total |  |  | 28.88 |

| Amidament | Uts. | Llarg | Parcial |
|---|---|---|---|
| P.semisoterrani | 1 | 228.00 | 228.000 |
| Total |  |  | 228 |

**ED7FBBAP** m Clavegueró PVC-U paret massissa,B,DN=200mm,penj.sostr.
73 m × 34.34 = 2506.82
Clavegueró amb tub de PVC-U de paret massissa, àrea aplicació B segons norma UNE-EN 1329-1, de DN 200 mm, penjat al sostre

| Codi | Ut | Descripció | Rendiment | Preu | Import |
|---|---|---|---|---|---|
| A0127000 | h | Oficial 1a col·locador | 0.7 | 17.89 | 12.52 |
| A0137000 | h | Ajudant col·locador | 0.35 | 15.97 | 5.59 |
| BD131A9B | m | Tub PVC-U paret massissa,àrea aplicació B,DN=200mm,llarg.=5m,p/encolar (material) | 1.2 | 5.98 | 7.18 |
| BD1Z3000 | u | Brida p/tub penj.sost. | 0.66 | 2.46 | 1.62 |
| BDW3BA00 | u | Accessori genèric p/tub PVC,D=200mm (material) | 0.33 | 20.76 | 6.85 |
| BDY3BA00 | u | Element munt. p/tub PVC,D=200mm (material) | 1 | 0.31 | 0.31 |
| A%AUX001 | % | Despeses auxiliars sobre la mà d'obra | 1.5 % | 18.11 | 0.27 |
|  |  | Total |  |  | 34.34 |

| Amidament | Uts. | Llarg | Parcial |
|---|---|---|---|
| P.semisoterrani | 1 | 73.00 | 73.000 |
| Total |  |  | 73 |

**ED7FBBBP** m Clavegueró PVC-U paret massissa,B,DN=250mm,penj.sostr.
46 m × 46.99 = 2161.54
Clavegueró amb tub de PVC-U de paret massissa, àrea aplicació B segons norma UNE-EN 1329-1, de DN 250 mm, penjat al sostre

| Codi | Ut | Descripció | Rendiment | Preu | Import |
|---|---|---|---|---|---|
| A0127000 | h | Oficial 1a col·locador | 0.8 | 17.89 | 14.31 |
| A0137000 | h | Ajudant col·locador | 0.4 | 15.97 | 6.39 |
| BD131B9B | m | Tub PVC-U paret massissa,àrea aplicació B,DN=250mm,llarg.=5m,p/encolar (material) | 1.2 | 9.52 | 11.42 |
| BD1Z3000 | u | Brida p/tub penj.sost. | 0.66 | 2.46 | 1.62 |
| BDW3BB00 | u | Accessori genèric p/tub PVC,D=250mm (material) | 0.33 | 37.5 | 12.38 |
| BDY3BB00 | u | Element munt. p/tub PVC,D=250mm (material) | 1 | 0.56 | 0.56 |
| A%AUX001 | % | Despeses auxiliars sobre la mà d'obra | 1.5 % | 20.70 | 0.31 |
|  |  | Total |  |  | 46.99 |

| Amidament | Uts. | Llarg | Parcial |
|---|---|---|---|
| P.semisoterrani | 1 | 46.00 | 46.000 |
| Total |  |  | 46 |

**ED7FQ314** m Clavegueró PVC-U paret massissa,sanejament s/pressió,DN=160mm,SN2,s/solera form.15cm+llit sorra 15cm+reblert sorra
474.5 m × 40.46 = 19198.27
Clavegueró amb tub de PVC-U de paret massissa per a sanejament sense pressió, de DN 160 mm i de SN 2 (2 kN/m2) de rigidesa anular, segons norma UNE-EN 1401-1, sobre solera de formigó de 15 cm de gruix, llit de sorra de 15 cm de gruix i reblert amb sorra fins a 30 cm per sobre del tub

| Codi | Ut | Descripció | Rendiment | Preu | Import |
|---|---|---|---|---|---|
| A0122000 | h | Oficial 1a paleta | 0.19 | 17.89 | 3.40 |
| A0127000 | h | Oficial 1a col·locador | 0.2 | 17.89 | 3.58 |
| A0137000 | h | Ajudant col·locador | 0.2 | 15.97 | 3.19 |
| A0140000 | h | Manobre | 0.38 | 14.88 | 5.65 |
| B0311500 | t | Sorra pedra calc. 0-3,5 mm (material) | 0.664 | 12.79 | 8.49 |
| B064300C | m3 | Formigó HM-20/P/20/I,>=200kg/m3 ciment (material) | 0.104 | 45.58 | 4.74 |
| BD7FQ310 | m | Tub PVC-U paret massissa,sanejament s/pressió,DN=160mm,SN2,p/unió anella elastom. (material) | 1.2 | 4.08 | 4.90 |
| BDW3B900 | u | Accessori genèric p/tub PVC,D=160mm | 0.33 | 11.87 | 3.92 |
| BDY3B900 | u | Element munt. p/tub PVC,D=160mm | 1 | 0.18 | 0.18 |
| C1315010 | h | Retroexcavadora petita | 0.05 | 29.85 | 1.49 |
| C133A0J0 | h | Picó vibrant,plac.30x33cm | 0.11 | 6.19 | 0.68 |
| A%AUX001 | % | Despeses auxiliars sobre la mà d'obra | 1.5 % | 15.82 | 0.24 |
|  |  | Total |  |  | 40.46 |

| Amidament | Uts. | Llarg | Parcial |
|---|---|---|---|
| P.soterrani-3 | 1 | 474.50 | 474.500 |
| Total |  |  | 474.5 |

**ED7FQ412** m Clavegueró PVC-U paret massissa,sanejament s/pressió,DN=200mm,SN2,s/llit sorra 15cm+reblert sorra
64 m × 38.19 = 2444.16
Clavegueró amb tub de PVC-U de paret massissa per a sanejament sense pressió, de DN 200 mm i de SN 2 (2 kN/m2) de rigidesa anular, segons norma UNE-EN 1401-1, sobre llit de sorra de 15 cm de gruix i reblert amb sorra fins a 30 cm per sobre del tub

| Codi | Ut | Descripció | Rendiment | Preu | Import |
|---|---|---|---|---|---|
| A0122000 | h | Oficial 1a paleta | 0.1 | 17.89 | 1.79 |
| A0127000 | h | Oficial 1a col·locador | 0.2 | 17.89 | 3.58 |
| A0137000 | h | Ajudant col·locador | 0.2 | 15.97 | 3.19 |
| A0140000 | h | Manobre | 0.2 | 14.88 | 2.98 |
| B0311500 | t | Sorra pedra calc. 0-3,5 mm | 0.735 | 12.79 | 9.40 |
| BD7FQ410 | m | Tub PVC-U paret massissa,sanejament s/pressió,DN=200mm,SN2,p/unió anella elastom. (material) | 1.2 | 6.11 | 7.33 |
| BDW3BA00 | u | Accessori genèric p/tub PVC,D=200mm | 0.33 | 20.76 | 6.85 |
| BDY3BA00 | u | Element munt. p/tub PVC,D=200mm | 1 | 0.31 | 0.31 |
| C1315010 | h | Retroexcavadora petita | 0.06 | 29.85 | 1.79 |
| C133A0J0 | h | Picó vibrant,plac.30x33cm | 0.13 | 6.19 | 0.80 |
| A%AUX001 | % | Despeses auxiliars sobre la mà d'obra | 1.5 % | 11.54 | 0.17 |
|  |  | Total |  |  | 38.19 |

| Amidament | Uts. | Llarg | Parcial |
|---|---|---|---|
| P.sot-3 | 1 | 64.00 | 64.000 |
| Total |  |  | 64 |

**ED7FQ512** m Clavegueró PVC-U paret massissa,sanejament s/pressió,DN=250mm,SN2,s/llit sorra 15cm+reblert sorra
6 m × 49.61 = 297.66
Clavegueró amb tub de PVC-U de paret massissa per a sanejament sense pressió, de DN 250 mm i de SN 2 (2 kN/m2) de rigidesa anular, segons norma UNE-EN 1401-1, sobre llit de sorra de 15 cm de gruix i reblert amb sorra fins a 30 cm per sobre del tub

| Codi | Ut | Descripció | Rendiment | Preu | Import |
|---|---|---|---|---|---|
| A0122000 | h | Oficial 1a paleta | 0.1 | 17.89 | 1.79 |
| A0127000 | h | Oficial 1a col·locador | 0.2 | 17.89 | 3.58 |
| A0137000 | h | Ajudant col·locador | 0.2 | 15.97 | 3.19 |
| A0140000 | h | Manobre | 0.2 | 14.88 | 2.98 |
| B0311500 | t | Sorra pedra calc. 0-3,5 mm | 0.823 | 12.79 | 10.53 |
| BD7FQ510 | m | Tub PVC-U paret massissa,sanejament s/pressió,DN=250mm,SN2,p/unió anella elastom. (material) | 1.2 | 9.56 | 11.47 |
| BDW3BB00 | u | Accessori genèric p/tub PVC,D=250mm | 0.33 | 37.5 | 12.38 |
| BDY3BB00 | u | Element munt. p/tub PVC,D=250mm | 1 | 0.56 | 0.56 |
| C1315010 | h | Retroexcavadora petita | 0.07 | 29.85 | 2.09 |
| C133A0J0 | h | Picó vibrant,plac.30x33cm | 0.14 | 6.19 | 0.87 |
| A%AUX001 | % | Despeses auxiliars sobre la mà d'obra | 1.5 % | 11.54 | 0.17 |
|  |  | Total |  |  | 49.61 |

| Amidament | Uts. | Llarg | Parcial |
|---|---|---|---|
| P.sot-3 | 1 | 6.00 | 6.000 |
| Total |  |  | 6 |

**IS.20** ud ELECTROVALVULA 110mm (29/10/2008)
2 ud × 444.16 = 888.32
SUMINISTRO Y COLOCACIÓN DE LLAVE DE ELECTROVÁLVULA DE CORTE SERVOCOMANDADA, DE 2´´ (50 MM.) DE DIÁMETRO, DE LATÓN CROMADO PN-25, CON ANTI-GOLPE DE ARIETE PARA CIERRE MÁS LENTO, CON COMANDO MANUAL DE APERTURA Y MEMBRANA REFORZADA PARA ALTAS PRESIONES, COLOCADA MEDIANTE UNIÓN ROSCADA, TOTALMENTE EQUIPADA, INCLUSO CONECTOR TRIPOLAR Y BOBINA, INSTALADA Y FUNCIONANDO.
SEGÚN PLANOS DE DETALLE Y CUANTOS TRABAJOS, MEDIOS Y MATERIALES SEAN PRECISOS A JUICIO DE LA DIRECCIÓN FACULTATIVA.

| Codi | Ut | Descripció | Rendiment | Preu | Import |
|---|---|---|---|---|---|
| ELVIS00 | ud | ELECTROVÁLVULA ESFERA LATÓN ROSCAR 110MM (material) | 1 | 439.54 | 439.54 |
| A012G000 | h | Oficial 1a calefactor | 0.25 | 18.48 | 4.62 |
|  |  | Total |  |  | 444.16 |

| Amidament | Uts. | Parcial |
|---|---|---|
| Electroválvula para by-pass en aljibe para recogida de aguas | 2 | 2.000 |
| Total |  | 2 |

**IS.21** ud VÁLVULA DE ESFERA DIÁMETRO 110 mm DESMONTABLE DE PP MARCA JIMTEN (29/10/2008)
1 ud × 136.03 = 136.03
SUMINISTRO Y COLOCACIÓN DE VÁLVULA DE ESFERA DE 110 MM DE DIÁMETRO DESMONTABLE DE PP DE LA MARCA JIMTEN, TOTALMENTE EQUIPADA, INSTALADA Y FUNCIONANDO.
SEGÚN PLANOS DE DETALLE Y CUANTOS TRABAJOS, MEDIOS Y MATERIALES SEAN PRECISOS A JUICIO DE LA DIRECCIÓN FACULTATIVA.

| Codi | Ut | Descripció | Rendiment | Preu | Import |
|---|---|---|---|---|---|
| A012G000 | h | Oficial 1a calefactor | 0.2 | 18.48 | 3.70 |
| VAEFIS00 | ud | VÁLVULA DE ESFERA DIÁMETRO 110 MM DE LA MARCA JIMTEN (material) | 1 | 132.33 | 132.33 |
|  |  | Total |  |  | 136.03 |

| Amidament | Uts. | Parcial |
|---|---|---|
| Válvula de esfera para vaciado aljibe de PCI | 1 | 1.000 |
| Total |  | 1 |

**IS.22** ud. ARQUETA CIRCULAR DE P.E. DIAMETRO 40 cm. h<1,00 m. (29/10/2008)
46 ud. × 100.86 = 4639.56
SUMINISTRO Y COLOCACION DE ARQUETA DE P.E. DE DIÁMETRO 40 CM. CON TAPA TIPO BANDEJA DE HIERRO FUNDIDO, SISTEMA ´´RASAN´´ O SIMILAR, FONDO SEMIESFÉRICO, HASTA 1000 MM. DE ALTURA, ENTRADAS Y SALIDAS CON MANGUITO DE UNIÓN CON JUNTA ELÁSTICA, SIN INCLUIR EXCAVACIÓN, NI RELLENO PERIMETRAL, TOTALMENTE NIVELADA E INSTALADA
SEGÚN PLANOS DE DETALLE Y CUANTOS TRABAJOS, MEDIOS Y MATERIALES SEAN PRECISOS A JUICIO DE LA DIRECCIÓN FACULTATIVA.

| Codi | Ut | Descripció | Rendiment | Preu | Import |
|---|---|---|---|---|---|
| A012G000 | h | Oficial 1a calefactor | 0.8 | 18.48 | 14.78 |
| A013G000 | h | Ajudant de calefactor | 0.8 | 15.95 | 12.76 |
| P02PE040 | ud | ARQUETA PE-RASAN D=400 H<1000 (material) | 1 | 52.21 | 52.21 |
| PO2TP111A | ud | TAPA Y CERCO DE HIERRO FUND. F.50X50 (material) | 1 | 21.11 | 21.11 |
|  |  | Total |  |  | 100.86 |

| Amidament | Uts. | Parcial |
|---|---|---|
| P.Sot-3 | 46 | 46.000 |
| Total |  | 46 |

**IS.23** ud. ARQUETA SUM. CIRCULAR DE P.E. DIAMETRO 40 cm. h<1,00 m. (29/10/2008)
6 ud. × 128.35 = 770.10
SUMINISTRO Y COLOCACION DE ARQUETA DE P.E. DE DIÁMETRO 40 CM. CON TAPA TIPO BANDEJA Y SUMIDERO SIFÓNICO, SISTEMA ´´RASAN´´ O SIMILAR, FONDO SEMIESFÉRICO, HASTA 1000 MM. DE ALTURA, ENTRADAS Y SALIDAS CON MANGUITO DE UNIÓN CON JUNTA ELÁSTICA, SIN INCLUIR EXCAVACIÓN, NI RELLENO PERIMETRAL, TOTALMENTE NIVELADA E INSTALADA
SEGÚN PLANOS DE DETALLE Y CUANTOS TRABAJOS, MEDIOS Y MATERIALES SEAN PRECISOS A JUICIO DE LA DIRECCIÓN FACULTATIVA.

| Codi | Ut | Descripció | Rendiment | Preu | Import |
|---|---|---|---|---|---|
| A012G000 | h | Oficial 1a calefactor | 0.8 | 18.48 | 14.78 |
| A013G000 | h | Ajudant de calefactor | 0.8 | 15.95 | 12.76 |
| P02PE040 | ud | Arqueta PE-RASAN D=400 h<1000 | 1 | 52.21 | 52.21 |
| PO2TP111B | ud | TAPA REG..40X40 CON SUM. FUND (material) | 1 | 48.6 | 48.60 |
|  |  | Total |  |  | 128.35 |

| Amidament | Uts. | Parcial |
|---|---|---|
| P.sot-3 | 6 | 6.000 |
| Total |  | 6 |

**IS.24** ud. POZO CIRCULAR DE P.E. DIAMETRO 60 cm. h<1,65 m. (29/10/2008)
13 ud. × 165.57 = 2152.41
SUMINISTRO Y COLOCACION DE POZO DE P.E. DE DIÁMETRO 60 CM. CON TAPA DE HIERRO FUNDIDO, SISTEMA ´´RASAN´´ O SIMILAR, FONDO SEMIESFÉRICO, HASTA 1650 MM. DE ALTURA, ENTRADAS Y SALIDAS CON MANGUITO DE UNIÓN CON JUNTA ELÁSTICA, SIN INCLUIR EXCAVACIÓN, NI RELLENO PERIMETRAL TOTALMENTE NIVELADA E INSTALADA
SEGÚN PLANOS DE DETALLE Y CUANTOS TRABAJOS, MEDIOS Y MATERIALES SEAN PRECISOS A JUICIO DE LA DIRECCIÓN FACULTATIVA.

| Codi | Ut | Descripció | Rendiment | Preu | Import |
|---|---|---|---|---|---|
| A012G000 | h | Oficial 1a calefactor | 1.75 | 18.48 | 32.34 |
| PO2TP111 | ud | TAPA Y CERCO DE HIERRO FUND. D=600 (material) | 1 | 34.89 | 34.89 |
| P02PE060 | ud | POZO PE-RASAN D=600 H<1650 (material) | 1 | 70.43 | 70.43 |
| A013G000 | h | Ajudant de calefactor | 1.75 | 15.95 | 27.91 |
|  |  | Total |  |  | 165.57 |

**IS.25** ud. POZO CIRCULAR SUM. DE P.E. DIAMETRO 60 cm. h<1,65 m. (29/10/2008)
9 ud. × 208.65 = 1877.85
SUMINISTRO Y COLOCACION DE POZO DE P.E. DE DIÁMETRO 60 CM. CON TAPA TIPO BANDEJA Y SUMIDERO SIFÓNICO CON TAPA Y SUMIDERO SIFÓNICO DE HIERRO FUNDIDO, SISTEMA ´´RASAN´´ O SIMILAR, FONDO SEMIESFÉRICO, HASTA 1650 MM. DE ALTURA, ENTRADAS Y SALIDAS CON MANGUITO DE UNIÓN CON JUNTA ELÁSTICA, SIN INCLUIR EXCAVACIÓN, NI RELLENO PERIMETRAL TOTALMENTE NIVELADA E INSTALADA
SEGÚN PLANOS DE DETALLE Y CUANTOS TRABAJOS, MEDIOS Y MATERIALES SEAN PRECISOS A JUICIO DE LA DIRECCIÓN FACULTATIVA.

| Codi | Ut | Descripció | Rendiment | Preu | Import |
|---|---|---|---|---|---|
| P02PE060 | ud | Pozo PE-RASAN D=600 h<1650 | 1 | 70.43 | 70.43 |
| A013G000 | h | Ajudant de calefactor | 1.75 | 15.95 | 27.91 |
| PO2TP111 | ud | Tapa y cerco de hierro fund. D=600 | 1 | 34.89 | 34.89 |
| A012G000 | h | Oficial 1a calefactor | 1.75 | 18.48 | 32.34 |
| PO2TP1SU | ud | SUMIDERO SIFÓNICO DE HIERRO FUND. 30X30 (material) | 1 | 43.08 | 43.08 |
|  |  | Total |  |  | 208.65 |

**IS.26** ud. POZO CIRCULAR DE P.E. DIAMETRO 100 cm. h<3,65 m. (29/10/2008)
22 ud. × 820.23 = 18045.06
SUMINISTRO Y COLOCACION DE POZO DE P.E. DE DIÁMETRO 100 CM. CON TAPA DE HIERRO FUNDIDO, SISTEMA ´´RASAN´´ O SIMILAR, FONDO SEMIESFÉRICO, HASTA 3650 MM. DE ALTURA, ENTRADAS Y SALIDAS CON MANGUITO DE UNIÓN CON JUNTA ELÁSTICA, SIN INCLUIR EXCAVACIÓN, NI RELLENO PERIMETRAL TOTALMENTE NIVELADA E INSTALADA
SEGÚN PLANOS DE DETALLE Y CUANTOS TRABAJOS, MEDIOS Y MATERIALES SEAN PRECISOS A JUICIO DE LA DIRECCIÓN FACULTATIVA.

| Codi | Ut | Descripció | Rendiment | Preu | Import |
|---|---|---|---|---|---|
| A013G000 | h | Ajudant de calefactor | 3.25 | 15.95 | 51.84 |
| P02PE0100 | ud | POZO PE-RASAN D=1000 H<3650 (material) | 1 | 673.44 | 673.44 |
| PO2TP111 | ud | Tapa y cerco de hierro fund. D=600 | 1 | 34.89 | 34.89 |
| A012G000 | h | Oficial 1a calefactor | 3.25 | 18.48 | 60.06 |
|  |  | Total |  |  | 820.23 |

| Amidament | Uts. | Parcial |
|---|---|---|
| Planta baixa escomeses |  |  |
| Pous | 8 | 8.000 |
| P.sot.-3 |  |  |
| Pous | 14 | 14.000 |
| Total |  | 22 |

**IS.27** ud. POZO CIRCULAR SUM. DE P.E. DIAMETRO 100 cm. h<3,65 m. (29/10/2008)
8 ud. × 863.31 = 6906.48
SUMINISTRO Y COLOCACION DE POZO DE P.E. DE DIÁMETRO 100 CM. CON TAPA Y SUMIDERO SIFÓNICO DE HIERRO FUNDIDO, SISTEMA ´´RASAN´´ O SIMILAR, FONDO SEMIESFÉRICO, HASTA 3650 MM. DE ALTURA, ENTRADAS Y SALIDAS CON MANGUITO DE UNIÓN CON JUNTA ELÁSTICA, SIN INCLUIR EXCAVACIÓN, NI RELLENO PERIMETRAL TOTALMENTE NIVELADA E INSTALADA
SEGÚN PLANOS DE DETALLE Y CUANTOS TRABAJOS, MEDIOS Y MATERIALES SEAN PRECISOS A JUICIO DE LA DIRECCIÓN FACULTATIVA.

| Codi | Ut | Descripció | Rendiment | Preu | Import |
|---|---|---|---|---|---|
| PO2TP1SU | ud | Sumidero sifónico de hierro fund. 30x30 | 1 | 43.08 | 43.08 |
| A013G000 | h | Ajudant de calefactor | 3.25 | 15.95 | 51.84 |
| A012G000 | h | Oficial 1a calefactor | 3.25 | 18.48 | 60.06 |
| PO2TP111 | ud | Tapa y cerco de hierro fund. D=600 | 1 | 34.89 | 34.89 |
| P02PE0100 | ud | Pozo PE-RASAN D=1000 h<3650 | 1 | 673.44 | 673.44 |
|  |  | Total |  |  | 863.31 |

**IS.28** ud SEP. HIDROCARBUROS CON DECANTADOR 1050 l MARCA REMOSA (29/10/2008)
1 ud × 1327.8 = 1327.80
SEPARADOR DE HIDROCARBUROS DE LA MARCA REMOSA RECTANGULAR CON DOS COMPARTIMENTOS: DESARENADOR Y RECOLECTOR CON FILTRO COALESCENTE, CON CAPACIDAD DE 1050 L., 110 CM DE ALTURA, 125 MM. DE DIÁMETRO DE TUBERÍA DE SALIDA Y 125 MM DE ENTRADA Y TUBERIA PARA VENTILACIÓN PRIMARIA, SIN INCLUIR PREPARACIÓN DEL TERRENO.
SEGÚN PLANOS DE DETALLE Y CUANTOS TRABAJOS, MEDIOS Y MATERIALES SEAN PRECISOS A JUICIO DE LA DIRECCIÓN FACULTATIVA.

| Codi | Ut | Descripció | Rendiment | Preu | Import |
|---|---|---|---|---|---|
| P02DS3003I | ud | SEP. HIDROCARBUROS I/DESAREN. 1050L (material) | 1 | 1304.25 | 1304.25 |
| A0121000 | h | Oficial 1a | 0.7 | 17.89 | 12.52 |
| A0150000 | h | Manobre especialista | 0.7 | 15.75 | 11.03 |
|  |  | Total |  |  | 1327.8 |

| Amidament | Uts. | Parcial |
|---|---|---|
| P.sot-3 | 1 | 1.000 |
| Total |  | 1 |

**IS.29** ud. VALVULA ANTI-RETORNO MARCA JIMTEN DE PVC D=250 mm (29/10/2008)
8 ud. × 525.43 = 4203.44
VÁLVULA ANTI-RETORNO DE PVC Y CLAPETA EN POLIPROPILENO CON JUNTAS SBR, TOTALMENTE INSTALADA.
SEGÚN PLANOS DE DETALLE Y CUANTOS TRABAJOS, MEDIOS Y MATERIALES SEAN PRECISOS A JUICIO DE LA DIRECCIÓN FACULTATIVA.

| Codi | Ut | Descripció | Rendiment | Preu | Import |
|---|---|---|---|---|---|
| A012G000 | h | Oficial 1a calefactor | 1.4 | 18.48 | 25.87 |
| A013G000 | h | Ajudant de calefactor | 1.4 | 15.95 | 22.33 |
| VALJIN250 | ud | VÁLV. ANTI-RETORNO D=250 MM. (material) | 1 | 477.23 | 477.23 |
|  |  | Total |  |  | 525.43 |

| Amidament | Uts. | Parcial |
|---|---|---|
| P.semisoterrani | 8 | 8.000 |
| Total |  | 8 |

**IS.30** ud. ESTACION DE BOMBEO NUMERO RED FECAL 3.00x3.00x3.31 (29/10/2008)
1 ud. × 23323.66 = 23323.66
ARQUETA REGISTRABLE DE RECOGIDA Y ELEVACIÓN DE AGUAS FECALES POR BOMBEO, DE 3.00X3.00X3.31 M DE MEDIDAS INTERIORES, CONSTRUIDA CON MUROS DE HORMIGON ARMADO; ENFOSCADA Y BRUÑIDA POR EL INTERIOR, CON MORTERO DE CEMENTO, INCLUYENDO:
- EXCAVACIÓN, ENCOFRADO, DESENCOFRADO, ARMADO Y FERRALLADO
-2 BOMBAS SUMERGIBLES CON UNA POTENCIA DE 22 KW. PARA UN CAUDAL DE 18 L/S Y UNA ALTURA DE 27,1 M.
-2 CONEXIONES DE DESCARGA PARA TUBERÍA DE IMPULSIÓN DE LA BOMBA DE 100 MM DE DIÁMETRO. INCLUIDOS ESPÁRRAGOS DE ANCLAJE Y SOPORTE SUPERIOR DE TUBOS GUÍA.
-1 TRAMPA DE ACCESO CONSTRUIDAS EN ACERO GALVANIZADO, CON MARCO DE ANGULAR GALVANIZADO, CIERRE HIDRÁULICO PARA HACERLA ESTANCA A LOS OLORES CON SOPORTE PARA CABLES ELÉCTRICOS Y REGULADORES DE NIVEL, CON HUECO SENCILLO, INCLUIDAS LAS TAPAS.
-2 VÁLVULAS DE RETENCIÓN DN 100
-2 VÁLVULAS DE COMPUERTA DN 100
-CUADRO ELECTRICO PARA BOMBAS HASTA 22 KW. CON ALARMAS Y REGISTROS
-TUBERÍA DE IMPULSIÓN DE FUNDICIÓN DÚCTIL DN 100 HASTA RED MUNICIPAL Y CONNEXIÓN
-TUBERÍA DE VENTILACIÓN POZO DE BOMBEO DIÁMETRO 80 MM.
Y CON P.P. DE MEDIOS AUXILIARES, SIN EXCAVACIÓN NI RELLENO POSTERIOR
SEGÚN PLANOS DE DETALLE Y CUANTOS TRABAJOS, MEDIOS Y MATERIALES SEAN PRECISOS A JUICIO DE LA DIRECCIÓN FACULTATIVA

| Codi | Ut | Descripció | Rendiment | Preu | Import |
|---|---|---|---|---|---|
| UCEST0130 | ud | 2 BOMBAS, NIVELES, CUADRO ELECTRICOS, VALVULAS (material) | 1 | 19180.38 | 19180.38 |
| P01HA020 | m3 | HORMIGÓN HA-25/P/40/I CENTRAL (material) | 2.7 | 51.93 | 140.21 |
| P01LT020A | ud | LADRILLO PERFORA. TOSCO 25X12X7 (material) | 7607 | 0.44 | 3347.08 |
| P01MC040 | m3 | MORTERO CEM. GRIS II/B-M 32,5 M-5 (material) | 4.2 | 44.14 | 185.39 |
| P01MC010 | m3 | MORTERO PREPARADO EN CENTRAL (M-100) (material) | 1.5 | 40.95 | 61.43 |
| P03AM070 | m2 | MALLA 15X30X5 -1,424 KG/M2 (material) | 9 | 0.61 | 5.49 |
| A0150000 | h | Manobre especialista | 12 | 15.75 | 189.00 |
| A0121000 | h | Oficial 1a | 12 | 17.89 | 214.68 |
|  |  | Total |  |  | 23323.66 |

| Amidament | Uts. | Parcial |
|---|---|---|
| P.sot-3 | 1 | 1.000 |
| Total |  | 1 |

**IS.33** ud VALV. AIREACION-VENTIL.mini-vent (29/10/2008)
3 ud × 37.13 = 111.39
UD. VENTILACIÓN SECUNDARIA DE LOS DESAGÜES MEDIANTE VÁLVULA DE AIREACIÓN URALITA MINIVENT CON CAPACIDAD PARA SUMINISTRAR AIRE A LA INSTALACIÓN DE EVACUACIÓN HASTA 4 APARATOS SANITARIOS (EXCEPTO INODOROS), QUE INCLUYE MECANISMO AUTOMÁTICO DE APERTURA EN DEPRESIÓN Y CIERRE EN SOBREPRESIÓN, UBICADA EN LUGAR REGISTRABLE, CÁMARA O FALSO TECHO CON REJILLA DE VENTILACIÓN, CONEXIÓN EN DIÁMETRO 32-50 MM. Y UNIÓN POR JUNTA ELÁSTICA INCORPORADA, CON DOCUMENTO DE IDONEIDAD TÉCNICA BBA, TOTALMENTE INSTALADA.
SEGÚN PLANOS DE DETALLE Y CUANTOS TRABAJOS, MEDIOS Y MATERIALES SEAN PRECISOS A JUICIO DE LA DIRECCIÓN FACULTATIVA.

| Codi | Ut | Descripció | Rendiment | Preu | Import |
|---|---|---|---|---|---|
| A012G000 | h | Oficial 1a calefactor | 0.5 | 18.48 | 9.24 |
| U25FH040 | ud | VÁLV. AIREACIÓN P.B. MINIVENT 40 (material) | 1 | 27.89 | 27.89 |
|  |  | Total |  |  | 37.13 |

| Amidament | Uts. | Parcial |
|---|---|---|
| Banys | 3 | 3.000 |
| Total |  | 3 |

**ED5H23I1** m Canal horm.polímero,a=250mm,h=100-300mm,+perfil lat.,rejilla hº (29/10/2008)
34 m × 86.65 = 2946.10
CANAL DE HORMIGÓN POLÍMERO SIN PENDIENTE, DE ANCHO INTERIOR 250 MM Y 100 A 300 MM DE ALTURA, CON PERFIL LATERAL, CON REJILLA DE HIERRO FUNDIDO CLASE E600 SEGÚN NORMA UNE-EN 1433 FIJADA CON CANCELA A LA CANAL, COLOCADO SOBRE BASE DE HORMIGÓN CON SOLERA DE 100 MM DE ESPESOR Y PAREDES DE 100 MM DE ESPESOR

| Codi | Ut | Descripció | Rendiment | Preu | Import |
|---|---|---|---|---|---|
| BD5H21853I1 | m | Canal horm.polímero,s/pendiente,250mmx100-300mm,+perfil lat.,rej (material) | 1.05 | 68.91 | 72.36 |
| B0641080 | m3 | Hormigón HM-20/P/20/I,>= 200kg/m3 cemento (material) | 0.064 | 47.33 | 3.03 |
| A0140000 | h | Manobre | 0.42 | 14.88 | 6.25 |
| A012N000 | h | OFICIAL 1A D'OBRA PÚBLICA (mà d'obra) | 0.28 | 17.89 | 5.01 |
|  |  | Total |  |  | 86.65 |

| Amidament | Uts. | Llarg | Parcial |
|---|---|---|---|
| Acces Colom | 1 | 4.00 | 4.000 |
| Rampes planta soterrani -1 | 2 | 5.50 | 11.000 |
|  | 2 | 9.50 | 19.000 |
| Total |  |  | 34 |

**IS.31** ud ACOMETIDA RED GRAL.SANEAM. PVC D=250 (29/10/2008)
3 ud × 1202.11 = 3606.33
ACOMETIDA DOMICILIARIA DE SANEAMIENTO A LA RED GENERAL MUNICIPAL, HASTA UNA DISTANCIA MÁXIMA DE 15 M., FORMADA POR: ROTURA DEL PAVIMENTO CON COMPRESOR, EXCAVACIÓN MANUAL DE ZANJAS DE SANEAMIENTO EN TERRENOS DE CONSISTENCIA DURA, COLOCACIÓN DE TUBERÍA DE PVC DIÁMETRO 250 MM, TAPADO POSTERIOR DE LA ACOMETIDA Y REPOSICIÓN DEL PAVIMENTO CON HORMIGÓN EN MASA HM-20/P/40/I, DERECHOS DE CALA Y PERMISOS DE ACOMETIDA, SIN INCLUIR FORMACIÓN DEL POZO EN EL PUNTO DE ACOMETIDA Y CON P.P. DE MEDIOS AUXILIARES.
SEGÚN PLANOS DE DETALLE Y CUANTOS TRABAJOS, MEDIOS Y MATERIALES SEAN PRECISOS A JUICIO DE LA DIRECCIÓN FACULTATIVA.

| Codi | Ut | Descripció | Rendiment | Preu | Import |
|---|---|---|---|---|---|
| A0150000 | h | Manobre especialista | 27 | 15.75 | 425.25 |
| A0121000 | h | Oficial 1a | 27 | 17.89 | 483.03 |
| M11HC050 | m. | CORTE C/SIERRA DISCO HORMIG.VIEJO (maquinària) | 16 | 2.27 | 36.32 |
| M06MI010 | h. | MARTILLO MANUAL PICADOR NEUMÁTICO 9 KG (maquinària) | 1 | 1.16 | 1.16 |
| M06CP010 | h. | COMPRES.PORTÁTIL DIESEL 10 M3/MIN.12 BAR (maquinària) | 1 | 9.76 | 9.76 |
| P01MC040 | m3 | Mortero cem. gris II/B-M 32,5 M-5 | 0.004 | 44.14 | 0.18 |
| P01HM020 | m3 | HORMIGÓN HM-20/P/40/I CENTRAL (material) | 0.72 | 51.01 | 36.73 |
| BD132B9B | m | Tubo PVC pared estructurada,área aplicación B,DN=250mm,long.=5m, (material) | 1.5 | 8.25 | 12.38 |
| E02ES050 | m3 | EXC.ZANJA SANEAM. T.DURO MEC. (29/10/2008) | 5 | 18.61 | 93.05 |
| E02SZ070 | m3 | RELL/COMP.ZANJA C/RANA S/APOR. | 5 | 20.85 | 104.25 |
|  |  | Total |  |  | 1202.11 |

| Amidament | Uts. | Parcial |
|---|---|---|
| P.semisoterrani | 3 | 3.000 |
| Total |  | 3 |

**IS.32** ud ACOMETIDA RED GRAL.SANEAM. PVC D=315 (29/10/2008)
1 ud × 1602.12 = 1602.12
ACOMETIDA DOMICILIARIA DE SANEAMIENTO A LA RED GENERAL MUNICIPAL, HASTA UNA DISTANCIA MÁXIMA DE 15 M., FORMADA POR: ROTURA DEL PAVIMENTO CON COMPRESOR, EXCAVACIÓN MANUAL DE ZANJAS DE SANEAMIENTO EN TERRENOS DE CONSISTENCIA DURA, COLOCACIÓN DE TUBERÍA DE PVC DIÁMETRO 315 MM, TAPADO POSTERIOR DE LA ACOMETIDA Y REPOSICIÓN DEL PAVIMENTO CON HORMIGÓN EN MASA HM-20/P/40/I, DERECHOS DE CALA Y PERMISOS DE ACOMETIDA, SIN INCLUIR FORMACIÓN DEL POZO EN EL PUNTO DE ACOMETIDA Y CON P.P. DE MEDIOS AUXILIARES.
SEGÚN PLANOS DE DETALLE Y CUANTOS TRABAJOS, MEDIOS Y MATERIALES SEAN PRECISOS A JUICIO DE LA DIRECCIÓN FACULTATIVA.

| Codi | Ut | Descripció | Rendiment | Preu | Import |
|---|---|---|---|---|---|
| P01HM020 | m3 | Hormigón HM-20/P/40/I central | 0.72 | 51.01 | 36.73 |
| M11HC050 | m. | Corte c/sierra disco hormig.viejo | 36 | 2.27 | 81.72 |
| A0150000 | h | Manobre especialista | 28 | 15.75 | 441.00 |
| BD132B9B3I3 | m | Tubo PVC pared estructurada,área aplicación B,DN=315mm,long.=5m, (material) | 3 | 26.49 | 79.47 |
| P01MC040 | m3 | Mortero cem. gris II/B-M 32,5 M-5 | 0.004 | 44.14 | 0.18 |
| M06CP010 | h. | Compres.portátil diesel 10 m3/min.12 bar | 20 | 9.76 | 195.20 |
| M06MI010 | h. | Martillo manual picador neumático 9 kg | 60 | 1.16 | 69.60 |
| A0121000 | h | Oficial 1a | 28 | 17.89 | 500.92 |
| E02SZ070 | m3 | RELL/COMP.ZANJA C/RANA S/APOR. | 5 | 20.85 | 104.25 |
| E02ES050 | m3 | EXC.ZANJA SANEAM. T.DURO MEC. | 5 | 18.61 | 93.05 |
|  |  | Total |  |  | 1602.12 |

| Amidament | Uts. | Parcial |
|---|---|---|
| P.semisoterrani | 1 | 1.000 |
| Total |  | 1 |

#### EI02 CLIMATITZACIO I VENTILACIO (09/06/2010)
Import: 649345.96

##### 01.0N.06.05.01 Climatització
Import: 296259.56

###### 01.0N.06.05.01.01 Instal·lació maquinària
Import: 111906.82

**EED1IPF2** U Bomba de calor aire-aire tipus IPF-360 de CIATESA o equivalent
4 U × 14785.96 = 59143.84
Bomba de calor aire-aire tipus IPF-360 de CIATESA o equivalent, reversible, de construcció compacta horitzontal, amb xassis de xapa d'acer galvanitzat, amb circuit exterior i interior amb motoventilador centrífug, acoblament mitjançant politges i corretges, amb bateria de tubs de coure i al.letes d'alumini, amb circuit frigorífic i amb les següents característiques tècniques:
- Potència frigorífica: 83,9 kW
- Potència calorífica: 85,9 kW
- Cabal d'aire exterior: 30.500 m3/h
Cabal d'aire interior: 15.900 m3/h (pressió estàtica disponible al circuit interior 16 mm.c.a
- Dimensions: 2610 x 2115 x 2005 mm
- Pes: 1050 Kg
- Amb free-cooling
- inclou bancada.
Instal.lada i comprovada.

| Codi | Ut | Descripció | Rendiment | Preu | Import |
|---|---|---|---|---|---|
| A012H000 | H | Oficial 1a electricista (mà d'obra) | 3 | 18.48 | 55.44 |
| A013G000 | h | Ajudant de calefactor | 8 | 15.95 | 127.60 |
| A012G000 | h | Oficial 1a calefactor | 8 | 18.48 | 147.84 |
| BED1IPF2 | u | Bomba de calor aire-aire tipus IPF-360 de CIATESA o equivalent (material) | 1 | 14391.66 | 14391.66 |
| C1503000 | h | Camió grua (maquinària) | 2 | 31.71 | 63.42 |
|  |  | Total |  |  | 14785.96 |

| Amidament | Uts. | Parcial |
|---|---|---|
| Planta mercat | 4 | 4.000 |
| Total |  | 4 |

**EED1IPF3** U Bomba de calor aire-aire tipus IPF-160 de CIATESA o equivalent
5 U × 8784.02 = 43920.10
Bomba de calor aire-aire tipus IPF-160 de CIATESA o equivalent, reversible, de construcció compacta horitzontal, amb xassis de xapa d'acer galvanitzat, amb circuit exterior i interior amb motoventilador centrífug, acoblament mitjançant politges i corretges, amb bateria de tubs de coure i al.letes d'alumini, amb circuit frigorífic i amb les següents característiques tècniques:
- Potència frigorífica: 38,4 kW
- Potència calorífica: 38,6 kW
- Cabal d'aire exterior: 19.000 m3/h
Cabal d'aire interior: 8.700 m3/h (pressió estàtica disponible al circuit interior 16 mm.c.a
- Dimensions: 2400 x 1400 x 1675 mm
- Pes: 665 Kg
- Amb free-cooling
-Inclou bancada
Instal.lada i comprovada.

| Codi | Ut | Descripció | Rendiment | Preu | Import |
|---|---|---|---|---|---|
| A013G000 | h | Ajudant de calefactor | 8 | 15.95 | 127.60 |
| A012H000 | H | Oficial 1a electricista | 3 | 18.48 | 55.44 |
| A012G000 | h | Oficial 1a calefactor | 8 | 18.48 | 147.84 |
| BED1IPF3 | u | Bomba de calor aire-aire tipus IPF-160 de CIATESA o equivalent (material) | 1 | 8389.72 | 8389.72 |
| C1503000 | h | Camió grua | 2 | 31.71 | 63.42 |
|  |  | Total |  |  | 8784.02 |

| Amidament | Uts. | Parcial |
|---|---|---|
| Locals comercials | 5 | 5.000 |
| Total |  | 5 |

**EFA16342** m Tub de PVC de 32 mm de diàmetre exterior
135 m × 4.55 = 614.25
Tub de PVC de 32 mm de diàmetre nominal exterior, de 6 bar de pressió nominal, encolat, amb grau de dificultat mitjà i col.locat superficialment, amb p.p de connexió a sanejament.

| Codi | Ut | Descripció | Rendiment | Preu | Import |
|---|---|---|---|---|---|
| A013M000 | h | Ajudant muntador | 0.11 | 15.97 | 1.76 |
| A012M000 | h | Oficial 1a montador | 0.11 | 18.48 | 2.03 |
| BFA16340 | m | Tub de PVC de 32 mm de diàmetre nominal, de 6 bar de pressió nominal, per a encolar (material) | 1.02 | 0.35 | 0.36 |
| B0A71E00 | u | Abraçadora metàl.lica, de 32 mm de diàmetre interior (material) | 1 | 0.17 | 0.17 |
| BFWA1740 | u | Accessori per a tub de PVC a pressió, per a encolar (material) | 0.2 | 0.93 | 0.19 |
| BFYA1740 | u | Part proporcional d'elements de muntatge per a tub de PVC a pressió, encolat (material) | 1 | 0.04 | 0.04 |
|  |  | Total |  |  | 4.55 |

| Amidament | Uts. | Llarg | Parcial |
|---|---|---|---|
| Desaigüe maquinària | 15 | 9.00 | 135.000 |
| Total |  |  | 135 |

**EJACREC9** u Recuperador de plaques SRP 190 de AIRWELL o equivalent
1 u × 1871.97 = 1871.97
Recuperador de plaques SRP 190 de AIRWELL o equivalent, amb ventiladors centrífugs de pales, doble aspiració, filtre sintètico per a impulsió i extració, p
- Dimensions 1000/1000/500 mm.
- Pes: 85 kg.
- Cabal nominal: 1900 m^3/h
Instal.lat i comprovat.

| Codi | Ut | Descripció | Rendiment | Preu | Import |
|---|---|---|---|---|---|
| A012G000 | h | Oficial 1a calefactor | 1 | 18.48 | 18.48 |
| A013G000 | h | Ajudant de calefactor | 1 | 15.95 | 15.95 |
| BJACREC9 | u | Recuperador de plaques SRP 190 de AIRWELL o equivalent (material) | 1 | 1837.54 | 1837.54 |
|  |  | Total |  |  | 1871.97 |

| Amidament | Uts. | Parcial |
|---|---|---|
| VESTUARIS P-1 |  |  |
|  | 1 | 1.000 |
| Total |  | 1 |

**EED2HRA0** u e-Clima, Display per a visualitzaió de Temperatira i Humitat Relaiva i pressió per a compliment del
1 u × 5416.9 = 5416.90
e-Clima, Display per a visualitzaió de Temperatira i Humitat Relaiva i pressió per a compliment del Rite, LonWorks. Amb pantalla LDC retroalimentada blava amb sonda externa, amb marc de plàstic per a les quatre pantalles.
Servidor automatització LonWorks, carril DIN.
Ordinador industrial per a carril Din Fan-Less.
CPU Eden ULV 500 MHz amb sistema operatiu XP i monitor 27''
Inclou disseny i programació de les pantalles segons necessitat i posta en marxa de la instal·lació.
Instal.lada i comprovada.

| Codi | Ut | Descripció | Rendiment | Preu | Import |
|---|---|---|---|---|---|
| A012H000 | H | Oficial 1a electricista | 2 | 18.48 | 36.96 |
| BED2HRA0 | u | e-Clima, Display per a visualitzaió de Temperatira i Humitat Relaiva i pressió per a compliment del Rite (material) | 1 | 5379.94 | 5379.94 |
|  |  | Total |  |  | 5416.9 |

| Amidament | Uts. | Parcial |
|---|---|---|
| planta mercat i semi-sotan | 1 | 1.000 |
| Total |  | 1 |

**BOMBA** U
1 U × 939.76 = 939.76
SUBMINISTRAMENT I COL.LOCACIÓ DE BOMBA DE CALOR AMB UNA CAPACITAT FRIGORÍFICA DE 3.200 FRIG/H., INCLOSES P.P. DE PECES ESPECIALS I ACCESSORIS, CONNEXIÓ DE DESGUÀS D'UNITAT EXTERIOR A XARXA DE RESIDUALS PROJECTADA, CABLEJAT I CONNEXIONS ELÈCTRIQUES. TOT INCLÒS COMPLETAMENT ACABAT.

| Amidament | Uts. | Parcial |
|---|---|---|
| Climatització Sala de Control | 1 | 1.000 |
| Total |  | 1 |

###### 01.0N.06.05.01.02 Instal·lació de conductes (aire primari)
Import: 184352.74

**EE520003** M2 Xapa galvanitzada 1 mm. gruix i conducte
1943.73 M2 × 18.73 = 36406.06
Xapa galvanitzada d'1 mm. gruix. conducte de xapa d'acer galvanitzat tipus ''sendzinic'' amb recobriment de zinc i reforç a les seves cares del tipus ''punt de diamant'', amb resistència al foc 400ºC/2h, amb unions en perfil metus soldades en gruix i qualitat segons normes UNE 100-102 (Conductes de xapa metal·lica) , inclosos accessoris. col.locada.

| Codi | Ut | Descripció | Rendiment | Preu | Import |
|---|---|---|---|---|---|
| A012G000 | h | Oficial 1a calefactor | 0.1 | 18.48 | 1.85 |
| A013G000 | h | Ajudant de calefactor | 0.1 | 15.95 | 1.60 |
| BEW50001 | U | Suport per a perfil metu cond. rectangular (material) | 1 | 1.75 | 1.75 |
| BE520003 | M2 | Xapa galvanitzada 1 mm. de gruix (material) | 1 | 13.53 | 13.53 |
|  |  | Total |  |  | 18.73 |

| Amidament | Uts. | Llarg | Ample | Parcial |
|---|---|---|---|---|
| Maquina 1 mercat |  |  |  |  |
| EXTRACCIÓ | 3.5 | 6.00 | 1.15 | 24.150 |
| AIRE CONDENSACIÓ | 4.4 | 3.00 | 1.15 | 15.180 |
| RETORN | 5.2 | 5.00 | 1.15 | 29.900 |
| CONNEXIONS MÀQUINA | 3 | 5.00 | 1.15 | 17.250 |
| Maquina 2 mercat |  |  |  |  |
| EXTRACCIÓ | 3.5 | 6.00 | 1.15 | 24.150 |
| AIRE CONDENSACIÓ | 4.4 | 3.00 | 1.15 | 15.180 |
| RETORN | 5.2 | 5.00 | 1.15 | 29.900 |
| CONNEXIONS MÀQUINA | 3 | 5.00 | 1.15 | 17.250 |
| Maquina 3 mercat |  |  |  |  |
| EXTRACCIÓ | 3.5 | 6.00 | 1.15 | 24.150 |
| AIRE CONDENSACIÓ | 4.4 | 3.00 | 1.15 | 15.180 |
| RETORN | 5.2 | 5.00 | 1.15 | 29.900 |
| CONNEXIONS MÀQUINA | 3 | 5.00 | 1.15 | 17.250 |
| Maquina 4 mercat |  |  |  |  |
| EXTRACCIÓ | 3.5 | 6.00 | 1.15 | 24.150 |
| AIRE CONDENSACIÓ | 4.4 | 3.00 | 1.15 | 15.180 |
| RETORN | 5.2 | 5.00 | 1.15 | 29.900 |
| CONNEXIONS MÀQUINA | 3 | 5.00 | 1.15 | 17.250 |
| Local Comercial 1 |  |  |  |  |
| IMPULSIÓ | 2.4 | 50.00 | 1.15 | 138.000 |
| EXTRACCIÓ | 3.2 | 5.00 | 1.15 | 18.400 |
| AIRE CONDENSACIÓ | 3.6 | 3.00 | 1.15 | 12.420 |
| RETORN | 2.4 | 20.00 | 1.15 | 55.200 |
| CONNEXIONS MÀQUINA | 3 | 5.00 | 1.15 | 17.250 |
| Local Comercial 2 (CAFETERIA) |  |  |  |  |
| IMPULSIÓ | 2.4 | 45.00 | 1.15 | 124.200 |
| EXTRACCIÓ | 3.2 | 5.00 | 1.15 | 18.400 |
| AIRE CONDENSACIÓ | 3.6 | 3.00 | 1.15 | 12.420 |
| RETORN | 2.4 | 20.00 | 1.15 | 55.200 |
| CONNEXIONS MÀQUINA | 3 | 5.00 | 1.15 | 17.250 |
| Local Comercial 3/4 |  |  |  |  |
| IMPULSIÓ | 2.4 | 55.00 | 1.15 | 151.800 |
| EXTRACCIÓ | 3.2 | 5.00 | 1.15 | 18.400 |
| AIRE CONDENSACIÓ | 3.6 | 3.00 | 1.15 | 12.420 |
| RETORN | 2.4 | 55.00 | 1.15 | 151.800 |
| CONNEXIONS MÀQUINA | 3 | 5.00 | 1.15 | 17.250 |
| Local Comercial 5/6 |  |  |  |  |
| IMPULSIÓ | 2.4 | 88.00 | 1.15 | 242.880 |
| EXTRACCIÓ | 3.2 | 5.00 | 1.15 | 18.400 |
| AIRE CONDENSACIÓ | 3.6 | 3.00 | 1.15 | 12.420 |
| RETORN | 2.4 | 68.00 | 1.15 | 187.680 |
| CONNEXIONS MÀQUINA | 3 | 5.00 | 1.15 | 17.250 |
| Pas locals comercials |  |  |  |  |
| IMPULSIÓ | 1 | 140.00 | 1.15 | 161.000 |
| EXTRACCIÓ | 3.2 | 5.00 | 1.15 | 18.400 |
| AIRE CONDENSACIÓ | 3.6 | 3.00 | 1.15 | 12.420 |
| RETORN | 1 | 72.00 | 1.15 | 82.800 |
| CONNEXIONS MÀQUINA | 3 | 5.00 | 1.15 | 17.250 |
| Local Comercial 7 |  |  |  |  |
| IMPULSIÓ | 1 | 3.00 | 1.15 | 3.450 |
| RETORN | 1 | 3.00 | 1.15 | 3.450 |
| Total |  |  |  | 1943.73 |

**EE420022** M Conducte circular 900 mm planxa d'acer
69 M × 49.32 = 3403.08
Conducte circular de 900 mm de diametre de planxa d'acer galvanitzat (s/une 100-101-84), de 0,50 mm de gruix i muntat superficialment, tipus spiro o equivalent amb unions metu af i sr.inclosos suports. col.locat.

| Codi | Ut | Descripció | Rendiment | Preu | Import |
|---|---|---|---|---|---|
| A012G000 | h | Oficial 1a calefactor | 0.15 | 18.48 | 2.77 |
| A013G000 | h | Ajudant de calefactor | 0.15 | 15.95 | 2.39 |
| BE420022 | M | Conducte circular planxa d'acer 900 mm (material) | 1 | 44.16 | 44.16 |
|  |  | Total |  |  | 49.32 |

| Amidament | Uts. | Llarg | Ample | Parcial |
|---|---|---|---|---|
| Maquina 1 mercat |  |  |  |  |
| IMPULSIÓ | 1 | 15.00 | 1.15 | 17.250 |
| Maquina 2 mercat |  |  |  |  |
| IMPULSIÓ | 1 | 15.00 | 1.15 | 17.250 |
| Maquina 3 mercat |  |  |  |  |
| IMPULSIÓ | 1 | 15.00 | 1.15 | 17.250 |
| Maquina 4 mercat |  |  |  |  |
| IMPULSIÓ | 1 | 15.00 | 1.15 | 17.250 |
| Total |  |  |  | 69 |

**EE420021** M Conducte circular 850 mm planxa d'acer
18.4 M × 44.25 = 814.20
Conducte circular de 850 mm de diametre de planxa d'acer galvanitzat (s/une 100-101-84), de 0,50 mm de gruix i muntat superficialment, tipus spiro o equivalent amb unions metu af i sr.inclosos suports. col.locat.

| Codi | Ut | Descripció | Rendiment | Preu | Import |
|---|---|---|---|---|---|
| A013G000 | h | Ajudant de calefactor | 0.15 | 15.95 | 2.39 |
| A012G000 | h | Oficial 1a calefactor | 0.15 | 18.48 | 2.77 |
| BE420021 | M | Conducte circular 850 mm planxa d'acer (material) | 1 | 39.09 | 39.09 |
|  |  | Total |  |  | 44.25 |

| Amidament | Uts. | Llarg | Ample | Parcial |
|---|---|---|---|---|
| Maquina 1 mercat |  |  |  |  |
| IMPULSIÓ | 1 | 4.00 | 1.15 | 4.600 |
| Maquina 2 mercat |  |  |  |  |
| IMPULSIÓ | 1 | 4.00 | 1.15 | 4.600 |
| Maquina 3 mercat |  |  |  |  |
| IMPULSIÓ | 1 | 4.00 | 1.15 | 4.600 |
| Maquina 4 mercat |  |  |  |  |
| IMPULSIÓ | 1 | 4.00 | 1.15 | 4.600 |
| Total |  |  |  | 18.4 |

**EE420020** m Conducte circular 800 mm planxa d'acer
18.4 m × 41.86 = 770.22
Conducte circular de 800 mm de diàmetre de planxa d'acer galvanitzat (s/une 100-101-84), de 0,50 mm de gruix i muntat superficialment, tipus Spiro o equivalent amb unions metu AF i SR. Inclosos suports. Col.locat.

| Codi | Ut | Descripció | Rendiment | Preu | Import |
|---|---|---|---|---|---|
| A012G000 | h | Oficial 1a calefactor | 0.15 | 18.48 | 2.77 |
| A013G000 | h | Ajudant de calefactor | 0.15 | 15.95 | 2.39 |
| BE420020 | m | Conducte circular 800 mm planxa d'acer (material) | 1 | 36.7 | 36.70 |
|  |  | Total |  |  | 41.86 |

| Amidament | Uts. | Llarg | Ample | Parcial |
|---|---|---|---|---|
| Maquina 1 mercat |  |  |  |  |
| IMPULSIÓ | 1 | 4.00 | 1.15 | 4.600 |
| Maquina 2 mercat |  |  |  |  |
| IMPULSIÓ | 1 | 4.00 | 1.15 | 4.600 |
| Maquina 3 mercat |  |  |  |  |
| IMPULSIÓ | 1 | 4.00 | 1.15 | 4.600 |
| Maquina 4 mercat |  |  |  |  |
| IMPULSIÓ | 1 | 4.00 | 1.15 | 4.600 |
| Total |  |  |  | 18.4 |

**EE420019** M Conducte circular 700 mm planxa d'acer
18.4 M × 39.05 = 718.52
Conducte circular de 700 mm de diametre de planxa d'acer galvanitzat (s/une 100-101-84), de 0,50 mm de gruix i muntat superficialment, tipus spiro o equivalent amb unions metu af i sr.inclosos suports. col.locat.

| Codi | Ut | Descripció | Rendiment | Preu | Import |
|---|---|---|---|---|---|
| A012G000 | h | Oficial 1a calefactor | 0.15 | 18.48 | 2.77 |
| A013G000 | h | Ajudant de calefactor | 0.15 | 15.95 | 2.39 |
| BE420019 | M | Conducte circular 700 mm planxa d'acer (material) | 1 | 33.89 | 33.89 |
|  |  | Total |  |  | 39.05 |

| Amidament | Uts. | Llarg | Ample | Parcial |
|---|---|---|---|---|
| Maquina 1 mercat |  |  |  |  |
| IMPULSIÓ | 1 | 4.00 | 1.15 | 4.600 |
| Maquina 2 mercat |  |  |  |  |
| IMPULSIÓ | 1 | 4.00 | 1.15 | 4.600 |
| Maquina 3 mercat |  |  |  |  |
| IMPULSIÓ | 1 | 4.00 | 1.15 | 4.600 |
| Maquina 4 mercat |  |  |  |  |
| IMPULSIÓ | 1 | 4.00 | 1.15 | 4.600 |
| Total |  |  |  | 18.4 |

**EE420018** M Conducte circular 650 mm planxa d'acer
18.4 M × 25.66 = 472.14
Conducte circular de 650 mm de diametre de planxa d'acer galvanitzat (s/une 100-101-84), de 0,50 mm de gruix i muntat superficialment, tipus spiro o equivalent amb unions metu af i sr.inclosos suports. col.locat.

| Codi | Ut | Descripció | Rendiment | Preu | Import |
|---|---|---|---|---|---|
| A012G000 | h | Oficial 1a calefactor | 0.15 | 18.48 | 2.77 |
| A013G000 | h | Ajudant de calefactor | 0.15 | 15.95 | 2.39 |
| BE420018 | M | Conducte circular 650 mm planxa d'acer (material) | 1 | 20.5 | 20.50 |
|  |  | Total |  |  | 25.66 |

| Amidament | Uts. | Llarg | Ample | Parcial |
|---|---|---|---|---|
| Maquina 1 mercat |  |  |  |  |
| IMPULSIÓ | 1 | 4.00 | 1.15 | 4.600 |
| Maquina 2 mercat |  |  |  |  |
| IMPULSIÓ | 1 | 4.00 | 1.15 | 4.600 |
| Maquina 3 mercat |  |  |  |  |
| IMPULSIÓ | 1 | 4.00 | 1.15 | 4.600 |
| Maquina 4 mercat |  |  |  |  |
| IMPULSIÓ | 1 | 4.00 | 1.15 | 4.600 |
| Total |  |  |  | 18.4 |

**EE420017** M Conducte circular 550 mm planxa d'acer
18.4 M × 23.89 = 439.58
Conducte circular de 550 mm de diametre de planxa d'acer galvanitzat (s/une 100-101-84), de 0,50 mm de gruix i muntat superficialment, tipus spiro o equivalent amb unions metu af i sr.inclosos suports. col.locat.

| Codi | Ut | Descripció | Rendiment | Preu | Import |
|---|---|---|---|---|---|
| A013G000 | h | Ajudant de calefactor | 0.15 | 15.95 | 2.39 |
| A012G000 | h | Oficial 1a calefactor | 0.15 | 18.48 | 2.77 |
| BE420017 | M | Conducte circular 550 mm planxa d'acer (material) | 1 | 18.73 | 18.73 |
|  |  | Total |  |  | 23.89 |

| Amidament | Uts. | Llarg | Ample | Parcial |
|---|---|---|---|---|
| Maquina 1 mercat |  |  |  |  |
| IMPULSIÓ | 1 | 4.00 | 1.15 | 4.600 |
| Maquina 2 mercat |  |  |  |  |
| IMPULSIÓ | 1 | 4.00 | 1.15 | 4.600 |
| Maquina 3 mercat |  |  |  |  |
| IMPULSIÓ | 1 | 4.00 | 1.15 | 4.600 |
| Maquina 4 mercat |  |  |  |  |
| IMPULSIÓ | 1 | 4.00 | 1.15 | 4.600 |
| Total |  |  |  | 18.4 |

**EE420016** M Conducte circular 500 mm planxa d'acer
18.4 M × 22.22 = 408.85
Conducte circular de 500 mm de diametre de planxa d'acer galvanitzat (s/une 100-101-84), de 0,50 mm de gruix i muntat superficialment, tipus spiro o equivalent amb unions metu af i sr.inclosos suports. col.locat.

| Codi | Ut | Descripció | Rendiment | Preu | Import |
|---|---|---|---|---|---|
| A012G000 | h | Oficial 1a calefactor | 0.15 | 18.48 | 2.77 |
| A013G000 | h | Ajudant de calefactor | 0.15 | 15.95 | 2.39 |
| BE420016 | M | Conducte circular planxa d'acer 500 mm (material) | 1 | 17.06 | 17.06 |
|  |  | Total |  |  | 22.22 |

| Amidament | Uts. | Llarg | Ample | Parcial |
|---|---|---|---|---|
| Maquina 1 mercat |  |  |  |  |
| IMPULSIÓ | 1 | 4.00 | 1.15 | 4.600 |
| Maquina 2 mercat |  |  |  |  |
| IMPULSIÓ | 1 | 4.00 | 1.15 | 4.600 |
| Maquina 3 mercat |  |  |  |  |
| IMPULSIÓ | 1 | 4.00 | 1.15 | 4.600 |
| Maquina 4 mercat |  |  |  |  |
| IMPULSIÓ | 1 | 4.00 | 1.15 | 4.600 |
| Total |  |  |  | 18.4 |

**EE420013** m Conducte circular 350 mm planxa d'acer
195.5 m × 11.17 = 2183.74
Conducte circular de 350 mm de diàmetre de planxa d'acer galvanitzat (s/une 100-101-84), de 0,50 mm de gruix i muntat superficialment, tipus Spiro o equivalent amb unions metu AF i SR. Inclosos suports. Col.locat.

| Codi | Ut | Descripció | Rendiment | Preu | Import |
|---|---|---|---|---|---|
| A012G000 | h | Oficial 1a calefactor | 0.15 | 18.48 | 2.77 |
| BE420013 | m | Conducte circular planxa d'acer 350 mm (material) | 1 | 8.4 | 8.40 |
|  |  | Total |  |  | 11.17 |

| Amidament | Uts. | Llarg | Ample | Parcial |
|---|---|---|---|---|
| VESTUARIS P-1 |  |  |  |  |
| impulsió | 1 | 80.00 | 1.15 | 92.000 |
| retron | 1 | 80.00 | 1.15 | 92.000 |
| connexió màquina | 2 | 5.00 | 1.15 | 11.500 |
| Total |  |  |  | 195.5 |

**EE440008** m Conducte circular de 200 mm flexible
114 m × 10.19 = 1161.66
Conducte circular de 200 mm de diametre format per conducte flexible interior aïllat amb fibra de vidre de 40 mm. de gruix i protegit exteriorment amb alumini reforçat. inclosos soports. col.locat.

| Codi | Ut | Descripció | Rendiment | Preu | Import |
|---|---|---|---|---|---|
| A012G000 | h | Oficial 1a calefactor | 0.15 | 18.48 | 2.77 |
| BE440008 | M | Conducte circular de 200 mm flexible (material) | 1 | 7.42 | 7.42 |
|  |  | Total |  |  | 10.19 |

| Amidament | Uts. | Llarg | Ample | Parcial |
|---|---|---|---|---|
| Pas locals comercials |  |  |  |  |
| IMPULSIÓ | 1 | 25.00 | 1.00 | 25.000 |
| Local Comercial 1 |  |  |  |  |
| IMPULSIÓ | 1 | 18.00 |  | 18.000 |
| Local Comercial 2 (CAFETERIA) |  |  |  |  |
| IMPULSIÓ | 1 | 17.00 |  | 17.000 |
| Local Comercial 3/4 |  |  |  |  |
| IMPULSIÓ | 1 | 23.00 |  | 23.000 |
| Local Comercial 5/6 |  |  |  |  |
| IMPULSIÓ | 1 | 31.00 |  | 31.000 |
| Total |  |  |  | 114 |

**EE6175A2** m2 Aïllament conductes llana roca,36-40kg/m3,40mm,exterior
2649.83 m2 × 6.19 = 16402.45
Aïllament tèrmic de conductes amb llana de roca de densitat 36 a 40 kg/m3, de 40 mm de gruix i muntat exteriorment

| Codi | Ut | Descripció | Rendiment | Preu | Import |
|---|---|---|---|---|---|
| A013G000 | h | Ajudant de calefactor | 0.12 | 15.95 | 1.91 |
| A012G000 | h | Oficial 1a calefactor | 0.12 | 18.48 | 2.22 |
| B7C935B0 | m2 | Feltre llana roca 36-40kg/m3 g=40mm,làm.alu.perp.fibr. (material) | 1.02 | 2.02 | 2.06 |
|  |  | Total |  |  | 6.19 |

| Amidament | Uts. | Llarg | Ample | Parcial |
|---|---|---|---|---|
| Maquina 1 mercat |  |  |  |  |
| EXTRACCIÓ | 3.5 | 6.00 | 1.15 | 24.150 |
| AIRE CONDENSACIÓ | 4.4 | 3.00 | 1.15 | 15.180 |
| RETORN | 5.2 | 5.00 | 1.15 | 29.900 |
| CONNEXIONS MÀQUINA | 3 | 5.00 | 1.15 | 17.250 |
| Maquina 2 mercat |  |  |  |  |
| EXTRACCIÓ | 3.5 | 6.00 | 1.15 | 24.150 |
| AIRE CONDENSACIÓ | 4.4 | 3.00 | 1.15 | 15.180 |
| RETORN | 5.2 | 5.00 | 1.15 | 29.900 |
| CONNEXIONS MÀQUINA | 3 | 5.00 | 1.15 | 17.250 |
| Maquina 3 mercat |  |  |  |  |
| EXTRACCIÓ | 3.5 | 6.00 | 1.15 | 24.150 |
| AIRE CONDENSACIÓ | 4.4 | 3.00 | 1.15 | 15.180 |
| RETORN | 5.2 | 5.00 | 1.15 | 29.900 |
| CONNEXIONS MÀQUINA | 3 | 5.00 | 1.15 | 17.250 |
| Maquina 4 mercat |  |  |  |  |
| EXTRACCIÓ | 3.5 | 6.00 | 1.15 | 24.150 |
| AIRE CONDENSACIÓ | 4.4 | 3.00 | 1.15 | 15.180 |
| RETORN | 5.2 | 5.00 | 1.15 | 29.900 |
| CONNEXIONS MÀQUINA | 3 | 5.00 | 1.15 | 17.250 |
| Local Comercial 1 |  |  |  |  |
| IMPULSIÓ | 2.4 | 50.00 | 1.15 | 138.000 |
| EXTRACCIÓ | 3.2 | 5.00 | 1.15 | 18.400 |
| AIRE CONDENSACIÓ | 3.6 | 3.00 | 1.15 | 12.420 |
| RETORN | 2.4 | 20.00 | 1.15 | 55.200 |
| CONNEXIONS MÀQUINA | 3 | 5.00 | 1.15 | 17.250 |
| Local Comercial 2 (CAFETERIA) |  |  |  |  |
| IMPULSIÓ | 2.4 | 45.00 | 1.15 | 124.200 |
| EXTRACCIÓ | 3.2 | 5.00 | 1.15 | 18.400 |
| AIRE CONDENSACIÓ | 3.6 | 3.00 | 1.15 | 12.420 |
| RETORN | 2.4 | 20.00 | 1.15 | 55.200 |
| CONNEXIONS MÀQUINA | 3 | 5.00 | 1.15 | 17.250 |
| Local Comercial 3/4 |  |  |  |  |
| IMPULSIÓ | 2.4 | 55.00 | 1.15 | 151.800 |
| EXTRACCIÓ | 3.2 | 5.00 | 1.15 | 18.400 |
| AIRE CONDENSACIÓ | 3.6 | 3.00 | 1.15 | 12.420 |
| RETORN | 2.4 | 55.00 | 1.15 | 151.800 |
| CONNEXIONS MÀQUINA | 3 | 5.00 | 1.15 | 17.250 |
| Local Comercial 5/6 |  |  |  |  |
| IMPULSIÓ | 2.4 | 88.00 | 1.15 | 242.880 |
| EXTRACCIÓ | 3.2 | 5.00 | 1.15 | 18.400 |
| AIRE CONDENSACIÓ | 3.6 | 3.00 | 1.15 | 12.420 |
| RETORN | 2.4 | 68.00 | 1.15 | 187.680 |
| CONNEXIONS MÀQUINA | 3 | 5.00 | 1.15 | 17.250 |
| Pas locals comercials |  |  |  |  |
| IMPULSIÓ | 1 | 140.00 | 1.15 | 161.000 |
| EXTRACCIÓ | 3.2 | 5.00 | 1.15 | 18.400 |
| AIRE CONDENSACIÓ | 3.6 | 3.00 | 1.15 | 12.420 |
| RETORN | 1 | 72.00 | 1.15 | 82.800 |
| CONNEXIONS MÀQUINA | 3 | 5.00 | 1.15 | 17.250 |
| Local Comercial 7 |  |  |  |  |
| IMPULSIÓ | 1 | 3.00 | 1.15 | 3.450 |
| RETORN | 1 | 3.00 | 1.15 | 3.450 |
| DIAM 900 | 1 | 195.00 | 1.15 | 224.250 |
| DIAM 850 | 1 | 49.00 | 1.15 | 56.350 |
| DIAM 800 | 1 | 45.00 | 1.15 | 51.750 |
| DIAM 700 | 1 | 40.00 | 1.15 | 46.000 |
| DIAM 650 | 1 | 36.00 | 1.15 | 41.400 |
| DIAM 550 | 1 | 31.00 | 1.15 | 35.650 |
| DIAM 500 | 1 | 28.00 | 1.15 | 32.200 |
| DIAM 350 | 1 | 170.00 | 1.15 | 195.500 |
| DIAM 200 | 1 | 20.00 | 1.15 | 23.000 |
| Total |  |  |  | 2649.83 |

**EEK9TOV2** u Tovera DF-49-12 TR de diametre 376 mm KOOLAIR o equivalent
60 u × 318.01 = 19080.60
Tovera DF-49-12 TR de diametre 376 mm KOOLAIR o equivalent, amb plenun de connexió per a montatge circular.
Instal.lada i comprovada.

| Codi | Ut | Descripció | Rendiment | Preu | Import |
|---|---|---|---|---|---|
| A012G000 | h | Oficial 1a calefactor | 1 | 18.48 | 18.48 |
| A013G000 | h | Ajudant de calefactor | 1 | 15.95 | 15.95 |
| BEK9TOV2 | U | Tovera de llarg abast, model DUE-315 (material) | 1 | 283.58 | 283.58 |
|  |  | Total |  |  | 318.01 |

| Amidament | Uts. | Llarg | Parcial |
|---|---|---|---|
| Maquina 1 mercat |  |  |  |
| IMPULSIÓ | 1 | 15.00 | 15.000 |
| Maquina 2 mercat |  |  |  |
| IMPULSIÓ | 1 | 15.00 | 15.000 |
| Maquina 3 mercat |  |  |  |
| IMPULSIÓ | 1 | 15.00 | 15.000 |
| Maquina 4 mercat |  |  |  |
| IMPULSIÓ | 1 | 15.00 | 15.000 |
| Total |  |  | 60 |

**EEEASIL1** U Silenciador per climatitzador 1,5x1,5x1,5
8 U × 559.55 = 4476.40
Silenciador per a climatitzador de mides 1,5x1,5x1,5. col.locat.

| Codi | Ut | Descripció | Rendiment | Preu | Import |
|---|---|---|---|---|---|
| A013G000 | h | Ajudant de calefactor | 2 | 15.95 | 31.90 |
| A012G000 | h | Oficial 1a calefactor | 2 | 18.48 | 36.96 |
| BEEASIL1 | U | Silenciador per climatitz. 1,5x1,5x1,5 (material) | 1 | 490.69 | 490.69 |
|  |  | Total |  |  | 559.55 |

| Amidament | Uts. | Llarg | Parcial |
|---|---|---|---|
| Maquina 1 mercat |  |  |  |
| aire condensació | 1 | 2.00 | 2.000 |
| Maquina 2 mercat |  |  |  |
| aire condensació | 1 | 2.00 | 2.000 |
| Maquina 3 mercat |  |  |  |
| aire condensació | 1 | 2.00 | 2.000 |
| Maquina 4 mercat |  |  |  |
| aire condensació | 1 | 2.00 | 2.000 |
| Total |  |  | 8 |

**E7C1ACUR** m2 Material absorbent tipus ACUSTIFIBER d'Acustica Integral o equivalent
345.92 m2 × 79.61 = 27538.69
Material absorbent tipus ACUSTIFIBER d'Acustica Integral o equivalent compost de fibra de poliéster, totalment reciclable. Resistent a la pols, no perd pes per deteriorament.
Material: Fibras de poliéster.
Acabado: Poliéster color gris.
Comportamiento: Absorbentepuro.
Placas: 1000 x 2000 mm.
Espesor: 25 mm.
Densidad: 30 Kg/m³.
Reacció al focf: B s1 d0 según ensayo nº: 08AN6176

| Codi | Ut | Descripció | Rendiment | Preu | Import |
|---|---|---|---|---|---|
| A012G000 | h | Oficial 1a calefactor | 0.5 | 18.48 | 9.24 |
| A013G000 | h | Ajudant de calefactor | 0.5 | 15.95 | 7.98 |
| B7C1ACUR | u | Material absorbent tipus ACUSTIFIBER d'Acustica Integral o equivalent (material) | 1 | 38.12 | 38.12 |
| B7C1ACU1 | M2 | Plafó acústic 50/2 (material) | 1 | 24.27 | 24.27 |
|  |  | Total |  |  | 79.61 |

| Amidament | Uts. | Llarg | Ample | Parcial |
|---|---|---|---|---|
| Maquina 1 mercat |  |  |  |  |
| EXTRACCIÓ | 3.5 | 6.00 | 1.15 | 24.150 |
| AIRE CONDENSACIÓ | 4.4 | 3.00 | 1.15 | 15.180 |
| RETORN | 5.2 | 5.00 | 1.15 | 29.900 |
| CONNEXIONS MÀQUINA | 3 | 5.00 | 1.15 | 17.250 |
| Maquina 2 mercat |  |  |  |  |
| EXTRACCIÓ | 3.5 | 6.00 | 1.15 | 24.150 |
| AIRE CONDENSACIÓ | 4.4 | 3.00 | 1.15 | 15.180 |
| RETORN | 5.2 | 5.00 | 1.15 | 29.900 |
| CONNEXIONS MÀQUINA | 3 | 5.00 | 1.15 | 17.250 |
| Maquina 3 mercat |  |  |  |  |
| EXTRACCIÓ | 3.5 | 6.00 | 1.15 | 24.150 |
| AIRE CONDENSACIÓ | 4.4 | 3.00 | 1.15 | 15.180 |
| RETORN | 5.2 | 5.00 | 1.15 | 29.900 |
| CONNEXIONS MÀQUINA | 3 | 5.00 | 1.15 | 17.250 |
| Maquina 4 mercat |  |  |  |  |
| EXTRACCIÓ | 3.5 | 6.00 | 1.15 | 24.150 |
| AIRE CONDENSACIÓ | 4.4 | 3.00 | 1.15 | 15.180 |
| RETORN | 5.2 | 5.00 | 1.15 | 29.900 |
| CONNEXIONS MÀQUINA | 3 | 5.00 | 1.15 | 17.250 |
| Total |  |  |  | 345.92 |

**EEK91000** u Difusor rotacional 44-SF-TR 200 de KOOLAIR o equivalente
116 u × 137.77 = 15981.32
Difusor rotacional 44-SF-TR 200 de KOOLAIR o equivalente,
instal.lat i comprovat.

| Codi | Ut | Descripció | Rendiment | Preu | Import |
|---|---|---|---|---|---|
| A012G000 | h | Oficial 1a calefactor | 2 | 18.48 | 36.96 |
| BEK91000 | U | Difusor rotacional 44-SF-TR 200 de KOOLAIR o equivalente (material) | 1 | 100.81 | 100.81 |
|  |  | Total |  |  | 137.77 |

| Amidament | Uts. | Llarg | Parcial |
|---|---|---|---|
| Pas locals comercials |  |  |  |
| IMPULSIÓ | 1 | 25.00 | 25.000 |
| Local Comercial 1 |  |  |  |
| IMPULSIÓ | 1 | 18.00 | 18.000 |
| Local Comercial 2 (CAFETERIA) |  |  |  |
| IMPULSIÓ | 1 | 17.00 | 17.000 |
| Local Comercial 3/4 |  |  |  |
| IMPULSIÓ | 1 | 23.00 | 23.000 |
| Local Comercial 5/6 |  |  |  |
| IMPULSIÓ | 1 | 31.00 | 31.000 |
| lOCAL 7 |  |  |  |
| IMPULSIÓ | 1 | 2.00 | 2.000 |
| Total |  |  | 116 |

**EEKAAH01** U Reixeta tipus 20-45-H0 de 700x500mm de Koolair o equivalent
12 U × 45.23 = 542.76
Reixeta tipus 20-45-H0 de 700x500mm de Koolair o equivalent, pintada en color ral segons d.f. instal.lada i comprovada.

| Codi | Ut | Descripció | Rendiment | Preu | Import |
|---|---|---|---|---|---|
| A012G000 | h | Oficial 1a calefactor | 0.25 | 18.48 | 4.62 |
| BEKAAH01 | U | Reixeta tipus 20-45-H0 de 700x500mm de Koolair o equivalent (material) | 1 | 40.61 | 40.61 |
|  |  | Total |  |  | 45.23 |

| Amidament | Uts. | Llarg | Parcial |
|---|---|---|---|
| Local Comercial 1 |  |  |  |
| RETORN | 1 | 2.00 | 2.000 |
| Local Comercial 2 (CAFETERIA) |  |  |  |
| RETORN | 1 | 2.00 | 2.000 |
| Local Comercial 3/4 |  |  |  |
| RETORN | 1 | 4.00 | 4.000 |
| Local Comercial 5/6 |  |  |  |
| RETORN | 1 | 4.00 | 4.000 |
| Total |  |  | 12 |

**EEKF2216** u Reixeta tipus 20-45-H-O 350x100mm de Koolair o equivalent.
6 u × 38.32 = 229.92
Reixeta tipus 20-45-H-O 350x100mm de Koolair o equivalent.
Instal.lada i comprovada.

| Codi | Ut | Descripció | Rendiment | Preu | Import |
|---|---|---|---|---|---|
| A012G000 | h | Oficial 1a calefactor | 0.25 | 18.48 | 4.62 |
| BEKF2216 | u | Reixeta tipus 20-45-H-O 350x100mm de Koolair o equivalent. (material) | 1 | 33.7 | 33.70 |
|  |  | Total |  |  | 38.32 |

| Amidament | Uts. | Llarg | Parcial |
|---|---|---|---|
| VESTUARIS P-1 |  |  |  |
|  | 1 | 6.00 | 6.000 |
| Total |  |  | 6 |

**EEKF3212** u Reixeta tipus 20-SH-O 300x100mm de KOOLAIR o equivalent
6 u × 38.01 = 228.06
Reixeta tipus 20-SH-O 300x100mm de KOOLAIR o equivalent . Instal.lada i comprovada.

| Codi | Ut | Descripció | Rendiment | Preu | Import |
|---|---|---|---|---|---|
| A012G000 | h | Oficial 1a calefactor | 0.25 | 18.48 | 4.62 |
| BEKF3212 | u | Reixeta tipus 20-SH-O 300x100mm de KOOLAIR o equivalent (material) | 1 | 33.39 | 33.39 |
|  |  | Total |  |  | 38.01 |

| Amidament | Uts. | Llarg | Parcial |
|---|---|---|---|
| VESTUARIS P-1 |  |  |  |
|  | 1 | 6.00 | 6.000 |
| Total |  |  | 6 |

**EEKT8242** U Reixeta tipus AT-DG de 825x425
12 U × 133.44 = 1601.28
Reixeta tipus AT-DG de 825x425, d'alumini amb lames horitzontals de doble deflexió s (trox o equivalent), pintada en color ral segons d.f. instal.lada i comprovada.

| Codi | Ut | Descripció | Rendiment | Preu | Import |
|---|---|---|---|---|---|
| A012G000 | h | Oficial 1a calefactor | 0.25 | 18.48 | 4.62 |
| BEKT8242 | U | Reixeta tipus AT-DG de 825x425 (material) | 1 | 128.82 | 128.82 |
|  |  | Total |  |  | 133.44 |

| Amidament | Uts. | Parcial |
|---|---|---|
| Maquina 1 mercat |  |  |
| RETORN | 4 | 4.000 |
| Maquina 2 mercat |  |  |
| RETORN | 4 | 4.000 |
| Maquina 3 mercat |  |  |
| RETORN | 2 | 2.000 |
| Maquina 4 mercat |  |  |
| RETORN | 2 | 2.000 |
| Total |  | 12 |

**EEKTA012** u Reixeta tipus AT/DG de 1025x165
12 u × 37.76 = 453.12
Reixeta tipus AT/DG de 1025x165, d'alumini amb lames horitzontals mòbils (trox o equivalent), pintada en color ral segons d.f. Instal.lada i comprovada.

| Codi | Ut | Descripció | Rendiment | Preu | Import |
|---|---|---|---|---|---|
| A012G000 | h | Oficial 1a calefactor | 0.25 | 18.48 | 4.62 |
| BEKTA012 | u | Reixeta tipus AT/DG de 1025x165, d'alumini amb lames horitzontals mòbils (trox o equivalent), pintada en color ral segons d.f. (material) | 1 | 33.14 | 33.14 |
|  |  | Total |  |  | 37.76 |

| Amidament | Uts. | Llarg | Parcial |
|---|---|---|---|
| retorn pas | 6 | 2.00 | 12.000 |
| Total |  |  | 12 |

**EEKT2216** u Reixeta tipus AT de 225x125
2 u × 16.9 = 33.80
Reixeta tipus AT de 225x165, d'alumini amb lames horitzontals mòbils (trox o equivalent), pintada en color ral segons d.f. Instal.lada i comprovada.

| Codi | Ut | Descripció | Rendiment | Preu | Import |
|---|---|---|---|---|---|
| A012G000 | h | Oficial 1a calefactor | 0.25 | 18.48 | 4.62 |
| BEKT2216 | U | Reixeta d'alumini serie at, tamany 225x165. (material) | 1 | 12.28 | 12.28 |
|  |  | Total |  |  | 16.9 |

| Amidament | Uts. | Llarg | Parcial |
|---|---|---|---|
| Local Comercial 7 |  |  |  |
| RETORN | 1 | 2.00 | 2.000 |
| Total |  |  | 2 |

**EEMJSC06** U Silenciador secció rectangular per acoplar a l'aspiració o impulsió mesures 1400x900 mm, amb casquet
7 U × 1512.14 = 10584.98
Silenciador secció rectangular per acoplar a l'aspiració o impulsió mesures 1400x900 mm, amb casquet d'acer inoxidable, envolvent d'acer galvanitzat. Inclòs part d'accessoris. Instal.lat i comprovat.

| Codi | Ut | Descripció | Rendiment | Preu | Import |
|---|---|---|---|---|---|
| A012G000 | h | Oficial 1a calefactor | 1 | 18.48 | 18.48 |
| A013G000 | h | Ajudant de calefactor | 1 | 15.95 | 15.95 |
| BEMJSC06 | U | Silenciador secció rectangular per acoplar a l'aspiració o impulsió mesures 1400x900 mm, amb casquet d'acer inoxidable, envolvent d'acer galvanitzat. Inclòs part d'accessoris. (material) | 1 | 1477.71 | 1477.71 |
|  |  | Total |  |  | 1512.14 |

| Amidament | Uts. | Llarg | Parcial |
|---|---|---|---|
| PB | 5 | 1.00 | 5.000 |
|  | 2 | 1.00 | 2.000 |
| Total |  |  | 7 |

**EEMJSC07** U Silenciador secció rectangular per acoplar a l'aspiració o impulsió mesures 1000x800 mm, amb casquet
2 U × 1295.39 = 2590.78
Silenciador secció rectangular per acoplar a l'aspiració o impulsió mesures 1000x800 mm, amb casquet d'acer inoxidable, envolvent d'acer galvanitzat. Inclòs part d'accessoris. Instal.lat i comprovat.

| Codi | Ut | Descripció | Rendiment | Preu | Import |
|---|---|---|---|---|---|
| A013G000 | h | Ajudant de calefactor | 1 | 15.95 | 15.95 |
| A012G000 | h | Oficial 1a calefactor | 1 | 18.48 | 18.48 |
| BEMJSC07 | u | Silenciador secció rectangular per acoplar a l'aspiració o impulsió mesures 1000x800 mm, amb casquet d'acer inoxidable, envolvent d'acer galvanitzat. Inclòs part d'accessoris. (material) | 1 | 1260.96 | 1260.96 |
|  |  | Total |  |  | 1295.39 |

| Amidament | Uts. | Llarg | Parcial |
|---|---|---|---|
| PB | 2 | 1.00 | 2.000 |
| Total |  |  | 2 |

**EEMJSC08** U Silenciador secció rectangular per acoplar a l'aspiració o impulsió mesures 1100x1100 mm, amb casque
12 U × 1611.69 = 19340.28
Silenciador secció rectangular per acoplar a l'aspiració o impulsió mesures 1100x1100 mm, amb casquet d'acer inoxidable, envolvent d'acer galvanitzat. Inclòs part d'accessoris. Instal.lat i comprovat.

| Codi | Ut | Descripció | Rendiment | Preu | Import |
|---|---|---|---|---|---|
| A012G000 | h | Oficial 1a calefactor | 1 | 18.48 | 18.48 |
| A013G000 | h | Ajudant de calefactor | 1 | 15.95 | 15.95 |
| BEMJSC08 | u | Silenciador secció rectangular per acoplar a l'aspiració o impulsió mesures 1100x1100 mm, amb casquet d'acer inoxidable, envolvent d'acer galvanitzat. Inclòs part d'accessoris. (material) | 1 | 1577.26 | 1577.26 |
|  |  | Total |  |  | 1611.69 |

| Amidament | Uts. | Llarg | Parcial |
|---|---|---|---|
| PB | 4 |  | 4.000 |
|  | 4 | 2.00 | 8.000 |
| Total |  |  | 12 |

**EEMJSC05** U Silenciador secció circular per acoplar a l'aspiració o impulsió tipus S-800/900 de SODECA
25 U × 739.61 = 18490.25
Silenciador secció circular per acoplar a l'aspiració o impulsió tipus S-800/900 de SODECA o equivalent, amb casquet d'acer inoxidable, envolvent d'acer galvanitzat. Inclòs part d'accessoris. Instal.lat i comprovat.

| Codi | Ut | Descripció | Rendiment | Preu | Import |
|---|---|---|---|---|---|
| A013G000 | h | Ajudant de calefactor | 1 | 15.95 | 15.95 |
| A012G000 | h | Oficial 1a calefactor | 1 | 18.48 | 18.48 |
| BEMJSC05 | u | Silenciador secció circular per acoplar a l'aspiració o impulsió tipus S-800/900 de SODECA o equivalent, amb casquet d'acer inoxidable, envolvent d'acer galvanitzat. Inclòs part d'accessoris. (material) | 1 | 705.18 | 705.18 |
|  |  | Total |  |  | 739.61 |

| Amidament | Uts. | Llarg | Parcial |
|---|---|---|---|
| PB | 3 | 5.00 | 15.000 |
|  | 4 | 2.00 | 8.000 |
|  | 2 | 1.00 | 2.000 |
| Total |  |  | 25 |

##### 01.0N.06.05.03 Ventilació
Import: 13594.48

###### 01.0N.06.05.03.01 Instal·lació maquinària
Import: 2762.44

**EEMJMIX1** u Ventilador tipus Mixvent TD-800/200 de SP o equivalent
4 u × 320.87 = 1283.48
Ventilador tipus Mixvent TD-800/200 de SP o equivalent, de planxa d'acer galvanitzat i aïllament interior de polietilé expandit (autoextingible), d'un cabal entre 665 i 880 m3/h. Instal.lat i comprovat.

| Codi | Ut | Descripció | Rendiment | Preu | Import |
|---|---|---|---|---|---|
| A013G000 | h | Ajudant de calefactor | 1.65 | 15.95 | 26.32 |
| A012G000 | h | Oficial 1a calefactor | 1.65 | 18.48 | 30.49 |
| BEMJMIX1 | u | Ventilador tipus Mixvent TD-800/200 de SP o equivalent, de planxa d'acer galvanitzat i aïllament interior de polietilé expandit (autoextingible), d'un cabal entre 665 i 880 m3/h. (material) | 1 | 264.06 | 264.06 |
|  |  | Total |  |  | 320.87 |

| Amidament | Uts. | Llarg | Parcial |
|---|---|---|---|
| LAVABOS SEMISOTAN |  |  |  |
|  | 2 | 1.00 | 2.000 |
| ESCOMBRERIES -1 |  |  |  |
|  | 1 | 1.00 | 1.000 |
| NETEJA, BOMBES CPI, SALA TÈCNICA |  |  |  |
|  | 1 | 1.00 | 1.000 |
| Total |  |  | 4 |

**EEMJMIX7** u Ventilador tipus Mixvent TD-160/100 de SP o equivalent
2 u × 159.18 = 318.36
Ventilador tipus Mixvent TD-160/100 de SP o equivalent, de planxa d'acer galvanitzat i aïllament interior de polietilé expandit (autoextingible), d'un cabal 160 m3/h. Instal.lat i comprovat.

| Codi | Ut | Descripció | Rendiment | Preu | Import |
|---|---|---|---|---|---|
| A012G000 | h | Oficial 1a calefactor | 1.65 | 18.48 | 30.49 |
| A013G000 | h | Ajudant de calefactor | 1.65 | 15.95 | 26.32 |
| BEMJMIX7 | u | Ventilador tipus Mixvent TD-160/100 de SP o equivalent, de planxa d'acer galvanitzat i aïllament interior de polietilé expandit (autoextingible), d'un cabal 160 m3/h. (material) | 1 | 102.37 | 102.37 |
|  |  | Total |  |  | 159.18 |

| Amidament | Uts. | Parcial |
|---|---|---|
| IMPULSIÓ TRASTERS 1 |  |  |
|  | 1 | 1.000 |
| RETORN TRASTERS 1 |  |  |
|  | 1 | 1.000 |
| Total |  | 2 |

**EEMJMIX0** u Ventilador tipus Mixvent TD-350/125 de SP o equivalent
2 u × 205.78 = 411.56
Ventilador tipus Mixvent TD-350/125 de SP o equivalent, de planxa d'acer galvanitzat i aïllament interior de polietilé expandit (autoextingible), d'un cabal entre 300 i 360 m3/h. Instal.lat i comprovat.

| Codi | Ut | Descripció | Rendiment | Preu | Import |
|---|---|---|---|---|---|
| A012G000 | h | Oficial 1a calefactor | 1.65 | 18.48 | 30.49 |
| A013G000 | h | Ajudant de calefactor | 1.65 | 15.95 | 26.32 |
| BEMJMIX0 | u | Ventilador tipus Mixvent TD-350/125 de SP o equivalent, de planxa d'acer galvanitzat i aïllament interior de polietilé expandit (autoextingible), d'un cabal entre 300 i 360 m3/h. (material) | 1 | 148.97 | 148.97 |
|  |  | Total |  |  | 205.78 |

| Amidament | Uts. | Llarg | Parcial |
|---|---|---|---|
| IMPULSIÓ TRASTERS 2 |  |  |  |
|  | 1 | 1.00 | 1.000 |
| RETORN TRASTERS 2 |  |  |  |
|  | 1 | 1.00 | 1.000 |
| Total |  |  | 2 |

**EEMJMIX2** u Ventilador tipus Mixvent TD-1000/250 de SP o equivalent
1 u × 349.81 = 349.81
Ventilador tipus Mixvent TD-1000/250 de SP o equivalent, de planxa d'acer galvanitzat i aïllament interior de polietilé expandit (autoextingible). Instal.lat i comprovat.

| Codi | Ut | Descripció | Rendiment | Preu | Import |
|---|---|---|---|---|---|
| A013G000 | h | Ajudant de calefactor | 1.65 | 15.95 | 26.32 |
| A012G000 | h | Oficial 1a calefactor | 1.65 | 18.48 | 30.49 |
| BEMJMIX2 | u | Ventilador tipus Mixvent TD-1000/250 de SP o equivalent, de planxa d'acer galvanitzat i aïllament interior de polietilé expandit (autoextingible). (material) | 1 | 293 | 293.00 |
|  |  | Total |  |  | 349.81 |

| Amidament | Uts. | Llarg | Parcial |
|---|---|---|---|
| PREVISIÓ MAGATZEM |  |  |  |
|  | 1 | 1.00 | 1.000 |
| Total |  |  | 1 |

**EEMJMIX3** u Ventilador tipus Mixvent TD-2000/315 de SP o equivalent
1 u × 399.23 = 399.23
Ventilador tipus Mixvent TD-2000/315 de SP o equivalent, de planxa d'acer galvanitzat i aïllament interior de polietilé expandit (autoextingible). Instal.lat i comprovat.

| Codi | Ut | Descripció | Rendiment | Preu | Import |
|---|---|---|---|---|---|
| A013G000 | h | Ajudant de calefactor | 1.65 | 15.95 | 26.32 |
| A012G000 | h | Oficial 1a calefactor | 1.65 | 18.48 | 30.49 |
| BEMJMIX3 | u | Ventilador tipus Mixvent TD-2000/315 de SP o equivalent, de planxa d'acer galvanitzat i aïllament interior de polietilé expandit (autoextingible). (material) | 1 | 342.42 | 342.42 |
|  |  | Total |  |  | 399.23 |

###### 01.0N.06.05.03.03 Instal·lació de conductes (Extracció banys i mag.)
Import: 10832.04

**EE42QC12** m Conducte helicoïdal circ.,planxa ac.galv.,D=300mm,g=0,5mm,munt.superf.
34.5 m × 26.67 = 920.12
Conducte helicoïdal circular planxa d'acer galvanitzat, de 300 mm de diàmetre (s/UNE-EN 1506), de gruix 0,5 mm i muntat superficialment

| Codi | Ut | Descripció | Rendiment | Preu | Import |
|---|---|---|---|---|---|
| A013G000 | h | Ajudant de calefactor | 0.5 | 15.95 | 7.98 |
| A012G000 | h | Oficial 1a calefactor | 0.5 | 18.48 | 9.24 |
| BE42QC10 | m | Conducte helicoïdal circ.de planxa ac.galv.,D=300mm,g=0,5mm (material) | 1.02 | 4.45 | 4.54 |
| BEW49002 | u | Suport estàndard p/conducte circ.D=300mm (material) | 1 | 4.91 | 4.91 |
|  |  | Total |  |  | 26.67 |

| Amidament | Uts. | Llarg | Ample | Parcial |
|---|---|---|---|---|
|  | 1 | 30.00 | 1.15 | 34.500 |
| Total |  |  |  | 34.5 |

**EE42Q912** m Conducte helicoïdal circ.,planxa ac.galv.,D=250mm,g=0,5mm,munt.superf.
127.65 m × 25.75 = 3286.99
Conducte helicoïdal circular planxa d'acer galvanitzat, de 250 mm de diàmetre (s/UNE-EN 1506), de gruix 0,5 mm i muntat superficialment

| Codi | Ut | Descripció | Rendiment | Preu | Import |
|---|---|---|---|---|---|
| A012G000 | h | Oficial 1a calefactor | 0.5 | 18.48 | 9.24 |
| A013G000 | h | Ajudant de calefactor | 0.5 | 15.95 | 7.98 |
| BEW49000 | u | Suport estàndard p/conducte circ.D=250mm (material) | 1 | 4.82 | 4.82 |
| BE42Q910 | m | Conducte helicoïdal circ.de planxa ac.galv.,D=250mm,g=0,5mm (material) | 1.02 | 3.64 | 3.71 |
|  |  | Total |  |  | 25.75 |

| Amidament | Uts. | Llarg | Ample | Parcial |
|---|---|---|---|---|
| LAVABOS SEMISOTAN |  |  |  |  |
|  | 2 | 13.00 | 1.15 | 29.900 |
| ESCOMBRERIES -1 |  |  |  |  |
|  | 1 | 15.00 | 1.15 | 17.250 |
| PREVISIÓ MAGATZEM |  |  |  |  |
|  | 1 | 30.00 | 1.15 | 34.500 |
| NETEJA, BOMBES CPI, SALA TÈCNICA |  |  |  |  |
|  | 1 | 40.00 | 1.15 | 46.000 |
| Total |  |  |  | 127.65 |

**EE42Q812** m Conducte helicoïdal circ.,planxa ac.galv.,D=200mm,g=0,5mm,munt.superf.
29.9 m × 14.01 = 418.90
Conducte helicoïdal circular planxa d'acer galvanitzat, de 200 mm de diàmetre (s/UNE-EN 1506), de gruix 0,5 mm i muntat superficialment

| Codi | Ut | Descripció | Rendiment | Preu | Import |
|---|---|---|---|---|---|
| A012G000 | h | Oficial 1a calefactor | 0.2 | 18.48 | 3.70 |
| A013G000 | h | Ajudant de calefactor | 0.2 | 15.95 | 3.19 |
| BEW48000 | u | Suport estàndard p/conducte circ.D=200mm (material) | 1 | 4.1 | 4.10 |
| BE42Q810 | m | Conducte helicoïdal circ.de planxa ac.galv.,D=200mm,g=0,5mm (material) | 1.02 | 2.96 | 3.02 |
|  |  | Total |  |  | 14.01 |

| Amidament | Uts. | Llarg | Ample | Parcial |
|---|---|---|---|---|
| LAVABOS SEMISOTAN |  |  |  |  |
|  | 2 | 8.00 | 1.15 | 18.400 |
| ESCOMBRERIES -1 |  |  |  |  |
|  | 1 | 10.00 | 1.15 | 11.500 |
| Total |  |  |  | 29.9 |

**EE42Q612** m Conducte helicoïdal circ.,planxa ac.galv.,D=150mm,g=0,5mm,munt.superf.
80.5 m × 13.08 = 1052.94
Conducte helicoïdal circular planxa d'acer galvanitzat, de 150 mm de diàmetre (s/UNE-EN 1506), de gruix 0,5 mm i muntat superficialment

| Codi | Ut | Descripció | Rendiment | Preu | Import |
|---|---|---|---|---|---|
| A012G000 | h | Oficial 1a calefactor | 0.2 | 18.48 | 3.70 |
| A013G000 | h | Ajudant de calefactor | 0.2 | 15.95 | 3.19 |
| BEW46000 | u | Suport estàndard p/conducte circ.D=160mm (material) | 1 | 3.76 | 3.76 |
| BE42Q610 | m | Conducte helicoïdal circ.de planxa ac.galv.,D=160mm,g=0,5mm (material) | 1.02 | 2.38 | 2.43 |
|  |  | Total |  |  | 13.08 |

| Amidament | Uts. | Llarg | Ample | Parcial |
|---|---|---|---|---|
| LAVABOS SEMISOTAN |  |  |  |  |
|  | 2 | 15.00 | 1.15 | 34.500 |
| ESCOMBRERIES -1 |  |  |  |  |
|  | 1 | 10.00 | 1.15 | 11.500 |
| NETEJA, BOMBES CPI, SALA TÈCNICA |  |  |  |  |
|  | 1 | 30.00 | 1.15 | 34.500 |
| Total |  |  |  | 80.5 |

**EE42Q412** m Conducte helicoïdal circ.,planxa ac.galv.,D=125mm,g=0,5mm,munt.superf.
86.25 m × 12.34 = 1064.33
Conducte helicoïdal circular planxa d'acer galvanitzat, de 125 mm de diàmetre (s/UNE-EN 1506), de gruix 0,5 mm i muntat superficialment

| Codi | Ut | Descripció | Rendiment | Preu | Import |
|---|---|---|---|---|---|
| A013G000 | h | Ajudant de calefactor | 0.2 | 15.95 | 3.19 |
| A012G000 | h | Oficial 1a calefactor | 0.2 | 18.48 | 3.70 |
| BEW44000 | u | Suport estàndard p/conducte circ.D=125mm (material) | 1 | 3.35 | 3.35 |
| BE42Q410 | m | Conducte helicoïdal circ.de planxa ac.galv.,D=125mm,g=0,5mm (material) | 1.02 | 2.06 | 2.10 |
|  |  | Total |  |  | 12.34 |

| Amidament | Uts. | Llarg | Ample | Parcial |
|---|---|---|---|---|
| IMPULSIÓ TRASTERS 2 |  |  |  |  |
|  | 1 | 50.00 | 1.15 | 57.500 |
| RETORN TRASTERS 2 |  |  |  |  |
|  | 1 | 25.00 | 1.15 | 28.750 |
| Total |  |  |  | 86.25 |

**EE42Q312** m Conducte helicoïdal circ.,planxa ac.galv.,D=100mm,g=0,5mm,munt.superf.
164.45 m × 11.99 = 1971.76
Conducte helicoïdal circular planxa d'acer galvanitzat, de 100 mm de diàmetre (s/UNE-EN 1506), de gruix 0,5 mm i muntat superficialment

| Codi | Ut | Descripció | Rendiment | Preu | Import |
|---|---|---|---|---|---|
| A013G000 | h | Ajudant de calefactor | 0.2 | 15.95 | 3.19 |
| A012G000 | h | Oficial 1a calefactor | 0.2 | 18.48 | 3.70 |
| BE42Q310 | m | Conducte helicoïdal circ.de planxa ac.galv.,D=100mm,g=0,5mm (material) | 1.02 | 1.76 | 1.80 |
| BEW43000 | u | Suport estàndard p/conducte circ.D=100mm (material) | 1 | 3.3 | 3.30 |
|  |  | Total |  |  | 11.99 |

| Amidament | Uts. | Llarg | Ample | Parcial |
|---|---|---|---|---|
| IMPULSIÓ TRASTERS 1 |  |  |  |  |
|  | 1 | 48.00 | 1.15 | 55.200 |
| RETORN TRASTERS 1 |  |  |  |  |
|  | 1 | 60.00 | 1.15 | 69.000 |
| RETORNTRASTERS 2 |  |  |  |  |
|  | 1 | 35.00 | 1.15 | 40.250 |
| Total |  |  |  | 164.45 |

**EE420000** m Conducte circular 80 mm planxa d'acer
46 m × 5.15 = 236.90
Conducte circular de 80 mm de diàmetre de planxa d'acer galvanitzat (s/une 100-101-84), de 0,50 mm de gruix i muntat superficialment, tipus Spiro o equivalent amb unions metu AF i SR. Inclosos suports. Col.locat.

| Codi | Ut | Descripció | Rendiment | Preu | Import |
|---|---|---|---|---|---|
| A012G000 | h | Oficial 1a calefactor | 0.15 | 18.48 | 2.77 |
| BE420000 | m | Conducte circular planxa d'acer 80 mm (material) | 1 | 2.38 | 2.38 |
|  |  | Total |  |  | 5.15 |

| Amidament | Uts. | Llarg | Ample | Parcial |
|---|---|---|---|---|
| IMPULSIÓ TRASTERS 2 |  |  |  |  |
|  | 1 | 40.00 | 1.15 | 46.000 |
| Total |  |  |  | 46 |

**EE441800** m Tub flexible doble capa alumini+espiral acer, 80 mm D
43.7 m × 4.56 = 199.27
Tub flexible compost de doble capa d'alumini i espiral d'acer interior, de 80 mm de D

| Codi | Ut | Descripció | Rendiment | Preu | Import |
|---|---|---|---|---|---|
| A012G000 | h | Oficial 1a calefactor | 0.1 | 18.48 | 1.85 |
| A013G000 | h | Ajudant de calefactor | 0.1 | 15.95 | 1.60 |
| BE441800 | m | Tub flexible doble capa alumini+espiral acer, 80 mm D (material) | 1 | 1.11 | 1.11 |
|  |  | Total |  |  | 4.56 |

| Amidament | Uts. | Llarg | Ample | Parcial |
|---|---|---|---|---|
| RETORN TRASTERS 1 |  |  |  |  |
|  | 1 | 12.00 | 1.15 | 13.800 |
| RETORN TRASTERS 2 |  |  |  |  |
|  | 1 | 26.00 | 1.15 | 29.900 |
| Total |  |  |  | 43.7 |

**EE441A00** m Tub flexible doble capa alumini+espiral acer, 100 mm D
21.75 m × 4.78 = 103.97
Tub flexible compost de doble capa d'alumini i espiral d'acer interior, de 100 mm de D

| Codi | Ut | Descripció | Rendiment | Preu | Import |
|---|---|---|---|---|---|
| A012G000 | h | Oficial 1a calefactor | 0.1 | 18.48 | 1.85 |
| A013G000 | h | Ajudant de calefactor | 0.1 | 15.95 | 1.60 |
| BE441A00 | m | Tub flexible doble capa alumini+espiral acer, 100 mm D (material) | 1 | 1.33 | 1.33 |
|  |  | Total |  |  | 4.78 |

| Amidament | Uts. | Llarg | Ample | Parcial |
|---|---|---|---|---|
| LAVABOS SEMISOTAN |  |  |  |  |
|  | 2 | 6.00 |  | 12.000 |
| ESCOMBRERIES -1 |  |  |  |  |
|  | 1 | 4.00 |  | 4.000 |
| IMPULSIÓ TRASTERS 1 |  |  |  |  |
|  | 1 | 2.00 | 1.15 | 2.300 |
| IMPULSIÓ TRASTERS 2 |  |  |  |  |
|  | 1 | 3.00 | 1.15 | 3.450 |
| Total |  |  |  | 21.75 |

**EEK97107** u Boca d'extracció GPD-016 de150 mm de KOOLAIR o equivalent
57 u × 24.33 = 1386.81
Boca d'extracció GPD-016 de150 mm de KOOLAIR o equivalent, color blanc en PVC anticorrosiu, amb regulació manual mitjançant gir del nucli central.
Instal·lat i comprovat.

| Codi | Ut | Descripció | Rendiment | Preu | Import |
|---|---|---|---|---|---|
| A012G000 | h | Oficial 1a calefactor | 0.4 | 18.48 | 7.39 |
| A013G000 | h | Ajudant de calefactor | 0.4 | 15.95 | 6.38 |
| BEK97100 | u | Boca d'extracció GPD-016 de150 mm de KOOLAIR o equivalent (material) | 1 | 10.56 | 10.56 |
|  |  | Total |  |  | 24.33 |

| Amidament | Uts. | Llarg | Parcial |
|---|---|---|---|
| LAVABOS SEMISOTAN |  |  |  |
|  | 2 | 6.00 | 12.000 |
| ESCOMBRERIES -1 |  |  |  |
|  | 1 | 4.00 | 4.000 |
| RETORN TRASTERS 1 |  |  |  |
|  | 1 | 12.00 | 12.000 |
| RETORN TRASTERS 2 |  |  |  |
|  | 1 | 26.00 | 26.000 |
| NETEJA, BOMBES CPI, SALA TÈCNICA |  |  |  |
|  | 1 | 3.00 | 3.000 |
| Total |  |  | 57 |

**EEKF3212** u Reixeta tipus 20-SH-O 300x100mm de KOOLAIR o equivalent
5 u × 38.01 = 190.05

| Amidament | Uts. | Llarg | Parcial |
|---|---|---|---|
| IMPULSIÓ TRASTERS 1 |  |  |  |
|  | 1 | 2.00 | 2.000 |
| IMPULSIÓ TRASTERS 2 |  |  |  |
|  | 1 | 3.00 | 3.000 |
| Total |  |  | 5 |

##### 01.0N.06.05.09 Proves i posta en marxa
Import: 1829.4

**04.00004M** ud Posta en marxa
1 ud × 1829.4 = 1829.40

| Codi | Ut | Descripció | Rendiment | Preu | Import |
|---|---|---|---|---|---|
| A012G000 | h | Oficial 1a calefactor | 30 | 18.48 | 554.40 |
| A012H000 | H | Oficial 1a electricista | 30 | 18.48 | 554.40 |
| O01OC360 | h. | INGENIERO TÉCNICO (mà d'obra) | 30 | 24.02 | 720.60 |
|  |  | Total |  |  | 1829.4 |

##### 01.0N.06.11 Instal·lació ventilació de l'aparcament
Import: 337662.52

###### 01.0N.06.11.01 Instal·lació ventilació aparcament
Import: 326545.84

**EEMJCJHR** u Partida alçada d'abonament íntegre en concepte d'electricitat dels ventiladors
1 u × 2703.22 = 2703.22
Partida alçada d'abonament íntegre en concepte d'electricitat i maniobra dels ventiladors, amb contactors, fusibles, borns, pilots, selectors, armari de control, i accessoris necessaris per a la seva instal.lació. Instal.lat i comprovat.

| Codi | Ut | Descripció | Rendiment | Preu | Import |
|---|---|---|---|---|---|
| A012G000 | h | Oficial 1a calefactor | 1 | 18.48 | 18.48 |
| A013G000 | h | Ajudant de calefactor | 1 | 15.95 | 15.95 |
| BEMJCJHR | u | Partida alçada d'abonament íntegre en concepte d'electricitat dels ventiladors, amb contactors, fusibles, borns, pilots, selectors, armari de control, i accessoris necessaris per a la seva instal.lació. (material) | 1 | 2668.79 | 2668.79 |
|  |  | Total |  |  | 2703.22 |

**EEMJTHUC** u Ventilador helicoidal, tipus CJHCH-63-4T-4 de Sodeca o equivalent
2 u × 793.97 = 1587.94
Ventilador helicoidal, tipus CJHCH-63-4T-4 de Sodeca o equivalent, característiques: 1450 r.p.m., intensitat de 11.78 A (230 V) i 6,80 A (400 V), potència de 3 kW, cabal màxim de 25.000 m3/h i 74 dB (cabal segons corba de funcionament cabal-pressió). Inclou accessoris instal·lació. Instal.lat i comprovat.

| Codi | Ut | Descripció | Rendiment | Preu | Import |
|---|---|---|---|---|---|
| A013G000 | h | Ajudant de calefactor | 1 | 15.95 | 15.95 |
| A012G000 | h | Oficial 1a calefactor | 1 | 18.48 | 18.48 |
| BEMJTHUC | u | Ventilador helicoidal, tipus CJHCH-63-4T-4 de Sodeca o equivalent, característiques: 1450 r.p.m., intensitat de 11.78 A (230 V) i 6,80 A (400 V), potència de 3 kW, cabal màxim de 25.000 m3/h i 74 dB (cabal segons corba de funcionament cabal-pressió). Inclou accessoris instal·lació. (material) | 1 | 759.54 | 759.54 |
|  |  | Total |  |  | 793.97 |

| Amidament | Uts. | Parcial |
|---|---|---|
| PSOT-1 |  |  |
| IMPULSIÓ (I-VS1V3) | 1 | 1.000 |
| IMPULSIÓ (I-VS1V4) | 1 | 1.000 |
| Total |  | 2 |

**EE420010** m Conducte circular 250 mm planxa d'acer
22 m × 9.14 = 201.08
Conducte circular de 250 mm de diàmetre de planxa d'acer galvanitzat (s/une 100-101-84), de 0,50 mm de gruix i muntat superficialment, tipus Spiro o equivalent amb unions metu AF i SR. Inclosos suports. Col.locat.

| Codi | Ut | Descripció | Rendiment | Preu | Import |
|---|---|---|---|---|---|
| A012G000 | h | Oficial 1a calefactor | 0.15 | 18.48 | 2.77 |
| BE420010 | m | Conducte circular planxa d'acer 250 mm (material) | 1 | 6.37 | 6.37 |
|  |  | Total |  |  | 9.14 |

| Amidament | Uts. | Parcial |
|---|---|---|
| PSOT-1 |  |  |
| IMPULSIÓ (I-VS1V3) | 11 | 11.000 |
| IMPULSIÓ (I-VS1V4) | 11 | 11.000 |
| Total |  | 22 |

**EE420014** m Conducte circular 400 mm planxa d'acer
19 m × 16.38 = 311.22
Conducte circular de 400 mm de diàmetre de planxa d'acer galvanitzat (s/une 100-101-84), de 0,50 mm de gruix i muntat superficialment, tipus Spiro o equivalent amb unions metu AF i SR. Inclosos suports. Col.locat.

| Codi | Ut | Descripció | Rendiment | Preu | Import |
|---|---|---|---|---|---|
| A012G000 | h | Oficial 1a calefactor | 0.15 | 18.48 | 2.77 |
| BE420014 | m | Conducte circular planxa d'acer 400 mm (material) | 1 | 13.61 | 13.61 |
|  |  | Total |  |  | 16.38 |

| Amidament | Uts. | Parcial |
|---|---|---|
| PSOT-1 |  |  |
| IMPULSIÓ (I-VS1V3) | 9.5 | 9.500 |
| IMPULSIÓ (I-VS1V4) | 9.5 | 9.500 |
| Total |  | 19 |

**EE420016** M Conducte circular 500 mm planxa d'acer
19 M × 22.22 = 422.18

| Amidament | Uts. | Parcial |
|---|---|---|
| PSOT-1 |  |  |
| IMPULSIÓ (I-VS1V3) | 9.5 | 9.500 |
| IMPULSIÓ (I-VS1V4) | 9.5 | 9.500 |
| Total |  | 19 |

**EE420018** M Conducte circular 650 mm planxa d'acer
50 M × 25.66 = 1283.00

| Amidament | Uts. | Parcial |
|---|---|---|
| PSOT-1 |  |  |
| IMPULSIÓ (I-VS1V3) | 25 | 25.000 |
| IMPULSIÓ (I-VS1V4) | 25 | 25.000 |
| Total |  | 50 |

**EE420021** M Conducte circular 850 mm planxa d'acer
106 M × 44.25 = 4690.50

| Amidament | Uts. | Parcial |
|---|---|---|
| PSOT-1 |  |  |
| IMPULSIÓ (I-VS1V3) | 53 | 53.000 |
| IMPULSIÓ (I-VS1V4) | 53 | 53.000 |
| Total |  | 106 |

**EEKT5222** u Reixeta tipus AT-DG de 525x225
30 u × 79.87 = 2396.10
Reixeta tipus AT-DG de 525x225, doble deflexió amb comporta de regulació (Trox o equivalent), pintada en color RAL segons D.F. Instal.lada i comprovada.

| Codi | Ut | Descripció | Rendiment | Preu | Import |
|---|---|---|---|---|---|
| A012G000 | h | Oficial 1a calefactor | 0.25 | 18.48 | 4.62 |
| BEKT5222 | u | Reixeta tipus AT de 525x225, d'alumini amb lames horitzontals mòbils (trox o equivalent), pintada en (material) | 1 | 75.25 | 75.25 |
|  |  | Total |  |  | 79.87 |

| Amidament | Uts. | Parcial |
|---|---|---|
| PSOT-1 |  |  |
| IMPULSIÓ (I-VS1V3) | 15 | 15.000 |
| IMPULSIÓ (I-VS1V4) | 15 | 15.000 |
| Total |  | 30 |

**EEKTAE02** U Reixeta tipus AE-AG de 1225x525
58 U × 252.43 = 14640.94
Reixeta tipus AE-AG de 1225x525 (situades en façana), d'alumini amb lames horitzontals mòbils (trox o equivalent), pintada en color ral segons d.f. Instal.lada i comprovada.

| Codi | Ut | Descripció | Rendiment | Preu | Import |
|---|---|---|---|---|---|
| A012G000 | h | Oficial 1a calefactor | 0.25 | 18.48 | 4.62 |
| BEKTAE02 | u | Reixeta tipus AE-AG de 1225x525, d'alumini amb lames horitzontals mòbils (trox o equivalent), pintada en color ral segons d.f. (material) | 1 | 247.81 | 247.81 |
|  |  | Total |  |  | 252.43 |

| Amidament | Uts. | Parcial |
|---|---|---|
| PSOT-1 |  |  |
| IMPULSIÓ (I-VS1V3) | 2 | 2.000 |
| IMPULSIÓ (I-VS1V4) | 2 | 2.000 |
| RETORN (R-VS1V1) | 3 | 3.000 |
| RETORN (R-VS1V2) | 3 | 3.000 |
| PSOT-2 |  |  |
| IMPULSIÓ (I-VS2V2) | 2 | 2.000 |
| IMPULSIÓ (I-VS2V3) | 2 | 2.000 |
| IMPULSIÓ (I-VS2V4) | 2 | 2.000 |
| IMPULSIÓ (I-VS2V1) | 2 | 2.000 |
| RETORN (R-VS2V1) | 2 | 2.000 |
| RETORN (R-VS2V2) | 2 | 2.000 |
| RETORN (R-VS2V6) | 2 | 2.000 |
| RETORN (R-VS2V3) | 2 | 2.000 |
| RETORN (R-VS2V7) | 2 | 2.000 |
| RETORN (R-VS2V4) | 2 | 2.000 |
| RETORN (R-VS2V5) | 2 | 2.000 |
| RETORN (R-VS2V8) | 2 | 2.000 |
| PSOT-3 |  |  |
| IMPULSIÓ (I-VS3V2) | 2 | 2.000 |
| IMPULSIÓ (I-VS3V3) | 2 | 2.000 |
| IMPULSIÓ (I-VS3V4) | 2 | 2.000 |
| IMPULSIÓ (I-VS3V1) | 2 | 2.000 |
| RETORN (R-VS3V1) | 2 | 2.000 |
| RETORN (R-VS3V2) | 2 | 2.000 |
| RETORN (R-VS3V6) | 2 | 2.000 |
| RETORN (R-VS3V3) | 2 | 2.000 |
| RETORN (R-VS3V7) | 2 | 2.000 |
| RETORN (R-VS3V4) | 2 | 2.000 |
| RETORN (R-VS3V5) | 2 | 2.000 |
| RETORN (R-VS3V8) | 2 | 2.000 |
| Total |  | 58 |

**EEMJHCH1** U Ventilador helicoidal tipus CJHCH-100-8T-3 de sodeca o equivalent, en xapa d'acer galvanitzat, amb a
6 U × 1624.68 = 9748.08
Ventilador helicoidal tipus CJHCH-100-8T-3 de sodeca o equivalent, en xapa d'acer galvanitzat, amb aïllament interior acustic, tapes de registre desmuntables, amb motor normalitzat, aïllament classe f i protecció ip-55. característiques: 720 r.p.m., potència de 2,2 kW, cabal màxim de 35.000 m3/h i 75 db.(cabal segons corba de funcionament cabal-pressió, veure plànol). Instal.lat i comprovat.

| Codi | Ut | Descripció | Rendiment | Preu | Import |
|---|---|---|---|---|---|
| A012G000 | h | Oficial 1a calefactor | 1 | 18.48 | 18.48 |
| A013G000 | h | Ajudant de calefactor | 1 | 15.95 | 15.95 |
| BEMJHCH1 | U | Ventilador helicoidal tipus CJHCH-100-8T-3 de sodeca o equivalent, en xapa d'acer galvanitzat, amb aïllament interior acustic, tapes de registre desmuntables, amb motor normalitzat, aïllament classe f i protecció ip-55. característiques: 720 r.p.m., potència de 2,2 kW, cabal màxim de 35.000 m3/h i 75 db. (material) | 1 | 1590.25 | 1590.25 |
|  |  | Total |  |  | 1624.68 |

| Amidament | Uts. | Parcial |
|---|---|---|
| PSOT-2 |  |  |
| IMPULSIÓ (I-VS2V2) | 1 | 1.000 |
| IMPULSIÓ (I-VS2V3) | 1 | 1.000 |
| IMPULSIÓ (I-VS2V4) | 1 | 1.000 |
| PSOT-3 |  |  |
| IMPULSIÓ (I-VS3V2) | 1 | 1.000 |
| IMPULSIÓ (I-VS3V3) | 1 | 1.000 |
| IMPULSIÓ (I-VS3V4) | 1 | 1.000 |
| Total |  | 6 |

**EEKT8222** u Reixeta tipus AT-DG de 825x225
280 u × 110.24 = 30867.20
Reixeta tipus AT-DG de 825x225, amb marc de montatge inclòs d'alumini amb lames horitzontals mòbils (Trox o equivalent), pintada en color RAL segons D.F. Instal.lada i comprovada.

| Codi | Ut | Descripció | Rendiment | Preu | Import |
|---|---|---|---|---|---|
| A012G000 | h | Oficial 1a calefactor | 0.25 | 18.48 | 4.62 |
| BEKT8222 | u | Reixeta d'alumini sèrie AT-DG de 825x225 (material) | 1 | 105.62 | 105.62 |
|  |  | Total |  |  | 110.24 |

| Amidament | Uts. | Parcial |
|---|---|---|
| PSOT-1 |  |  |
| RETORN (R-VS1V1) | 12 | 12.000 |
| RETORN (R-VS1V2) | 12 | 12.000 |
| PSOT-2 |  |  |
| IMPULSIÓ (I-VS2V2) | 16 | 16.000 |
| IMPULSIÓ (I-VS2V3) | 16 | 16.000 |
| IMPULSIÓ (I-VS2V4) | 16 | 16.000 |
| IMPULSIÓ (I-VS2V1) | 16 | 16.000 |
| RETORN (R-VS2V1) | 8 | 8.000 |
| RETORN (R-VS2V2) | 8 | 8.000 |
| RETORN (R-VS2V6) | 8 | 8.000 |
| RETORN (R-VS2V3) | 8 | 8.000 |
| RETORN (R-VS2V7) | 8 | 8.000 |
| RETORN (R-VS2V4) | 8 | 8.000 |
| RETORN (R-VS2V5) | 8 | 8.000 |
| RETORN (R-VS2V8) | 8 | 8.000 |
| PSOT-3 |  |  |
| IMPULSIÓ (I-VS3V2) | 16 | 16.000 |
| IMPULSIÓ (I-VS3V3) | 16 | 16.000 |
| IMPULSIÓ (I-VS3V4) | 16 | 16.000 |
| IMPULSIÓ (I-VS3V1) | 16 | 16.000 |
| RETORN (R-VS3V1) | 8 | 8.000 |
| RETORN (R-VS3V2) | 8 | 8.000 |
| RETORN (R-VS3V6) | 8 | 8.000 |
| RETORN (R-VS3V3) | 8 | 8.000 |
| RETORN (R-VS3V7) | 8 | 8.000 |
| RETORN (R-VS3V4) | 8 | 8.000 |
| RETORN (R-VS3V5) | 8 | 8.000 |
| RETORN (R-VS3V8) | 8 | 8.000 |
| Total |  | 280 |

**EEKT6216** u Reixeta tipus AT/DG de 625x165
12 u × 66.26 = 795.12
Reixeta tipus AT/DG de 625x165, d'alumini amb lames horitzontals mòbils (trox o equivalent), pintada en color ral segons d.f. Instal.lada i comprovada.

| Codi | Ut | Descripció | Rendiment | Preu | Import |
|---|---|---|---|---|---|
| A012G000 | h | Oficial 1a calefactor | 0.25 | 18.48 | 4.62 |
| BEKT6216 | u | Reixeta tipus AT/DG de 625x165, d'alumini amb lames horitzontals mòbils (trox o equivalent), pintada en color ral segons d.f. (material) | 1 | 61.64 | 61.64 |
|  |  | Total |  |  | 66.26 |

| Amidament | Uts. | Parcial |
|---|---|---|
| PSOT-1 |  |  |
| RETORN (R-VS1V1) | 6 | 6.000 |
| RETORN (R-VS1V2) | 6 | 6.000 |
| Total |  | 12 |

**EEMJTHUD** u Ventilador helicoidal tipus CJHCH-90-6T-3 de Sodeca o equivalent, en xapa d'acer galvanitzat,
2 u × 1246.82 = 2493.64
Ventilador helicoidal tipus CJHCH-90-6T-3 de Sodeca o equivalent, en xapa d'acer galvanitzat, amb aïllament interior acustic, tapes de registre desmuntables, amb motor normalitzat, aïllament classe F i protecció IP-55. característiques: 950 r.p.m., intensitat de 9,35 A (230 V), 5,40 A (400 V), potència de 2,2 kW, cabal màxim de 38.000 m3/h, Pes 125,1 kg i 76 dB(A). Inclòs accessoris (acoplaments elastics ignifups, recolzaments, etc).Instal.lat i comprovat.

| Codi | Ut | Descripció | Rendiment | Preu | Import |
|---|---|---|---|---|---|
| A013G000 | h | Ajudant de calefactor | 1 | 15.95 | 15.95 |
| A012G000 | h | Oficial 1a calefactor | 1 | 18.48 | 18.48 |
| BEMJTHUD | U | Ventilador helicoidal tipus CJHCH-90-6T-3 de Sodeca o equivalent, en xapa d'acer galvanitzat, amb aïllament interior acustic, tapes de registre desmuntables, amb motor normalitzat, aïllament classe F i protecció IP-55. característiques: 950 r.p.m., intensitat de 9,35 A (230 V), 5,40 A (400 V), potència de 2,2 kW, cabal màxim de 38.000 m3/h, Pes 125,1 kg i 76 dB(A). Inclòs accessoris (acoplaments elastics ignifups, recolzaments, etc). (material) | 1 | 1212.39 | 1212.39 |
|  |  | Total |  |  | 1246.82 |

| Amidament | Uts. | Parcial |
|---|---|---|
| PSOT-2 |  |  |
| IMPULSIÓ (I-VS2V1) | 1 | 1.000 |
| PSOT-3 |  |  |
| IMPULSIÓ (I-VS3V1) | 1 | 1.000 |
| Total |  | 2 |

**EEMJTHUE** u Ventilador helicoidal tubular 400ºc/2 h, tipus CJTHT-125-6/12T/9-15 de Sodeca o equivalent, caracter
2 u × 7415.03 = 14830.06
Ventilador helicoidal tubular 400ºc/2 h, tipus CJTHT-125-6/12T/9-15 de Sodeca o equivalent, característiques: 975/480 r.p.m., intensitat de 20,6/8,25 A (400 V), potència de 11/3 kW, cabal màxim de 70500/3525 m3/h i 79/64 dB. Inclos accessoris per la instal·lació. Instal.lat i comprovat.

| Codi | Ut | Descripció | Rendiment | Preu | Import |
|---|---|---|---|---|---|
| A012G000 | h | Oficial 1a calefactor | 1 | 18.48 | 18.48 |
| A013G000 | h | Ajudant de calefactor | 1 | 15.95 | 15.95 |
| BEMJTHUE | u | Ventilador helicoidal tubular 400ºc/2 h, tipus CJTHT-125-6/12T/9-15 de Sodeca o equivalent, característiques: 975/480 r.p.m., intensitat de 20,6/8,25 A (400 V), potència de 11/3 kW, cabal màxim de 70500/3525 m3/h i 79/64 dB. Inclos accessoris per la instal·lació. (material) | 1 | 7380.6 | 7380.60 |
|  |  | Total |  |  | 7415.03 |

| Amidament | Uts. | Parcial |
|---|---|---|
| PSOT-1 |  |  |
| RETORN (R-VS1V1) | 1 | 1.000 |
| RETORN (R-VS1V2) | 1 | 1.000 |
| Total |  | 2 |

**EEMJSC04** U Silenciador secció circular per acoplar a l'aspiració o impulsió tipus S-1000/1200 de SODECA
2 U × 1062.65 = 2125.30
Silenciador secció circular per acoplar a l'aspiració o impulsió tipus S-1000/1200 de SODECA o equivalent, amb casquet d'acer inoxidable, envolvent d'acer galvanitzat. Inclòs part d'accessoris. Instal.lat i comprovat.

| Codi | Ut | Descripció | Rendiment | Preu | Import |
|---|---|---|---|---|---|
| A012G000 | h | Oficial 1a calefactor | 1 | 18.48 | 18.48 |
| A013G000 | h | Ajudant de calefactor | 1 | 15.95 | 15.95 |
| BEMJSC04 | u | Silenciador secció circular per acoplar a l'aspiració o impulsió tipus S-1000/1200 de SODECA o equivalent, amb casquet d'acer inoxidable, envolvent d'acer galvanitzat. Inclòs part d'accessoris. (material) | 1 | 1028.22 | 1028.22 |
|  |  | Total |  |  | 1062.65 |

| Amidament | Uts. | Parcial |
|---|---|---|
| PSOT-1 |  |  |
| RETORN (R-VS1V1) | 1 | 1.000 |
| RETORN (R-VS1V2) | 1 | 1.000 |
| Total |  | 2 |

**EEMJTHP6** u Ventilador extracció helicoidal tubular 400ºC/2 h amb atenuador acústic integrat, tipus CJTHT-71-4T-
2 u × 1672.06 = 3344.12
Ventilador extracció helicoidal tubular 400ºC/2 h amb atenuador acústic integrat, tipus CJTHT-71-4T-3/PLUS de Sodeca o equivalent, característiques: 1435 r.p.m., intensitat de 9,2 A (230 V) i 5,30 (400 V), potència de 2,2 kW, cabal màxim de 24.000 m3/h i 76 dB. Inclós accessoris per instal·lació. Instal.lat i comprovat.

| Codi | Ut | Descripció | Rendiment | Preu | Import |
|---|---|---|---|---|---|
| A012G000 | h | Oficial 1a calefactor | 1.5 | 18.48 | 27.72 |
| A013G000 | h | Ajudant de calefactor | 1.5 | 15.95 | 23.93 |
| BEMJTHP6 | u | Ventilador extracció helicoidal tubular 400ºC/2 h amb atenuador acústic integrat, tipus CJTHT-71-4T-3/PLUS de Sodeca o equivalent, característiques: 1435 r.p.m., intensitat de 9,2 A (230 V) i 5,30 (400 V), potència de 2,2 kW, cabal màxim de 24.000 m3/h i 76 dB. Inclós accessoris per instal·lació. (material) | 1 | 1620.41 | 1620.41 |
|  |  | Total |  |  | 1672.06 |

| Amidament | Uts. | Parcial |
|---|---|---|
| PSOT-2 |  |  |
| RETORN (R-VS2V1) | 1 | 1.000 |
| PSOT-3 |  |  |
| RETORN (R-VS3V1) | 1 | 1.000 |
| Total |  | 2 |

**EEMJSC03** U Silenciador secció circular per acoplar a l'aspiració o impulsió tipus S-710/900 de SODECA
8 U × 765.38 = 6123.04
Silenciador secció circular per acoplar a l'aspiració o impulsió tipus S-710/900 de SODECA o equivalent, amb casquet d'acer inoxidable, envolvent d'acer galvanitzat. Inclòs part d'accessoris. Instal.lat i comprovat.

| Codi | Ut | Descripció | Rendiment | Preu | Import |
|---|---|---|---|---|---|
| A012G000 | h | Oficial 1a calefactor | 1 | 18.48 | 18.48 |
| A013G000 | h | Ajudant de calefactor | 1 | 15.95 | 15.95 |
| BEMJSC03 | u | Silenciador secció circular per acoplar a l'aspiració o impulsió tipus S-710/900 de SODECA o equivalent, amb casquet d'acer inoxidable, envolvent d'acer galvanitzat. Inclòs part d'accessoris. (material) | 1 | 730.95 | 730.95 |
|  |  | Total |  |  | 765.38 |

| Amidament | Uts. | Parcial |
|---|---|---|
| PSOT-2 |  |  |
| RETORN (R-VS2V1) | 1 | 1.000 |
| RETORN (R-VS2V4) | 1 | 1.000 |
| RETORN (R-VS2V5) | 1 | 1.000 |
| RETORN (R-VS2V8) | 1 | 1.000 |
| PSOT-3 |  |  |
| RETORN (R-VS3V1) | 1 | 1.000 |
| RETORN (R-VS3V4) | 1 | 1.000 |
| RETORN (R-VS3V5) | 1 | 1.000 |
| RETORN (R-VS3V8) | 1 | 1.000 |
| Total |  | 8 |

**EEMJTHT1** U Ventilador extracció helicoidal tubular 400ºC/2 h amb atenuador acústic integrat, tipus CJTHT-80-4T-
4 U × 1766.08 = 7064.32
Ventilador extracció helicoidal tubular 400ºC/2 h amb atenuador acústic integrat, tipus CJTHT-80-4T-3/PLUS de Sodeca o equivalent, característiques: 1435 r.p.m., intensitat de 9,20 A (230 V) i 5,30 (400 V), potència de 2,20 kW, cabal màxim de 29.500 m3/h i 78 dB. Instal.lat i comprovat.

| Codi | Ut | Descripció | Rendiment | Preu | Import |
|---|---|---|---|---|---|
| A013G000 | h | Ajudant de calefactor | 2 | 15.95 | 31.90 |
| A012G000 | h | Oficial 1a calefactor | 2 | 18.48 | 36.96 |
| BEMJTHT1 | u | Ventilador extracció helicoidal tubular 400ºC/2 h amb atenuador acústic integrat, tipus CJTHT-80-4T-3/PLUS de Sodeca o equivalent, característiques: 1435 r.p.m., intensitat de 9,20 A (230 V) i 5,30 (400 V), potència de 2,20 kW, cabal màxim de 29.500 m3/h i 78 dB. (material) | 1 | 1697.22 | 1697.22 |
|  |  | Total |  |  | 1766.08 |

| Amidament | Uts. | Parcial |
|---|---|---|
| PSOT-2 |  |  |
| RETORN (R-VS2V2) | 1 | 1.000 |
| RETORN (R-VS2V6) | 1 | 1.000 |
| PSOT-3 |  |  |
| RETORN (R-VS3V2) | 1 | 1.000 |
| RETORN (R-VS3V6) | 1 | 1.000 |
| Total |  | 4 |

**EEMJSC05** U Silenciador secció circular per acoplar a l'aspiració o impulsió tipus S-800/900 de SODECA
8 U × 739.61 = 5916.88

| Amidament | Uts. | Parcial |
|---|---|---|
| PSOT-2 |  |  |
| RETORN (R-VS2V2) | 1 | 1.000 |
| RETORN (R-VS2V6) | 1 | 1.000 |
| RETORN (R-VS2V3) | 1 | 1.000 |
| RETORN (R-VS2V7) | 1 | 1.000 |
| PSOT-3 |  |  |
| RETORN (R-VS3V2) | 1 | 1.000 |
| RETORN (R-VS3V6) | 1 | 1.000 |
| RETORN (R-VS3V3) | 1 | 1.000 |
| RETORN (R-VS3V7) | 1 | 1.000 |
| Total |  | 8 |

**EEMJTHP7** U Ventilador extracció helicoidal tubular 400ºC/2 h amb atenuador acústic integrat, tipus CJTHT-80-4/8
4 U × 2054.91 = 8219.64
Ventilador extracció helicoidal tubular 400ºC/2 h amb atenuador acústic integrat, tipus CJTHT-80-4/8T-4/PLUS de Sodeca o equivalent, característiques: 1425/710 r.p.m., intensitat de 6,80/2,2 A (400 V), potència de 3/0,6 kW, cabal màxim de 37.000/1850 m3/h i 76/64 dB. Instal.lat i comprovat.

| Codi | Ut | Descripció | Rendiment | Preu | Import |
|---|---|---|---|---|---|
| A012G000 | h | Oficial 1a calefactor | 2 | 18.48 | 36.96 |
| A013G000 | h | Ajudant de calefactor | 2 | 15.95 | 31.90 |
| BEMJTHP7 | U | Ventilador extracció helicoidal tubular 400ºC/2 h amb atenuador acústic integrat, tipus CJTHT-80-4/8T-4/PLUS de Sodeca o equivalent, característiques: 1425/710 r.p.m., intensitat de 6,80/2,2 A (400 V), potència de 3/0,6 kW, cabal màxim de 37.000/1850 m3/h i 76/64 dB. (material) | 1 | 1986.05 | 1986.05 |
|  |  | Total |  |  | 2054.91 |

| Amidament | Uts. | Parcial |
|---|---|---|
| PSOT-2 |  |  |
| RETORN (R-VS2V3) | 1 | 1.000 |
| RETORN (R-VS2V7) | 1 | 1.000 |
| PSOT-3 |  |  |
| RETORN (R-VS3V3) | 1 | 1.000 |
| RETORN (R-VS3V7) | 1 | 1.000 |
| Total |  | 4 |

**EEMJTHP8** u Ventilador extracció helicoidal tubular 400ºC/2 h amb atenuador acústic integrat, tipus CJTHT-71-4/8
6 u × 1997.61 = 11985.66
Ventilador extracció helicoidal tubular 400ºC/2 h amb atenuador acústic integrat, tipus CJTHT-71-4/8T-4/PLUS de Sodeca o equivalent, característiques: 1425/710 r.p.m., intensitat de 6,8/2,2 A (400 V), potència de 3/0,6 kW, cabal màxim de 29400/1470 m3/h i 77/63 dB. Inclós accessoris per instal·lació. Instal.lat i comprovat.

| Codi | Ut | Descripció | Rendiment | Preu | Import |
|---|---|---|---|---|---|
| A012G000 | h | Oficial 1a calefactor | 1.5 | 18.48 | 27.72 |
| A013G000 | h | Ajudant de calefactor | 1.5 | 15.95 | 23.93 |
| BEMJTHP8 | U | Ventilador extracció helicoidal tubular 400ºC/2 h amb atenuador acústic integrat, tipus CJTHT-71-4/8T-4/PLUS de Sodeca o equivalent, característiques: 1425/710 r.p.m., intensitat de 6,8/2,2 A (400 V), potència de 3/0,6 kW, cabal màxim de 29400/1470 m3/h i 77/63 dB. Inclós accessoris per instal·lació. (material) | 1 | 1945.96 | 1945.96 |
|  |  | Total |  |  | 1997.61 |

| Amidament | Uts. | Parcial |
|---|---|---|
| PSOT-2 |  |  |
| RETORN (R-VS2V4) | 1 | 1.000 |
| RETORN (R-VS2V5) | 1 | 1.000 |
| RETORN (R-VS2V8) | 1 | 1.000 |
| PSOT-3 |  |  |
| RETORN (R-VS3V4) | 1 | 1.000 |
| RETORN (R-VS3V5) | 1 | 1.000 |
| RETORN (R-VS3V8) | 1 | 1.000 |
| Total |  | 6 |

**EE520004** M2 Xapa galvanitzada fins 1,2 mm. gruix i conducte (segons norma UNE)
2512 M2 × 19.2 = 48230.40
Xapa galvanitzada fins d'1,2 mm. gruix. (segons norma UNE) conducte de xapa d'acer galvanitzat tipus ''sendzinic'' amb recobriment de zinc i reforç a les seves cares del tipus ''punt de diamant'', amb unions en perfil metus soldades en gruix i qualitat segons normes din, inclosos accessoris. col.locada.

| Codi | Ut | Descripció | Rendiment | Preu | Import |
|---|---|---|---|---|---|
| A012G000 | h | Oficial 1a calefactor | 0.1 | 18.48 | 1.85 |
| A013G000 | h | Ajudant de calefactor | 0.1 | 15.95 | 1.60 |
| BEW50001 | U | Suport per a perfil metu cond. rectangular | 1 | 1.75 | 1.75 |
| BE520004 | M2 | Xapa galvanitzada 1,2 mm. de gruix (material) | 1 | 14 | 14.00 |
|  |  | Total |  |  | 19.2 |

| Amidament | Uts. | Parcial |
|---|---|---|
| PSOT-2 |  |  |
| IMPULSIÓ (I-VS2V2) | 292 | 292.000 |
| IMPULSIÓ (I-VS2V3) | 292 | 292.000 |
| IMPULSIÓ (I-VS2V4) | 292 | 292.000 |
| IMPULSIÓ (I-VS3V1) | 380 | 380.000 |
| PSOT-3 |  |  |
| IMPULSIÓ (I-VS3V2) | 292 | 292.000 |
| IMPULSIÓ (I-VS3V3) | 292 | 292.000 |
| IMPULSIÓ (I-VS3V4) | 292 | 292.000 |
| IMPULSIÓ (I-VS3V1) | 380 | 380.000 |
| Total |  | 2512 |

**EE520008** M2 Xapa galvanitzada fins 1,2 mm. gruix (segons norma UNE) i conducte resistència al foc E300/60.
5028 M2 × 29.15 = 146566.20
Xapa galvanitzada fins d'1,2 mm. gruix. (segons norma UNE) conducte de xapa d'acer galvanitzat tipus ''sendzinic'' amb recobriment de zinc i reforç a les seves cares del tipus ''punt de diamant'', amb resistència al foc com a mínim E300/60, amb assaig de reistencia al foc de conducte d'extracció de fums d'acord a EN 1366-9:2008 amb una depressió interior equivalent a 500 Pa i amb certificat de classificació segons Norma UNE-en 13501-2:2007, amb unions en perfil metus soldades en gruix i qualitat segons normes din, tractament de juntes amb burlet ceràmic de 15,3x 3,2 mm, 3 grapes en cada junta transversal horitzontal i masilla Sílicex_Fischer en les cantonades interiors. Inclosos accessoris i peces especials. Col·locat i Instal·lat.

| Codi | Ut | Descripció | Rendiment | Preu | Import |
|---|---|---|---|---|---|
| A012G000 | h | Oficial 1a calefactor | 0.5 | 18.48 | 9.24 |
| A013G000 | h | Ajudant de calefactor | 0.5 | 15.95 | 7.98 |
| BE520008 | m2 | Xapa galvanitzada d'1,2 mm. gruix. conducte de xapa d'acer galvanitzat tipus ''sendzinic'' amb recob (material) | 1 | 10.18 | 10.18 |
| BEW50001 | U | Suport per a perfil metu cond. rectangular | 1 | 1.75 | 1.75 |
|  |  | Total |  |  | 29.15 |

| Amidament | Uts. | Parcial |
|---|---|---|
| PSOT-1 |  |  |
| RETORN (R-VS1V1) | 567 | 567.000 |
| RETORN (R-VS1V2) | 567 | 567.000 |
| PSOT-2 |  |  |
| RETORN (R-VS2V1) | 210 | 210.000 |
| RETORN (R-VS2V2) | 275 | 275.000 |
| RETORN (R-VS2V6) | 275 | 275.000 |
| RETORN (R-VS2V3) | 276 | 276.000 |
| RETORN (R-VS2V7) | 276 | 276.000 |
| RETORN (R-VS2V4) | 200 | 200.000 |
| RETORN (R-VS2V5) | 200 | 200.000 |
| RETORN (R-VS2V8) | 200 | 200.000 |
| PSOT-3 |  |  |
| RETORN (R-VS3V1) | 210 | 210.000 |
| RETORN (R-VS3V2) | 285 | 285.000 |
| RETORN (R-VS3V6) | 285 | 285.000 |
| RETORN (R-VS3V3) | 286 | 286.000 |
| RETORN (R-VS3V7) | 286 | 286.000 |
| RETORN (R-VS3V4) | 210 | 210.000 |
| RETORN (R-VS3V5) | 210 | 210.000 |
| RETORN (R-VS3V8) | 210 | 210.000 |
| Total |  | 5028 |

###### 01.0N.06.11.02 Regulació i electricitat de la calefacció
Import: 11116.68

**EG31J306** M Conductor coure UNE RZ1-K 0,6/1 kV baixa emissivitat fums 5x2,5mm2 col.tub
300 M × 2.31 = 693.00
Conductor de coure de designació UNE RZ1-K 0,6/1 kV, amb baixa emissivitat fums, pentapolar de secció 5x2,5 mm2, col.locat en tub

| Codi | Ut | Descripció | Rendiment | Preu | Import |
|---|---|---|---|---|---|
| A012H000 | H | Oficial 1a electricista | 0.015 | 18.48 | 0.28 |
| A013H000 | H | Ajudant electricista (mà d'obra) | 0.015 | 15.95 | 0.24 |
| BG31J300 | M | Conductor de coure UNE RZ1-K 0,6/1 kV baixa emissivitat fums 5x2,5mm2 (material) | 1.02 | 1.75 | 1.79 |
|  |  | Total |  |  | 2.31 |

| Amidament | Uts. | Llarg | Parcial |
|---|---|---|---|
|  | 20 | 15.00 | 300.000 |
| Total |  |  | 300 |

**EG31G306** M Conductor coure UNE RZ1-K 0,6/1 kV baixa emissivitat fums 3x2,5mm2 col.tub
225 M × 1.71 = 384.75
Conductor de coure de designació UNE RZ1-K 0,6/1 kV, amb baixa emissivitat fums, tripolar de secció 3x2,5 mm2, col.locat en tub

| Codi | Ut | Descripció | Rendiment | Preu | Import |
|---|---|---|---|---|---|
| A012H000 | H | Oficial 1a electricista | 0.015 | 18.48 | 0.28 |
| A013H000 | H | Ajudant electricista | 0.015 | 15.95 | 0.24 |
| BG31G300 | M | Conductor de coure UNE RZ1-K 0,6/1 kV baixa emissivitat fums 3x2,5mm2 (material) | 1.02 | 1.17 | 1.19 |
|  |  | Total |  |  | 1.71 |

| Amidament | Uts. | Llarg | Parcial |
|---|---|---|---|
|  | 15 | 15.00 | 225.000 |
| Total |  |  | 225 |

**EG31G206** M Conductor coure UNE RZ1-K 0,6/1 kV baixa emissivitat fums 3x1,5mm2 col.tub
600 M × 1.57 = 942.00
Conductor de coure de designació UNE RZ1-K 0,6/1 kV, amb baixa emissivitat fums, tripolar de secció 3x1,5 mm2, col.locat en tub

| Codi | Ut | Descripció | Rendiment | Preu | Import |
|---|---|---|---|---|---|
| A013H000 | H | Ajudant electricista | 0.015 | 15.95 | 0.24 |
| A012H000 | H | Oficial 1a electricista | 0.015 | 18.48 | 0.28 |
| BG31G200 | M | Conductor de coure UNE RZ1-K 0,6/1 kV baixa emissivitat fums 3x1,5mm2 (material) | 1.02 | 1.03 | 1.05 |
|  |  | Total |  |  | 1.57 |

| Amidament | Uts. | Llarg | Parcial |
|---|---|---|---|
|  | 40 | 15.00 | 600.000 |
| Total |  |  | 600 |

**EG241302** m Tub flexible ac.galv.,DN=ref.13,munt.superf.
400 m × 2.12 = 848.00
Tub flexible d'acer galvanitzat, de diàmetre nominal referència 13 i muntat superficialment

| Codi | Ut | Descripció | Rendiment | Preu | Import |
|---|---|---|---|---|---|
| A013H000 | H | Ajudant electricista | 0.02 | 15.95 | 0.32 |
| A012H000 | H | Oficial 1a electricista | 0.016 | 18.48 | 0.30 |
| BG241300 | m | Tub flexible acer galv.,DN=ref.13 (material) | 1.02 | 1.33 | 1.36 |
| BGW24000 | U | P.p.accessoris p/tubs flexibles acer (material) | 1 | 0.14 | 0.14 |
|  |  | Total |  |  | 2.12 |

| Amidament | Uts. | Llarg | Parcial |
|---|---|---|---|
|  | 40 | 10.00 | 400.000 |
| Total |  |  | 400 |

**EG241402** M Tub flexible ac.galv.,dn=ref.16,munt.superf.
300 M × 1.98 = 594.00
Tub flexible d'acer galvanitzat, de diàmetre nominal referència 16 i muntat superficialment

| Codi | Ut | Descripció | Rendiment | Preu | Import |
|---|---|---|---|---|---|
| A012H000 | H | Oficial 1a electricista | 0.016 | 18.48 | 0.30 |
| A013H000 | H | Ajudant electricista | 0.02 | 15.95 | 0.32 |
| BGW24000 | U | P.p.accessoris p/tubs flexibles acer | 1 | 0.14 | 0.14 |
| BG241400 | M | Tub flexible acer galv.,DN=ref.16 (material) | 1.02 | 1.2 | 1.22 |
|  |  | Total |  |  | 1.98 |

| Amidament | Uts. | Llarg | Parcial |
|---|---|---|---|
|  | 30 | 10.00 | 300.000 |
| Total |  |  | 300 |

**EG32AF25** m Conductor de coure d'1x2,5 mm2 de secció, tipus Afumex 750 (07Z1-K 450/750 V)
500 m × 0.22 = 110.00
Conductor de coure d'1x2,5 mm2 de secció, tipus Afumex 750 (07Z1-K 450/750 V), aïllat amb cinta de vidre/mica, aïllament XLPE i coberta termoplàstica Afumex tipus Z1, amb una temperatura de servei de -40 ºC a +70 ºC, no propagador de la flama, amb una reduïda emissió de fums. Col.locat.

| Codi | Ut | Descripció | Rendiment | Preu | Import |
|---|---|---|---|---|---|
| A012H000 | H | Oficial 1a electricista | 0.005 | 18.48 | 0.09 |
| A013H000 | H | Ajudant electricista | 0.005 | 15.95 | 0.08 |
| BG32AF25 | m | Conductor de coure d'1x2,5 mm2 de secció, tipus Afumex 750 (07Z1-K 450/750 V) o equivalent (material) | 1 | 0.05 | 0.05 |
|  |  | Total |  |  | 0.22 |

**EG32AF15** m Conductor de coure d'1x1,5 mm2 de secció, tipus Afumex 750 (07Z1-K 450/750 V)
500 m × 0.21 = 105.00
Conductor de coure d'1x1,5 mm2 de secció, tipus Afumex 750 (07Z1-K 450/750 V), aïllat amb cinta de vidre/mica, aïllament XLPE i coberta termoplàstica Afumex tipus Z1, amb una temperatura de servei de -40 ºC a +70 ºC, no propagador de la flama, amb una reduïda emissió de fums. Col.locat.

| Codi | Ut | Descripció | Rendiment | Preu | Import |
|---|---|---|---|---|---|
| A013H000 | H | Ajudant electricista | 0.005 | 15.95 | 0.08 |
| A012H000 | H | Oficial 1a electricista | 0.005 | 18.48 | 0.09 |
| BG32AF15 | m | Conductor de coure d'1x1,5 mm2 de secció, tipus Afumex 750 (07Z1-K 450/750 V) (material) | 1 | 0.04 | 0.04 |
|  |  | Total |  |  | 0.21 |

**EG222711** M Tub flexible corrugat PVC,DN=20mm,impacte=1J,resist.compress.=320N,encastat
250 M × 0.75 = 187.50
Tub flexible corrugat de PVC, de 20 mm de diàmetre nominal, aïllant i no propagador de la flama, resistència a l'impacte d'1 J, resistència a compressió de 320 N i una rigidesa dielèctrica de 2000 V, muntat encastat

| Codi | Ut | Descripció | Rendiment | Preu | Import |
|---|---|---|---|---|---|
| A012H000 | H | Oficial 1a electricista | 0.016 | 18.48 | 0.30 |
| A013H000 | H | Ajudant electricista | 0.02 | 15.95 | 0.32 |
| BG222710 | m | Tub flexible corrugat PVC,DN=20mm,1J,320N,2000V (material) | 1.02 | 0.13 | 0.13 |
|  |  | Total |  |  | 0.75 |

**EG4R00C4** U Contactor fins 16 A
28 U × 43.83 = 1227.24
Contactor fins a 16 A amb relè tèrmic diferencial per una tensió a la xarxa de 3x380 i bobina de 220 V, tot muntat segons plànols. Instal.lat dins armari i comprovat.

| Codi | Ut | Descripció | Rendiment | Preu | Import |
|---|---|---|---|---|---|
| A012H000 | H | Oficial 1a electricista | 1 | 18.48 | 18.48 |
| A013H000 | H | Ajudant electricista | 1 | 15.95 | 15.95 |
| BG4R00C4 | U | Contactor fins 16 A (material) | 1 | 9.4 | 9.40 |
|  |  | Total |  |  | 43.83 |

| Amidament | Uts. | Llarg | Parcial |
|---|---|---|---|
|  | 2 | 14.00 | 28.000 |
| Total |  |  | 28 |

**EG4R00B1** U Born de connexió de 2,5 mm2 per vis.
390 U × 1.99 = 776.10
Born de connexió de 2,5 mm2 per vis, fixació a guia din 46277/1. capacitat de 2,5 mm2 i pas de 5 mm. Instal.lat i comprovat.

| Codi | Ut | Descripció | Rendiment | Preu | Import |
|---|---|---|---|---|---|
| A012H000 | H | Oficial 1a electricista | 0.1 | 18.48 | 1.85 |
| BG4R00B1 | U | Born de connexió de 2,5 mm2. (material) | 1 | 0.14 | 0.14 |
|  |  | Total |  |  | 1.99 |

| Amidament | Uts. | Llarg | Parcial |
|---|---|---|---|
|  | 65 | 6.00 | 390.000 |
| Total |  |  | 390 |

**EG4R00B2** U Born de connexió de 4 mm2.
90 U × 2 = 180.00
Born de connexió de 4 mm2 per vis, fixació a guia din 46277/1, capacitat de 4 mm2 i pas de 6 mm. Instal.lat i comprovat.

| Codi | Ut | Descripció | Rendiment | Preu | Import |
|---|---|---|---|---|---|
| A012H000 | H | Oficial 1a electricista | 0.1 | 18.48 | 1.85 |
| BG4R00B2 | U | Born de connexió de 4 mm2. (material) | 1 | 0.15 | 0.15 |
|  |  | Total |  |  | 2 |

| Amidament | Uts. | Llarg | Parcial |
|---|---|---|---|
|  | 15 | 6.00 | 90.000 |
| Total |  |  | 90 |

**EG4R00F0** U Base portafusible per 0,6 A
15 U × 8.5 = 127.50
Base portafusible per 0,6 A, modular amb fusible norma UNE 21.103 (am) d'acompanyament (ràpid) i calibre de 0,6 A, fixació a guia din. Instal.lada dins armari i comprovada.

| Codi | Ut | Descripció | Rendiment | Preu | Import |
|---|---|---|---|---|---|
| A012H000 | H | Oficial 1a electricista | 0.25 | 18.48 | 4.62 |
| BG4R00FF | U | Fusible norma une 21.103 (am) de 0,6 A (material) | 1 | 0.13 | 0.13 |
| BG4R00F0 | u | Base portafusible (material) | 1 | 3.75 | 3.75 |
|  |  | Total |  |  | 8.5 |

**EG4R00F1** U Base portafusible per 2 A
15 U × 8.54 = 128.10
Base portafusible per 2 A, modular amb fusible norma UNE 21.103 (am) d'acompanyament (ràpid) i calibre de 2 A, fixació a guia din. Instal.lada dins armari i comprovada.

| Codi | Ut | Descripció | Rendiment | Preu | Import |
|---|---|---|---|---|---|
| A012H000 | H | Oficial 1a electricista | 0.25 | 18.48 | 4.62 |
| BG4R00F1 | U | Fusible norma une 21.103 (am) de 2 A (material) | 1 | 0.17 | 0.17 |
| BG4R00F0 | u | Base portafusible | 1 | 3.75 | 3.75 |
|  |  | Total |  |  | 8.54 |

**EG4R00F3** U Base portafusible per 16 A
45 U × 8.83 = 397.35
Base portafusible per 16 A, modular amb fusible norma UNE 21.103 (am) d'acompanyament (ràpid) i calibre de 16 A, fixació a guia din. Instal.lada dins armari i comprovada.

| Codi | Ut | Descripció | Rendiment | Preu | Import |
|---|---|---|---|---|---|
| A012H000 | H | Oficial 1a electricista | 0.25 | 18.48 | 4.62 |
| BG4R00F3 | U | Fusible norma UNE 21.103 (am) de 16 A (material) | 1 | 0.46 | 0.46 |
| BG4R00F0 | u | Base portafusible | 1 | 3.75 | 3.75 |
|  |  | Total |  |  | 8.83 |

| Amidament | Uts. | Llarg | Parcial |
|---|---|---|---|
|  | 15 | 3.00 | 45.000 |
| Total |  |  | 45 |

**EG4R00P3** U Pilot lluminòs verd-roig IPG 65
30 U × 21.09 = 632.70
Pilot lluminòs color verd-roig per a quadre IPG 65, amb trepanació de 22 mm. d, fixació a plafó mitjançant femella posterior i un bloc amb rosca per llum de neó. Instal.lat i comprovat.

| Codi | Ut | Descripció | Rendiment | Preu | Import |
|---|---|---|---|---|---|
| A012H000 | H | Oficial 1a electricista | 1 | 18.48 | 18.48 |
| BG4R00P3 | U | Pilot lluminòs color verd-roig amb rosca, inclosa llum de neó de 220 V (material) | 1 | 2.61 | 2.61 |
|  |  | Total |  |  | 21.09 |

| Amidament | Uts. | Llarg | Parcial |
|---|---|---|---|
|  | 2 | 15.00 | 30.000 |
| Total |  |  | 30 |

**EG4R00ST** U Selector tres posicions 22 mm.
30 U × 21.09 = 632.70
Selector de tres posicions per a quadre, amb trepanació de 22 mm. d, fixació a plafó mitjançant femella posterior i un bloc de contactes, un obert. Instal.lat i comprovat.

| Codi | Ut | Descripció | Rendiment | Preu | Import |
|---|---|---|---|---|---|
| A012H000 | H | Oficial 1a electricista | 1 | 18.48 | 18.48 |
| BG4R00ST | U | Selector de tres posicions, inclosa placa d'inscripció. (material) | 1 | 2.61 | 2.61 |
|  |  | Total |  |  | 21.09 |

| Amidament | Uts. | Llarg | Parcial |
|---|---|---|---|
|  | 2 | 15.00 | 30.000 |
| Total |  |  | 30 |

**EEV3ABUS** m Cable tipus bus twinaxial ibm p/n 7362211
500 m × 2.7 = 1350.00
Cable tipus bus Twinaxial ibm apantallat 7362211 o equivalent, de coure polit awg-20 i coure estanyat awg-20 (7/0.32). aïllament de polietile, coberta conjunta de polietile, rodona, coberta de pvc negre i diametre 8,30 mm. impedancia nominal 100 ohms, capacitat de propagacio 50 pf/m, i velocitat de propagacio 66 %. Instal.lat i comprovat.

| Codi | Ut | Descripció | Rendiment | Preu | Import |
|---|---|---|---|---|---|
| A013H000 | H | Ajudant electricista | 0.05 | 15.95 | 0.80 |
| A012H000 | H | Oficial 1a electricista | 0.05 | 18.48 | 0.92 |
| BEV3ABUS | M | Cable tipus bus Twinaxial ibm apantallat 7362211 o equivalent, de coure polit awg-20 i coure estanyat awg-20 (7/0.32). aïllament de polietile, coberta conjunta de polietile, rodona, coberta de pvc negre i diametre 8,30 mm. impedancia nominal 100 ohms, capacitat de propagacio 50 pf/m, i velocitat de propagacio 66 %. (material) | 1.05 | 0.93 | 0.98 |
|  |  | Total |  |  | 2.7 |

**EG1Z000P** U Armari distribució tipus P 2025x900x400
1 U × 694.44 = 694.44
Armari de distribució tipus P de 2025x900x400, amb porta transparent, per ubicar els dispositius de protecció i comandament, p.p. de barres de forta o fluixa itensitat i equipament normalitzat sistema funcional prisma. Instal.lat i comprovat.

| Codi | Ut | Descripció | Rendiment | Preu | Import |
|---|---|---|---|---|---|
| A013H000 | H | Ajudant electricista | 4 | 15.95 | 63.80 |
| A012H000 | H | Oficial 1a electricista | 4 | 18.48 | 73.92 |
| BG1Z000P | U | Armari distribucio tipus P de 2025x900x400 (material) | 1 | 556.72 | 556.72 |
|  |  | Total |  |  | 694.44 |

**EMD62223** m Conductor blindat+apantallat,2x0,22mm2+2x0,75mm2,tub
1495 m × 0.74 = 1106.30
Conductor blindat i apantallat, de 2x0,22 mm2 + 2x0,75 mm2, col·locat en tub

| Codi | Ut | Descripció | Rendiment | Preu | Import |
|---|---|---|---|---|---|
| A013M000 | h | Ajudant muntador | 0.015 | 15.97 | 0.24 |
| A012M000 | h | Oficial 1a montador | 0.015 | 18.48 | 0.28 |
| BMD62220 | m | Conductor blindat+apantallat,2x0,22mm2+2x0,75mm2 (material) | 1.05 | 0.21 | 0.22 |
|  |  | Total |  |  | 0.74 |

| Amidament | Uts. | Llarg | Ample | Alt | Parcial |
|---|---|---|---|---|---|
|  | 1 | 500.00 | 1.15 | 1.00 | 575.000 |
|  | 1 | 300.00 | 1.15 | 1.00 | 345.000 |
|  | 1 | 500.00 | 1.15 | 1.00 | 575.000 |
| Total |  |  |  |  | 1495 |

#### EI03 ELECTRICITAT I ENLLUMENAT (09/06/2010)
Import: 1400515.04

##### 01.0N.06.03.01 Electricitat
Import: 728626.41

**EG380907** M Cond.coure nu,1x35mm2,munt.p.terra
698 M × 7.92 = 5528.16
Conductor de coure nu, unipolar de secció 1x35 mm2, muntat en malla de connexió a terra

| Codi | Ut | Descripció | Rendiment | Preu | Import |
|---|---|---|---|---|---|
| A012H000 | H | Oficial 1a electricista | 0.2 | 18.48 | 3.70 |
| A013H000 | H | Ajudant electricista | 0.2 | 15.95 | 3.19 |
| BG380900 | m | Conductor Cu nu,1x35mm2 (material) | 1.02 | 0.92 | 0.94 |
| BGY38000 | u | P.p.elem.especials p/conduc.Cu.nus (material) | 1 | 0.09 | 0.09 |
|  |  | Total |  |  | 7.92 |

**EGD1222E** u Piqueta de connexio a terra d'acer i recobriment d
14 u × 16.6 = 232.40
Piqueta de connexio a terra d'acer i recobriment de coure, de 2000 mm de llargaria, de 14,6 mm de diametre, 300 micres i clavada a terra

| Codi | Ut | Descripció | Rendiment | Preu | Import |
|---|---|---|---|---|---|
| A012H000 | H | Oficial 1a electricista | 0.233 | 18.48 | 4.31 |
| A013H000 | H | Ajudant electricista | 0.233 | 15.95 | 3.72 |
| BGYD1000 | U | P.p.elem.especials p/piqu.connex.terr. (material) | 1 | 2.8 | 2.80 |
| BGD12220 | U | Piqueta de connexio a terra d'acer i recobriment de coure, de 2000 mm de llargaria, de 14,6 mm de diametre, 300 micres (material) | 1 | 5.77 | 5.77 |
|  |  | Total |  |  | 16.6 |

**EGDZU001** U Punt connexió terra,pont secc.platina Cu,caixa estanca,col.locat superf.
12 U × 9.5 = 114.00
Punt de connexió a terra amb pont seccionador de platina de coure, muntat en caixa estanca i col.locat superficialment

| Codi | Ut | Descripció | Rendiment | Preu | Import |
|---|---|---|---|---|---|
| A012H000 | H | Oficial 1a electricista | 0.25 | 18.48 | 4.62 |
| A013H000 | H | Ajudant electricista | 0.25 | 15.95 | 3.99 |
| BGDZU001 | U | Punt connexió terra,pont secc.Cu,caixa est.,p/superf. (material) | 1 | 0.89 | 0.89 |
|  |  | Total |  |  | 9.5 |

**EG1P00EM** U Sistema d'enclavament mecànic per a la commutació i posta en funcionament automàtic del subministram
1 U × 3471.84 = 3471.84
Sistema d'enclavament mecànic per a la commutació i posta en funcionament automàtic del subministrament elèctric d'emergència format per B. relés TM 100D 43R, mòduls elèctrics TD 100A 220/240 V, amb contacts auxiliars OF/SD/SDE/SDV, enclavaments elèctrics IVE 48/440VCA i pletines de manibra auxiliar UA Automatisme 220/240VCA, b.relés STR23SE, BA Automatisme =/240VCA, amb part proporcional d'accessoris aigües a baix, borns llargs 4P, perfils Linergy (JDB vertical),amb suports i cargols. instal.lat i comprovat.

| Codi | Ut | Descripció | Rendiment | Preu | Import |
|---|---|---|---|---|---|
| A013H000 | H | Ajudant electricista | 2 | 15.95 | 31.90 |
| A012H000 | H | Oficial 1a electricista | 2 | 18.48 | 36.96 |
| BG1P00EM | U | Sistema d'enclavament mecànic per a la commutació i posta en funcionament automàtic del subministrament elèctric d'emergència format per B. relés TM 100D 43R, mòduls elèctrics TD 100A 220/240 V, amb contacts auxiliars OF/SD/SDE/SDV, enclavaments elèctrics IVE 48/440VCA i pletines de manibra auxiliar UA Automatisme 220/240VCA, b.relés STR23SE, BA Automatisme =/240VCA, amb part proporcional d'accessoris aigües a baix, borns llargs 4P, perfils Linergy (JDB vertical),amb suports i cargols. (material) | 1 | 3402.98 | 3402.98 |
|  |  | Total |  |  | 3471.84 |

**EGDZDEN1** U Descarregador encapsulat combinat model DEHNventil o equivalent
2 U × 791.87 = 1583.74
Descarregador encapsulat combinat model DEHNventil o equivalent, de protecció contra corrents de llamp i sobretensions per a xarxes trifàsiques TT tipus DV TT 255. SPD classe I segons IEC 61643-1: 1998-02. Màxima tensió de servei Uc: 255 V/50 Hz, capacitat d'apagada If: 50 kAeff, corrent de xoc tipus llamp (10/350) net: 25 KA/100 kA, nivell de protecció Up<1,5 kV, temps de resposta tA<100 ns, fusibles previs (si no n'hi han en xarxa) fins a 315 A gL/gG (connexió en paral.lel) 125 A gL/gG (connexió en série), temperatura de treball entre -40ºC i +60ºC, muntatge sobre carril DIN 35 mm segons EN 50022, grau de protecció IP20, i dimensions 8 TE, amb protecció mitjançant fusible de 315 A. Instal.lat i comprovat.

| Codi | Ut | Descripció | Rendiment | Preu | Import |
|---|---|---|---|---|---|
| A012H000 | H | Oficial 1a electricista | 8 | 18.48 | 147.84 |
| A013H000 | H | Ajudant electricista | 8 | 15.95 | 127.60 |
| BGDZDEN1 | U | Descarregador encapsulat combinat model DEHNventil o equivalent, de protecció contra corrents de llamp i sobretensions per a xarxes trifàsiques TT tipus DV TT 255. SPD classe I segons IEC 61643-1: 1998-02. Màxima tensió de servei Uc: 255 V/50 Hz, capacitat d'apagada If: 50 kAeff, corrent de xoc tipus llamp (10/350) net: 25 KA/100 kA, nivell de protecció Up<1,5 kV, temps de resposta tA<100 ns, fusibles previs (si no n'hi han en xarxa) fins a 315 A gL/gG (connexió en paral.lel) 125 A gL/gG (connexió en série), temperatura de treball entre -40ºC i +60ºC, muntatge sobre carril DIN 35 mm segons EN 50022, grau de protecció IP20, i dimensions 8 TE, amb protecció mitjançant fusible de 315 A. (material) | 1 | 516.43 | 516.43 |
|  |  | Total |  |  | 791.87 |

**EG31EF06** m Conductor Cu,UNE RZ1-K (AS) 0,6/1 kV,baixa emissivitat fums,1x185mm2,col.tub
250 m × 24.93 = 6232.50
Conductor de coure de designació UNE RZ1-K (AS) 0,6/1 kV, amb baixa emissivitat fums, unipolar de secció 1x185 mm2, col·locat en tub

| Codi | Ut | Descripció | Rendiment | Preu | Import |
|---|---|---|---|---|---|
| A012H000 | H | Oficial 1a electricista | 0.135 | 18.48 | 2.49 |
| A013H000 | H | Ajudant electricista | 0.135 | 15.95 | 2.15 |
| BG31EF00 | m | Conductor de Cu UNE RZ1-K (AS) 0,6/1 kV baixa emissivitat fums 1x185mm2 (material) | 1.02 | 19.89 | 20.29 |
|  |  | Total |  |  | 24.93 |

| Amidament | Uts. | Llarg | Ample | Parcial |
|---|---|---|---|---|
| Q.CLI.N | 2 | 25.00 | 5.00 | 250.000 |
| Total |  |  |  | 250 |

**EG1Z000P** U Armari distribució tipus P 2025x900x400
8 U × 694.44 = 5555.52

**EG1Z0021** U Armari metal. 1000x500x145
8 U × 74.24 = 593.92
Armari metàl.lic amb porta transparent de 1000x500x145 amb sis files de 44 passos ( 9mm. per pas), tancat en clau. inclosa part proporcional de muntatge dels mecanismes de comandament i protecció. Col.locat.

| Codi | Ut | Descripció | Rendiment | Preu | Import |
|---|---|---|---|---|---|
| A013H000 | H | Ajudant electricista | 0.5 | 15.95 | 7.98 |
| A012H000 | H | Oficial 1a electricista | 1 | 18.48 | 18.48 |
| BG1Z0021 | U | Armari metal.lic 1000x500x145 (material) | 1 | 47.78 | 47.78 |
|  |  | Total |  |  | 74.24 |

**EG31EG06** m Conductor Cu,UNE RZ1-K (AS) 0,6/1 kV,baixa emissivitat fums,1x240mm2,col.tub
2130 m × 31.46 = 67009.80
Conductor de coure de designació UNE RZ1-K (AS) 0,6/1 kV, amb baixa emissivitat fums, unipolar de secció 1x240 mm2, col·locat en tub

| Codi | Ut | Descripció | Rendiment | Preu | Import |
|---|---|---|---|---|---|
| A013H000 | H | Ajudant electricista | 0.15 | 15.95 | 2.39 |
| A012H000 | H | Oficial 1a electricista | 0.15 | 18.48 | 2.77 |
| BG31EG00 | m | Conductor de Cu UNE RZ1-K (AS) 0,6/1 kV baixa emissivitat fums 1x240mm2 (material) | 1.02 | 25.78 | 26.30 |
|  |  | Total |  |  | 31.46 |

| Amidament | Uts. | Llarg | Ample | Parcial |
|---|---|---|---|---|
| NORMAL | 6 | 5.00 | 30.00 | 900.000 |
| SOCORS | 3 | 5.00 | 45.00 | 675.000 |
| BAT. CONDENS. | 2 | 5.00 | 15.00 | 150.000 |
| A Q.EG.PA.1 | 1 | 5.00 | 10.00 | 50.000 |
| A Q.EG.PA.2 | 1 | 5.00 | 8.00 | 40.000 |
| A Q.RES.N | 3 | 5.00 | 21.00 | 315.000 |
| Total |  |  |  | 2130 |

**EG31EE06** m Conductor Cu,UNE RZ1-K (AS) 0,6/1 kV,baixa emissivitat fums,1x150mm2,col.tub
360 m × 20.29 = 7304.40
Conductor de coure de designació UNE RZ1-K (AS) 0,6/1 kV, amb baixa emissivitat fums, unipolar de secció 1x150 mm2, col·locat en tub

| Codi | Ut | Descripció | Rendiment | Preu | Import |
|---|---|---|---|---|---|
| A013H000 | H | Ajudant electricista | 0.115 | 15.95 | 1.83 |
| A012H000 | H | Oficial 1a electricista | 0.115 | 18.48 | 2.13 |
| BG31EE00 | m | Conductor de Cu UNE RZ1-K (AS) 0,6/1 kV baixa emissivitat fums 1x150mm2 (material) | 1.02 | 16.01 | 16.33 |
|  |  | Total |  |  | 20.29 |

| Amidament | Uts. | Llarg | Ample | Parcial |
|---|---|---|---|---|
| A Q.CLI.N | 2 | 5.00 | 36.00 | 360.000 |
| Total |  |  |  | 360 |

**EG31EC06** m Conductor Cu,UNE RZ1-K (AS) 0,6/1 kV,baixa emissivitat fums,1x95mm2,col.tub
18 m × 13.52 = 243.36
Conductor de coure de designació UNE RZ1-K (AS) 0,6/1 kV, amb baixa emissivitat fums, unipolar de secció 1x95 mm2, col·locat en tub

| Codi | Ut | Descripció | Rendiment | Preu | Import |
|---|---|---|---|---|---|
| A013H000 | H | Ajudant electricista | 0.09 | 15.95 | 1.44 |
| A012H000 | H | Oficial 1a electricista | 0.09 | 18.48 | 1.66 |
| BG31EC00 | m | Conductor de Cu UNE RZ1-K (AS) 0,6/1 kV baixa emissivitat fums 1x95mm2 (material) | 1.02 | 10.22 | 10.42 |
|  |  | Total |  |  | 13.52 |

**EG31EB06** m Conductor Cu,UNE RZ1-K (AS) 0,6/1 kV,baixa emissivitat fums,1x70mm2,col.tub
6 m × 11.03 = 66.18
Conductor de coure de designació UNE RZ1-K (AS) 0,6/1 kV, amb baixa emissivitat fums, unipolar de secció 1x70 mm2, col·locat en tub

| Codi | Ut | Descripció | Rendiment | Preu | Import |
|---|---|---|---|---|---|
| A012H000 | H | Oficial 1a electricista | 0.09 | 18.48 | 1.66 |
| A013H000 | H | Ajudant electricista | 0.09 | 15.95 | 1.44 |
| BG31EB00 | m | Conductor de Cu UNE RZ1-K (AS) 0,6/1 kV baixa emissivitat fums 1x70mm2 (material) | 1.02 | 7.77 | 7.93 |
|  |  | Total |  |  | 11.03 |

| Amidament | Uts. | Llarg | Parcial |
|---|---|---|---|
| A Q.GE.TR.A. | 1 | 6.00 | 6.000 |
| Total |  |  | 6 |

**EG31EA06** m Conductor Cu,UNE RZ1-K (AS) 0,6/1 kV,baixa emissivitat fums,1x50mm2,col.tub
135 m × 8.05 = 1086.75
Conductor de coure de designació UNE RZ1-K (AS) 0,6/1 kV, amb baixa emissivitat fums, unipolar de secció 1x50 mm2, col·locat en tub

| Codi | Ut | Descripció | Rendiment | Preu | Import |
|---|---|---|---|---|---|
| A013H000 | H | Ajudant electricista | 0.065 | 15.95 | 1.04 |
| A012H000 | H | Oficial 1a electricista | 0.065 | 18.48 | 1.20 |
| BG31EA00 | m | Conductor de Cu UNE RZ1-K (AS) 0,6/1 kV baixa emissivitat fums 1x50mm2 (material) | 1.02 | 5.7 | 5.81 |
|  |  | Total |  |  | 8.05 |

| Amidament | Uts. | Llarg | Parcial |
|---|---|---|---|
| A Q.INC.R.E | 1 | 106.00 | 106.000 |
| A Q.PB.E | 1 | 18.00 | 18.000 |
| A Q.PS1.E | 1 | 11.00 | 11.000 |
| Total |  |  | 135 |

**EG31J906** m Conductor Cu,UNE RZ1-K (AS) 0,6/1 kV,baixa emissivitat fums,5x35mm2,col.tub
280 m × 32.62 = 9133.60
Conductor de coure de designació UNE RZ1-K (AS) 0,6/1 kV, amb baixa emissivitat fums, pentapolar de secció 5x35 mm2, col·locat en tub

| Codi | Ut | Descripció | Rendiment | Preu | Import |
|---|---|---|---|---|---|
| A012H000 | H | Oficial 1a electricista | 0.065 | 18.48 | 1.20 |
| A013H000 | H | Ajudant electricista | 0.065 | 15.95 | 1.04 |
| BG31J900 | m | Conductor de Cu UNE RZ1-K (AS) 0,6/1 kV baixa emissivitat fums 5x35mm2 (material) | 1.02 | 29.78 | 30.38 |
|  |  | Total |  |  | 32.62 |

| Amidament | Uts. | Llarg | Parcial |
|---|---|---|---|
| Q.CLI.N | 4 | 42.00 | 168.000 |
| A Q.ESC.E | 1 | 24.00 | 24.000 |
| A Q.PS2.E | 1 | 41.00 | 41.000 |
| A Q.PS3.E | 1 | 47.00 | 47.000 |
| Total |  |  | 280 |

**EG31J806** m Conductor Cu,UNE RZ1-K (AS) 0,6/1 kV,baixa emissivitat fums,5x25mm2,col.tub
16 m × 22.3 = 356.80
Conductor de coure de designació UNE RZ1-K (AS) 0,6/1 kV, amb baixa emissivitat fums, pentapolar de secció 5x25 mm2, col·locat en tub

| Codi | Ut | Descripció | Rendiment | Preu | Import |
|---|---|---|---|---|---|
| A012H000 | H | Oficial 1a electricista | 0.05 | 18.48 | 0.92 |
| A013H000 | H | Ajudant electricista | 0.05 | 15.95 | 0.80 |
| BG31J800 | m | Conductor de Cu UNE RZ1-K (AS) 0,6/1 kV baixa emissivitat fums 5x25mm2 (material) | 1.02 | 20.18 | 20.58 |
|  |  | Total |  |  | 22.3 |

**EG31J706** m Conductor Cu,UNE RZ1-K (AS) 0,6/1 kV,baixa emissivitat fums,5x16mm2,col.tub
558 m × 14.37 = 8018.46
Conductor de coure de designació UNE RZ1-K (AS) 0,6/1 kV, amb baixa emissivitat fums, pentapolar de secció 5x16 mm2, col·locat en tub

| Codi | Ut | Descripció | Rendiment | Preu | Import |
|---|---|---|---|---|---|
| A013H000 | H | Ajudant electricista | 0.05 | 15.95 | 0.80 |
| A012H000 | H | Oficial 1a electricista | 0.05 | 18.48 | 0.92 |
| BG31J700 | m | Conductor de Cu UNE RZ1-K (AS) 0,6/1 kV baixa emissivitat fums 5x16mm2 (material) | 1.02 | 12.4 | 12.65 |
|  |  | Total |  |  | 14.37 |

| Amidament | Uts. | Llarg | Parcial |
|---|---|---|---|
| Q.CLI.N | 5 | 42.00 | 210.000 |
| Q.MON1 | 1 | 15.00 | 15.000 |
| Q.MON2 | 1 | 15.00 | 15.000 |
| Q.MON3 | 1 | 15.00 | 15.000 |
| Q.MON4 | 1 | 15.00 | 15.000 |
| A Q.MON1 | 1 | 50.00 | 50.000 |
| A Q.MON2 | 1 | 12.00 | 12.000 |
| A Q.MON3 | 1 | 76.00 | 76.000 |
| A Q.MON4 | 1 | 103.00 | 103.000 |
| A Q.GE.TR.B | 1 | 4.00 | 4.000 |
| A Q.PSS.E | 1 | 43.00 | 43.000 |
| Total |  |  | 558 |

**EG315606** m Conductor de coure de 5x10 mm2 de secció, tipus Afumex 1000 RZ1 0,6/1 KV UNE 21123 o equivalent, aïl
6980 m × 5.68 = 39646.40
Conductor de coure de 5x10 mm2 de secció, tipus Afumex 1000 RZ1 0,6/1 KV UNE 21123 o equivalent, aïllat amb cinta de vidre/mica, aïllament XLPE i coberta termoplàstica Afumex tipus Z1, amb una temperatura de servei de -40 ºC a +90 ºC, no propagador de la flama, amb una reduïda emissió de fums. Col:locat.

| Codi | Ut | Descripció | Rendiment | Preu | Import |
|---|---|---|---|---|---|
| A012H000 | H | Oficial 1a electricista | 0.05 | 18.48 | 0.92 |
| A013H000 | H | Ajudant electricista | 0.05 | 15.95 | 0.80 |
| BG315606 | m | Conductor de coure de 5x10 mm2 de secció, tipus Afumex 1000 RZ1 0,6/1 KV UNE 21123 o equivalent, aïllat amb cinta de vidre/mica, aïllament XLPE i coberta termoplàstica Afumex tipus Z1, amb una temperatura de servei de -40 ºC a +90 ºC, no propagador de la flama, amb una reduïda emissió de fums. (material) | 1.05 | 3.77 | 3.96 |
|  |  | Total |  |  | 5.68 |

| Amidament | Uts. | Llarg | Parcial |
|---|---|---|---|
| A PARADA 8 | 1 | 87.00 | 87.000 |
| A PARADA 9 | 1 | 84.00 | 84.000 |
| A PARADA 10 | 1 | 74.00 | 74.000 |
| A PARADA 11 | 1 | 71.00 | 71.000 |
| A PARADA 12 | 1 | 68.00 | 68.000 |
| A PARADA 13 | 1 | 65.00 | 65.000 |
| A PARADA 14 | 1 | 63.00 | 63.000 |
| A PARADA 16 | 1 | 26.00 | 26.000 |
| A PARADA 17 | 1 | 29.00 | 29.000 |
| A PARADA 18 | 1 | 33.00 | 33.000 |
| A PARADA 19 | 1 | 40.00 | 40.000 |
| A PARADA 20 | 1 | 48.00 | 48.000 |
| A PARADA 21 | 1 | 51.00 | 51.000 |
| A PARADA 55 | 1 | 70.00 | 70.000 |
| A PARADA 56 | 1 | 72.00 | 72.000 |
| A PARADA 57 | 1 | 83.00 | 83.000 |
| A PARADA 58 | 1 | 85.00 | 85.000 |
| A PARADA 59 | 1 | 87.00 | 87.000 |
| A PARADA 60 | 1 | 77.00 | 77.000 |
| A PARADA 61 | 1 | 74.00 | 74.000 |
| A PARADA 62 | 1 | 72.00 | 72.000 |
| A PARADA 63 | 1 | 52.00 | 52.000 |
| A PARADA 64 | 1 | 51.00 | 51.000 |
| A PARADA 65 | 1 | 49.00 | 49.000 |
| A PARADA 66 | 1 | 48.00 | 48.000 |
| A PARADA 67 | 1 | 49.00 | 49.000 |
| A PARADA 68 | 1 | 63.00 | 63.000 |
| A PARADA 69 | 1 | 64.00 | 64.000 |
| A PARADA 70 | 1 | 67.00 | 67.000 |
| A PARADA 71 | 1 | 71.00 | 71.000 |
| A PARADA 72 | 1 | 79.00 | 79.000 |
| A PARADA 73 | 1 | 73.00 | 73.000 |
| A PARADA 74 | 1 | 70.00 | 70.000 |
| A PARADA 75 | 1 | 66.00 | 66.000 |
| A PARADA 76 | 1 | 64.00 | 64.000 |
| A PARADA 1 | 1 | 110.00 | 110.000 |
| A PARADA 2 | 1 | 109.00 | 109.000 |
| A PARADA 3 | 1 | 106.00 | 106.000 |
| A PARADA 4 | 1 | 103.00 | 103.000 |
| A PARADA 5 | 1 | 101.00 | 101.000 |
| A PARADA 7 | 1 | 96.00 | 96.000 |
| A PARADA 22 | 1 | 84.00 | 84.000 |
| A PARADA 23 | 1 | 87.00 | 87.000 |
| A PARADA 24 | 1 | 92.00 | 92.000 |
| A PARADA 25 | 1 | 95.00 | 95.000 |
| A PARADA 26 | 1 | 99.00 | 99.000 |
| A PARADA 27 | 1 | 103.00 | 103.000 |
| A PARADA 28 | 1 | 108.00 | 108.000 |
| A PARADA 29 | 1 | 130.00 | 130.000 |
| A PARADA 30 | 1 | 129.00 | 129.000 |
| A PARADA 31 | 1 | 126.00 | 126.000 |
| A PARADA 32 | 1 | 123.00 | 123.000 |
| A PARADA 33 | 1 | 117.00 | 117.000 |
| A PARADA 34 | 1 | 115.00 | 115.000 |
| A PARADA 35 | 1 | 118.00 | 118.000 |
| A PARADA 36 | 1 | 121.00 | 121.000 |
| A PARADA 37 | 1 | 125.00 | 125.000 |
| A PARADA 38 | 1 | 128.00 | 128.000 |
| A PARADA 39 | 1 | 129.00 | 129.000 |
| A PARADA 40 | 1 | 107.00 | 107.000 |
| A PARADA 41 | 1 | 105.00 | 105.000 |
| A PARADA 42 | 1 | 103.00 | 103.000 |
| A PARADA 43 | 1 | 98.00 | 98.000 |
| A PARADA 44 | 1 | 100.00 | 100.000 |
| A PARADA 45 | 1 | 101.00 | 101.000 |
| A PARADA 46 | 1 | 92.00 | 92.000 |
| A PARADA 47 | 1 | 89.00 | 89.000 |
| A PARADA 48 | 1 | 88.00 | 88.000 |
| A PARADA 49 | 1 | 81.00 | 81.000 |
| A PARADA 50 | 1 | 80.00 | 80.000 |
| A PARADA 51 | 1 | 80.00 | 80.000 |
| A PARADA 52 | 1 | 85.00 | 85.000 |
| Q.RES.N | 2 | 96.00 | 192.000 |
| Q.ASC1.1 | 2 | 15.00 | 30.000 |
| Q.ASC1.2 | 2 | 15.00 | 30.000 |
| Q.ASC1.3 | 2 | 15.00 | 30.000 |
| Q.ASC2 | 2 | 15.00 | 30.000 |
| Q.PB.E | 1 | 312.00 | 312.000 |
| A Q.ASC1 | 1 | 65.00 | 65.000 |
| A Q.ASC2 | 1 | 67.00 | 67.000 |
| A Q.ASC3 | 1 | 69.00 | 69.000 |
| A Q.ASC4 | 1 | 67.00 | 67.000 |
| Total |  |  | 6980 |

**EG31J506** M Conductor coure UNE RZ1-K 0,6/1 kV baixa emissivitat fums 5x6mm2 col.tub
2472 M × 4.89 = 12088.08
Conductor de coure de designació UNE RZ1-K 0,6/1 kV, amb baixa emissivitat fums, pentapolar de secció 5x6 mm2, col.locat en tub

| Codi | Ut | Descripció | Rendiment | Preu | Import |
|---|---|---|---|---|---|
| A012H000 | H | Oficial 1a electricista | 0.04 | 18.48 | 0.74 |
| A013H000 | H | Ajudant electricista | 0.04 | 15.95 | 0.64 |
| BG31J500 | M | Conductor de coure UNE RZ1-K 0,6/1 kV baixa emissivitat fums 5x6mm2 (material) | 1.02 | 3.44 | 3.51 |
|  |  | Total |  |  | 4.89 |

| Amidament | Uts. | Llarg | Parcial |
|---|---|---|---|
| A TRASTERS-SECTOR 1 | 6 | 62.00 | 372.000 |
| A TRASTERS-SECTOR 2 | 14 | 94.00 | 1316.000 |
| A LOCAL 7 | 1 | 51.00 | 51.000 |
| A LOCAL 6 | 1 | 45.00 | 45.000 |
| A LOCAL 5 | 1 | 53.00 | 53.000 |
| A LOCAL 4 | 1 | 31.00 | 31.000 |
| A LOCAL 3 | 1 | 28.00 | 28.000 |
| A LOCAL 2 | 1 | 63.00 | 63.000 |
| A LOCAL 1 | 1 | 13.00 | 13.000 |
| Q.CLI.N | 1 | 32.00 | 32.000 |
| Q.INC.B.E | 1 | 15.00 | 15.000 |
| Q.RES.N | 5 | 68.00 | 340.000 |
| A Q.INC.B.E | 1 | 113.00 | 113.000 |
| Total |  |  | 2472 |

**EG315406** m Conductor de coure de 5x4 mm2 de secció, tipus Afumex 1000 RZ1 0,6/1 KV UNE 21123 o equivalent,
52 m × 3.39 = 176.28
Conductor de coure de 5x4 mm2 de secció, tipus Afumex 1000 RZ1 0,6/1 KV UNE 21123 o equivalent, aïllat amb cinta de vidre/mica, aïllament XLPE i coberta termoplàstica Afumex tipus Z1, amb una temperatura de servei de -40 ºC a +90 ºC, no propagador de la flama, amb una reduïda emissió de fums. Col:locat.

| Codi | Ut | Descripció | Rendiment | Preu | Import |
|---|---|---|---|---|---|
| A013H000 | H | Ajudant electricista | 0.05 | 15.95 | 0.80 |
| A012H000 | H | Oficial 1a electricista | 0.05 | 18.48 | 0.92 |
| BG315406 | m | Conductor de coure de 5x4 mm2 de secció, tipus Afumex 1000 RZ1 0,6/1 KV UNE 21123 o equivalent, (material) | 1.05 | 1.59 | 1.67 |
|  |  | Total |  |  | 3.39 |

| Amidament | Uts. | Llarg | Parcial |
|---|---|---|---|
| Q.CLI.N | 1 | 52.00 | 52.000 |
| Total |  |  | 52 |

**EG31J306** M Conductor coure UNE RZ1-K 0,6/1 kV baixa emissivitat fums 5x2,5mm2 col.tub
3736 M × 2.31 = 8630.16

| Amidament | Uts. | Llarg | Parcial |
|---|---|---|---|
| Q.TR.4 | 6 | 12.00 | 72.000 |
| Q.TR.5 | 9 | 12.00 | 108.000 |
| Q.TR.6 | 4 | 12.00 | 48.000 |
| Q.TR.7 | 3 | 12.00 | 36.000 |
| Q.TR.8 | 3 | 12.00 | 36.000 |
| Q.TR.9 | 4 | 12.00 | 48.000 |
| Q.S3/E | 1 | 156.00 | 156.000 |
|  | 1 | 138.00 | 138.000 |
| Q.S2/E | 1 | 156.00 | 156.000 |
|  | 1 | 138.00 | 138.000 |
| Q.S1/E | 10 | 74.00 | 740.000 |
| Q.SS/E | 10 | 68.00 | 680.000 |
| Q.CLI.N | 4 | 42.00 | 168.000 |
| Q.RES.N | 1 | 68.00 | 68.000 |
| Q.PB.E | 11 | 104.00 | 1144.000 |
| Total |  |  | 3736 |

**EG31F506** m Conductor coure tipus afumex x de 5x6 mm2
322 m × 4.95 = 1593.90
Conductor de coure de 5x6 mm2 de seccio, tipus afumex x firs rz1 0,6/1 kv une 21123, aillat amb cinta de vidre/mica, aillament xlpe i coberta termoplastica afumex tipus z1, amb una temperatura de servei de -40 ºc a +90 ºc, no propagador de la flama, amb una refuida emissio de fums i un funcionament garantit durant 3 hores a 750 ºc. col.locat.

| Codi | Ut | Descripció | Rendiment | Preu | Import |
|---|---|---|---|---|---|
| A013H000 | H | Ajudant electricista | 0.05 | 15.95 | 0.80 |
| A012H000 | H | Oficial 1a electricista | 0.05 | 18.48 | 0.92 |
| BG31F506 | m | Conductor coure tipus afumex x de 5x6 mm2 (material) | 1.05 | 3.08 | 3.23 |
|  |  | Total |  |  | 4.95 |

| Amidament | Uts. | Llarg | Parcial |
|---|---|---|---|
| Q.S1/E | 2 | 94.00 | 188.000 |
| Q.RES.N | 1 | 20.00 | 20.000 |
| Q.ESC.E | 1 | 114.00 | 114.000 |
| Total |  |  | 322 |

**EG31F504** m Conductor coure tipus afumex x de 5x4 mm2
1212 m × 3.98 = 4823.76
Conductor de coure de 5x4 mm2 de seccio, tipus afumex x firs rz1 0,6/1 kv une 21123, aillat amb cinta de vidre/mica, aillament xlpe i coberta termoplastica afumex tipus z1, amb una temperatura de servei de -40 ºc a +90 ºc, no propagador de la flama, amb una refuida emissio de fums i un funcionament garantit durant 3 hores a 750 ºc. col.locat.

| Codi | Ut | Descripció | Rendiment | Preu | Import |
|---|---|---|---|---|---|
| A013H000 | H | Ajudant electricista | 0.05 | 15.95 | 0.80 |
| A012H000 | H | Oficial 1a electricista | 0.05 | 18.48 | 0.92 |
| BG31F504 | m | Conductor coure tipus afumex x de 5x4 mm2 (material) | 1.05 | 2.15 | 2.26 |
|  |  | Total |  |  | 3.98 |

| Amidament | Uts. | Llarg | Parcial |
|---|---|---|---|
| Q.S3/E | 4 | 124.00 | 496.000 |
|  | 2 | 55.00 | 110.000 |
| Q.S2/E | 4 | 124.00 | 496.000 |
|  | 2 | 55.00 | 110.000 |
| Total |  |  | 1212 |

**EG31F502** m Conductor coure tipus Afumex x firs de 5x2,5 mm2
1218 m × 4.83 = 5882.94
Conductor de coure de 5x2,5 mm2 de secció, tipus Afumex x firs RZ1 0,6/1 KV UNE 21123, aïllat amb cinta de vidre/mica, aïllament XLPE i coberta termoplàstica Afumex tipus Z1, amb una temperatura de servei de -40 ºC a +90 ºC, no propagador de la flama, amb una reduïda emissió de fums i un funcionament garantit durant 3 hores a 750 ºC. Col.locat.

| Codi | Ut | Descripció | Rendiment | Preu | Import |
|---|---|---|---|---|---|
| A012H000 | H | Oficial 1a electricista | 0.05 | 18.48 | 0.92 |
| A013H000 | H | Ajudant electricista | 0.05 | 15.95 | 0.80 |
| BG31F502 | m | Conductor de coure de 5x2,5 mm2 de secció, tipus Afumex x firs RZ1 0,6/1 KV UNE 21123 (material) | 1.05 | 2.96 | 3.11 |
|  |  | Total |  |  | 4.83 |

| Amidament | Uts. | Llarg | Parcial |
|---|---|---|---|
| Q.S1/E | 1 | 114.00 | 114.000 |
| Q.ESC.E | 12 | 92.00 | 1104.000 |
| Total |  |  | 1218 |

**EG31G506** M Conductor coure UNE RZ1-K 0,6/1 kV baixa emissivitat fums 3x6mm2 col.tub
2332 M × 3.48 = 8115.36
Conductor de coure de designació UNE RZ1-K 0,6/1 kV, amb baixa emissivitat fums, tripolar de secció 3x6 mm2, col.locat en tub

| Codi | Ut | Descripció | Rendiment | Preu | Import |
|---|---|---|---|---|---|
| A012H000 | H | Oficial 1a electricista | 0.04 | 18.48 | 0.74 |
| A013H000 | H | Ajudant electricista | 0.04 | 15.95 | 0.64 |
| BG31G500 | M | Conductor de coure UNE RZ1-K 0,6/1 kV baixa emissivitat fums 3x6mm2 (material) | 1.02 | 2.06 | 2.10 |
|  |  | Total |  |  | 3.48 |

| Amidament | Uts. | Llarg | Parcial |
|---|---|---|---|
| A TRASTERS-SECTOR 1 | 27 | 62.00 | 1674.000 |
| A TRASTERS-SECTOR 2 | 7 | 94.00 | 658.000 |
| Total |  |  | 2332 |

**EG31G306** M Conductor coure UNE RZ1-K 0,6/1 kV baixa emissivitat fums 3x2,5mm2 col.tub
7401 M × 1.71 = 12655.71

| Amidament | Uts. | Llarg | Ample | Parcial |
|---|---|---|---|---|
| Q.TR.1 | 6 | 12.00 |  | 72.000 |
| Q.TR.2 | 9 | 12.00 |  | 108.000 |
| Q.TR.3 | 7 | 12.00 |  | 84.000 |
| Q.TR.7 | 6 | 12.00 |  | 72.000 |
| Q.TR.8 | 3 | 12.00 |  | 36.000 |
| Q.TR.10 | 11 | 12.00 |  | 132.000 |
| Q.S3/E | 1 | 156.00 |  | 156.000 |
|  | 1 | 62.00 |  | 62.000 |
| Q.S3/E | 1 | 156.00 |  | 156.000 |
|  | 1 | 62.00 |  | 62.000 |
| Q.S1/E | 1 | 15.00 |  | 15.000 |
| Q.SS/E | 2 | 44.00 |  | 88.000 |
| Q.MON1 | 2 | 15.00 |  | 30.000 |
| Q.MON2 | 2 | 15.00 |  | 30.000 |
| Q.MON3 | 2 | 15.00 |  | 30.000 |
| Q.MON4 | 2 | 15.00 |  | 30.000 |
| Q.ASC1.1 | 2 | 15.00 |  | 30.000 |
| Q.ASC1.2 | 2 | 15.00 |  | 30.000 |
| Q.ASC1.3 | 2 | 15.00 |  | 30.000 |
| Q.ASC2 | 2 | 15.00 |  | 30.000 |
| Q.PT.1 | 15 | 6.00 | 8.00 | 720.000 |
| Q.PT.2 | 10 | 8.00 | 9.00 | 720.000 |
| Q.PT.3 | 1 | 12.00 | 12.00 | 144.000 |
| Q.PT.4 | 26 | 6.00 | 8.00 | 1248.000 |
| Q.PT.4A | 1 | 6.00 | 8.00 | 48.000 |
| Q.PT.5 | 18 | 8.00 | 9.00 | 1296.000 |
| Q.PT.6 | 3 | 12.00 | 12.00 | 432.000 |
| Q.ESC.E | 10 | 92.00 |  | 920.000 |
| Q.PB.E | 5 | 118.00 |  | 590.000 |
| Total |  |  |  | 7401 |

**EG31G206** M Conductor coure UNE RZ1-K 0,6/1 kV baixa emissivitat fums 3x1,5mm2 col.tub
2400 M × 1.57 = 3768.00

| Amidament | Uts. | Llarg | Parcial |
|---|---|---|---|
| Q.S3/E | 1 | 156.00 | 156.000 |
|  | 1 | 138.00 | 138.000 |
| Q.S2/E | 1 | 156.00 | 156.000 |
|  | 1 | 138.00 | 138.000 |
| Q.S1/E | 1 | 132.00 | 132.000 |
|  | 1 | 112.00 | 112.000 |
|  | 1 | 46.00 | 46.000 |
| Q.SS/E | 5 | 68.00 | 340.000 |
| Q.PT.1 | 15 | 3.00 | 45.000 |
| Q.PT.2 | 10 | 6.00 | 60.000 |
| Q.PT.3 | 1 | 12.00 | 12.000 |
| Q.PT.4 | 26 | 3.00 | 78.000 |
| Q.PT.4A | 1 | 3.00 | 3.000 |
| Q.PT.5 | 18 | 6.00 | 108.000 |
| Q.PT.6 | 3 | 12.00 | 36.000 |
| Q.ESC.E | 4 | 92.00 | 368.000 |
| Q.PB.E | 4 | 118.00 | 472.000 |
| Total |  |  | 2400 |

**EG329306** M Conductor coure UNE 07Z1-K,baixaemissivitat fums,1x2,5mm2,col.tub
80769 M × 0.7 = 56538.30
Conductor de coure de designació UNE 07Z1-K, baixa emissivitat fums, unipolar de secció 1x2,5 mm2, col.locat en tub

| Codi | Ut | Descripció | Rendiment | Preu | Import |
|---|---|---|---|---|---|
| A012H000 | H | Oficial 1a electricista | 0.01 | 18.48 | 0.18 |
| A013H000 | H | Ajudant electricista | 0.01 | 15.95 | 0.16 |
| BG329300 | M | Conductor de coure UNE 07Z1-K,baixa emissivitat fums,1x2,5mm2 (material) | 1.02 | 0.35 | 0.36 |
|  |  | Total |  |  | 0.7 |

| Amidament | Uts. | Llarg | Ample | Parcial |
|---|---|---|---|---|
|  | 3223 | 3.00 | 3.00 | 29007.000 |
|  | 1832 | 9.00 | 3.00 | 49464.000 |
|  | 383 | 3.00 | 2.00 | 2298.000 |
| Total |  |  |  | 80769 |

**EG329206** M Conductor coure UNE 07Z1-K,baixaemissivitat fums,1x1,5mm2,col.tub
21978 M × 0.58 = 12747.24
Conductor de coure de designació UNE 07Z1-K, baixa emissivitat fums, unipolar de secció 1x1,5 mm2, col.locat en tub

| Codi | Ut | Descripció | Rendiment | Preu | Import |
|---|---|---|---|---|---|
| A012H000 | H | Oficial 1a electricista | 0.01 | 18.48 | 0.18 |
| A013H000 | H | Ajudant electricista | 0.01 | 15.95 | 0.16 |
| BG329200 | M | Conductor de coure UNE 07Z1-K,baixa emissivitat fums,1x1,5mm2 (material) | 1.02 | 0.24 | 0.24 |
|  |  | Total |  |  | 0.58 |

| Amidament | Uts. | Llarg | Ample | Parcial |
|---|---|---|---|---|
|  | 814 | 9.00 | 3.00 | 21978.000 |
| Total |  |  |  | 21978 |

**EG410020** U Quadre de distribució principal subministrament normal i emergència
1 U × 75797.69 = 75797.69
Quadre de distribució principal subministrament normal i emergència, format per armaris metàl.lics tipus P, combinables amb plafons de xapa tractada de 15/10 sobre estructura de perfil perforat, porta frontal amb pany, plafons de tancament, plaques, suports i tapes, albergant en el seu interior els mecanismes de comandament i protecció grafiats a l'esquema corresponent, acabat amb pintura epoxy-poliester, IP 31, amb tots els seus elements i accessoris per al seu connexionat. Alimentació elèctrica a tots els Quadres Secundaris de l'edifici. Commutació automàtica amb doble subministrament, escomesa, comptador, ICP, IGA, CGP i alimentació del subministrament d'emergència. Referència: Quadre General Baixa Tensió. Marca/model: Merlin Guerin Prisma P o equivalent. Potència total: 1.200 kw. Completament instal.lat i comprovat.

| Codi | Ut | Descripció | Rendiment | Preu | Import |
|---|---|---|---|---|---|
| A012H000 | H | Oficial 1a electricista | 0.21 | 18.48 | 3.88 |
| A013H000 | H | Ajudant electricista | 0.2 | 15.95 | 3.19 |
| BG410020 | U | Quadre de distribució principal subministrament emergència, format per armaris metàl.lics (material) | 1 | 75790.62 | 75790.62 |
|  |  | Total |  |  | 75797.69 |

**EG41N091** U Quadre de distribució secundari Q.PS3.E
1 U × 2998.58 = 2998.58
Quadre de distribució secundari, format per armaris metàl.lics combinables amb plafons de xapa tractada de 15/10 sobre estructura de perfil perforat, porta frontal amb pany, plafons de tancament, plaques, suports i tapes, albergant en el seu interior els mecanismes de comandament i protecció grafiats a l'esquema corresponent, acabat amb pintura epoxy-poliester, IP 31, amb tots els seus elements i accessoris per al seu connexionat. Referència: QPS3.E. Marca/model: Merlin Guerin Prisma P o equivalent. Potència total: 55 kw, segons documentació gràfica. Completament instal.lat i comprovat.

| Codi | Ut | Descripció | Rendiment | Preu | Import |
|---|---|---|---|---|---|
| A013H000 | H | Ajudant electricista | 10 | 15.95 | 159.50 |
| A012H000 | H | Oficial 1a electricista | 10 | 18.48 | 184.80 |
| BG41N091 | U | Quadre de distribució secundari, format per armaris metàl.lics combinables amb plafons de xapa tractada de 15/10 sobre estructura de perfil perforat, porta frontal amb pany, plafons de tancament, plaques, suports i tapes, albergant en el seu interior els mecanismes de comandament i protecció grafiats a l'esquema corresponent, acabat amb pintura epoxy-poliester, IP 31, amb tots els seus elements i accessoris per al seu connexionat. Referència: QPS3.E. Marca/model: Merlin Guerin Prisma P o equivalent. Potència total: 60 kw, segons documentació gràfica. (material) | 1 | 2654.28 | 2654.28 |
|  |  | Total |  |  | 2998.58 |

**EG41N031** U Quadre de distribució secundari Q.PS2.E
1 U × 2961.87 = 2961.87
Quadre de distribució secundari, format per armaris metàl.lics combinables amb plafons de xapa tractada de 15/10 sobre estructura de perfil perforat, porta frontal amb pany, plafons de tancament, plaques, suports i tapes, albergant en el seu interior els mecanismes de comandament i protecció grafiats a l'esquema corresponent, acabat amb pintura epoxy-poliester, IP 31, amb tots els seus elements i accessoris per al seu connexionat. Referència: QPS2.E. Marca/model: Merlin Guerin Prisma P o equivalent. Potència total: 57 kw, segons documentació gràfica. Completament instal.lat i comprovat.

| Codi | Ut | Descripció | Rendiment | Preu | Import |
|---|---|---|---|---|---|
| A013H000 | H | Ajudant electricista | 10 | 15.95 | 159.50 |
| A012H000 | H | Oficial 1a electricista | 10 | 18.48 | 184.80 |
| BG41N031 | u | Quadre de distribució secundari, format per armaris metàl.lics combinables amb plafons de xapa tractada de 15/10 sobre estructura de perfil perforat, porta frontal amb pany, plafons de tancament, plaques, suports i tapes, albergant en el seu interior els mecanismes de comandament i protecció grafiats a l'esquema corresponent, acabat amb pintura epoxy-poliester, IP 31, amb tots els seus elements i accessoris per al seu connexionat. Referència: QPS2.E. Marca/model: Merlin Guerin Prisma P o equivalent. Potència total: 50 kw, segons documentació gràfica. (material) | 1 | 2617.57 | 2617.57 |
|  |  | Total |  |  | 2961.87 |

**EG41N032** U Quadre de distribució secundari Q.PS1.E
1 U × 3667.9 = 3667.90
Quadre de distribució secundari, format per armaris metàl.lics combinables amb plafons de xapa tractada de 15/10 sobre estructura de perfil perforat, porta frontal amb pany, plafons de tancament, plaques, suports i tapes, albergant en el seu interior els mecanismes de comandament i protecció grafiats a l'esquema corresponent, acabat amb pintura epoxy-poliester, IP 31, amb tots els seus elements i accessoris per al seu connexionat. Referència: QPS1.E. Marca/model: Merlin Guerin Prisma P o equivalent. Potència total: 82 kw, segons documentació gràfica. Completament instal.lat i comprovat.

| Codi | Ut | Descripció | Rendiment | Preu | Import |
|---|---|---|---|---|---|
| A013H000 | H | Ajudant electricista | 10 | 15.95 | 159.50 |
| A012H000 | H | Oficial 1a electricista | 10 | 18.48 | 184.80 |
| BG41N032 | u | Quadre de distribució secundari, format per armaris metàl.lics combinables amb plafons de xapa tractada de 15/10 sobre estructura de perfil perforat, porta frontal amb pany, plafons de tancament, plaques, suports i tapes, albergant en el seu interior els mecanismes de comandament i protecció grafiats a l'esquema corresponent, acabat amb pintura epoxy-poliester, IP 31, amb tots els seus elements i accessoris per al seu connexionat. Referència: QPS1.E. Marca/model: Merlin Guerin Prisma P o equivalent. Potència total: 65 kw, segons documentació gràfica. (material) | 1 | 3323.6 | 3323.60 |
|  |  | Total |  |  | 3667.9 |

**EG41N033** U Quadre de distribució secundari Q.PSS.E
1 U × 2991.87 = 2991.87
Quadre de distribució secundari, format per armaris metàl.lics combinables amb plafons de xapa tractada de 15/10 sobre estructura de perfil perforat, porta frontal amb pany, plafons de tancament, plaques, suports i tapes, albergant en el seu interior els mecanismes de comandament i protecció grafiats a l'esquema corresponent, acabat amb pintura epoxy-poliester, IP 31, amb tots els seus elements i accessoris per al seu connexionat. Referència: QPSS.E. Marca/model: Merlin Guerin Prisma P o equivalent. Potència total: 38 kw, segons documentació gràfica. Completament instal.lat i comprovat.

| Codi | Ut | Descripció | Rendiment | Preu | Import |
|---|---|---|---|---|---|
| A012H000 | H | Oficial 1a electricista | 10 | 18.48 | 184.80 |
| A013H000 | H | Ajudant electricista | 10 | 15.95 | 159.50 |
| BG41N033 | U | Quadre de distribució secundari, format per armaris metàl.lics combinables amb plafons de xapa tractada de 15/10 sobre estructura de perfil perforat, porta frontal amb pany, plafons de tancament, plaques, suports i tapes, albergant en el seu interior els mecanismes de comandament i protecció grafiats a l'esquema corresponent, acabat amb pintura epoxy-poliester, IP 31, amb tots els seus elements i accessoris per al seu connexionat. Referència: QPSS.E. Marca/model: Merlin Guerin Prisma P o equivalent. Potència total: 50 kw, segons documentació gràfica. (material) | 1 | 2647.57 | 2647.57 |
|  |  | Total |  |  | 2991.87 |

**EG41N095** U Quadre de distribució secundari Q.PB.E
1 U × 3178.62 = 3178.62
Quadre de distribució secundari, format per armaris metàl.lics combinables amb plafons de xapa tractada de 15/10 sobre estructura de perfil perforat, porta frontal amb pany, plafons de tancament, plaques, suports i tapes, albergant en el seu interior els mecanismes de comandament i protecció grafiats a l'esquema corresponent, acabat amb pintura epoxy-poliester, IP 31, amb tots els seus elements i accessoris per al seu connexionat. Referència: QPB.E. Marca/model: Merlin Guerin Prisma P o equivalent. Potència total: 84 kw, segons documentació gràfica. Completament instal.lat i comprovat.

| Codi | Ut | Descripció | Rendiment | Preu | Import |
|---|---|---|---|---|---|
| A013H000 | H | Ajudant electricista | 10 | 15.95 | 159.50 |
| A012H000 | H | Oficial 1a electricista | 10 | 18.48 | 184.80 |
| BG41N095 | U | Quadre de distribució secundari, format per armaris metàl.lics combinables amb plafons de xapa tractada de 15/10 sobre estructura de perfil perforat, porta frontal amb pany, plafons de tancament, plaques, suports i tapes, albergant en el seu interior els mecanismes de comandament i protecció grafiats a l'esquema corresponent, acabat amb pintura epoxy-poliester, IP 31, amb tots els seus elements i accessoris per al seu connexionat. Referència: QPB.E. Marca/model: Merlin Guerin Prisma P o equivalent. Potència total: 65 kw, segons documentació gràfica. (material) | 1 | 2834.32 | 2834.32 |
|  |  | Total |  |  | 3178.62 |

**EG41N096** U Quadre de distribució secundari Q.INC.R.E
1 U × 3139.79 = 3139.79
Quadre de distribució secundari, format per armaris metàl.lics combinables amb plafons de xapa tractada de 15/10 sobre estructura de perfil perforat, porta frontal amb pany, plafons de tancament, plaques, suports i tapes, albergant en el seu interior els mecanismes de comandament i protecció grafiats a l'esquema corresponent, acabat amb pintura epoxy-poliester, IP 31, amb tots els seus elements i accessoris per al seu connexionat. Referència: QINC.R.E. Marca/model: Merlin Guerin Prisma P o equivalent. Potència total: 70 kw, segons documentació gràfica. Completament instal.lat i comprovat.

| Codi | Ut | Descripció | Rendiment | Preu | Import |
|---|---|---|---|---|---|
| A013H000 | H | Ajudant electricista | 10 | 15.95 | 159.50 |
| A012H000 | H | Oficial 1a electricista | 10 | 18.48 | 184.80 |
| BG41N096 | U | Quadre de distribució secundari, format per armaris metàl.lics combinables amb plafons de xapa tractada de 15/10 sobre estructura de perfil perforat, porta frontal amb pany, plafons de tancament, plaques, suports i tapes, albergant en el seu interior els mecanismes de comandament i protecció grafiats a l'esquema corresponent, acabat amb pintura epoxy-poliester, IP 31, amb tots els seus elements i accessoris per al seu connexionat. Referència: QINC.R.E. Marca/model: Merlin Guerin Prisma P o equivalent. Potència total: 65 kw, segons documentació gràfica. (material) | 1 | 2795.49 | 2795.49 |
|  |  | Total |  |  | 3139.79 |

**EG41N034** U Quadre de distribució secundari Q.INC.B.E
1 U × 3249.23 = 3249.23
Quadre de distribució secundari, format per armaris metàl.lics combinables amb plafons de xapa tractada de 15/10 sobre estructura de perfil perforat, porta frontal amb pany, plafons de tancament, plaques, suports i tapes, albergant en el seu interior els mecanismes de comandament i protecció grafiats a l'esquema corresponent, acabat amb pintura epoxy-poliester, IP 31, amb tots els seus elements i accessoris per al seu connexionat. Referència: Q.INC.B.E. Marca/model: Merlin Guerin Prisma P o equivalent. Potència total: 7 kw, segons documentació gràfica. Completament instal.lat i comprovat.

| Codi | Ut | Descripció | Rendiment | Preu | Import |
|---|---|---|---|---|---|
| A012H000 | H | Oficial 1a electricista | 10 | 18.48 | 184.80 |
| A013H000 | H | Ajudant electricista | 10 | 15.95 | 159.50 |
| BG41N034 | U | Quadre de distribució secundari, format per armaris metàl.lics combinables amb plafons de xapa tractada de 15/10 sobre estructura de perfil perforat, porta frontal amb pany, plafons de tancament, plaques, suports i tapes, albergant en el seu interior els mecanismes de comandament i protecció grafiats a l'esquema corresponent, acabat amb pintura epoxy-poliester, IP 31, amb tots els seus elements i accessoris per al seu connexionat. Referència: Q.INC.B.E. Marca/model: Merlin Guerin Prisma P o equivalent. Potència total: 8 kw, segons documentació gràfica. (material) | 1 | 2904.93 | 2904.93 |
|  |  | Total |  |  | 3249.23 |

**EG41N035** U Quadre de distribució secundari Q.ESC.E
1 U × 1837.17 = 1837.17
Quadre de distribució secundari, format per armaris metàl.lics combinables amb plafons de xapa tractada de 15/10 sobre estructura de perfil perforat, porta frontal amb pany, plafons de tancament, plaques, suports i tapes, albergant en el seu interior els mecanismes de comandament i protecció grafiats a l'esquema corresponent, acabat amb pintura epoxy-poliester, IP 31, amb tots els seus elements i accessoris per al seu connexionat. Referència: Q.ESC.E. Marca/model: Merlin Guerin Prisma P o equivalent. Potència total: 53 kw, segons documentació gràfica. Completament instal.lat i comprovat.

| Codi | Ut | Descripció | Rendiment | Preu | Import |
|---|---|---|---|---|---|
| A012H000 | H | Oficial 1a electricista | 10 | 18.48 | 184.80 |
| A013H000 | H | Ajudant electricista | 10 | 15.95 | 159.50 |
| BG41N035 | U | Quadre de distribució secundari, format per armaris metàl.lics combinables amb plafons de xapa tractada de 15/10 sobre estructura de perfil perforat, porta frontal amb pany, plafons de tancament, plaques, suports i tapes, albergant en el seu interior els mecanismes de comandament i protecció grafiats a l'esquema corresponent, acabat amb pintura epoxy-poliester, IP 31, amb tots els seus elements i accessoris per al seu connexionat. Referència: Q.ESC.E. Marca/model: Merlin Guerin Prisma P o equivalent. Potència total: 15 kw, segons documentació gràfica. (material) | 1 | 1492.87 | 1492.87 |
|  |  | Total |  |  | 1837.17 |

**EG41N037** U Quadre de distribució secundari Q.ASC1.N
1 U × 1837.17 = 1837.17
Quadre de distribució secundari, format per armaris metàl.lics combinables amb plafons de xapa tractada de 15/10 sobre estructura de perfil perforat, porta frontal amb pany, plafons de tancament, plaques, suports i tapes, albergant en el seu interior els mecanismes de comandament i protecció grafiats a l'esquema corresponent, acabat amb pintura epoxy-poliester, IP 31, amb tots els seus elements i accessoris per al seu connexionat. Referència: Q.ASC1.N Marca/model: Merlin Guerin Prisma P o equivalent. Potència total: 10 kw, segons documentació gràfica. Completament instal.lat i comprovat.

| Codi | Ut | Descripció | Rendiment | Preu | Import |
|---|---|---|---|---|---|
| A012H000 | H | Oficial 1a electricista | 10 | 18.48 | 184.80 |
| A013H000 | H | Ajudant electricista | 10 | 15.95 | 159.50 |
| BG41N037 | U | Quadre de distribució secundari, format per armaris metàl.lics combinables amb plafons de xapa tractada de 15/10 sobre estructura de perfil perforat, porta frontal amb pany, plafons de tancament, plaques, suports i tapes, albergant en el seu interior els mecanismes de comandament i protecció grafiats a l'esquema corresponent, acabat amb pintura epoxy-poliester, IP 31, amb tots els seus elements i accessoris per al seu connexionat. Referència: Q.ASC1.N Marca/model: Merlin Guerin Prisma P o equivalent. Potència total: 9 kw, segons documentació gràfica. (material) | 1 | 1492.87 | 1492.87 |
|  |  | Total |  |  | 1837.17 |

**EG41N237** U Quadre de distribució secundari Q.ASC2.N
1 U × 1267.36 = 1267.36
Quadre de distribució secundari, format per armaris metàl.lics combinables amb plafons de xapa tractada de 15/10 sobre estructura de perfil perforat, porta frontal amb pany, plafons de tancament, plaques, suports i tapes, albergant en el seu interior els mecanismes de comandament i protecció grafiats a l'esquema corresponent, acabat amb pintura epoxy-poliester, IP 31, amb tots els seus elements i accessoris per al seu connexionat. Referència: Q.ASC2.N Marca/model: Merlin Guerin Prisma P o equivalent. Potència total: 10 kw, segons documentació gràfica. Completament instal.lat i comprovat.

| Codi | Ut | Descripció | Rendiment | Preu | Import |
|---|---|---|---|---|---|
| A012H000 | H | Oficial 1a electricista | 6 | 18.48 | 110.88 |
| A013H000 | H | Ajudant electricista | 6 | 15.95 | 95.70 |
| BG41N237 | U | Quadre de distribució secundari, format per armaris metàl.lics combinables amb plafons de xapa tractada de 15/10 sobre estructura de perfil perforat, porta frontal amb pany, plafons de tancament, plaques, suports i tapes, albergant en el seu interior els mecanismes de comandament i protecció grafiats a l'esquema corresponent, acabat amb pintura epoxy-poliester, IP 31, amb tots els seus elements i accessoris per al seu connexionat. Referència: Q.ASC2.N Marca/model: Merlin Guerin Prisma P o equivalent. Potència total: 9 kw, segons documentació gràfica. (material) | 1 | 1060.78 | 1060.78 |
|  |  | Total |  |  | 1267.36 |

**EG41N337** U Quadre de distribució secundari Q.ASC3.N
1 U × 1267.36 = 1267.36
Quadre de distribució secundari, format per armaris metàl.lics combinables amb plafons de xapa tractada de 15/10 sobre estructura de perfil perforat, porta frontal amb pany, plafons de tancament, plaques, suports i tapes, albergant en el seu interior els mecanismes de comandament i protecció grafiats a l'esquema corresponent, acabat amb pintura epoxy-poliester, IP 31, amb tots els seus elements i accessoris per al seu connexionat. Referència: Q.ASC3.N Marca/model: Merlin Guerin Prisma P o equivalent. Potència total: 10 kw, segons documentació gràfica. Completament instal.lat i comprovat.

| Codi | Ut | Descripció | Rendiment | Preu | Import |
|---|---|---|---|---|---|
| A012H000 | H | Oficial 1a electricista | 6 | 18.48 | 110.88 |
| A013H000 | H | Ajudant electricista | 6 | 15.95 | 95.70 |
| BG41N337 | U | Quadre de distribució secundari, format per armaris metàl.lics combinables amb plafons de xapa tractada de 15/10 sobre estructura de perfil perforat, porta frontal amb pany, plafons de tancament, plaques, suports i tapes, albergant en el seu interior els mecanismes de comandament i protecció grafiats a l'esquema corresponent, acabat amb pintura epoxy-poliester, IP 31, amb tots els seus elements i accessoris per al seu connexionat. Referència: Q.ASC3.N Marca/model: Merlin Guerin Prisma P o equivalent. Potència total: 9 kw, segons documentació gràfica. (material) | 1 | 1060.78 | 1060.78 |
|  |  | Total |  |  | 1267.36 |

**EG41N437** U Quadre de distribució secundari Q.ASC4.N
1 U × 1267.36 = 1267.36
Quadre de distribució secundari, format per armaris metàl.lics combinables amb plafons de xapa tractada de 15/10 sobre estructura de perfil perforat, porta frontal amb pany, plafons de tancament, plaques, suports i tapes, albergant en el seu interior els mecanismes de comandament i protecció grafiats a l'esquema corresponent, acabat amb pintura epoxy-poliester, IP 31, amb tots els seus elements i accessoris per al seu connexionat. Referència: Q.ASC4.N Marca/model: Merlin Guerin Prisma P o equivalent. Potència total: 10 kw, segons documentació gràfica. Completament instal.lat i comprovat.

| Codi | Ut | Descripció | Rendiment | Preu | Import |
|---|---|---|---|---|---|
| A013H000 | H | Ajudant electricista | 6 | 15.95 | 95.70 |
| A012H000 | H | Oficial 1a electricista | 6 | 18.48 | 110.88 |
| BG41N437 | U | Quadre de distribució secundari, format per armaris metàl.lics combinables amb plafons de xapa tractada de 15/10 sobre estructura de perfil perforat, porta frontal amb pany, plafons de tancament, plaques, suports i tapes, albergant en el seu interior els mecanismes de comandament i protecció grafiats a l'esquema corresponent, acabat amb pintura epoxy-poliester, IP 31, amb tots els seus elements i accessoris per al seu connexionat. Referència: Q.ASC4.N Marca/model: Merlin Guerin Prisma P o equivalent. Potència total: 9 kw, segons documentació gràfica. (material) | 1 | 1060.78 | 1060.78 |
|  |  | Total |  |  | 1267.36 |

**EG41N537** U Quadre de distribució secundari Q.MUN1.N
1 U × 1973.39 = 1973.39
Quadre de distribució secundari, format per armaris metàl.lics combinables amb plafons de xapa tractada de 15/10 sobre estructura de perfil perforat, porta frontal amb pany, plafons de tancament, plaques, suports i tapes, albergant en el seu interior els mecanismes de comandament i protecció grafiats a l'esquema corresponent, acabat amb pintura epoxy-poliester, IP 31, amb tots els seus elements i accessoris per al seu connexionat. Referència: Q.MUN1.N Marca/model: Merlin Guerin Prisma P o equivalent. Potència total: 19 kw, segons documentació gràfica. Completament instal.lat i comprovat.

| Codi | Ut | Descripció | Rendiment | Preu | Import |
|---|---|---|---|---|---|
| A013H000 | H | Ajudant electricista | 6 | 15.95 | 95.70 |
| A012H000 | H | Oficial 1a electricista | 6 | 18.48 | 110.88 |
| BG41N537 | U | Quadre de distribució secundari, format per armaris metàl.lics combinables amb plafons de xapa tractada de 15/10 sobre estructura de perfil perforat, porta frontal amb pany, plafons de tancament, plaques, suports i tapes, albergant en el seu interior els mecanismes de comandament i protecció grafiats a l'esquema corresponent, acabat amb pintura epoxy-poliester, IP 31, amb tots els seus elements i accessoris per al seu connexionat. Referència: Q.MUN1.N Marca/model: Merlin Guerin Prisma P o equivalent. Potència total: 15 kw, segons documentació gràfica. (material) | 1 | 1766.81 | 1766.81 |
|  |  | Total |  |  | 1973.39 |

**EG41N637** U Quadre de distribució secundari Q.MUN2.N
1 U × 1973.39 = 1973.39
Quadre de distribució secundari, format per armaris metàl.lics combinables amb plafons de xapa tractada de 15/10 sobre estructura de perfil perforat, porta frontal amb pany, plafons de tancament, plaques, suports i tapes, albergant en el seu interior els mecanismes de comandament i protecció grafiats a l'esquema corresponent, acabat amb pintura epoxy-poliester, IP 31, amb tots els seus elements i accessoris per al seu connexionat. Referència: Q.MUN2.N Marca/model: Merlin Guerin Prisma P o equivalent. Potència total: 19 kw, segons documentació gràfica. Completament instal.lat i comprovat.

| Codi | Ut | Descripció | Rendiment | Preu | Import |
|---|---|---|---|---|---|
| A013H000 | H | Ajudant electricista | 6 | 15.95 | 95.70 |
| A012H000 | H | Oficial 1a electricista | 6 | 18.48 | 110.88 |
| BG41N637 | U | Quadre de distribució secundari, format per armaris metàl.lics combinables amb plafons de xapa tractada de 15/10 sobre estructura de perfil perforat, porta frontal amb pany, plafons de tancament, plaques, suports i tapes, albergant en el seu interior els mecanismes de comandament i protecció grafiats a l'esquema corresponent, acabat amb pintura epoxy-poliester, IP 31, amb tots els seus elements i accessoris per al seu connexionat. Referència: Q.MUN2.N Marca/model: Merlin Guerin Prisma P o equivalent. Potència total: 15 kw, segons documentació gràfica. (material) | 1 | 1766.81 | 1766.81 |
|  |  | Total |  |  | 1973.39 |

**EG41N737** U Quadre de distribució secundari Q.MUN3.N
1 U × 1973.39 = 1973.39
Quadre de distribució secundari, format per armaris metàl.lics combinables amb plafons de xapa tractada de 15/10 sobre estructura de perfil perforat, porta frontal amb pany, plafons de tancament, plaques, suports i tapes, albergant en el seu interior els mecanismes de comandament i protecció grafiats a l'esquema corresponent, acabat amb pintura epoxy-poliester, IP 31, amb tots els seus elements i accessoris per al seu connexionat. Referència: Q.MUN3.N Marca/model: Merlin Guerin Prisma P o equivalent. Potència total: 19 kw, segons documentació gràfica. Completament instal.lat i comprovat.

| Codi | Ut | Descripció | Rendiment | Preu | Import |
|---|---|---|---|---|---|
| A013H000 | H | Ajudant electricista | 6 | 15.95 | 95.70 |
| A012H000 | H | Oficial 1a electricista | 6 | 18.48 | 110.88 |
| BG41N737 | U | Quadre de distribució secundari, format per armaris metàl.lics combinables amb plafons de xapa tractada de 15/10 sobre estructura de perfil perforat, porta frontal amb pany, plafons de tancament, plaques, suports i tapes, albergant en el seu interior els mecanismes de comandament i protecció grafiats a l'esquema corresponent, acabat amb pintura epoxy-poliester, IP 31, amb tots els seus elements i accessoris per al seu connexionat. Referència: Q.MUN3.N Marca/model: Merlin Guerin Prisma P o equivalent. Potència total: 15 kw, segons documentació gràfica. (material) | 1 | 1766.81 | 1766.81 |
|  |  | Total |  |  | 1973.39 |

**EG41N837** U Quadre de distribució secundari Q.MUN4.N
1 U × 1973.39 = 1973.39
Quadre de distribució secundari, format per armaris metàl.lics combinables amb plafons de xapa tractada de 15/10 sobre estructura de perfil perforat, porta frontal amb pany, plafons de tancament, plaques, suports i tapes, albergant en el seu interior els mecanismes de comandament i protecció grafiats a l'esquema corresponent, acabat amb pintura epoxy-poliester, IP 31, amb tots els seus elements i accessoris per al seu connexionat. Referència: Q.MUN4.N Marca/model: Merlin Guerin Prisma P o equivalent. Potència total: 19 kw, segons documentació gràfica. Completament instal.lat i comprovat.

| Codi | Ut | Descripció | Rendiment | Preu | Import |
|---|---|---|---|---|---|
| A013H000 | H | Ajudant electricista | 6 | 15.95 | 95.70 |
| A012H000 | H | Oficial 1a electricista | 6 | 18.48 | 110.88 |
| BG41N837 | U | Quadre de distribució secundari, format per armaris metàl.lics combinables amb plafons de xapa tractada de 15/10 sobre estructura de perfil perforat, porta frontal amb pany, plafons de tancament, plaques, suports i tapes, albergant en el seu interior els mecanismes de comandament i protecció grafiats a l'esquema corresponent, acabat amb pintura epoxy-poliester, IP 31, amb tots els seus elements i accessoris per al seu connexionat. Referència: Q.MUN4.N Marca/model: Merlin Guerin Prisma P o equivalent. Potència total: 15 kw, segons documentació gràfica. (material) | 1 | 1766.81 | 1766.81 |
|  |  | Total |  |  | 1973.39 |

**EG41N036** U Quadre de distribució secundari Q.RES.N
1 U × 10309.5 = 10309.50
Quadre de distribució secundari, format per armaris metàl.lics combinables amb plafons de xapa tractada de 15/10 sobre estructura de perfil perforat, porta frontal amb pany, plafons de tancament, plaques, suports i tapes, albergant en el seu interior els mecanismes de comandament i protecció grafiats a l'esquema corresponent, acabat amb pintura epoxy-poliester, IP 31, amb tots els seus elements i accessoris per al seu connexionat. Referència: Q.RES.N. Marca/model: Merlin Guerin Prisma P o equivalent. Potència total: 507 kw, segons documentació gràfica. Completament instal.lat i comprovat.

| Codi | Ut | Descripció | Rendiment | Preu | Import |
|---|---|---|---|---|---|
| A013H000 | H | Ajudant electricista | 10 | 15.95 | 159.50 |
| A012H000 | H | Oficial 1a electricista | 10 | 18.48 | 184.80 |
| BG41N036 | U | Quadre de distribució secundari, format per armaris metàl.lics combinables amb plafons de xapa tractada de 15/10 sobre estructura de perfil perforat, porta frontal amb pany, plafons de tancament, plaques, suports i tapes, albergant en el seu interior els mecanismes de comandament i protecció grafiats a l'esquema corresponent, acabat amb pintura epoxy-poliester, IP 31, amb tots els seus elements i accessoris per al seu connexionat. Referència: Q.RES.N. Marca/model: Merlin Guerin Prisma P o equivalent. Potència total: 500 kw, segons documentació gràfica. (material) | 1 | 9965.2 | 9965.20 |
|  |  | Total |  |  | 10309.5 |

**EG41N038** U Quadre de distribució secundari Q.GE.TR.A.N
1 U × 4661.27 = 4661.27
Quadre de distribució secundari, format per armaris metàl.lics combinables amb plafons de xapa tractada de 15/10 sobre estructura de perfil perforat, porta frontal amb pany, plafons de tancament, plaques, suports i tapes, albergant en el seu interior els mecanismes de comandament i protecció grafiats a l'esquema corresponent, acabat amb pintura epoxy-poliester, IP 31, amb tots els seus elements i accessoris per al seu connexionat. Referència: Q.GE.TRA.A.N. Marca/model: Merlin Guerin Prisma P o equivalent. Potència total: 43 kw, segons documentació gràfica. Completament instal.lat i comprovat.

| Codi | Ut | Descripció | Rendiment | Preu | Import |
|---|---|---|---|---|---|
| A012H000 | H | Oficial 1a electricista | 10 | 18.48 | 184.80 |
| A013H000 | H | Ajudant electricista | 10 | 15.95 | 159.50 |
| BG41N038 | U | Quadre de distribució secundari, format per armaris metàl.lics combinables amb plafons de xapa tractada de 15/10 sobre estructura de perfil perforat, porta frontal amb pany, plafons de tancament, plaques, suports i tapes, albergant en el seu interior els mecanismes de comandament i protecció grafiats a l'esquema corresponent, acabat amb pintura epoxy-poliester, IP 31, amb tots els seus elements i accessoris per al seu connexionat. Referència: Q.GE.TRA.A.N. Marca/model: Merlin Guerin Prisma P o equivalent. Potència total: 90 kw, segons documentació gràfica. (material) | 1 | 4316.97 | 4316.97 |
|  |  | Total |  |  | 4661.27 |

**EG41N039** U Quadre de distribució secundari Q.GE.TR.B.N
1 U × 4661.27 = 4661.27
Quadre de distribució secundari, format per armaris metàl.lics combinables amb plafons de xapa tractada de 15/10 sobre estructura de perfil perforat, porta frontal amb pany, plafons de tancament, plaques, suports i tapes, albergant en el seu interior els mecanismes de comandament i protecció grafiats a l'esquema corresponent, acabat amb pintura epoxy-poliester, IP 31, amb tots els seus elements i accessoris per al seu connexionat. Referència: Q.GE.TR.B.N Marca/model: Merlin Guerin Prisma P o equivalent. Potència total: 18 kw, segons documentació gràfica. Completament instal.lat i comprovat.

| Codi | Ut | Descripció | Rendiment | Preu | Import |
|---|---|---|---|---|---|
| A012H000 | H | Oficial 1a electricista | 10 | 18.48 | 184.80 |
| A013H000 | H | Ajudant electricista | 10 | 15.95 | 159.50 |
| BG41N039 | U | Quadre de distribució secundari, format per armaris metàl.lics combinables amb plafons de xapa tractada de 15/10 sobre estructura de perfil perforat, porta frontal amb pany, plafons de tancament, plaques, suports i tapes, albergant en el seu interior els mecanismes de comandament i protecció grafiats a l'esquema corresponent, acabat amb pintura epoxy-poliester, IP 31, amb tots els seus elements i accessoris per al seu connexionat. Referència: Q.GE.TR.B.N Marca/model: Merlin Guerin Prisma P o equivalent. Potència total: 90 kw, segons documentació gràfica. (material) | 1 | 4316.97 | 4316.97 |
|  |  | Total |  |  | 4661.27 |

**EG41N040** U Quadre de distribució secundari Q.GE.PA.1.N
1 U × 4661.27 = 4661.27
Quadre de distribució secundari, format per armaris metàl.lics combinables amb plafons de xapa tractada de 15/10 sobre estructura de perfil perforat, porta frontal amb pany, plafons de tancament, plaques, suports i tapes, albergant en el seu interior els mecanismes de comandament i protecció grafiats a l'esquema corresponent, acabat amb pintura epoxy-poliester, IP 31, amb tots els seus elements i accessoris per al seu connexionat. Referència: Q.GE.PA.1.N. Marca/model: Merlin Guerin Prisma P o equivalent. Potència total: 385 kw, segons documentació gràfica. Completament instal.lat i comprovat.

| Codi | Ut | Descripció | Rendiment | Preu | Import |
|---|---|---|---|---|---|
| A012H000 | H | Oficial 1a electricista | 10 | 18.48 | 184.80 |
| A013H000 | H | Ajudant electricista | 10 | 15.95 | 159.50 |
| BG41N040 | U | Quadre de distribució secundari, format per armaris metàl.lics combinables amb plafons de xapa tractada de 15/10 sobre estructura de perfil perforat, porta frontal amb pany, plafons de tancament, plaques, suports i tapes, albergant en el seu interior els mecanismes de comandament i protecció grafiats a l'esquema corresponent, acabat amb pintura epoxy-poliester, IP 31, amb tots els seus elements i accessoris per al seu connexionat. Referència: Q.GE.PA.1.N. Marca/model: Merlin Guerin Prisma P o equivalent. Potència total: 90 kw, segons documentació gràfica. (material) | 1 | 4316.97 | 4316.97 |
|  |  | Total |  |  | 4661.27 |

**EG41N041** U Quadre de distribució secundari Q.GE.PA.2.N
1 U × 4582.21 = 4582.21
Quadre de distribució secundari, format per armaris metàl.lics combinables amb plafons de xapa tractada de 15/10 sobre estructura de perfil perforat, porta frontal amb pany, plafons de tancament, plaques, suports i tapes, albergant en el seu interior els mecanismes de comandament i protecció grafiats a l'esquema corresponent, acabat amb pintura epoxy-poliester, IP 31, amb tots els seus elements i accessoris per al seu connexionat. Referència: Q.GE.PA.2.N. Marca/model: Merlin Guerin Prisma P o equivalent. Potència total: 422 kw, segons documentació gràfica. Completament instal.lat i comprovat.

| Codi | Ut | Descripció | Rendiment | Preu | Import |
|---|---|---|---|---|---|
| A013H000 | H | Ajudant electricista | 10 | 15.95 | 159.50 |
| A012H000 | H | Oficial 1a electricista | 10 | 18.48 | 184.80 |
| BG41N041 | U | Quadre de distribució secundari, format per armaris metàl.lics combinables amb plafons de xapa tractada de 15/10 sobre estructura de perfil perforat, porta frontal amb pany, plafons de tancament, plaques, suports i tapes, albergant en el seu interior els mecanismes de comandament i protecció grafiats a l'esquema corresponent, acabat amb pintura epoxy-poliester, IP 31, amb tots els seus elements i accessoris per al seu connexionat. Referència: Q.GE.PA.2.N. Marca/model: Merlin Guerin Prisma P o equivalent. Potència total: 90 kw, segons documentació gràfica. (material) | 1 | 4237.91 | 4237.91 |
|  |  | Total |  |  | 4582.21 |

**EG41N042** U Quadre de distribució secundari Q.CLI.N
1 U × 8818.36 = 8818.36
Quadre de distribució secundari, format per armaris metàl.lics combinables amb plafons de xapa tractada de 15/10 sobre estructura de perfil perforat, porta frontal amb pany, plafons de tancament, plaques, suports i tapes, albergant en el seu interior els mecanismes de comandament i protecció grafiats a l'esquema corresponent, acabat amb pintura epoxy-poliester, IP 31, amb tots els seus elements i accessoris per al seu connexionat. Referència: Q.CLI.N. Marca/model: Merlin Guerin Prisma P o equivalent. Potència total: 301 kw, segons documentació gràfica. Completament instal.lat i comprovat.

| Codi | Ut | Descripció | Rendiment | Preu | Import |
|---|---|---|---|---|---|
| A013H000 | H | Ajudant electricista | 10 | 15.95 | 159.50 |
| A012H000 | H | Oficial 1a electricista | 10 | 18.48 | 184.80 |
| BG41N042 | U | Quadre de distribució secundari, format per armaris metàl.lics combinables amb plafons de xapa tractada de 15/10 sobre estructura de perfil perforat, porta frontal amb pany, plafons de tancament, plaques, suports i tapes, albergant en el seu interior els mecanismes de comandament i protecció grafiats a l'esquema corresponent, acabat amb pintura epoxy-poliester, IP 31, amb tots els seus elements i accessoris per al seu connexionat. Referència: Q.CLI.N. Marca/model: Merlin Guerin Prisma P o equivalent. Potència total: 400 kw, segons documentació gràfica. (material) | 1 | 8474.06 | 8474.06 |
|  |  | Total |  |  | 8818.36 |

**EG41N043** U Quadre de distribució secundari Q.PA.1.N
15 U × 697.43 = 10461.45
Quadre de distribució secundari, format per armaris metàl.lics combinables amb plafons de xapa tractada de 15/10 sobre estructura de perfil perforat, porta frontal amb pany, plafons de tancament, plaques, suports i tapes, albergant en el seu interior els mecanismes de comandament i protecció grafiats a l'esquema corresponent, acabat amb pintura epoxy-poliester, IP 31, amb tots els seus elements i accessoris per al seu connexionat. Referència: Q.PA.1.N. Marca/model: Merlin Guerin Prisma P o equivalent. Potència total: 5 kw, segons documentació gràfica. Completament instal.lat i comprovat.

| Codi | Ut | Descripció | Rendiment | Preu | Import |
|---|---|---|---|---|---|
| A013H000 | H | Ajudant electricista | 10 | 15.95 | 159.50 |
| A012H000 | H | Oficial 1a electricista | 10 | 18.48 | 184.80 |
| BG41N043 | U | Quadre de distribució secundari, format per armaris metàl.lics combinables amb plafons de xapa tractada de 15/10 sobre estructura de perfil perforat, porta frontal amb pany, plafons de tancament, plaques, suports i tapes, albergant en el seu interior els mecanismes de comandament i protecció grafiats a l'esquema corresponent, acabat amb pintura epoxy-poliester, IP 31, amb tots els seus elements i accessoris per al seu connexionat. Referència: Q.PA.1.N. Marca/model: Merlin Guerin Prisma P o equivalent. Potència total: 5 kw, segons documentació gràfica. (material) | 1 | 353.13 | 353.13 |
|  |  | Total |  |  | 697.43 |

**EG41N044** U Quadre de distribució secundari Q.PA.2.N
10 U × 683.36 = 6833.60
Quadre de distribució secundari, format per armaris metàl.lics combinables amb plafons de xapa tractada de 15/10 sobre estructura de perfil perforat, porta frontal amb pany, plafons de tancament, plaques, suports i tapes, albergant en el seu interior els mecanismes de comandament i protecció grafiats a l'esquema corresponent, acabat amb pintura epoxy-poliester, IP 31, amb tots els seus elements i accessoris per al seu connexionat. Referència: Q.PA.2.N. Marca/model: Merlin Guerin Prisma P o equivalent. Potència total: 7 kw, segons documentació gràfica. Completament instal.lat i comprovat.

| Codi | Ut | Descripció | Rendiment | Preu | Import |
|---|---|---|---|---|---|
| A012H000 | H | Oficial 1a electricista | 10 | 18.48 | 184.80 |
| A013H000 | H | Ajudant electricista | 10 | 15.95 | 159.50 |
| BG41N044 | U | Quadre de distribució secundari, format per armaris metàl.lics combinables amb plafons de xapa tractada de 15/10 sobre estructura de perfil perforat, porta frontal amb pany, plafons de tancament, plaques, suports i tapes, albergant en el seu interior els mecanismes de comandament i protecció grafiats a l'esquema corresponent, acabat amb pintura epoxy-poliester, IP 31, amb tots els seus elements i accessoris per al seu connexionat. Referència: Q.PA.2.N. Marca/model: Merlin Guerin Prisma P o equivalent. Potència total: 7 kw, segons documentació gràfica. (material) | 1 | 339.06 | 339.06 |
|  |  | Total |  |  | 683.36 |

**EG41N046** U Quadre de distribució secundari Q.PA.3.N
1 U × 741.42 = 741.42
Quadre de distribució secundari, format per armaris metàl.lics combinables amb plafons de xapa tractada de 15/10 sobre estructura de perfil perforat, porta frontal amb pany, plafons de tancament, plaques, suports i tapes, albergant en el seu interior els mecanismes de comandament i protecció grafiats a l'esquema corresponent, acabat amb pintura epoxy-poliester, IP 31, amb tots els seus elements i accessoris per al seu connexionat. Referència: Q.PA.3.N. Marca/model: Merlin Guerin Prisma P o equivalent. Potència total: 9 kw, segons documentació gràfica. Completament instal.lat i comprovat.

| Codi | Ut | Descripció | Rendiment | Preu | Import |
|---|---|---|---|---|---|
| A013H000 | H | Ajudant electricista | 10 | 15.95 | 159.50 |
| A012H000 | H | Oficial 1a electricista | 10 | 18.48 | 184.80 |
| BG41N046 | U | Quadre de distribució secundari, format per armaris metàl.lics combinables amb plafons de xapa tractada de 15/10 sobre estructura de perfil perforat, porta frontal amb pany, plafons de tancament, plaques, suports i tapes, albergant en el seu interior els mecanismes de comandament i protecció grafiats a l'esquema corresponent, acabat amb pintura epoxy-poliester, IP 31, amb tots els seus elements i accessoris per al seu connexionat. Referència: Q.PA.3.N. Marca/model: Merlin Guerin Prisma P o equivalent. Potència total: 9 kw, segons documentació gràfica. (material) | 1 | 397.12 | 397.12 |
|  |  | Total |  |  | 741.42 |

**EG41N047** U Quadre de distribució secundari Q.PA.4.N
26 U × 591.48 = 15378.48
Quadre de distribució secundari, format per armaris metàl.lics combinables amb plafons de xapa tractada de 15/10 sobre estructura de perfil perforat, porta frontal amb pany, plafons de tancament, plaques, suports i tapes, albergant en el seu interior els mecanismes de comandament i protecció grafiats a l'esquema corresponent, acabat amb pintura epoxy-poliester, IP 31, amb tots els seus elements i accessoris per al seu connexionat. Referència: Q.PA.4.N. Marca/model: Merlin Guerin Prisma P o equivalent. Potència total: 5 kw, segons documentació gràfica. Completament instal.lat i comprovat.

| Codi | Ut | Descripció | Rendiment | Preu | Import |
|---|---|---|---|---|---|
| A012H000 | H | Oficial 1a electricista | 10 | 18.48 | 184.80 |
| A013H000 | H | Ajudant electricista | 10 | 15.95 | 159.50 |
| BG41N047 | U | Quadre de distribució secundari, format per armaris metàl.lics combinables amb plafons de xapa tractada de 15/10 sobre estructura de perfil perforat, porta frontal amb pany, plafons de tancament, plaques, suports i tapes, albergant en el seu interior els mecanismes de comandament i protecció grafiats a l'esquema corresponent, acabat amb pintura epoxy-poliester, IP 31, amb tots els seus elements i accessoris per al seu connexionat. Referència: Q.PA.4.N. Marca/model: Merlin Guerin Prisma P o equivalent. Potència total: 5 kw, segons documentació gràfica. (material) | 1 | 247.18 | 247.18 |
|  |  | Total |  |  | 591.48 |

**EG41N049** U Quadre de distribució secundari Q.PA.4A.N
1 U × 642.57 = 642.57
Quadre de distribució secundari, format per armaris metàl.lics combinables amb plafons de xapa tractada de 15/10 sobre estructura de perfil perforat, porta frontal amb pany, plafons de tancament, plaques, suports i tapes, albergant en el seu interior els mecanismes de comandament i protecció grafiats a l'esquema corresponent, acabat amb pintura epoxy-poliester, IP 31, amb tots els seus elements i accessoris per al seu connexionat. Referència: Q.PA.4A.N. Marca/model: Merlin Guerin Prisma P o equivalent. Potència total: 7 kw, segons documentació gràfica. Completament instal.lat i comprovat.

| Codi | Ut | Descripció | Rendiment | Preu | Import |
|---|---|---|---|---|---|
| A013H000 | H | Ajudant electricista | 10 | 15.95 | 159.50 |
| A012H000 | H | Oficial 1a electricista | 10 | 18.48 | 184.80 |
| BG41N049 | U | Quadre de distribució secundari, format per armaris metàl.lics combinables amb plafons de xapa tractada de 15/10 sobre estructura de perfil perforat, porta frontal amb pany, plafons de tancament, plaques, suports i tapes, albergant en el seu interior els mecanismes de comandament i protecció grafiats a l'esquema corresponent, acabat amb pintura epoxy-poliester, IP 31, amb tots els seus elements i accessoris per al seu connexionat. Referència: Q.PA.4A.N. Marca/model: Merlin Guerin Prisma P o equivalent. Potència total: 7 kw, segons documentació gràfica. (material) | 1 | 298.27 | 298.27 |
|  |  | Total |  |  | 642.57 |

**EG41N050** U Quadre de distribució secundari Q.PA.5.N
18 U × 640.93 = 11536.74
Quadre de distribució secundari, format per armaris metàl.lics combinables amb plafons de xapa tractada de 15/10 sobre estructura de perfil perforat, porta frontal amb pany, plafons de tancament, plaques, suports i tapes, albergant en el seu interior els mecanismes de comandament i protecció grafiats a l'esquema corresponent, acabat amb pintura epoxy-poliester, IP 31, amb tots els seus elements i accessoris per al seu connexionat. Referència: Q.PA.5.N. Marca/model: Merlin Guerin Prisma P o equivalent. Potència total: 7 kw, segons documentació gràfica. Completament instal.lat i comprovat.

| Codi | Ut | Descripció | Rendiment | Preu | Import |
|---|---|---|---|---|---|
| A012H000 | H | Oficial 1a electricista | 10 | 18.48 | 184.80 |
| A013H000 | H | Ajudant electricista | 10 | 15.95 | 159.50 |
| BG41N050 | U | Quadre de distribució secundari, format per armaris metàl.lics combinables amb plafons de xapa tractada de 15/10 sobre estructura de perfil perforat, porta frontal amb pany, plafons de tancament, plaques, suports i tapes, albergant en el seu interior els mecanismes de comandament i protecció grafiats a l'esquema corresponent, acabat amb pintura epoxy-poliester, IP 31, amb tots els seus elements i accessoris per al seu connexionat. Referència: Q.PA.5.N. Marca/model: Merlin Guerin Prisma P o equivalent. Potència total: 7 kw, segons documentació gràfica. (material) | 1 | 296.63 | 296.63 |
|  |  | Total |  |  | 640.93 |

**EG41N048** U Quadre de distribució secundari Q.PA.6.N
3 U × 640.86 = 1922.58
Quadre de distribució secundari, format per armaris metàl.lics combinables amb plafons de xapa tractada de 15/10 sobre estructura de perfil perforat, porta frontal amb pany, plafons de tancament, plaques, suports i tapes, albergant en el seu interior els mecanismes de comandament i protecció grafiats a l'esquema corresponent, acabat amb pintura epoxy-poliester, IP 31, amb tots els seus elements i accessoris per al seu connexionat. Referència: Q.PA.6.N. Marca/model: Merlin Guerin Prisma P o equivalent. Potència total: 9 kw, segons documentació gràfica. Completament instal.lat i comprovat.

| Codi | Ut | Descripció | Rendiment | Preu | Import |
|---|---|---|---|---|---|
| A012H000 | H | Oficial 1a electricista | 10 | 18.48 | 184.80 |
| A013H000 | H | Ajudant electricista | 10 | 15.95 | 159.50 |
| BG41N048 | U | Quadre de distribució secundari, format per armaris metàl.lics combinables amb plafons de xapa tractada de 15/10 sobre estructura de perfil perforat, porta frontal amb pany, plafons de tancament, plaques, suports i tapes, albergant en el seu interior els mecanismes de comandament i protecció grafiats a l'esquema corresponent, acabat amb pintura epoxy-poliester, IP 31, amb tots els seus elements i accessoris per al seu connexionat. Referència: Q.PA.6.N. Marca/model: Merlin Guerin Prisma P o equivalent. Potència total: 9 kw, segons documentació gràfica. (material) | 1 | 296.56 | 296.56 |
|  |  | Total |  |  | 640.86 |

**EG41N0TR** U Quadre de distribució secundari Q.TR
54 U × 640.86 = 34606.44
Quadre de distribució secundari, format per armaris metàl.lics combinables amb plafons de xapa tractada de 15/10 sobre estructura de perfil perforat, porta frontal amb pany, plafons de tancament, plaques, suports i tapes, albergant en el seu interior els mecanismes de comandament i protecció grafiats a l'esquema corresponent, acabat amb pintura epoxy-poliester, IP 31, amb tots els seus elements i accessoris per al seu connexionat. Referència: Q.TR.N. Marca/model: Merlin Guerin Prisma P o equivalent. Potència total: 5 kw, segons documentació gràfica. Completament instal.lat i comprovat.

| Codi | Ut | Descripció | Rendiment | Preu | Import |
|---|---|---|---|---|---|
| A012H000 | H | Oficial 1a electricista | 10 | 18.48 | 184.80 |
| A013H000 | H | Ajudant electricista | 10 | 15.95 | 159.50 |
| BG41N048 | U | Quadre de distribució secundari, format per armaris metàl.lics combinables amb plafons de xapa tract | 1 | 296.56 | 296.56 |
|  |  | Total |  |  | 640.86 |

**EG41N066** U Quadre de distribució secundari Q.RIT
2 U × 666.41 = 1332.82
Quadre de distribució secundari, format per armaris metàl.lics combinables amb plafons de xapa tractada de 15/10 sobre estructura de perfil perforat, porta frontal amb pany, plafons de tancament, plaques, suports i tapes, albergant en el seu interior els mecanismes de comandament i protecció grafiats a l'esquema corresponent, acabat amb pintura epoxy-poliester, IP 31, amb tots els seus elements i accessoris per al seu connexionat. Referència: Q.RIT. Marca/model: Merlin Guerin Prisma P o equivalent. Potència total: 5 kw, segons documentació gràfica. Completament instal.lat i comprovat.

| Codi | Ut | Descripció | Rendiment | Preu | Import |
|---|---|---|---|---|---|
| A013H000 | H | Ajudant electricista | 10 | 15.95 | 159.50 |
| A012H000 | H | Oficial 1a electricista | 10 | 18.48 | 184.80 |
| BG41N066 | u | Quadre de distribució secundari, format per armaris metàl.lics combinables amb plafons de xapa tractada de 15/10 sobre estructura de perfil perforat, porta frontal amb pany, plafons de tancament, plaques, suports i tapes, albergant en el seu interior els mecanismes de comandament i protecció grafiats a l'esquema corresponent, acabat amb pintura epoxy-poliester, IP 31, amb tots els seus elements i accessoris per al seu connexionat. Referència: Q.RIT. Marca/model: Merlin Guerin Prisma P o equivalent. Potència total: 5 kw, segons documentació gràfica. (material) | 1 | 322.11 | 322.11 |
|  |  | Total |  |  | 666.41 |

**EG41N087** U Quadre de distribució secundari Q.CEN.E
1 U × 617.16 = 617.16
Quadre de distribució secundari, format per armaris metàl.lics combinables amb plafons de xapa tractada de 15/10 sobre estructura de perfil perforat, porta frontal amb pany, plafons de tancament, plaques, suports i tapes, albergant en el seu interior els mecanismes de comandament i protecció grafiats a l'esquema corresponent, acabat amb pintura epoxy-poliester, IP 31, amb tots els seus elements i accessoris per al seu connexionat. Referència: Q.CEN.E. Marca/model: Merlin Guerin Prisma P o equivalent. Potència total: 9 kw, segons documentació gràfica. Completament instal.lat i comprovat.

| Codi | Ut | Descripció | Rendiment | Preu | Import |
|---|---|---|---|---|---|
| A012H000 | H | Oficial 1a electricista | 10 | 18.48 | 184.80 |
| A013H000 | H | Ajudant electricista | 10 | 15.95 | 159.50 |
| BG41N087 | U | Quadre de distribució secundari, format per armaris metàl.lics combinables amb plafons de xapa tractada de 15/10 sobre estructura de perfil perforat, porta frontal amb pany, plafons de tancament, plaques, suports i tapes, albergant en el seu interior els mecanismes de comandament i protecció grafiats a l'esquema corresponent, acabat amb pintura epoxy-poliester, IP 31, amb tots els seus elements i accessoris per al seu connexionat. Referència: Q.CEN.E. Marca/model: Merlin Guerin Prisma P o equivalent. Potència total: 9 kw, segons documentació gràfica. (material) | 1 | 272.86 | 272.86 |
|  |  | Total |  |  | 617.16 |

**EG220013** m Tub semirrígid de diàmetre nominal 20
1149 m × 1.54 = 1769.46
Tub semirrígid corrugat amb doble capa de pvc, de diàmetre nominal 20, amb grau de protecció 7. col.locat.

| Codi | Ut | Descripció | Rendiment | Preu | Import |
|---|---|---|---|---|---|
| A013H000 | H | Ajudant electricista | 0.025 | 15.95 | 0.40 |
| A012H000 | H | Oficial 1a electricista | 0.05 | 18.48 | 0.92 |
| BG220013 | m | Tub semirrigid de diametre nominal 20 (material) | 1.05 | 0.21 | 0.22 |
|  |  | Total |  |  | 1.54 |

| Amidament | Uts. | Llarg | Parcial |
|---|---|---|---|
|  | 383 | 3.00 | 1149.000 |
| Total |  |  | 1149 |

**EG220016** m Tub semirrígid de diàmetre nominal 25
26157 m × 1.57 = 41066.49
Tub semirrígid corrugat amb doble capa de pvc, de diàmetre nominal 25, amb grau de protecció 7. col.locat.

| Codi | Ut | Descripció | Rendiment | Preu | Import |
|---|---|---|---|---|---|
| A012H000 | H | Oficial 1a electricista | 0.05 | 18.48 | 0.92 |
| A013H000 | H | Ajudant electricista | 0.025 | 15.95 | 0.40 |
| BG220016 | m | Tub semirrigid de diametre nominal 25 (material) | 1.05 | 0.24 | 0.25 |
|  |  | Total |  |  | 1.57 |

| Amidament | Uts. | Llarg | Parcial |
|---|---|---|---|
|  | 3223 | 3.00 | 9669.000 |
|  | 1832 | 9.00 | 16488.000 |
| Total |  |  | 26157 |

**EG21271J** m Tub rígid PVC,DN=20mm,impacte=2J,resist.compress.=1250N,unió endollada+munt.superf.
1436 m × 2.05 = 2943.80
Tub rígid de PVC, de 20 mm de diàmetre nominal, aïllant i no propagador de la flama, amb una resistència a l'impacte de 2 J, resistència a compressió de 1250 N i una rigidesa dielèctrica de 2000 V, amb unió endollada i muntat superficialment

| Codi | Ut | Descripció | Rendiment | Preu | Import |
|---|---|---|---|---|---|
| A012H000 | H | Oficial 1a electricista | 0.037 | 18.48 | 0.68 |
| A013H000 | H | Ajudant electricista | 0.05 | 15.95 | 0.80 |
| BG212710 | m | Tub rígid PVC,DN=20mm,impacte=2J,resist.compress.=1250N (material) | 1.02 | 0.46 | 0.47 |
| BGW21000 | u | P.p.accessoris p/tubs rígids PVC (material) | 1 | 0.1 | 0.10 |
|  |  | Total |  |  | 2.05 |

**EG21281J** m Tub rígid PVC,DN=25mm,impacte=2J,resist.compress.=1250N,unió endollada+munt.superf.
2122 m × 2.31 = 4901.82
Tub rígid de PVC, de 25 mm de diàmetre nominal, aïllant i no propagador de la flama, amb una resistència a l'impacte de 2 J, resistència a compressió de 1250 N i una rigidesa dielèctrica de 2000 V, amb unió endollada i muntat superficialment

| Codi | Ut | Descripció | Rendiment | Preu | Import |
|---|---|---|---|---|---|
| A012H000 | H | Oficial 1a electricista | 0.04 | 18.48 | 0.74 |
| A013H000 | H | Ajudant electricista | 0.05 | 15.95 | 0.80 |
| BGW21000 | u | P.p.accessoris p/tubs rígids PVC | 1 | 0.1 | 0.10 |
| BG212810 | m | Tub rígid PVC,DN=25mm,impacte=2J,resist.compress.=1250N (material) | 1.02 | 0.66 | 0.67 |
|  |  | Total |  |  | 2.31 |

**EG220180** m Tub flexible corrugat subt. de diàm. 180
10944 m × 3.45 = 37756.80
Tub flexible corrugat per a canalització subterrània, de diàmetre nominal 180, (tub d'il.luminació). Col.locat.

| Codi | Ut | Descripció | Rendiment | Preu | Import |
|---|---|---|---|---|---|
| A012H000 | H | Oficial 1a electricista | 0.1 | 18.48 | 1.85 |
| A013H000 | H | Ajudant electricista | 0.05 | 15.95 | 0.80 |
| BG220180 | u | Tub flexible corrugat per a canalització subterrània, de diàmetre nominal 180, (tub d'il.luminació). (material) | 1 | 0.79 | 0.79 |
| BGW22000 | u | Part proporcional accessoris tubs flexibles (material) | 0.1 | 0.09 | 0.01 |
|  |  | Total |  |  | 3.45 |

| Amidament | Uts. | Llarg | Ample | Parcial |
|---|---|---|---|---|
|  | 16 | 6.00 | 114.00 | 10944.000 |
| Total |  |  |  | 10944 |

**EG2D0002** m Safata metàl.lica llisa o perforada de 100x60 mm i
842 m × 7.27 = 6121.34
Safata metàl.lica llisa o perforada de planxa d'acer galvanitzat de 100x60 mm, amb separador entre corrents fortes i fluixes i muntada superficialment

| Codi | Ut | Descripció | Rendiment | Preu | Import |
|---|---|---|---|---|---|
| A013H000 | H | Ajudant electricista | 0.05 | 15.95 | 0.80 |
| A012H000 | H | Oficial 1a electricista | 0.1 | 18.48 | 1.85 |
| BGW2D000 | U | P.p.accessoris p/safat.met. (material) | 0.1 | 1.38 | 0.14 |
| BG2D0002 | m | Safata metàl.lica de 100x60 mm (material) | 1 | 4.48 | 4.48 |
|  |  | Total |  |  | 7.27 |

**EG2D2502** M Safata planxa acer galv.cega+ala estànd.,amp=200mm,munt.superf.
1242 M × 9.21 = 11438.82
Safata metàl.lica de planxa d'acer galvanitzat cega, amb ala estàndard, de 200 mm d'amplària i muntada superficialment

| Codi | Ut | Descripció | Rendiment | Preu | Import |
|---|---|---|---|---|---|
| A013H000 | H | Ajudant electricista | 0.05 | 15.95 | 0.80 |
| A012H000 | H | Oficial 1a electricista | 0.077 | 18.48 | 1.42 |
| BGW2D000 | U | P.p.accessoris p/safat.met. | 1 | 1.38 | 1.38 |
| BG2D2500 | M | Safata planxaacer galv.cega,ala estànd.,amp=200mm (material) | 1 | 5.61 | 5.61 |
|  |  | Total |  |  | 9.21 |

**EG2D0008** m Safata metàl.lica llisa o perforada de 400x100 mm
2945 m × 16.79 = 49446.55
Safata metàl.lica llisa o perforada de planxa d'acer galvanitzat de 400x100 mm i muntada superficialment, amb separador entre corrents fortes i fluixes.

| Codi | Ut | Descripció | Rendiment | Preu | Import |
|---|---|---|---|---|---|
| A013H000 | H | Ajudant electricista | 0.05 | 15.95 | 0.80 |
| A012H000 | H | Oficial 1a electricista | 0.1 | 18.48 | 1.85 |
| BGW2D000 | U | P.p.accessoris p/safat.met. | 0.1 | 1.38 | 0.14 |
| BG2D0008 | m | Safata metàl.lica de 400x100 mm (material) | 1 | 14 | 14.00 |
|  |  | Total |  |  | 16.79 |

**EG151512** U Plàstic,100x100mm,prot.norm.,munt.superf.
3455 U × 2.52 = 8706.60
Caixa de derivació quadrada de plàstic, de 100x100 mm, amb grau de protecció normal i muntada superficialment

| Codi | Ut | Descripció | Rendiment | Preu | Import |
|---|---|---|---|---|---|
| A013H000 | H | Ajudant electricista | 0.05 | 15.95 | 0.80 |
| A012H000 | H | Oficial 1a electricista | 0.05 | 18.48 | 0.92 |
| BG151512 | U | Caixa deriv.plàstic,100x100mm,prot.norm.,p/munt.superf. (material) | 1 | 0.59 | 0.59 |
| BGW15000 | U | P.p.accessoris caixa deriv. (material) | 1 | 0.21 | 0.21 |
|  |  | Total |  |  | 2.52 |

**EG61A4DB** u Conjunt GES/4/DB, permet l'acoblament de 2 cubetes GB2, per allotjar un màxim de 4 mecanismes indivi
24 u × 48.52 = 1164.48
Conjunt GES/4/DB, permet l'acoblament de 2 cubetes GB2, per allotjar un màxim de 4 mecanismes individuals, amb esquadres per a la seva fixació a les llosetes de fals terra. Amb tapa abatible i sortida de cables de posició variable, amb 2 cubetes GB2, per acoblar els mecanismes. Amb brides per a la retenció de cables contra possibles tensions, amb protecció integral dels mecanismes i separació de tensions dins de la mateixa, 2 tapetes GB2/3 P4 per a muntatge d'una presa elèctrica doble tipus ackermann, 1 tapeta GB2/3 P3 per a muntatge d'una presa elèctrica simple tipus ackermann, amb paret separadora de tensions GB2/3 TW, tapeta GB2/3 P01 cega, presa doble blanca amb contactes a 33º ref.SKSD 33 RW 2, presa doble roija amb contactes a 33º ref.SKSD 33 RT 2. Adaptador per a 2 connectors RJ45 d'altres marques (sense connectors). Inclou finestretes antipols DM45/U. Instal.lada i comprovada.

| Codi | Ut | Descripció | Rendiment | Preu | Import |
|---|---|---|---|---|---|
| A012H000 | H | Oficial 1a electricista | 0.5 | 18.48 | 9.24 |
| A013H000 | H | Ajudant electricista | 0.5 | 15.95 | 7.98 |
| BG61A4DB | U | Conjunt GES/4/DB, permet l'acoblament de 2 cubetes GB2, per allotjar un màxim de 4 mecanismes indivi (material) | 1 | 31.3 | 31.30 |
|  |  | Total |  |  | 48.52 |

**EG643173** u Pols. tipus univ.,10A/250V,1NA,a/tecla,preu alt,IP-44,encastat
42 u × 8.58 = 360.36
Polsador de tipus universal, 10 A 250 V, amb 1 contacte NA, amb tecla, preu alt, amb grau de protecció IP-44, encastat

| Codi | Ut | Descripció | Rendiment | Preu | Import |
|---|---|---|---|---|---|
| A013H000 | H | Ajudant electricista | 0.133 | 15.95 | 2.12 |
| A012H000 | H | Oficial 1a electricista | 0.15 | 18.48 | 2.77 |
| BG643173 | u | Pols. tipus univ.,10A/250V,1NA,a/tecla,preu altIP-44p/encastar (material) | 1 | 3.69 | 3.69 |
|  |  | Total |  |  | 8.58 |

**EG64D17P** u Pols. superfície,10A/250V,1NA,a/tecla+caixa estanca,preu alt,IP-55
186 u × 9.27 = 1724.22
Polsador, de superfície, 10 A 250 V, amb 1 contacte NA, amb tecla i amb caixa estanca, preu alt, amb grau de protecció IP-55

| Codi | Ut | Descripció | Rendiment | Preu | Import |
|---|---|---|---|---|---|
| A013H000 | H | Ajudant electricista | 0.183 | 15.95 | 2.92 |
| A012H000 | H | Oficial 1a electricista | 0.15 | 18.48 | 2.77 |
| BGW64000 | u | P.p.accessoris p/pols. (material) | 1 | 0.23 | 0.23 |
| BG64D17P | u | Pols.,superfície,10A/250V,1NA,a/tecla+caixa estanca,preu altIP-55 (material) | 1 | 3.35 | 3.35 |
|  |  | Total |  |  | 9.27 |

| Amidament | Uts. | Parcial |
|---|---|---|
|  | 74 | 74.000 |
|  | 112 | 112.000 |
| Total |  | 186 |

**EG64U010** u Polsador temporitzat+caixa, muntat superf.
27 u × 21.61 = 583.47
Polsador temporitzat amb caixa incorporada, muntat superficialment

| Codi | Ut | Descripció | Rendiment | Preu | Import |
|---|---|---|---|---|---|
| A012H000 | H | Oficial 1a electricista | 0.15 | 18.48 | 2.77 |
| A013H000 | H | Ajudant electricista | 0.183 | 15.95 | 2.92 |
| BG64U010 | u | Polsador temp.,p/superf. (material) | 1 | 15.92 | 15.92 |
|  |  | Total |  |  | 21.61 |

**EG620031** U Interruptor de 16 a., superficial
188 U × 5.52 = 1037.76
Interruptor de 16 a., muntat superficialment, model magic de ticino o equivalent. instal.lat i comprovat.

| Codi | Ut | Descripció | Rendiment | Preu | Import |
|---|---|---|---|---|---|
| A012H000 | H | Oficial 1a electricista | 0.15 | 18.48 | 2.77 |
| A013H000 | H | Ajudant electricista | 0.15 | 15.95 | 2.39 |
| BG620031 | U | Interruptor de 16 a. superficial (material) | 1 | 0.36 | 0.36 |
|  |  | Total |  |  | 5.52 |

| Amidament | Uts. | Llarg | Parcial |
|---|---|---|---|
|  | 74 | 2.00 | 148.000 |
|  | 40 | 1.00 | 40.000 |
| Total |  |  | 188 |

**EG623021** U Interruptor de 16 a, tipus 2 i encastat
22 U × 7.06 = 155.32

| Codi | Ut | Descripció | Rendiment | Preu | Import |
|---|---|---|---|---|---|
| A012H000 | H | Oficial 1a electricista | 0.15 | 18.48 | 2.77 |
| A013H000 | H | Ajudant electricista | 0.133 | 15.95 | 2.12 |
| BG623021 | U | Interruptor de 16 a, tipus 2 i per a encastar (material) | 1 | 2.17 | 2.17 |
|  |  | Total |  |  | 7.06 |

**EG630003** u Endoll schuko de 16 A
2782 u × 9.64 = 26818.48
Endoll de 16 A, mecanisme tipus schuko, encastat, segons norma une 20315/94, amb part proporcional d'accessoris. Instal.lat, connectat i comprovat.

| Codi | Ut | Descripció | Rendiment | Preu | Import |
|---|---|---|---|---|---|
| A012H000 | H | Oficial 1a electricista | 0.15 | 18.48 | 2.77 |
| A013H000 | H | Ajudant electricista | 0.15 | 15.95 | 2.39 |
| BG630003 | u | Endoll de 16 A, mecanisme tipus schuko, encastat, segons norma une 20315/94, amb part proporcional d'accessoris. (material) | 1 | 4.48 | 4.48 |
|  |  | Total |  |  | 9.64 |

| Amidament | Uts. | Llarg | Parcial |
|---|---|---|---|
|  | 1 | 434.00 | 434.000 |
|  | 74 | 14.00 | 1036.000 |
|  | 1 | 1312.00 | 1312.000 |
| Total |  |  | 2782 |

**EG630005** u Endoll frances de 10 A
434 u × 7.96 = 3454.64
Endoll de 10 A (plexo-10), tipus frances, per ser col.locat directament o mitjançant adaptador a canaleta dlp (aïllada internament), segons norma une 20315/94. Instal.lat, connectat i comprovat.

| Codi | Ut | Descripció | Rendiment | Preu | Import |
|---|---|---|---|---|---|
| A013H000 | H | Ajudant electricista | 0.15 | 15.95 | 2.39 |
| A012H000 | H | Oficial 1a electricista | 0.15 | 18.48 | 2.77 |
| BG630005 | u | Endoll de 10 A (plexo-10), tipus frances, per ser col.locat directament o mitjançant adaptador a canaleta dlp (aïllada internament), segons norma une 20315/94. (material) | 1 | 2.8 | 2.80 |
|  |  | Total |  |  | 7.96 |

**EG630031** U Endoll bipolar schuko 16 a, superficial
122 U × 5.33 = 650.26
Endoll bipolar de 16 a, tipus schuko, muntat superficialment, model magic de ticino (o equivalent), segons norma une 20315/94. instal.lat i comprovat.

| Codi | Ut | Descripció | Rendiment | Preu | Import |
|---|---|---|---|---|---|
| A012H000 | H | Oficial 1a electricista | 0.15 | 18.48 | 2.77 |
| A013H000 | H | Ajudant electricista | 0.15 | 15.95 | 2.39 |
| BG630031 | U | Endoll bipolar schuko de 16 a. (material) | 1 | 0.17 | 0.17 |
|  |  | Total |  |  | 5.33 |

**EG12CIE6** u Caixa encastada per a 4 endolls i 4 RJ45 de Cimabox
217 u × 47.03 = 10205.51
Caixa encastada tipus BM350 de Cimabox o equivalent, amb marc tipus BMT302/14, per a 2 endolls negres tipus schuko de 10 A tipus B1/14, 2 endolls vermells tipus schuko de 10 A tipus B1/6/14, amb placa adaptadora tipus B62/14 de 45x45 mm, 4 adaptadors tipus k281/14 de 5x45 mm, 2 connectors RJ45. Instal.lada i comprovada.

| Codi | Ut | Descripció | Rendiment | Preu | Import |
|---|---|---|---|---|---|
| A012H000 | H | Oficial 1a electricista | 0.1 | 18.48 | 1.85 |
| A013H000 | H | Ajudant electricista | 0.1 | 15.95 | 1.60 |
| BGW12000 | U | Part proporcional d'accessoris de caixes de doble aillament (material) | 0.2 | 2.98 | 0.60 |
| BG12CIE6 | u | Caixa encastada tipus BM350 de Cimabox o equivalent, amb marc tipus BMT302/14, per a 2 endolls negres tipus schuko de 10 A tipus B1/14, 2 endolls vermells tipus schuko de 10 A tipus B1/6/14, amb placa adaptadora tipus B62/14 de 45x45 mm, 4 adaptadors tipus k281/14 de 5x45 mm, 2 connectors RJ45. (material) | 1 | 42.98 | 42.98 |
|  |  | Total |  |  | 47.03 |

##### 01.0N.06.03.02 Enllumenat
Import: 369811.58

**EH610017** u Lluminària d'emergència tipus Hydra N10 de Daisalux o equivalent
324 u × 59.26 = 19200.24
Lluminària d'emergència tipus Hydra N10 de Daisalux o equivalent, amb una autonomia d'1 hora, 450 lumens i làmpada d'emergència PL de 8 W. Instal.lada i comprovada.

| Codi | Ut | Descripció | Rendiment | Preu | Import |
|---|---|---|---|---|---|
| A012H000 | H | Oficial 1a electricista | 0.25 | 18.48 | 4.62 |
| BH610017 | u | Lluminària d'emergència tipus Hydra N10 de Daisalux o equivalent, amb una autonomia d'1 hora, 450 lumens i làmpada d'emergència PL de 8 W. (material) | 1 | 54.64 | 54.64 |
|  |  | Total |  |  | 59.26 |

**EH61NOVA** u Llum. d'emergència tipus N11 Nova (Daisalux o equiv.)
412 u × 62.14 = 25601.68
Lluminària d'emergència tipus N11 série Nova de Daisalux o equivalent, amb una autonomia d'1 hora, 570 lumens, amb làmpada fluorescent d'11 w. Instal.lada i comprovada.

| Codi | Ut | Descripció | Rendiment | Preu | Import |
|---|---|---|---|---|---|
| A012H000 | H | Oficial 1a electricista | 0.25 | 18.48 | 4.62 |
| BH61NOVA | U | Lluminària d'emergència tipus N11 série Nova de Daisalux o equivalent, amb una autonomia d'1 hora, 570 lumens, amb làmpada fluorescent d'11 w. (material) | 1 | 57.52 | 57.52 |
|  |  | Total |  |  | 62.14 |

**EH61EST1** u Lluminària d'emergència de Daisalux o equivalent, serie Nova Biplano amb una autonomia d'1 hora,
62 u × 93.25 = 5781.50
Lluminària d'emergència tipus Nova Biplano de Daisalux o equivalent, amb 485 lúmens, amb una autonomia d'1 hora, amb làmpada fluorescent FL de 8 W i pilot de càrrega amb LED blanc, amb part proporcional d'accessoris. Instal.lada i comprovada.

| Codi | Ut | Descripció | Rendiment | Preu | Import |
|---|---|---|---|---|---|
| A012H000 | H | Oficial 1a electricista | 0.25 | 18.48 | 4.62 |
| BH61EST1 | U | Lluminària d'emergència tipus Nova Biplano de Daisalux o equivalent, amb 485 lúmens, amb una autonomia d'1 hora, amb làmpada fluorescent FL de 8 W i pilot de càrrega amb LED blanc, amb part proporcional d'accessoris. (material) | 1 | 88.63 | 88.63 |
|  |  | Total |  |  | 93.25 |

**EH61ZE26** U Projector d'emergencia tipus ZG4-N48 de Daisalux
16 U × 243.02 = 3888.32
Projector d'emergencia tipus ZG4-N48 de Daisalux o equivalent, amb làmpada PL de 4x11 W, amb 1.525 lumens, amb una autonomia d'una hora. Instal.lada i comprovada.

| Codi | Ut | Descripció | Rendiment | Preu | Import |
|---|---|---|---|---|---|
| A012H000 | H | Oficial 1a electricista | 0.25 | 18.48 | 4.62 |
| BH61ZE26 | u | Projector d'emergencia tipus ZG4-N48 de Daisalux o equivalent, amb làmpada PL de 4x11 W, amb 1.525 lumens, amb una autonomia d'una hora. (material) | 1 | 238.4 | 238.40 |
|  |  | Total |  |  | 243.02 |

**EHB1002P** U Estructura estanca monotub, OD-8560
246 U × 60.32 = 14838.72
Estructura lluminosa estanca monotub. tipus OD-8560 o equivalent, amb tub de protecció mecànica, línia continua per fixació i suspensió en carril portalínies blanc. Equip d'encesa amb reactància digital Broadcast, amb reflector assimètric, tub amb reproducció cromàtica RA>85 i temperatura de color 3000ºK, amb fluorescent TL-D Eco amb 47.000 hores de vida al 90% d'ús, amb part proporcional d'accessoris. Instal.lada i comprovada.

| Codi | Ut | Descripció | Rendiment | Preu | Import |
|---|---|---|---|---|---|
| A013H000 | H | Ajudant electricista | 0.2 | 15.95 | 3.19 |
| A012H000 | H | Oficial 1a electricista | 0.2 | 18.48 | 3.70 |
| BH11000P | U | Carril portacables 5110 (material) | 1 | 0.53 | 0.53 |
| BHB1002P | U | Estructura lluminosa estanca monotub. tipus OD-8560 o equivalent, amb tub de protecció mecànica, línia continua per fixació i suspensió en carril portalínies blanc. Equip d'encesa amb reactància digital Broadcast, amb reflector assimètric, tub amb reproducció cromàtica RA>85 i temperatura de color 3000ºK, amb part proporcional d'accessoris. (material) | 1 | 50.89 | 50.89 |
| BHU81154 | U | Làmp.fluorescent 58W,D=26mm,temp.color=3000/4000K,Ra=85 (material) | 0.66 | 3.04 | 2.01 |
|  |  | Total |  |  | 60.32 |

| Amidament | Uts. | Parcial |
|---|---|---|
| PLANTA BAIXA | 63 | 63.000 |
|  | 63 | 63.000 |
|  | 61 | 61.000 |
|  | 59 | 59.000 |
| Total |  | 246 |

**EHE1DL37** u Downlight model Panos HG 2xTC-DEL 26 W de Staff
164 u × 80.79 = 13249.56
Downlight model Panos HG de Zumbotel Staff o equivalent, amb làmpades 2xTC-DEL 26 w, amb anell d'empotrar blanc, reflector especular, amb reactancia digital tipus Broadcast, amb part proporcional d'accessoris. Instal.lada, connectada i comprovada.

| Codi | Ut | Descripció | Rendiment | Preu | Import |
|---|---|---|---|---|---|
| A013H000 | H | Ajudant electricista | 0.25 | 15.95 | 3.99 |
| A012H000 | H | Oficial 1a electricista | 0.25 | 18.48 | 4.62 |
| BHE1DL37 | u | Downlight model Panos HG de Zumbotel Staff o equivalent, amb làmpades 2xTC-DEL 26 w, amb anell d'empotrar blanc, reflector especular, amb reactancia digital tipus Broadcast, amb part proporcional d'accessoris. (material) | 1 | 56.5 | 56.50 |
| BH02TCD3 | u | Lampada TC-DEL 26 W de Zumbotel Staff o equivalent, amb casquet G24 Q-3, 1800 lumens. (material) | 2 | 7.84 | 15.68 |
|  |  | Total |  |  | 80.79 |

| Amidament | Uts. | Parcial |
|---|---|---|
|  | 124 | 124.000 |
|  | 40 | 40.000 |
| Total |  | 164 |

**EH133881** U Estructura lluminosa tipus Sylproof2 de Sylvania o equivalent
328 U × 59.76 = 19601.28
Estructura lluminosa fluorescent encastada amb linia continua Sylproof2 de Sylvania o equivalent, amb equip d'encesa fluorescent 58 w, amb component optic d'alumini especular, baixa luminancia, amb reactància digital Broadcast, temperaura de color 3.000ºk i ra>85, amb fluorescent TL-D Eco amb 47.000 hores de vida al 90% d'ús, amb part proporcional d'accessoris. Instal.lada i comprovada.

| Codi | Ut | Descripció | Rendiment | Preu | Import |
|---|---|---|---|---|---|
| A012H000 | H | Oficial 1a electricista | 0.2 | 18.48 | 3.70 |
| A013H000 | H | Ajudant electricista | 0.2 | 15.95 | 3.19 |
| BH133881 | U | Estructura lluminosa fluorescent encastada amb linia continua Sylproof2 de Sylvania o equivalent, amb equip d'encesa fluorescent 58 w, amb component optic d'alumini especular, baixa luminancia, amb reactància digital Broadcast, temperaura de color 3.000ºk i ra>85, amb fluorescent TL-D Eco amb 47.000 hores de vida al 90% d'ús, amb part proporcional d'accessoris. (material) | 1 | 52.87 | 52.87 |
|  |  | Total |  |  | 59.76 |

| Amidament | Uts. | Llarg | Ample | Parcial |
|---|---|---|---|---|
|  | 22 | 5.00 | 2.00 | 220.000 |
|  | 20 | 3.00 | 1.00 | 60.000 |
|  | 24 | 2.00 | 1.00 | 48.000 |
| Total |  |  |  | 328 |

**EH13S881** U Estructura lluminosa bitub tipus Sylproof2 de Sylvania o equivalent
96 U × 71.59 = 6872.64
Estructura lluminosa fluorescent bitubular encastada amb linia continua Sylproof2 de Sylvania o equivalent, amb equip d'encesa fluorescent 2x58 w, amb component optic d'alumini especular, baixa luminancia, amb reactància digital Broadcast, temperaura de color 3.000ºk i ra>85, amb fluorescent TL-D Eco amb 47.000 hores de vida al 90% d'ús, amb part proporcional d'accessoris. Instal.lada i comprovada.

| Codi | Ut | Descripció | Rendiment | Preu | Import |
|---|---|---|---|---|---|
| A012H000 | H | Oficial 1a electricista | 0.2 | 18.48 | 3.70 |
| A013H000 | H | Ajudant electricista | 0.2 | 15.95 | 3.19 |
| BH13S881 | u | Estructura lluminosa fluorescent bitubular encastada amb linia continua Sylproof2 de Sylvania o equivalent, amb equip d'encesa fluorescent 2x58 w, amb component optic d'alumini especular, baixa luminancia, amb reactància digital Broadcast, temperaura de color 3.000ºk i ra>85, amb fluorescent TL-D Eco amb 47.000 hores de vida al 90% d'ús, amb part proporcional d'accessoris. (material) | 1 | 64.7 | 64.70 |
|  |  | Total |  |  | 71.59 |

| Amidament | Uts. | Llarg | Parcial |
|---|---|---|---|
|  | 48 | 2.00 | 96.000 |
| Total |  |  | 96 |

**EHB10024** U Estructura estanca bitub tipus PST de Sylvania o equivalent
394 U × 61.53 = 24242.82
Estructura lluminosa estanca bitub PST de Sylvania o equivalent, amb difusor protector de poliester amb fibra vidre, IP65, amb reactància electrònica, tub fluorescent de 2x58 w, amb reproduccio cromatica ra>85 i temperatura de color 3000ºk, amb fluorescent TL-D Eco amb 47.000 hores de vida al 90% d'ús, amb part proporcional d'accessoris. Instal.lada i comprovada.

| Codi | Ut | Descripció | Rendiment | Preu | Import |
|---|---|---|---|---|---|
| A012H000 | H | Oficial 1a electricista | 0.2 | 18.48 | 3.70 |
| A013H000 | H | Ajudant electricista | 0.2 | 15.95 | 3.19 |
| BHB10024 | m | Estructura lluminosa estanca bitub PST de Sylvania o equivalent, amb difusor protector de poliester amb fibra vidre, IP65, amb reactància electrònica, tub fluorescent de 2x58 w, amb reproduccio cromatica ra>85 i temperatura de color 3000ºk, amb fluorescent TL-D Eco amb 47.000 hores de vida al 90% d'ús, amb part proporcional d'accessoris. (material) | 1 | 48.15 | 48.15 |
| BHB1000A | U | Tub fluorescent de 58 W (RA> 85), color 83. (material) | 1.33 | 4.48 | 5.96 |
| BH11000P | U | Carril portacables 5110 | 1 | 0.53 | 0.53 |
|  |  | Total |  |  | 61.53 |

| Amidament | Uts. | Llarg | Ample | Parcial |
|---|---|---|---|---|
|  | 4 | 4.00 | 8.00 | 128.000 |
|  | 24 | 8.00 | 1.00 | 192.000 |
|  | 74 | 1.00 | 1.00 | 74.000 |
| Total |  |  |  | 394 |

**EHB10124** U Estructura estanca monotub tipus PST de Sylvania o equivalent
224 U × 46.22 = 10353.28
Estructura lluminosa estanca monotub PST de Sylvania o equivalent, amb difusor protector de poliester amb fibra vidre, IP65, amb reactància electrònica, tub fluorescent de 1x58 w, amb reproduccio cromatica ra>85 i temperatura de color 3000ºk, amb fluorescent TL-D Eco amb 47.000 hores de vida al 90% d'ús, amb part proporcional d'accessoris. Instal.lada i comprovada.

| Codi | Ut | Descripció | Rendiment | Preu | Import |
|---|---|---|---|---|---|
| A012H000 | H | Oficial 1a electricista | 0.2 | 18.48 | 3.70 |
| A013H000 | H | Ajudant electricista | 0.2 | 15.95 | 3.19 |
| BHB10124 | u | Estructura lluminosa estanca monotub PST de Sylvania o equivalent, amb difusor protector de poliester amb fibra vidre, IP65, amb reactància electrònica, tub fluorescent de 1x58 w, amb reproduccio cromatica ra>85 i temperatura de color 3000ºk, amb fluorescent TL-D Eco amb 47.000 hores de vida al 90% d'ús, amb part proporcional d'accessoris. (material) | 1 | 32.84 | 32.84 |
| BH11000P | U | Carril portacables 5110 | 1 | 0.53 | 0.53 |
| BHB1000A | U | Tub fluorescent de 58 W (RA> 85), color 83. | 1.33 | 4.48 | 5.96 |
|  |  | Total |  |  | 46.22 |

| Amidament | Uts. | Llarg | Parcial |
|---|---|---|---|
|  | 16 | 1.00 | 16.000 |
|  | 6 | 12.00 | 72.000 |
|  | 68 | 2.00 | 136.000 |
| Total |  |  | 224 |

**EHE38789** U Projector tipus Le Perroquet REF. 4912 de iGuzzini o equivalent, extensiu, 150 w
60 U × 465.76 = 27945.60
Projector tipus Le Perroquet Referència 4912 de iGuzzini o equivalent, amb òptica segons càlculs luminotècnics, 150 w, amb font d'alimentació, amb diafragmes per a perfilar els eixos de llum, amb part proporcional d'accessoris. Instal.lat i comprovat.

| Codi | Ut | Descripció | Rendiment | Preu | Import |
|---|---|---|---|---|---|
| A012H000 | H | Oficial 1a electricista | 0.3 | 18.48 | 5.54 |
| A013H000 | H | Ajudant electricista | 0.3 | 15.95 | 4.79 |
| BHE38789 | U | Projector tipus Le Perroquet Referència 4912 de iGuzzini o equivalent, amb òptica segons càlculs luminotècnics, 150 w, amb font d'alimentació, amb diafragmes per a perfilar els eixos de llum, amb part proporcional d'accessoris. (material) | 1 | 455.43 | 455.43 |
|  |  | Total |  |  | 465.76 |

**EHE3SIM9** u Aplic de paret referència S.399/G de Simes o equivalent, amb làmpada fluorescent compacta de 18 W, a
48 u × 43.81 = 2102.88
Aplic de paret referència S.399/G de Simes o equivalent, amb làmpada fluorescent compacta de 18 W, amb grau de protecció IP54, amb fosa d'alumini i vidre arenat . Instal.lat, connectat i comprovat.

| Codi | Ut | Descripció | Rendiment | Preu | Import |
|---|---|---|---|---|---|
| A013H000 | H | Ajudant electricista | 0.25 | 15.95 | 3.99 |
| A012H000 | H | Oficial 1a electricista | 0.5 | 18.48 | 9.24 |
| BHE3SIM9 | U | Aplic de paret referència S.399/G de Simes o equivalent, amb làmpada fluorescent compacta de 18 W, amb grau de protecció IP54, amb fosa d'alumini i vidre arenat (material) | 1 | 30.58 | 30.58 |
|  |  | Total |  |  | 43.81 |

| Amidament | Uts. | Llarg | Parcial |
|---|---|---|---|
|  | 8 | 6.00 | 48.000 |
| Total |  |  | 48 |

**EH11QUAF** u Lluminària model Quadra 93 de ''Sistemas Técnicos de Iluminación'' o equivalent, encastada 39 w
200 u × 130.06 = 26012.00
Lluminària model Quadra 93 de ''Sistemas Técnicos de Iluminación'' o equivalent, amb fluorescent T-5 de 39 W, amb reactància digital tipus Broadcast HF-P (amb precalentament de càtode), temperatura de color 3.000 ºK, Ra>85, amb difusor opal, d'alumini extrusionat, acabat plata mate, amb fluorescent TL-D Eco amb 47.000 hores de vida al 90% d'ús, amb part proporcional d'accessoris. Instal.lada i comprovada.

| Codi | Ut | Descripció | Rendiment | Preu | Import |
|---|---|---|---|---|---|
| A012H000 | H | Oficial 1a electricista | 0.25 | 18.48 | 4.62 |
| BH11QUAF | u | Lluminària model Quadra 93 de ''Sistemas Técnicos de Iluminación'' o equivalent, amb fluorescent T-5 de 39 W, amb reactància digital tipus Broadcast HF-P (amb precalentament de càtode), temperatura de color 3.000 ºK, Ra>85, amb difusor opal, d'alumini extrusionat, acabat plata mate, amb fluorescent TL-D Eco amb 47.000 hores de vida al 90% d'ús, amb part proporcional d'accessoris. (material) | 1 | 125.44 | 125.44 |
|  |  | Total |  |  | 130.06 |

| Amidament | Uts. | Llarg | Ample | Parcial |
|---|---|---|---|---|
| PLANTA BAIXA | 4 | 6.00 | 1.00 | 24.000 |
|  | 8 | 5.00 | 2.00 | 80.000 |
|  | 16 | 6.00 | 1.00 | 96.000 |
| Total |  |  |  | 200 |

**EH11QUAG** u Lluminària model Quadra 93 de ''Sistemas Técnicos de Iluminación'' o equivalent, encastada 54 w
85 u × 144.89 = 12315.65
Lluminària model Quadra 93 de ''Sistemas Técnicos de Iluminación'' o equivalent, amb fluorescent T-5 de 54 W, amb reactància digital tipus Broadcast HF-P (amb precalentament de càtode), temperatura de color 3.000 ºK, Ra>85, amb difusor opal, d'alumini extrusionat, acabat plata mate, amb fluorescent TL-D Eco amb 47.000 hores de vida al 90% d'ús, amb part proporcional d'accessoris. Instal.lada i comprovada.

| Codi | Ut | Descripció | Rendiment | Preu | Import |
|---|---|---|---|---|---|
| A012H000 | H | Oficial 1a electricista | 0.25 | 18.48 | 4.62 |
| BH11QUAG | u | Lluminària model Quadra 93 de ''Sistemas Técnicos de Iluminación'' o equivalent, encastada, amb fluo (material) | 1 | 140.27 | 140.27 |
|  |  | Total |  |  | 144.89 |

| Amidament | Uts. | Llarg | Ample | Parcial |
|---|---|---|---|---|
| PLANTA BAIXA | 5 | 1.00 | 1.00 | 5.000 |
|  | 4 | 4.00 | 5.00 | 80.000 |
| Total |  |  |  | 85 |

**EHE3SILE** u Lluminària tipus Palma ref. 35558 d'Indeluz o equivalent
27 u × 88.26 = 2383.02
Lluminària tipus Palma ref. 35558 d'Indeluz o equivalent, amb led de 9 w, protecció IP65, amb anell embellidor d'alumini injectat, amb part proporcional d'accessoris. Instal.lat, connectat i comprovat.

| Codi | Ut | Descripció | Rendiment | Preu | Import |
|---|---|---|---|---|---|
| A012H000 | H | Oficial 1a electricista | 0.15 | 18.48 | 2.77 |
| A013H000 | H | Ajudant electricista | 0.15 | 15.95 | 2.39 |
| BHE3SILE | u | Lluminària tipus Palma ref. 35558 d'Indeluz o equivalent, amb led de 9 w, protecció IP65, amb anell embellidor d'alumini injectat, amb part proporcional d'accessoris. (material) | 1 | 83.1 | 83.10 |
|  |  | Total |  |  | 88.26 |

**EH210002** u Lluminaria tipus DO d'Ilusol o equivalent
325 u × 102.09 = 33179.25
Lluminaria tipus DO d'Ilusol o equivalent, encastada amb difusor opac, amb fluorescent de 4x18 w, equip d'encesa fluorescent amb reactància digital tipus Broadcast (dos a dos), amb fluorescent TL-D Eco 47.000 hores de vida al 90% d'ús, amb part proporcional d'accessoris. Instal.lada i comprovada.

| Codi | Ut | Descripció | Rendiment | Preu | Import |
|---|---|---|---|---|---|
| A013H000 | H | Ajudant electricista | 0.5 | 15.95 | 7.98 |
| A012H000 | H | Oficial 1a electricista | 0.5 | 18.48 | 9.24 |
| BHB1000C | U | Tub fluorescent de 18 W (RA > 85), color 83. (material) | 4 | 4.18 | 16.72 |
| BH210002 | U | Lluminaria tipus DO d'Ilusol o equivalent, encastada amb difusor opac, amb fluorescent de 4x18 w, equip d'encesa fluorescent amb reactància digital tipus Broadcast (dos a dos), amb fluorescent TL-D Eco 47.000 hores de vida al 90% d'ús, amb part proporcional d'accessoris. (material) | 1 | 68.15 | 68.15 |
|  |  | Total |  |  | 102.09 |

| Amidament | Uts. | Parcial |
|---|---|---|
| PLANTA BAIXA | 325 | 325.000 |
| Total |  | 325 |

**EH210005** u Lluminaria tipus Ponent-HEP de STI o equivalent
310 u × 157.21 = 48735.10
Lluminaria tipus Ponent-HEP de STI o equivalent, amb fluorescent de 4x58/36/18 w, encastada amb difusor opac, equip d'encesa fluorescent amb reactància digital tipus Broadcast (dos a dos), amb fluorescent TL-D Eco 47.000 hores de vida al 90% d'ús, amb part proporcional d'accessoris. Instal.lada i comprovada.

| Codi | Ut | Descripció | Rendiment | Preu | Import |
|---|---|---|---|---|---|
| A012H000 | H | Oficial 1a electricista | 0.5 | 18.48 | 9.24 |
| A013H000 | H | Ajudant electricista | 0.5 | 15.95 | 7.98 |
| BHB1000C | U | Tub fluorescent de 18 W (RA > 85), color 83. | 4 | 4.18 | 16.72 |
| BH210005 | u | Lluminaria tipus Ponent-HEP de STI o equivalent, amb fluorescent de 4x58/36/18 w, encastada amb difusor opac, equip d'encesa fluorescent amb reactància digital tipus Broadcast, amb fluorescent TL-D Eco 47.000 hores de vida al 90% d'ús, amb part proporcional d'accessoris. (material) | 1 | 123.27 | 123.27 |
|  |  | Total |  |  | 157.21 |

| Amidament | Uts. | Parcial |
|---|---|---|
| PLANTA BAIXA | 310 | 310.000 |
| Total |  | 310 |

**EH2100CC** m Carril trifàsic Electrificat tipus Dali, segons Direcció Facultativa, amb part proporcional d'access
395 m × 56.47 = 22305.65
Carril trifàsic Electrificat tipus Dali, segons Direcció Facultativa, amb part proporcional d'accessoris. Instal.lada i comprovada.

| Codi | Ut | Descripció | Rendiment | Preu | Import |
|---|---|---|---|---|---|
| A012H000 | H | Oficial 1a electricista | 0.5 | 18.48 | 9.24 |
| A013H000 | H | Ajudant electricista | 0.5 | 15.95 | 7.98 |
| BH2100CC | m | Carril trifàsic Electrificat tipus Dali, segons Direcció Facultativa, amb part proporcional d'accessoris. (material) | 1 | 39.25 | 39.25 |
|  |  | Total |  |  | 56.47 |

| Amidament | Uts. | Llarg | Parcial |
|---|---|---|---|
| PLANTA BAIXA | 1 | 360.00 | 360.000 |
|  | 1 | 35.00 | 35.000 |
| Total |  |  | 395 |

**FHQ6LIN1** U Projector tipus Lingotto ref. 5381 de Iguzzini amb làmp. QT-DE12 de 300 w
8 U × 415.97 = 3327.76
Projector tipus Lingotto ref. 5381 d'Iguzzini amb làmp. QT-DE 12 de 300 w, constituit per cos òptic i suport, amb protecció IP 20, i equip d'encesa incorporat, amb part proporcional d'accessoris. Instal.lat i comprovat.

| Codi | Ut | Descripció | Rendiment | Preu | Import |
|---|---|---|---|---|---|
| A013H000 | H | Ajudant electricista | 0.5 | 15.95 | 7.98 |
| A012H000 | H | Oficial 1a electricista | 0.5 | 18.48 | 9.24 |
| BHQ6LIN1 | U | Projector tipus Lingotto ref. 5381 d'Iguzzini amb làmp. QT-DE 12 de 300 w, constituit per cos òptic i suport, amb protecció IP 20, i equip d'encesa incorporat, amb part proporcional d'accessoris. (material) | 1 | 398.75 | 398.75 |
|  |  | Total |  |  | 415.97 |

| Amidament | Uts. | Llarg | Parcial |
|---|---|---|---|
|  | 2 | 4.00 | 8.000 |
| Total |  |  | 8 |

**EHE3LEDE** U Led tipus Aqua de Daisalux o equivalent
112 U × 40.22 = 4504.64
Led tipus Aqua de Daisalux o equivalent, tensió 24 V amb embellidor d'acer inoxidable i difusor circular, protecció IP-65, color segons D.F., caixa per encastar i part proporcional d'accessoris. Instal·lat i comprovat.

| Codi | Ut | Descripció | Rendiment | Preu | Import |
|---|---|---|---|---|---|
| A012H000 | H | Oficial 1a electricista | 0.25 | 18.48 | 4.62 |
| BHE3LEDE | u | Led tipus Aqua de Daisalux o equivalent, tensió 24 V amb embellidor d'acer inoxidable i difusor circular, protecció IP-65, color segons D.F., caixa per encastar i part proporcional d'accessoris. (material) | 1 | 35.6 | 35.60 |
|  |  | Total |  |  | 40.22 |

**EHE3LEDF** U Equip centralitzat tipus PBL 80 de Daisalux o equivalent
2 U × 150.5 = 301.00
Equip centralitzat tipus PBL 80 de Daisalux o equivalent, per alimentació de balises tipus Leda (fins a 80 unitats), amb sortida permanent a 24 V, 1,2 A, amb bateria de Ni-Cd, amb 2 nivells de potència amb xarxa, amb accessoris. Instal.lat i comprovat.

| Codi | Ut | Descripció | Rendiment | Preu | Import |
|---|---|---|---|---|---|
| A012H000 | H | Oficial 1a electricista | 0.25 | 18.48 | 4.62 |
| BHE3LEDF | U | Equip centralitzat tipus PBL 80 de Daisalux o equivalent, per alimentació de balises tipus Leda (fins a 80 unitats), amb sortida permanent a 24 V, 1,2 A, amb bateria de Ni-Cd, amb 2 nivells de potència amb xarxa, amb accessoris. (material) | 1 | 145.88 | 145.88 |
|  |  | Total |  |  | 150.5 |

**EHE3KLIN** U Lluminària tipus K-Line 12 de Weber&Ducré o equivalent
141 U × 224.91 = 31712.31
Lluminària tipus K-Line 12 de Weber&Ducré o equivalent, Referència 904300, amb 12 leds d'1 w, IP67, amb equip d'encesa, RGB, integrat al sistema de regulació lumínica de l'edifici, i part proporcional d'accessoris. Instal·lat i comprovat.

| Codi | Ut | Descripció | Rendiment | Preu | Import |
|---|---|---|---|---|---|
| A012H000 | H | Oficial 1a electricista | 0.25 | 18.48 | 4.62 |
| BHE3KLIN | u | Lluminària tipus K-Line 12 de Weber&Ducré o equivalent, Referència 904300, amb 12 leds d'1 w, IP67, amb equip d'encesa, RGB, integrat al sistema de regulació lumínica de l'edifici, i part proporcional d'accessoris. (material) | 1 | 220.29 | 220.29 |
|  |  | Total |  |  | 224.91 |

**EH112978** u Lluminària encastada tipus OD2981 de Lledó o equivalent, amb equip d'encesa T5 de 54 W , digital
48 u × 150.71 = 7234.08
Lluminària encastada tipus OD2981 de Lledó o equivalent, amb equip d'encesa T5 de 54 W , amb difusor opal, amb reactància digital Dali, amb part proporcional d'accessoris. Instal.lada i comprovada.

| Codi | Ut | Descripció | Rendiment | Preu | Import |
|---|---|---|---|---|---|
| A012H000 | H | Oficial 1a electricista | 0.15 | 18.48 | 2.77 |
| A013H000 | H | Ajudant electricista | 0.15 | 15.95 | 2.39 |
| BH112978 | u | Lluminària encastada tipus OD2981 de Lledó o equivalent, amb equip d'encesa T5 de 54 W , amb difusor opal, amb reactància digital Dali, amb part proporcional d'accessoris. (material) | 1 | 145.55 | 145.55 |
|  |  | Total |  |  | 150.71 |

**FHQ6NEO3** U Projector de 250 W
10 U × 412.26 = 4122.60
Projector amb grau d'hermeticitat IP66, amb dues parts fabricades en aleació d'alumini injectat, cos amb microreflector fabricat en alumini abrillantat i anoditzat. amb làmpada d'halogenurs metàl·lics de 250 W, amb part proporcional d'accessoris. Instal·lada i comprovada.

| Codi | Ut | Descripció | Rendiment | Preu | Import |
|---|---|---|---|---|---|
| A013H000 | H | Ajudant electricista | 0.5 | 15.95 | 7.98 |
| A012H000 | H | Oficial 1a electricista | 0.5 | 18.48 | 9.24 |
| BHQ6NEO3 | U | Projector amb grau d'hermeticitat IP66, amb dues parts fabricades en aleació d'alumini injectat, cos amb microreflector fabricat en alumini abrillantat i anoditzat. amb làmpada d'halogenurs metàl·lics de 250 W, amb part proporcional d'accessoris. (material) | 1 | 353.2 | 353.20 |
| BH030250 | U | Làmpada d'halogenurs metàl.lics (HPI-T d'Osram o equiv.) de 250 W (material) | 1 | 41.84 | 41.84 |
|  |  | Total |  |  | 412.26 |

##### 01.0N.06.03.03 Regulació llumínica
Import: 56817.71

**EHRL0250** u Automatització centralitzada tipus LRA-250 de Luxmate
1 u × 5188.45 = 5188.45
Automatització centralitzada tipus LRA-250 de Luxmate o equivalent, fins a 250 adreces kit (TLM + PCSIR). Instal.lat i comprovat.

| Codi | Ut | Descripció | Rendiment | Preu | Import |
|---|---|---|---|---|---|
| A013H000 | H | Ajudant electricista | 2 | 15.95 | 31.90 |
| A012H000 | H | Oficial 1a electricista | 2 | 18.48 | 36.96 |
| BHRL0250 | u | Automatització centralitzada tipus LRA-250 de Luxmate o equivalent, fins a 250 adreces kit (TLM + PCSIR). (material) | 1 | 5119.59 | 5119.59 |
|  |  | Total |  |  | 5188.45 |

**EHRLDALI** u Sortida digital tipus LM-DALIS de Luxmate
1 u × 559.56 = 559.56
Sortida digital tipus LM-DALIS de Luxmate o equivalent, per al control individualitzat de fins a 64 reactàncies. Instal.lat i comprovat.

| Codi | Ut | Descripció | Rendiment | Preu | Import |
|---|---|---|---|---|---|
| A013H000 | H | Ajudant electricista | 0.25 | 15.95 | 3.99 |
| A012H000 | H | Oficial 1a electricista | 0.25 | 18.48 | 4.62 |
| BHRLDALI | u | Sortida digital tipus LM-DALIS de Luxmate o equivalent, per al control individualitzat de fins a 64 reactàncies. (material) | 1 | 550.95 | 550.95 |
|  |  | Total |  |  | 559.56 |

**EHRLRMA1** u Software de control tipus LRA-RMA de Luxmate o equivalent (1 sortida)
200 u × 11.5 = 2300.00
Software de control tipus LRA-RMA de Luxmate o equivalent (1 sortida). Instal.lat i comprovat.

| Codi | Ut | Descripció | Rendiment | Preu | Import |
|---|---|---|---|---|---|
| A012H000 | H | Oficial 1a electricista | 0.1 | 18.48 | 1.85 |
| A013H000 | H | Ajudant electricista | 0.1 | 15.95 | 1.60 |
| BHRLRMA1 | u | Software de control tipus LRA-RMA de Luxmate o equivalent (1 sortida) (material) | 1 | 8.05 | 8.05 |
|  |  | Total |  |  | 11.5 |

**EHRLDAL2** u Sortida digital tipus LM-3DALIS de Luxmate o equivalent, (3x01 Direccions). Broadcast.
2 u × 430.12 = 860.24
Sortida digital tipus LM-3DALIS de Luxmate o equivalent, (3x01 Direccions). Broadcast. Instal.lat i comprovat.

| Codi | Ut | Descripció | Rendiment | Preu | Import |
|---|---|---|---|---|---|
| A012H000 | H | Oficial 1a electricista | 0.25 | 18.48 | 4.62 |
| A013H000 | H | Ajudant electricista | 0.25 | 15.95 | 3.99 |
| BHRLDAL2 | U | Sortida digital tipus LM-3DALIS de Luxmate o equivalent, (3x01 Direccions). Broadcast. (material) | 1 | 421.51 | 421.51 |
|  |  | Total |  |  | 430.12 |

**EHRL3DLS** u Sortida digital tipus LM-3DLIS de Luxmate o equivalent, (3x01 Direccions). Broadcast.
10 u × 331.54 = 3315.40
Sortida digital tipus LM-3DLIS de Luxmate o equivalent, (3x01 Direccions). Broadcast. Instal.lat i comprovat.

| Codi | Ut | Descripció | Rendiment | Preu | Import |
|---|---|---|---|---|---|
| A013H000 | H | Ajudant electricista | 0.25 | 15.95 | 3.99 |
| A012H000 | H | Oficial 1a electricista | 0.25 | 18.48 | 4.62 |
| BHRL3DLS | u | Sortida digital tipus LM-3DLIS de Luxmate o equivalent, (3x01 Direccions). Broadcast. (material) | 1 | 322.93 | 322.93 |
|  |  | Total |  |  | 331.54 |

**EHRL3RUK** u Sortida relè tipus LM-3RUKS de Luxmate
5 u × 136.07 = 680.35
Sortida relè tipus LM-3RUKS de Luxmate o equivalent, amb 3 contactes independents de 16 A per a la connexió de lluminàries. Instal.lat i comprovat.

| Codi | Ut | Descripció | Rendiment | Preu | Import |
|---|---|---|---|---|---|
| A013H000 | H | Ajudant electricista | 0.25 | 15.95 | 3.99 |
| A012H000 | H | Oficial 1a electricista | 0.25 | 18.48 | 4.62 |
| BHRL3RUK | u | Sortida relè tipus LM-3RUKS de Luxmate o equivalent, amb 3 contactes independents de 16 A per a la connexió de lluminàries (material) | 1 | 127.46 | 127.46 |
|  |  | Total |  |  | 136.07 |

**EHRLENU1** u LM Entrada universal (4x) tipus LM-4UAS (22154723) de Luxmate o equivalent .
27 u × 196.32 = 5300.64
LM Entrada universal (4x) tipus LM-4UAS (22154723) de Luxmate o equivalent . Instal.lat i comprovat.

| Codi | Ut | Descripció | Rendiment | Preu | Import |
|---|---|---|---|---|---|
| A012H000 | H | Oficial 1a electricista | 1 | 18.48 | 18.48 |
| A013H000 | H | Ajudant electricista | 1 | 15.95 | 15.95 |
| BHRLENU1 | u | LM Entrada universal (4x) tipus LM-4UAS (22154723) de Luxmate o equivalent . (material) | 1 | 161.89 | 161.89 |
|  |  | Total |  |  | 196.32 |

**EHRLDPTU** u Detector de presència infraroig, tipus DPTP01-PD3-FP de Luxmate
14 u × 94.02 = 1316.28
Detector de presència infraroig, tipus DPTP01-PD3-FP de Luxmate o equivalent, amb part proporcional d'accessoris, muntage en sostre, angle 360º, alcanç 2 o 3 m. Temp.30 seg-30 min. Tot instal.lat i comprovat.

| Codi | Ut | Descripció | Rendiment | Preu | Import |
|---|---|---|---|---|---|
| A012H000 | H | Oficial 1a electricista | 1 | 18.48 | 18.48 |
| A013H000 | H | Ajudant electricista | 1 | 15.95 | 15.95 |
| BHRLDPTU | U | Detector de presència infraroig, tipus DPTP01-PD3-FP de Luxmate o equivalent, amb part proporcional d'accessoris, muntage en sostre, angle 360º, alcanç 2 o 3 m. Temp.30 seg-30 min. (material) | 1 | 59.59 | 59.59 |
|  |  | Total |  |  | 94.02 |

**EHRLBVE2** u Bus per a 100 aparells tipus LM-BV E02 de Luxmate
5 u × 264.55 = 1322.75
Subministre d'alimentació de bus tipus LM-BV E02 de Luxmate o equivalent, per a 100 aparells. Instal.lat i comprovat.

| Codi | Ut | Descripció | Rendiment | Preu | Import |
|---|---|---|---|---|---|
| A012H000 | H | Oficial 1a electricista | 4 | 18.48 | 73.92 |
| A013H000 | H | Ajudant electricista | 4 | 15.95 | 63.80 |
| BHRLBVE2 | u | Subministre d'alimentació de bus tipus LM-BV E02 de Luxmate o equivalent, per a 100 aparells. (material) | 1 | 126.83 | 126.83 |
|  |  | Total |  |  | 264.55 |

**EHRLBVE5** u Bus per a 35 aparells tipus LM-BVS35 de Luxmate
1 u × 222.07 = 222.07
Subministre d'alimentació de bus tipus LM-BVS35 de Luxmate o equivalent, per a 35 aparells. Instal.lat i comprovat.

| Codi | Ut | Descripció | Rendiment | Preu | Import |
|---|---|---|---|---|---|
| A012H000 | H | Oficial 1a electricista | 4 | 18.48 | 73.92 |
| A013H000 | H | Ajudant electricista | 4 | 15.95 | 63.80 |
| BHRLBVE5 | u | Subministre d'alimentació de bus tipus LM-BVS35 de Luxmate o equivalent, per a 35 aparells. (material) | 1 | 84.35 | 84.35 |
|  |  | Total |  |  | 222.07 |

**EHRLBKB1** u Acoblador de bus tipus LM-BK de Luxmate per a connexió de dos dominis de bus
1 u × 442.62 = 442.62
Acoblador de bus tipus LM-BK de Luxmate o equivalent, per a connexió de dos dominis de bus. Instal.lat i comprovat.

| Codi | Ut | Descripció | Rendiment | Preu | Import |
|---|---|---|---|---|---|
| A012H000 | H | Oficial 1a electricista | 0.5 | 18.48 | 9.24 |
| A013H000 | H | Ajudant electricista | 0.5 | 15.95 | 7.98 |
| BHRLBKB1 | u | Acoblador de bus tipus LM-BK de Luxmate o equivalent, per a connexió de dos dominis de bus. (material) | 1 | 425.4 | 425.40 |
|  |  | Total |  |  | 442.62 |

**EHRLS1GO** u Llicència de software tipus LMW-1GO de Luxmate
1 u × 1449.84 = 1449.84
Llicència de software tipus LMW-1GO de Luxmate o equivalent, per a la superfície gràfica. Instal.lat i comprovat.

| Codi | Ut | Descripció | Rendiment | Preu | Import |
|---|---|---|---|---|---|
| A013H000 | H | Ajudant electricista | 1 | 15.95 | 15.95 |
| A012H000 | H | Oficial 1a electricista | 1 | 18.48 | 18.48 |
| BHRLS1GO | u | Llicència de software tipus LMW-1GO de Luxmate o equivalent, per a la superfície gràfica. (material) | 1 | 1415.41 | 1415.41 |
|  |  | Total |  |  | 1449.84 |

**EHRLRAY1** u Kit Element de protecció tipus SP-PT-RAYOS de Luxmate o equivalent
1 u × 379.52 = 379.52
Kit Element de protecció tipus SP-PT-RAYOS de Luxmate o equivalent. Instal.lat i comprovat.

| Codi | Ut | Descripció | Rendiment | Preu | Import |
|---|---|---|---|---|---|
| A013H000 | H | Ajudant electricista | 0.25 | 15.95 | 3.99 |
| A012H000 | H | Oficial 1a electricista | 0.25 | 18.48 | 4.62 |
| BHRLRAY1 | u | Kit Element de protecció tipus SP-PT-RAYOS de Luxmate o equivalent. (material) | 1 | 370.91 | 370.91 |
|  |  | Total |  |  | 379.52 |

**EHRLPCLA** u PC amb una targeta de red, instalació en idioma anglés, amb monitor de 19 '' resolució 1280x1024 de
1 u × 2537.34 = 2537.34
PC amb una targeta de red, instalació en idioma anglés, amb monitor de 19 '' resolució 1280x1024 de luxmate o equivalent. Instal.lat i comprovat.

| Codi | Ut | Descripció | Rendiment | Preu | Import |
|---|---|---|---|---|---|
| A013H000 | H | Ajudant electricista | 1 | 15.95 | 15.95 |
| A012H000 | H | Oficial 1a electricista | 1 | 18.48 | 18.48 |
| BHRLPCLA | U | PC amb una targeta de red, instalació en idioma anglés, amb monitor de 19 '' resolució 1280x1024 de luxmate o equivalent (material) | 1 | 2502.91 | 2502.91 |
|  |  | Total |  |  | 2537.34 |

**EHRLDPT1** u Detector de presència tipus DPT02-LC-140 de Luxmate
247 u × 44.23 = 10924.81
Detector de presència tipus DPT02-LC-140 de Luxmate o equivalent, amb part proporcional d'accessoris i cablejat fins els receptors d'enllumenat per al seu correcte funcionament. Tot instal.lat i comprovat.

| Codi | Ut | Descripció | Rendiment | Preu | Import |
|---|---|---|---|---|---|
| A012H000 | H | Oficial 1a electricista | 0.5 | 18.48 | 9.24 |
| A013H000 | H | Ajudant electricista | 0.5 | 15.95 | 7.98 |
| BHRLDPT1 | u | Detector de presència tipus DPT02-LC-140 de Luxmate o equivalent, amb part proporcional d'accessoris i cablejat fins els receptors d'enllumenat per al seu correcte funcionament (material) | 1 | 27.01 | 27.01 |
|  |  | Total |  |  | 44.23 |

| Amidament | Uts. | Parcial |
|---|---|---|
|  | 65 | 65.000 |
|  | 182 | 182.000 |
| Total |  | 247 |

**EEVWACO1** u Cablejat de la instal.lació de regulació llumínica, mecanismes i part proporcional d'accessoris.
1 u × 4592.93 = 4592.93

| Codi | Ut | Descripció | Rendiment | Preu | Import |
|---|---|---|---|---|---|
| A012H000 | H | Oficial 1a electricista | 8 | 18.48 | 147.84 |
| A013H000 | H | Ajudant electricista | 8 | 15.95 | 127.60 |
| BEVWACO1 | U | Cablejat de la instal.lació de regulació llumínica, mecanismes i part proporcional d'accessoris. (material) | 1 | 4317.49 | 4317.49 |
|  |  | Total |  |  | 4592.93 |

**EEV30915** u Programació e enginyeria i P:M.
1 u × 15424.91 = 15424.91
Direccionament de tots els mòduls, programació d'automatització i revisió de funcions. Oficina tècnica, documentació i desenvolupament del projecte.

##### 01.0N.06.03.04 Grup electrògen
Import: 52078.15

**EE41GE02** u Modul tipus GE-1 de sortida lliure de 200 mm
1 u × 21.36 = 21.36
Modul tipus GE-1 de sortida lliure de Dinak o equivalent, de 200 mm de dn per a sortida de grup electrogen, amb sistemes d'evacuacio de gasos, dissenyat per a funcionar a alta temperatura i grans sobrepressions (fins a 1.500 mm. c.a.). Instal.lat i comprovat.

| Codi | Ut | Descripció | Rendiment | Preu | Import |
|---|---|---|---|---|---|
| A013G000 | h | Ajudant de calefactor | 0.3 | 15.95 | 4.79 |
| A012G000 | h | Oficial 1a calefactor | 0.3 | 18.48 | 5.54 |
| BE41GE02 | U | Modul tipus GE-1 de sortida lliure de Dinak o equivalent, de 200 mm de dn per a sortida de grup electrogen, amb sistemes d'evacuacio de gasos, dissenyat per a funcionar a alta temperatura i grans sobrepressions (fins a 1.500 mm. c.a.). (material) | 1 | 11.03 | 11.03 |
|  |  | Total |  |  | 21.36 |

**EE41GE07** u Modul tipus GE-1 tram recte 200 mm
25 u × 48.2 = 1205.00
Modul tipus GE-1 de tram recte de Dinak o equivalent, de 200 mm de dn per a sortida de grup electrogen, amb sistemes d'evacuacio de gasos, dissenyat per a funcionar a alta temperatura i grans sobrepressions (fins a 1.500 mm. c.a.). Instal.lat i comprovat.

| Codi | Ut | Descripció | Rendiment | Preu | Import |
|---|---|---|---|---|---|
| A012G000 | h | Oficial 1a calefactor | 0.3 | 18.48 | 5.54 |
| A013G000 | h | Ajudant de calefactor | 0.3 | 15.95 | 4.79 |
| BE41GE07 | U | Modul tipus GE-1 de tram recte de Dinak o equivalent, de 200 mm de dn per a sortida de grup electrogen, amb sistemes d'evacuacio de gasos, dissenyat per a funcionar a alta temperatura i grans sobrepressions (fins a 1.500 mm. c.a.). (material) | 1 | 35.44 | 35.44 |
| BEW40014 | u | Suport per a conducte de diametre 200 mm, tipus ancoratgede carrega (material) | 0.33 | 7.35 | 2.43 |
|  |  | Total |  |  | 48.2 |

**EE41GE47** u Modul tipus GE-1 acobl. grup electrogen 200 mm
1 u × 19.39 = 19.39
Modul tipus GE-1 acoblament amb grup electrogen de Dinak o equivalent, de 200 mm de dn per a sortida de grup electrogen, amb sistemes d'evacuacio de gasos, dissenyat per a funcionar a alta temperatura i grans sobrepressions (fins a 1.500 mm. c.a.). Instal.lat i comprovat.

| Codi | Ut | Descripció | Rendiment | Preu | Import |
|---|---|---|---|---|---|
| A013G000 | h | Ajudant de calefactor | 0.1 | 15.95 | 1.60 |
| A012G000 | h | Oficial 1a calefactor | 0.1 | 18.48 | 1.85 |
| BE41GE47 | U | Modul tipus GE-1 acoblament amb grup electrogen de Dinak o equivalent, de 200 mm de dn per a sortida de grup electrogen, amb sistemes d'evacuacio de gasos, dissenyat per a funcionar a alta temperatura i grans sobrepressions (fins a 1.500 mm. c.a.). (material) | 1 | 15.94 | 15.94 |
|  |  | Total |  |  | 19.39 |

**EE41GE42** u Modul tipus GE-1 colze de 45, 200 mm
4 u × 43.32 = 173.28
Modul tipus GE-1 colze de 45 de Dinak o equivalent, de 200 mm de dn per a sortida de grup electrogen, amb sistemes d'evacuacio de gasos, dissenyat per a funcionar a alta temperatura i grans sobrepressions (fins a 1.500 mm. c.a.). Instal.lat i comprovat.

| Codi | Ut | Descripció | Rendiment | Preu | Import |
|---|---|---|---|---|---|
| A013G000 | h | Ajudant de calefactor | 0.3 | 15.95 | 4.79 |
| A012G000 | h | Oficial 1a calefactor | 0.3 | 18.48 | 5.54 |
| BE41GE42 | U | Modul tipus GE-1 colze de 45 de Dinak o equivalent, de 200 mm de dn per a sortida de grup electrogen, amb sistemes d'evacuacio de gasos, dissenyat per a funcionar a alta temperatura i grans sobrepressions (fins a 1.500 mm. c.a.). (material) | 1 | 32.99 | 32.99 |
|  |  | Total |  |  | 43.32 |

**EE41GE22** u Modul tipus GE-1 tram extens.curt 200 mm
1 u × 45.16 = 45.16
Modul tipus GE-1 de tram de extensible curt de Dinak o equivalent, de 200 mm de dn per a sortida de grup electrogen, amb sistemes d'evacuacio de gasos, dissenyat per a funcionar a alta temperatura i grans sobrepressions (fins a 1.500 mm. c.a.). Instal.lat i comprovat.

| Codi | Ut | Descripció | Rendiment | Preu | Import |
|---|---|---|---|---|---|
| A013G000 | h | Ajudant de calefactor | 0.3 | 15.95 | 4.79 |
| A012G000 | h | Oficial 1a calefactor | 0.3 | 18.48 | 5.54 |
| BEW40014 | u | Suport per a conducte de diametre 200 mm, tipus an | 0.33 | 7.35 | 2.43 |
| BE41GE22 | U | Modul tipus GE-1 de tram de extensible curt de Dinak o equivalent, de 200 mm de dn per a sortida de grup electrogen, amb sistemes d'evacuacio de gasos, dissenyat per a funcionar a alta temperatura i grans sobrepressions (fins a 1.500 mm. c.a.). (material) | 1 | 32.4 | 32.40 |
|  |  | Total |  |  | 45.16 |

**EGDZQUIM** u Posta a terra tipus Ingesco o equivalent. Per a la xarxa de terres del grup electògen.
1 u × 698.16 = 698.16
Posta a terra tipus Ingesco o equivalent, formada per electrodes de gran durabilitat i màxim rendiment, equipada amb un sistema ''d'automanteniment'', registrable, sense necessitat d'obra civil, fiable, segura, amb gran capacitat d'absorció de possibles descàrregues, mínima impedància al xoc en corrent d'alta freqüència amb la màxima superfície de contacte amb el terreny. Per a la xarxa de terres del grup electògen.

| Codi | Ut | Descripció | Rendiment | Preu | Import |
|---|---|---|---|---|---|
| A012H000 | H | Oficial 1a electricista | 10 | 18.48 | 184.80 |
| A013H000 | H | Ajudant electricista | 10 | 15.95 | 159.50 |
| BGDZQUIM | u | Posta a terra tipus Ingesco o equivalent (material) | 1 | 353.86 | 353.86 |
|  |  | Total |  |  | 698.16 |

**FGC1EMJC** u Grup electrògen automàtic tipus V500C2 de 500 kva de Sdmo o equivalent
1 u × 45428.04 = 45428.04
Grup electrògen automàtic tipus V500C2 de 500 kva d'Electra Molins o equivalent, amb quadre de control tipus S4500 Telys, potencia en servei de 400 kw, capacitat de 500 litres de combustible, amb silenciador al tub d'escapament de 29 dB, amb xemeneia d'escapament DN200, pack d'insonorització amb silenciadors d'entrada i sortida d'aire 25 dB, amb conducció d'aire acoblament a grup, inclòs lona i connexió a radiador, segons documentació gràfica, amb part proporcional d'accessoris. Instal.lat i comprovat.

| Codi | Ut | Descripció | Rendiment | Preu | Import |
|---|---|---|---|---|---|
| A013H000 | H | Ajudant electricista | 1 | 15.95 | 15.95 |
| A012H000 | H | Oficial 1a electricista | 1 | 18.48 | 18.48 |
| BGC1EMJC | u | Grup electrògen automàtic tipus V500C2 de 500 kva d'Electra Molins o equivalent, amb quadre de control tipus S4500 Telys, potencia en servei de 400 kw, capacitat de 500 litres de combustible, amb silenciador al tub d'escapament de 29 dB, amb xemeneia d'escapament DN200, pack d'insonorització amb silenciadors d'entrada i sortida d'aire 25 dB, amb conducció d'aire acoblament a grup, inclòs lona i connexió a radiador, segons documentació gràfica, amb part proporcional d'accessoris. (material) | 1 | 45335.73 | 45335.73 |
| BGWC1000 | u | Part proporcional d'accessoris per a grups electrògens (material) | 1 | 57.88 | 57.88 |
|  |  | Total |  |  | 45428.04 |

**FGC1COM3** u Commutador de potència xarxa-grup de Sdmo o equivalent
1 u × 2704.95 = 2704.95
Commutador de potència xarxa-grup de Sdmo o equivalent, per transferència sense tall de la càrrega, amb dos contactors automàtics tetrapolars de 500 A a la tensió de 400 V, amb enclavament mecànic i elèctric, connexions internes, sonoritzat de desconnexió de la terra pròpia del neutre del grup, fusibles de protecció de les línies de comandament i amb selector de control de 3 posicions: ''Automàtic'', ''xarxa'' i ''grup'', amb part proporcional d'accessoris. Instal.lat i comprovat.

| Codi | Ut | Descripció | Rendiment | Preu | Import |
|---|---|---|---|---|---|
| A012H000 | H | Oficial 1a electricista | 1 | 18.48 | 18.48 |
| A013H000 | H | Ajudant electricista | 1 | 15.95 | 15.95 |
| BGC1COM3 | U | Commutador de potència xarxa-grup de Sdmo o equivalent, per transferència sense tall de la càrrega, amb dos contactors automàtics tetrapolars de 500 A a la tensió de 400 V, amb enclavament mecànic i elèctric, connexions internes, sonoritzat de desconnexió de la terra pròpia del neutre del grup, fusibles de protecció de les línies de comandament i amb selector de control de 3 posicions: ''Automàtic'', ''xarxa'' i ''grup'', amb part proporcional d'accessoris. (material) | 1 | 2670.52 | 2670.52 |
|  |  | Total |  |  | 2704.95 |

**EG4R00FA** u Base portafusible 800 A
3 u × 31.77 = 95.31
Base portafusible per 800 A, modular amb fusible norma UNE 21.103 (am) d'acompanyament (ràpid) i calibre de 800 A, fixació a guia din. Instal.lada dins armari i comprovada.

| Codi | Ut | Descripció | Rendiment | Preu | Import |
|---|---|---|---|---|---|
| A012H000 | H | Oficial 1a electricista | 0.25 | 18.48 | 4.62 |
| BG4R00FA | u | Base portafusible per 800 A, modular amb fusible norma UNE 21.103 (am) d'acompanyament (ràpid) i calibre de 800 A, fixació a guia din. (material) | 1 | 23.4 | 23.40 |
| BG4R00F0 | u | Base portafusible | 1 | 3.75 | 3.75 |
|  |  | Total |  |  | 31.77 |

**EE520002** M2 Xapa galvanitzada 0,8 mm. gruix i conducte
112.5 M2 × 15 = 1687.50
Xapa galvanitzada de 0,8 mm. gruix. conducte de xapa d'acer galvanitzat tipus ''sendzinic'' amb recobriment de zinc i reforç a les seves cares del tipus ''punt de diamant'', amb resistència al foc 400ºC/2h, amb unions en perfil metus soldades en gruix i qualitat segons normes din, inclosos accessoris. col.locada.

| Codi | Ut | Descripció | Rendiment | Preu | Import |
|---|---|---|---|---|---|
| A013G000 | h | Ajudant de calefactor | 0.1 | 15.95 | 1.60 |
| A012G000 | h | Oficial 1a calefactor | 0.1 | 18.48 | 1.85 |
| BEW50001 | U | Suport per a perfil metu cond. rectangular | 1 | 1.75 | 1.75 |
| BE520002 | M2 | Xapa galvanitzada 0,8 mm. de gruix (material) | 1 | 9.8 | 9.80 |
|  |  | Total |  |  | 15 |

##### 01.0N.06.03.06 Gestió Energia
Import: 45361.07

**EGB1MK30** U Comptador monofàsic electronic tipus MK-30LCD-RS485 de Circutor o equivalent
81 U × 140.98 = 11419.38
Comptador monofàsic electronic tipus MK-30LCD-RS485 de Circutor o equivalent, amb protocol de comunicacions modbus RTU RS485, connexió directa amb transformador incorporat, amb una intensitat nominal de 30 A (màx. 60 A), amb control de dades de tensió, potència, intensitat i energia, amb part proporcional d'accessoris. Instal.lat i comprovat.

| Codi | Ut | Descripció | Rendiment | Preu | Import |
|---|---|---|---|---|---|
| A012H000 | H | Oficial 1a electricista | 1.5 | 18.48 | 27.72 |
| A013H000 | H | Ajudant electricista | 1.5 | 15.95 | 23.93 |
| BGB1MK30 | u | Comptador monofàsic electronic tipus MK-30LCD-RS485 de Circutor o equivalent, amb protocol de comunicacions modbus RTU RS485, connexió directa amb transformador incorporat, amb una intensitat nominal de 30 A (màx. 60 A), amb control de dades de tensió, potència, intensitat i energia, amb part proporcional d'accessoris. (material) | 1 | 89.33 | 89.33 |
|  |  | Total |  |  | 140.98 |

**EGB1MKD1** u Comptador trifàsic tipus MKD-ITF-RS485-I2-C2 de Circutor o equivalent
93 u × 264.4 = 24589.20
Comptador trifàsic tipus MKD-ITF-RS485-I2-C2 de Circutor o equivalent, connexió directa amb transformador incorporat, amb una intensitat nominal entre 160 mA i 120 A, amb sortida digital d'impulsos, amb part proporcional d'accessoris. Instal.lat i comprovat.

| Codi | Ut | Descripció | Rendiment | Preu | Import |
|---|---|---|---|---|---|
| A012H000 | H | Oficial 1a electricista | 1.5 | 18.48 | 27.72 |
| A013H000 | H | Ajudant electricista | 1.5 | 15.95 | 23.93 |
| BGB1MKD1 | u | Comptador trifàsic tipus MKD-ITF-RS485-I2-C2 de Circutor o equivalent, connexió directa amb transformador incorporat, amb una intensitat nominal entre 160 mA i 120 A, amb sortida digital d'impulsos, amb part proporcional d'accessoris. (material) | 1 | 212.75 | 212.75 |
|  |  | Total |  |  | 264.4 |

**EGB1MKE1** u Comptador trifàsic tipus EDMK-ITF-RS485-C2 de Circutor o equivalent
4 u × 270.67 = 1082.68
Comptador trifàsic tipus EDMK-ITF-RS485-C2 de Circutor o equivalent, amb protocol de comunicació tipus modbus, amb indicació de consum, dos sortides digitals, amb part proporcional d'accessoris. Instal.lat i comprovat.

| Codi | Ut | Descripció | Rendiment | Preu | Import |
|---|---|---|---|---|---|
| A013H000 | H | Ajudant electricista | 1.5 | 15.95 | 23.93 |
| A012H000 | H | Oficial 1a electricista | 1.5 | 18.48 | 27.72 |
| BGB1MKE1 | u | Comptador trifàsic tipus EDMK-ITF-RS485-C2 de Circutor o equivalent, amb protocol de comunicació tipus modbus, amb indicació de consum, dos sortides digitals, amb part proporcional d'accessoris. (material) | 1 | 219.02 | 219.02 |
|  |  | Total |  |  | 270.67 |

**EGB1TA20** u Transformador de corrent tipus TC 5 de Circutor
12 u × 19.61 = 235.32
Transformador de corrent tipus TC 5 de Circutor o equivalent, amb relació de transformació 250/5, amb pletina de 20x10 mm, amb 10kV d'aïllament, classe tèrmica B, factor de seguretat 5, amb part proporcional d'accessoris. Instal.lat i comprovat.

| Codi | Ut | Descripció | Rendiment | Preu | Import |
|---|---|---|---|---|---|
| A012H000 | H | Oficial 1a electricista | 0.2 | 18.48 | 3.70 |
| A013H000 | H | Ajudant electricista | 0.2 | 15.95 | 3.19 |
| BGB1TA20 | u | Transformador de corrent tipus TC 5 de Circutor o equivalent, amb relació de transformació 250/5, amb pletina de 20x10 mm, amb 10kV d'aïllament, classe tèrmica B, factor de seguretat 5, amb part proporcional d'accessoris. (material) | 1 | 12.72 | 12.72 |
|  |  | Total |  |  | 19.61 |

**EGB1MB01** U Modbus tipus TCP2RS/modbus-TCP de Circutor o equivalent
6 U × 344.66 = 2067.96
Modbus tipus TCP2RS/modbus-TCP de Circutor o equivalent, amb part proporcional d'accessoris. Instal.lat i comprovat.

| Codi | Ut | Descripció | Rendiment | Preu | Import |
|---|---|---|---|---|---|
| A013H000 | H | Ajudant electricista | 1.5 | 15.95 | 23.93 |
| A012H000 | H | Oficial 1a electricista | 1.5 | 18.48 | 27.72 |
| BGB1MB01 | u | Modbus tipus TCP2RS/modbus-TCP de Circutor o equivalent, amb part proporcional d'accessoris. (material) | 1 | 293.01 | 293.01 |
|  |  | Total |  |  | 344.66 |

**EGB1MBSF** U Software Powerstudio de Circutor o equivalent
1 U × 141.08 = 141.08
Software Powerstudio de Circutor o equivalen, amb part proporcional d'accessoris. Instal.lat i comprovat.

| Codi | Ut | Descripció | Rendiment | Preu | Import |
|---|---|---|---|---|---|
| A012H000 | H | Oficial 1a electricista | 1 | 18.48 | 18.48 |
| A013H000 | H | Ajudant electricista | 1 | 15.95 | 15.95 |
| BGB1MBSF | u | Software Powerstudio de Circutor o equivalen, amb part proporcional d'accessoris. (material) | 1 | 106.65 | 106.65 |
|  |  | Total |  |  | 141.08 |

**EGB1MBS1** U Software Powerstudio Scada llicència de Circutor o equivalent
1 U × 1232.52 = 1232.52
Software Powerstudio Scada llicència de Circutor o equivalent, amb part proporcional d'accessoris. Instal.lat i comprovat.

| Codi | Ut | Descripció | Rendiment | Preu | Import |
|---|---|---|---|---|---|
| A012H000 | H | Oficial 1a electricista | 10 | 18.48 | 184.80 |
| A013H000 | H | Ajudant electricista | 10 | 15.95 | 159.50 |
| BGB1MBS1 | u | Software Powerstudio Scada llicència de Circutor o equivalent, amb part proporcional d'accessoris. (material) | 1 | 888.22 | 888.22 |
|  |  | Total |  |  | 1232.52 |

**EEVWAGFD** u Cablejat de la instal.lació de control d'energia.
1 u × 4592.93 = 4592.93

| Codi | Ut | Descripció | Rendiment | Preu | Import |
|---|---|---|---|---|---|
| A013H000 | H | Ajudant electricista | 8 | 15.95 | 127.60 |
| A012H000 | H | Oficial 1a electricista | 8 | 18.48 | 147.84 |
| BEVWACO1 | U | Cablejat de la instal.lació de regulació llumínica, mecanismes i part proporcional d'accessoris. | 1 | 4317.49 | 4317.49 |
|  |  | Total |  |  | 4592.93 |

##### 01.0N.06.03.07 Estació Transformadora
Import: 147820.12

**EGMCCMLM** u Cel.la de línea del tipus CML-36L2, motoritzada, tall i aïllament íntegre en SF6
4 u × 5249.94 = 20999.76
Cel.la de línea del tipus CML-36L2, motoritzada, tall i aïllament íntegre en SF6, interruptor rotatiu III amb conexió-seccionament-posta a terra. Sistema modular de Vn=36kV, In=630 A/20kA segons N/FECSA. Amb comandament motor. Inclou 3 captadors capacitatius i 3 borns M400TB-xx. Instal.lada i comprovada.

| Codi | Ut | Descripció | Rendiment | Preu | Import |
|---|---|---|---|---|---|
| A013H000 | H | Ajudant electricista | 8 | 15.95 | 127.60 |
| A012H000 | H | Oficial 1a electricista | 8 | 18.48 | 147.84 |
| BGMCCMLM | u | Cel.la de línea del tipus CML-36L2, motoritzada, tall i aïllament íntegre en SF6, interruptor rotatiu III amb conexió-seccionament-posta a terra. Sistema modular de Vn=36kV, In=630 A/20kA segons N/FECSA. Amb comandament motor. Inclou 3 captadors capacitatius i 3 borns M400TB-xx. (material) | 1 | 4953.06 | 4953.06 |
| C1501700 | h | Camión transp.7 t | 1 | 21.44 | 21.44 |
|  |  | Total |  |  | 5249.94 |

| Amidament | Uts. | Parcial |
|---|---|---|
|  | 2 | 2.000 |
|  | 2 | 2.000 |
| Total |  | 4 |

**EGMCCML2** u Cel.la de línea del tipus CML-36L2, tall i aïllament íntegre en SF6, interruptor rotatiu III amb con
4 u × 3151.59 = 12606.36
Cel.la de línea del tipus CML-36L2, tall i aïllament íntegre en SF6, interruptor rotatiu III amb conexió-seccionament-posta a terra. Sistema modular de Vn=36kV, In=630 A/20kA segons N/FECSA. Amb comandament motor. Inclou 3 captadors capacitatius i 3 borns M400TB-xx. Instal.lada i comprovada.

| Codi | Ut | Descripció | Rendiment | Preu | Import |
|---|---|---|---|---|---|
| A013H000 | H | Ajudant electricista | 8 | 15.95 | 127.60 |
| A012H000 | H | Oficial 1a electricista | 8 | 18.48 | 147.84 |
| BGMCCML2 | U | Cel.la de línea del tipus CML-36L2, tall i aïllament íntegre en SF6, interruptor rotatiu III amb conexió-seccionament-posta a terra. Sistema modular de Vn=36kV, In=630 A/20kA segons N/FECSA. Amb comandament motor. Inclou 3 captadors capacitatius i 3 borns M400TB-xx. (material) | 1 | 2854.71 | 2854.71 |
| C1501700 | h | Camión transp.7 t | 1 | 21.44 | 21.44 |
|  |  | Total |  |  | 3151.59 |

| Amidament | Uts. | Parcial |
|---|---|---|
|  | 2 | 2.000 |
|  | 2 | 2.000 |
| Total |  | 4 |

**EGMCCMR2** u Cel.la de línia del tipus CMR-36L2 d' Ormazabal o equivalent, inclou 3 borns i 3 pasatapes.
2 u × 1786.56 = 3573.12
Cel.la de línia del tipus CMR-36L2 d' Ormazabal o equivalent, inclou 3 borns i 3 pasatapes. Instal.lada i comprovada.

| Codi | Ut | Descripció | Rendiment | Preu | Import |
|---|---|---|---|---|---|
| A013H000 | H | Ajudant electricista | 8 | 15.95 | 127.60 |
| A012H000 | H | Oficial 1a electricista | 8 | 18.48 | 147.84 |
| BGMCCMR2 | U | Cel.la de línia del tipus CMR-36L2 d' Ormazabal o equivalent, inclou 3 borns i 3 pasatapes. (material) | 1 | 1489.68 | 1489.68 |
| C1501700 | h | Camión transp.7 t | 1 | 21.44 | 21.44 |
|  |  | Total |  |  | 1786.56 |

| Amidament | Uts. | Parcial |
|---|---|---|
|  | 1 | 1.000 |
|  | 1 | 1.000 |
| Total |  | 2 |

**EGMCCMP2** u Cel.la de protecció general amb interruptor automàtic tipus CMP-V36L2, aïllament íntegre en SF6, sec
2 u × 12564.35 = 25128.70
Cel.la de protecció general amb interruptor automàtic tipus CMP-V36L2, aïllament íntegre en SF6, seccionador trifàsic amb connexió-seccionament-posta a terra. Interruptor trifàsic de tall en buit, Vn=36kV, In=630A/20kA segons N/FECSA. Amb comandament manual. Inclou relé ekorRPG (50-51/50N-51N), 3TI 5-100A, cl.5P20, 3 captadors capacitatius i 3 borns M400TB-xx. Instal.lada i comprovada.

| Codi | Ut | Descripció | Rendiment | Preu | Import |
|---|---|---|---|---|---|
| A012H000 | H | Oficial 1a electricista | 12 | 18.48 | 221.76 |
| A013H000 | H | Ajudant electricista | 12 | 15.95 | 191.40 |
| BGMCCMP2 | U | Cel.la de protecció general amb interruptor automàtic tipus CMP-V36L2, aïllament íntegre en SF6, seccionador trifàsic amb connexió-seccionament-posta a terra. Interruptor trifàsic de tall en buit, Vn=36kV, In=630A/20kA segons N/FECSA. Amb comandament manual. Inclou relé ekorRPG (50-51/50N-51N), 3TI 5-100A, cl.5P20, 3 captadors capacitatius i 3 borns M400TB-xx. (material) | 1 | 12129.75 | 12129.75 |
| C1501700 | h | Camión transp.7 t | 1 | 21.44 | 21.44 |
|  |  | Total |  |  | 12564.35 |

| Amidament | Uts. | Parcial |
|---|---|---|
|  | 1 | 1.000 |
|  | 1 | 1.000 |
| Total |  | 2 |

**EGMCCMM2** u Cel.la de mesura tipus CMM-36L2, aïllament 36 KV, sistema modular de Vn=36kV, In=630A/20kA segons N/
2 u × 5470.98 = 10941.96
Cel.la de mesura tipus CMM-36L2, aïllament 36 KV, sistema modular de Vn=36kV, In=630A/20kA segons N/FECSA. Inclou 3TT de 50 VA en cl.0.2, 3TI x-2x/5A de 15VA en cl.0.2S i pont d'interconnexió a cel.la CMP-V-36L2 de 3(1x150) mm2 Cu de 18/30 kV. Instal.lada i comprovada.

| Codi | Ut | Descripció | Rendiment | Preu | Import |
|---|---|---|---|---|---|
| A012H000 | H | Oficial 1a electricista | 8 | 18.48 | 147.84 |
| A013H000 | H | Ajudant electricista | 8 | 15.95 | 127.60 |
| BGMCCMM2 | U | Cel.la de mesura tipus CMM-36L2, aïllament 36 KV, sistema modular de Vn=36kV, In=630A/20kA segons N/FECSA. Inclou 3TT de 50 VA en cl.0.2, 3TI x-2x/5A de 15VA en cl.0.2S i pont d'interconnexió a cel.la CMP-V-36L2 de 3(1x150) mm2 Cu de 18/30 kV (material) | 1 | 5174.1 | 5174.10 |
| C1501700 | h | Camión transp.7 t | 1 | 21.44 | 21.44 |
|  |  | Total |  |  | 5470.98 |

| Amidament | Uts. | Parcial |
|---|---|---|
|  | 1 | 1.000 |
|  | 1 | 1.000 |
| Total |  | 2 |

**EGMCCMPE** u Cel.la de protecció de transformador per ruptofusibles tipus CMP-F-36L2, tall i aïllament íntegre en
4 u × 5363.57 = 21454.28
Cel.la de protecció de transformador per ruptofusibles tipus CMP-F-36L2, tall i aïllament íntegre en SF6, interruptor rotatiu III amb connexió seccionament-posta a terra. Sistema modular de Vn=25kV, In=630A/20kA segons N/FECSA. Amb comandament manual tipus BR, amb bobina d'engegada. Inclou 3 captadors capacitatius i 3 borns M400LR-xx. Instal.lada i comprovada.

| Codi | Ut | Descripció | Rendiment | Preu | Import |
|---|---|---|---|---|---|
| A012H000 | H | Oficial 1a electricista | 8 | 18.48 | 147.84 |
| A013H000 | H | Ajudant electricista | 8 | 15.95 | 127.60 |
| BGMCCMPE | U | Cel.la de protecció de transformador per ruptofusibles tipus CMP-F-36L2, tall i aïllament íntegre en SF6, interruptor rotatiu III amb connexió seccionament-posta a terra. Sistema modular de Vn=25kV, In=630A/20kA segons N/FECSA. Amb comandament manual tipus BR, amb bobina d'engegada. Inclou 3 captadors capacitatius i 3 borns M400LR-xx. (material) | 1 | 5066.69 | 5066.69 |
| C1501700 | h | Camión transp.7 t | 1 | 21.44 | 21.44 |
|  |  | Total |  |  | 5363.57 |

| Amidament | Uts. | Parcial |
|---|---|---|
|  | 2 | 2.000 |
|  | 2 | 2.000 |
| Total |  | 4 |

**EGMCTRA1** U Transformador trifasic sec de 1000 kva
1 U × 15461.27 = 15461.27
Transformador trifasic sec de 1000 kva de potencia, amb una tensio de primari de 25 kv i tensio del secundari 420 v, grupo de connexio dyn11, amb 3 sondes PT_100 i amb t-154, amb part proporcional d'accessoris. Instal.lat i comprovat.

| Codi | Ut | Descripció | Rendiment | Preu | Import |
|---|---|---|---|---|---|
| A013H000 | H | Ajudant electricista | 2 | 15.95 | 31.90 |
| A012H000 | H | Oficial 1a electricista | 2 | 18.48 | 36.96 |
| BGMCTRA1 | U | Transformador trifasic sec de 1000 kva de potencia, amb una tensio de primari de 25 kv i tensio del secundari 420 v, grupo de connexio dyn11, amb 3 sondes PT_100 i amb t-154, amb part proporcional d'accessoris. (material) | 1 | 15392.41 | 15392.41 |
|  |  | Total |  |  | 15461.27 |

**EGMCQESC** u Quadre de baixa tensio tipus AC4-1600/4x400a
1 u × 962.13 = 962.13
Quadre de baixa tensio d'escomesatipus AC4-1600/4x400a d'ormazabal o equivalent segons normes endesa i posta en funcionament.

| Codi | Ut | Descripció | Rendiment | Preu | Import |
|---|---|---|---|---|---|
| A012H000 | H | Oficial 1a electricista | 4 | 18.48 | 73.92 |
| A013H000 | H | Ajudant electricista | 4 | 15.95 | 63.80 |
| BGMCQESC | U | Quadre de baixa tensio d'escomesatipus ac4-1600/4x400a d'ormazabal o equivalent segons normes endesa (material) | 1 | 824.41 | 824.41 |
|  |  | Total |  |  | 962.13 |

**EGMCXT01** u Xarxa de terres de ferratges
2 u × 687.97 = 1375.94
Xarxa de terres de ferratges, inclou cable nu, piquetes, caixa de comprovació i part proporcional d'accessoris.. Instal.lat i comprovat.

| Codi | Ut | Descripció | Rendiment | Preu | Import |
|---|---|---|---|---|---|
| A012H000 | H | Oficial 1a electricista | 3 | 18.48 | 55.44 |
| A013H000 | H | Ajudant electricista | 3 | 15.95 | 47.85 |
| BGMCXT01 | u | Xarxa de terres de ferratges, inclou cable nu, piquetes, caixa de comprovació. (material) | 1 | 584.68 | 584.68 |
|  |  | Total |  |  | 687.97 |

**EGMCXT02** u Xarxa de terres neutre frafo
2 u × 519.16 = 1038.32
Xarxa de terres per a neutre de transformador, amb cable de coure nu, piquetes, arqueta de comprovació i part proporcional d'accessoris. Instal.lat i comprovat.

| Codi | Ut | Descripció | Rendiment | Preu | Import |
|---|---|---|---|---|---|
| A013H000 | H | Ajudant electricista | 3 | 15.95 | 47.85 |
| A012H000 | H | Oficial 1a electricista | 3 | 18.48 | 55.44 |
| BGMCXT02 | u | Xarxa de terres per a neutre de transformador, amb cable de coure nu, piquetes, arqueta de comprovació i part proporcional d'accessoris. (material) | 1 | 415.87 | 415.87 |
|  |  | Total |  |  | 519.16 |

**EGMDHEPR** m Cable tipus HEPRZ-18/30 d'1x240 mm2
390 m × 13.43 = 5237.70
Cable tipus HEPRZ-18/30 d'1x240 mm2 per a instal.lacions de mitja tensio. col.locat.

| Codi | Ut | Descripció | Rendiment | Preu | Import |
|---|---|---|---|---|---|
| A013H000 | H | Ajudant electricista | 0.1 | 15.95 | 1.60 |
| A012H000 | H | Oficial 1a electricista | 0.1 | 18.48 | 1.85 |
| BGMDHEPR | m | Cable tipus HEPRZ-18/30 d'1x240 mm2 per a instal.lacions de mitja tensio. (material) | 1 | 9.98 | 9.98 |
|  |  | Total |  |  | 13.43 |

| Amidament | Uts. | Llarg | Parcial |
|---|---|---|---|
|  | 3 | 42.00 | 126.000 |
|  | 3 | 88.00 | 264.000 |
| Total |  |  | 390 |

**EGMDRHZ1** m Cable tipus DN-RA 0,6/1Kv 1x50 mm2
64 m × 8.77 = 561.28
Cable tipus DN-RA 1x50 mm2 per a neutre de transformador. Col.locat.

| Codi | Ut | Descripció | Rendiment | Preu | Import |
|---|---|---|---|---|---|
| A013H000 | H | Ajudant electricista | 0.1 | 15.95 | 1.60 |
| A012H000 | H | Oficial 1a electricista | 0.1 | 18.48 | 1.85 |
| BGMDRHZ1 | M | Cable tipus DN-RA 1x50 mm2 per a neutre de transformador. (material) | 1 | 5.32 | 5.32 |
|  |  | Total |  |  | 8.77 |

| Amidament | Uts. | Llarg | Parcial |
|---|---|---|---|
|  | 2 | 32.00 | 64.000 |
| Total |  |  | 64 |

**FG22RP1K** m Tub corbable corrugat PVC,DN=160mm,,impacte=15J,resist.compress.=250N,canal.sot.
64 m × 3.54 = 226.56
Tub corbable corrugat de PVC, de 160 mm de diàmetre nominal, aïllant i no propagador de la flama, resistència a l'impacte de 15 J, resistència a compressió de 250 N, muntat com a canalització soterrada

| Codi | Ut | Descripció | Rendiment | Preu | Import |
|---|---|---|---|---|---|
| A013H000 | H | Ajudant electricista | 0.02 | 15.95 | 0.32 |
| A012H000 | H | Oficial 1a electricista | 0.042 | 18.48 | 0.78 |
| BG22RP10 | m | Tub corbable corrugat PVC,DN=160,impacte=15J,resist.compress.=250N,p/canal.soterrada (material) | 1.02 | 2.39 | 2.44 |
|  |  | Total |  |  | 3.54 |

| Amidament | Uts. | Llarg | Parcial |
|---|---|---|---|
|  | 2 | 32.00 | 64.000 |
| Total |  |  | 64 |

**ED35265X** u Pericó de pas i tapa fixa, amb paret de maó calat, de triple volum
12 u × 117.53 = 1410.36
Pericó de pas i tapa fixa, per registre de canalització de Mitja Tensió, de triple volum, amb paret de maó calat, arrebossada amb morter mixt 1:2:10, elaborat a l'obra amb formigonera de 165 l i lliscada interiorment

| Codi | Ut | Descripció | Rendiment | Preu | Import |
|---|---|---|---|---|---|
| A0122000 | h | Oficial 1a paleta | 3.5 | 17.89 | 62.62 |
| A0140000 | h | Manobre | 1.5 | 14.88 | 22.32 |
| B0F1D2A1 | u | Maó calat,290x140x100mm,p/revestir,categoria I,HD,UNE-EN 771-1 | 72 | 0.16 | 11.52 |
| B0514301 | T | Ciment pòrtl.escòr. CEM II/B-S 32,5,sacs (material) | 0.003 | 32.27 | 0.10 |
| B0111000 | m3 | Aigua | 0.002 | 0.71 | 0.00 |
| B0F95530 | U | Encadellat ceràmic 50x25x3cm (material) | 5.005 | 0.23 | 1.15 |
| D070A4D1 | m3 | Morter mixt ciment pòrtland+fill.calc. CEM II/B-L,calç,sorra ped | 0.2 | 76.14 | 15.23 |
| D060M0B1 | M3 | Formigó 150kg/m3,1:4:8,ciment pòrtl.escòr. CEM II/B-S/32,5 i granulat 20mm, form.165l | 0.1 | 45.9 | 4.59 |
|  |  | Total |  |  | 117.53 |

**EGMKFUS6** u Fusible de 40 A (25 Kv)
12 u × 20.01 = 240.12
Fusible de 40 A (25 Kv). Instal.lat i comprovat.

| Codi | Ut | Descripció | Rendiment | Preu | Import |
|---|---|---|---|---|---|
| A013H000 | H | Ajudant electricista | 0.2 | 15.95 | 3.19 |
| A012H000 | H | Oficial 1a electricista | 0.2 | 18.48 | 3.70 |
| BGMKFUS6 | u | Fusible de 40 A (25 Kv) (material) | 1 | 13.12 | 13.12 |
|  |  | Total |  |  | 20.01 |

**EGMKCON1** u Connector atornillable en ''T'' apantallat
12 u × 74.28 = 891.36
Connector atornillable en ''T'' apantallat, cable sec, 400-630 A tipus K400TB+11TL. Instal.lat i comprovat.

| Codi | Ut | Descripció | Rendiment | Preu | Import |
|---|---|---|---|---|---|
| A013H000 | H | Ajudant electricista | 0.2 | 15.95 | 3.19 |
| A012H000 | H | Oficial 1a electricista | 0.2 | 18.48 | 3.70 |
| BGMKCON1 | u | Connector atornillable en ''T'' apantallat, cable sec, 400-630 A tipus K400TB+11TL. (material) | 1 | 67.39 | 67.39 |
|  |  | Total |  |  | 74.28 |

**EGMKINT1** u Interconnexió Alta Tensió, borna+borna
3 u × 364.36 = 1093.08
Interconnexió Alta Tensió, borna+borna. Instal.lat i comprovat.

| Codi | Ut | Descripció | Rendiment | Preu | Import |
|---|---|---|---|---|---|
| A013H000 | H | Ajudant electricista | 0.2 | 15.95 | 3.19 |
| A012H000 | H | Oficial 1a electricista | 0.2 | 18.48 | 3.70 |
| BGMKINT1 | u | Interconnexió Alta Tensió, borna+borna. (material) | 1 | 357.47 | 357.47 |
|  |  | Total |  |  | 364.36 |

**EGMKINT7** u Interconnexió Baixa Tensió, borna+borna
3 u × 228.81 = 686.43
Interconnexió Baixa Tensió. Instal.lat i comprovat.

| Codi | Ut | Descripció | Rendiment | Preu | Import |
|---|---|---|---|---|---|
| A012H000 | H | Oficial 1a electricista | 0.2 | 18.48 | 3.70 |
| A013H000 | H | Ajudant electricista | 0.2 | 15.95 | 3.19 |
| BGMKINT7 | u | Interconnexió Baixa Tensió. (material) | 1 | 221.92 | 221.92 |
|  |  | Total |  |  | 228.81 |

**EGMKDEF1** u Defensa de transformador.
2 u × 72.11 = 144.22
Defensa de transformador. Instal.lat i comprovat.

| Codi | Ut | Descripció | Rendiment | Preu | Import |
|---|---|---|---|---|---|
| A012H000 | H | Oficial 1a electricista | 0.5 | 18.48 | 9.24 |
| A013H000 | H | Ajudant electricista | 0.5 | 15.95 | 7.98 |
| BGMKDEF1 | u | Defensa de transformador. (material) | 1 | 54.89 | 54.89 |
|  |  | Total |  |  | 72.11 |

**EGMKBAN1** u Banqueta aïllant
2 u × 71.2 = 142.40
Banqueta aïllant. Instal.lat i comprovat.

| Codi | Ut | Descripció | Rendiment | Preu | Import |
|---|---|---|---|---|---|
| A012H000 | H | Oficial 1a electricista | 1 | 18.48 | 18.48 |
| A013H000 | H | Ajudant electricista | 1 | 15.95 | 15.95 |
| BGMKBAN1 | u | Banqueta aïllant. (material) | 1 | 36.77 | 36.77 |
|  |  | Total |  |  | 71.2 |

**EGMKCAR1** u Cartell de primers auxilis
2 u × 9.93 = 19.86
Cartell de primers auxilis. Instal.lat i comprovat.

| Codi | Ut | Descripció | Rendiment | Preu | Import |
|---|---|---|---|---|---|
| A013H000 | H | Ajudant electricista | 0.1 | 15.95 | 1.60 |
| A012H000 | H | Oficial 1a electricista | 0.1 | 18.48 | 1.85 |
| BGMKCAR1 | u | Cartell de primers auxilis. (material) | 1 | 6.48 | 6.48 |
|  |  | Total |  |  | 9.93 |

**EE520002** M2 Xapa galvanitzada 0,8 mm. gruix i conducte
53.76 M2 × 15 = 806.40

| Amidament | Uts. | Llarg | Ample | Alt | Parcial |
|---|---|---|---|---|---|
|  | 2 | 0.80 | 0.80 | 42.00 | 53.760 |
| Total |  |  |  |  | 53.76 |

**EEKTA052** u Reixeta tipus AT de 1025x525
8 u × 51.21 = 409.68
Reixeta tipus AT de 1025x525, d'alumini amb lames horitzontals mòbils (Trox o equivalent), pintada en color RAL segons D.F. Instal.lada i comprovada.

| Codi | Ut | Descripció | Rendiment | Preu | Import |
|---|---|---|---|---|---|
| A012G000 | h | Oficial 1a calefactor | 0.25 | 18.48 | 4.62 |
| BEKTA052 | u | Reixeta d'alumini sèrie AT de 1025x525 (material) | 1 | 46.59 | 46.59 |
|  |  | Total |  |  | 51.21 |

**EGMCP001** u Equip de protecció i seguretat
1 u × 415.87 = 415.87
Equip de protecció i seguretat segons normativa vigent.

| Codi | Ut | Descripció | Rendiment | Preu | Import |
|---|---|---|---|---|---|
| BGMCXT02 | u | Xarxa de terres per a neutre de transformador, amb cable de coure nu, piquetes, arqueta de comprovac | 1 | 415.87 | 415.87 |
|  |  | Total |  |  | 415.87 |

**E955U010** m2 Paviment tècnic elevat base acer galv. h:75-750mm +llosetes acer+aglomerat 60x60x3cm classe 4
176 m2 × 124.96 = 21992.96
Paviment tècnic interior elevat amb peus regulables d'acer galvanitzat, per alçades de 75 a 750 mm, i llosetes de 60x60 cm a base de perfil tramex amb pas de 30x30x15 mm

| Codi | Ut | Descripció | Rendiment | Preu | Import |
|---|---|---|---|---|---|
| B951U010 | m2 | Paviment tècnic interior elevat amb peus regulables d'acer galvanitzat, per alçades de 75 a 750 mm, i llosetes de 60x60 cm a base de perfil tramex amb pas de 30x30x15 mm (material) | 1 | 109.08 | 109.08 |
| A013M000 | h | Ajudant muntador | 0.3 | 15.97 | 4.79 |
| A012M000 | h | Oficial 1a montador | 0.6 | 18.48 | 11.09 |
|  |  | Total |  |  | 124.96 |

| Amidament | Uts. | Llarg | Ample | Parcial |
|---|---|---|---|---|
| Terra tècnic locals cel·les | 1 | 16.00 | 7.00 | 112.000 |
| Terra tècnic local ET mercat | 1 | 8.00 | 8.00 | 64.000 |
| Total |  |  |  | 176 |

#### EI04 FONTANERIA (09/06/2010)
Import: 157082.43

##### 01.0N.06.02.01 Consum d'aigua
Import: 157082.43

###### 01.0N.06.02.01.01 Xarxa general
Import: 40175.45

**EFB1E425** m Tub PE PE 100,DN=110mm,PN=10bar,sèrie SDR 17,UNE-EN 12201-2,soldat,dific.mitjà,accessoris plàst.,fon
57.5 m × 25.31 = 1455.33
Tub de polietilè de designació PE 100, de 110 mm de diàmetre nominal, de 10 bar de pressió nominal, sèrie SDR 17, UNE-EN 12201-2, soldat, amb grau de dificultat mitjà, utilitzant accessoris de plàstic i col·locat al fons de la rasa

| Codi | Ut | Descripció | Rendiment | Preu | Import |
|---|---|---|---|---|---|
| A013M000 | h | Ajudant muntador | 0.32 | 15.97 | 5.11 |
| A012M000 | h | Oficial 1a montador | 0.32 | 18.48 | 5.91 |
| BFWB1E42 | u | Accessori p/tubs PEADDN=110mm, plàst.,10bar,p/soldar (material) | 0.3 | 34.28 | 10.28 |
| BFB1E400 | m | Tub PE PE 100,DN=110mm,PN=10bar,sèrie SDR 17,UNE-EN 12201-2 (material) | 1.02 | 3.54 | 3.61 |
| BFYB1E42 | u | Pp.elem.munt.p/tubs PEADDN=110mm,10bar,soldat (material) | 1 | 0.4 | 0.40 |
|  |  | Total |  |  | 25.31 |

| Amidament | Uts. | Llarg | Ample | Parcial |
|---|---|---|---|---|
| XARXA GENERAL MERCAT |  |  |  |  |
|  | 1 | 50.00 | 1.15 | 57.500 |
| Total |  |  |  | 57.5 |

**ENZ10015** U Filtre per tub de 4''
1 U × 337.18 = 337.18
Filtre per tub de 4'', filtre d'aigua (Braukmann o equivalent) d'acció de rentat a contracorrent sense interrupció de servei, cartutx filtrant d'acer inox., vàlvula de drenatge i manòmetre. Instal.lat i comprovat.

| Codi | Ut | Descripció | Rendiment | Preu | Import |
|---|---|---|---|---|---|
| A012J000 | h | Oficial 1a lampista (mà d'obra) | 0.5 | 18.48 | 9.24 |
| A013J000 | h | Ajudant de lampista (mà d'obra) | 0.5 | 15.95 | 7.98 |
| BNZ10015 | U | Filtre per tub de 4'', filtre d'aigua (Braukmann o equivalent) (material) | 1 | 319.96 | 319.96 |
|  |  | Total |  |  | 337.18 |

| Amidament | Uts. | Parcial |
|---|---|---|
| XARXA GENERAL MERCAT |  |  |
|  | 1 | 1.000 |
| Total |  | 1 |

**ENZ10016** U Reductor de pressió per a 4'' (Braukmann o equiv.)
1 U × 266.57 = 266.57
Reductor de pressió per a 4'' (Braukmann o equivalent), vàlvula reductora i reguladora de pressió constant, independentment de les variacions de la xarxa de distribució exterior. Instal.lada i comprovada.

| Codi | Ut | Descripció | Rendiment | Preu | Import |
|---|---|---|---|---|---|
| A012J000 | h | Oficial 1a lampista | 0.5 | 18.48 | 9.24 |
| A013J000 | h | Ajudant de lampista | 0.5 | 15.95 | 7.98 |
| BNZ10016 | U | Reductor de pressió per a 4'' (Braukmann o equivalent) (material) | 1 | 249.35 | 249.35 |
|  |  | Total |  |  | 266.57 |

| Amidament | Uts. | Parcial |
|---|---|---|
| XARXA GENERAL MERCAT |  |  |
|  | 1 | 1.000 |
| Total |  | 1 |

**EEP3VA10** U Vàlvula antirretorn de 4''
1 U × 46.16 = 46.16
Vàlvula antirretorn de 4'', de pas total -10º a +150º c, amb connexions femella pn 20/serie 5, de sedical o equivalent. col.locada.

| Codi | Ut | Descripció | Rendiment | Preu | Import |
|---|---|---|---|---|---|
| A012G000 | h | Oficial 1a calefactor | 0.25 | 18.48 | 4.62 |
| BEP3VA10 | U | Vàlvula antirretorn de 4'', de pas total -10º a +150º c, amb connexions femella pn 20/serie 5, de sedical o equivalent. (material) | 1 | 41.54 | 41.54 |
|  |  | Total |  |  | 46.16 |

| Amidament | Uts. | Parcial |
|---|---|---|
| XARXA GENERAL MERCAT |  |  |
|  | 1 | 1.000 |
| Total |  | 1 |

**EEP4VP07** u Vàlvula papallona DN 100 accion. manual
2 u × 81.16 = 162.32
Vàlvula papallona amb DN 100, accionament manual de -10º a +130 ºC, PN 6/10/16, cos gg 25, disc ggg niquelat, eix AISI 304, junta epdm, 6 punts de fixació, tancament estanc en els dos sentits. Sedical o equivalent. Col.locada.

| Codi | Ut | Descripció | Rendiment | Preu | Import |
|---|---|---|---|---|---|
| A012G000 | h | Oficial 1a calefactor | 0.35 | 18.48 | 6.47 |
| BEP4VP07 | u | Vàlvula papallona DN 100 (material) | 1 | 74.69 | 74.69 |
|  |  | Total |  |  | 81.16 |

| Amidament | Uts. | Parcial |
|---|---|---|
| XARXA GENERAL MERCAT |  |  |
|  | 2 | 2.000 |
| Total |  | 2 |

**EJMAU010** u Armari metàl·lic,tanca norm.,p/comptador aigua,800x600x300,encastat a mur
1 u × 109.96 = 109.96
Armari metàl·lic amb tanca normalitzada, per a instal·lació de comptador d´aigua, de 800x600x300 mm, instal·lat encastat en mur

| Codi | Ut | Descripció | Rendiment | Preu | Import |
|---|---|---|---|---|---|
| A013M000 | h | Ajudant muntador | 0.5 | 15.97 | 7.99 |
| A012M000 | h | Oficial 1a montador | 0.5 | 18.48 | 9.24 |
| BJMAU010 | u | Armari metàl·lic,tanca norm.,p/instal·lació comptador aigua,800x600x300,p/encastar (material) | 1 | 92.73 | 92.73 |
|  |  | Total |  |  | 109.96 |

| Amidament | Uts. | Parcial |
|---|---|---|
| XARXA GENERAL MERCAT |  |  |
|  | 1 | 1.000 |
| Total |  | 1 |

**ENX10010** u Grup de pressió Wilo-Confort-Vario COR-4 MHIE 803-2G/ VR-EB de 11,19 l/s i 53 m.c.a
1 u × 27806.98 = 27806.98
Grup de pressió Wilo-Confort-Vario COR-4 MHIE 803-2G/ VR-EB de 11,19 l/s i 53 m.c.a
Wilo-Confort-Vario COR-4 MHIE 803-2G/ VR-EB
Grupo de presión compacto según DIN 1988, parte 5 +6, para conexión directa o indirecta. Compuesto de 2 a 4 bombas centrífugas de alta presión verticales de la serie MHIE; con rodetes, difusores y todas las piezas en contacto con el medio de impulsión de acero inoxidable, cierre mecánico independiente del sentido de giro y motor trifásico con variador de frecuencia integrado para regulación continua de la velocidad entre
26 y máx. 65 Hz. Cada bomba con válvula de esfera en la aspiración/ impulsión y válvula de retención en la impulsión, depósito de membrana de 8 lit., 2 manómetros y sensor de presión (4 - 20 mA).
Listo para instalar, con colectores de acero inoxidable, montado sobre una bancada galvanizada provista de amortiguadores.
Unidad de regulación electrónica Confort-Vario (VR) para la regulación y conmutación de todas las bombas instaladas con variador de frecuencia integrado. Con display LCD para indicación de estados de trabajo y presión actual y botón monomando para la introducción de la presión nominal y de todos los parámetros. Con memoria para historiales de trabajo y de fallos e interface para integración en sistemas GTC según VDI 3814. Interruptor principal e interruptores para func. manual a velocidad fija para cada bomba, preajustado mediante potenciometro. LEDs para indicación de disponibilidad del equipo, equipo en marcha, fallo, marcha en seco y sobrepresión. Indicación de códigos de fallos y presión actual en display LCD con iluminación de fondo. Contactos libres de tensión para la indicación general de funcionamiento y de avería, así como para la conexión/ desconexión externa del grupo. Relés de disparo para guardamotor y protección contra marcha en seco.
Contador de horas de trabajo por bomba.
Alternancia automática de bombas con optimización de su tiempo de funcionamiento, cambio de bombas en caso de fallo y arranque de prueba programable. Conexión y desconexión de las bombas sin golpe de ariete mediante regulador PID autoadaptativo.
Parada de la bomba principal con Q=0. Incluida formacion de bancada de hormigon.
Nº de bombas (2 - 4) : 4 bombas
Modelo de bomba : MHIE 803-2G
Carcasa : Acero inox. AISI 304
Rodetes / difusores : AISI 304
Camisa : AISI 304
Eje : 1.4122
Medio de impulsión : Agua limpia
Temperatura (máx. 60 °C) : 20 °C
Caudal grupo : 11,19 l/s
Caudal por bomba : 2,80 l/s
Altura de impulsión : 33,00 m
Altura de impulsión con Q=0
(sin regulación) : 70,30 m
Presión de entrada (máx. 6 bar) :
Valor de consigna : máx. 10 bar
Potencia del motor (P2) : 2,2 kW
-Velocidad nominal : 3770 1/min
-Alimentación : 3

| Codi | Ut | Descripció | Rendiment | Preu | Import |
|---|---|---|---|---|---|
| A013M000 | h | Ajudant muntador | 5 | 15.97 | 79.85 |
| A012M000 | h | Oficial 1a montador | 5 | 18.48 | 92.40 |
| BNX10010 | u | Grup de pressió Wilo-Confort-Vario COR-4 MHIE 803-2G/ VR-EB de 11,19 l/s i 33 m.c.a (material) | 1 | 27634.73 | 27634.73 |
|  |  | Total |  |  | 27806.98 |

| Amidament | Uts. | Parcial |
|---|---|---|
| XARXA GENERAL MERCAT |  |  |
|  | 1 | 1.000 |
| Total |  | 1 |

**EJAB0030** u Dipòsit d'acumulació d'aigua de 3.500l
2 u × 1038.34 = 2076.68
Dipòsit d'acumulació d'aigua de 3.500l,. Instal.lat i comprovat, amb valvules i sondes.

| Codi | Ut | Descripció | Rendiment | Preu | Import |
|---|---|---|---|---|---|
| A013J000 | h | Ajudant de lampista | 3 | 15.95 | 47.85 |
| A012J000 | h | Oficial 1a lampista | 3 | 18.48 | 55.44 |
| BJAB0030 | u | Depòsit d'acumulació d'aigua de 3.500l (material) | 1 | 935.05 | 935.05 |
|  |  | Total |  |  | 1038.34 |

| Amidament | Uts. | Parcial |
|---|---|---|
| XARXA GENERAL MERCAT |  |  |
|  | 2 | 2.000 |
| Total |  | 2 |

**EEV4U017** u Dipòsit d'expansió tancat de 60 l de capacitat
1 u × 121.57 = 121.57
Dipòsit d'expansió tancat de 60l de capacitat, de planxa d'acer i membrana elàstica, amb connexió de 3/4'' de D, col.locat roscat

| Codi | Ut | Descripció | Rendiment | Preu | Import |
|---|---|---|---|---|---|
| A013G000 | h | Ajudant de calefactor | 0.25 | 15.95 | 3.99 |
| A012G000 | h | Oficial 1a calefactor | 0.25 | 18.48 | 4.62 |
| BEV4U017 | u | Dipòsit d'expansió tancat de 60l de capacitat, de planxa d'acer i membrana elàstica, amb connexió de 3/4'' de D (material) | 1 | 112.96 | 112.96 |
|  |  | Total |  |  | 121.57 |

| Amidament | Uts. | Parcial |
|---|---|---|
| XARXA GENERAL MERCAT |  |  |
|  | 1 | 1.000 |
| Total |  | 1 |

**EFB29455** m By-Pass de Polietilé Dn 100
1 m × 791.25 = 791.25
Canonada per a alimentació directa des de xarxa (by-pass), desde connexió amb aljub fins sortida de grup, realitzada en canonada de Polietilé DN110 mm., iinclou dues vàlvules de boda de 4´´, vàlvula de retorn de 4´´ i electrovàlvula per a renovació automàtica de 4´´, i/p.p. de accesoris.
Instal·lat i comprovat.

| Codi | Ut | Descripció | Rendiment | Preu | Import |
|---|---|---|---|---|---|
| A013M000 | h | Ajudant muntador | 0.1 | 15.97 | 1.60 |
| A012M000 | h | Oficial 1a montador | 0.1 | 18.48 | 1.85 |
| BFYB2905 | U | Part proporcional d'elements de muntatge per a tub de polietile de densitat baixa, de 63 mm de diametre nominal exterior, connectat a pressio (material) | 1 | 0.11 | 0.11 |
| BFB29400 | M | By-Pass de Polietilé Dn 100 (material) | 1.02 | 770.27 | 785.68 |
| BFWB2905 | U | Accessori per a tub de polietile de densitat baixa, de 63 mm de diametre nominal exterior, per a connectar a pressio (material) | 0.3 | 6.69 | 2.01 |
|  |  | Total |  |  | 791.25 |

| Amidament | Uts. | Parcial |
|---|---|---|
| XARXA GENERAL MERCAT |  |  |
|  | 1 | 1.000 |
| Total |  | 1 |

**EFB16455** m Tub PE PE 100,DN=32mm,PN=10bar,sèrie SDR 17,UNE-EN 12201-2,connect.pressió,dific.mitjà,accessoris pl
57.5 m × 6.66 = 382.95
Tub de polietilè de designació PE 100, de 32 mm de diàmetre nominal, de 10 bar de pressió nominal, sèrie SDR 17, UNE-EN 12201-2, connectat a pressió, amb grau de dificultat mitjà, utilitzant accessoris de plàstic i col·locat al fons de la rasa

| Codi | Ut | Descripció | Rendiment | Preu | Import |
|---|---|---|---|---|---|
| A012M000 | h | Oficial 1a montador | 0.16 | 18.48 | 2.96 |
| A013M000 | h | Ajudant muntador | 0.16 | 15.97 | 2.56 |
| BFWB1605 | u | Accessori p/tubs PEADDN=32mm, plàst.,p/connec.pressió (material) | 0.3 | 2.46 | 0.74 |
| BFB16400 | m | Tub PE PE 100,DN=32mm,PN=10bar,sèrie SDR 17,UNE-EN 12201-2 (material) | 1.02 | 0.38 | 0.39 |
| BFYB1605 | u | Pp.elem.munt.p/tubs PEADDN=32mm,connect.pressió (material) | 1 | 0.01 | 0.01 |
|  |  | Total |  |  | 6.66 |

| Amidament | Uts. | Llarg | Ample | Parcial |
|---|---|---|---|---|
| XARXA GENERAL SUPERMERCAT |  |  |  |  |
|  | 1 | 50.00 | 1.15 | 57.500 |
| Total |  |  |  | 57.5 |

**ENZ10005** u Filtre per tub de 1 1/4''
1 u × 177.78 = 177.78
Filtre per tub de 1 1/4''. Filtre d'aigua (Braukmann o equivalent) d'acció de rentat a contracorrent sense interrupció de servei, cartutx filtrant d'acer inox., vàlvula de drenatge i manòmetre. Instal.lat i comprovat.

| Codi | Ut | Descripció | Rendiment | Preu | Import |
|---|---|---|---|---|---|
| A013J000 | h | Ajudant de lampista | 0.25 | 15.95 | 3.99 |
| A012J000 | h | Oficial 1a lampista | 0.25 | 18.48 | 4.62 |
| BNZ10005 | u | Filtre per tub de ferro de 1 1/4'' (material) | 1 | 169.17 | 169.17 |
|  |  | Total |  |  | 177.78 |

| Amidament | Uts. | Llarg | Parcial |
|---|---|---|---|
| XARXA GENERAL SUPERMERCAT |  |  |  |
|  | 1 | 1.00 | 1.000 |
| Total |  |  | 1 |

**ENZ10006** u Reductor de pressió per a 1 1/4'' (Braukmann o equiv.)
1 u × 145.48 = 145.48
Reductor de pressió per a 1 1/4'' (Braukmann o equivalent) amb vàlvula reductora i reguladora de pressió constant, independentment de les variacions de la xarxa de distribució exterior. Instal.lat i comprovat.

| Codi | Ut | Descripció | Rendiment | Preu | Import |
|---|---|---|---|---|---|
| A013J000 | h | Ajudant de lampista | 0.5 | 15.95 | 7.98 |
| A012J000 | h | Oficial 1a lampista | 0.5 | 18.48 | 9.24 |
| BNZ10006 | u | Reductor de pressió per a 1 1/4'' (Braukmann o equivalent) (material) | 1 | 128.26 | 128.26 |
|  |  | Total |  |  | 145.48 |

| Amidament | Uts. | Llarg | Parcial |
|---|---|---|---|
| XARXA GENERAL SUPERMERCAT |  |  |  |
|  | 1 | 1.00 | 1.000 |
| Total |  |  | 1 |

**EEP3VA05** u Vàlvula antirretorn d'1 1/4''
1 u × 9.21 = 9.21
Vàlvula antirretorn d'1 1/4'', de pas total -10º a +150ºC, amb connexions femella PN 20/serie 5, de Sedical o equivalent. Col.locada.

| Codi | Ut | Descripció | Rendiment | Preu | Import |
|---|---|---|---|---|---|
| A012G000 | h | Oficial 1a calefactor | 0.25 | 18.48 | 4.62 |
| BEP3VA05 | u | Vàlvula antirretorn d'1 1/4'', de pas total -10º a +150ºC, amb connexions femella PN 20/serie 5, de Sedical o equivalent. (material) | 1 | 4.59 | 4.59 |
|  |  | Total |  |  | 9.21 |

| Amidament | Uts. | Llarg | Parcial |
|---|---|---|---|
| XARXA GENERAL SUPERMERCAT |  |  |  |
|  | 1 | 1.00 | 1.000 |
| Total |  |  | 1 |

**EEP6VE05** u Vàlvula d'esfera de 1 1/4'', femella-femella
1 u × 10.85 = 10.85
Vàlvula d'esfera de 1 1/4'', femella-femella i comandament palanca, 2 vies, de pas total -10º a +150ºC, PN 25/sèrie 45, de Sedical o equivalent. Col.locada.

| Codi | Ut | Descripció | Rendiment | Preu | Import |
|---|---|---|---|---|---|
| A012G000 | h | Oficial 1a calefactor | 0.25 | 18.48 | 4.62 |
| BEP6VE05 | u | Vàlvula d'esfera de 1 1/4'', femella-femella i comandament palanca, 2 vies, amb pas total -10º a +150ºC, tipus Sedical (o equivalent) (material) | 1 | 6.23 | 6.23 |
|  |  | Total |  |  | 10.85 |

| Amidament | Uts. | Llarg | Parcial |
|---|---|---|---|
| XARXA GENERAL SUPERMERCAT |  |  |  |
|  | 1 | 1.00 | 1.000 |
| Total |  |  | 1 |

**EJM1240E** U Comptador d'aigua, per velocitat, de llautó de 4''
1 U × 548.61 = 548.61
Comptador d'aigua, per velocitat, de llautó, amb unions roscades de 4'', connectat a una bateria o a un ramal

| Codi | Ut | Descripció | Rendiment | Preu | Import |
|---|---|---|---|---|---|
| A012J000 | h | Oficial 1a lampista | 0.5 | 18.48 | 9.24 |
| A013J000 | h | Ajudant de lampista | 0.5 | 15.95 | 7.98 |
| BJM1240E | U | Comptador d'aigua, per velocitat, de llautó, amb unions roscades de 4'' (material) | 1 | 531.39 | 531.39 |
|  |  | Total |  |  | 548.61 |

| Amidament | Uts. | Parcial |
|---|---|---|
| XARXA GENERAL MERCAT |  |  |
|  | 1 | 1.000 |
| Total |  | 1 |

**EJM1DN32** u Comptador d'aigua, per velocitat 1 1/4''
1 u × 91.05 = 91.05
Comptador d'aigua, per velocitat 1 1/4''. Col.locat.

| Codi | Ut | Descripció | Rendiment | Preu | Import |
|---|---|---|---|---|---|
| A012J000 | h | Oficial 1a lampista | 0.15 | 18.48 | 2.77 |
| A013J000 | h | Ajudant de lampista | 0.15 | 15.95 | 2.39 |
| BJM1DN32 | u | Comptador d'aigua, per velocitat 1 1/4'' (material) | 1 | 85.89 | 85.89 |
|  |  | Total |  |  | 91.05 |

| Amidament | Uts. | Llarg | Parcial |
|---|---|---|---|
| XARXA GENERAL SUPERMERCAT |  |  |  |
|  | 1 | 1.00 | 1.000 |
| Total |  |  | 1 |

**EJ510021** u Bateria per a 21 comptadors aigua de 2 1/2''
1 u × 407.17 = 407.17
Bateria per a comptadors d'aigua, de 3 fileres en quadre, de fosa, per a 21 comptadors de 2 1/2'', connectada a les derivacions individuals i al ramal principal.

| Codi | Ut | Descripció | Rendiment | Preu | Import |
|---|---|---|---|---|---|
| A013J000 | h | Ajudant de lampista | 1 | 15.95 | 15.95 |
| A012J000 | h | Oficial 1a lampista | 1 | 18.48 | 18.48 |
| BJ510001 | u | Tirantet flexible amb clau de pas a comptador (material) | 21 | 7.07 | 148.47 |
| BJ510024 | u | Bateria per a comptadors d'aigua, de 3 fileres en quadre, de fosa, per a 24 comptadors de 2 1/2'' (material) | 1 | 224.27 | 224.27 |
|  |  | Total |  |  | 407.17 |

| Amidament | Uts. | Parcial |
|---|---|---|
| XARXA GENERAL MERCAT |  |  |
|  | 1 | 1.000 |
| Total |  | 1 |

**EJ46U005** u Drets de connexió a xarxa.
1 u × 4238.04 = 4238.04

| Codi | Ut | Descripció | Rendiment | Preu | Import |
|---|---|---|---|---|---|
| BJ46U005 | u | Drets de connexió a xarxa. (material) | 1 | 4238.04 | 4238.04 |
|  |  | Total |  |  | 4238.04 |

**EJ1AB21P** u Connexió a xarxa municipal tot inclòs.
1 u × 990.31 = 990.31

| Codi | Ut | Descripció | Rendiment | Preu | Import |
|---|---|---|---|---|---|
| BJ1AB21P | u | Connexió a xarxa municipal tot inclòs. (material) | 1 | 990.31 | 990.31 |
|  |  | Total |  |  | 990.31 |

###### 01.0N.06.02.01.02 Xarxa freda
Import: 78099.3

**EFB4JG51** m Tub poliet.retic.D=75mm,g=6,8mm,sèrie 5 segons UNE-EN ISO 15875-2,connect.pressió,superf.
241.5 m × 15.57 = 3760.16
Tub de polietilè reticulat de 75 mm de diàmetre nominal exterior i 6,8 mm de gruix, de la sèrie 5 segons UNE-EN ISO 15875-2, connectat a pressió i col·locat superficialment

| Codi | Ut | Descripció | Rendiment | Preu | Import |
|---|---|---|---|---|---|
| A012M000 | h | Oficial 1a montador | 0.065 | 18.48 | 1.20 |
| A013M000 | h | Ajudant muntador | 0.065 | 15.97 | 1.04 |
| B0A72L00 | u | Abraçadora acer galv.+isofònica,d/int.=75mm (material) | 1.3 | 0.86 | 1.12 |
| BFB4JG51 | m | Tub poliet.retic.D=75mm,g=6,8mm,sèrie 5 segons UNE-EN ISO 15875-2 (material) | 1.02 | 7.03 | 7.17 |
| BFYB5A05 | u | Pp.elem.munt.p/tubs poliet.retic.DN=75mm,connect.pressió (material) | 1 | 0.37 | 0.37 |
| BFWB5A05 | u | Accessori p/tubs poliet.retic.DN=75mm, metàl·lic,p/connec.pressió (material) | 0.3 | 15.57 | 4.67 |
|  |  | Total |  |  | 15.57 |

| Amidament | Uts. | Llarg | Ample | Parcial |
|---|---|---|---|---|
| SUMINISTRE 6: LLOCS DE VENTA |  |  |  |  |
|  | 1 | 210.00 | 1.15 | 241.500 |
| Total |  |  |  | 241.5 |

**EFB4GF51** m Tub poliet.retic.D=63mm,g=5,8mm,sèrie 5 segons UNE-EN ISO 15875-2,connect.pressió,superf.
5.75 m × 10.22 = 58.77
Tub de polietilè reticulat de 63 mm de diàmetre nominal exterior i 5,8 mm de gruix, de la sèrie 5 segons UNE-EN ISO 15875-2, connectat a pressió i col.locat superficialment

| Codi | Ut | Descripció | Rendiment | Preu | Import |
|---|---|---|---|---|---|
| A012M000 | h | Oficial 1a montador | 0.06 | 18.48 | 1.11 |
| A013M000 | h | Ajudant muntador | 0.06 | 15.97 | 0.96 |
| BFYB5905 | u | Pp.elem.munt.p/tubs poliet.retic.DN=63mm,connect.pressió (material) | 1 | 0.26 | 0.26 |
| BFWB5905 | u | Accessori p/tubs poliet.retic.DN=63mm,p/connec.pressió (material) | 0.3 | 6.37 | 1.91 |
| B0A75K02 | u | Abraçadora plàstica,d/int.=63mm (material) | 0.9 | 0.89 | 0.80 |
| BFB4GF51 | m | Tub poliet.retic.D=63mm,g=5,8mm,sèrie 5 segons UNE-EN ISO 15875-2 (material) | 1.02 | 5.08 | 5.18 |
|  |  | Total |  |  | 10.22 |

| Amidament | Uts. | Llarg | Ample | Parcial |
|---|---|---|---|---|
| SUMINISTRE 6: LLOCS DE VENTA |  |  |  |  |
|  | 1 | 5.00 | 1.15 | 5.750 |
| Total |  |  |  | 5.75 |

**EFB4ED51** m Tub poliet.retic.D=50mm,g=4,6mm,sèrie 5 segons UNE-EN ISO 15875-2,connect.pressió,superf.
172.5 m × 7.25 = 1250.63
Tub de polietilè reticulat de 50 mm de diàmetre nominal exterior i 4,6 mm de gruix, de la sèrie 5 segons UNE-EN ISO 15875-2, connectat a pressió i col.locat superficialment

| Codi | Ut | Descripció | Rendiment | Preu | Import |
|---|---|---|---|---|---|
| A012M000 | h | Oficial 1a montador | 0.06 | 18.48 | 1.11 |
| A013M000 | h | Ajudant muntador | 0.06 | 15.97 | 0.96 |
| BFWB5805 | u | Accessori p/tubs poliet.retic.DN=50mm,p/connec.pressió (material) | 0.3 | 4.29 | 1.29 |
| B0A75J00 | u | Abraçadora plàstica,d/int.=50mm (material) | 0.9 | 0.57 | 0.51 |
| BFB4ED51 | m | Tub poliet.retic.D=50mm,g=4,6mm,sèrie 5 segons UNE-EN ISO 15875-2 (material) | 1.02 | 3.16 | 3.22 |
| BFYB5805 | u | Pp.elem.munt.p/tubs poliet.retic.DN=50mm,connect.pressió (material) | 1 | 0.16 | 0.16 |
|  |  | Total |  |  | 7.25 |

| Amidament | Uts. | Llarg | Ample | Parcial |
|---|---|---|---|---|
| SUMINISTRE 6: LLOCS DE VENTA |  |  |  |  |
|  | 1 | 150.00 | 1.15 | 172.500 |
| Total |  |  |  | 172.5 |

**EFB4CB51** m Tub poliet.retic.D=40mm,g=3,7mm,sèrie 5 segons UNE-EN ISO 15875-2,connect.pressió,superf.
92 m × 5.71 = 525.32
Tub de polietilè reticulat de 40 mm de diàmetre nominal exterior i 3,7 mm de gruix, de la sèrie 5 segons UNE-EN ISO 15875-2, connectat a pressió i col.locat superficialment

| Codi | Ut | Descripció | Rendiment | Preu | Import |
|---|---|---|---|---|---|
| A013M000 | h | Ajudant muntador | 0.06 | 15.97 | 0.96 |
| A012M000 | h | Oficial 1a montador | 0.06 | 18.48 | 1.11 |
| BFYB5705 | u | Pp.elem.munt.p/tubs poliet.retic.DN=40mm,connect.pressió (material) | 1 | 0.11 | 0.11 |
| BFWB5705 | u | Accessori p/tubs poliet.retic.DN=40mm,p/connec.pressió (material) | 0.3 | 3.06 | 0.92 |
| BFB4CB51 | m | Tub poliet.retic.D=40mm,g=3,7mm,sèrie 5 segons UNE-EN ISO 15875-2 (material) | 1.02 | 2.11 | 2.15 |
| B0A75F02 | u | Abraçadora plàstica,d/int.=40mm (material) | 1.1 | 0.42 | 0.46 |
|  |  | Total |  |  | 5.71 |

| Amidament | Uts. | Llarg | Ample | Parcial |
|---|---|---|---|---|
| SUMINISTRE 6: LLOCS DE VENTA |  |  |  |  |
|  | 1 | 30.00 | 1.15 | 34.500 |
| SUMINISTRE 1: SOTERRANI |  |  |  |  |
|  | 1 | 50.00 | 1.15 | 57.500 |
| Total |  |  |  | 92 |

**EFB4A951** m Tub poliet.retic.D=32mm,g=2,9mm,sèrie 5 segons UNE-EN ISO 15875-2,connect.pressió,superf.
425.5 m × 4.23 = 1799.87
Tub de polietilè reticulat de 32 mm de diàmetre nominal exterior i 2,9 mm de gruix, de la sèrie 5 segons UNE-EN ISO 15875-2, connectat a pressió i col.locat superficialment

| Codi | Ut | Descripció | Rendiment | Preu | Import |
|---|---|---|---|---|---|
| A012M000 | h | Oficial 1a montador | 0.055 | 18.48 | 1.02 |
| A013M000 | h | Ajudant muntador | 0.055 | 15.97 | 0.88 |
| BFB4A951 | m | Tub poliet.retic.D=32mm,g=2,9mm,sèrie 5 segons UNE-EN ISO 15875-2 (material) | 1.02 | 1.28 | 1.31 |
| BFWB5605 | u | Accessori p/tubs poliet.retic.DN=32mm,p/connec.pressió (material) | 0.3 | 1.97 | 0.59 |
| BFYB5605 | u | Pp.elem.munt.p/tubs poliet.retic.DN=32mm,connect.pressió (material) | 1 | 0.07 | 0.07 |
| B0A75E00 | u | Abraçadora plàstica,d/int.=32mm (material) | 1.2 | 0.3 | 0.36 |
|  |  | Total |  |  | 4.23 |

| Amidament | Uts. | Llarg | Ample | Parcial |
|---|---|---|---|---|
| SUMINISTRE 6: LLOCS DE VENTA |  |  |  |  |
|  | 1 | 90.00 | 1.15 | 103.500 |
| SUMINISTRE 1: SERVEIS GENERALS |  |  |  |  |
|  | 1 | 55.00 | 1.15 | 63.250 |
| SUMINISTRE 4: CAFETERIA |  |  |  |  |
|  | 1 | 135.00 | 1.15 | 155.250 |
| SUMINISTRE 3: MOLL DE CÀRREGA |  |  |  |  |
|  | 1 | 50.00 | 1.15 | 57.500 |
| SUMINISTRE 1: SOTERRANI |  |  |  |  |
|  | 1 | 40.00 | 1.15 | 46.000 |
| Total |  |  |  | 425.5 |

**EFB48751** m Tub poliet.retic.D=25mm,g=2,3mm,sèrie 5 segons UNE-EN ISO 15875-2,connect.pressió,superf.
1452.45 m × 3.66 = 5315.97
Tub de polietilè reticulat de 25 mm de diàmetre nominal exterior i 2,3 mm de gruix, de la sèrie 5 segons UNE-EN ISO 15875-2, connectat a pressió i col.locat superficialment

| Codi | Ut | Descripció | Rendiment | Preu | Import |
|---|---|---|---|---|---|
| A012M000 | h | Oficial 1a montador | 0.055 | 18.48 | 1.02 |
| A013M000 | h | Ajudant muntador | 0.055 | 15.97 | 0.88 |
| BFWB5505 | u | Accessori p/tubs poliet.retic.DN=25mm,p/connec.pressió (material) | 0.3 | 1.43 | 0.43 |
| BFB48751 | m | Tub poliet.retic.D=25mm,g=2,3mm,sèrie 5 segons UNE-EN ISO 15875-2 (material) | 1.02 | 0.97 | 0.99 |
| B0A75Y00 | u | Abraçadora plàstica,d/int.=25mm (material) | 1.3 | 0.23 | 0.30 |
| BFYB5505 | u | Pp.elem.munt.p/tubs poliet.retic.DN=25mm,connect.pressió (material) | 1 | 0.04 | 0.04 |
|  |  | Total |  |  | 3.66 |

| Amidament | Uts. | Llarg | Ample | Parcial |
|---|---|---|---|---|
| SUMINISTRE 6: LLOCS DE VENTA |  |  |  |  |
|  | 1 | 250.00 | 1.15 | 287.500 |
| SUMINISTRE 1: SERVEIS GENERALS |  |  |  |  |
|  | 1 | 80.00 | 1.15 | 92.000 |
| SUMINISTRE 4: CAFETERIA |  |  |  |  |
|  | 1 | 50.00 | 1.15 | 57.500 |
| SUMINISTRE 3: MOLL DE CÀRREGA |  |  |  |  |
|  | 1 | 70.00 | 1.15 | 80.500 |
| SUMINISTRE 1: SOTERRANI |  |  |  |  |
|  | 1 | 90.00 | 1.15 | 103.500 |
| SUMINISTRE 2: LOCAL COMERCIAL 1 |  |  |  |  |
|  | 1 | 125.00 | 1.15 | 143.750 |
| SUMINISTRE 2: LOCAL COMERCIAL 3 |  |  |  |  |
|  | 1 | 103.00 | 1.15 | 118.450 |
| SUMINISTRE 2: LOCAL COMERCIAL 4 |  |  |  |  |
|  | 1 | 95.00 | 1.15 | 109.250 |
| SUMINISTRE 2: LOCAL COMERCIAL 5 |  |  |  |  |
|  | 1 | 105.00 | 1.15 | 120.750 |
| SUMINISTRE 2: LOCAL COMERCIAL 6 |  |  |  |  |
|  | 1 | 95.00 | 1.15 | 109.250 |
| SUMINISTRE 2: LOCAL COMERCIAL 7 |  |  |  |  |
|  | 1 | 95.00 | 1.15 | 109.250 |
| SUMINISTRE 6: LLOCS DE VENTA |  |  |  |  |
|  | 1 | 105.00 | 1.15 | 120.750 |
| Total |  |  |  | 1452.45 |

**EFB46551** m Tub poliet.retic.D=20mm,g=1,9mm,sèrie 5 segons UNE-EN ISO 15875-2,connect.pressió,superf.
427.8 m × 3.1 = 1326.18
Tub de polietilè reticulat de 20 mm de diàmetre nominal exterior i 1,9 mm de gruix, de la sèrie 5 segons UNE-EN ISO 15875-2, connectat a pressió i col.locat superficialment

| Codi | Ut | Descripció | Rendiment | Preu | Import |
|---|---|---|---|---|---|
| A013M000 | h | Ajudant muntador | 0.055 | 15.97 | 0.88 |
| A012M000 | h | Oficial 1a montador | 0.055 | 18.48 | 1.02 |
| B0A75800 | u | Abraçadora plàstica,d/int.=20mm (material) | 1.45 | 0.19 | 0.28 |
| BFWB5405 | u | Accessori p/tubs poliet.retic.DN=20mm,p/connec.pressió (material) | 0.3 | 1.13 | 0.34 |
| BFB46551 | m | Tub poliet.retic.D=20mm,g=1,9mm,sèrie 5 segons UNE-EN ISO 15875-2 (material) | 1.02 | 0.54 | 0.55 |
| BFYB5405 | u | Pp.elem.munt.p/tubs poliet.retic.DN=20mm,connect.pressió (material) | 1 | 0.03 | 0.03 |
|  |  | Total |  |  | 3.1 |

| Amidament | Uts. | Llarg | Ample | Parcial |
|---|---|---|---|---|
| SUMINISTRE 1: SERVEIS GENERALS |  |  |  |  |
|  | 1 | 87.00 | 1.15 | 100.050 |
| SUMINISTRE 4: CAFETERIA |  |  |  |  |
|  | 1 | 80.00 | 1.15 | 92.000 |
| SUMINISTRE 3: MOLL DE CÀRREGA |  |  |  |  |
|  | 1 | 55.00 | 1.15 | 63.250 |
| SUMINISTRE 1: SOTERRANI |  |  |  |  |
|  | 1 | 150.00 | 1.15 | 172.500 |
| Total |  |  |  | 427.8 |

**EFB4W020** m Tub de polietilé reticulat tipus Wirsbo-pex de 20
465.75 m × 4.4 = 2049.30
Tub de polietilé reticulat d'alta densitat tipus Wirsbo-pex o equivalent de 20x1,9 mm i diàmetre interior 16,2 mm, segons norma UNE 53381. Instal.lat i comprovat.

| Codi | Ut | Descripció | Rendiment | Preu | Import |
|---|---|---|---|---|---|
| A0140000 | h | Manobre | 0.06 | 14.88 | 0.89 |
| A012M000 | h | Oficial 1a montador | 0.06 | 18.48 | 1.11 |
| BFB4WACC | u | Part proporcional d'accessoris per a tub de polietilé reticulat tipus Wirsbo-pex. (material) | 1 | 1.21 | 1.21 |
| BFB4W020 | m | Tub de polietilé reticulat d'alta densitat tipus Wirsbo-pex o equivalent de 20x1,9 mm i diàmetre interior 16,2 mm, segons norma UNE 53381. (material) | 1.05 | 1.13 | 1.19 |
|  |  | Total |  |  | 4.4 |

| Amidament | Uts. | Llarg | Ample | Parcial |
|---|---|---|---|---|
| SUMINISTRE 1: SERVEIS GENERALS |  |  |  |  |
| tram vertical alimentació | 21 | 5.00 | 1.15 | 120.750 |
| SUMINISTRE 4: CAFETERIA |  |  |  |  |
| tram vertical alimentació | 15 | 5.00 | 1.15 | 86.250 |
| SUMINISTRE 3: MOLL DE CÀRREGA |  |  |  |  |
| tram vertical alimentació | 25 | 5.00 | 1.15 | 143.750 |
| SUMINISTRE 1: SOTERRANI |  |  |  |  |
| tram vertical alimentació | 20 | 5.00 | 1.15 | 115.000 |
| Total |  |  |  | 465.75 |

**EFB4W025** m Tub de polietilé reticulat tipus Wirsbo-pex de 25
902.75 m × 5.02 = 4531.81
Tub de polietilé reticulat d'alta densitat tipus Wirsbo-pex o equivalent de 25x2,3 mm i diàmetre interior 20,4 mm, segons norma UNE 53381. Instal.lat i comprovat.

| Codi | Ut | Descripció | Rendiment | Preu | Import |
|---|---|---|---|---|---|
| A0140000 | h | Manobre | 0.06 | 14.88 | 0.89 |
| A012M000 | h | Oficial 1a montador | 0.06 | 18.48 | 1.11 |
| BFB4W025 | m | Tub de polietilé reticulat d'alta densitat tipus Wirsbo-pex o equivalent de 25x2,3 mm i diàmetre interior 20,4 mm, segons norma UNE 53381. (material) | 1.05 | 1.72 | 1.81 |
| BFB4WACC | u | Part proporcional d'accessoris per a tub de polietilé reticulat tipus Wirsbo-pex. | 1 | 1.21 | 1.21 |
|  |  | Total |  |  | 5.02 |

| Amidament | Uts. | Llarg | Ample | Parcial |
|---|---|---|---|---|
| SUMINISTRE 2: LOCAL COMERCIAL 1 |  |  |  |  |
| tram vertical alimentació | 1 | 5.00 | 1.15 | 5.750 |
| SUMINISTRE 2: LOCAL COMERCIAL 3 |  |  |  |  |
| tram vertical alimentació | 1 | 5.00 | 1.15 | 5.750 |
| SUMINISTRE 2: LOCAL COMERCIAL 4 |  |  |  |  |
| tram vertical alimentació | 1 | 5.00 | 1.15 | 5.750 |
| SUMINISTRE 2: LOCAL COMERCIAL 5 |  |  |  |  |
| tram vertical alimentació | 1 | 5.00 | 1.15 | 5.750 |
| SUMINISTRE 2: LOCAL COMERCIAL 6 |  |  |  |  |
| tram vertical alimentació | 1 | 5.00 | 1.15 | 5.750 |
| SUMINISTRE 6: LLOCS DE VENTA |  |  |  |  |
| tram vertical alimentació freda | 76 | 5.00 | 1.15 | 437.000 |
| tram vertical alimentació acs | 76 | 5.00 | 1.15 | 437.000 |
| Total |  |  |  | 902.75 |

**EFQ38463** m Aill.termic d'escuma,fredes,tub 1/2''
427.8 m × 7.43 = 3178.55
Aïllament tèrmic d'escuma elastomèrica per a canonades fredes, per a tub de 1/2'' de ferro (CU 22/20), de 27 mm de gruix, color negre, conductivitat tèrmica a 0ºC de 0,035 W/mºC, factor de resistència a la difusió del vapor > 2500, permeabilitat al vapor 0,038 g.cm/m2.dia.mm.hg, reducciÓ del soroll segons norma DIN 4109, camp de temperatura d'aplicació de -40ºC a +105ºC (segons ITE 03.12 apendix 03.1). Col.locat.

| Codi | Ut | Descripció | Rendiment | Preu | Import |
|---|---|---|---|---|---|
| A013M000 | h | Ajudant muntador | 0.085 | 15.97 | 1.36 |
| A012M000 | h | Oficial 1a montador | 0.085 | 18.48 | 1.57 |
| BFQ38463 | U | Aïllament tèrmic d'escuma elastomèrica per a canonades fredes, per a tub de 1/2'' de ferro (CU 22/20), de 27 mm de gruix (material) | 1 | 4.41 | 4.41 |
| BFYQ3000 | u | Part proporcional muntatge aïll.tèrmic (material) | 0.025 | 3.73 | 0.09 |
|  |  | Total |  |  | 7.43 |

| Amidament | Uts. | Llarg | Ample | Parcial |
|---|---|---|---|---|
| SUMINISTRE 1: SERVEIS GENERALS |  |  |  |  |
|  | 1 | 87.00 | 1.15 | 100.050 |
| SUMINISTRE 4: CAFETERIA |  |  |  |  |
|  | 1 | 80.00 | 1.15 | 92.000 |
| SUMINISTRE 3: MOLL DE CÀRREGA |  |  |  |  |
|  | 1 | 55.00 | 1.15 | 63.250 |
| SUMINISTRE 1: SOTERRANI |  |  |  |  |
|  | 1 | 150.00 | 1.15 | 172.500 |
| Total |  |  |  | 427.8 |

**EFQ38562** m Aill.tèrmic d'escuma,fredes, tub 3/4''
1452.45 m × 5.97 = 8671.13
Aïllament tèrmic d'escuma elastomèrica per a canonades fredes, per a tub de 3/4'' de ferro (CU 28/26), de 18 mm de gruix, color negre, conductivitat tèrmica a 0ºC de 0,035 W/mºC, factor de resistència a la difusió del vapor > 2500, permeabilitat al vapor 0,038 g.cm/m2.dia.mm.hg, reducciÓ del soroll segons norma DIN 4109, camp de temperatura d'aplicació de -40ºC a +105ºC (segons ITE 03.12 apendix 03.1). Col.locat.

| Codi | Ut | Descripció | Rendiment | Preu | Import |
|---|---|---|---|---|---|
| A012M000 | h | Oficial 1a montador | 0.09 | 18.48 | 1.66 |
| A013M000 | h | Ajudant muntador | 0.09 | 15.97 | 1.44 |
| BFYQ3000 | u | Part proporcional muntatge aïll.tèrmic | 0.03 | 3.73 | 0.11 |
| BFQ38562 | m | Aïll.tèrmic escuma elastom. tub de 3/4'' (material) | 1.02 | 2.71 | 2.76 |
|  |  | Total |  |  | 5.97 |

| Amidament | Uts. | Llarg | Ample | Parcial |
|---|---|---|---|---|
| SUMINISTRE 6: LLOCS DE VENTA |  |  |  |  |
|  | 1 | 250.00 | 1.15 | 287.500 |
| SUMINISTRE 1: SERVEIS GENERALS |  |  |  |  |
|  | 1 | 80.00 | 1.15 | 92.000 |
| SUMINISTRE 4: CAFETERIA |  |  |  |  |
|  | 1 | 50.00 | 1.15 | 57.500 |
| SUMINISTRE 3: MOLL DE CÀRREGA |  |  |  |  |
|  | 1 | 70.00 | 1.15 | 80.500 |
| SUMINISTRE 1: SOTERRANI |  |  |  |  |
|  | 1 | 90.00 | 1.15 | 103.500 |
| SUMINISTRE 2: LOCAL COMERCIAL 1 |  |  |  |  |
|  | 1 | 125.00 | 1.15 | 143.750 |
| SUMINISTRE 2: LOCAL COMERCIAL 3 |  |  |  |  |
|  | 1 | 103.00 | 1.15 | 118.450 |
| SUMINISTRE 2: LOCAL COMERCIAL 4 |  |  |  |  |
|  | 1 | 95.00 | 1.15 | 109.250 |
| SUMINISTRE 2: LOCAL COMERCIAL 5 |  |  |  |  |
|  | 1 | 105.00 | 1.15 | 120.750 |
| SUMINISTRE 2: LOCAL COMERCIAL 6 |  |  |  |  |
|  | 1 | 95.00 | 1.15 | 109.250 |
| SUMINISTRE 2: LOCAL COMERCIAL 7 |  |  |  |  |
|  | 1 | 95.00 | 1.15 | 109.250 |
| SUMINISTRE 6: LLOCS DE VENTA |  |  |  |  |
|  | 1 | 105.00 | 1.15 | 120.750 |
| Total |  |  |  | 1452.45 |

**EFQ38662** m Aill.termic d'escuma,fredes, tub 1''
425.5 m × 6.13 = 2608.32
Aïllament tèrmic d'escuma elastomèrica per a canonades fredes, per a tub de 1'' de ferro (CU 35/33), de 18 mm de gruix, color negre, conductivitat tèrmica a 0ºC de 0,035 W/mºC, factor de resistència a la difusió del vapor > 2500, permeabilitat al vapor 0,038 g.cm/m2.dia.mm.hg, reducciÓ del soroll segons norma DIN 4109, camp de temperatura d'aplicació de -40ºC a +105ºC (segons ITE 03.12 apendix 03.1). Col.locat.

| Codi | Ut | Descripció | Rendiment | Preu | Import |
|---|---|---|---|---|---|
| A012M000 | h | Oficial 1a montador | 0.09 | 18.48 | 1.66 |
| A013M000 | h | Ajudant muntador | 0.09 | 15.97 | 1.44 |
| BFYQ3000 | u | Part proporcional muntatge aïll.tèrmic | 0.035 | 3.73 | 0.13 |
| BFQ38662 | m | Aïll.tèrmic escuma elastom. tub de 1'' (material) | 1 | 2.9 | 2.90 |
|  |  | Total |  |  | 6.13 |

| Amidament | Uts. | Llarg | Ample | Parcial |
|---|---|---|---|---|
| SUMINISTRE 6: LLOCS DE VENTA |  |  |  |  |
|  | 1 | 90.00 | 1.15 | 103.500 |
| SUMINISTRE 1: SERVEIS GENERALS |  |  |  |  |
|  | 1 | 55.00 | 1.15 | 63.250 |
| SUMINISTRE 4: CAFETERIA |  |  |  |  |
|  | 1 | 135.00 | 1.15 | 155.250 |
| SUMINISTRE 3: MOLL DE CÀRREGA |  |  |  |  |
|  | 1 | 50.00 | 1.15 | 57.500 |
| SUMINISTRE 1: SOTERRANI |  |  |  |  |
|  | 1 | 40.00 | 1.15 | 46.000 |
| Total |  |  |  | 425.5 |

**EFQ38762** m Aill.termic d'escuma,fredes, tub 1 1/4''
92 m × 7 = 644.00
Aïllament tèrmic d'escuma elastomèrica per a canonades fredes, per a tub de 1 1/4'' de ferro (CU 42/40), de 18 mm de gruix, color negre, conductivitat tèrmica a 0ºC de 0,035 W/mºC, factor de resistència a la difusió del vapor > 2500, permeabilitat al vapor 0,038 g.cm/m2.dia.mm.hg, reducciÓ del soroll segons norma DIN 4109, camp de temperatura d'aplicació de -40ºC a +105ºC (segons ITE 03.12 apendix 03.1). Col.locat.

| Codi | Ut | Descripció | Rendiment | Preu | Import |
|---|---|---|---|---|---|
| A012M000 | h | Oficial 1a montador | 0.1 | 18.48 | 1.85 |
| A013M000 | h | Ajudant muntador | 0.1 | 15.97 | 1.60 |
| BFQ38762 | m | Aïll.tèrmic escuma elastom. tub de 1 1/4'' (material) | 1.02 | 3.33 | 3.40 |
| BFYQ3000 | u | Part proporcional muntatge aïll.tèrmic | 0.04 | 3.73 | 0.15 |
|  |  | Total |  |  | 7 |

| Amidament | Uts. | Llarg | Ample | Parcial |
|---|---|---|---|---|
| SUMINISTRE 6: LLOCS DE VENTA |  |  |  |  |
|  | 1 | 30.00 | 1.15 | 34.500 |
| SUMINISTRE 1: SOTERRANI |  |  |  |  |
|  | 1 | 50.00 | 1.15 | 57.500 |
| Total |  |  |  | 92 |

**EFQ38862** m Aill.tèrmic d'escuma,fredes, tub 1 1/2''
172.5 m × 7.41 = 1278.23
Aïllament tèrmic d'escuma elastomèrica per a canonades fredes, per a tub de 1 1/2'' de 27 mm de gruix, color negre, conductivitat tèrmica a 0ºC de 0,035 W/mºC, factor de resistència a la difusió del vapor > 2500, permeabilitat al vapor 0,038 g.cm/m2.dia.mm.hg, reducció del soroll segons norma DIN 4109, camp de temperatura d'aplicació de -40ºC a +105ºC (segons ITE 03.12 apendix 03.1). Col.locat.

| Codi | Ut | Descripció | Rendiment | Preu | Import |
|---|---|---|---|---|---|
| A012M000 | h | Oficial 1a montador | 0.1 | 18.48 | 1.85 |
| A013M000 | h | Ajudant muntador | 0.1 | 15.97 | 1.60 |
| BFYQ3000 | u | Part proporcional muntatge aïll.tèrmic | 0.045 | 3.73 | 0.17 |
| BFQ38862 | m | Aïll. tèrmic escuma elastom. tub de 1 1/2'' (material) | 1.02 | 3.72 | 3.79 |
|  |  | Total |  |  | 7.41 |

| Amidament | Uts. | Llarg | Ample | Parcial |
|---|---|---|---|---|
| SUMINISTRE 6: LLOCS DE VENTA |  |  |  |  |
|  | 1 | 150.00 | 1.15 | 172.500 |
| Total |  |  |  | 172.5 |

**EFQ38962** m Aill.tèrmic d'escuma,fredes, tub 2''
5.75 m × 8.15 = 46.86
Aïllament tèrmic d'escuma elastomèrica per a canonades fredes, per a tub de 2'' (CU 54/51) de 27 mm de gruix, color negre, conductivitat tèrmica a 0ºC de 0,035 W/mºC, factor de resistència a la difusió del vapor > 2500, permeabilitat al vapor 0,038 g.cm/m2.dia.mm.hg, reducció del soroll segons norma DIN 4109, camp de temperatura d'aplicació de -40ºC a +105ºC (segons ITE 03.12 apendix 03.1). Col.locat.

| Codi | Ut | Descripció | Rendiment | Preu | Import |
|---|---|---|---|---|---|
| A012M000 | h | Oficial 1a montador | 0.1 | 18.48 | 1.85 |
| A013M000 | h | Ajudant muntador | 0.1 | 15.97 | 1.60 |
| BFYQ3000 | u | Part proporcional muntatge aïll.tèrmic | 0.05 | 3.73 | 0.19 |
| BFQ38962 | m | Aïll.tèrmic escuma elastom. tub de 2'' (material) | 1.02 | 4.42 | 4.51 |
|  |  | Total |  |  | 8.15 |

| Amidament | Uts. | Llarg | Ample | Parcial |
|---|---|---|---|---|
| SUMINISTRE 6: LLOCS DE VENTA |  |  |  |  |
|  | 1 | 5.00 | 1.15 | 5.750 |
| Total |  |  |  | 5.75 |

**EFQ38A62** m Aill.tèrmic d'escuma,fredes, tub 2 1/2''
241.5 m × 9.07 = 2190.41
Aïllament tèrmic d'escuma elastomèrica per a canonades fredes, per a tub de 2 1/2'' de 27 mm de gruix, color negre, conductivitat tèrmica a 0ºC de 0,035 W/mºC, factor de resistència a la difusió del vapor > 2500, permeabilitat al vapor 0,038 g.cm/m2.dia.mm.hg, reducció del soroll segons norma DIN 4109, camp de temperatura d'aplicació de -40ºC a +105ºC (segons ITE 03.12 apendix 03.1). Col.locat.

| Codi | Ut | Descripció | Rendiment | Preu | Import |
|---|---|---|---|---|---|
| A013M000 | h | Ajudant muntador | 0.1 | 15.97 | 1.60 |
| A012M000 | h | Oficial 1a montador | 0.1 | 18.48 | 1.85 |
| BFYQ3000 | u | Part proporcional muntatge aïll.tèrmic | 0.055 | 3.73 | 0.21 |
| BFQ38A62 | m | Aïll.tèrmic escuma elastom. tub de 2 1/2'' (material) | 1.02 | 5.3 | 5.41 |
|  |  | Total |  |  | 9.07 |

| Amidament | Uts. | Llarg | Ample | Parcial |
|---|---|---|---|---|
| SUMINISTRE 6: LLOCS DE VENTA |  |  |  |  |
|  | 1 | 210.00 | 1.15 | 241.500 |
| Total |  |  |  | 241.5 |

**EN11A3L0** u Vàlvula comporta+rosca DN=2 1/2'',PN=10bar,llautó,munt.superf.
1 u × 35.64 = 35.64
Vàlvula de comporta manual amb rosca de diàmetre nominal 2 1/2'', de 10 bar de pressió nominal, de llauto, muntada superficialment

| Codi | Ut | Descripció | Rendiment | Preu | Import |
|---|---|---|---|---|---|
| A013M000 | h | Ajudant muntador | 0.33 | 15.97 | 5.27 |
| A012M000 | h | Oficial 1a montador | 0.33 | 18.48 | 6.10 |
| BN11A3L0 | u | Vàlvula comporta+rosca DN=2 1/2'',PN=10bar,llautó (material) | 1 | 24.27 | 24.27 |
|  |  | Total |  |  | 35.64 |

| Amidament | Uts. | Llarg | Ample | Parcial |
|---|---|---|---|---|
| SUMINISTRE 6: LLOCS DE VENTA |  |  |  |  |
|  | 1 | 1.00 | 1.00 | 1.000 |
| Total |  |  |  | 1 |

**EN1173L0** u Vàlvula comporta+rosca DN=1 1/4'',PN=10bar,llautó,munt.superf.
1 u × 16.45 = 16.45
Vàlvula de comporta manual amb rosca de diàmetre nominal 1 1/4'', de 10 bar de pressió nominal, de llauto, muntada superficialment

| Codi | Ut | Descripció | Rendiment | Preu | Import |
|---|---|---|---|---|---|
| A013M000 | h | Ajudant muntador | 0.25 | 15.97 | 3.99 |
| A012M000 | h | Oficial 1a montador | 0.25 | 18.48 | 4.62 |
| BN1173L0 | u | Vàlvula comporta+rosca DN=1 1/4'',PN=10bar,llautó (material) | 1 | 7.84 | 7.84 |
|  |  | Total |  |  | 16.45 |

| Amidament | Uts. | Llarg | Ample | Parcial |
|---|---|---|---|---|
| SUMINISTRE 1: SOTERRANI |  |  |  |  |
|  | 1 | 1.00 | 1.00 | 1.000 |
| Total |  |  |  | 1 |

**EN1163L0** u Vàlvula comporta+rosca DN=1'',PN=10bar,llautó,munt.superf.
3 u × 11.52 = 34.56
Vàlvula de comporta manual amb rosca de diàmetre nominal 1'', de 10 bar de pressió nominal, de llauto, muntada superficialment

| Codi | Ut | Descripció | Rendiment | Preu | Import |
|---|---|---|---|---|---|
| A012M000 | h | Oficial 1a montador | 0.2 | 18.48 | 3.70 |
| A013M000 | h | Ajudant muntador | 0.2 | 15.97 | 3.19 |
| BN1163L0 | u | Vàlvula comporta+rosca DN=1'',PN=10bar,llautó (material) | 1 | 4.63 | 4.63 |
|  |  | Total |  |  | 11.52 |

| Amidament | Uts. | Llarg | Ample | Parcial |
|---|---|---|---|---|
| SUMINISTRE 1: SERVEIS GENERALS |  |  |  |  |
|  | 1 | 1.00 | 1.00 | 1.000 |
| SUMINISTRE 4: CAFETERIA |  |  |  |  |
|  | 1 | 1.00 | 1.00 | 1.000 |
| SUMINISTRE 3: MOLL DE CÀRREGA |  |  |  |  |
|  | 1 | 1.00 | 1.00 | 1.000 |
| Total |  |  |  | 3 |

**EN1153L0** u Vàlvula comporta+rosca DN=3/4'',PN=10bar,llautó,munt.superf.
82 u × 8.61 = 706.02
Vàlvula de comporta manual amb rosca de diàmetre nominal 3/4'', de 10 bar de pressió nominal, de llauto, muntada superficialment

| Codi | Ut | Descripció | Rendiment | Preu | Import |
|---|---|---|---|---|---|
| A012M000 | h | Oficial 1a montador | 0.165 | 18.48 | 3.05 |
| A013M000 | h | Ajudant muntador | 0.165 | 15.97 | 2.64 |
| BN1153L0 | u | Vàlvula comporta+rosca DN=3/4'',PN=10bar,llautó (material) | 1 | 2.92 | 2.92 |
|  |  | Total |  |  | 8.61 |

| Amidament | Uts. | Llarg | Ample | Parcial |
|---|---|---|---|---|
| SUMINISTRE 2: LOCAL COMERCIAL 1 |  |  |  |  |
|  | 1 | 1.00 | 1.00 | 1.000 |
| SUMINISTRE 2: LOCAL COMERCIAL 3 |  |  |  |  |
|  | 1 | 1.00 | 1.00 | 1.000 |
| SUMINISTRE 2: LOCAL COMERCIAL 4 |  |  |  |  |
|  | 1 | 1.00 | 1.00 | 1.000 |
| SUMINISTRE 2: LOCAL COMERCIAL 5 |  |  |  |  |
|  | 1 | 1.00 | 1.00 | 1.000 |
| SUMINISTRE 2: LOCAL COMERCIAL 6 |  |  |  |  |
|  | 1 | 1.00 | 1.00 | 1.000 |
| SUMINISTRE 2: LOCAL COMERCIAL 7 |  |  |  |  |
|  | 1 | 1.00 | 1.00 | 1.000 |
| SUMINISTRE 6: LLOCS DE VENTA |  |  |  |  |
| presa aigua parades | 1 | 76.00 | 1.00 | 76.000 |
| Total |  |  |  | 82 |

**EN42A4D7** u Valvula de papallona manual de 63 mm
2 u × 166.22 = 332.44
Valvula de papallona manual muntada entre brides, de 63 mm de diametre nominal, de 16 bar de pn, de fosa, tipus 1 i muntada superficialment

| Amidament | Uts. | Llarg | Ample | Parcial |
|---|---|---|---|---|
| SUMINISTRE 6: LLOCS DE VENTA |  |  |  |  |
|  | 1 | 2.00 | 1.00 | 2.000 |
| Total |  |  |  | 2 |

**EN3153P7** u Vàlvula esfera man.+rosca DN=3/4'',PN=10bar,PVC+PVC,munt.uperf.
246 u × 13.6 = 3345.60
Vàlvula d'esfera manual amb rosca, de diàmetre nominal 3/4'', de 10 bar de pressió nominal, amb cos de PVC, bola de PVC i anells de tancament de tefló, temperatura màxima de servei de 60°C i muntada superficialment

| Codi | Ut | Descripció | Rendiment | Preu | Import |
|---|---|---|---|---|---|
| A012M000 | h | Oficial 1a montador | 0.165 | 18.48 | 3.05 |
| A013M000 | h | Ajudant muntador | 0.165 | 15.97 | 2.64 |
| BN3153P0 | u | Vàlvula esfera man.+rosca DN=3/4'',PN=10bar,PVC+PVC (material) | 1 | 7.91 | 7.91 |
|  |  | Total |  |  | 13.6 |

| Amidament | Uts. | Llarg | Ample | Parcial |
|---|---|---|---|---|
| SUMINISTRE 2: LOCAL COMERCIAL 1 |  |  |  |  |
|  | 1 | 3.00 | 1.00 | 3.000 |
| SUMINISTRE 2: LOCAL COMERCIAL 3 |  |  |  |  |
|  | 1 | 3.00 | 1.00 | 3.000 |
| SUMINISTRE 2: LOCAL COMERCIAL 4 |  |  |  |  |
|  | 1 | 3.00 | 1.00 | 3.000 |
| SUMINISTRE 2: LOCAL COMERCIAL 5 |  |  |  |  |
|  | 1 | 3.00 | 1.00 | 3.000 |
| SUMINISTRE 2: LOCAL COMERCIAL 6 |  |  |  |  |
|  | 1 | 3.00 | 1.00 | 3.000 |
| SUMINISTRE 2: LOCAL COMERCIAL 7 |  |  |  |  |
|  | 1 | 3.00 | 1.00 | 3.000 |
| SUMINISTRE 6: LLOCS DE VENTA |  |  |  |  |
| FREDA | 1 | 76.00 | 1.00 | 76.000 |
| ACS | 2 | 76.00 | 1.00 | 152.000 |
| Total |  |  |  | 246 |

**EN3163P7** u Vàlvula esfera man.+rosca DN=1'',PN=10bar,PVC+PVC,munt.uperf.
6 u × 18.03 = 108.18
Vàlvula d'esfera manual amb rosca, de diàmetre nominal 1'', de 10 bar de pressió nominal, amb cos de PVC, bola de PVC i anells de tancament de tefló, temperatura màxima de servei de 60°C i muntada superficialment

| Codi | Ut | Descripció | Rendiment | Preu | Import |
|---|---|---|---|---|---|
| A013M000 | h | Ajudant muntador | 0.2 | 15.97 | 3.19 |
| A012M000 | h | Oficial 1a montador | 0.2 | 18.48 | 3.70 |
| BN3163P0 | u | Vàlvula esfera man.+rosca DN=1'',PN=10bar,PVC+PVC (material) | 1 | 11.14 | 11.14 |
|  |  | Total |  |  | 18.03 |

| Amidament | Uts. | Llarg | Ample | Parcial |
|---|---|---|---|---|
| SUMINISTRE 1: SERVEIS GENERALS |  |  |  |  |
|  | 1 | 2.00 | 1.00 | 2.000 |
| SUMINISTRE 4: CAFETERIA |  |  |  |  |
|  | 1 | 2.00 | 1.00 | 2.000 |
| SUMINISTRE 3: MOLL DE CÀRREGA |  |  |  |  |
|  | 1 | 2.00 | 1.00 | 2.000 |
| Total |  |  |  | 6 |

**EN3173P7** u Vàlvula esfera man.+rosca DN=1 1/4'',PN=10bar,PVC+PVC,munt.uperf.
1 u × 23.66 = 23.66
Vàlvula d'esfera manual amb rosca, de diàmetre nominal 1 1/4'', de 10 bar de pressió nominal, amb cos de PVC, bola de PVC i anells de tancament de tefló, temperatura màxima de servei de 60°C i muntada superficialment

| Codi | Ut | Descripció | Rendiment | Preu | Import |
|---|---|---|---|---|---|
| A012M000 | h | Oficial 1a montador | 0.25 | 18.48 | 4.62 |
| A013M000 | h | Ajudant muntador | 0.25 | 15.97 | 3.99 |
| BN3173P0 | u | Vàlvula esfera man.+rosca DN=1 1/4'',PN=10bar,PVC+PVC (material) | 1 | 15.05 | 15.05 |
|  |  | Total |  |  | 23.66 |

| Amidament | Uts. | Llarg | Ample | Parcial |
|---|---|---|---|---|
| SUMINISTRE 1: SOTERRANI |  |  |  |  |
|  | 1 | 1.00 | 1.00 | 1.000 |
| Total |  |  |  | 1 |

**ENZ10011** u Filtre per tub de 2 1/2''
1 u × 267.57 = 267.57
Filtre per tub de 2 1/2''. Filtre d'aigua (Braukmann o equivalent) d'acció de rentat a contracorrent sense interrupció de servei, cartutx filtrant d'acer inoxidable, vàlvula de drenatge i manòmetre. Instal.lat i comprovat.

| Codi | Ut | Descripció | Rendiment | Preu | Import |
|---|---|---|---|---|---|
| A013J000 | h | Ajudant de lampista | 0.25 | 15.95 | 3.99 |
| A012J000 | h | Oficial 1a lampista | 0.25 | 18.48 | 4.62 |
| BNZ10011 | u | Filtre per tub de ferro de 2 1/2'' (material) | 1 | 258.96 | 258.96 |
|  |  | Total |  |  | 267.57 |

| Amidament | Uts. | Llarg | Ample | Parcial |
|---|---|---|---|---|
| SUMINISTRE 6: LLOCS DE VENTA |  |  |  |  |
|  | 1 | 1.00 | 1.00 | 1.000 |
| Total |  |  |  | 1 |

**ENZ10001** u Filtre per tub de 3/4'
6 u × 149.01 = 894.06
Filtre per tub de 3/4'. filtre d'aigua (braukmann) d'accio de rentat a contracorrent sense interrupcio de servei, cartutx filtrant d'acer inox., valvula de drenatge i manometre. instal.lat i comprovat.

| Codi | Ut | Descripció | Rendiment | Preu | Import |
|---|---|---|---|---|---|
| A012J000 | h | Oficial 1a lampista | 0.25 | 18.48 | 4.62 |
| A013J000 | h | Ajudant de lampista | 0.25 | 15.95 | 3.99 |
| BNZ10001 | U | Filtre per tub de ferro de 3/4'. (material) | 1 | 140.4 | 140.40 |
|  |  | Total |  |  | 149.01 |

| Amidament | Uts. | Llarg | Ample | Parcial |
|---|---|---|---|---|
| SUMINISTRE 2: LOCAL COMERCIAL 1 |  |  |  |  |
|  | 1 | 1.00 | 1.00 | 1.000 |
| SUMINISTRE 2: LOCAL COMERCIAL 3 |  |  |  |  |
|  | 1 | 1.00 | 1.00 | 1.000 |
| SUMINISTRE 2: LOCAL COMERCIAL 4 |  |  |  |  |
|  | 1 | 1.00 | 1.00 | 1.000 |
| SUMINISTRE 2: LOCAL COMERCIAL 5 |  |  |  |  |
|  | 1 | 1.00 | 1.00 | 1.000 |
| SUMINISTRE 2: LOCAL COMERCIAL 6 |  |  |  |  |
|  | 1 | 1.00 | 1.00 | 1.000 |
| SUMINISTRE 2: LOCAL COMERCIAL 7 |  |  |  |  |
|  | 1 | 1.00 | 1.00 | 1.000 |
| Total |  |  |  | 6 |

**ENZ10003** u Filtre per tub de 1'
3 u × 168.07 = 504.21
Filtre per tub de 1'. filtre d'aigua (braukmann) d'accio de rentat a contracorrent sense interrupcio de servei, cartutx filtrant d'acer inox., valvula de drenatge i manometre. instal.lat i comprovat.

| Codi | Ut | Descripció | Rendiment | Preu | Import |
|---|---|---|---|---|---|
| A013J000 | h | Ajudant de lampista | 0.25 | 15.95 | 3.99 |
| A012J000 | h | Oficial 1a lampista | 0.25 | 18.48 | 4.62 |
| BNZ10003 | U | Filtre per tub de ferro de 1'. (material) | 1 | 159.46 | 159.46 |
|  |  | Total |  |  | 168.07 |

| Amidament | Uts. | Llarg | Ample | Parcial |
|---|---|---|---|---|
| SUMINISTRE 1: SERVEIS GENERALS |  |  |  |  |
|  | 1 | 1.00 | 1.00 | 1.000 |
| SUMINISTRE 4: CAFETERIA |  |  |  |  |
|  | 1 | 1.00 | 1.00 | 1.000 |
| SUMINISTRE 3: MOLL DE CÀRREGA |  |  |  |  |
|  | 1 | 1.00 | 1.00 | 1.000 |
| Total |  |  |  | 3 |

**ENZ10005** u Filtre per tub de 1 1/4''
1 u × 177.78 = 177.78

| Amidament | Uts. | Llarg | Ample | Parcial |
|---|---|---|---|---|
| SUMINISTRE 1: SOTERRANI |  |  |  |  |
|  | 1 | 1.00 | 1.00 | 1.000 |
| Total |  |  |  | 1 |

**EJA293B1** U Acumulador electric de 200 l de capacitat, amb cub
2 U × 354.54 = 709.08
Acumulador electric de 200 l de capacitat, amb cubeta d'acer esmaltat, de potencia 1500/3000 w, tipus 2, col.locat en posicio vertical amb fixacions murals i connectat

| Codi | Ut | Descripció | Rendiment | Preu | Import |
|---|---|---|---|---|---|
| A012J000 | h | Oficial 1a lampista | 1.4 | 18.48 | 25.87 |
| A013J000 | h | Ajudant de lampista | 0.32 | 15.95 | 5.10 |
| B0A61600 | u | Tac niló D=6-8mm,+vis | 4 | 0.11 | 0.44 |
| BJA293B0 | U | Acumulador electric de 200 l de capacitat, amb cubeta d'acer esmaltat, de potencia 1500/3000 w, tipus 2 (material) | 1 | 323.13 | 323.13 |
|  |  | Total |  |  | 354.54 |

| Amidament | Uts. | Parcial |
|---|---|---|
| vestuaris | 2 | 2.000 |
| Total |  | 2 |

**EJA22321** U Acumulador electric de 15 l de capacitat, amb cube
76 U × 69.61 = 5290.36
Acumulador electric de 15 l de capacitat, amb cubeta d'acer esmaltat, de potencia 750/1500 w, tipus 2, col.locat en posicio vertical amb fixacions murals i connectat

| Codi | Ut | Descripció | Rendiment | Preu | Import |
|---|---|---|---|---|---|
| A012J000 | h | Oficial 1a lampista | 0.6 | 18.48 | 11.09 |
| A013J000 | h | Ajudant de lampista | 0.15 | 15.95 | 2.39 |
| BJA22320 | U | Acumulador electric de 15 l de capacitat, amb cubeta d'acer esmaltat, de potencia 750/1500 w, tipus 2 (material) | 1 | 55.91 | 55.91 |
| B0A61600 | u | Tac niló D=6-8mm,+vis | 2 | 0.11 | 0.22 |
|  |  | Total |  |  | 69.61 |

| Amidament | Uts. | Parcial |
|---|---|---|
| Parades | 76 | 76.000 |
| Total |  | 76 |

**EJM1SE41** u Central de lectura fins a 250 comptadors SEDICAL model IZAR CENTER 250M
1 u × 1854.76 = 1854.76
Central de lectura fins a 250 comptadors SEDICAL model IZAR CENTER 250M amb comunicació M-Bus.Memòria flash no volàtil de 256 Mbyte. Connexions RS232, USB i ethernet LAN Instal.lat i comprovat.

| Codi | Ut | Descripció | Rendiment | Preu | Import |
|---|---|---|---|---|---|
| A012G000 | h | Oficial 1a calefactor | 0.5 | 18.48 | 9.24 |
| A013G000 | h | Ajudant de calefactor | 0.5 | 15.95 | 7.98 |
| BLM1SE41 | u | Central de lectura fins a 250 comptadors SEDICAL model IZAR CENTER 250M (material) | 1 | 1837.54 | 1837.54 |
|  |  | Total |  |  | 1854.76 |

**EJM1SE40** U Convertidor SEDICAL model HYDROCENTER PORT PULSE
90 U × 173.43 = 15608.70
Convertidor SEDICAL model HYDROCENTER PORT PULSE. Conversió de pulsos a comunicació M-Bus. 2 entrades de pulsos, suma automàtica, unitat de mesura configurable. Alimentació per M-Bus per impulsos Reed i 24 V AC/CC per impulsos Namur i S0. instal.lat i comprovat.

| Codi | Ut | Descripció | Rendiment | Preu | Import |
|---|---|---|---|---|---|
| A013J000 | h | Ajudant de lampista | 0.05 | 15.95 | 0.80 |
| A012J000 | h | Oficial 1a lampista | 0.2 | 18.48 | 3.70 |
| BJM1SE40 | U | Convertidor SEDICAL model HYDROCENTER PORT PULSE (material) | 1 | 168.93 | 168.93 |
|  |  | Total |  |  | 173.43 |

| Amidament | Uts. | Llarg | Ample | Parcial |
|---|---|---|---|---|
| SUMINISTRE 1: SERVEIS GENERALS |  |  |  |  |
|  | 1 | 1.00 | 1.00 | 1.000 |
| SUMINISTRE 4: CAFETERIA |  |  |  |  |
|  | 1 | 1.00 | 1.00 | 1.000 |
| SUMINISTRE 3: MOLL DE CÀRREGA |  |  |  |  |
|  | 1 | 1.00 | 1.00 | 1.000 |
| SUMINISTRE 6: parades |  |  |  |  |
|  | 1 | 76.00 | 1.00 | 76.000 |
| SUMINISTRE 2: LOCAL COMERCIAL 1 |  |  |  |  |
|  | 1 | 1.00 | 1.00 | 1.000 |
| SUMINISTRE 2: LOCAL COMERCIAL 3 |  |  |  |  |
|  | 1 | 1.00 | 1.00 | 1.000 |
| SUMINISTRE 2: LOCAL COMERCIAL 4 |  |  |  |  |
|  | 1 | 1.00 | 1.00 | 1.000 |
| SUMINISTRE 2: LOCAL COMERCIAL 5 |  |  |  |  |
|  | 1 | 1.00 | 1.00 | 1.000 |
| SUMINISTRE 2: LOCAL COMERCIAL 6 |  |  |  |  |
|  | 1 | 1.00 | 1.00 | 1.000 |
| SUMINISTRE 6: LLOCS DE VENTA |  |  |  |  |
|  | 1 | 1.00 | 1.00 | 1.000 |
| SUMINISTRE 1: SOTERRANI |  |  |  |  |
|  | 1 | 1.00 | 1.00 | 1.000 |
| SUMINISTRE 1APROF PLUVIALS: SOTERRANI |  |  |  |  |
|  | 1 | 1.00 | 1.00 | 1.000 |
| SUMINISTRE 2 APROF PLUVIALS: CAFETERIA |  |  |  |  |
|  | 1 | 1.00 | 1.00 | 1.000 |
| SUMINISTRE 3 APROFIT PLUVIALS: SERVEIS GENERALS |  |  |  |  |
|  | 1 | 1.00 | 1.00 | 1.000 |
| SUMINISTRE 4 APROFITANEBT LUVIALS: VESTUARIS |  |  |  |  |
|  | 1 | 1.00 | 1.00 | 1.000 |
| Total |  |  |  | 90 |

**EEV3PROG** u Programació i posada en marxa sistema de comptatge per polsos
1 u × 564.82 = 564.82
Programació i posada en marxa sistema de comptatge per polsos. Instal.lat i comprovat.

| Codi | Ut | Descripció | Rendiment | Preu | Import |
|---|---|---|---|---|---|
| BEV3PROG | u | Programació d'imatges i fitxers en la pantalla tàctil segons especificacions del projecte i comprova (material) | 1 | 564.82 | 564.82 |
|  |  | Total |  |  | 564.82 |

**EJM12405** u Comptador volumètric mecànic SEDICAL model ARIA 15F
85 u × 51.11 = 4344.35
Comptador volumètric mecànic SEDICAL model ARIA 15F. Execució amb sortida de pulsos per a comunicació en xarxa, factor d'impulsos 10 l/imp. Apte per aigua de consum fins una temperatura màxima de 30 ºc. Cabal nominal 1,5 m3/h. Pèrdua de càrrega nominal 30 kPa. Pressió màxima de treball PN10. Apte per a muntatge horitzontal o vertical indistintament. Rosca del ràcor 1/2´´, rosca del comptador 3/4´´. Longitut de muntatge sense ràcors 110 mm Instal·lat i comprovat

| Codi | Ut | Descripció | Rendiment | Preu | Import |
|---|---|---|---|---|---|
| A012J000 | h | Oficial 1a lampista | 0.2 | 18.48 | 3.70 |
| A013J000 | h | Ajudant de lampista | 0.05 | 15.95 | 0.80 |
| BJM12405 | U | Comptador volumètric mecànic SEDICAL model ARIA 15F (material) | 1 | 46.61 | 46.61 |
|  |  | Total |  |  | 51.11 |

| Amidament | Uts. | Llarg | Ample | Parcial |
|---|---|---|---|---|
| SUMINISTRE 1: SERVEIS GENERALS |  |  |  |  |
|  | 1 | 1.00 | 1.00 | 1.000 |
| SUMINISTRE 4: CAFETERIA |  |  |  |  |
|  | 1 | 1.00 | 1.00 | 1.000 |
| SUMINISTRE 3: MOLL DE CÀRREGA |  |  |  |  |
|  | 1 | 1.00 | 1.00 | 1.000 |
| SUMINISTRE 6: LLOCS DE VENTA |  |  |  |  |
|  | 1 | 76.00 | 1.00 | 76.000 |
| SUMINISTRE 2: LOCAL COMERCIAL 1 |  |  |  |  |
|  | 1 | 1.00 | 1.00 | 1.000 |
| SUMINISTRE 2: LOCAL COMERCIAL 3 |  |  |  |  |
|  | 1 | 1.00 | 1.00 | 1.000 |
| SUMINISTRE 2: LOCAL COMERCIAL 4 |  |  |  |  |
|  | 1 | 1.00 | 1.00 | 1.000 |
| SUMINISTRE 2: LOCAL COMERCIAL 5 |  |  |  |  |
|  | 1 | 1.00 | 1.00 | 1.000 |
| SUMINISTRE 2: LOCAL COMERCIAL 6 |  |  |  |  |
|  | 1 | 1.00 | 1.00 | 1.000 |
| SUMINISTRE 2: LOCAL COMERCIAL 7 |  |  |  |  |
|  | 1 | 1.00 | 1.00 | 1.000 |
| Total |  |  |  | 85 |

**EJM12409** u Comptador volumètric mecànic SEDICAL model GZRFS30i
1 u × 183.59 = 183.59
Comptador volumètric mecànic SEDICAL model GZRFS30i. Execució amb sortida de pulsos per a comunicació en xarxa, factor d'impulsos 10 l/imp. Apte per aigua de consum fins una temperatura màxima de 30 ºc. Cabal nominal 6,0 m3/h. Pèrdua de càrrega nominal 30 kPa. Pressió màxima de treball PN10. Apte per a muntatge horitzontal o vertical indistintament. Rosca del ràcor 1-1/4´´, rosca del comptador 1-1/2´´. Longitut de muntatge sense ràcors 260 mm. Instal·lat i comprovat.

| Codi | Ut | Descripció | Rendiment | Preu | Import |
|---|---|---|---|---|---|
| A013J000 | h | Ajudant de lampista | 0.05 | 15.95 | 0.80 |
| A012J000 | h | Oficial 1a lampista | 0.2 | 18.48 | 3.70 |
| BJM12409 | u | Comptador volumètric mecànic SEDICAL model GZRFS30i (material) | 1 | 179.09 | 179.09 |
|  |  | Total |  |  | 183.59 |

| Amidament | Uts. | Llarg | Ample | Parcial |
|---|---|---|---|---|
| SUMINISTRE 1: SOTERRANI |  |  |  |  |
|  | 1 | 1.00 | 1.00 | 1.000 |
| Total |  |  |  | 1 |

**EJM1240C** u Comptador volumètric mecànic SEDICAL model GMWF65i
1 u × 468.32 = 468.32
Comptador volumètric mecànic SEDICAL model GMWF65i. Execució amb sortida de pulsos per a comunicació en xarxa, factor d'impulsos 100 l/imp. Apte per aigua de consum fins una temperatura màxima de 30 ºc. Cabal nominal 25 m3/h. Pèrdua de càrrega nominal 40 kPa. Pressió màxima de treball PN16. Apte per a muntatge horitzontal. Connexió embridada DN-65. Longitut de muntatge 200 mm. Instal·lat i comprovat.

| Codi | Ut | Descripció | Rendiment | Preu | Import |
|---|---|---|---|---|---|
| A012J000 | h | Oficial 1a lampista | 0.25 | 18.48 | 4.62 |
| A013J000 | h | Ajudant de lampista | 0.05 | 15.95 | 0.80 |
| BJM1240C | u | Comptador volumètric mecànic SEDICAL model GMWF65i (material) | 1 | 462.9 | 462.90 |
|  |  | Total |  |  | 468.32 |

| Amidament | Uts. | Llarg | Ample | Parcial |
|---|---|---|---|---|
| SUMINISTRE 6: LLOCS DE VENTA |  |  |  |  |
|  | 1 | 1.00 | 1.00 | 1.000 |
| Total |  |  |  | 1 |

**EEV3ABUS** m Cable tipus bus twinaxial ibm p/n 7362211
500 m × 2.7 = 1350.00

**EFUC0050** U Armari i tapa amb dues froantisses, per a comptador d'aigua encastat
76 U × 26.89 = 2043.64
Armari i tapa amb dues froantisses, per a comptador d'aigua encastat. Instal.lat i comprovat.

| Codi | Ut | Descripció | Rendiment | Preu | Import |
|---|---|---|---|---|---|
| A012J000 | h | Oficial 1a lampista | 0.5 | 18.48 | 9.24 |
| BFUC0050 | U | Tapa amb dues froantisses, per a comptador d'aigua encastat (material) | 1 | 17.65 | 17.65 |
|  |  | Total |  |  | 26.89 |

| Amidament | Uts. | Parcial |
|---|---|---|
| Parades | 76 | 76.000 |
| Total |  | 76 |

###### 01.0N.06.02.01.03 Instal·lació de sanitaris i griferia
Import: 10072.84

**EJ13B113** u Lavabo porcel. ampl.<=45cm,blanc,preu mitjà,col.mural
25 u × 28.63 = 715.75
Lavabo de porcellana vitrificada, senzill, d'amplària <=45 cm, de color blanc, preu mitjà, col.locat amb suports murals

| Codi | Ut | Descripció | Rendiment | Preu | Import |
|---|---|---|---|---|---|
| A012J000 | h | Oficial 1a lampista | 0.3 | 18.48 | 5.54 |
| A013J000 | h | Ajudant de lampista | 0.075 | 15.95 | 1.20 |
| B7J50010 | dm3 | Massilla segell.,silicona neut. monocomp. | 0.025 | 11.5 | 0.29 |
| BJ13B113 | u | Lavabo porcel.,senz.,ampl.<=45cm,c.blanc,preu mitjà,mural (material) | 1 | 21.6 | 21.60 |
|  |  | Total |  |  | 28.63 |

| Amidament | Uts. | Llarg | Parcial |
|---|---|---|---|
| SUMINISTRE 1: SERVEIS GENERALS |  |  |  |
|  | 1 | 12.00 | 12.000 |
| SUMINISTRE 4: CAFETERIA |  |  |  |
|  | 1 | 3.00 | 3.000 |
| SUMINISTRE 3: MOLL DE CÀRREGA |  |  |  |
|  | 1 | 8.00 | 8.000 |
| SUMINISTRE 1: SOTERRANI |  |  |  |
|  | 1 | 2.00 | 2.000 |
| Total |  |  | 25 |

**EJ2ZN42K** u Maniguet flex.,malla met.,preu alt,2unions 1/2´´
25 u × 8.12 = 203.00
Maniguet flexible, de malla metàl.lica amb ànima interior sintètica, preu alt, amb dues unions roscades de 1/2´´

| Codi | Ut | Descripció | Rendiment | Preu | Import |
|---|---|---|---|---|---|
| A012J000 | h | Oficial 1a lampista | 0.3 | 18.48 | 5.54 |
| A013J000 | h | Ajudant de lampista | 0.075 | 15.95 | 1.20 |
| BJ2ZN42K | u | Maniguet flex.,malla met.,preu alt,2 unions 1/2´´ (material) | 1 | 1.38 | 1.38 |
|  |  | Total |  |  | 8.12 |

| Amidament | Uts. | Llarg | Parcial |
|---|---|---|---|
| SUMINISTRE 1: SERVEIS GENERALS |  |  |  |
|  | 1 | 12.00 | 12.000 |
| SUMINISTRE 4: CAFETERIA |  |  |  |
|  | 1 | 3.00 | 3.000 |
| SUMINISTRE 3: MOLL DE CÀRREGA |  |  |  |
|  | 1 | 8.00 | 8.000 |
| SUMINISTRE 1: SOTERRANI |  |  |  |
|  | 1 | 2.00 | 2.000 |
| Total |  |  | 25 |

**EJ239111** u Aixeta senzillatempor. p/lavab.,munt.s/taule.,cromat,preu sup.,1/2´´
25 u × 43.56 = 1089.00
Aixeta senzilla temporitzada per a lavabo, muntada superficialment sobre taulell o aparell sanitari, de llautó cromat, preu superior, amb entrada de 1/2´´

| Codi | Ut | Descripció | Rendiment | Preu | Import |
|---|---|---|---|---|---|
| A012J000 | h | Oficial 1a lampista | 0.45 | 18.48 | 8.32 |
| A013J000 | h | Ajudant de lampista | 0.112 | 15.95 | 1.79 |
| BJ239111 | u | Aixeta senzilla,tempor.,p/munt.superf.sob.taul.o ap.s.,llautó cromat,preu sup.1/2´´ (material) | 1 | 33.45 | 33.45 |
|  |  | Total |  |  | 43.56 |

| Amidament | Uts. | Llarg | Parcial |
|---|---|---|---|
| SUMINISTRE 1: SERVEIS GENERALS |  |  |  |
|  | 1 | 12.00 | 12.000 |
| SUMINISTRE 4: CAFETERIA |  |  |  |
|  | 1 | 3.00 | 3.000 |
| SUMINISTRE 3: MOLL DE CÀRREGA |  |  |  |
|  | 1 | 8.00 | 8.000 |
| SUMINISTRE 1: SOTERRANI |  |  |  |
|  | 1 | 2.00 | 2.000 |
| Total |  |  | 25 |

**EJ3317N7** u Desguàs recte p/lavab.,PVC,D=32mm,connec.ramal/sifó PVC
25 u × 7.53 = 188.25
Desguàs recte per a lavabo, amb tap i cadeneta incorporats, de PVC, de diàmetre 32 mm, connectat a un ramal o a un sifó de PVC

| Codi | Ut | Descripció | Rendiment | Preu | Import |
|---|---|---|---|---|---|
| A013J000 | h | Ajudant de lampista | 0.05 | 15.95 | 0.80 |
| A012J000 | h | Oficial 1a lampista | 0.2 | 18.48 | 3.70 |
| BJ3317N7 | u | Desguàs recte p/lavab.,PVC,D=32mm,connect.sifó/ramal (material) | 1 | 3.03 | 3.03 |
|  |  | Total |  |  | 7.53 |

| Amidament | Uts. | Llarg | Parcial |
|---|---|---|---|
| SUMINISTRE 1: SERVEIS GENERALS |  |  |  |
|  | 1 | 12.00 | 12.000 |
| SUMINISTRE 4: CAFETERIA |  |  |  |
|  | 1 | 3.00 | 3.000 |
| SUMINISTRE 3: MOLL DE CÀRREGA |  |  |  |
|  | 1 | 8.00 | 8.000 |
| SUMINISTRE 1: SOTERRANI |  |  |  |
|  | 1 | 2.00 | 2.000 |
| Total |  |  | 25 |

**EJ33B1NF** u Sifó botella+vàlv.ventil. p/lavab.,ABS,cromat,D=32mm,flux 1,5l/s,AII s/UNE-EN 12380,connect.xarxa ev
25 u × 27.41 = 685.25
Sifó de botella registrable amb vàlvula de ventilació per a lavabo, d'ABS, cromat, de 32 mm de diàmetre, flux d'aire 1,5 l/s, de designació AII segons norma UNE-EN 12380, connectat a la xarxa de petita evacuació

| Codi | Ut | Descripció | Rendiment | Preu | Import |
|---|---|---|---|---|---|
| A012J000 | h | Oficial 1a lampista | 0.2 | 18.48 | 3.70 |
| A013J000 | h | Ajudant de lampista | 0.05 | 15.95 | 0.80 |
| BJ33B1NF | u | Sifó botella+vàlv.ventil.p/lavab.,ABS,cromat,D=32mm,flux 1,5l/s,AII s/UNE-EN 12380,p/connectar ramal (material) | 1 | 22.91 | 22.91 |
|  |  | Total |  |  | 27.41 |

| Amidament | Uts. | Llarg | Parcial |
|---|---|---|---|
| SUMINISTRE 1: SERVEIS GENERALS |  |  |  |
|  | 1 | 12.00 | 12.000 |
| SUMINISTRE 4: CAFETERIA |  |  |  |
|  | 1 | 3.00 | 3.000 |
| SUMINISTRE 3: MOLL DE CÀRREGA |  |  |  |
|  | 1 | 8.00 | 8.000 |
| SUMINISTRE 1: SOTERRANI |  |  |  |
|  | 1 | 2.00 | 2.000 |
| Total |  |  | 25 |

**EJ14B11P** u Inodor porcel.vert.,blanc,preu alt,col.
27 u × 90.48 = 2442.96
Inodor de porcellana vitrificada, de sortida vertical, amb seient i tapa, de color blanc, preu alt, col.locat sobre el paviment i connectat a la xarxa d'evacuació

| Codi | Ut | Descripció | Rendiment | Preu | Import |
|---|---|---|---|---|---|
| A013J000 | h | Ajudant de lampista | 0.25 | 15.95 | 3.99 |
| A012J000 | h | Oficial 1a lampista | 1 | 18.48 | 18.48 |
| BJ14B11P | u | Inodor porcel. vitrif.,vert.,c.blanc,preu alt,p/col.sob.pavim. (material) | 1 | 67.87 | 67.87 |
| B7J50010 | dm3 | Massilla segell.,silicona neut. monocomp. | 0.012 | 11.5 | 0.14 |
|  |  | Total |  |  | 90.48 |

| Amidament | Uts. | Llarg | Parcial |
|---|---|---|---|
| SUMINISTRE 1: SERVEIS GENERALS |  |  |  |
|  | 1 | 12.00 | 12.000 |
| SUMINISTRE 4: CAFETERIA |  |  |  |
|  | 1 | 2.00 | 2.000 |
| SUMINISTRE 3: MOLL DE CÀRREGA |  |  |  |
|  | 1 | 11.00 | 11.000 |
| SUMINISTRE 1: SOTERRANI |  |  |  |
|  | 1 | 2.00 | 2.000 |
| Total |  |  | 27 |

**EJ2Z000A** u Polsador de peu d'acer inoxidable
5 u × 40.72 = 203.60
Polsador de peu d'acer inoxidable. Instal.lat i comprovat.

| Codi | Ut | Descripció | Rendiment | Preu | Import |
|---|---|---|---|---|---|
| A012J000 | h | Oficial 1a lampista | 0.3 | 18.48 | 5.54 |
| A013J000 | h | Ajudant de lampista | 0.075 | 15.95 | 1.20 |
| BJ2Z000A | u | Polsador de peu d'acer inoxidable (material) | 1 | 33.98 | 33.98 |
|  |  | Total |  |  | 40.72 |

**EJ2Z000B** u Polsador de disc acer, accionament braç
5 u × 40.72 = 203.60
Polsador de disc en acer inoxidable, per a ser accionat mitjançant braç, colze o espatlla. Instal.lat i comprovat.

| Codi | Ut | Descripció | Rendiment | Preu | Import |
|---|---|---|---|---|---|
| A013J000 | h | Ajudant de lampista | 0.075 | 15.95 | 1.20 |
| A012J000 | h | Oficial 1a lampista | 0.3 | 18.48 | 5.54 |
| BJ2Z000B | u | Polsador de disc en acer, accionament braç (material) | 1 | 33.98 | 33.98 |
|  |  | Total |  |  | 40.72 |

**EJ46U003** u Barra mural doble abatible per a bany adaptat
5 u × 143.11 = 715.55
Barra mural doble abatible per a bany adaptat, de 800 mm de llargària i 35 mm de D, de tub d'alumini recobert de nilo, col.locat amb fixacions mecàniques

| Codi | Ut | Descripció | Rendiment | Preu | Import |
|---|---|---|---|---|---|
| A012J000 | h | Oficial 1a lampista | 1 | 18.48 | 18.48 |
| BJ46U003 | u | Barra mural doble abatible per a bany adaptat, de 800 mm de llargària i 35 mm de D, de tub d'alumini recobert de niló (material) | 1 | 124.63 | 124.63 |
|  |  | Total |  |  | 143.11 |

**EJ12B71P** u Plat dutxa quadrat porcel. vitrif.,700x700mm,blanc,preu alt,col.sob/pav.
1 u × 57.18 = 57.18
Plat de dutxa quadrat de porcellana vitrificada, de 700x700 mm, de color blanc, preu alt, col.locat sobre el paviment

| Codi | Ut | Descripció | Rendiment | Preu | Import |
|---|---|---|---|---|---|
| A0140000 | h | Manobre | 0.25 | 14.88 | 3.72 |
| A0122000 | h | Oficial 1a paleta | 0.5 | 17.89 | 8.95 |
| BJ12B71P | u | Plat dutxa quadrat porcel. vitrif.,700x700mm,c.blanc,preu alt (material) | 1 | 44.39 | 44.39 |
| D0701641 | m3 | Morter ciment pòrtland+fill.calc. CEM II/B-L,sorra pedra granit. | 0.002 | 59.13 | 0.12 |
|  |  | Total |  |  | 57.18 |

| Amidament | Uts. | Llarg | Parcial |
|---|---|---|---|
| SUMINISTRE 4: CAFETERIA |  |  |  |
|  | 1 | 1.00 | 1.000 |
| Total |  |  | 1 |

**EJ229126** u Aixeta tempor.p/dutx.,encastada,cromat,preu alt,1/2´´-1/2´´
1 u × 31.17 = 31.17
Aixeta temporitzada per a dutxa, mural, amb instal.lació encastada, de llautó cromat, preu alt, amb entrada de d 1/2´´ i sortida de d 1/2´´

| Codi | Ut | Descripció | Rendiment | Preu | Import |
|---|---|---|---|---|---|
| A013J000 | h | Ajudant de lampista | 0.1 | 15.95 | 1.60 |
| A012J000 | h | Oficial 1a lampista | 0.4 | 18.48 | 7.39 |
| BJ229126 | u | Aixeta tmp.dutxa,mural,p/encastar,llautó,cromat,preu alt,1/2´´1/2´´ (material) | 1 | 22.18 | 22.18 |
|  |  | Total |  |  | 31.17 |

| Amidament | Uts. | Llarg | Parcial |
|---|---|---|---|
| SUMINISTRE 4: CAFETERIA |  |  |  |
|  | 1 | 1.00 | 1.000 |
| Total |  |  | 1 |

**EJ3227DG** u Desguàs sifòn. plat dutxa,PVC,D=40mm,connec.ramal PVC
1 u × 19.85 = 19.85
Desguàs sifònic per a plat de dutxa, amb reixeta incorporada, de PVC de diàmetre 40 mm, connectat a un ramal de PVC

| Codi | Ut | Descripció | Rendiment | Preu | Import |
|---|---|---|---|---|---|
| A012J000 | h | Oficial 1a lampista | 0.8 | 18.48 | 14.78 |
| A013J000 | h | Ajudant de lampista | 0.2 | 15.95 | 3.19 |
| BJ3227DG | u | Desguàs sifòn. p/plat dutxa,PVC,D=40mm,p/connect.ramal (material) | 1 | 1.88 | 1.88 |
|  |  | Total |  |  | 19.85 |

| Amidament | Uts. | Llarg | Parcial |
|---|---|---|---|
| SUMINISTRE 4: CAFETERIA |  |  |  |
|  | 1 | 1.00 | 1.000 |
| Total |  |  | 1 |

**EJ16B21B** U Urinari de porcellana vitrificada amb evacuacio si
6 U × 88.64 = 531.84
Urinari de porcellana vitrificada amb evacuacio sifonica i alimentacio integrada, de color blanc, tipus 2, col.locat amb fixacions murals i connectat a un ramal de plom

| Codi | Ut | Descripció | Rendiment | Preu | Import |
|---|---|---|---|---|---|
| A013J000 | h | Ajudant de lampista | 0.112 | 15.95 | 1.79 |
| A012J000 | h | Oficial 1a lampista | 0.45 | 18.48 | 8.32 |
| BJ16B21B | U | Urinari de porcellana vitrificada amb evacuacio sifonica i alimentacio integrada, de color blanc, tipus 2, amb fixacions murals i connector per a ramal de plom (material) | 1 | 78.53 | 78.53 |
|  |  | Total |  |  | 88.64 |

| Amidament | Uts. | Llarg | Parcial |
|---|---|---|---|
| SUMINISTRE 1: SERVEIS GENERALS |  |  |  |
|  | 1 | 3.00 | 3.000 |
| SUMINISTRE 3: MOLL DE CÀRREGA |  |  |  |
|  | 1 | 3.00 | 3.000 |
| Total |  |  | 6 |

**EJ261121** u Aixeta de pas temporitzada per a urinari, mural
6 u × 53.32 = 319.92
Aixeta de pas temporitzada per a urinari, mural, muntada superficialment, amb tub d'enllaç incorporat, de llautó cromat, tipus 2, amb entrada de 1/2'

| Codi | Ut | Descripció | Rendiment | Preu | Import |
|---|---|---|---|---|---|
| A013J000 | h | Ajudant de lampista | 0.15 | 15.95 | 2.39 |
| A012J000 | h | Oficial 1a lampista | 0.6 | 18.48 | 11.09 |
| BJ261121 | u | Aixeta de pas temporitzada per a urinari, mural, muntada superficialment, amb tub d'enllaç incorporat, de llautó cromat, tipus 2, amb entrada de 1/2'' (material) | 1 | 39.84 | 39.84 |
|  |  | Total |  |  | 53.32 |

| Amidament | Uts. | Llarg | Parcial |
|---|---|---|---|
| SUMINISTRE 1: SERVEIS GENERALS |  |  |  |
|  | 1 | 3.00 | 3.000 |
| SUMINISTRE 3: MOLL DE CÀRREGA |  |  |  |
|  | 1 | 3.00 | 3.000 |
| Total |  |  | 6 |

**EJ3617NG** U Desguas recte per a urinari mural, amb reixeta inc
6 U × 5.59 = 33.54
Desguas recte per a urinari mural, amb reixeta incorporada de d 32/40 mm, amb part proporcional de tub pp autoextingible connectat a un sifo o a un ramal general de pp autoextingible.

| Codi | Ut | Descripció | Rendiment | Preu | Import |
|---|---|---|---|---|---|
| A013J000 | h | Ajudant de lampista | 0.05 | 15.95 | 0.80 |
| A012J000 | h | Oficial 1a lampista | 0.2 | 18.48 | 3.70 |
| BJ3617NG | U | Desguas recte per a urinari mural, amb reixeta incorporada de d 32/40 mm, amb part proporcional de tub pp autoextingible per a connectar a un sifo o a un ramal general de pp autoextingible. (material) | 1 | 1.09 | 1.09 |
|  |  | Total |  |  | 5.59 |

| Amidament | Uts. | Llarg | Parcial |
|---|---|---|---|
| SUMINISTRE 1: SERVEIS GENERALS |  |  |  |
|  | 1 | 3.00 | 3.000 |
| SUMINISTRE 3: MOLL DE CÀRREGA |  |  |  |
|  | 1 | 3.00 | 3.000 |
| Total |  |  | 6 |

**EJ36B7NG** U Sifo de botella per a urinari mural
6 U × 6.55 = 39.30
Sifo de botella per a urinari mural de d 32/40 mm, connectat a un ramal de pp autoextingible.

| Codi | Ut | Descripció | Rendiment | Preu | Import |
|---|---|---|---|---|---|
| A013J000 | h | Ajudant de lampista | 0.05 | 15.95 | 0.80 |
| A012J000 | h | Oficial 1a lampista | 0.2 | 18.48 | 3.70 |
| BJ36B7NG | U | Sifo de botella per a urinari mural de d 32/40 mm, per a connectar a un ramal de pp autoextingible. (material) | 1 | 2.05 | 2.05 |
|  |  | Total |  |  | 6.55 |

| Amidament | Uts. | Llarg | Parcial |
|---|---|---|---|
| SUMINISTRE 1: SERVEIS GENERALS |  |  |  |
|  | 1 | 3.00 | 3.000 |
| SUMINISTRE 3: MOLL DE CÀRREGA |  |  |  |
|  | 1 | 3.00 | 3.000 |
| Total |  |  | 6 |

**EJ2Z1121** u Aixeta senz.,munt.superf.,llautó cromat,preu alt,sort.rosca.D=3/4´´,entrada rosca.D=1/2´´
118 u × 14.88 = 1755.84
Aixeta tipus senzill, muntada superficialment, de llautó cromat, preu alt, amb sortida roscada de diàmetre 3/4´´ i entrada roscada de 1/2´´

| Codi | Ut | Descripció | Rendiment | Preu | Import |
|---|---|---|---|---|---|
| A012J000 | h | Oficial 1a lampista | 0.3 | 18.48 | 5.54 |
| A013J000 | h | Ajudant de lampista | 0.075 | 15.95 | 1.20 |
| BJ2Z1121 | u | Aixeta senz.mural,p/munt.superf.,cromat,preu alt,sortida 3/4´´ i entrada 1/2´´ (material) | 1 | 8.14 | 8.14 |
|  |  | Total |  |  | 14.88 |

| Amidament | Uts. | Llarg | Parcial |
|---|---|---|---|
| SUMINISTRE 6: LLOCS DE VENTA |  |  |  |
|  | 1 | 76.00 | 76.000 |
| SUMINISTRE 1: SERVEIS GENERALS |  |  |  |
|  | 1 | 8.00 | 8.000 |
| SUMINISTRE 3: MOLL DE CÀRREGA |  |  |  |
|  | 1 | 10.00 | 10.000 |
| SUMINISTRE 1: SOTERRANI |  |  |  |
|  | 1 | 18.00 | 18.000 |
| SUMINISTRE 2: LOCAL COMERCIAL 1 |  |  |  |
|  | 1 | 1.00 | 1.000 |
| SUMINISTRE 2: LOCAL COMERCIAL 3 |  |  |  |
|  | 1 | 1.00 | 1.000 |
| SUMINISTRE 2: LOCAL COMERCIAL 4 |  |  |  |
|  | 1 | 1.00 | 1.000 |
| SUMINISTRE 2: LOCAL COMERCIAL 5 |  |  |  |
|  | 1 | 1.00 | 1.000 |
| SUMINISTRE 2: LOCAL COMERCIAL 6 |  |  |  |
|  | 1 | 1.00 | 1.000 |
| SUMINISTRE 2: LOCAL COMERCIAL 6 |  |  |  |
|  | 1 | 1.00 | 1.000 |
| Total |  |  | 118 |

**EJ18PILB** u Pileta amb una pica de 50x50 cm
2 u × 357.58 = 715.16
Pileta amb una pica de 50x50 cm de llargària, col.locada amb suports murals, model pileta 50 de sangra o equivalent.

| Codi | Ut | Descripció | Rendiment | Preu | Import |
|---|---|---|---|---|---|
| A013J000 | h | Ajudant de lampista | 0.075 | 15.95 | 1.20 |
| A012J000 | h | Oficial 1a lampista | 0.3 | 18.48 | 5.54 |
| B7J50010 | dm3 | Massilla segell.,silicona neut. monocomp. | 25 | 11.5 | 287.50 |
| BJ18PILB | U | Pileta amb una pica de 50x50 cm de llargària, per a col.locar amb suports murals, model pileta 50 de sangra o equivalent. (material) | 1 | 38.28 | 38.28 |
| BJ1ZQ000 | U | Suports murals d'acer galvanitzat per a aigueres, safareigs i lavabos col.lectius (material) | 2 | 12.5 | 25.00 |
| D0701641 | m3 | Morter ciment pòrtland+fill.calc. CEM II/B-L,sorra pedra granit. | 0.001 | 59.13 | 0.06 |
|  |  | Total |  |  | 357.58 |

| Amidament | Uts. | Llarg | Parcial |
|---|---|---|---|
| CUARTO DE DESPIECE |  |  |  |
|  | 1 | 2.00 | 2.000 |
| Total |  |  | 2 |

**EJ288121** u Aixeta senzilla p/aigüera munt.superf.,llautó cromat,preu alt,broc tub,1/2´´
2 u × 33.25 = 66.50
Aixeta senzilla per a aigüera, muntada superficialment, de llautó cromat preu alt, amb broc giratori de tub, amb entrada de 1/2´´

| Codi | Ut | Descripció | Rendiment | Preu | Import |
|---|---|---|---|---|---|
| A012J000 | h | Oficial 1a lampista | 0.45 | 18.48 | 8.32 |
| A013J000 | h | Ajudant de lampista | 0.112 | 15.95 | 1.79 |
| BJ288121 | u | Aixeta senzilla p/aigüera,p/munt.superf.sob/taul./apar.sanit.,cromat,preu alt,broc tub,1/2´´ (material) | 1 | 23.14 | 23.14 |
|  |  | Total |  |  | 33.25 |

| Amidament | Uts. | Llarg | Parcial |
|---|---|---|---|
| CUARTO DE DESPIECE |  |  |  |
|  | 1 | 2.00 | 2.000 |
| Total |  |  | 2 |

**EJ3817D7** u Desguàs recte p/aigüera,PVC,D=40mm,connec.ramal/sifó PVC
2 u × 5.81 = 11.62
Desguàs recte per a aigüera, amb tap i cadeneta incorporats, de PVC, de diàmetre 40 mm, connectat a un ramal o a un sifó de PVC

| Codi | Ut | Descripció | Rendiment | Preu | Import |
|---|---|---|---|---|---|
| A013J000 | h | Ajudant de lampista | 0.05 | 15.95 | 0.80 |
| A012J000 | h | Oficial 1a lampista | 0.2 | 18.48 | 3.70 |
| BJ3817D7 | u | Desguàs recte p/aigüera,tap/caden.,PVC,D=40mm,connect.sifó/ramal (material) | 1 | 1.31 | 1.31 |
|  |  | Total |  |  | 5.81 |

| Amidament | Uts. | Llarg | Parcial |
|---|---|---|---|
| CUARTO DE DESPIECE |  |  |  |
|  | 1 | 2.00 | 2.000 |
| Total |  |  | 2 |

**EJ38B4RF** u Sifó botella+vàlv.ventil. p/aigüera,ABS,D=32mm,flux 2,5l/s,AII s/UNE-EN 12380,connect.xarxa evac.
2 u × 21.98 = 43.96
Sifó de botella registrable amb vàlvula de ventilació per a aigüera, d'ABS, de 32 mm de diàmetre, flux d'aire 2,5 l/s, de designació AII segons norma UNE-EN 12380, connectat a la xarxa de petita evacuació

| Codi | Ut | Descripció | Rendiment | Preu | Import |
|---|---|---|---|---|---|
| A013J000 | h | Ajudant de lampista | 0.05 | 15.95 | 0.80 |
| A012J000 | h | Oficial 1a lampista | 0.2 | 18.48 | 3.70 |
| BJ38B4RF | u | Sifó botella+vàlv.ventil.p/aigüera,ABS,D=32mm,flux 2,5l/s,AII s/UNE-EN 12380,p/connectar ramal (material) | 1 | 17.48 | 17.48 |
|  |  | Total |  |  | 21.98 |

| Amidament | Uts. | Llarg | Parcial |
|---|---|---|---|
| CUARTO DE DESPIECE |  |  |  |
|  | 1 | 2.00 | 2.000 |
| Total |  |  | 2 |

###### 01.0N.06.02.01.05 Xarxa pluvials
Import: 28734.84

**EFB48751** m Tub poliet.retic.D=25mm,g=2,3mm,sèrie 5 segons UNE-EN ISO 15875-2,connect.pressió,superf.
460 m × 3.66 = 1683.60

| Amidament | Uts. | Llarg | Ample | Parcial |
|---|---|---|---|---|
| SUMINISTRE 1: SOTERRANI |  |  |  |  |
|  | 1 | 90.00 | 1.15 | 103.500 |
| SUMINISTRE 2: CAFETERIA |  |  |  |  |
|  | 1 | 150.00 | 1.15 | 172.500 |
| SUMINISTRE 3: SERVEIS GENERALS |  |  |  |  |
|  | 1 | 90.00 | 1.15 | 103.500 |
| SUMINISTRE 4: VESTUARIS |  |  |  |  |
|  | 1 | 70.00 | 1.15 | 80.500 |
| Total |  |  |  | 460 |

**EFB46551** m Tub poliet.retic.D=20mm,g=1,9mm,sèrie 5 segons UNE-EN ISO 15875-2,connect.pressió,superf.
207 m × 3.1 = 641.70

| Amidament | Uts. | Llarg | Ample | Parcial |
|---|---|---|---|---|
| SUMINISTRE 1: SOTERRANI |  |  |  |  |
|  | 1 | 5.00 | 1.15 | 5.750 |
| SUMINISTRE 2: CAFETERIA |  |  |  |  |
|  | 1 | 5.00 | 1.15 | 5.750 |
| SUMINISTRE 3: SERVEIS GENERALS |  |  |  |  |
|  | 1 | 85.00 | 1.15 | 97.750 |
| SUMINISTRE 4: VESTUARIS |  |  |  |  |
|  | 1 | 85.00 | 1.15 | 97.750 |
| Total |  |  |  | 207 |

**EFB4W020** m Tub de polietilé reticulat tipus Wirsbo-pex de 20
184 m × 4.4 = 809.60

| Amidament | Uts. | Llarg | Ample | Parcial |
|---|---|---|---|---|
| SUMINISTRE 1: SOTERRANI |  |  |  |  |
|  | 2 | 5.00 | 1.15 | 11.500 |
| SUMINISTRE 2: CAFETERIA |  |  |  |  |
|  | 2 | 5.00 | 1.15 | 11.500 |
| SUMINISTRE 3: SERVEIS GENERALS |  |  |  |  |
|  | 14 | 5.00 | 1.15 | 80.500 |
| SUMINISTRE 4: VESTUARIS |  |  |  |  |
|  | 14 | 5.00 | 1.15 | 80.500 |
| Total |  |  |  | 184 |

**EFQ38562** m Aill.tèrmic d'escuma,fredes, tub 3/4''
460 m × 5.97 = 2746.20

| Amidament | Uts. | Llarg | Ample | Parcial |
|---|---|---|---|---|
| SUMINISTRE 1: SOTERRANI |  |  |  |  |
|  | 1 | 90.00 | 1.15 | 103.500 |
| SUMINISTRE 2: CAFETERIA |  |  |  |  |
|  | 1 | 150.00 | 1.15 | 172.500 |
| SUMINISTRE 3: SERVEIS GENERALS |  |  |  |  |
|  | 1 | 90.00 | 1.15 | 103.500 |
| SUMINISTRE 4: VESTUARIS |  |  |  |  |
|  | 1 | 70.00 | 1.15 | 80.500 |
| Total |  |  |  | 460 |

**EFQ38463** m Aill.termic d'escuma,fredes,tub 1/2''
207 m × 7.43 = 1538.01

| Amidament | Uts. | Llarg | Ample | Parcial |
|---|---|---|---|---|
| SUMINISTRE 1: SOTERRANI |  |  |  |  |
|  | 1 | 5.00 | 1.15 | 5.750 |
| SUMINISTRE 2: CAFETERIA |  |  |  |  |
|  | 1 | 5.00 | 1.15 | 5.750 |
| SUMINISTRE 3: SERVEIS GENERALS |  |  |  |  |
|  | 1 | 85.00 | 1.15 | 97.750 |
| SUMINISTRE 4: VESTUARIS |  |  |  |  |
|  | 1 | 85.00 | 1.15 | 97.750 |
| Total |  |  |  | 207 |

**EN1153L0** u Vàlvula comporta+rosca DN=3/4'',PN=10bar,llautó,munt.superf.
4 u × 8.61 = 34.44

| Amidament | Uts. | Llarg | Ample | Parcial |
|---|---|---|---|---|
| SUMINISTRE 1: SOTERRANI |  |  |  |  |
|  | 1 | 1.00 | 1.00 | 1.000 |
| SUMINISTRE 2: CAFETERIA |  |  |  |  |
|  | 1 | 1.00 | 1.00 | 1.000 |
| SUMINISTRE 3: SERVEIS GENERALS |  |  |  |  |
|  | 1 | 1.00 | 1.00 | 1.000 |
| SUMINISTRE 4: VESTUARIS |  |  |  |  |
|  | 1 | 1.00 | 1.00 | 1.000 |
| Total |  |  |  | 4 |

**EN3143P7** u Vàlvula esfera man.+rosca DN=1/2'',PN=10bar,PVC+PVC,munt.uperf.
4 u × 12.77 = 51.08
Vàlvula d'esfera manual amb rosca, de diàmetre nominal 1/2'', de 10 bar de pressió nominal, amb cos de PVC, bola de PVC i anells de tancament de tefló, temperatura màxima de servei de 60°C i muntada superficialment

| Codi | Ut | Descripció | Rendiment | Preu | Import |
|---|---|---|---|---|---|
| A013M000 | h | Ajudant muntador | 0.165 | 15.97 | 2.64 |
| A012M000 | h | Oficial 1a montador | 0.165 | 18.48 | 3.05 |
| BN3143P0 | u | Vàlvula esfera man.+rosca DN=1/2'',PN=10bar,PVC+PVC (material) | 1 | 7.08 | 7.08 |
|  |  | Total |  |  | 12.77 |

| Amidament | Uts. | Llarg | Parcial |
|---|---|---|---|
| SUMINISTRE 1: SOTERRANI |  |  |  |
|  | 2 | 1.00 | 2.000 |
| SUMINISTRE 2: CAFETERIA |  |  |  |
|  | 2 | 1.00 | 2.000 |
| Total |  |  | 4 |

**EN3153P7** u Vàlvula esfera man.+rosca DN=3/4'',PN=10bar,PVC+PVC,munt.uperf.
12 u × 13.6 = 163.20

| Amidament | Uts. | Llarg | Ample | Parcial |
|---|---|---|---|---|
| SUMINISTRE 1: SOTERRANI |  |  |  |  |
|  | 1 | 2.00 | 1.00 | 2.000 |
| SUMINISTRE 2: CAFETERIA |  |  |  |  |
|  | 1 | 2.00 | 1.00 | 2.000 |
| SUMINISTRE 3: SERVEIS GENERALS |  |  |  |  |
|  | 1 | 2.00 | 1.00 | 2.000 |
| SUMINISTRE 4: VESTUARIS |  |  |  |  |
|  | 1 | 2.00 | 1.00 | 2.000 |
| SUMINISTRE 3: SERVEIS GENERALS |  |  |  |  |
|  | 2 | 1.00 |  | 2.000 |
| SUMINISTRE 4: VESTUARIS |  |  |  |  |
|  | 2 | 1.00 |  | 2.000 |
| Total |  |  |  | 12 |

**EEP20030** u Filtre colador de llautó DN 20, PN 16
4 u × 10.68 = 42.72
Filtre colador de llautó DN 20, PN 16, temperatura màxima120ºC. Instal.lat i comprovat.

| Codi | Ut | Descripció | Rendiment | Preu | Import |
|---|---|---|---|---|---|
| A012G000 | h | Oficial 1a calefactor | 0.25 | 18.48 | 4.62 |
| BEP20030 | u | Filtre colador de llautó, DN 20. (material) | 1 | 6.06 | 6.06 |
|  |  | Total |  |  | 10.68 |

| Amidament | Uts. | Llarg | Ample | Parcial |
|---|---|---|---|---|
| SUMINISTRE 1: SOTERRANI |  |  |  |  |
|  | 1 | 1.00 | 1.00 | 1.000 |
| SUMINISTRE 2: CAFETERIA |  |  |  |  |
|  | 1 | 1.00 | 1.00 | 1.000 |
| SUMINISTRE 3: SERVEIS GENERALS |  |  |  |  |
|  | 1 | 1.00 | 1.00 | 1.000 |
| SUMINISTRE 4: VESTUARIS |  |  |  |  |
|  | 1 | 1.00 | 1.00 | 1.000 |
| Total |  |  |  | 4 |

**ENX10006** u Grup de pressió Wilo-Confort-Vario COR-2 MVIE 403 EM/ VR
1 u × 14153.83 = 14153.83
Grup de pressió Wilo-Confort-Vario COR-2 MVIE 403 EM/ VR
Grupo de presión compacto según DIN 1988, parte 5 +6, para conexión directa o indirecta. Compuesto de 2 a 4 bombas centrífugas de alta presión verticales de la serie MVIE; con rodetes, difusores y todas las piezas en contacto con el medio de impulsión de acero inoxidable, cierre mecánico independiente del sentido de giro y motor trifásico con variador de frecuencia integrado para regulación continua de la velocidad entre 26 y máx. 65 Hz. Cada bomba con válvula de esfera en la aspiración/ impulsión y válvula de retención en la impulsión, depósito de membrana de 8 lit., 2 manómetros y sensor de presión (4 - 20 mA).
Listo para instalar, con colectores de acero inoxidable, montado sobre una bancada galvanizada provista de amortiguadores. Unidad de regulación electrónica Confort-Vario (VR) para la regulación y conmutación de todas las bombas instaladas con variador de frecuencia integrado. Con display LCD para indicación de estados de trabajo y presión actual y botón monomando para la introducción de la presión nominal y de todos los parámetros. Con memoria para historiales de trabajo y de fallos e interface para integración en sistemas GTC según VDI 3814.
Interruptor principal e interruptores para func. manual a velocidad fija para cada bomba, preajustado mediante potenciometro. LEDs para indicación de disponibilidad del equipo, equipo en marcha, fallo, marcha en seco y sobrepresión. Indicación de códigos de fallos y presión actual en display LCD con iluminación de fondo.
Contactos libres de tensión para la indicación general de funcionamiento y de avería, así como para la conexión/ desconexión externa del grupo. Relés de disparo para guardamotor y protección contra marcha en seco.
Contador de horas de trabajo por bomba. Alternancia automática de bombas con optimización de su tiempo de funcionamiento, cambio de bombas en
caso de fallo y arranque de prueba programable. Conexión y desconexión de las bombas sin golpe de ariete mediante regulador PID autoadaptativo.
Parada de la bomba principal con Q=0. Incluida formacion de bancada de hormigon.
Nº de bombas (2 - 4) : 2 bombas
Modelo de bomba : MVIE 403
Carcasa : Acero inox. AISI 304
Rodetes / difusores : AISI 304
Camisa : AISI 304
Eje : 1.4122
Medio de impulsión : Agua limpia
Temperatura (máx. 60 °C) : 20 °C
Caudal grupo : 0,90 l/s
Caudal por bomba : 0,45 l/s
Altura de impulsión : 27,50 m
Altura de impulsión con Q=0
(sin regulación) : 44,13 m
Presión de entrada (máx. 10 bar) :
Valor de consigna : máx. 16 bar
Potencia del motor (P2) : 1,1 kW
-Velocidad nominal : 2970 1/min
-Alimentación : 1

| Codi | Ut | Descripció | Rendiment | Preu | Import |
|---|---|---|---|---|---|
| A013M000 | h | Ajudant muntador | 5 | 15.97 | 79.85 |
| A012M000 | h | Oficial 1a montador | 5 | 18.48 | 92.40 |
| BNX10006 | u | Grup de pressió Wilo-Confort-Vario COR-2 MVIE 403 EM/ VR (material) | 1 | 13981.58 | 13981.58 |
|  |  | Total |  |  | 14153.83 |

**EJABRECL** u Equipode cloració automàtic POOL GUARD 1 / HIDRO WATER
1 u × 1925.36 = 1925.36
Equipode cloració automàtic POOL GUARD 1 / HIDRO WATER, o similar, complert, amb panell, prefiltre, clau de regulació, controladors serie E.Co (pH y RX), dos bombes dosificadores, sonda de pH, sonda de RX, portasondes de metacrilat per a dos sondes. Inclosa tata la canonada i valvuleria de connexió entre els esquips
Instal.lat i comprovat.

| Codi | Ut | Descripció | Rendiment | Preu | Import |
|---|---|---|---|---|---|
| A012J000 | h | Oficial 1a lampista | 0.5 | 18.48 | 9.24 |
| A013J000 | h | Ajudant de lampista | 0.5 | 15.95 | 7.98 |
| BJABRECL | u | Equipode cloració automàtic POOL GUARD 1 / HIDRO WATER (material) | 1 | 1908.14 | 1908.14 |
|  |  | Total |  |  | 1925.36 |

**EJABREM2** u Dipòsit de recollida d'aigües pluvials de 10.000 litres
1 u × 2578.85 = 2578.85
Dipòsit de recollida d'aigües pluvials de poliéster reforçat amb fibra de vidre, amb capacitat de 10.000 litres d'aigua marca RESMAT o similar, dimensions 2 m. de diàmetre i 3,5 m. de longitut, dotat de boca d'home incorpora un sobreeixidor de PVC de 110 mm. Sistema de regulació d'emplenat automàtic mitjançant tres sondes de nivell. Amb bancada inclosa. Instal·lat i comprovat.Incluida formacion de bancada de hormigon.

| Codi | Ut | Descripció | Rendiment | Preu | Import |
|---|---|---|---|---|---|
| A012J000 | h | Oficial 1a lampista | 4 | 18.48 | 73.92 |
| A013J000 | h | Ajudant de lampista | 4 | 15.95 | 63.80 |
| BJABREM2 | u | Dipòsit de recollida d'aigües pluvials de 10.000 litres (material) | 1 | 2409.42 | 2409.42 |
| C1503000 | h | Camió grua | 1 | 31.71 | 31.71 |
|  |  | Total |  |  | 2578.85 |

**EEP20050** U Filtre FGC6 de gran capacitat
2 U × 986.7 = 1973.40
Filtre FGC6 de gran capacitat per a aigua pluvial de colocació exterior d'acer fi per a taulades amb superfície d'un màxim de 2350 m2 segons DIN 1986 amb capacitat de filtración fins 0,55 mm. Filtre per a montatge exterior. . Inclou kit de contrarentat per a filtre FCI colocat baix del filtre per a la seva neteja amb aigua neta a pressió.
Instal·lat i comprovat.

| Codi | Ut | Descripció | Rendiment | Preu | Import |
|---|---|---|---|---|---|
| A013G000 | h | Ajudant de calefactor | 2 | 15.95 | 31.90 |
| A012G000 | h | Oficial 1a calefactor | 2 | 18.48 | 36.96 |
| BEP20050 | U | Filtre FGC6 de gran capacitat (material) | 1 | 917.84 | 917.84 |
|  |  | Total |  |  | 986.7 |

**EJM12405** u Comptador volumètric mecànic SEDICAL model ARIA 15F
4 u × 51.11 = 204.44

| Amidament | Uts. | Llarg | Ample | Parcial |
|---|---|---|---|---|
| SUMINISTRE 1: SOTERRANI |  |  |  |  |
|  | 1 | 1.00 | 1.00 | 1.000 |
| SUMINISTRE 2: CAFETERIA |  |  |  |  |
|  | 1 | 1.00 | 1.00 | 1.000 |
| SUMINISTRE 3: SERVEIS GENERALS |  |  |  |  |
|  | 1 | 1.00 | 1.00 | 1.000 |
| SUMINISTRE 4: VESTUARIS |  |  |  |  |
|  | 1 | 1.00 | 1.00 | 1.000 |
| Total |  |  |  | 4 |

**EJ510006** u Bateria per a 6 comptadors aigua de 2''
1 u × 188.41 = 188.41
Bateria per a comptadors d'aigua, de 3 fileres en quadre, de fosa, per a 6 comptadors de 2'', connectada a les derivacions individuals i al ramal principal.

| Codi | Ut | Descripció | Rendiment | Preu | Import |
|---|---|---|---|---|---|
| A012J000 | h | Oficial 1a lampista | 1 | 18.48 | 18.48 |
| A013J000 | h | Ajudant de lampista | 1 | 15.95 | 15.95 |
| BJ510006 | u | Bateria per a comptadors d'aigua, de 3 fileres en quadre, de fosa, per a 6 comptadors de 2'' (material) | 1 | 111.56 | 111.56 |
| BJ510001 | u | Tirantet flexible amb clau de pas a comptador | 6 | 7.07 | 42.42 |
|  |  | Total |  |  | 188.41 |

#### EI05 PROTECCIO CONTRAINCENDIS (09/06/2010)
Import: 929249.76

##### 01.0N.06.09.01 Protecció contra incendi
Import: 304973.85

**EM211119** U Connexio d'alimentacio, tipus IPF-41 C/Armari
4 U × 277.89 = 1111.56
Connexio d'alimentacio, tipus IPF-41 C/Armari, Cabina metàl·lica amb porta de 58x43x30 cm, amb porta banca i bastiment roig, amb ròtul ''COLUMNA SECA-ÚS EXCLUSIU BOMBEROS'' en lletra vermella i tanca de simple lliscament per a claus de quadrat de 8 mm i frontisses en la part inferior que en permetin el total abatiment, amb bifurcació R3''x2, boques de 70 mm de diametre, racors i taps d'ús normal seegons UNE, per a exterior i encastada. Instal·lada i comprovada.

| Codi | Ut | Descripció | Rendiment | Preu | Import |
|---|---|---|---|---|---|
| A013M000 | h | Ajudant muntador | 1.5 | 15.97 | 23.96 |
| A012M000 | h | Oficial 1a montador | 1.5 | 18.48 | 27.72 |
| BM211119 | u | Connexio d'alimentacio, tipus IPF-41, per a xarxa de manegues, amb connexio a la canonada de 3'' de (material) | 1 | 226.21 | 226.21 |
|  |  | Total |  |  | 277.89 |

| Amidament | Uts. | Parcial |
|---|---|---|
| PB | 4 | 4.000 |
| Total |  | 4 |

**EM212229** U Boca de sortida de planta, tipus IPF-39 C/Armari, per a columna seca
16 U × 196.59 = 3145.44
Boca de sortida de planta, tipus IPF-39 C/Armari, Cabina metàl·lica amb porta de 58x38x30 cm, amb porta banca i bastiment roig, amb ròtul ''COLUMNA SECA-ÚS EXCLUSIU BOMBEROS'' en lletra vermella i tanca de simple lliscament per a claus de quadrat de 8 mm i frontisses en la part inferior que en permetin el total abatiment, amb bifurcació R2 1/2''x2, boques de 45 mm de diametre, racors i taps d'ús normal segons UNE, per a interior i encastada. Instal·lada i comprovada.

| Codi | Ut | Descripció | Rendiment | Preu | Import |
|---|---|---|---|---|---|
| A012M000 | h | Oficial 1a montador | 1 | 18.48 | 18.48 |
| A013M000 | h | Ajudant muntador | 1 | 15.97 | 15.97 |
| BM212229 | u | Boca de sortida de planta, tipus IPF-39, per a columna seca, amb connexio a la canonada de 2 1/2'' d (material) | 1 | 162.14 | 162.14 |
|  |  | Total |  |  | 196.59 |

| Amidament | Uts. | Parcial |
|---|---|---|
| PSOT-3 | 4 | 4.000 |
| PSOT-2 | 4 | 4.000 |
| PSOT-1 | 4 | 4.000 |
| PSEMISOT | 4 | 4.000 |
| Total |  | 16 |

**EN81B427** U Vàlvula de retenció de clapeta roscada, de 3''
1 U × 117.18 = 117.18
Vàlvula de retenció de clapeta roscada, de 3'' de diàmetre nominal, de 16 bar de pn, de bronze, tipus 2 i muntada superficialment

| Codi | Ut | Descripció | Rendiment | Preu | Import |
|---|---|---|---|---|---|
| A012M000 | h | Oficial 1a montador | 0.55 | 18.48 | 10.16 |
| A013M000 | h | Ajudant muntador | 0.55 | 15.97 | 8.78 |
| BN81B420 | U | Vàlvula de retenció de clapeta amb rosca, de 3'' de diàmetre nominal, de 16 bar de pn, de bronze, tipus 2 (material) | 1 | 98.24 | 98.24 |
|  |  | Total |  |  | 117.18 |

| Amidament | Uts. | Parcial |
|---|---|---|
| PB | 1 | 1.000 |
| Total |  | 1 |

**EN31B4F7** U Vàlvula esfera man.+rosca DN=3'',PN=16bar,fosa+llautó,T2,munt.superf.
1 U × 382.84 = 382.84
Vàlvula d'esfera manual amb rosca, de diàmetre nominal 3'', de 10 bar de pressió nominal, temperatura màxima de servei 60°C, de PVC i muntada superficialment

| Codi | Ut | Descripció | Rendiment | Preu | Import |
|---|---|---|---|---|---|
| A012M000 | h | Oficial 1a montador | 0.55 | 18.48 | 10.16 |
| A013M000 | h | Ajudant muntador | 0.55 | 15.97 | 8.78 |
| BN31B4F0 | u | Vàlvula esfera man.+rosca DN=3'',PN=16bar,fosa+llautó,preu alt (material) | 1 | 363.9 | 363.90 |
|  |  | Total |  |  | 382.84 |

| Amidament | Uts. | Parcial |
|---|---|---|
| PB | 1 | 1.000 |
| Total |  | 1 |

**EM230001** U Boca d'incendi equipada cepreven b.i.e. de 25 mm
43 U × 270.4 = 11627.20
Boca d'incendi equipada segons Cepreven (B.I.E. de 25 mm), tipus Noha o equivalent, composta de broc resistent a la corrosió, llança, mànega semirrígida i estanca a una pressió PN 20 i una longitud de 20 m, d'acord amb la norma UNE 23.091/3A, amb debanadores muntades a la porta, la qual pivota 180 º, racord segons la norma UNE 23.400, vàlvula manual de de bloqueig, manòmetre, suport de mànega amb alimentació axial, i armari. Instal.lada i comprovada.

| Codi | Ut | Descripció | Rendiment | Preu | Import |
|---|---|---|---|---|---|
| A013J000 | h | Ajudant de lampista | 0.25 | 15.95 | 3.99 |
| A012J000 | h | Oficial 1a lampista | 0.5 | 18.48 | 9.24 |
| BMY23000 | U | Part proporcional d'elements especials per a boques d'incendi (material) | 1 | 0.42 | 0.42 |
| BM230001 | U | Boca d'incendi equipada segons Cepreven (B.I.E. de 25 mm), tipus Noha o equivalent, composta de broc resistent a la corrosió, llança, mànega semirrígida i estanca a una pressió PN 20 i una longitud de 20 m (material) | 1 | 256.75 | 256.75 |
|  |  | Total |  |  | 270.4 |

| Amidament | Uts. | Parcial |
|---|---|---|
| PSOT-3 | 8 | 8.000 |
| PSOT-2 | 8 | 8.000 |
| PSOT-1 | 13 | 13.000 |
| PSEMISOT | 10 | 10.000 |
| PB | 4 | 4.000 |
| Total |  | 43 |

**EF218212** M Tub d'acer galvanitzat sense soldadura d'1'1/2''
605 M × 12.69 = 7677.45
Tub d'acer galvanitzat per inmersió en calent amb un gruix mínim de 56 µ (corresponent a 400 g/m2 de zinc dipositat) sense soldadura d'1 1/2'' de diàmetre nominal (DN 40), segons la norma EN-ISO 1461 (opció 9), roscat, inclosa part proporcional d'accessoris de fosa mal.leable, elements de suport, fixacions, ancoratges i suspensions. Col.locat.

| Codi | Ut | Descripció | Rendiment | Preu | Import |
|---|---|---|---|---|---|
| A012M000 | h | Oficial 1a montador | 0.1 | 18.48 | 1.85 |
| A013M000 | h | Ajudant muntador | 0.1 | 15.97 | 1.60 |
| BFY21810 | U | Part proporcional d'elements de muntatge per a tub d'acer galvanitzat sense soldadura, d'1'1/2'' de diàmetre, roscat (material) | 1 | 0.64 | 0.64 |
| BF218200 | m | Tub d'acer galvanitzat sense soldadura d'1'1/2'' d (material) | 1.02 | 6.41 | 6.54 |
| BFW21810 | U | Accessori per a tub d'acer galvanitzat sense soldadura, d'1'1/2'' de diàmetre, per a roscar (material) | 0.3 | 6.35 | 1.91 |
| B0A71H00 | U | Abraçadora metàl.,d/int.=47mm (material) | 0.36 | 0.42 | 0.15 |
|  |  | Total |  |  | 12.69 |

| Amidament | Uts. | Llarg | Parcial |
|---|---|---|---|
| PSOT-3 |  |  |  |
| V | 5 | 16.00 | 80.000 |
| H | 5 | 4.00 | 20.000 |
| H | 10 | 3.00 | 30.000 |
| H | 20 |  | 20.000 |
| P.SOT-2 |  |  |  |
| V | 5 | 8.00 | 40.000 |
| H | 5 | 4.00 | 20.000 |
| H | 10 | 4.00 | 40.000 |
| P.SOT-1 |  |  |  |
| H | 10 | 2.00 | 20.000 |
| H | 5 | 9.00 | 45.000 |
| H | 5 | 2.00 | 10.000 |
| V | 5 | 13.00 | 65.000 |
| P.SEMISOT |  |  |  |
| V | 5 | 10.00 | 50.000 |
| H | 20 |  | 20.000 |
| H | 5 | 3.00 | 15.000 |
| H | 10 | 3.00 | 30.000 |
| H | 15 |  | 15.000 |
| P.B |  |  |  |
| V | 5 | 6.00 | 30.000 |
| H | 5 | 2.00 | 10.000 |
| H | 10 |  | 10.000 |
| H | 35 |  | 35.000 |
| Total |  |  | 605 |

**EF21A212** M Tub d'acer galvanitzat sense soldadura de 2'1/2''
110 M × 23.39 = 2572.90
Tub d'acer galvanitzat per inmersió en calent amb un gruix mínim de 56 µ (corresponent a 400 g/m2 de zinc dipositat) sense soldadura de 2 1/2'' de diàmetre nominal (DN 65), segons la norma EN-ISO 1461 (opció 9), roscat, inclosa part proporcional d'accessoris de fosa mal.leable, elements de suport, fixacions, ancoratges i suspensions. Col.locat.

| Codi | Ut | Descripció | Rendiment | Preu | Import |
|---|---|---|---|---|---|
| A013M000 | h | Ajudant muntador | 0.1 | 15.97 | 1.60 |
| A012M000 | h | Oficial 1a montador | 0.1 | 18.48 | 1.85 |
| B0A71L00 | U | Abraçadora metal.lica, de 75 mm de diametre interior (material) | 0.36 | 0.78 | 0.28 |
| BFY21A10 | U | Part proporcional d'elements de muntatge per a tub d'acer galvanitzat sense soldadura, de 2'1/2'' de diàmetre, roscat (material) | 1 | 1.06 | 1.06 |
| BF21A200 | M | Tub d'acer galvanitzat sense soldadura de 2'1/2'' (material) | 1.02 | 10.58 | 10.79 |
| BFW21A10 | U | Accessori per a tub d'acer galvanitzat sense soldadura, de 2'1/2'' de diàmetre, per a roscar (material) | 0.3 | 26.04 | 7.81 |
|  |  | Total |  |  | 23.39 |

| Amidament | Uts. | Llarg | Parcial |
|---|---|---|---|
| P.SOT-2 |  |  |  |
| V | 5 | 8.00 | 40.000 |
| P.SOT-1 |  |  |  |
| H | 10 | 2.00 | 20.000 |
| H | 15 |  | 15.000 |
| P.SEMISOT |  |  |  |
| H | 5 | 2.00 | 10.000 |
| V | 5 | 4.00 | 20.000 |
| P.B |  |  |  |
| V | 5 |  | 5.000 |
| Total |  |  | 110 |

**EF21B212** M Tub d'acer galvanitzat sense soldadura de 3''
429 M × 30.08 = 12904.32
Tub d'acer galvanitzat per inmersió en calent amb un gruix mínim de 56 µ (corresponent a 400 g/m2 de zinc dipositat) sense soldadura de 3'' de diàmetre nominal (DN 80), segons la norma EN-ISO 1461 (opció 9), roscat, inclosa part proporcional d'accessoris de fosa mal.leable, elements de suport, fixacions, ancoratges i suspensions. Col.locat.

| Codi | Ut | Descripció | Rendiment | Preu | Import |
|---|---|---|---|---|---|
| A013M000 | h | Ajudant muntador | 0.1 | 15.97 | 1.60 |
| A012M000 | h | Oficial 1a montador | 0.1 | 18.48 | 1.85 |
| BFY21B10 | u | Part proporcional d'elements de muntatge per a tub d'acer galvanitzat sense soldadura, de 3'' de diàmetre, roscat (material) | 1 | 1.66 | 1.66 |
| B0A71M00 | U | Abraçadora metàl.,d/int.=90mm (material) | 0.36 | 1.48 | 0.53 |
| BF21B200 | m | Tub d'acer galvanitzat sense soldadura de 3'' de d (material) | 1.02 | 13.75 | 14.03 |
| BFW21B10 | u | Accessori per a tub d'acer galvanitzat sense soldadura, de 3'' de diàmetre, per a roscar (material) | 0.3 | 34.7 | 10.41 |
|  |  | Total |  |  | 30.08 |

| Amidament | Uts. | Llarg | Parcial |
|---|---|---|---|
| BIES |  |  |  |
| P.SOT-2 |  |  |  |
| V | 5 |  | 5.000 |
| H | 10 | 2.00 | 20.000 |
| P.SOT-1 |  |  |  |
| H | 30 |  | 30.000 |
| H | 170 |  | 170.000 |
| H | 20 |  | 20.000 |
| H | 15 |  | 15.000 |
| H | 5 |  | 5.000 |
| H | 10 | 5.00 | 50.000 |
| H | 25 |  | 25.000 |
| P.SEMISOT |  |  |  |
| V | 5 |  | 5.000 |
| COLUMNA SECA |  |  |  |
| P.SOT-3 |  |  |  |
| V | 3 | 4.00 | 12.000 |
| P.SOT-2 |  |  |  |
| V | 3 | 4.00 | 12.000 |
| P.SOT-1 |  |  |  |
| V | 6 | 4.00 | 24.000 |
| P.SEMISOT |  |  |  |
| V | 6 | 4.00 | 24.000 |
| P.B. |  |  |  |
| V | 3 | 4.00 | 12.000 |
| Total |  |  | 429 |

**EM31351K** U Extintor manual CO2,5kg,pressió incorpo.,pintat,armari munt.superf.
13 U × 110.28 = 1433.64
Extintor manual de diòxid de carboni, de càrrega 5 kg, amb pressió incorporada, pintat, amb armari muntat superficialment

| Codi | Ut | Descripció | Rendiment | Preu | Import |
|---|---|---|---|---|---|
| A013M000 | h | Ajudant muntador | 0.4 | 15.97 | 6.39 |
| A012M000 | h | Oficial 1a montador | 0.4 | 18.48 | 7.39 |
| BMY31000 | u | P.p.elements especials p/extint. (material) | 1 | 0.19 | 0.19 |
| BM3A1000 | u | Armari p/extint.p/muntar superf. (material) | 1 | 18.07 | 18.07 |
| BM313511 | u | Extintor CO2,5kg,pressió incorpo.pintat (material) | 1 | 78.24 | 78.24 |
|  |  | Total |  |  | 110.28 |

| Amidament | Uts. | Parcial |
|---|---|---|
| PSOT-3 | 2 | 2.000 |
| PSOT-2 | 2 | 2.000 |
| PSOT-1 | 4 | 4.000 |
| PSEMISOT | 3 | 3.000 |
| PB | 2 | 2.000 |
| Total |  | 13 |

**EM31261K** U Extintor manual pols seca poliv.,6kg,pressió incorpo.,pintat,armari munt.superf.
135 U × 58.36 = 7878.60
Extintor manual de pols seca polivalent, de càrrega 6 kg, amb pressió incorporada, pintat, amb armari muntat superficialment

| Codi | Ut | Descripció | Rendiment | Preu | Import |
|---|---|---|---|---|---|
| A012M000 | h | Oficial 1a montador | 0.4 | 18.48 | 7.39 |
| A013M000 | h | Ajudant muntador | 0.4 | 15.97 | 6.39 |
| BMY31000 | u | P.p.elements especials p/extint. | 1 | 0.19 | 0.19 |
| BM312611 | u | Extintor pols seca poliv.,6kg,pressió incorpo.pintat (material) | 1 | 26.32 | 26.32 |
| BM3A1000 | u | Armari p/extint.p/muntar superf. | 1 | 18.07 | 18.07 |
|  |  | Total |  |  | 58.36 |

| Amidament | Uts. | Parcial |
|---|---|---|
| PSOT-3 | 30 | 30.000 |
| PSOT-2 | 27 | 27.000 |
| PSOT-1 | 34 | 34.000 |
| PSEMISOT | 27 | 27.000 |
| PB | 17 | 17.000 |
| Total |  | 135 |

**EM31291K** U Extintor de pols seca polivalent de 25 kg
15 U × 166.3 = 2494.50
Extintor de pols seca polivalent, de 25 kg de carrega, amb carro, amb pressio incorporada i pintat amb armari muntat superficialment

| Codi | Ut | Descripció | Rendiment | Preu | Import |
|---|---|---|---|---|---|
| A012M000 | h | Oficial 1a montador | 0.4 | 18.48 | 7.39 |
| A013M000 | h | Ajudant muntador | 0.4 | 15.97 | 6.39 |
| BM31291K | u | Extintor de pols seca polivalent, de 25 kg de carrega, amb carro, amb pressio incorporada i pinta (material) | 1 | 152.33 | 152.33 |
| BMY31000 | u | P.p.elements especials p/extint. | 1 | 0.19 | 0.19 |
|  |  | Total |  |  | 166.3 |

| Amidament | Uts. | Parcial |
|---|---|---|
| PB | 4 | 4.000 |
| PSEMISOT | 5 | 5.000 |
| PSOT-1 | 6 | 6.000 |
| Total |  | 15 |

**EG31F500** M Conductor coure tipus Afumex x firs de 3x2,5 mm2
2660 M × 3.48 = 9256.80
Conductor de coure de 3x2,5 mm2 de secció, tipus Afumex x firs RZ1 0,6/1 KV UNE 21123, aïllat amb cinta de vidre/mica, aïllament XLPE i coberta termoplàstica Afumex tipus Z1, amb una temperatura de servei de -40 ºC a +90 ºC, no propagador de la flama, amb una reduïda emissió de fums i un funcionament garantit durant 3 hores a 750 ºC. Col.locat.

| Codi | Ut | Descripció | Rendiment | Preu | Import |
|---|---|---|---|---|---|
| A012H000 | H | Oficial 1a electricista | 0.05 | 18.48 | 0.92 |
| A013H000 | H | Ajudant electricista | 0.05 | 15.95 | 0.80 |
| BG31F500 | m | Conductor de coure de 3x2,5 mm2 de secció, tipus Afumex x firs RZ1 0,6/1 KV UNE 21123, aïllat amb cinta de vidre/mica, aïllament XLPE i coberta termoplàstica Afumex tipus Z1, amb una temperatura de servei de -40 ºC a +90 ºC, no propagador de la flama, amb una reduïda emissió de fums i un funcionament garantit durant 3 hores a 750 ºC (material) | 1 | 1.76 | 1.76 |
|  |  | Total |  |  | 3.48 |

| Amidament | Uts. | Llarg | Parcial |
|---|---|---|---|
| TOT ELEMENT QUE HA DE FUNCIONAR DESPRÉS D'UNA ALARMA, SIRENE |  |  |  |
| P.SOT-3 |  |  |  |
| H | 85 | 2.00 | 170.000 |
| H | 60 |  | 60.000 |
| H | 35 |  | 35.000 |
| V | 5 | 19.00 | 95.000 |
| H | 20 |  | 20.000 |
| H | 10 | 5.00 | 50.000 |
| H | 5 | 3.00 | 15.000 |
| H | 10 | 2.00 | 20.000 |
| P.SOT-2 |  |  |  |
| H | 85 | 2.00 | 170.000 |
| H | 60 |  | 60.000 |
| H | 35 |  | 35.000 |
| V | 5 | 19.00 | 95.000 |
| H | 20 |  | 20.000 |
| H | 10 | 5.00 | 50.000 |
| H | 5 | 3.00 | 15.000 |
| H | 10 | 2.00 | 20.000 |
| P.SOT-1 |  |  |  |
| H | 190 |  | 190.000 |
| H | 65 |  | 65.000 |
| H | 35 | 2.00 | 70.000 |
| V | 5 | 20.00 | 100.000 |
| H | 15 | 23.00 | 345.000 |
| P.SEMISOT |  |  |  |
| H | 150 |  | 150.000 |
| V | 5 | 29.00 | 145.000 |
| H | 10 | 12.00 | 120.000 |
| H | 20 | 2.00 | 40.000 |
| H | 5 |  | 5.000 |
| H | 25 |  | 25.000 |
| P.B |  |  |  |
| H | 30 | 5.00 | 150.000 |
| V | 5 | 9.00 | 45.000 |
| H | 25 | 5.00 | 125.000 |
| H | 20 | 4.00 | 80.000 |
| H | 15 |  | 15.000 |
| H | 20 | 3.00 | 60.000 |
| Total |  |  | 2660 |

**EMD6U01T** M Conductor blindat,apantallat,4x1,5 mm2 (trenat),col.locat en tub
10700 M × 0.28 = 2996.00
Conductor blindat i apantallat, de 4 x 1,5 mm2 (trenat) i col.locat en tub

| Codi | Ut | Descripció | Rendiment | Preu | Import |
|---|---|---|---|---|---|
| A013M000 | h | Ajudant muntador | 0.002 | 15.97 | 0.03 |
| A012M000 | h | Oficial 1a montador | 0.002 | 18.48 | 0.04 |
| BMD6U01T | M | Conductor blindat i apantallat, de 4 x 1,5 mm2 (trenat) (material) | 1 | 0.21 | 0.21 |
|  |  | Total |  |  | 0.28 |

| Amidament | Uts. | Llarg | Ample | Parcial |
|---|---|---|---|---|
| DETECTORS DE FUMS I POLSADORS D'ALARMA |  |  |  |  |
| P.SOT-3 |  |  |  |  |
| H | 2 | 85.00 | 3.00 | 510.000 |
| H | 2 | 35.00 |  | 70.000 |
| H | 2 | 20.00 |  | 40.000 |
| V | 2 | 5.00 | 9.00 | 90.000 |
| H | 2 | 15.00 | 23.00 | 690.000 |
| H | 2 | 10.00 | 27.00 | 540.000 |
| H | 2 | 25.00 |  | 50.000 |
| H | 2 | 5.00 | 6.00 | 60.000 |
| P.SOT-2 |  |  |  |  |
| H | 2 | 85.00 | 3.00 | 510.000 |
| H | 2 | 35.00 |  | 70.000 |
| H | 2 | 20.00 |  | 40.000 |
| V | 2 | 5.00 | 9.00 | 90.000 |
| H | 2 | 15.00 | 23.00 | 690.000 |
| H | 2 | 10.00 | 27.00 | 540.000 |
| H | 2 | 25.00 |  | 50.000 |
| H | 2 | 5.00 | 6.00 | 60.000 |
| P.SOT-1 |  |  |  |  |
| H | 2 | 190.00 |  | 380.000 |
| H | 2 | 65.00 |  | 130.000 |
| H | 2 | 15.00 | 47.00 | 1410.000 |
| V | 2 | 5.00 | 13.00 | 130.000 |
| H | 2 | 10.00 | 7.00 | 140.000 |
| H | 2 | 30.00 | 5.00 | 300.000 |
| P.SEMISOT |  |  |  |  |
| H | 2 | 170.00 |  | 340.000 |
| H | 2 | 35.00 | 6.00 | 420.000 |
| H | 2 | 25.00 | 5.00 | 250.000 |
| H | 2 | 10.00 | 11.00 | 220.000 |
| V | 2 | 15.00 | 9.00 | 270.000 |
| H | 2 | 30.00 | 2.00 | 120.000 |
| H | 2 | 5.00 | 8.00 | 80.000 |
| H | 2 | 20.00 | 6.00 | 240.000 |
| V | 2 | 5.00 | 10.00 | 100.000 |
| P.B |  |  |  |  |
| H | 2 | 30.00 | 4.00 | 240.000 |
| H | 2 | 25.00 | 4.00 | 200.000 |
| H | 2 | 10.00 | 69.00 | 1380.000 |
| H | 2 | 15.00 | 4.00 | 120.000 |
| V | 2 | 5.00 | 5.00 | 50.000 |
| H | 2 | 20.00 | 2.00 | 80.000 |
| Total |  |  |  | 10700 |

**EG21H81H** M Tub rígid PVC s/halògens,DN=25mm,impacte=2J,resist.compress.=1250N,unió roscada+munt.superf.
1455 M × 4.13 = 6009.15
Tub rígid de PVC sense halògens, de 25 mm de diàmetre nominal, aïllant i no propagador de la flama, amb una resistència a l'impacte de 2 J, resistència a compressió de 1250 N i una rigidesa dielèctrica de 2000 V, amb unió roscada i muntat superficialment

| Codi | Ut | Descripció | Rendiment | Preu | Import |
|---|---|---|---|---|---|
| A013H000 | H | Ajudant electricista | 0.05 | 15.95 | 0.80 |
| A012H000 | H | Oficial 1a electricista | 0.043 | 18.48 | 0.79 |
| BGW21000 | u | P.p.accessoris p/tubs rígids PVC | 1 | 0.1 | 0.10 |
| BG21H810 | m | Tub rígid PVC s/halògens,DN=25mm,impacte=2J,resist.compress.=1250N (material) | 1.02 | 2.39 | 2.44 |
|  |  | Total |  |  | 4.13 |

| Amidament | Uts. | Llarg | Parcial |
|---|---|---|---|
| P.SOT-3 |  |  |  |
| V | 5 | 18.00 | 90.000 |
| H | 10 | 5.00 | 50.000 |
| H | 5 | 3.00 | 15.000 |
| H | 10 | 2.00 | 20.000 |
| P.SOT-2 |  |  |  |
| V | 5 | 18.00 | 90.000 |
| H | 10 | 5.00 | 50.000 |
| H | 5 | 3.00 | 15.000 |
| H | 10 | 2.00 | 20.000 |
| P.SOT-1 |  |  |  |
| H | 35 | 2.00 | 70.000 |
| V | 5 | 20.00 | 100.000 |
| H | 15 | 23.00 | 345.000 |
| P.SEMISOT |  |  |  |
| V | 5 | 29.00 | 145.000 |
| H | 10 | 12.00 | 120.000 |
| H | 20 | 2.00 | 40.000 |
| H | 5 |  | 5.000 |
| H | 25 |  | 25.000 |
| P.B |  |  |  |
| H | 30 |  | 30.000 |
| V | 5 | 9.00 | 45.000 |
| H | 25 |  | 25.000 |
| H | 20 | 4.00 | 80.000 |
| H | 15 |  | 15.000 |
| H | 20 | 3.00 | 60.000 |
| Total |  |  | 1455 |

**EG21271H** M Tub rígid PVC,DN=20mm,impacte=2J,resist.compress.=1250N,unió roscada+munt.superf.
8270 M × 2.11 = 17449.70
Tub rígid de PVC, de 20 mm de diàmetre nominal, aïllant i no propagador de la flama, amb una resistència a l'impacte de 2 J, resistència a compressió de 1250 N i una rigidesa dielèctrica de 2000 V, amb unió roscada i muntat superficialment

| Codi | Ut | Descripció | Rendiment | Preu | Import |
|---|---|---|---|---|---|
| A012H000 | H | Oficial 1a electricista | 0.04 | 18.48 | 0.74 |
| A013H000 | H | Ajudant electricista | 0.05 | 15.95 | 0.80 |
| BGW21000 | u | P.p.accessoris p/tubs rígids PVC | 1 | 0.1 | 0.10 |
| BG212710 | m | Tub rígid PVC,DN=20mm,impacte=2J,resist.compress.=1250N | 1.02 | 0.46 | 0.47 |
|  |  | Total |  |  | 2.11 |

| Amidament | Uts. | Llarg | Ample | Parcial |
|---|---|---|---|---|
| P.SOT-3 |  |  |  |  |
| V | 2 | 5.00 | 8.00 | 80.000 |
| H | 2 | 15.00 | 23.00 | 690.000 |
| H | 2 | 10.00 | 27.00 | 540.000 |
| H | 2 | 25.00 |  | 50.000 |
| H | 2 | 5.00 | 6.00 | 60.000 |
| P.SOT-2 |  |  |  |  |
| V | 2 | 5.00 | 8.00 | 80.000 |
| H | 2 | 15.00 | 23.00 | 690.000 |
| H | 2 | 10.00 | 27.00 | 540.000 |
| H | 2 | 25.00 |  | 50.000 |
| H | 2 | 5.00 | 6.00 | 60.000 |
| P.SOT-1 |  |  |  |  |
| H | 2 | 15.00 | 47.00 | 1410.000 |
| V | 2 | 5.00 | 13.00 | 130.000 |
| H | 2 | 10.00 | 7.00 | 140.000 |
| H | 2 | 30.00 | 5.00 | 300.000 |
| P.SEMISOT |  |  |  |  |
| H | 2 | 35.00 | 6.00 | 420.000 |
| H | 2 | 25.00 | 5.00 | 250.000 |
| H | 2 | 10.00 | 11.00 | 220.000 |
| V | 2 | 15.00 | 9.00 | 270.000 |
| H | 2 | 30.00 | 2.00 | 120.000 |
| H | 2 | 5.00 | 8.00 | 80.000 |
| H | 2 | 20.00 | 6.00 | 240.000 |
| V | 2 | 5.00 | 10.00 | 100.000 |
| P.B |  |  |  |  |
| H | 2 | 25.00 | 4.00 | 200.000 |
| H | 2 | 10.00 | 69.00 | 1380.000 |
| H | 2 | 15.00 | 4.00 | 120.000 |
| V | 2 | 5.00 | 5.00 | 50.000 |
| Total |  |  |  | 8270 |

**EM122060** U Kit Central modular Sinteso FS20 FC2060-AA amb bateríes 42 Ah de Siemens o equivalent.
1 U × 3727.91 = 3727.91
Kit Central modular Sinteso FS20 FC2060-AA amb bateríes 42 Ah de Siemens o equivalent. Permet fins 1512 direccions FDNet i fins 14 llaços de fins 126 direcccions cada un. Inclou 2 llaços per a perifèrics Sinteso FDNet, font d'alimentació de 150 W (ampliable a 300 W), amb espai per a bateríes de 45 Ah. Inclou carcassas amb cinc (5) ranures per a móduls per a detectors i periferics FDNet, Col·lectius, Serie 9 individual (MS9i) i 12 E/S lliurement programables. Inclou sortides d'alarma i averia per a transmissió remot supervisades, dues sortides de sirena supervisades i 12 E/S lliurement programables. Disenyada i certificada d'acord a EN54-2, EN54-4, VdS, FM. Connectable en xarxa FCnet (fins 16 subestacions), velocitat màxima 312 kbps. Port Ethernet integrat en la propia central. Accés remot mitjançant protocol TCP/IP. Es pot connectar a xarxa. Local IP, i utilitzar una de les subestacions com a punt d'accés (CAP), i accedir a la resta de centrals a través d'ella. Comunicació amb sistemes de gestió mitjançant l'estàndar BACnet. (Requereix FCA2013-A1). Ranures per a móduls RS-232, RS-485, i móduls de connexió en xarxa (SAFEDLINK). Terminals repetidors integrats i alimentats en llaç de detectors.´´ Instal.lada i comprovada.

| Codi | Ut | Descripció | Rendiment | Preu | Import |
|---|---|---|---|---|---|
| A013M000 | h | Ajudant muntador | 2 | 15.97 | 31.94 |
| A012M000 | h | Oficial 1a montador | 2 | 18.48 | 36.96 |
| BM122060 | u | Kit Central modular Sinteso FS20 FC2060-AA amb bateríes 42 Ah de Siemens o equivalent. Permet fins 1 (material) | 1 | 3659.01 | 3659.01 |
|  |  | Total |  |  | 3727.91 |

| Amidament | Uts. | Parcial |
|---|---|---|
| PSOT-2 | 1 | 1.000 |
| Total |  | 1 |

**EM122001** U Terminal repetidor de planta de Siemens o equivalent FT2010-A1.
1 U × 627.61 = 627.61
Terminal repetidor de planta de Siemens o equivalent FT2010-A1. Alimentació i comunicació a través del llaç de detecció. Compatible amb llaç FDnet (Sinteso) o C-NET (CerberusPRO). Aïllador de tallacircuits integrats. Norma EN54-17.Inclós bateries d'emergència. Instal.lat i comprovat.

| Codi | Ut | Descripció | Rendiment | Preu | Import |
|---|---|---|---|---|---|
| A013M000 | h | Ajudant muntador | 0.5 | 15.97 | 7.99 |
| A012M000 | h | Oficial 1a montador | 0.5 | 18.48 | 9.24 |
| BM122001 | u | Terminal repetidor de planta de Siemens o equivalent FT2010-A1. Alimentació i comunicació a través del llaç de detecció. Compatible amb llaç FDnet (Sinteso) o C-NET (CerberusPRO). Aïllador de tallacircuits integrats. Norma EN54-17.Inclós bateries d'emergència. (material) | 1 | 610.38 | 610.38 |
|  |  | Total |  |  | 627.61 |

| Amidament | Uts. | Parcial |
|---|---|---|
| TENDA B (PB) | 1 | 1.000 |
| Total |  | 1 |

**EM12M001** U Modul 2 llaços SINTESO FDNet FCL2001-A1 de Siemens o equivalent.
3 U × 469.51 = 1408.53
Modul 2 llaços SINTESO FDNet FCL2001-A1 de Siemens o equivalent. Mòdul línies SINTESO FDNet FCL2001-A1 per a central modular FC2060. Permet 2 llaços i fins 252 direccions (o dos linies obertes de fins 32 perifèrics d'acord amb EN54). Permet derivacions en ´´´´T´´´´. Permet perifèrics FDNet incloint terminals repetidors integrats i alimentats en llaç de detectors.Intal.lada i comprovat.

| Codi | Ut | Descripció | Rendiment | Preu | Import |
|---|---|---|---|---|---|
| A012M000 | h | Oficial 1a montador | 1 | 18.48 | 18.48 |
| A013M000 | h | Ajudant muntador | 1 | 15.97 | 15.97 |
| BM12M001 | u | Modul 2 llaços SINTESO FDNet FCL2001-A1 de Siemens o equivalent. Mòdul línies SINTESO FDNet FCL2001-A1 per a central modular FC2060. Permet 2 llaços i fins 252 direccions (o dos linies obertes de fins 32 perifèrics d'acord amb EN54). Permet derivacions en ´´´´T´´´´. Permet perifèrics FDNet incloint terminals repetidors integrats i alimentats en llaç de detectors. (material) | 1 | 435.06 | 435.06 |
|  |  | Total |  |  | 469.51 |

**EM12IN43** U Interface Cerban/ISO1745 per a CI/CC 1143 Inclou: Mòdul gateway E3H021, 2x Cables de connexió Z1I050
1 U × 882.02 = 882.02
Interface Cerban/ISO1745 per a CI/CC 1143 Inclou: Mòdul gateway E3H021, 2x Cables de connexió Z1I050, 2x Jocs RAM's Z3S71 i no inclou EPROMs. Instal.lat i comprovat.

| Codi | Ut | Descripció | Rendiment | Preu | Import |
|---|---|---|---|---|---|
| A013M000 | h | Ajudant muntador | 0.5 | 15.97 | 7.99 |
| A012M000 | h | Oficial 1a montador | 0.5 | 18.48 | 9.24 |
| BM12IN43 | u | Interface Cerban/ISO1745 per a CI/CC 1143 Inclou: Mòdul gateway E3H021, 2x Cables de connexió Z1I050, 2x Jocs RAM's Z3S71 i no inclou EPROMs. (material) | 1 | 864.79 | 864.79 |
|  |  | Total |  |  | 882.02 |

**EM13SIS1** U KIT Sirena Sinteso FDS221-R+B FDB221 i FDB291 de SIEMENS-Cerberus o equivalent.
43 U × 60.89 = 2618.27
KIT Sirena Sinteso FDS221-R+B FDB221 i FDB291 de SIEMENS-Cerberus o equivalent. BFDS221-RTUB: KIT Sirena Sinteso de llaç de SIEMENS-Cerberus, roja, FDS221-R amb base direccionable Sinteso FDB221 i base FDB291 per a acoplament en superficie i cables de secció major 6 mm. Instal·lada i comprovada.

| Codi | Ut | Descripció | Rendiment | Preu | Import |
|---|---|---|---|---|---|
| A013M000 | h | Ajudant muntador | 0.24 | 15.97 | 3.83 |
| A012M000 | h | Oficial 1a montador | 0.24 | 18.48 | 4.44 |
| BM13SIS1 | u | KIT Sirena Sinteso FDS221-R+B FDB221 i FDB291 de SIEMENS-Cerberus. BFDS221-RTUB: KIT Sirena Sinteso de llaç de SIEMENS-Cerberus, roja, FDS221-R amb base direccionable Sinteso FDB221 i base FDB291 per a acoplament en superficie i cables de secció major 6 mm. (material) | 1 | 52.62 | 52.62 |
|  |  | Total |  |  | 60.89 |

| Amidament | Uts. | Parcial |
|---|---|---|
| PSOT-3 | 8 | 8.000 |
| PSOT-2 | 8 | 8.000 |
| PSOT-1 | 13 | 13.000 |
| PSEMISOT | 10 | 10.000 |
| PB | 4 | 4.000 |
| Total |  | 43 |

**EM13SIS2** U Sirena exterior amb altaveu exponencial de 25 W. Tensió de funcionament: 24 Vcc (+-10%). So multi to
5 U × 63.98 = 319.90
Sirena exterior amb altaveu exponencial de 25 W. Tensió de funcionament: 24 Vcc (+-10%). So multi to, 97 dB(A) 3 M. dESTELLANT (BOMBETA 24 v-5w). Activació per falta de positiu (control). Amb serigrafia. Instal·lada i comprovada.

| Codi | Ut | Descripció | Rendiment | Preu | Import |
|---|---|---|---|---|---|
| A013M000 | h | Ajudant muntador | 0.24 | 15.97 | 3.83 |
| A012M000 | h | Oficial 1a montador | 0.24 | 18.48 | 4.44 |
| BM13SIS2 | u | Sirena exterior amb altaveu exponencial de 25 W. Tensió de funcionament: 24 Vcc (+-10%). So multi to, 97 dB(A) 3 M. dESTELLANT (BOMBETA 24 v-5w). Activació per falta de positiu (control). Amb serigrafia. (material) | 1 | 55.71 | 55.71 |
|  |  | Total |  |  | 63.98 |

| Amidament | Uts. | Parcial |
|---|---|---|
| PSEMISOT | 1 | 1.000 |
| PB | 4 | 4.000 |
| Total |  | 5 |

**EM11SID1** U KIT detector de fums Sinteso de SIEMENS-Cerberus o equivalent FDO221+B.FDB221 i FDB291.
432 U × 53.2 = 22982.40
KIT detector de fums Sinteso de SIEMENS-Cerberus o equivalent FDO221+B.FDB221 i FDB291. BFDO221TUB. KIT detector de fums FDO221 amb base direccionable Sinteso FDB221 i base FDB291 per a acoplament en superfície i cables de secció major 6 mm. Detector de fums SIEMENS-Cerberus Sinteso C-LINE amb algoritmes de detecció (AlgoRex interactius). Sensor de difusió óptica d'abans. Direccionament automàtic individual. Comportament de detecció seleccionable. Innunitat contra les falses alarmes i contra les interferencies electromagnètiques. Indicador d'acció visible a 360º. Aïllador contra tallcircuits incorporat. Cable amb la central amb cable de dos fils en llaç, línia oberta o dirivació en T, admés diferents tipus de cable (trenat/no trenat, apantallat/no apantallat) T: -25º a +60ºC, humitat relativa 95%. Compatibilitat e.m.: 50 V/m. Norma EN54-7. Protecció EN60529/iec529 amb socal IP43, acopl. de socal IP44. Instal·lat i comprovat.

| Codi | Ut | Descripció | Rendiment | Preu | Import |
|---|---|---|---|---|---|
| A013M000 | h | Ajudant muntador | 0.25 | 15.97 | 3.99 |
| A012M000 | h | Oficial 1a montador | 0.25 | 18.48 | 4.62 |
| BMY11000 | U | Part proporcional d'elements especials per a detectors (material) | 1 | 0.21 | 0.21 |
| BM11SID1 | u | KIT detector de fums Sinteso de SIEMENS-Cerberus FDO221+B.FDB221 i FDB291. KIT detector de fums (material) | 1 | 44.38 | 44.38 |
|  |  | Total |  |  | 53.2 |

| Amidament | Uts. | Parcial |
|---|---|---|
| PSOT-3 | 84 | 84.000 |
| PSOT-2 | 83 | 83.000 |
| PSOT-1 | 98 | 98.000 |
| PSEMISOT | 83 | 83.000 |
| PB | 84 | 84.000 |
| Total |  | 432 |

**EM11SID2** U KIT detector termic Sinteso de SIEMENS-Cerberus o equivalent FDT221+B.FDB221 i FDB291.
4 U × 34.47 = 137.88
KIT detector termic Sinteso de SIEMENS-Cerberus o equivalent FDT221+B.FDB221 i FDB291. BFDT221TUB. KIT detector termic Sinteso FDT221 amb base direccionable Sinteso FDB221 i base FDB291 per a acoplament en superfície i cables de secció major 6 mm. Detector termic SIEMENS-Cerberus Sinteso C-LINE amb algoritmes de detecció (AlgoRex interactius). Sensor de difusió óptica d'abans. Direccionament automàtic individual. Comportament de detecció seleccionable. Innunitat contra les falses alarmes i contra les interferencies electromagnètiques. Indicador d'acció visible a 360º. Aïllador contra tallcircuits incorporat. Cable amb la central amb cable de dos fils en llaç, línia oberta o dirivació en T, admés diferents tipus de cable (trenat/no trenat, apantallat/no apantallat) T: -25º a +60ºC, humitat relativa 95%. Compatibilitat e.m.: 50 V/m. Norma EN54-7. Protecció EN60529/iec529 amb socal IP43, acopl. de socal IP44. Instal·lat i comprovat.

| Codi | Ut | Descripció | Rendiment | Preu | Import |
|---|---|---|---|---|---|
| A013M000 | h | Ajudant muntador | 0.25 | 15.97 | 3.99 |
| A012M000 | h | Oficial 1a montador | 0.25 | 18.48 | 4.62 |
| BMY11000 | U | Part proporcional d'elements especials per a detec | 1 | 0.21 | 0.21 |
| BM11SID2 | u | KIT detector termic Sinteso de SIEMENS-Cerberus o equivalent FDT221+B.FDB221 i FDB291. BFDT221TUB. (material) | 1 | 25.65 | 25.65 |
|  |  | Total |  |  | 34.47 |

| Amidament | Uts. | Parcial |
|---|---|---|
| PSOT-1 | 2 | 2.000 |
| PSEMISOT | 2 | 2.000 |
| Total |  | 4 |

**EM110AD1** U Detector lineal de fums, model dlo-1191
6 U × 849.3 = 5095.80
Detector lineal de fums, model dlo-1191 de cerberus o equivalent, compost d'emissor-receptor i prisma reflector, per a distancies de 5 fins a 100 m. instal.lat i comprovat.

| Codi | Ut | Descripció | Rendiment | Preu | Import |
|---|---|---|---|---|---|
| A013M000 | h | Ajudant muntador | 0.25 | 15.97 | 3.99 |
| A012M000 | h | Oficial 1a montador | 0.25 | 18.48 | 4.62 |
| BMY11000 | U | Part proporcional d'elements especials per a detec | 1 | 0.21 | 0.21 |
| BM110AD1 | U | Detector lineal de fums, model dlo-1191 de cerberus o equivalent. (material) | 1 | 840.48 | 840.48 |
|  |  | Total |  |  | 849.3 |

| Amidament | Uts. | Parcial |
|---|---|---|
| PB | 6 | 6.000 |
| Total |  | 6 |

**EM14SIP1** U KIT Polsador Sinteso directe, caixa roja de SIEMENS-Cerberus o equivalent.
43 U × 48.85 = 2100.55
KIT Polsador Sinteso directe, caixa roja de SIEMENS-Cerberus o equivalent. BFDM221-R, Polsador d'alarma de SIEMENS-Cerberus o equivalent, Sinteso direccionable amb funcionament directe, montatge vist amb caixa roja. Electronica protegida. Direccionament automàtic individual. Indicador d'acció incorporat. Materials reciclables i respectuosos amb el mediambient (SN36350). Cablejat amb la central amb cable de dos fils en llaç, línia oberta o derivació en T, admet diferents tipus de cable (trebat/no trenat, apantallat/no apantallat) T: -25ºC a +70ºC, Humitat Rel. <100 %. Compatibilitat e.m.: 50 V/m. Norma EN54-11. Protecció EN60529/IEC529 IP44. Instal.lat i comprovat.

| Codi | Ut | Descripció | Rendiment | Preu | Import |
|---|---|---|---|---|---|
| A013M000 | h | Ajudant muntador | 0.24 | 15.97 | 3.83 |
| A012M000 | h | Oficial 1a montador | 0.24 | 18.48 | 4.44 |
| BM14SIP1 | u | KIT Pulsador Sinteso directe, caixa roja tipus SIEMENS-Cerberus. BFDM221-R, Polsador d'alarma tipus (material) | 1 | 40.58 | 40.58 |
|  |  | Total |  |  | 48.85 |

| Amidament | Uts. | Parcial |
|---|---|---|
| PSOT-3 | 8 | 8.000 |
| PSOT-2 | 8 | 8.000 |
| PSOT-1 | 13 | 13.000 |
| PSEMISOT | 10 | 10.000 |
| PB | 4 | 4.000 |
| Total |  | 43 |

**EM11O222** U KIT Mòdul entrada/sortida FDCIO222+caixa FDCH291(IP54) . Mòdul d'entrada i sortida FDCIO222: Mòdul S
47 U × 165.65 = 7785.55
KIT Mòdul entrada/sortida FDCIO222+caixa FDCH291(IP54) . Mòdul d'entrada i sortida FDCIO222: Mòdul SIEMENS Sinteso amb 4 entrades i sortides (230 Vca/4A) direccionables vigilades, alimentades per llaç de control. Configuració independent de cada entrada i cada sortida. Indicador d'acció incorporat. Aïllador contra tallcircuits incorporat. Inclou caixa de connexió. Indicació d'estat a través de LED's. Possibilitat de montatge en guia DIN. Consum en operació 0,6-0,75 mA. Materials reciclables i respectuós amb el mediambient (SN36350). Cablejat amb la central amb el cable de dos fils de llaç, línia oberta o derivació en T, admet diferents tipus de cable (trenat/no trenat, apantallat/no apantallat) T:-25ºC a +60ªC, Hum. Rel.<100%. Compatibilitat e.m.: 50 V/m. Norma EN54-17. Protecció EN60529/IEC529 IP30 (amb caixa IP65). Instal.lat i comprovat.

| Codi | Ut | Descripció | Rendiment | Preu | Import |
|---|---|---|---|---|---|
| A012M000 | h | Oficial 1a montador | 0.24 | 18.48 | 4.44 |
| A013M000 | h | Ajudant muntador | 0.24 | 15.97 | 3.83 |
| BMY11000 | U | Part proporcional d'elements especials per a detec | 50 | 0.21 | 10.50 |
| BM11O222 | u | KIT Mòdul entrada/sortida FDCIO222+caixa FDCH291(IP54) . Mòdul d'entrada i sortida FDCIO222: Mòdul S (material) | 1 | 146.88 | 146.88 |
|  |  | Total |  |  | 165.65 |

**EG6ZFAB1** U Bateria per font alimentació de 12 V i 6,5/7,2 Ah de SIEMENS-Cerberus o equivalent. Instal.lada i co
76 U × 23.7 = 1801.20
Bateria per font alimentació de 12 V i 6,5/7,2 Ah de SIEMENS-Cerberus o equivalent. Instal.lada i comprovada.

| Codi | Ut | Descripció | Rendiment | Preu | Import |
|---|---|---|---|---|---|
| A012H000 | H | Oficial 1a electricista | 0.5 | 18.48 | 9.24 |
| BG6ZFAB1 | u | Bateria per font alimentació de 12 V i 6,5/7,2 Ah de SIEMENS-Cerberus o equivalent. Instal.lada i comprovada. (material) | 1 | 14.46 | 14.46 |
|  |  | Total |  |  | 23.7 |

| Amidament | Uts. | Parcial |
|---|---|---|
| PSOT-3 | 12 | 12.000 |
| PSOT-2 | 14 | 14.000 |
| PSOT-1 | 20 | 20.000 |
| PSEMISOT | 22 | 22.000 |
| PB | 8 | 8.000 |
| Total |  | 76 |

**EM1ZRE02** U Electro-iman retenedor de base orientable. Polsador desenclavament. Retardo opcional. Força: 50 Kg.
76 U × 52.04 = 3955.04
Electro-iman retenedor de base orientable. Polsador desenclavament. Retardo opcional. Força: 50 Kg. Consum: 60 mA 24 Vcc. Instal.lat i comprovat.

| Codi | Ut | Descripció | Rendiment | Preu | Import |
|---|---|---|---|---|---|
| A013M000 | h | Ajudant muntador | 0.5 | 15.97 | 7.99 |
| A012M000 | h | Oficial 1a montador | 0.5 | 18.48 | 9.24 |
| BM1ZRE02 | u | Electro-iman retenedor de base orientable. Polsador desenclavament. Retardo opcional. Força: 50 Kg. Consum: 60 mA 24 Vcc. (material) | 1 | 34.81 | 34.81 |
|  |  | Total |  |  | 52.04 |

| Amidament | Uts. | Parcial |
|---|---|---|
| PSOT-3 | 12 | 12.000 |
| PSOT-2 | 14 | 14.000 |
| PSOT-1 | 20 | 20.000 |
| PSEMISOT | 22 | 22.000 |
| PB | 8 | 8.000 |
| Total |  | 76 |

**EG6ZFA01** U Font alimentació de 27,6 V i 5 A conmutada, tipus C-706-C de SIEMENS-Cerberus o equivalent
76 U × 117.71 = 8945.96
Font alimentació de 27,6 V i 5 A conmutada, tipus C-706-C de SIEMENS-Cerberus o equivalent, caixa metàlica amb espai per a 2 bateries 12 Ah. Sortides de errada de xarxa i errada de batería. Instal.lada i comprovada.

| Codi | Ut | Descripció | Rendiment | Preu | Import |
|---|---|---|---|---|---|
| A012H000 | H | Oficial 1a electricista | 0.5 | 18.48 | 9.24 |
| BG6ZFA01 | u | Font alimentació de 27,6 V i 5 A conmutada, tipus C-706-C DE SIEMENS-Cerberus o equivalent, caixa metàlica amb espai per a 2 bateries 12 Ah. Sortides de errada de xarxa i errada de batería. (material) | 1 | 108.47 | 108.47 |
|  |  | Total |  |  | 117.71 |

| Amidament | Uts. | Parcial |
|---|---|---|
| PSOT-3 | 12 | 12.000 |
| PSOT-2 | 14 | 14.000 |
| PSOT-1 | 20 | 20.000 |
| PSEMISOT | 22 | 22.000 |
| PB | 8 | 8.000 |
| Total |  | 76 |

**EM11SID3** U KIT detector FDO241 Sinteso de SIEMENS-Cerberus o equivalent para càmera d'anàlisi amb base direcci.
1 U × 66.44 = 66.44
KIT detector FDO241 Sinteso de SIEMENS-Cerberus o equivalent para càmera d'anàlisi amb base direccionable Sinteso FDB221. Sinteso S-LINE amb ASAtechnology. Sensor de difusió óptica d'abans. Direccionament automàtic individual. Inmunitat contra les falses alarmes i contra les interferencies electromagnètiques. Configurable segons l'entron amb paràmetres ASA. Indicador d'acció visible a 360º. Aïllador contra tallcircuits incorporat. Materials reciclables i respectuós amb el mediambient (SN36359). Cable amb la central amb cable de dos fils en llaç, línia oberta o derivació en T, admés diferents tipus de cable (trenat/no trenat, apantallat/no apantallat) T: -25º a +60ºC, humitat relativa 95%. Compatibilitat e.m.: 50 V/m. Norma EN54-7. Protecció EN60529/IEC529 amb socal IP43, acopl. de socal IP44. Instal·lat i comprovat.

| Codi | Ut | Descripció | Rendiment | Preu | Import |
|---|---|---|---|---|---|
| A012M000 | h | Oficial 1a montador | 0.25 | 18.48 | 4.62 |
| A013M000 | h | Ajudant muntador | 0.25 | 15.97 | 3.99 |
| BM11SID3 | u | KIT detector FDO241 Sinteso de SIEMENS-Cerberus o equivalent para càmera d'anàlisi amb base direccio (material) | 1 | 57.62 | 57.62 |
| BMY11000 | U | Part proporcional d'elements especials per a detec | 1 | 0.21 | 0.21 |
|  |  | Total |  |  | 66.44 |

**EM11SID4** U Càmera d'anàlisi per conductes FDBZ292 de SIEMENS-Cerberus o equivalent per concuctes rectangulars.
1 U × 130.88 = 130.88
Càmera d'anàlisi per conductes FDBZ292 de SIEMENS-Cerberus o equivalent per concuctes rectangulars. Admet detectors Sinteso, Algorex i serie 600, de Siemens no inclòs. Carcasa per la mostra passiu de conductes d'aire. Disposa d'accessoris (a part) per a diferents tipus de conductes. Connectable directament al bucle de detecció. En el cas de Sinteso, seleccionable el joc de paràmetres ASA. Velocitats d'aire 1-20 m/s. Instal·lat i comprovat.

| Codi | Ut | Descripció | Rendiment | Preu | Import |
|---|---|---|---|---|---|
| A013M000 | h | Ajudant muntador | 0.25 | 15.97 | 3.99 |
| A012M000 | h | Oficial 1a montador | 0.25 | 18.48 | 4.62 |
| BMY11000 | U | Part proporcional d'elements especials per a detec | 1 | 0.21 | 0.21 |
| BM11SID4 | u | Càmera d'anàlisi per conductes FDBZ292 de SIEMENS-Cerberus o equivalent per concuctes rectangulars. Admet detectors Sinteso, Algorex i serie 600, de Siemens no inclòs. Carcasa per la mostra passiu de conductes d'aire. Disposa d'accessoris (a part) per a diferents tipus de conductes. Connectable directament al bucle de detecció. En el cas de Sinteso, seleccionable el joc de paràmetres ASA. Velocitats d'aire 1-20 m/s. (material) | 1 | 122.06 | 122.06 |
|  |  | Total |  |  | 130.88 |

**EM1ZPRO2** kg Saquets termo-expansives de material intumescent que expandeix alrededor dels 150 ºC, per sellar for
120 kg × 14.79 = 1774.80
Saquets termo-expansives de material intumescent que expandeix alrededor dels 150 ºC, per sellar forats de penetracions amb cables elèctics, canonades i altres conduccions PROMASTOP PS 300 DE 320x100x25 de PROMAT o equivalent. Certificats. Instal·lats i comprovats.

| Codi | Ut | Descripció | Rendiment | Preu | Import |
|---|---|---|---|---|---|
| A012J000 | h | Oficial 1a lampista | 0.1 | 18.48 | 1.85 |
| A013J000 | h | Ajudant de lampista | 0.1 | 15.95 | 1.60 |
| BM1ZPRO2 | u | Saquets termo-expansives de material intumescent que expandeix alrededor dels 150 ºC, per sellar forats de penetracions amb cables elèctics, canonades i altres conduccions PROMASTOP PS 300 DE 320x100x25 de PROMAT o equivalent. Certificats. (material) | 1 | 11.34 | 11.34 |
|  |  | Total |  |  | 14.79 |

**EM1ZPRO3** kg Saquets termo-expansives de material intumescent que expandeix alrededor dels 150 ºC, per sellar for
150 kg × 16.98 = 2547.00
Saquets termo-expansives de material intumescent que expandeix alrededor dels 150 ºC, per sellar forats de penetracions amb cables elèctics, canonades i altres conduccions PROMASTOP PS 750 DE 320x200x35 de PROMAT o equivalent. Certificats. Instal·lats i comprovats.

| Codi | Ut | Descripció | Rendiment | Preu | Import |
|---|---|---|---|---|---|
| A012J000 | h | Oficial 1a lampista | 0.1 | 18.48 | 1.85 |
| A013J000 | h | Ajudant de lampista | 0.1 | 15.95 | 1.60 |
| BM1ZPR03 | u | Saquets termo-expansives de material intumescent que expandeix alrededor dels 150 ºC, per sellar forats de penetracions amb cables elèctics, canonades i altres conduccions PROMASTOP PS 750 DE 320x200x35 de PROMAT o equivalent. Certificats. Instal·lats i comprovats. (material) | 1 | 13.53 | 13.53 |
|  |  | Total |  |  | 16.98 |

**EM1Z0004** m2 Sistema de protecció de conductes horitzontals de xapa amb PROMATECT L-500 resistència al foc 120
1286 m2 × 57.62 = 74099.32
Sistema de protecció de conductes horitzontals de xapa amb PROMATECT L-500 resistència al foc 120 minuts, foc exterior i interior (REI-120), format per placa promatect, tira promatect, adhesiu promatect, angles de suport, varilla roscada, elements de fixació, peces promatect sellat varilla conducte, peces promatect segellat pas varilla, fixació a paret, llana de roca de 145 Kg/m3. Col.locat, instal.lat i certificat assaig LICOF-6191/03 i certificat d'instal·lació. Montat i Col.locat.

| Codi | Ut | Descripció | Rendiment | Preu | Import |
|---|---|---|---|---|---|
| BM1Z0004 | u | Sistema de protecció de conductes horitzontals de xapa amb PROMATECT L-500 resistència al foc 120 minuts, foc exterior i interior (REI-120), format per placa promatect, tira promatect, adhesiu promatect, angles de suport, varilla roscada, elements de fixació, peces promatect sellat varilla conducte, peces promatect segellat pas varilla, fixació a paret, llana de roca de 145 Kg/m3. Col.locat, instal.lat i certificat assaig LICOF-6191/03 i certificat d'instal·lació. Montat i instal·lat. (material) | 1 | 57.62 | 57.62 |
|  |  | Total |  |  | 57.62 |

| Amidament | Uts. | Llarg | Ample | Parcial |
|---|---|---|---|---|
| VESTILACIÓ ESCALES ESCALES ESPECIALMENT PROT I VESTIBULS. |  |  |  |  |
| ESCALA 2 I 4 | 16 | 2.00 | 2.00 | 64.000 |
| ESCALA 1 I 3 | 4 | 2.00 | 2.00 | 16.000 |
| PB |  |  |  |  |
| VENTILACIÓ APARCAMENT | 64 | 2.00 |  | 128.000 |
| VENTILACIÓ APARCAMENT | 15 | 2.00 |  | 30.000 |
| PSOT-1 |  |  |  |  |
| PNEUMÀTICA | 278 |  |  | 278.000 |
| VENTILACIÓ APARCAMENT | 205 |  |  | 205.000 |
| VENTILACIÓ APARCAMENT | 217 |  |  | 217.000 |
| VENTILACIÓ APARCAMENT | 100 | 2.00 |  | 200.000 |
| VENTILACIÓ LOCAL BOMBES INCENDIS | 45 |  |  | 45.000 |
| XEMENEIA GRUP RUIXADORS | 23 |  |  | 23.000 |
| MAGATZEM SUPERMERCAT | 80 |  |  | 80.000 |
| Total |  |  |  | 1286 |

**EM1Z0005** m2 Sistema de protecció de conductes verticals de xapa amb PROMATECT L-500 resistència al foc 120
340 m2 × 71.66 = 24364.40
Sistema de protecció de conductes verticals de xapa amb PROMATECT L-500 resistència al foc 120 minuts, foc exterior i interior (REI-120), format per placa promatect, tira promatect, adhesiu promatect, angles de suport, varilla roscada, elements de fixació, peces promatect sellat varilla conducte, peces promatect segellat pas varilla, fixació a paret, llana de roca de 145 Kg/m3. Col.locat, instal.lat i certificat assaig LICOF-6191/03 i certificat d'instal·lació. Montat i Col.locat.

| Codi | Ut | Descripció | Rendiment | Preu | Import |
|---|---|---|---|---|---|
| BM1Z0005 | u | Sistema de protecció de conductes verticals de xapa amb PROMATECT L-500 resistència al foc 120 minuts, foc exterior i interior (REI-120), format per placa promatect, tira promatect, adhesiu promatect, angles de suport, varilla roscada, elements de fixació, peces promatect sellat varilla conducte, peces promatect segellat pas varilla, fixació a paret, llana de roca de 145 Kg/m3. Col.locat, instal.lat i certificat assaig LICOF-6191/03 i certificat d'instal·lació. Instal·lat i montat. (material) | 1 | 71.66 | 71.66 |
|  |  | Total |  |  | 71.66 |

| Amidament | Uts. | Llarg | Ample | Parcial |
|---|---|---|---|---|
| VESTILACIÓ ESCALES ESCALES ESPECIALMENT PROT I VESTIBULS. |  |  |  |  |
| ESCALA 2 I 4 | 23 | 2.00 | 2.00 | 92.000 |
| ESCALA 1 I 3 | 27 | 2.00 | 2.00 | 108.000 |
| VENTILACIÓ LOCAL BOMBES INCENDIS | 7 |  |  | 7.000 |
| PB |  |  |  |  |
| VENTILACIÓ APARCAMENT | 8 | 4.00 |  | 32.000 |
| VENTILACIÓ LOCAL BOMBES INCENDIS | 7 |  |  | 7.000 |
| XEMENEIA GRUP RUIXADORS | 11 |  |  | 11.000 |
| PSEMISOT |  |  |  |  |
| VENTILACIÓ APARCAMENT | 8 | 4.00 |  | 32.000 |
| VENTILACIÓ LOCAL BOMBES INCENDIS | 7 |  |  | 7.000 |
| 5 | 5 |  |  | 5.000 |
| PSOT-1 |  |  |  |  |
| VENTILACIÓ APARCAMENT | 8 | 4.00 |  | 32.000 |
| VENTILACIÓ LOCAL BOMBES INCENDIS | 7 |  |  | 7.000 |
| Total |  |  |  | 340 |

**EM1ZRERF** U Registre EI120 format per plafons de PROMATECT EI120 i tapa de registre EI60 MYTE model 3-3A 866x566
8 U × 1089.63 = 8717.04
Registre EI120 format per plafons de PROMATECT EI120 i tapa de registre EI60 MYTE model 3-3A 866x566 mm. Instal·lat, montat i certificat amb els seus corresponents assajos.

| Codi | Ut | Descripció | Rendiment | Preu | Import |
|---|---|---|---|---|---|
| BM1ZRERF | u | Registre EI120 format per plafons de PROMATECT EI120 i tapa de registre EI60 MYTE model 3-3A 866x566 mm. Instal·lat, montat i certificat amb els seus corresponents assajos. (material) | 1 | 1089.63 | 1089.63 |
|  |  | Total |  |  | 1089.63 |

| Amidament | Uts. | Parcial |
|---|---|---|
| VENTILADORS ESCALES ESPECIALMENT PROTEGIDES |  |  |
| PB |  |  |
|  | 4 | 4.000 |
| PSEMISOT |  |  |
|  | 2 | 2.000 |
| PSOT-1 |  |  |
|  | 2 | 2.000 |
| Total |  | 8 |

**EM810001** U Pictograma t.extintor PE.01
139 U × 14.44 = 2007.16
Pictograma tipus extintor PE.01, segons especificacions UNE, format 594x594. Col.locat.

| Codi | Ut | Descripció | Rendiment | Preu | Import |
|---|---|---|---|---|---|
| A012J000 | h | Oficial 1a lampista | 0.15 | 18.48 | 2.77 |
| BM810001 | U | Pictograma d'incendis tipus extintor PE.01. (material) | 1 | 11.67 | 11.67 |
|  |  | Total |  |  | 14.44 |

| Amidament | Uts. | Parcial |
|---|---|---|
| PSOT-3 | 30 | 30.000 |
| PSOT-2 | 27 | 27.000 |
| PSOT-1 | 37 | 37.000 |
| PSEMISOT | 28 | 28.000 |
| PB | 17 | 17.000 |
| Total |  | 139 |

**EM810002** U Pictograma t.mànega PE.02
42 U × 14.48 = 608.16
Pictograma tipus mànega PE.02, segons especificacions UNE, format 594x594. Col.locat.

| Codi | Ut | Descripció | Rendiment | Preu | Import |
|---|---|---|---|---|---|
| A012J000 | h | Oficial 1a lampista | 0.15 | 18.48 | 2.77 |
| BM810002 | U | Pictograma d'incendis tipus mànega PE.02. (material) | 1 | 11.71 | 11.71 |
|  |  | Total |  |  | 14.48 |

| Amidament | Uts. | Parcial |
|---|---|---|
| PSOT-3 | 8 | 8.000 |
| PSOT-2 | 8 | 8.000 |
| PSOT-1 | 12 | 12.000 |
| PSEMISOT | 10 | 10.000 |
| PB | 4 | 4.000 |
| Total |  | 42 |

**EM810003** U Pictograma t.polsador d'alarma PE.04
42 U × 14.48 = 608.16
Pictograma tipus polsador d'alarma PE.04, segons especificacions UNE, format 594x594. Col.locat.

| Codi | Ut | Descripció | Rendiment | Preu | Import |
|---|---|---|---|---|---|
| A012J000 | h | Oficial 1a lampista | 0.15 | 18.48 | 2.77 |
| BM810003 | U | Pictograma d'incendis tipus polsador d'alarma PE.04 (material) | 1 | 11.71 | 11.71 |
|  |  | Total |  |  | 14.48 |

| Amidament | Uts. | Parcial |
|---|---|---|
| PSOT-3 | 8 | 8.000 |
| PSOT-2 | 8 | 8.000 |
| PSOT-1 | 12 | 12.000 |
| PSEMISOT | 10 | 10.000 |
| PB | 4 | 4.000 |
| Total |  | 42 |

**EM810004** U Pictograma t.sortida d'emergència dreta PE.05
35 U × 14.49 = 507.15
Pictograma tipus sortida d'emergència dreta PE.05, segons especificacions UNE, format 594x594. Col.locat.

| Codi | Ut | Descripció | Rendiment | Preu | Import |
|---|---|---|---|---|---|
| A012J000 | h | Oficial 1a lampista | 0.15 | 18.48 | 2.77 |
| BM810004 | U | Pictograma d'incendis tipus sortida d'emerg.PE.05 (material) | 1 | 11.72 | 11.72 |
|  |  | Total |  |  | 14.49 |

| Amidament | Uts. | Parcial |
|---|---|---|
| PSOT-3 | 10 | 10.000 |
| PSOT-2 | 9 | 9.000 |
| PSOT-1 | 5 | 5.000 |
| PSEMISOT | 7 | 7.000 |
| PB | 4 | 4.000 |
| Total |  | 35 |

**EM810005** U Pictograma t.sortida d'emergència esquerra PE.06
39 U × 14.49 = 565.11
Pictograma tipus sortida d'emergència esquerra PE.06, segons especificacions UNE, format 594x594. Col.locat.

| Codi | Ut | Descripció | Rendiment | Preu | Import |
|---|---|---|---|---|---|
| A012J000 | h | Oficial 1a lampista | 0.15 | 18.48 | 2.77 |
| BM810005 | U | Pictograma d'incendis tipus sortida d'emerg.PE.06 (material) | 1 | 11.72 | 11.72 |
|  |  | Total |  |  | 14.49 |

| Amidament | Uts. | Parcial |
|---|---|---|
| PSOT-3 | 10 | 10.000 |
| PSOT-2 | 9 | 9.000 |
| PSOT-1 | 7 | 7.000 |
| PSEMISOT | 9 | 9.000 |
| PB | 4 | 4.000 |
| Total |  | 39 |

**EM810008** u Pictograma t.escala pujada dreta PG.13
5 u × 9.86 = 49.30
Pictograma t.escala pujada dreta PG.13, segons especificacions UNE, format 297x148. Col.locat.

| Codi | Ut | Descripció | Rendiment | Preu | Import |
|---|---|---|---|---|---|
| A012J000 | h | Oficial 1a lampista | 0.15 | 18.48 | 2.77 |
| BM810008 | u | Pictograma d'incendis escala pujada PG.13 (material) | 1 | 7.09 | 7.09 |
|  |  | Total |  |  | 9.86 |

| Amidament | Uts. | Parcial |
|---|---|---|
| PSOT-3 | 1 | 1.000 |
| PSOT-2 | 1 | 1.000 |
| PSEMI | 3 | 3.000 |
| Total |  | 5 |

**EM810009** u Pictograma t.escala pujada esquerra PG.14
11 u × 16.94 = 186.34
Pictograma t.escala pujada esquerra PG.14, segons especificacions UNE, format 594x594. Col.locat.

| Codi | Ut | Descripció | Rendiment | Preu | Import |
|---|---|---|---|---|---|
| A012J000 | h | Oficial 1a lampista | 0.15 | 18.48 | 2.77 |
| BM810009 | u | Pictograma d'incendis escala pujada PG.14 (material) | 1 | 14.17 | 14.17 |
|  |  | Total |  |  | 16.94 |

| Amidament | Uts. | Parcial |
|---|---|---|
| PSOT-3 | 3 | 3.000 |
| PSOT-2 | 3 | 3.000 |
| PSOT-1 | 4 | 4.000 |
| PSEMI | 1 | 1.000 |
| Total |  | 11 |

**EM810010** U Pictograma t.sortida d'emergencia PG.34
15 U × 14.56 = 218.40
Pictograma t.sortida d'emergencia PG.34, segons especificacions UNE, format 594x594. Col.locat.

| Codi | Ut | Descripció | Rendiment | Preu | Import |
|---|---|---|---|---|---|
| A012J000 | h | Oficial 1a lampista | 0.15 | 18.48 | 2.77 |
| BM810010 | U | Pictograma d'incendis tipus sortida d'emergència PG.34 (material) | 1 | 11.79 | 11.79 |
|  |  | Total |  |  | 14.56 |

| Amidament | Uts. | Parcial |
|---|---|---|
| PSEMISOT | 7 | 7.000 |
| PB | 8 | 8.000 |
| Total |  | 15 |

**EM81PP05** u Pictograma ''sense sortida'' 594x594
20 u × 20.39 = 407.80
Pictograma tipus ''sense sortida'', segons especificacions UNE, format 594x594. Col.locat.

| Codi | Ut | Descripció | Rendiment | Preu | Import |
|---|---|---|---|---|---|
| A012J000 | h | Oficial 1a lampista | 0.15 | 18.48 | 2.77 |
| BM81PP05 | u | Pictograma d'incendis tipus sense sortida PP 05. Dimensions 594x594 mm. (material) | 1 | 17.62 | 17.62 |
|  |  | Total |  |  | 20.39 |

**ENZPA003** u Equip automatic de regulacio i control
1 u × 1169.81 = 1169.81
Equip automatic de regulacio i control, medidor regulador de ph i potencial redox, amb central, camera d'analisi, electrodes i bombes dosificadores. tot complert, instal.lat i comprovat.

| Codi | Ut | Descripció | Rendiment | Preu | Import |
|---|---|---|---|---|---|
| A012J000 | h | Oficial 1a lampista | 1.5 | 18.48 | 27.72 |
| A013J000 | h | Ajudant de lampista | 1.5 | 15.95 | 23.93 |
| BNZPA003 | U | Equip automatic de regulacio i control, medidor regulador de ph i potencial redox, amb central, camera d'analisi, electrodes i bombes dosificadores. tot complert (material) | 1 | 1118.16 | 1118.16 |
|  |  | Total |  |  | 1169.81 |

| Amidament | Uts. | Parcial |
|---|---|---|
| DIPÒSIT CONTRA INCENDIS | 1 | 1.000 |
| Total |  | 1 |

**ENX1BO01** U Sistema de doble boia de guies per controlar el nivell mínim d'un dipòsit d'aigua.
1 U × 101.09 = 101.09
Sistema de doble boia de guies per controlar el nivell mínim d'un dipòsit d'aigua. Inclòs accessoris.Instal·lat i comprovat.

| Codi | Ut | Descripció | Rendiment | Preu | Import |
|---|---|---|---|---|---|
| A012J000 | h | Oficial 1a lampista | 1 | 18.48 | 18.48 |
| A013J000 | h | Ajudant de lampista | 1 | 15.95 | 15.95 |
| BNX1BO01 | u | Sistema de doble boia de guies per controlar el nivell mínim d'un dipòsit d'aigua. Inclòs accessoris.Instal·lat i comprovat. (material) | 1 | 66.66 | 66.66 |
|  |  | Total |  |  | 101.09 |

| Amidament | Uts. | Parcial |
|---|---|---|
| Dipòsit d'aigua | 1 | 1.000 |
| Total |  | 1 |

**EJM1240D** u Comptador d'aigua, per velocitat, de llautó de 3''
1 u × 462.38 = 462.38
Comptador d'aigua, per velocitat, de llautó, amb unions roscades de 3'', connectat a una bateria o a un ramal

| Codi | Ut | Descripció | Rendiment | Preu | Import |
|---|---|---|---|---|---|
| A013J000 | h | Ajudant de lampista | 0.05 | 15.95 | 0.80 |
| A012J000 | h | Oficial 1a lampista | 0.25 | 18.48 | 4.62 |
| BJM1240D | u | Comptador d'aigua, per velocitat, de llautó, amb unions roscades de 3'', per a connectar a la bateria o al ramal. (material) | 1 | 456.96 | 456.96 |
|  |  | Total |  |  | 462.38 |

| Amidament | Uts. | Parcial |
|---|---|---|
| ESCOMEÇA INCENDIS | 1 | 1.000 |
| Total |  | 1 |

**ENZPV001** u Omplida aljub contra incendis
1 u × 170.24 = 170.24
Omplida aljub contra incendis, amb canonada d'alimentació, vàlvules de tall, boia de nivell i part proporcional d'accessoris i maniobra. Instal.lat i comprovat.

| Codi | Ut | Descripció | Rendiment | Preu | Import |
|---|---|---|---|---|---|
| A012H000 | H | Oficial 1a electricista | 0.25 | 18.48 | 4.62 |
| BNZPV001 | U | Omplida aljub contra incendis, amb canonada d'alimentació, vàlvules de tall, boia de nivell i part proporcional d'accessoris i maniobra. (material) | 1 | 165.62 | 165.62 |
|  |  | Total |  |  | 170.24 |

**ENX1EB34** u Grup contra incendis tipus EBARA AFU-3M 32-200/5,5 EJ o equivalent, bomba principal centrífuga
1 u × 3784.13 = 3784.13
Grup contra incendis tipus EBARA AFU-3M 32-200/5,5 EJ o equivalent, bomba principal centrífuga 3M 32-200/5,5 ,monobloc normalitzada EN 733/ DIN 24255 , d'un escaló i d'una entrada, cos d'impulsió d'ACER INOXIDABLE AISI 304 en espiral, aspiració axial i boca d'impulsió radial cap a dalt, rodet radial tancat fabricat en ACERO INOXIDABLE AISI 304, estanquitat del eix mitjançant tanca mecànica Carbó/Ceràmica/NBR, eix d'ACER INOXIDABLE AISI 304, accionada mitjançant MOTOR ELÉCTRIC asincrònic, trifàsic de 2 pols, aïllament classe F, protecció IP-55, de una potència de 5,5 kW, per a alimentació trifàsica a 400 V III,50Hz. Una bomba auxiliar jockey CVM A/12, de 0,9 kW, cos de bomba en ferro fos, eix d'acero inoxidable AISI 416, cos d'aspiració i impulsió de ferro fos, impulsors i difusors de policarbonat amb fibra de vidre, tancament mecànic , motor asíncron de 2 pols, aïllament classe F, protecció IP 44 ; dipòsit hidropneumàtic de 24/8 ; bancada metàl·lica, vàlvules de tall, antiretorn i d'aïllament per a cada bomba; manòmetres; pressòstats; col·lector comú d'aspiració i impulsió en acero negre DN 2´´ S/DIN 2440 amb imprimació en roig RAL 3000, quadres elèctrics de força i control para la operació totalment automàtica del grup; suporta metàl·lic para quadre elèctric. Muntat en bancada de perfiles laminats d'acer amb imprimació anticorrosió, muntat i conexionat en fàbrica segons NORMA UNE 23-500-90. Inclou Cabalímetre per a grup contra incendis de tipus rotàmetre de lectura directa, instal·lació 245 sobre canonada horitzontal , modelo S-2007 DN 50 ,fabricat acrílic amb flotador de acero inoxidable, para una pressió màxima de 10 Bar, fondo de escala 33 m³/h . Inclou posta en marxa. Inclou col·lector de proves. Instal.lat i comprovat i inclosa formació de bancada.

| Codi | Ut | Descripció | Rendiment | Preu | Import |
|---|---|---|---|---|---|
| A013J000 | h | Ajudant de lampista | 5 | 15.95 | 79.75 |
| A012J000 | h | Oficial 1a lampista | 5 | 18.48 | 92.40 |
| BNX1EB34 | u | Grup contra incendis tipus EBARA AFU-3M 32-200/5,5 EJ o equivalent, bomba principal centrífuga 3M 32 (material) | 1 | 3516.85 | 3516.85 |
| C1503000 | h | Camió grua | 3 | 31.71 | 95.13 |
|  |  | Total |  |  | 3784.13 |

| Amidament | Uts. | Parcial |
|---|---|---|
| GRUP CONTRA INCENDIS BIES PSOT-1 | 1 | 1.000 |
| Total |  | 1 |

**EEMJSODL** U Sonda TPDA-984.323D14-LED de Sodeca o equivalent
8 U × 346 = 2768.00
Sonda TPDA-984.323D14-LED de Sodeca o equivalent transmissor de pressió alimentat 24 V senyal de sortida 4...20 mA, Regulació de pressió diferencial 0...100 Pa amb LED visualització digital de la pressió diferencial. Instal·lada i comprovada.

| Codi | Ut | Descripció | Rendiment | Preu | Import |
|---|---|---|---|---|---|
| A013G000 | h | Ajudant de calefactor | 1 | 15.95 | 15.95 |
| A012G000 | h | Oficial 1a calefactor | 1 | 18.48 | 18.48 |
| BEMJSODL | u | Sonda TPDA-984.323D14-LED de Sodeca o equivalent transmissor de pressió alimentat 24 V senyal de sortida 4...20 mA, Regulació de pressió diferencial 0...100 Pa amb LED visualització digital de la pressió diferencial. (material) | 1 | 311.57 | 311.57 |
|  |  | Total |  |  | 346 |

| Amidament | Uts. | Llarg | Parcial |
|---|---|---|---|
| VENTILACIÓ FORÇADA ESCALES ESPECILAMENT PROTEGIDES | 4 | 2.00 | 8.000 |
| Total |  |  | 8 |

**EEMJRFM2** U Regulador de velocitat tipus RFM-2 de SODECA
8 U × 339.57 = 2716.56
Regulador de velocitat tipus RFM-2 de SODECA o equivalent 8 A 1,5 kW, entrada monofasica 2x200/230 v i sortida 3x200/230 v. Instal·lat i comprovat.

| Codi | Ut | Descripció | Rendiment | Preu | Import |
|---|---|---|---|---|---|
| A012G000 | h | Oficial 1a calefactor | 1 | 18.48 | 18.48 |
| A013G000 | h | Ajudant de calefactor | 1 | 15.95 | 15.95 |
| BMJRFM2 | u | Regulador de velocitat tipus RFM-2 de SODECA o equivalent 8 A 1,5 kW, entrada monofasica 2x200/230 v i sortida 3x200/230 v. (material) | 1 | 305.14 | 305.14 |
|  |  | Total |  |  | 339.57 |

| Amidament | Uts. | Parcial |
|---|---|---|
| VENTILACIÓ FORÇADA ESCALES ESPECILAMENT PROTEGIDES | 8 | 8.000 |
| Total |  | 8 |

**EEMJTHTX** u Ventilador helicoidal, tipus CJHCH-63-4T-1 de Sodeca o equivalent.
2 u × 670.84 = 1341.68
Ventilador helicoidal, tipus CJHCH-63-4T-1 de Sodeca o equivalent, característiques: 1450 r.p.m., potència de 0,75 kW, cabal màxim de 14.100 m3/h, Pes 57,5 kg i 70 dB(A) (cabal segons corba de funcionament cabal-pressió). Inclou accessoris per a l'instal·lació. Instal.lat i comprovat.

| Codi | Ut | Descripció | Rendiment | Preu | Import |
|---|---|---|---|---|---|
| A013G000 | h | Ajudant de calefactor | 1 | 15.95 | 15.95 |
| A012G000 | h | Oficial 1a calefactor | 1 | 18.48 | 18.48 |
| BEMJTHTX | U | Ventilador helicoidal, tipus CJHCH-63-4T-1 de Sodeca o equivalent, característiques: 1450 r.p.m., potència de 0,75 kW, cabal màxim de 14.100 m3/h, Pes 57,5 kg i 70 dB(A) (cabal segons corba de funcionament cabal-pressió). Inclou accessoris per a l'instal·lació. Instal.lat i comprovat. (material) | 1 | 636.41 | 636.41 |
|  |  | Total |  |  | 670.84 |

| Amidament | Uts. | Parcial |
|---|---|---|
| ESCALA ESPECIALMENT PROTEGIDA 3 (ESCALA) | 1 | 1.000 |
| ESCALA ESPECIALMENT PROTEGIDA 1 (ESCALA) | 1 | 1.000 |
| Total |  | 2 |

**EEMJCJHA** u Ventilador helicoidal tipus CJHCH-90-8T-1 de Sodeca o equivalent,
1 u × 1124.8 = 1124.80
Ventilador helicoidal tipus CJHCH-90-8T-1 de Sodeca o equivalent, en xapa d'acer galvanitzat, amb aïllament interior acustic, tapes de registre desmuntables, amb motor normalitzat, aïllament classe F i protecció IP-55. característiques: 720 r.p.m., intensitat de 4,23 A (230 V), 2,44 A (400 V), potència de 0,75 kW, cabal màxim de 22.500 m3/h i 69 db. Inclou accessoris per l'instal·lació. Instal.lat i comprovat.

| Codi | Ut | Descripció | Rendiment | Preu | Import |
|---|---|---|---|---|---|
| A012G000 | h | Oficial 1a calefactor | 1 | 18.48 | 18.48 |
| A013G000 | h | Ajudant de calefactor | 1 | 15.95 | 15.95 |
| BEMJCJHA | u | Ventilador helicoidal tipus CJHCH-90-8T-1 de Sodeca o equivalent, en xapa d'acer galvanitzat, amb aïllament interior acustic, tapes de registre desmuntables, amb motor normalitzat, aïllament classe F i protecció IP-55. característiques: 720 r.p.m., intensitat de 4,23 A (230 V), 2,44 A (400 V), potència de 0,75 kW, cabal màxim de 22.500 m3/h i 69 db. Inclou accessoris per l'instal·lació. (material) | 1 | 1090.37 | 1090.37 |
|  |  | Total |  |  | 1124.8 |

| Amidament | Uts. | Parcial |
|---|---|---|
| ESCALA ESPECIALMENT PROTEGIDA 3 (VESTÍBULS) | 1 | 1.000 |
| Total |  | 1 |

**EEMJTHUA** u Ventilador helicoidal, tipus CJHCH-71-6T-0,75 de Sodeca o equivalent
1 u × 759.38 = 759.38
Ventilador helicoidal, tipus CJHCH-71-6T-0,75 de Sodeca o equivalent, característiques: 950 r.p.m., intensitat de 2,96A (230 V), 1,71 A (400 V), potència de 0,55 kW, cabal màxim de 15.000 m3/h, Pes 73,2 kg i 65 dB. Inclou accessoris de instal·lació. Instal.lat i comprovat.

| Codi | Ut | Descripció | Rendiment | Preu | Import |
|---|---|---|---|---|---|
| A012G000 | h | Oficial 1a calefactor | 1 | 18.48 | 18.48 |
| A013G000 | h | Ajudant de calefactor | 1 | 15.95 | 15.95 |
| BEMJTHUA | U | Ventilador helicoidal, tipus CJHCH-71-6T-0,75 de Sodeca o equivalent, característiques: 950 r.p.m., intensitat de 2,96A (230 V), 1,71 A (400 V), potència de 0,55 kW, cabal màxim de 15.000 m3/h, Pes 73,2 kg i 65 dB. Inclou accessoris de instal·lació. (material) | 1 | 724.95 | 724.95 |
|  |  | Total |  |  | 759.38 |

| Amidament | Uts. | Parcial |
|---|---|---|
| ESCALA ESPECIALMENT PROTEGIDA 1 (VESTÍBULS) | 1 | 1.000 |
| Total |  | 1 |

**EEMJTHTY** u Ventilador helicoidal, tipus CJHCH-63-4T-1.5 de Sodeca o equivalent
2 u × 695.62 = 1391.24
Ventilador helicoidal, tipus CJHCH-63-4T-1.5 de Sodeca o equivalent, característiques: 1450 r.p.m., intensitat de 5.2 A (230 V), potència de 3 kW, cabal màxim de 17.000 m3/h i 71 dB (cabal segons corba de funcionament cabal-pressió). Inclou accessoris instal·lació. Instal.lat i comprovat.

| Codi | Ut | Descripció | Rendiment | Preu | Import |
|---|---|---|---|---|---|
| A012G000 | h | Oficial 1a calefactor | 1 | 18.48 | 18.48 |
| A013G000 | h | Ajudant de calefactor | 1 | 15.95 | 15.95 |
| BEMJTHTY | u | Ventilador helicoidal, tipus CJHCH-63-4T-1.5 de Sodeca o equivalent, característiques: 1450 r.p.m., intensitat de 5.2 A (230 V), potència de 3 kW, cabal màxim de 17.000 m3/h i 71 dB. Inclou accessoris instal·lació. (material) | 1 | 661.19 | 661.19 |
|  |  | Total |  |  | 695.62 |

| Amidament | Uts. | Parcial |
|---|---|---|
| ESCALA ESPECIALMENT PROTEGIDA 2 i 4 (ESCALA) | 2 | 2.000 |
| Total |  | 2 |

**EEMJTHUC** u Ventilador helicoidal, tipus CJHCH-63-4T-4 de Sodeca o equivalent
2 u × 793.97 = 1587.94

| Amidament | Uts. | Parcial |
|---|---|---|
| ESCALA ESPECIALMENT PROTEGIDA 2 i 4 (VESTÍBULS) | 2 | 2.000 |
| Total |  | 2 |

**EE520003** M2 Xapa galvanitzada 1 mm. gruix i conducte
804 M2 × 18.73 = 15058.92

| Amidament | Uts. | Llarg | Parcial |
|---|---|---|---|
| ESCALA ESPECIALMENT PROTEGIDA 3 (ESCALA) | 71 |  | 71.000 |
| ESCALA ESPECIALMENT PROTEGIDA 3 (VESTÍBULS) | 64 |  | 64.000 |
| ESCALA ESPECIALMENT PROTEGIDA 1 (ESCALA) | 83 |  | 83.000 |
| ESCALA ESPECIALMENT PROTEGIDA 1 (VESTÍBULS) | 64 |  | 64.000 |
| ESCALA ESPECIALMENT PROTEGIDA 2 I 4 (ESCALA) | 109 | 2.00 | 218.000 |
| ESCALA ESPECIALMENT PROTEGIDA 2 I 4 (VESTÍBULS) | 152 | 2.00 | 304.000 |
| Total |  |  | 804 |

**EEKT6232** U Reixeta tipus AT-DG de 625x325
36 U × 117.08 = 4214.88
Reixeta tipus AT-DG de 625x325, d'alumini amb lames horitzontals mòbils (trox o equivalent), pintada en color ral segons d.f. Instal.lada i comprovada.

| Codi | Ut | Descripció | Rendiment | Preu | Import |
|---|---|---|---|---|---|
| A012G000 | h | Oficial 1a calefactor | 0.25 | 18.48 | 4.62 |
| BEKT6232 | U | Reixeta tipus AT de 625x325, d'alumini amb lames horitzontals mòbils (trox o equivalent), pintada en (material) | 1 | 112.46 | 112.46 |
|  |  | Total |  |  | 117.08 |

| Amidament | Uts. | Llarg | Parcial |
|---|---|---|---|
| ESCALA ESPECIALMENT PROTEGIDA 3 (ESCALA) | 5 |  | 5.000 |
| ESCALA ESPECIALMENT PROTEGIDA 3 (VESTÍBULS) | 4 |  | 4.000 |
| ESCALA ESPECIALMENT PROTEGIDA 1 (ESCALA) | 5 |  | 5.000 |
| ESCALA ESPECIALMENT PROTEGIDA 1 (VESTÍBULS) | 4 |  | 4.000 |
| ESCALA ESPECIALMENT PROTEGIDA 2 I 4 (ESCALA) | 5 | 2.00 | 10.000 |
| ESCALA ESPECIALMENT PROTEGIDA 2 I 4 (VESTÍBULS) | 4 | 2.00 | 8.000 |
| Total |  |  | 36 |

**EEKTAE02** U Reixeta tipus AE-AG de 1225x525
8 U × 252.43 = 2019.44

| Amidament | Uts. | Llarg | Parcial |
|---|---|---|---|
| ESCALA ESPECIALMENT PROTEGIDA 3 (ESCALA) | 1 |  | 1.000 |
| ESCALA ESPECIALMENT PROTEGIDA 3 (VESTÍBULS) | 1 |  | 1.000 |
| ESCALA ESPECIALMENT PROTEGIDA 1 (ESCALA) | 1 |  | 1.000 |
| ESCALA ESPECIALMENT PROTEGIDA 1 (VESTÍBULS) | 1 |  | 1.000 |
| ESCALA ESPECIALMENT PROTEGIDA 2 I 4 (ESCALA) | 1 | 2.00 | 2.000 |
| ESCALA ESPECIALMENT PROTEGIDA 2 I 4 (VESTÍBULS) | 1 | 2.00 | 2.000 |
| Total |  |  | 8 |

##### 01.0N.06.09.02 Comportes Tallafocs
Import: 50247.99

**EG313306** m Conductor de coure de 3x2,5 mm2 de secció, tipus Afumex 1000 RZ1 0,6/1 KV UNE 21123 o equivalent,
1200 m × 2.11 = 2532.00
Conductor de coure de 3x2,5 mm2 de secció, tipus Afumex 1000 RZ1 0,6/1 KV UNE 21123 o equivalent, aïllat amb cinta de vidre/mica, aïllament XLPE i coberta termoplàstica Afumex tipus Z1, amb una temperatura de servei de -40 ºC a +90 ºC, no propagador de la flama, amb una reduïda emissió de fums. Col:locat.

| Codi | Ut | Descripció | Rendiment | Preu | Import |
|---|---|---|---|---|---|
| A012H000 | H | Oficial 1a electricista | 0.05 | 18.48 | 0.92 |
| A013H000 | H | Ajudant electricista | 0.05 | 15.95 | 0.80 |
| BG313306 | m | Conductor de coure de 3x2,5 mm2 de secció, tipus Afumex 1000 RZ1 0,6/1 KV UNE 21123 o equivalent, (material) | 1.05 | 0.37 | 0.39 |
|  |  | Total |  |  | 2.11 |

**EMD6U01T** M Conductor blindat,apantallat,4x1,5 mm2 (trenat),col.locat en tub
1200 M × 0.28 = 336.00

**EG21H81H** M Tub rígid PVC s/halògens,DN=25mm,impacte=2J,resist.compress.=1250N,unió roscada+munt.superf.
350 M × 4.13 = 1445.50

**EM1ZMO01** u Modul pre-instal·lació LON-WA1/B2 de Trox o equivalent en les comportes tallafocs que permet actuaci
22 u × 190.29 = 4186.38
Modul pre-instal·lació LON-WA1/B2 de Trox o equivalent en les comportes tallafocs que permet actuació i motorització de 2 comportes tallafocs motoritzades. Instal·lat i comprovat.

| Codi | Ut | Descripció | Rendiment | Preu | Import |
|---|---|---|---|---|---|
| A013J000 | h | Ajudant de lampista | 0.5 | 15.95 | 7.98 |
| A012J000 | h | Oficial 1a lampista | 0.5 | 18.48 | 9.24 |
| BM1ZMO01 | U | Modul pre-instal·lació LON-WA1/B de Trox o equivalent en les comportes tallafocs que permet actuació (material) | 1 | 173.07 | 173.07 |
|  |  | Total |  |  | 190.29 |

**EM1ZMO05** u Cable de connexió WA1/B de Trox o equivalent cable preinstal·lat en les comportes que permet connect
43 u × 45.5 = 1956.50
Cable de connexió WA1/B de Trox o equivalent cable preinstal·lat en les comportes que permet connectar una segona comporta a un mòdul LON-WA1/B directament a través de dos endolls de 6 i 3 pins. Instal·lat i comprovat.

| Codi | Ut | Descripció | Rendiment | Preu | Import |
|---|---|---|---|---|---|
| A012J000 | h | Oficial 1a lampista | 0.5 | 18.48 | 9.24 |
| A013J000 | h | Ajudant de lampista | 0.5 | 15.95 | 7.98 |
| BM1ZMO05 | U | Cable de connexió WA1/B de Trox o equivalent cable preinstal·lat en les comportes que permet connect (material) | 1 | 28.28 | 28.28 |
|  |  | Total |  |  | 45.5 |

**EM1ZMO02** u Modul dispositiu LON-WA4/B de Trox o equivalent que recull 4 senyals lliures de potencial provinents
6 u × 194.63 = 1167.78
Modul dispositiu LON-WA4/B de Trox o equivalent que recull 4 senyals lliures de potencial provinents de la Central Contra-incendis o de comporta tallafocs amb final de carrera. Instal·lat i comprovat.

| Codi | Ut | Descripció | Rendiment | Preu | Import |
|---|---|---|---|---|---|
| A012J000 | h | Oficial 1a lampista | 0.5 | 18.48 | 9.24 |
| A013J000 | h | Ajudant de lampista | 0.5 | 15.95 | 7.98 |
| BM1ZMO02 | U | Modul dispositiu LON-WA4/B de Trox o equivalent que recull 4 senyals lliures de potencial provinents (material) | 1 | 177.41 | 177.41 |
|  |  | Total |  |  | 194.63 |

**EM1ZMO03** u Dispositiu tipus Monitorització L-Vis de Trox o equivalent amb una pantalla táctil per la visualitza
1 u × 1213.45 = 1213.45
Dispositiu tipus Monitorització L-Vis de Trox o equivalent amb una pantalla táctil per la visualització i manteniment preventiu del sistema de comportes tallafocs. Instal·lat i comprovat.

| Codi | Ut | Descripció | Rendiment | Preu | Import |
|---|---|---|---|---|---|
| A012J000 | h | Oficial 1a lampista | 0.5 | 18.48 | 9.24 |
| A013J000 | h | Ajudant de lampista | 0.5 | 15.95 | 7.98 |
| BM1ZMO03 | U | Dispositiu tipus Monitorització L-Vis de Trox o equivalent amb una pantalla táctil per la visualitza (material) | 1 | 1196.23 | 1196.23 |
|  |  | Total |  |  | 1213.45 |

**EM1ZMO04** u Terminal de Trox o equivalent element per a tancar la xarxa de bus. Instal·lat i comprovat.
4 u × 41.69 = 166.76

| Codi | Ut | Descripció | Rendiment | Preu | Import |
|---|---|---|---|---|---|
| A012J000 | h | Oficial 1a lampista | 0.5 | 18.48 | 9.24 |
| A013J000 | h | Ajudant de lampista | 0.5 | 15.95 | 7.98 |
| BM1ZMO04 | U | Terminal de Trox o equivalent element per a tancar la xarxa de bus. Instal·lat i comprovat. (material) | 1 | 24.47 | 24.47 |
|  |  | Total |  |  | 41.69 |

**EM1ZMO30** u Router de Trox o equivalent, dispositiu per separar les diferents subredes en la que està dividida e
2 u × 422.43 = 844.86
Router de Trox o equivalent, dispositiu per separar les diferents subredes en la que està dividida el sistema de comunicació de comportes. Instal·lat i comprovat.

| Codi | Ut | Descripció | Rendiment | Preu | Import |
|---|---|---|---|---|---|
| A013J000 | h | Ajudant de lampista | 0.5 | 15.95 | 7.98 |
| A012J000 | h | Oficial 1a lampista | 0.5 | 18.48 | 9.24 |
| BM1ZM030 | u | Router de Trox o equivalent, dispositiu per separar les diferents subredes en la que està dividida el sistema de comunicació de comportes. (material) | 1 | 405.21 | 405.21 |
|  |  | Total |  |  | 422.43 |

**EP430801** M Cable de 4 parells tipus OR-100UC6H-EU-05 d'Ortronics
1200 M × 0.6 = 720.00
Cable de 4 parells tipus OR-100UC6H-EU-05 d'Ortronics o equivalent, no apantallat, 23 AWG, sòlid, amb coberta tipus LSZH. Instal.lada i comprovada.

| Codi | Ut | Descripció | Rendiment | Preu | Import |
|---|---|---|---|---|---|
| A013H000 | H | Ajudant electricista | 0.01 | 15.95 | 0.16 |
| A012H000 | H | Oficial 1a electricista | 0.01 | 18.48 | 0.18 |
| BP430801 | M | Cable de 4 parells tipus OR-100UC6H-EU-05 d'Ortronics o equivalent, no apantallat, 23 AWG, sòlid, am (material) | 1 | 0.26 | 0.26 |
|  |  | Total |  |  | 0.6 |

**PPAU0926** UD Partida alçada d'abonament íntegre en concepte de Programació i configuració dels diferents disposit
1 UD × 5191.09 = 5191.09
Partida alçada d'abonament íntegre en concepte de Programació i configuració dels diferents dispositius, establint l'agrupació de les comportes en els diferents sectors de incendis i conductes del sistema TroxNetCom de Trox.

**EM1ZUNIC** u Unicollar promastop RF-120 de Promat o equivalent
345 u × 22.77 = 7855.65
Segellat de pas de tuberia de plàstic (PVC) tipus Unicollar promastop RF-120 de Promat o equivalent, format per 2,2 metres lineals de banda Unicollar (146 segments), forqueta de fixació i accessoris, a través d'elements compartidors de sectors d'incendi (parets i sectors), amb banda contínua que es talla a mesura que la tuberia es va fixant. La banda contínua està formada per una part metàl.lica troquelada per facilitar el tall i producte intumescent sòlid adherit a la part metàl.lica, assajos LICOF 6536/4. Instal.lat i comprovat.

| Codi | Ut | Descripció | Rendiment | Preu | Import |
|---|---|---|---|---|---|
| A012J000 | h | Oficial 1a lampista | 0.2 | 18.48 | 3.70 |
| A013J000 | h | Ajudant de lampista | 0.2 | 15.95 | 3.19 |
| BM1ZUNIC | u | Segellat de pas de tuberia de plàstic (PVC) tipus Unicollar promastop RF-120 de Promat o equivalent, format per 2,2 metres lineals de banda Unicollar (146 segments), forqueta de fixació i accessoris, a través d'elements compartidors de sectors d'incendi (parets i sectors), amb banda contínua que es talla a mesura que la tuberia es va fixant. La banda contínua està formada per una part metàl.lica troquelada per facilitar el tall i producte intumescent sòlid adherit a la part metàl.lica, assajos LICOF 6536/4. (material) | 1 | 15.88 | 15.88 |
|  |  | Total |  |  | 22.77 |

**EM1ZCT60** U Comporta tallafocs serie FKA-3.5, de TROX o equivalent dimensions 350x350 mm con. circular
16 U × 658.62 = 10537.92
Comporta tallafocs serie FKA-3.5, de TROX o equivalent dimensions 350x350 mm en xapa d'acer galvanitzada, resistència al foc EI120 (hº i----o)-S S/UNE EN 1366-2:2000. assaig 6488/03-C1, realitzat per AFITI LICOF. De connexió circular i en execució dreta. Incorpora activador Belimo BLF230-T-ST, amb dos finals de carrera integrats i fusible termoelèctriccs. Inclòs servomotor. Col.locada i comprovada.

| Codi | Ut | Descripció | Rendiment | Preu | Import |
|---|---|---|---|---|---|
| A013J000 | h | Ajudant de lampista | 0.5 | 15.95 | 7.98 |
| A012J000 | h | Oficial 1a lampista | 0.5 | 18.48 | 9.24 |
| BM1ZCT60 | u | Comporta tallafocs serie FKA-3.5, de TROX o equivalent dimensions 350x350 mm en xapa d'acer galvanitzada, resistència al foc EI120 (hº i----o)-S S/UNE EN 1366-2:2000. assaig 6488/03-C1, realitzat per AFITI LICOF. De connexió circular i en execució dreta. Incorpora activador Belimo BLF230-T-ST, amb dos finals de carrera integrats i fusible termoelèctriccs. Inclòs servomotor. (material) | 1 | 641.4 | 641.40 |
|  |  | Total |  |  | 658.62 |

| Amidament | Uts. | Parcial |
|---|---|---|
| PSOT-1 |  |  |
| LAVABOS, CAMARES-TRASTER, VESTIDORS | 16 | 16.000 |
| Total |  | 16 |

**EM1ZCT57** U Comporta tallafocs serie FKA-3.5, de TROX o equivalent dimensions 200x200 mm con. circular
15 U × 593.6 = 8904.00
Comporta tallafocs serie FKA-3.5, de TROX o equivalent dimensions 200x200 mm en xapa d'acer galvanitzada, resistència al foc EI120 (hº i----o)-S S/UNE EN 1366-2:2000. assaig 6488/03-C1, realitzat per AFITI LICOF. De connexió circular i en execució dreta. Incorpora activador Belimo BLF230-T-ST, amb dos finals de carrera integrats i fusible termoelèctriccs. Inclòs servomotor. Col.locada i comprovada.

| Codi | Ut | Descripció | Rendiment | Preu | Import |
|---|---|---|---|---|---|
| A013J000 | h | Ajudant de lampista | 0.5 | 15.95 | 7.98 |
| A012J000 | h | Oficial 1a lampista | 0.5 | 18.48 | 9.24 |
| BM1ZCT57 | u | Comporta tallafocs serie FKA-3.5, de TROX o equivalent dimensions 200x200 mm en xapa d'acer galvanitzada, resistència al foc EI120 (hº i----o)-S S/UNE EN 1366-2:2000. assaig 6488/03-C1, realitzat per AFITI LICOF. De connexió circular i en execució dreta. Incorpora activador Belimo BLF230-T-ST, amb dos finals de carrera integrats i fusible termoelèctriccs. Inclòs servomotor. (material) | 1 | 576.38 | 576.38 |
|  |  | Total |  |  | 593.6 |

| Amidament | Uts. | Parcial |
|---|---|---|
| PSOT-1 |  |  |
| CAMARES-TRASTER 2 | 3 | 3.000 |
| LAVABOS, CAMARES-TRASTER 1 | 6 | 6.000 |
| VENTILACIÓ RECOLLIDA PNEUMATICA | 4 | 4.000 |
| VENTILACIÓ SALA NETEJA I BOMBES AIGUA | 2 | 2.000 |
| Total |  | 15 |

**EM1ZCT68** U Comporta tallafocs serie FKA-3.5, de TROX o equivalent dimensions 250x250 mm con. circular
4 U × 627.35 = 2509.40
Comporta tallafocs serie FKA-3.5, de TROX o equivalent dimensions 250x250 mm en xapa d'acer galvanitzada, resistència al foc EI120 (hº i----o)-S S/UNE EN 1366-2:2000. assaig 6488/03-C1, realitzat per AFITI LICOF. De connexió circular i en execució dreta. Incorpora activador Belimo BLF230-T-ST, amb dos finals de carrera integrats i fusible termoelèctriccs. Inclòs servomotor. Col.locada i comprovada.

| Codi | Ut | Descripció | Rendiment | Preu | Import |
|---|---|---|---|---|---|
| A012J000 | h | Oficial 1a lampista | 0.5 | 18.48 | 9.24 |
| A013J000 | h | Ajudant de lampista | 0.5 | 15.95 | 7.98 |
| BM1ZCT68 | U | Comporta tallafocs serie FKA-3.5, de TROX o equivalent dimensions 250x250 mm en xapa d'acer galvanitzada, resistència al foc EI120 (hº i----o)-S S/UNE EN 1366-2:2000. assaig 6488/03-C1, realitzat per AFITI LICOF. De connexió circular i en execució dreta. Incorpora activador Belimo BLF230-T-ST, amb dos finals de carrera integrats i fusible termoelèctriccs. Inclòs servomotor. (material) | 1 | 610.13 | 610.13 |
|  |  | Total |  |  | 627.35 |

| Amidament | Uts. | Parcial |
|---|---|---|
| PSEMISOT |  |  |
| LAVABOS | 4 | 4.000 |
| Total |  | 4 |

**EM1ZCT54** U Comporta tallafocs serie FKA-3.5, de TROX o equivalent dimensions 550x550 mm
2 U × 340.35 = 680.70
Comporta tallafocs serie FKA-3.5, de TROX o equivalent dimensions 550x550 mm en xapa d'acer galvanitzada, resistència al foc EI120 (hº i----o)-S S/UNE EN 1366-2:2000. assaig 6488/03-C1, realitzat per AFITI LICOF. De connexió rectangular i en execució dreta. Incorpora activador Belimo BLF230-T-ST, amb dos finals de carrera integrats i fusible termoelèctriccs. Inclòs servomotor. Col.locada i comprovada.

| Codi | Ut | Descripció | Rendiment | Preu | Import |
|---|---|---|---|---|---|
| A013J000 | h | Ajudant de lampista | 0.5 | 15.95 | 7.98 |
| A012J000 | h | Oficial 1a lampista | 0.5 | 18.48 | 9.24 |
| BM1ZCT54 | U | Comporta tallafocs serie FKA-3.5, de TROX o equivalent dimensions 550x550 mm en xapa d'acer galvanitzada, resistència al foc EI120 (hº i----o)-S S/UNE EN 1366-2:2000. assaig 6488/03-C1, realitzat per AFITI LICOF. De connexió rectangular i en execució dreta. Incorpora activador Belimo BLF230-T-ST, amb dos finals de carrera integrats i fusible termoelèctriccs. Inclòs servomotor. (material) | 1 | 323.13 | 323.13 |
|  |  | Total |  |  | 340.35 |

| Amidament | Uts. | Parcial |
|---|---|---|
| PSEMISOT |  |  |
| VESTÍBUL | 2 | 2.000 |
| Total |  | 2 |

##### 01.0N.06.09.03 Instal·lació detecció de CO
Import: 7914.39

**EMD6U01T** M Conductor blindat,apantallat,4x1,5 mm2 (trenat),col.locat en tub
1275 M × 0.28 = 357.00

| Amidament | Uts. | Llarg | Parcial |
|---|---|---|---|
| P. SOT-1 |  |  |  |
| V | 5 | 9.00 | 45.000 |
| H | 150 |  | 150.000 |
| H | 15 | 4.00 | 60.000 |
| H | 30 |  | 30.000 |
| P. SOT-2 |  |  |  |
| V | 5 | 22.00 | 110.000 |
| H | 10 |  | 10.000 |
| H | 85 | 3.00 | 255.000 |
| H | 5 | 20.00 | 100.000 |
| H | 10 | 2.00 | 20.000 |
| P. SOT-3 |  |  |  |
| V | 5 | 22.00 | 110.000 |
| H | 10 |  | 10.000 |
| H | 85 | 3.00 | 255.000 |
| H | 5 | 20.00 | 100.000 |
| H | 10 | 2.00 | 20.000 |
| Total |  |  | 1275 |

**EG21H81H** M Tub rígid PVC s/halògens,DN=25mm,impacte=2J,resist.compress.=1250N,unió roscada+munt.superf.
615 M × 4.13 = 2539.95

| Amidament | Uts. | Llarg | Parcial |
|---|---|---|---|
| P. SOT-1 |  |  |  |
| V | 5 | 9.00 | 45.000 |
| H | 15 | 4.00 | 60.000 |
| H | 30 |  | 30.000 |
| P. SOT-2 |  |  |  |
| V | 5 | 22.00 | 110.000 |
| H | 10 |  | 10.000 |
| H | 5 | 20.00 | 100.000 |
| H | 10 | 2.00 | 20.000 |
| P. SOT-3 |  |  |  |
| V | 5 | 22.00 | 110.000 |
| H | 10 |  | 10.000 |
| H | 5 | 20.00 | 100.000 |
| H | 10 | 2.00 | 20.000 |
| Total |  |  | 615 |

**EM11DCO1** U Detector complert de CO per semiconductor + base, basat en la tecnologia de semiconductors.
52 U × 70.69 = 3675.88
Detector complert de CO per semiconductor + base, basat en la tecnologia de semiconductors. Es connexiona a la central mitjançant 3 fils de 1,5 mm2 en paral·lel. Vida útil aprox. del sensor de 5 anys. Cobertura màxima 300 m. Instal·lat i comprovat.

| Codi | Ut | Descripció | Rendiment | Preu | Import |
|---|---|---|---|---|---|
| A013M000 | h | Ajudant muntador | 0.25 | 15.97 | 3.99 |
| A012M000 | h | Oficial 1a montador | 0.25 | 18.48 | 4.62 |
| BMY11000 | U | Part proporcional d'elements especials per a detec | 1 | 0.21 | 0.21 |
| BM11DC01 | u | Detector complert de CO per semiconductor + base, basat en la tecnologia de semiconductors. Es connexiona a la central mitjançant 3 fils de 1,5 mm2 en paral·lel. Vida útil aprox. del sensor de 5 anys. Cobertura màxima 300 m. (material) | 1 | 61.87 | 61.87 |
|  |  | Total |  |  | 70.69 |

| Amidament | Uts. | Parcial |
|---|---|---|
| P.SOT-1 | 8 | 8.000 |
| P.SOT-2 | 22 | 22.000 |
| P.SOT-3 | 22 | 22.000 |
| Total |  | 52 |

**EM12CO02** U Central per CO Mòdel D203+ de 4 zones de SIEMENS permet connectar fins 56 detectors de CO
2 U × 505.13 = 1010.26
Central per CO Mòdel D203+ de 4 zones de SIEMENS permet connectar fins 56 detectors de CO (14 per cada zona). Programació automatitzada de nivells de ventilació i alarmes. Incorpora senyalizacions óptiques i acústiques per el correcte funcionament i comandament del sistem. Instal·lat i comprovat.

| Codi | Ut | Descripció | Rendiment | Preu | Import |
|---|---|---|---|---|---|
| A012M000 | h | Oficial 1a montador | 1.5 | 18.48 | 27.72 |
| A013M000 | h | Ajudant muntador | 1.5 | 15.97 | 23.96 |
| BM12CO02 | U | Central per CO Mòdel D203+ de 4 zones de SIEMENS permet connectar fins 56 detectors de CO (14 per cada zona). Programació automatitzada de nivells de ventilació i alarmes. Incorpora senyalizacions óptiques i acústiques per el correcte funcionament i comandament del sistem. (material) | 1 | 453.05 | 453.05 |
| BMY12000 | u | P.p.elements especials p/centrals detecció (material) | 1 | 0.4 | 0.40 |
|  |  | Total |  |  | 505.13 |

| Amidament | Uts. | Parcial |
|---|---|---|
| PSOT-2 | 1 | 1.000 |
| PSOT-1 | 1 | 1.000 |
| Total |  | 2 |

**EM11O222** U KIT Mòdul entrada/sortida FDCIO222+caixa FDCH291(IP54) . Mòdul d'entrada i sortida FDCIO222: Mòdul S
2 U × 165.65 = 331.30

| Amidament | Uts. | Parcial |
|---|---|---|
| PSOT-2 | 1 | 1.000 |
| PSOT-1 | 1 | 1.000 |
| Total |  | 2 |

##### 01.0N.06.09.04 Instal·lació ruixadors automàtics d'aigua
Import: 345864.09

**EM2S0021** u Lloc de control humit de 4'' per a ruixadors automàtics de Cerberus o equivalent
6 u × 1163.69 = 6982.14
Lloc de control humit de 4'' per a ruixadors automàtics de Cerberus o equivalent, amb vàlvula Grinnell, brida-ranurada, AV-1-300. Incluit el TRIM amb manòmetres, vàlvula de desgüàs, càmera de retard RC-1, campana d'alarma hidraulica i presostat. Alarma d'actuació mecànica i elèctrica. Instal.lat i comprovat.

| Codi | Ut | Descripció | Rendiment | Preu | Import |
|---|---|---|---|---|---|
| A012M000 | h | Oficial 1a montador | 12 | 18.48 | 221.76 |
| A013M000 | h | Ajudant muntador | 12 | 15.97 | 191.64 |
| BM2S0021 | u | Lloc de control humit de 4'' per a ruixadors automàtics de Cerberus o equivalent, amb vàlvula Grinnell, brida-ranurada, AV-1-300. Incluit el TRIM amb manòmetres, vàlvula de desgüàs, càmera de retard RC-1, campana d'alarma hidraulica i presostat. Alarma d'actuació mecànica i elèctrica. Instal.lat i comprovat. (material) | 1 | 750.29 | 750.29 |
|  |  | Total |  |  | 1163.69 |

| Amidament | Uts. | Parcial |
|---|---|---|
| PC | 1 | 1.000 |
| PB | 1 | 1.000 |
| PSEMISOT | 1 | 1.000 |
| PSOT-1 | 1 | 1.000 |
| PSOT-2 | 1 | 1.000 |
| PSOT-3 | 1 | 1.000 |
| Total |  | 6 |

**EM2S0022** U Interruptor de fluxe VSR-F de 4'' per a instal·lacions de ruixadors automàtics. Instal.lat i comprov
6 U × 123.71 = 742.26
Interruptor de fluxe VSR-F de 4'' per a instal·lacions de ruixadors automàtics. Instal.lat i comprovat.

| Codi | Ut | Descripció | Rendiment | Preu | Import |
|---|---|---|---|---|---|
| A012M000 | h | Oficial 1a montador | 1 | 18.48 | 18.48 |
| A013M000 | h | Ajudant muntador | 1 | 15.97 | 15.97 |
| BM2S0022 | u | Interruptor de fuxe VSR-F de 4'' per a instal·lacions de ruixadors automàtics. (material) | 1 | 89.26 | 89.26 |
|  |  | Total |  |  | 123.71 |

| Amidament | Uts. | Parcial |
|---|---|---|
| PC | 1 | 1.000 |
| PB | 1 | 1.000 |
| PSEMISOT | 1 | 1.000 |
| PSOT-1 | 1 | 1.000 |
| PSOT-2 | 1 | 1.000 |
| PSOT-3 | 1 | 1.000 |
| Total |  | 6 |

**EM2S0023** u Vàlvula de comporta de cargol ascendent DIN-PN16, cos de fundició amb guarnició en bronze i acer, di
6 u × 278.24 = 1669.44
Vàlvula de comporta de cargol ascendent DIN-PN16, cos de fundició amb guarnició en bronze i acer, diàmetre 4'', mòdel 722-U. Utilització seccionament en xarxes de incendis i vàlvula principal, seccionament en lloc de control. Instal.lat i comprovat.

| Codi | Ut | Descripció | Rendiment | Preu | Import |
|---|---|---|---|---|---|
| A013M000 | h | Ajudant muntador | 1 | 15.97 | 15.97 |
| A012M000 | h | Oficial 1a montador | 1 | 18.48 | 18.48 |
| BM2S0023 | u | Vàlvula de comporta de cargol ascendent DIN-PN16, cos de fundició amb guarnició en bronze i acer, diàmetre 4'', mòdel 722-U. Utilització seccionament en xarxes de incendis i vàlvula principal, seccionament en lloc de control. (material) | 1 | 243.79 | 243.79 |
|  |  | Total |  |  | 278.24 |

| Amidament | Uts. | Parcial |
|---|---|---|
| PC | 1 | 1.000 |
| PB | 1 | 1.000 |
| PSEMISOT | 1 | 1.000 |
| PSOT-1 | 1 | 1.000 |
| PSOT-2 | 1 | 1.000 |
| PSOT-3 | 1 | 1.000 |
| Total |  | 6 |

**EM2S0027** u Ruixador RFII, 1/2 NPT ocult, element de fusible 68º C, K=80, muntatge ocult en sostre
221 u × 56.2 = 12420.20
Ruixador RFII, 1/2 NPT ocult, element de fusible 68º C, K=80, muntatge ocult en sostre, resposta estàndar amb tapa blanca RAL 9010, material bronze de Cerberus o equivalent, homologat. Instal.lat i comprovat.

| Codi | Ut | Descripció | Rendiment | Preu | Import |
|---|---|---|---|---|---|
| A012M000 | h | Oficial 1a montador | 1 | 18.48 | 18.48 |
| A013M000 | h | Ajudant muntador | 1 | 15.97 | 15.97 |
| BM2S0005 | u | Ruixador automàtic Grinnell penjant de 15 mm tipus Universal model A de Cerberus o equivalent, homol (material) | 1 | 21.75 | 21.75 |
|  |  | Total |  |  | 56.2 |

| Amidament | Uts. | Parcial |
|---|---|---|
| PB | 164 | 164.000 |
| PSEMISOT | 54 | 54.000 |
| PSOT-1 | 1 | 1.000 |
| PSOT-2 | 1 | 1.000 |
| PSOT-3 | 1 | 1.000 |
| Total |  | 221 |

**EM2S0031** u Ruixador muntant SPK 1/2'' MOD TY-B, F1,K80 de Siemens o equivalent. Ruixador muntant de cobertura
2445 u × 19.88 = 48606.60
Ruixador muntant SPK 1/2'' MOD TY-B, F1,K80 de Siemens o equivalent. Ruixador muntant de cobertura normal i resposta normal, material llautó. Funcionament a 68º C i consum K-80, homologat. Instal.lat i comprovat.

| Codi | Ut | Descripció | Rendiment | Preu | Import |
|---|---|---|---|---|---|
| A012M000 | h | Oficial 1a montador | 0.5 | 18.48 | 9.24 |
| A013M000 | h | Ajudant muntador | 0.5 | 15.97 | 7.99 |
| BM2S0031 | u | Ruixador muntant MOD TY-B, F1,K80 de Siemens o equivalent. Ruixador muntant de cobertura normal i resposta normal, material llautó. Funcionament a 68º C i consum K-80, homologat. (material) | 1 | 2.65 | 2.65 |
|  |  | Total |  |  | 19.88 |

| Amidament | Uts. | Parcial |
|---|---|---|
| PC | 264 | 264.000 |
| PSEMISOT | 329 | 329.000 |
| PSEMISOT PENDENT | 5 | 5.000 |
| PSOT-1 | 448 | 448.000 |
| PSOT-1 PENDENT | 43 | 43.000 |
| PSOT-2 | 562 | 562.000 |
| PSOT-2 PENDENT | 116 | 116.000 |
| PSOT-3 | 562 | 562.000 |
| PSOT-3 PENDENT | 116 | 116.000 |
| Total |  | 2445 |

**EM2S0032** u Ruixador muntant SPK 3/4'' MOD TY-B, F1,K115 de Siemens o equivalent. Ruixador muntant de cobertura
15 u × 21.13 = 316.95
Ruixador muntant SPK 3/4'' MOD TY-B, F1,K115 de Siemens o equivalent. Ruixador muntant de cobertura normal i resposta normal, material llautó. Funcionament a 68º C i consum K-115, homologat. Instal.lat i comprovat.

| Codi | Ut | Descripció | Rendiment | Preu | Import |
|---|---|---|---|---|---|
| A013M000 | h | Ajudant muntador | 0.5 | 15.97 | 7.99 |
| A012M000 | h | Oficial 1a montador | 0.5 | 18.48 | 9.24 |
| BM2S0032 | U | Ruixador muntant SPK 3/4'' MOD TY-B, F1,K115 de Siemens o equivalent. Ruixador muntant de cobertura normal i resposta normal, material llautó. Funcionament a 68º C i consum K-115, homologat. (material) | 1 | 3.9 | 3.90 |
|  |  | Total |  |  | 21.13 |

| Amidament | Uts. | Parcial |
|---|---|---|
| PSOT-1 | 15 | 15.000 |
| Total |  | 15 |

**EM2S0028** u Vela de fins 500 mm. Màxim per ubicar el ruixador ocult en la posició adequada, incluint accessoris
54 u × 21.4 = 1155.60
Vela de fins 500 mm. Màxim per ubicar el ruixador ocult en la posició adequada, incluint accessoris i soport així com ma d'obra de fabricació. Instal.lat i comprovat.

| Codi | Ut | Descripció | Rendiment | Preu | Import |
|---|---|---|---|---|---|
| A012M000 | h | Oficial 1a montador | 0.5 | 18.48 | 9.24 |
| A013M000 | h | Ajudant muntador | 0.5 | 15.97 | 7.99 |
| BM2S0028 | u | Vela de fins 500 mm. Màxim per ubicar el ruixador ocult en la posició adequada, incluint accessoris i soport així com ma d'obra de fabricació. (material) | 1 | 4.17 | 4.17 |
|  |  | Total |  |  | 21.4 |

| Amidament | Uts. | Parcial |
|---|---|---|
| PSEMISOT | 54 | 54.000 |
| Total |  | 54 |

**EF11D22Z** m Tub d'acer negre sense soldadura de 4''
1483 m × 40.19 = 59601.77
Tub d'acer negre estirat (S) sense soldadura de 4'' (DN100), d'acord amb la norma europea EN-10.255 (2004), tipus L (veure taula B.1), soldat, pintat de roig, inclou amb part proporcional d'accessoris i col.locat superficialment

| Codi | Ut | Descripció | Rendiment | Preu | Import |
|---|---|---|---|---|---|
| A013M000 | h | Ajudant muntador | 0.1 | 15.97 | 1.60 |
| A012M000 | h | Oficial 1a montador | 0.1 | 18.48 | 1.85 |
| BF11D20Z | m | Tub d'acer negre sense soldadura de 4'' de diàmetre (material) | 1.02 | 29.54 | 30.13 |
| BFW11D20 | U | Accessori p/tubs acer neg.s/sold.,D=4´´,p/soldar (material) | 0.3 | 15.21 | 4.56 |
| BFY11D20 | U | Part proporcional d'elements de muntatge per a tub d'acer negre sense soldadura, de 4'' de diametre, soldat (material) | 1 | 1.72 | 1.72 |
| B0A71N00 | u | Abraçadora metàl.,d/int.=110mm (material) | 0.2 | 1.66 | 0.33 |
|  |  | Total |  |  | 40.19 |

| Amidament | Uts. | Parcial |
|---|---|---|
| PC | 446 | 446.000 |
| PB | 463 | 463.000 |
| PSEMISOT | 168 | 168.000 |
| PSOT-1 | 178 | 178.000 |
| PSOT-2 | 114 | 114.000 |
| PSOT-3 | 114 | 114.000 |
| Total |  | 1483 |

**EF11B22Z** m Tub d'acer negre sense soldadura de 3''
1263 m × 31.95 = 40352.85
Tub d'acer negre estirat (S) sense soldadura de 3'' (DN80), d'acord amb la norma europea EN-10.255 (2004), tipus L (veure taula B.1), soldat i pintat amb roig inclou part proporcional d'accessoris i col.locat superficialment

| Codi | Ut | Descripció | Rendiment | Preu | Import |
|---|---|---|---|---|---|
| A012M000 | h | Oficial 1a montador | 0.1 | 18.48 | 1.85 |
| A013M000 | h | Ajudant muntador | 0.1 | 15.97 | 1.60 |
| BF11B20Z | M | Tub d'acer negre sense soldadura de 3'' de diametr (material) | 1.02 | 24.04 | 24.52 |
| BFW11B20 | U | Accessori p/tubs acer neg.s/sold.,D=3´´,p/soldar (material) | 0.3 | 8.3 | 2.49 |
| BFY11B20 | U | Part proporcional d'elements de muntatge per a tub d'acer negre sense soldadura, de 3'' de diametre, soldat (material) | 1 | 1.19 | 1.19 |
| B0A71M00 | U | Abraçadora metàl.,d/int.=90mm | 0.2 | 1.48 | 0.30 |
|  |  | Total |  |  | 31.95 |

| Amidament | Uts. | Parcial |
|---|---|---|
| PB | 379 | 379.000 |
| PSEMISOT | 504 | 504.000 |
| PSOT-1 | 270 | 270.000 |
| PSOT-2 | 55 | 55.000 |
| PSOT-3 | 55 | 55.000 |
| Total |  | 1263 |

**EF11A22Z** m Tub d'acer negre sense soldadura de 2 1/2''
110 m × 17.42 = 1916.20
Tub d'acer negre estirat (S) sense soldadura de 2 1/2'' (DN65), d'acord amb la norma europea EN-10.255 (2004), tipus L (veure taula B.1), amb part proporcional d'accessoris i col.locat superficialment

| Codi | Ut | Descripció | Rendiment | Preu | Import |
|---|---|---|---|---|---|
| A013M000 | h | Ajudant muntador | 0.1 | 15.97 | 1.60 |
| A012M000 | h | Oficial 1a montador | 0.1 | 18.48 | 1.85 |
| BFY11A20 | U | Part proporcional d'elements de muntatge per a tub d'acer negre sense soldadura, de 2'1/2'' de diametre, soldat (material) | 1 | 0.71 | 0.71 |
| BFW11A20 | U | Accessori per a tub d'acer negre sense soldadura, de 2'1/2'' de diametre, per a soldar (material) | 0.3 | 5.1 | 1.53 |
| B0A71L00 | U | Abraçadora metal.lica, de 75 mm de diametre interi | 0.2 | 0.78 | 0.16 |
| BF11A20Z | M | Tub d'acer negre sense soldadura de 2'1/2'' de dia (material) | 1.02 | 11.34 | 11.57 |
|  |  | Total |  |  | 17.42 |

| Amidament | Uts. | Parcial |
|---|---|---|
| PSOT-2 | 55 | 55.000 |
| PSOT-3 | 55 | 55.000 |
| Total |  | 110 |

**EF11722Z** m Tub d'acer negre sense soldadura d'1 1/4''
8716 m × 14.31 = 124725.96
Tub d'acer negre estirat (S) sense soldadura de 1 1/4'' (DN32), d'acord amb la norma europea EN-10.255 (2004), tipus L (veure taula B.1), amb part proporcional d'accessoris i col.locat superficialment

| Codi | Ut | Descripció | Rendiment | Preu | Import |
|---|---|---|---|---|---|
| A012M000 | h | Oficial 1a montador | 0.1 | 18.48 | 1.85 |
| A013M000 | h | Ajudant muntador | 0.1 | 15.97 | 1.60 |
| BFW11720 | U | Accessori per a tub d'acer negre sense soldadura, d'1'1/4'' de diametre, per a soldar (material) | 0.3 | 0.98 | 0.29 |
| BFY11720 | U | Part proporcional d'elements de muntatge per a tub d'acer negre sense soldadura, d'1'1/4'' de diametre, soldat (material) | 1 | 0.4 | 0.40 |
| B0A71G00 | u | Abraçadora metal.lica, de 42 mm de diametre interior (material) | 0.2 | 0.22 | 0.04 |
| BF11720Z | m | Tub d'acer negre sense soldadura d'1'1/4'' de diam (material) | 1.02 | 9.93 | 10.13 |
|  |  | Total |  |  | 14.31 |

| Amidament | Uts. | Parcial |
|---|---|---|
| PB | 274 | 274.000 |
| PSEMISOT | 1356 | 1356.000 |
| PSOT-1 | 1710 | 1710.000 |
| PSOT-2 | 2688 | 2688.000 |
| PSOT-3 | 2688 | 2688.000 |
| Total |  | 8716 |

**EM2S0015** u Punt de prova per a instal.lacions de sprinklers
6 u × 221.27 = 1327.62
Punt de prova per a instal.lacions de sprinklers per a probes periòdiques de manteniment.

| Codi | Ut | Descripció | Rendiment | Preu | Import |
|---|---|---|---|---|---|
| A013M000 | h | Ajudant muntador | 2 | 15.97 | 31.94 |
| A012M000 | h | Oficial 1a montador | 2 | 18.48 | 36.96 |
| BM2S0015 | u | Punt de prova per a instal.lacions de sprinklers per a probes periòdiques de manteniment. (material) | 1 | 152.37 | 152.37 |
|  |  | Total |  |  | 221.27 |

| Amidament | Uts. | Parcial |
|---|---|---|
| PC | 1 | 1.000 |
| PB | 1 | 1.000 |
| PSEMISOT | 1 | 1.000 |
| PSOT-1 | 1 | 1.000 |
| PSOT-2 | 1 | 1.000 |
| PSOT-3 | 1 | 1.000 |
| Total |  | 6 |

**EM2S0020** u Punt de buidat i neteja de canonades per a instal.lacions de sprinklers
46 u × 248.17 = 11415.82
Punt de buidat i neteja per a instal.lacions de sprinklers muntat al col.lector més desfavorable hidràulicament.

| Codi | Ut | Descripció | Rendiment | Preu | Import |
|---|---|---|---|---|---|
| A012M000 | h | Oficial 1a montador | 2 | 18.48 | 36.96 |
| A013M000 | h | Ajudant muntador | 2 | 15.97 | 31.94 |
| BM2S0020 | u | Punt de neteja per a instal.lacions de sprinklers muntat al col.lector més desfavorable hidràulicame (material) | 1 | 179.27 | 179.27 |
|  |  | Total |  |  | 248.17 |

| Amidament | Uts. | Parcial |
|---|---|---|
| PC | 8 | 8.000 |
| PB | 10 | 10.000 |
| PSEMISOT | 10 | 10.000 |
| PSOT-1 | 10 | 10.000 |
| PSOT-2 | 4 | 4.000 |
| PSOT-3 | 4 | 4.000 |
| Total |  | 46 |

**EM2S0033** u Punt d'elevació de la instal.lació de sprinklers.
1 u × 4609.51 = 4609.51

| Codi | Ut | Descripció | Rendiment | Preu | Import |
|---|---|---|---|---|---|
| A012M000 | h | Oficial 1a montador | 2 | 18.48 | 36.96 |
| A013M000 | h | Ajudant muntador | 2 | 15.97 | 31.94 |
| BM2S0033 | u | Punt d'elevació de la instal.lació de sprinklers. (material) | 1 | 4540.61 | 4540.61 |
|  |  | Total |  |  | 4609.51 |

| Amidament | Uts. | Parcial |
|---|---|---|
| PC | 1 | 1.000 |
| Total |  | 1 |

**ENX1GB03** U Grup contraincendis Kit compacte norma UNE-EN 12845 Cabal nominal 150 m3/h a 70 m.c.a. compost per 3
1 U × 22621.3 = 22621.30
Grup contraincendis Kit compacte norma UNE-EN 12845 Cabal nominal 150 m3/h a 70 m.c.a. compost per 3 bombes, 1 bomba principal elèctrica amb motor elèctric de 55 KW cada una 3000 rpm, IP55 (IN-80/250B6), 1 bomba diesel amb un motor diesel 63 kW, 3000 rpm (IN-80/250B6), refrig. aigua i bomba jockey potència 1,85 kW a 3000 rpm IP44 (SILEN-05/08/250T) amb calderí hidropneumàtic 50 l-10 bar, conjunt de instrumentació i control, inclòs conjunt de maniobra, acumulador de membrana de 50 l, pressostat, manòmetre, quadre elèctric, certificat de proves segons EN12204 3.1b,vàlvules, bancada.... Instal.lat i comprovat.

| Codi | Ut | Descripció | Rendiment | Preu | Import |
|---|---|---|---|---|---|
| A013J000 | h | Ajudant de lampista | 8 | 15.95 | 127.60 |
| A012J000 | h | Oficial 1a lampista | 8 | 18.48 | 147.84 |
| BNX1GB03 | u | Grup contraincendis Kit compacte norma UNE-EN 12845 Cabal nominal 150 m3/h a 70 m.c.a. compost per 3 bombes, 1 bomba principal elèctrica amb motor elèctric de 55 KW cada una 3000 rpm, IP55 (IN-80/250B6), 1 bomba diesel amb un motor diesel 63 kW, 3000 rpm (IN-80/250B6), refrig. aigua i bomba jockey potència 1,85 kW a 3000 rpm IP44 (SILEN-05/08/250T) amb calderí hidropneumàtic 50 l-10 bar, conjunt de instrumentació i control, inclòs conjunt de maniobra, acumulador de membrana de 50 l, pressostat, manòmetre, quadre elèctric, certificat de proves segons EN12204 3.1b,vàlvules, bancada... (material) | 1 | 22282.44 | 22282.44 |
| C1503000 | h | Camió grua | 2 | 31.71 | 63.42 |
|  |  | Total |  |  | 22621.3 |

| Amidament | Uts. | Parcial |
|---|---|---|
| PSOT-1 | 1 | 1.000 |
| Total |  | 1 |

**EM2S0024** u Vàlvula de comporta de cargol ascendent DIN-PN16, cos de fundició amb guarnició en bronze i acer, di
2 u × 537.87 = 1075.74
Vàlvula de comporta de cargol ascendent DIN-PN16, cos de fundició amb guarnició en bronze i acer, diàmetre 8'', mòdel 722-U. Utilització seccionament en xarxes de incendis i vàlvula principal, seccionament en lloc de control. Instal.lat i comprovat.

| Codi | Ut | Descripció | Rendiment | Preu | Import |
|---|---|---|---|---|---|
| A013M000 | h | Ajudant muntador | 2 | 15.97 | 31.94 |
| A012M000 | h | Oficial 1a montador | 2 | 18.48 | 36.96 |
| BM2S0024 | u | Vàlvula de comporta de cargol ascendent DIN-PN16, cos de fundició amb guarnició en bronze i acer, diàmetre 8'', mòdel 722-U. Utilització seccionament en xarxes de incendis i vàlvula principal, seccionament en lloc de control. (material) | 1 | 468.97 | 468.97 |
|  |  | Total |  |  | 537.87 |

| Amidament | Uts. | Parcial |
|---|---|---|
| Equip de bombeig ruixadors | 2 | 2.000 |
| Total |  | 2 |

**EM2S0026** u Unió ranurada flexible DN 8''.
4 u × 85.35 = 341.40
Unió ranurada flexible DN 8''. Instal·lat i comprovat.

| Codi | Ut | Descripció | Rendiment | Preu | Import |
|---|---|---|---|---|---|
| A013M000 | h | Ajudant muntador | 1 | 15.97 | 15.97 |
| A012M000 | h | Oficial 1a montador | 1 | 18.48 | 18.48 |
| BM2S0026 | u | Unió ranurada flexible DN 8''. (material) | 1 | 50.9 | 50.90 |
|  |  | Total |  |  | 85.35 |

| Amidament | Uts. | Parcial |
|---|---|---|
| Equip de bombeig ruixadors | 4 | 4.000 |
| Total |  | 4 |

**EM2S0034** U Interruptor de fuxe VSR-F de 3'' per a instal·lacions de ruixadors automàtics. Instal.lat i comprova
1 U × 503.42 = 503.42
Interruptor de fuxe VSR-F de 3'' per a instal·lacions de ruixadors automàtics. Instal.lat i comprovat.

| Codi | Ut | Descripció | Rendiment | Preu | Import |
|---|---|---|---|---|---|
| A013M000 | h | Ajudant muntador | 1 | 15.97 | 15.97 |
| A012M000 | h | Oficial 1a montador | 1 | 18.48 | 18.48 |
| BM2S0024 | u | Vàlvula de comporta de cargol ascendent DIN-PN16, cos de fundició amb guarnició en bronze i acer, di | 1 | 468.97 | 468.97 |
|  |  | Total |  |  | 503.42 |

**EM2S0025** u Vàlvula de papallona tipus wafer de 6''. Cos d'acer dúctil ASTM A-536, forrada de nylon 11. Disc d'a
3 u × 271.55 = 814.65
Vàlvula de papallona tipus wafer de 6''. Cos d'acer dúctil ASTM A-536, forrada de nylon 11. Disc d'acer dústil forrat de EPDM. Eix i cargol d'acer inoxidable. Montat entre brides. Instal·lat i comprovat.

| Codi | Ut | Descripció | Rendiment | Preu | Import |
|---|---|---|---|---|---|
| A013M000 | h | Ajudant muntador | 2 | 15.97 | 31.94 |
| A012M000 | h | Oficial 1a montador | 2 | 18.48 | 36.96 |
| BM2S0025 | u | Vàlvula de papallona tipus wafer de 6''. Cos d'acer dúctil ASTM A-536, forrada de nylon 11. Disc d'acer dústil forrat de EPDM. Eix i cargol d'acer inoxidable. Montat entre brides. (material) | 1 | 202.65 | 202.65 |
|  |  | Total |  |  | 271.55 |

| Amidament | Uts. | Parcial |
|---|---|---|
| Equip de bombeig ruixadors | 3 | 3.000 |
| Total |  | 3 |

**EM11O222** U KIT Mòdul entrada/sortida FDCIO222+caixa FDCH291(IP54) . Mòdul d'entrada i sortida FDCIO222: Mòdul S
4 U × 165.65 = 662.60

**EF11G22Z** m Tub d'acer negre sense soldadura de 8''
10 m × 126.71 = 1267.10
Tub d'acer negre estirat (S) sense soldadura de 8'' (DN200), d'acord amb la norma europea EN-10.255 (2004), tipus L (veure taula B.1), amb part proporcional d'accessoris i col.locat superficialment

| Codi | Ut | Descripció | Rendiment | Preu | Import |
|---|---|---|---|---|---|
| A013M000 | h | Ajudant muntador | 0.1 | 15.97 | 1.60 |
| A012M000 | h | Oficial 1a montador | 0.1 | 18.48 | 1.85 |
| B0A71T00 | U | Abraçadora metal.lica, de 200 mm de diametre interior (material) | 0.2 | 1.48 | 0.30 |
| BF11G20Z | U | Tub d'acer negre estirat (S) sense soldadura de 8'' (DN200), d'acord amb la norma europea EN-10.255 (2004) (material) | 1.02 | 107.79 | 109.95 |
| BFW11F20 | u | Accessori p/tubs acer neg.s/sold.,D=5´´,p/soldar (material) | 0.3 | 33.5 | 10.05 |
| BFY11F20 | u | Part proporcional d'elements de muntatge per a tub d'acer negre sense soldadura (material) | 1 | 2.96 | 2.96 |
|  |  | Total |  |  | 126.71 |

| Amidament | Uts. | Parcial |
|---|---|---|
| Col·lector aspiració i impulsió | 10 | 10.000 |
| Total |  | 10 |

**EF11F22Z** m Tub d'acer negre sense soldadura de 6''
10 m × 52.36 = 523.60
Tub d'acer negre estirat (S) sense soldadura de 6'' (DN150), d'acord amb la norma europea EN-10.255 (2004), tipus L (veure taula B.1), amb part proporcional d'accessoris i col.locat superficialment

| Codi | Ut | Descripció | Rendiment | Preu | Import |
|---|---|---|---|---|---|
| A012M000 | h | Oficial 1a montador | 0.1 | 18.48 | 1.85 |
| A013M000 | h | Ajudant muntador | 0.1 | 15.97 | 1.60 |
| BF11F20Z | U | Tub d'acer negre estirat (S) sense soldadura de 6'' (DN150), d'acord amb la norma europea EN-10.255 (2004), tipus L (veure taula B.1) (material) | 1.02 | 34.75 | 35.45 |
| B0A71R00 | u | Abraçadora metàl.lica, de 160 mm de diàmetre interior (material) | 0.2 | 2.27 | 0.45 |
| BFW11F20 | u | Accessori p/tubs acer neg.s/sold.,D=5´´,p/soldar | 0.3 | 33.5 | 10.05 |
| BFY11F20 | u | Part proporcional d'elements de muntatge per a tub | 1 | 2.96 | 2.96 |
|  |  | Total |  |  | 52.36 |

| Amidament | Uts. | Parcial |
|---|---|---|
| Col·lector de impulsió i proves | 10 | 10.000 |
| Total |  | 10 |

**EE41GE06** u Modul tipus GE-1 tram recte 125 mm
30 u × 57.53 = 1725.90
Modul tipus GE-1 de tram recte de Dinak o equivalent, de 125 mm de dn per a sortida de grup electrogen, amb sistemes d'evacuacio de gasos, dissenyat per a funcionar a alta temperatura i grans sobrepressions (fins a 1.500 mm. c.a.). Instal.lat i comprovat.

| Codi | Ut | Descripció | Rendiment | Preu | Import |
|---|---|---|---|---|---|
| A013G000 | h | Ajudant de calefactor | 0.3 | 15.95 | 4.79 |
| A012G000 | h | Oficial 1a calefactor | 0.3 | 18.48 | 5.54 |
| BE41GE06 | u | Modul tipus GE-1 de tram recte de 125 mm (material) | 1 | 44.43 | 44.43 |
| BEW40011 | u | Soport conducte diàmetre 125 mm. (material) | 0.33 | 8.4 | 2.77 |
|  |  | Total |  |  | 57.53 |

| Amidament | Uts. | Parcial |
|---|---|---|
| PSOT-1 | 30 | 30.000 |
| Total |  | 30 |

**EE41GE41** u Modultipus GE-1 colze de 45, 125 mm
6 u × 50 = 300.00
Modul tipus GE-1 colze de 45 de Dinak o equivalent, de 125 mm de dn per a sortida de grup electrogen, amb sistemes d'evacuacio de gasos, dissenyat per a funcionar a alta temperatura i grans sobrepressions (fins a 1.500 mm. c.a.). Instal.lat i comprovat.

| Codi | Ut | Descripció | Rendiment | Preu | Import |
|---|---|---|---|---|---|
| A012G000 | h | Oficial 1a calefactor | 0.3 | 18.48 | 5.54 |
| A013G000 | h | Ajudant de calefactor | 0.3 | 15.95 | 4.79 |
| BE41GE41 | u | Modul tipus GE-1 colze de 45 de Dinak o equivalent, de 125 mm de dn per a sortida de grup electrogen, amb sistemes d'evacuacio de gasos, dissenyat per a funcionar a alta temperatura i grans sobrepressions (fins a 1.500 mm. c.a.). (material) | 1 | 39.67 | 39.67 |
|  |  | Total |  |  | 50 |

**EE41GE01** u Modul tipus GE-1 de sortida lliure de 125 mm
1 u × 24.33 = 24.33
Modul tipus GE-1 de sortida lliure de Dinak o equivalent, de 125 mm de dn per a sortida de grup electrogen, amb sistemes d'evacuacio de gasos, dissenyat per a funcionar a alta temperatura i grans sobrepressions (fins a 1.500 mm. c.a.). Instal.lat i comprovat.

| Codi | Ut | Descripció | Rendiment | Preu | Import |
|---|---|---|---|---|---|
| A013G000 | h | Ajudant de calefactor | 0.3 | 15.95 | 4.79 |
| A012G000 | h | Oficial 1a calefactor | 0.3 | 18.48 | 5.54 |
| BE41GE01 | u | Modul tipus GE-1 de sortida lliure de dinak o equivalent, de 125 mm de dn per a sortida de grup electrogen, amb sistemes d'evacuacio de gasos, dissenyat per a funcionar a alta temperatura i grans sobrepressions (fins a 1.500 mm. c.a.). (material) | 1 | 14 | 14.00 |
|  |  | Total |  |  | 24.33 |

**EE41GE21** u Modul tipus GE-1 tram extens.curt 125 mm
3 u × 53.71 = 161.13
Modul tipus GE-1 de tram de extensible curt de Dinak o equivalent, de 125 mm de dn per a sortida de grup electrogen, amb sistemes d'evacuacio de gasos, dissenyat per a funcionar a alta temperatura i grans sobrepressions (fins a 1.500 mm. c.a.). Instal.lat i comprovat.

| Codi | Ut | Descripció | Rendiment | Preu | Import |
|---|---|---|---|---|---|
| A013G000 | h | Ajudant de calefactor | 0.3 | 15.95 | 4.79 |
| A012G000 | h | Oficial 1a calefactor | 0.3 | 18.48 | 5.54 |
| BE41GE21 | u | Modul tipus GE-1 de tram de extensible curt de Dinak o equivalent, de 125 mm de dn per a sortida de grup electrogen, amb sistemes d'evacuacio de gasos, dissenyat per a funcionar a alta temperatura i grans sobrepressions (fins a 1.500 mm. c.a.). (material) | 1 | 40.61 | 40.61 |
| BEW40011 | u | Soport conducte diàmetre 125 mm. | 0.33 | 8.4 | 2.77 |
|  |  | Total |  |  | 53.71 |

##### 01.0N.06.09.05 Instal.ació d'airejadors i control de fums
Import: 206882.1

**EEMJCJ50** u Ventilador 400ºc/2 h, tipus CJMD-1550-6T de Sodeca o equivalent.
4 u × 4061.62 = 16246.48
Ventilador 400ºc/2 h, tipus CJMD-1550-6T de Sodeca o equivalent, característiques: 970 r.p.m., intensitat de 14,6 a (230 V) i 8,4 (400 V), potència de 3 kw, cabal màxim de 22.750 m3/h i 68 db. Amb caixa acústica i direcció d'aire linial. Inclu tots els accessos necessaris per a la seva instal·lació. Instal.lat i comprovat.

| Codi | Ut | Descripció | Rendiment | Preu | Import |
|---|---|---|---|---|---|
| A012G000 | h | Oficial 1a calefactor | 4 | 18.48 | 73.92 |
| A013G000 | h | Ajudant de calefactor | 4 | 15.95 | 63.80 |
| BEMJCJ50 | u | Ventilador 400ºc/2 h, tipus CJMD-1550-6T de Sodeca o equivalent, característiques: 970 r.p.m., intensitat de 14,6 a (230 V) i 8,4 (400 V), potència de 3 kw, cabal màxim de 22.750 m3/h i 68 db. Amb caixa acústica i direcció d'aire linial. Inclu tots els accessos necessaris per a la seva instal·lació. (material) | 1 | 3923.9 | 3923.90 |
|  |  | Total |  |  | 4061.62 |

| Amidament | Uts. | Parcial |
|---|---|---|
| P. SEMISOT | 4 | 4.000 |
| Total |  | 4 |

**EEKAMAR1** u Reixeta retorn mod. DMT-AR 600x250 mm, Madel o equivalent d'aletes fitxes 45º amb regulació.
60 u × 51.78 = 3106.80
Reixeta retorn mod. DMT-AR 600x250 mm, Madel o equivalent d'aletes fitxes 45º amb regulació. Amb acabats alumini anoditzat o lacat en blanc. Instal.lada i comprovada.

| Codi | Ut | Descripció | Rendiment | Preu | Import |
|---|---|---|---|---|---|
| A012G000 | h | Oficial 1a calefactor | 0.25 | 18.48 | 4.62 |
| BEKAMAR1 | u | Reixeta retorn mod. DMT-AR 600x250 mm, Madel o equivalent d'aletes fitxes 45º amb regulació. Amb acabats alumini anoditzat o lacat en blanc. (material) | 1 | 47.16 | 47.16 |
|  |  | Total |  |  | 51.78 |

| Amidament | Uts. | Llarg | Parcial |
|---|---|---|---|
| Ventilació de control de fums planta semisoterrani | 15 | 4.00 | 60.000 |
| Total |  |  | 60 |

**EEKAMAR2** u Reixeta presa aire exterior 50 mm mod. DXT-A 1250 x1000 mm amb regulació, Madel o equivalent.
4 u × 225.87 = 903.48
Reixeta presa aire exterior 50 mm mod. DXT-A 1250 x1000 mm amb regulació, Madel o equivalent. Amb acabats alumini anoditzat o lacat en blanc. Instal.lada i comprovada.

| Codi | Ut | Descripció | Rendiment | Preu | Import |
|---|---|---|---|---|---|
| A012G000 | h | Oficial 1a calefactor | 1 | 18.48 | 18.48 |
| BEKAMAR2 | u | Reixeta presa aire exterior 50 mm mod. DXT-A 1250 x1000 mm amb regulació, Madel o equivalent. Amb acabats alumini anoditzat o lacat en blanc. (material) | 1 | 207.39 | 207.39 |
|  |  | Total |  |  | 225.87 |

| Amidament | Uts. | Parcial |
|---|---|---|
| Ventilació de control de fums planta semisoterrani | 4 | 4.000 |
| Total |  | 4 |

**EE520007** M2 Xapa galvanitzada d'1 mm. gruix. conducte de xapa d'acer galvanitzat tipus E300/60
1406 M2 × 29.15 = 40984.90
Xapa galvanitzada d'1 mm. gruix. conducte de xapa d'acer galvanitzat tipus ''sendzinic'' amb recobriment de zinc i reforç a les seves cares del tipus ''punt de diamant'', amb resistència al foc com a mínim E300/60, amb assaig de reistencia al foc de conducte d'extracció de fums d'acord amb les normes UNE-EN. Inclosos accessoris. Col·locat i Instal·lat.

| Codi | Ut | Descripció | Rendiment | Preu | Import |
|---|---|---|---|---|---|
| A012G000 | h | Oficial 1a calefactor | 0.5 | 18.48 | 9.24 |
| A013G000 | h | Ajudant de calefactor | 0.5 | 15.95 | 7.98 |
| BEW50001 | U | Suport per a perfil metu cond. rectangular | 1 | 1.75 | 1.75 |
| BE520007 | m2 | Xapa galvanitzada d'1 mm. gruix. conducte de xapa d'acer galvanitzat tipus ''sendzinic'' amb recobriment de zinc i reforç a les seves cares del tipus ''punt de diamant'', amb resistència al foc com a mínim E300/60, amb assaig de reistencia al foc de conducte d'extracció de fums d'acord amb les normes UNE-EN. Inclosos accessoris. (material) | 1 | 10.18 | 10.18 |
|  |  | Total |  |  | 29.15 |

| Amidament | Uts. | Llarg | Parcial |
|---|---|---|---|
| Ventilació de control de fums planta semisoterrani | 370 | 2.00 | 740.000 |
|  | 333 | 2.00 | 666.000 |
| Total |  |  | 1406 |

**EMAKA06** u Airejador COLT mod. KAMELEON 5 M2B35 1000x1800 de COLT.
6 u × 3208.59 = 19251.54
Airejador COLT mod. KAMELEON 5 actuació electrica o equivalent. Subministre imontatge d'airejadors COLT mod. Kameleon-5 amb els següents accionaments i dimensions: Kameleon-5 M2B35 1000x1800. Airejadors avidriats per a l'evacuació automàtica de fums i calor en cas d'incendi, per a instal·lar en façanes. Marc i finestra construïda en al·leació d'alumini amb perfil exterior especial i gomes per a garantitzar l'estanqüeitat. El perfil pot rebre vidres de 6+6+6 mm. Qualitat a definir en cada cas. Obertura fins l'exterior en V, en angle variable, mitjançant servomotors elèctrics. Acabat anodizat o lacat (RAL). Aquestos airejadors han passat satisfactoriament els següents assaijos de qualitat: a) 10000 cicles de funcionament continuo b) Permeabilitat l'aire (segons UNE EN 1026:2000) c) Estanqüeitat l'aigua (segons UNE EN 1027:2000) d) resistència a la càrrega del vent (UNE EN 12211:2000) e) Resistència a altes temperatures (incendi). Test d'acord amb la norma UNE EN 12101-2;2003, per a actuació com a element d'evacuació de fums de incendis. Instal·lació, comprovació i certificació.

| Codi | Ut | Descripció | Rendiment | Preu | Import |
|---|---|---|---|---|---|
| A013G000 | h | Ajudant de calefactor | 8 | 15.95 | 127.60 |
| A012G000 | h | Oficial 1a calefactor | 8 | 18.48 | 147.84 |
| BMAKA06 | U | Airejador COLT mod. KAMELEON 5 actuació electrica o equivalent. Subministre imontatge d'airejadors C (material) | 1 | 2933.15 | 2933.15 |
|  |  | Total |  |  | 3208.59 |

**EMAKA07** u Airejador COLT mod. KAMELEON 5 M2B35 1000x1600 de COLT.
6 u × 2883.46 = 17300.76
Airejador COLT mod. KAMELEON 5 actuació electrica o equivalent. Subministre imontatge d'airejadors COLT mod. Kameleon-5 amb els següents accionaments i dimensions: Kameleon-5 M2B35 1000x1600. Airejadors avidriats per a l'evacuació automàtica de fums i calor en cas d'incendi, per a instal·lar en façanes. Marc i finestra construïda en al·leació d'alumini amb perfil exterior especial i gomes per a garantitzar l'estanqüeitat. El perfil pot rebre vidres de 6+6+6 mm. Qualitat a definir en cada cas. Obertura fins l'exterior en V, en angle variable, mitjançant servomotors elèctrics. Acabat anodizat o lacat (RAL). Aquestos airejadors han passat satisfactoriament els següents assaijos de qualitat: a) 10000 cicles de funcionament continuo b) Permeabilitat l'aire (segons UNE EN 1026:2000) c) Estanqüeitat l'aigua (segons UNE EN 1027:2000) d) resistència a la càrrega del vent (UNE EN 12211:2000) e) Resistència a altes temperatures (incendi). Test d'acord amb la norma UNE EN 12101-2;2003, per a actuació com a element d'evacuació de fums de incendis. Instal·lació, comprovació i certificació.

| Codi | Ut | Descripció | Rendiment | Preu | Import |
|---|---|---|---|---|---|
| A012G000 | h | Oficial 1a calefactor | 8 | 18.48 | 147.84 |
| A013G000 | h | Ajudant de calefactor | 8 | 15.95 | 127.60 |
| BMAKA07 | U | Airejador COLT mod. KAMELEON 5 actuació electrica o equivalent. Subministre imontatge d'airejadors C (material) | 1 | 2608.02 | 2608.02 |
|  |  | Total |  |  | 2883.46 |

**EMAKA08** u Airejador COLT mod. KAMELEON 5 M1B35 900x1500 de COLT.
6 u × 2422.08 = 14532.48
Airejador COLT mod. KAMELEON 5 actuació electrica o equivalent. Subministre imontatge d'airejadors COLT mod. Kameleon-5 amb els següents accionaments i dimensions: Kameleon-5 M1B35 900x1500. Airejadors avidriats per a l'evacuació automàtica de fums i calor en cas d'incendi, per a instal·lar en façanes. Marc i finestra construïda en al·leació d'alumini amb perfil exterior especial i gomes per a garantitzar l'estanqüeitat. El perfil pot rebre vidres de 6+6+6 mm. Qualitat a definir en cada cas. Obertura fins l'exterior en V, en angle variable, mitjançant servomotors elèctrics. Acabat anodizat o lacat (RAL). Aquestos airejadors han passat satisfactoriament els següents assaijos de qualitat: a) 10000 cicles de funcionament continuo b) Permeabilitat l'aire (segons UNE EN 1026:2000) c) Estanqüeitat l'aigua (segons UNE EN 1027:2000) d) resistència a la càrrega del vent (UNE EN 12211:2000) e) Resistència a altes temperatures (incendi). Test d'acord amb la norma UNE EN 12101-2;2003, per a actuació com a element d'evacuació de fums de incendis. Instal·lació, comprovació i certificació.

| Codi | Ut | Descripció | Rendiment | Preu | Import |
|---|---|---|---|---|---|
| A012G000 | h | Oficial 1a calefactor | 8 | 18.48 | 147.84 |
| A013G000 | h | Ajudant de calefactor | 8 | 15.95 | 127.60 |
| BMAKA08 | U | Airejador COLT mod. KAMELEON 5 actuació electrica o equivalent. Subministre imontatge d'airejadors C (material) | 1 | 2146.64 | 2146.64 |
|  |  | Total |  |  | 2422.08 |

| Amidament | Uts. | Parcial |
|---|---|---|
| COBERTA | 6 | 6.000 |
| Total |  | 6 |

**EMAKA09** u Airejador COLT mod. KAMELEON 5 M1B35 800x1400 de COLT.
6 u × 2062.31 = 12373.86
Airejador COLT mod. KAMELEON 5 actuació electrica o equivalent. Subministre imontatge d'airejadors COLT mod. Kameleon-5 amb els següents accionaments i dimensions: Kameleon-5 M1B35 800x1400. Airejadors avidriats per a l'evacuació automàtica de fums i calor en cas d'incendi, per a instal·lar en façanes. Marc i finestra construïda en al·leació d'alumini amb perfil exterior especial i gomes per a garantitzar l'estanqüeitat. El perfil pot rebre vidres de 6+6+6 mm. Qualitat a definir en cada cas. Obertura fins l'exterior en V, en angle variable, mitjançant servomotors elèctrics. Acabat anodizat o lacat (RAL). Aquestos airejadors han passat satisfactoriament els següents assaijos de qualitat: a) 10000 cicles de funcionament continuo b) Permeabilitat l'aire (segons UNE EN 1026:2000) c) Estanqüeitat l'aigua (segons UNE EN 1027:2000) d) resistència a la càrrega del vent (UNE EN 12211:2000) e) Resistència a altes temperatures (incendi). Test d'acord amb la norma UNE EN 12101-2;2003, per a actuació com a element d'evacuació de fums de incendis. Instal·lació, comprovació i certificació.

| Codi | Ut | Descripció | Rendiment | Preu | Import |
|---|---|---|---|---|---|
| A013G000 | h | Ajudant de calefactor | 8 | 15.95 | 127.60 |
| A012G000 | h | Oficial 1a calefactor | 8 | 18.48 | 147.84 |
| BMAKA09 | u | Airejador COLT mod. KAMELEON 5 actuació electrica o equivalent. Subministre imontatge d'airejadors C (material) | 1 | 1786.87 | 1786.87 |
|  |  | Total |  |  | 2062.31 |

| Amidament | Uts. | Parcial |
|---|---|---|
| COBERTA | 6 | 6.000 |
| Total |  | 6 |

**EMAKA10** u Airejador COLT mod. KAMELEON 5 M1B35 700x1300 de COLT.
6 u × 1734.38 = 10406.28
Airejador COLT mod. KAMELEON 5 actuació electrica o equivalent. Subministre imontatge d'airejadors COLT mod. Kameleon-5 amb els següents accionaments i dimensions: Kameleon-5 M1B35 700x1300. Airejadors avidriats per a l'evacuació automàtica de fums i calor en cas d'incendi, per a instal·lar en façanes. Marc i finestra construïda en al·leació d'alumini amb perfil exterior especial i gomes per a garantitzar l'estanqüeitat. El perfil pot rebre vidres de 6+6+6 mm. Qualitat a definir en cada cas. Obertura fins l'exterior en V, en angle variable, mitjançant servomotors elèctrics. Acabat anodizat o lacat (RAL). Aquestos airejadors han passat satisfactoriament els següents assaijos de qualitat: a) 10000 cicles de funcionament continuo b) Permeabilitat l'aire (segons UNE EN 1026:2000) c) Estanqüeitat l'aigua (segons UNE EN 1027:2000) d) resistència a la càrrega del vent (UNE EN 12211:2000) e) Resistència a altes temperatures (incendi). Test d'acord amb la norma UNE EN 12101-2;2003, per a actuació com a element d'evacuació de fums de incendis. Instal·lació, comprovació i certificació.

| Codi | Ut | Descripció | Rendiment | Preu | Import |
|---|---|---|---|---|---|
| A013G000 | h | Ajudant de calefactor | 8 | 15.95 | 127.60 |
| A012G000 | h | Oficial 1a calefactor | 8 | 18.48 | 147.84 |
| BMAKA10 | u | Airejador COLT mod. KAMELEON 5 actuació electrica o equivalent. Subministre imontatge d'airejadors C (material) | 1 | 1458.94 | 1458.94 |
|  |  | Total |  |  | 1734.38 |

| Amidament | Uts. | Parcial |
|---|---|---|
| COBERTA | 6 | 6.000 |
| Total |  | 6 |

**EMAKA11** u Airejador COLT mod. KAMELEON 5 M1B35 600x1300 de COLT.
6 u × 1531.17 = 9187.02
Airejador COLT mod. KAMELEON 5 actuació electrica o equivalent. Subministre imontatge d'airejadors COLT mod. Kameleon-5 amb els següents accionaments i dimensions: Kameleon-5 M1B35 600x1300. Airejadors avidriats per a l'evacuació automàtica de fums i calor en cas d'incendi, per a instal·lar en façanes. Marc i finestra construïda en al·leació d'alumini amb perfil exterior especial i gomes per a garantitzar l'estanqüeitat. El perfil pot rebre vidres de 6+6+6 mm. Qualitat a definir en cada cas. Obertura fins l'exterior en V, en angle variable, mitjançant servomotors elèctrics. Acabat anodizat o lacat (RAL). Aquestos airejadors han passat satisfactoriament els següents assaijos de qualitat: a) 10000 cicles de funcionament continuo b) Permeabilitat l'aire (segons UNE EN 1026:2000) c) Estanqüeitat l'aigua (segons UNE EN 1027:2000) d) resistència a la càrrega del vent (UNE EN 12211:2000) e) Resistència a altes temperatures (incendi). Test d'acord amb la norma UNE EN 12101-2;2003, per a actuació com a element d'evacuació de fums de incendis. Instal·lació, comprovació i certificació.

| Codi | Ut | Descripció | Rendiment | Preu | Import |
|---|---|---|---|---|---|
| A013G000 | h | Ajudant de calefactor | 8 | 15.95 | 127.60 |
| A012G000 | h | Oficial 1a calefactor | 8 | 18.48 | 147.84 |
| BMAKA11 | u | Airejador COLT mod. KAMELEON 5 actuació electrica o equivalent. Subministre imontatge d'airejadors C (material) | 1 | 1255.73 | 1255.73 |
|  |  | Total |  |  | 1531.17 |

| Amidament | Uts. | Parcial |
|---|---|---|
| COBERTA | 6 | 6.000 |
| Total |  | 6 |

**EMABA01** u Barrera Mòbil 3750x1500 mm, amb caixó doble galvanitzat pintat de COLT o equivalent.
6 u × 1138.74 = 6832.44
Barrera Mòbil 3750x1500 mm, amb caixó doble galvanitzat pintat de COLT o equivalent. Instal·lat, comprobat i certificat.

| Codi | Ut | Descripció | Rendiment | Preu | Import |
|---|---|---|---|---|---|
| A013G000 | h | Ajudant de calefactor | 3 | 15.95 | 47.85 |
| A012G000 | h | Oficial 1a calefactor | 3 | 18.48 | 55.44 |
| BMABA01 | u | Barrera Mòbil 3750x1500 mm, amb caixó doble galvanitzat pintat de COLT o equivalent. Certificat. (material) | 1 | 1035.45 | 1035.45 |
|  |  | Total |  |  | 1138.74 |

**EMABA02** u Barrera Mòbil 4250x1500 mm, amb caixó doble galvanitzat pintat de COLT o equivalent.
1 u × 1196.6 = 1196.60
Barrera Mòbil 4250x1500 mm, amb caixó doble galvanitzat pintat de COLT o equivalent. Instal·lat, comprobat i certificat.

| Codi | Ut | Descripció | Rendiment | Preu | Import |
|---|---|---|---|---|---|
| A012G000 | h | Oficial 1a calefactor | 3 | 18.48 | 55.44 |
| A013G000 | h | Ajudant de calefactor | 3 | 15.95 | 47.85 |
| BMABA02 | u | Barrera Mòbil 4250x1500 mm, amb caixó doble galvanitzat pintat de COLT o equivalent. Certificat. (material) | 1 | 1093.31 | 1093.31 |
|  |  | Total |  |  | 1196.6 |

**EMABA03** u Barrera Mòbil 2250x1500 mm, amb caixó doble galvanitzat pintat de COLT o equivalent.
2 u × 931.37 = 1862.74
Barrera Mòbil 2250x1500 mm, amb caixó doble galvanitzat pintat de COLT o equivalent. Instal·lat, comprobat i certificat.

| Codi | Ut | Descripció | Rendiment | Preu | Import |
|---|---|---|---|---|---|
| A013G000 | h | Ajudant de calefactor | 3 | 15.95 | 47.85 |
| A012G000 | h | Oficial 1a calefactor | 3 | 18.48 | 55.44 |
| BMABA03 | u | Barrera Mòbil 2250x1500 mm, amb caixó doble galvanitzat pintat de COLT o equivalent. Certificat (material) | 1 | 828.08 | 828.08 |
|  |  | Total |  |  | 931.37 |

**EMABA04** u Barrera Mòbil 4500x1500 mm, amb caixó doble galvanitzat pintat de COLT o equivalent.
2 u × 1223.52 = 2447.04
Barrera Mòbil 4500x1500 mm, amb caixó doble galvanitzat pintat de COLT o equivalent. Instal·lat, comprobat i certificat.

| Codi | Ut | Descripció | Rendiment | Preu | Import |
|---|---|---|---|---|---|
| A012G000 | h | Oficial 1a calefactor | 3 | 18.48 | 55.44 |
| A013G000 | h | Ajudant de calefactor | 3 | 15.95 | 47.85 |
| BMABA04 | u | Barrera Mòbil 4500x1500 mm, amb caixó doble galvanitzat pintat de COLT o equivalent. Certificat. (material) | 1 | 1120.23 | 1120.23 |
|  |  | Total |  |  | 1223.52 |

**EMABA05** u Barrera Mòbil 2000x1500 mm, amb caixó doble galvanitzat pintat de COLT o equivalent.
2 u × 908.15 = 1816.30
Barrera Mòbil 2000x1500 mm, amb caixó doble galvanitzat pintat de COLT o equivalent. Instal·lat, comprobat i certificat.

| Codi | Ut | Descripció | Rendiment | Preu | Import |
|---|---|---|---|---|---|
| A012G000 | h | Oficial 1a calefactor | 3 | 18.48 | 55.44 |
| A013G000 | h | Ajudant de calefactor | 3 | 15.95 | 47.85 |
| BMABA05 | u | Barrera Mòbil 2000x1500 mm, amb caixó doble galvanitzat pintat de COLT o equivalent. Certificat. (material) | 1 | 804.86 | 804.86 |
|  |  | Total |  |  | 908.15 |

**EMABA06** u Barrera Mòbil 2500x1500 mm, amb caixó doble galvanitzat pintat de COLT o equivalent.
2 u × 1000.79 = 2001.58
Barrera Mòbil 2500x1500 mm, amb caixó doble galvanitzat pintat de COLT o equivalent. Instal·lat, comprobat i certificat.

| Codi | Ut | Descripció | Rendiment | Preu | Import |
|---|---|---|---|---|---|
| A012G000 | h | Oficial 1a calefactor | 3 | 18.48 | 55.44 |
| A013G000 | h | Ajudant de calefactor | 3 | 15.95 | 47.85 |
| BMABA06 | u | Barrera Mòbil 2500x1500 mm, amb caixó doble galvanitzat pintat de COLT o equivalent. Certificat. (material) | 1 | 897.5 | 897.50 |
|  |  | Total |  |  | 1000.79 |

**EMABA07** u Barrera Mòbil 4750x1500 mm, amb caixó doble galvanitzat pintat de COLT o equivalent.
2 u × 1251.37 = 2502.74
Barrera Mòbil 4750x1500 mm, amb caixó doble galvanitzat pintat de COLT o equivalent. Instal·lat, comprobat i certificat.

| Codi | Ut | Descripció | Rendiment | Preu | Import |
|---|---|---|---|---|---|
| A013G000 | h | Ajudant de calefactor | 3 | 15.95 | 47.85 |
| A012G000 | h | Oficial 1a calefactor | 3 | 18.48 | 55.44 |
| BMABA07 | u | Barrera Mòbil 4750x1500 mm, amb caixó doble galvanitzat pintat de COLT o equivalent. Certificat. (material) | 1 | 1148.08 | 1148.08 |
|  |  | Total |  |  | 1251.37 |

**EMAQE01** u Quadre elèctric de 10 zones de COLT o equivalent.
1 u × 7458.09 = 7458.09
Quadre elèctric de 10 zones de COLT o equivalent amb sensor de vent, sensor de pluja, contactors per a PCI, 1 polsador elèctric i senyal exterior d'obertura automàtica. Instal·lat, comprobat i certificat.

| Codi | Ut | Descripció | Rendiment | Preu | Import |
|---|---|---|---|---|---|
| A013G000 | h | Ajudant de calefactor | 5 | 15.95 | 79.75 |
| A012G000 | h | Oficial 1a calefactor | 5 | 18.48 | 92.40 |
| BMAQE01 | u | Quadre elèctric de 10 zones de COLT o equivalent amb sensor de vent, sensor de pluja, contactors per a PCI, 1 polsador elèctric i senyal exterior d'obertura automàtica. Certificat. (material) | 1 | 7285.94 | 7285.94 |
|  |  | Total |  |  | 7458.09 |

**EG31F525** m Conductor coure tipus Afumex x de 3x25/16 mm2
3360 m × 10.17 = 34171.20
Conductor de coure de 3x25/16 mm2 de secció, tipus Afumex x firs RZ1 0,6/1 KV UNE 21123, aïllat amb cinta de vidre/mica, aïllament XLPE i coberta termoplàstica Afumex tipus Z1, amb una temperatura de servei de -40 ºC a +90 ºC, no propagador de la flama, amb una reduida emissió de fums i un funcionament garantit durant 3 hores a 750 ºC. Col.locat.

| Codi | Ut | Descripció | Rendiment | Preu | Import |
|---|---|---|---|---|---|
| A012H000 | H | Oficial 1a electricista | 0.05 | 18.48 | 0.92 |
| A013H000 | H | Ajudant electricista | 0.05 | 15.95 | 0.80 |
| BG31F525 | m | Conductor de coure de 3x25/16 mm2 de secció, tipus Afumex x firs RZ1 0,6/1 KV UNE 21123 (material) | 1.05 | 8.05 | 8.45 |
|  |  | Total |  |  | 10.17 |

**PPAUCOLT** ud Partida alçada d'abonament íntegre en concepte de justificació i certificació
1 ud × 2299.77 = 2299.77
Partida alçada d'abonament íntegre en concepte de justificació i certificació del compliment de la instal·Lació segons norma de càlcul de Seguretat contra incendis. Requisits i mètodes de càlcul i disseny per a projectar un sistema de control de temperatura i d'evacuación de fums en cas de incendis.

##### 01.0N.06.09.06 Instal.lació de FE-13
Import: 13367.34

**EM2EB120** u Cilindre modular 120 l. 190-13 FE-13 de LPG o equivalent.
1 u × 3107.23 = 3107.23
Cilindre modular 120 l. 190-13 FE-13 de LPG o equivalent. El cilindre de 120 l. està fabricat en acer aleat al Cr-Mo forjat, sense soldadura, amb tratament tèrmic posterior de templat i revengut. Pressió de treball 166 bar @15º C i pressió de prova hidràulica 250 bar. Acabat amb un granallat intern i extern i un fosfat amorfo extern amb recubriment especial anticorrosió, amb una capa de pintura epoxi amb acabat. Alçada: 1720 mm. Pes (sense carrega): 128 kg. Diàmetre: 360 mm. Cada cilindre es subministre amb etiquetes indicatives de precaucions i d'ús, brida i tap protector segons normatives de transport aplicables i exigides. La vàlvula LPG-190-13 esta construïda d'estampació en Llató Cu Zn40 Pb2 segons DIN 17672 / EN 12165 : 98 tab.4, amb pistó i eix en acer inoxidable, d'obertura i tancament diferencial relació 3:1.Membrana de seguritat: 200 - 220 bar. Membrana de roptura: 230 - 260 bar. Incorpora manòmetro 0-160 bar, protegit per un casquillo metàl·lic. Sistema acord les Directives Comunitaries de obligat compliment per a els sistemes fixes de protecció contra incendis: Directiva de Productes de Construcció (DPC) 89/06/CE, Directiva de Equips de Pressió (DEP) 97/23/CE i Directiva de Equips a Pressió Transportables (DEPT) 99/36/CE. Marcat en vàlvula i cilindre. Inclou 1 AFT-PRESOST.PMN80 T.25 CONMUT.(M.10), 98,0 QUILOS DE FE-13, 1 SOLENOIDE 13W/24 V ALTA PRESSIO, 1 DISPAR MANUAL SIMPLE AP LPG- LPCB MARCAT (T.S. / B.), 1 LAT.RIGIT 1´´1/2 MODULAR (HG 1´´1/2 BSP / MF 1´´1/2 BSP) - LPG-190, 2 HERRATGE CIL. 100/120/140 LITRES, 2 DIFUSOR ACER-CROMAT 360º 1´´, 2 DIAFRAGMES DIFUSOR INOX 1´´ CALIBRAT, 1 JOC ETIQUETES LOCAL PROTEGIT,. Inclou els mecanismes i accessoris necessaris per formació bateries. Instal.lada i comprovada.

| Codi | Ut | Descripció | Rendiment | Preu | Import |
|---|---|---|---|---|---|
| A012M000 | h | Oficial 1a montador | 12 | 18.48 | 221.76 |
| A013M000 | h | Ajudant muntador | 12 | 15.97 | 191.64 |
| BM2EB120 | U | Cilindre modular 120 l. 190-13 FE-13 de LPG o equivalent. El cilindre de 120 l. està fabricat en ace (material) | 1 | 2693.83 | 2693.83 |
|  |  | Total |  |  | 3107.23 |

| Amidament | Uts. | Parcial |
|---|---|---|
| CT DE COMPANYIA | 1 | 1.000 |
| Total |  | 1 |

**EM2EB100** u Cilindre modular 100 l. 190-13 FE-13 de LPG o equivalent.
1 u × 2689.06 = 2689.06
Cilindre modular 100 l. 190-13 FE-13 de LPG o equivalent. El cilindre de 100 l. està fabricat en acer aleat al Cr-Mo forjat, sense soldadura, amb tratament tèrmic posterior de templat i revengut. Pressió de treball 166 bar @15º C i pressió de prova hidràulica 250 bar. Acabat amb un granallat intern i extern i un fosfat amorfo extern amb recubriment especial anticorrosió, amb una capa de pintura epoxi amb acabat. Alçada: 1480 mm. Pes (sense carrega): 104 kg. Diàmetre: 357 mm. Cada cilindre es subministre amb etiquetes indicatives de precaucions i d'ús, brida i tap protector segons normatives de transport aplicables i exigides. La vàlvula LPG-190-13 esta construïda d'estampació en Llató Cu Zn40 Pb2 segons DIN 17672 / EN 12165 : 98 tab.4, amb pistó i eix en acer inoxidable, d'obertura i tancament diferencial relació 3:1.Membrana de seguritat: 200 - 220 bar. Membrana de roptura: 230 - 260 bar. Incorpora manòmetro 0-160 bar, protegit per un casquillo metàl·lic. Sistema acord les Directives Comunitaries de obligat compliment per a els sistemes fixes de protecció contra incendis: Directiva de Productes de Construcció (DPC) 89/06/CE, Directiva de Equips de Pressió (DEP) 97/23/CE i Directiva de Equips a Pressió Transportables (DEPT) 99/36/CE. Marcat en vàlvula i cilindre. Inclou 1 AFT-PRESOST.PMN80 T.25 CONMUT.(M.10), 80,0 QUILOS DE FE-13, 1 SOLENOIDE 13W/24 V ALTA PRESSIO, 1 DISPAR MANUAL SIMPLE AP LPG- LPCB MARCAT (T.S. / B.), 1 LAT.RIGIT 1´´1/2 MODULAR (HG 1´´1/2 BSP / MF 1´´1/2 BSP) - LPG-190, 2 HERRATGE CIL. 100/120/140 LITRES, 2 DIFUSOR ACER-CROMAT 360º 1 1/2´´, 2 DIAFRAGMES DIFUSOR INOX 1 1/2´´ CALIBRAT, 1 JOC ETIQUETES LOCAL PROTEGIT,. Inclou els mecanismes i accessoris necessaris per formació bateries. Instal.lada i comprovada.

| Codi | Ut | Descripció | Rendiment | Preu | Import |
|---|---|---|---|---|---|
| A012M000 | h | Oficial 1a montador | 12 | 18.48 | 221.76 |
| A013M000 | h | Ajudant muntador | 12 | 15.97 | 191.64 |
| BM2EB100 | u | Cilindre modular 100 l. 190-13 FE-13 de LPG o equivalent. El cilindre de 100 l. està fabricat en ace (material) | 1 | 2275.66 | 2275.66 |
|  |  | Total |  |  | 2689.06 |

| Amidament | Uts. | Parcial |
|---|---|---|
| CT ABONATS | 1 | 1.000 |
| Total |  | 1 |

**EF21AST3** m Tub d'acer galvanitzat segons Norma ASTM A106 per a alta pressió grau Schedule 40 de 1''
5 m × 33.31 = 166.55
Tub d'acer galvanitzat segons Norma ASTM A106 per a alta pressió grau Schedule 40 sense soldadura de 1'' de diàmetre nominal (DN 65), inclosa part proporcional d'accessoris de 300 lb, elements de suport, fixacions, ancoratges i suspensions. Col.locat.

| Codi | Ut | Descripció | Rendiment | Preu | Import |
|---|---|---|---|---|---|
| A012M000 | h | Oficial 1a montador | 0.1 | 18.48 | 1.85 |
| A013M000 | h | Ajudant muntador | 0.1 | 15.97 | 1.60 |
| B0A71L00 | U | Abraçadora metal.lica, de 75 mm de diametre interi | 0.36 | 0.78 | 0.28 |
| BFW21A10 | U | Accessori per a tub d'acer galvanitzat sense solda | 0.3 | 26.04 | 7.81 |
| BFY21A10 | U | Part proporcional d'elements de muntatge per a tub | 1 | 1.06 | 1.06 |
| BF21AST3 | m | Tub d'acer galvanitzat segons Norma ASTM A106 per a alta pressió grau Schedule 40 sense soldadura de 1'' de diàmetre nominal (DN 65), inclosa part proporcional d'accessoris de 300 lb, elements de suport, fixacions, ancoratges i suspensions. (material) | 1 | 20.71 | 20.71 |
|  |  | Total |  |  | 33.31 |

| Amidament | Uts. | Parcial |
|---|---|---|
| CT COMPANYIA PSEMISOT | 5 | 5.000 |
| Total |  | 5 |

**EF21AST4** m Tub d'acer galvanitzat segons Norma ASTM A106 per a alta pressió grau Schedule 40 de 1/2''
25 m × 32.06 = 801.50
Tub d'acer galvanitzat segons Norma ASTM A106 per a alta pressió grau Schedule 40 sense soldadura de 1/2'' de diàmetre nominal (DN 65), inclosa part proporcional d'accessoris de 300 lb, elements de suport, fixacions, ancoratges i suspensions. Col.locat.

| Codi | Ut | Descripció | Rendiment | Preu | Import |
|---|---|---|---|---|---|
| A013M000 | h | Ajudant muntador | 0.1 | 15.97 | 1.60 |
| A012M000 | h | Oficial 1a montador | 0.1 | 18.48 | 1.85 |
| BFY21A10 | U | Part proporcional d'elements de muntatge per a tub | 1 | 1.06 | 1.06 |
| B0A71L00 | U | Abraçadora metal.lica, de 75 mm de diametre interi | 0.36 | 0.78 | 0.28 |
| BFW21A10 | U | Accessori per a tub d'acer galvanitzat sense solda | 0.3 | 26.04 | 7.81 |
| BF21AST4 | m | Tub d'acer galvanitzat segons Norma ASTM A106 per a alta pressió grau Schedule 40 sense soldadura de 1/2'' de diàmetre nominal (DN 65), inclosa part proporcional d'accessoris de 300 lb, elements de suport, fixacions, ancoratges i suspensions. (material) | 1 | 19.46 | 19.46 |
|  |  | Total |  |  | 32.06 |

| Amidament | Uts. | Parcial |
|---|---|---|
| CT PROPIETAT PSOT-1 | 15 | 15.000 |
| CT COMPANYIA PSEMISOT | 10 | 10.000 |
| Total |  | 25 |

**PPAUCCG1** ud Partida alçada d'abonament íntegre en concepte de instal·lació comportes de guillotina de tall de su
1 ud × 6603 = 6603.00
Partida alçada d'abonament íntegre en concepte de instal·lació comportes de guillotina de tall de subministre de ventilació en les reixes de ventilació dels CTS quan disparí la extinció automàtica.

#### EI06 CONTROL APARCAMENT (09/06/2010)
Import: 210314.14

**CPGEm** U GRUPS ENTRADA (29/10/2008)
1 U × 16751.58 = 16751.58
GRUPS ENTRADA, IBERSEGUR O EQUIVALENT, COMPOSTOS PER:
EMISIO DE TICKETS CETAI
CARACTERÍSTIQUES
- EMISOR TICKET MAGNETIC
- IMPRESSIÓ TERMICA DEL TICKET
- TEMPS DE EMISIÓ 3,7 SEG.
- DISPLAY GRAFIC EN 2 IDIOMES.
- CAPACITAT DEPOSIT 5.000 TICKETS
- INCLOU DETECTOR DE PRESENCIA.
- INCLOU LECTOR ABONATS MAG. EN BOCA UNICA.
OPCIO ETHERNET COBRE AIB
- INCLOU INTERFACE EN PAR TRENAT (COURE)
- PER CONNEXIÓ A XARXA ETHERNET A TERMINAL ESTANDAR.
BARRERA ELEGANCE
CARACTERÍSTIQUES
- BRAÇ FIXE DE 2,5 MTS.
- CONTROL DE MICROPROCESADOR.
- MOTOR DE 1 / 2 C.V. (A.C.).
- TIEMPO DE MANIOBRA INFERIOR A 1 SEG.
- FIXACIO A PAV. AMB TACS.
OPCIO KIT ANCORATGE FORMIGO
- PER BARRERA ELEGANCE.
DETECTOR DE PRESENCIA
KIT ARTICULACIO BARRERA
BANDEROLA “P” EN POSTE STD
INCLOU
- BANDEROLA 2 CARES.
- MECANISME ROTATIU LLIURE-COMP.
- POSTE.
- ANCORATGE
RETOL INTERIOR (1 CARA)
- INCLOU SUPORT.
- TEXT A ESCOLLIR.

| Codi | Ut | Descripció | Rendiment | Preu | Import |
|---|---|---|---|---|---|
| CPRK15 | ud | EMISOR DE TICKETS CETAI (material) | 2 | 4061.19 | 8122.38 |
| CPRK22 | ud | RETOL INTERIOR (1 CARA) (material) | 2 | 202.04 | 404.08 |
| CPRK16 | ud | OPCIO ETHERNET COURE AIB (material) | 2 | 170.98 | 341.96 |
| CPRK17 | ud | BARRERA ELEGANCE (material) | 2 | 1678.99 | 3357.98 |
| CPRK19 | ud | DETECTOR DE PRESENCIA (material) | 2 | 62.25 | 124.50 |
| CPRK20 | ud | KIT ARTICULACIO BARRERA (material) | 2 | 120.85 | 241.70 |
| CPRK21 | ud | BANDEROLA “P” EN POSTE STD (material) | 2 | 2053.25 | 4106.50 |
| CPRK18 | ud | OPCIO KIT ANCORATGE FORMIGO (material) | 2 | 26.24 | 52.48 |
|  |  | Total |  |  | 16751.58 |

**CPGSM** U GRUP DE SORTIDA (29/10/2008)
1 U × 12570.24 = 12570.24
GRUP DE SORTIDA, IBERSEGUR O EQUIVALENT, FORMAT PER:
VALIDADOR DE SORTIDA CVTAI.
CARACTERISTICAS:
- LECTOR MOTORITZAT MULTICOM B/CENTRAL.
- IMPRESIÓN TERMICA TICKET.
- DISPLAY EN 2 IDIOMES.
- DIPOSIT RECOLLIDA TICKETS
OPCIO ETHERNET COURE AIB.
- INCLOU INTERFACE A PAR TRENAT.
- PER CONNEXIÓ A XARXA ETHERNET EN TERMINAL ESTANDAR.
BARRERA ELEGANCE
CARACTERÍSTIQUES
- BRAÇ FIXE DE 2,5 MTS.
- CONTROL DE MICROPROCESADOR.
- MOTOR DE 1 / 2 C.V. (A.C.).
- TIEMPO DE MANIOBRA INFERIOR A 1 SEG.
- FIXACIO A PAV. AMB TACS.
OPCIO KIT ANCORATGE FORMIGO
- PER BARRERA ELEGANCE.
DETECTOR DE PRESENCIA
KIT ARTICULACIO BARRERA
RETOL INTERIOR (1 CARA)
- INCLOU SUPORT.
- TEXT A ESCOLLIR.

| Codi | Ut | Descripció | Rendiment | Preu | Import |
|---|---|---|---|---|---|
| CPRK23 | ud | VALIDADOR DE SORTIDA CVTAI (material) | 2 | 4023.77 | 8047.54 |
| CPRK24 | ud | OPCIO ETHERNET COURE AIB (material) | 2 | 170.98 | 341.96 |
| CPRK17 | ud | BARRERA ELEGANCE | 2 | 1678.99 | 3357.98 |
| CPRK27 | ud | DETECTOR DE PRESENCIA (material) | 2 | 62.25 | 124.50 |
| CPRK28 | ud | KIT ARTICULACIO BARRERA (material) | 2 | 120.85 | 241.70 |
| CPRK29 | ud | RETOL INTERIOR (1 CARA) (material) | 2 | 202.04 | 404.08 |
| CPRK26 | ud | OPCIO KIT ANCORATGE FORMIGO (material) | 2 | 26.24 | 52.48 |
|  |  | Total |  |  | 12570.24 |

**CPGPAM** U GRUPO DE PAGO AUTOMÁTICO (29/10/2008)
2 U × 31812.92 = 63625.84
GRUP DE PAGAMENT AUTOMATIC, IBERSEGUR O EQUIVALENT, FORMAT PER:
1 CAIXER CREDIT MULTICOM BC
- PER SISTEMA EN BANDA CENTRAL MULTICOM.
- PERMET PAGAMENT NOMES AMB T. CRÉDIT
- EMET JUSTIFICANT DE PAGAMENT.
- PANTALLA TFT PER INFORMACIÓ EN 4 IDIOMES.
1 CAIXER AUTOMATIC ESTANDAR CVTAI
- PER SISTEMA EN BANDA LATERAL
- SISTEMA ACEPTACIÓ FINS 14 MONEDES.
- DEVOLUCIO CANVI FINS 4 MONEDES.
- SISTEMA DE RECARGA MASSIVA DE MONEDES.
- PANTALLA TFT INFORMACIÓ EN 4 IDIOMES.
- LECTOR DE BILLETS (OPCIONAL)
1 CONJUNT LECTOR 8 BILLETS CC.
- SERIE CASH – CODE MGD.
- AMB MECANISME APILADOR 1.000 BILLETS APROX.
OPCIONS
OPCIO CONNEXIÓ A FIBRA OPTICA (100 MB).
- INTERFACE COURE A FIBRA ÓPTICA.
- PER XARXA 100 MB.
CILINDRE RECARREGA MONEDES
COFRE RECAUD. MONEDES (RECANVI)
COFRE BILLETS C-C (RECANVI)
- PER LECTOR SERIE C-C MGD
- AMB MECANISME APILADOR 1.000 BILLETES APROX.

| Codi | Ut | Descripció | Rendiment | Preu | Import |
|---|---|---|---|---|---|
| CPRK34 | ud | OPCIO CONNEXIÓ A FIBRA OPTICA (100 MB). (material) | 2 | 138.43 | 276.86 |
| CPRK32 | ud | CONJUNT LECTOR 8 BILLETS CC (material) | 2 | 3890.26 | 7780.52 |
| CPRK37 | ud | COFRE BILLETS C-C (RECANVI) (material) | 2 | 328.36 | 656.72 |
| CPRK30 | ud | CAIXER CREDIT MULTICOM BC (material) | 1 | 7000.38 | 7000.38 |
| CPRK31 | ud | CAIXER AUTOMATIC ESTANDAR CVTAI (material) | 1 | 15262.3 | 15262.30 |
| CPRK36 | ud | COFRE RECAUD. MONEDES (RECANVI) (material) | 2 | 157.5 | 315.00 |
| CPRK35 | ud | CILINDRE RECARREGA MONEDES (material) | 2 | 260.57 | 521.14 |
|  |  | Total |  |  | 31812.92 |

**CPCC** U CENTRE DE CONTROL (29/10/2008)
1 U × 5366.69 = 5366.69
CENTRE DE CONTROL, IBERSEGUR O EQUIVALENT, FORMAT PER:
U. CENTRAL / FUNCIO CAIXA MAN. B/L
PER TICKETS AMB BANDA LATERAL CVTAI.
- UNITAT CENTRAL DE CONTROL I GESTIÓ.
- SISTEMA OP. PROFESIONAL WINDOWS XP.
- MONITOR TFT COLOR.
- INCLOU S.A.I.
FUNCIÓ CAIXER INCLOSA:
- (LECTOR MAGNÉTICO, DISPLAY CLIENT, IMPRESORA,
- TRACTAMENT DE TARGETES DE CRÉDIT, CALAIX
- PORTA MONEDES, CODIFICACIÓ DE TARGETES...)
CONVERTIDOR COMUNICACIONS
- NECESSARI PER XARXA DADES EN RS 422
- ES PRECISA UN (1) CONVERSOR PER CADA 10 TERMINALS EN XARXA.
TARGETA EXPANSORA PORT (4XRS232)
- NECESSARIO PER MES DE 11 TERMINALS (NOMES EN XARXA RS-422).
- ES PRECISEN TARGETESS ADICIONALS PER CADA 40 TERMINALS
IMPRESORA LASER INFORMES

| Codi | Ut | Descripció | Rendiment | Preu | Import |
|---|---|---|---|---|---|
| CPRK39 | ud | CONVERTIDOR COMUNICACIONS (material) | 1 | 161.2 | 161.20 |
| CPRK40 | ud | TARGETA EXPANSORA PORT (4XRS232) (material) | 1 | 126.6 | 126.60 |
| CPRK41 | ud | IMPRESORA LASER INFORMES (material) | 1 | 271.34 | 271.34 |
| CPRK38 | ud | U. CENTRAL / FUNCIO CAIXA MAN. BL (material) | 1 | 4807.55 | 4807.55 |
|  |  | Total |  |  | 5366.69 |

**CONVEH5** U (18/11/2008)
1 U × 2293.72 = 2293.72
GRUP D'INTERFONIA D'IBERSEGUR SYSTEMS Ó SIMILAR FORMAT PER: 1 CENTRAL D'INTERFONIA LEF-10. 1 FONT D'ALIMENTACIÓ LEF, 6 INTERFONS LEF/NEM, INCLÒS CABLEJAT I CANALITZACIÓ ENTRE CENTRAL I INTERFON. TOT INSTAL·LAT I EN CONDICIONS DE FUNCIONAMENT.

| Codi | Ut | Descripció | Rendiment | Preu | Import |
|---|---|---|---|---|---|
| A013H000 | H | Ajudant electricista | 8 | 15.95 | 127.60 |
| VBG6443 | U | GRUP D'INTERFONIA D'IBERSEGUR SYSTEMS Ó SIMILAR FORMAT PER: 1 CENTRAL D'INTERFONIA LEF-10. 1 FONT D'ALIMENTACIÓ LEF, 6 INTERFONS LEF/NEM, INCLÒS CABLEJAT I CANALITZACIÓ ENTRE CENTRAL I INTERFON. TOT INSTAL·LAT I EN CONDICIONS DE FUNCIONAMENT. | 1 | 2166.12 | 2166.12 |
|  |  | Total |  |  | 2293.72 |

**CPSOFT** U SOFTWARE (29/10/2008)
1 U × 2367.28 = 2367.28
SOFTWARE, IBERSEGUR O EQUIVALENT, FORMAT PER:
CONTROL I GESTIO DEL SISTEMA
- INCLOU LLICENCIA WINDOWS
LLICENCIA PER 10 TERMINALS (*)
LLICENCIA PER TERMINAL ADICIONAL
GESTIO TARGETA CREDIT
- PER VALIDACIÓ OFF-LINE (CONTRA LLISTA NEGRA BANCARIA).
LLICENCIA COMUN. TELEMANTENIMENT
- PER COMUNICACIÓ PUNT A PUNT E I-NET (ADSL).
- MODEM ADSL, ELEMENTS TALLAFOCS, ETC. NO INCLOS).
(*) TERMINAL: QUALSEVOL DELS PERIFÉRICS SIGUENTS:
EMISOR DE TICKETS
VALIDADOR DE SORTIDA
CAIXERS MANUALS
CAIXERS AUTOMÁTICS
UNITAT CENTRAL

| Codi | Ut | Descripció | Rendiment | Preu | Import |
|---|---|---|---|---|---|
| CPRK42 | ud | CONTROL I GESTIO DEL SISTEMA (material) | 1 | 1450.41 | 1450.41 |
| CPRK43 | ud | GESTIO TARJETA CREDIT (material) | 1 | 560.81 | 560.81 |
| CPRK44 | ud | LLICENCIA COMUN. TELEMANTENIMENT (material) | 1 | 356.06 | 356.06 |
|  |  | Total |  |  | 2367.28 |

**CPVR** U VARIS CONTROL APARCAMENT (29/10/2008)
1 U × 441.49 = 441.49
TERMINAL PORTATIL
PERMET LA RECARREGA CAIXERS AUTOMATICS
I REALITZAR TASQUES DE MANTENIMENT.

| Codi | Ut | Descripció | Rendiment | Preu | Import |
|---|---|---|---|---|---|
| CPRK49 | ud | TERMINAL PORTATIL (material) | 1 | 441.49 | 441.49 |
|  |  | Total |  |  | 441.49 |

**CPMF** U MUNTATGE I FORMACIO (29/10/2008)
1 U × 5473.77 = 5473.77
MUNTATGE I FORMACIO PARKING LINCE, FORMAT PER:
CABLEJAT / INSTALACIÓ
OBRA CIVIL
CONEXIONAT I POSADA EN MARXA
COMPROBACIÓ I POSADA EN MARXA DELS EQUIPS.
FORMACIÓ
CURS DE 3 DIES A IBERSEGUR SYSTEMS
DOCUMENTACIÓN
JUEGO COMPLETO DEL “MANUAL DE USUARIO”

| Codi | Ut | Descripció | Rendiment | Preu | Import |
|---|---|---|---|---|---|
| CPRK52 | ud | CONEXIONADO Y PUESTA EN MARCHA (material) | 1 | 4641.63 | 4641.63 |
| CPRK53 | ud | FORMACIÓN (material) | 1 | 730.26 | 730.26 |
| CPRK53B | UT | Documentacio (material) | 1 | 101.88 | 101.88 |
|  |  | Total |  |  | 5473.77 |

**CPLM** U LECTURA DE MATRÍCULAS (29/10/2008)
4 U × 8243.82 = 32975.28
LECTURA DE MATRICULES, IBERSEGUR O EQUIVALENT, FORMAT PER:
LLICENCIA SOFTWARE IB-PLATE
UNA LLICENCIA NECESSARIA PER CADA INSTAL.LACIÓ.
OPCIO INNOVA
EQUIP LECTURA INNOVA OSIRIS VIA
EQUIP PER LECTURA DE MATRÍCULES
ES PRECISA UN EQUIP PER CADA VIA.
CONCENTRADOR EQUIPS LECTURA
NOMES NECESSARI PER A EQUIPS INNOVA
UNITAT TIPUS PC A UBICAR A CASETA UNITAT CENTRAL
PRECISAT UN CONCENTRADOR PER CADA 6 EQUIPS
CABLEJAT E INSTALACIÓ
CONEXIONAT I P. EN MARXA MATRICULES
INCLOU CONNEXIONAT EN VIÍA
NO INCLOU CAP TIPUS DE CABLEJAT NI OBRA CIVIL
CABLEJAT PER UNA VIA ESTANDAR ENTRADA/SA
INCLOU CANALITZACIÓ EN SUPERFICIE I CABLES PER LA VIA
NO INCLOU CABLEJAT COMUNICACIONS FINS CASETA CONTROL

| Codi | Ut | Descripció | Rendiment | Preu | Import |
|---|---|---|---|---|---|
| CPRK54 | ud | LLICENCIA SOFTWARE IB-PLATE (material) | 1 | 1611.91 | 1611.91 |
| CPRK55 | ud | EQUIP LECTURA INNOVA OSIRIS VIA (material) | 1 | 3071.97 | 3071.97 |
| CPRK56 | ud | CONCENTRADOR EQUIPS LECTURA (material) | 1 | 1652.86 | 1652.86 |
| CPRK57 | ud | CONNEXIONADO Y P. EN MARXA MATRICULES (material) | 1 | 1774.3 | 1774.30 |
| CPRK58 | ud | CABLEJAT PER A UNA VIA ESTANDAR ENTRADA/SA (material) | 1 | 132.78 | 132.78 |
|  |  | Total |  |  | 8243.82 |

**CPGCPP** U SISTEMA DE GUIA I CONTROL PLAÇA A PLAÇA (29/10/2008)
1 U × 68448.25 = 68448.25
SISTEMA DE GUIA I CONTROL PLAÇA A PLAÇA, IBERSEGUR O EQUIVALENT PER A LA TOTALITAT DE L'APARCAMENT FORMAT PER:
-SENSORS DE PLAÇA LLIURE-OCUPAT
-RETOLS INDICADORS.
-UNITAT DE CONTROL I SOFTWARE.
- SAFATES DE 200x70 MM AMB TAPA A SOSTRE, CABLEJAT I CONNEXIONAT DE LA TOTALITAT DE LA INSTAL·LACIÓ
-INSTALACIÓ, MUNTATGE I FORMACIÓ.

| Codi | Ut | Descripció | Rendiment | Preu | Import |
|---|---|---|---|---|---|
| CPSEN | ud | SENSORS (29/10/2008) | 1 | 17737.45 | 17737.45 |
| CPIMF | ud | INSTALACIÓ / MUNTATGE / FORMACIÓ (29/10/2008) | 1 | 40320.21 | 40320.21 |
| CPUCS | ud | UNITAT DE CONTROL I SOFTWARE (29/10/2008) | 1 | 5089.04 | 5089.04 |
| CPLET | ud | RETOLS INDICADORS (29/10/2008) | 1 | 5301.55 | 5301.55 |
|  |  | Total |  |  | 68448.25 |

#### EI07 SEGURETAT, AUDIOVISUALS I GESTIO (10/06/2010)
Import: 301926.49

##### EI07.1 SEGURETAT (10/06/2010)
Import: 103446.09

###### EI07.1.3 Instal·lació d'intrusió
Import: 4105.85

**EG31G206** M Conductor coure UNE RZ1-K 0,6/1 kV baixa emissivitat fums 3x1,5mm2 col.tub
135 M × 1.57 = 211.95

| Amidament | Uts. | Parcial |
|---|---|---|
| HV | 135 | 135.000 |
| Total |  | 135 |

**EMD62423** m Conductor blindat+apantallat,4x0,22mm2+2x0,75mm2,tub
1095 m × 0.8 = 876.00
Conductor blindat i apantallat, de 4x0,22 mm2 + 2x0,75 mm2, col·locat en tub

| Codi | Ut | Descripció | Rendiment | Preu | Import |
|---|---|---|---|---|---|
| A013M000 | h | Ajudant muntador | 0.015 | 15.97 | 0.24 |
| A012M000 | h | Oficial 1a montador | 0.015 | 18.48 | 0.28 |
| BMD62420 | m | Conductor blindat+apantallat,4x0,22mm2+2x0,75mm2 (material) | 1.05 | 0.27 | 0.28 |
|  |  | Total |  |  | 0.8 |

| Amidament | Uts. | Llarg | Ample | Parcial |
|---|---|---|---|---|
| PB |  |  |  |  |
| SAT 3 |  |  |  |  |
| V | 2 | 5.00 |  | 10.000 |
| H | 2 | 10.00 |  | 20.000 |
| H | 5 | 4.00 |  | 20.000 |
| H | 20 | 3.00 |  | 60.000 |
| H | 30 |  |  | 30.000 |
| H | 15 | 2.00 |  | 30.000 |
| H | 10 |  |  | 10.000 |
| SAT4 |  |  |  |  |
| H | 2 | 5.00 |  | 10.000 |
| H | 2 | 30.00 |  | 60.000 |
| H | 10 | 3.00 |  | 30.000 |
| H | 5 |  |  | 5.000 |
| H | 15 | 2.00 |  | 30.000 |
| H | 30 |  |  | 30.000 |
| SAT5 |  |  |  |  |
| H | 2 | 15.00 | 2.00 | 60.000 |
| H | 2 | 30.00 | 2.00 | 120.000 |
| H | 2 | 25.00 |  | 50.000 |
| H | 2 | 20.00 |  | 40.000 |
| PSEMI |  |  |  |  |
| SAT1 |  |  |  |  |
| H | 2 | 10.00 |  | 20.000 |
| H | 2 | 65.00 |  | 130.000 |
| H | 5 | 4.00 |  | 20.000 |
| H | 40 |  |  | 40.000 |
| H | 60 | 2.00 |  | 120.000 |
| SAT2 |  |  |  |  |
| H | 2 | 40.00 |  | 80.000 |
| H | 5 |  |  | 5.000 |
| H | 15 |  |  | 15.000 |
| H | 50 |  |  | 50.000 |
| Total |  |  |  | 1095 |

**EG21271H** M Tub rígid PVC,DN=20mm,impacte=2J,resist.compress.=1250N,unió roscada+munt.superf.
375 M × 2.11 = 791.25

| Amidament | Uts. | Llarg | Parcial |
|---|---|---|---|
| PB |  |  |  |
| SAT 3 |  |  |  |
| V | 2 | 5.00 | 10.000 |
| H | 2 | 10.00 | 20.000 |
| H | 5 | 4.00 | 20.000 |
| H | 15 |  | 15.000 |
| H | 10 |  | 10.000 |
| SAT4 |  |  |  |
| H | 2 | 5.00 | 10.000 |
| H | 10 | 3.00 | 30.000 |
| H | 5 |  | 5.000 |
| H | 15 |  | 15.000 |
| H | 30 |  | 30.000 |
| SAT5 |  |  |  |
| H | 2 | 15.00 | 30.000 |
| H | 2 | 25.00 | 50.000 |
| H | 2 | 20.00 | 40.000 |
| PSEMI |  |  |  |
| SAT1 |  |  |  |
| H | 5 | 4.00 | 20.000 |
| SAT2 |  |  |  |
| H | 5 |  | 5.000 |
| H | 15 |  | 15.000 |
| H | 50 |  | 50.000 |
| Total |  |  | 375 |

**EG21H81H** M Tub rígid PVC s/halògens,DN=25mm,impacte=2J,resist.compress.=1250N,unió roscada+munt.superf.
45 M × 4.13 = 185.85

**EG151512** U Plàstic,100x100mm,prot.norm.,munt.superf.
20 U × 2.52 = 50.40

| Amidament | Uts. | Parcial |
|---|---|---|
| PB | 14 | 14.000 |
| PSEMI | 6 | 6.000 |
| Total |  | 20 |

**EMD10007** u Detector doble tecnologia IRM270 DT IR/MW 10,525 G esp esp. n. trípl. 18 m. mòdel IRM270 de Siemens
16 u × 57.5 = 920.00
Detector doble tecnologia IRM270 DT IR/MW 10,525 G esp esp. n. trípl. 18 m. mòdel IRM270 de Siemens o equivalent. Instal.lat i comprovat.

| Codi | Ut | Descripció | Rendiment | Preu | Import |
|---|---|---|---|---|---|
| A012M000 | h | Oficial 1a montador | 0.25 | 18.48 | 4.62 |
| A013M000 | h | Ajudant muntador | 0.25 | 15.97 | 3.99 |
| BMD10007 | u | IRM270 DT IR/MW 10,525 G esp esp. n. trípl. 18 m. mòdel IRM270 de Siemens o equivalent. (material) | 1 | 48.89 | 48.89 |
|  |  | Total |  |  | 57.5 |

| Amidament | Uts. | Parcial |
|---|---|---|
| PB | 10 | 10.000 |
| PSEMI | 6 | 6.000 |
| Total |  | 16 |

**EMD30010** U Mòdul d'expansió multiplexat SAT12 de 4Z/2S de Siemens o equivalent amb caixa Sintony.
6 U × 50.34 = 302.04
Mòdul d'expansió multiplexat SAT12 de 4Z/2S de Siemens o equivalent amb caixa Sintony. Instal.lat i comprovat.

| Codi | Ut | Descripció | Rendiment | Preu | Import |
|---|---|---|---|---|---|
| A013M000 | h | Ajudant muntador | 0.5 | 15.97 | 7.99 |
| A012M000 | h | Oficial 1a montador | 0.5 | 18.48 | 9.24 |
| BMD30010 | u | Mòdul d'expansió multiplexat SAT12 de 4Z/2S de Siemens o equivalent amb caixa Sintony. (material) | 1 | 33.11 | 33.11 |
|  |  | Total |  |  | 50.34 |

| Amidament | Uts. | Parcial |
|---|---|---|
| PB | 4 | 4.000 |
| PSEMI | 2 | 2.000 |
| Total |  | 6 |

**EMD43209** U Sirena exterior piezoelectrica I-340-PF de Siemens o equivalent amb caixa plàstic alta resistència.
4 U × 36.57 = 146.28
Sirena exterior piezoelectrica I-340-PF de Siemens o equivalent amb caixa plàstic alta resistència. Optica i espai per bateríes de 12 V/2 Ah compleix amb normativa de 80 dB i bateria 2 A. Instal·lada i comprovada.

| Codi | Ut | Descripció | Rendiment | Preu | Import |
|---|---|---|---|---|---|
| A013M000 | h | Ajudant muntador | 0.25 | 15.97 | 3.99 |
| A012M000 | h | Oficial 1a montador | 0.25 | 18.48 | 4.62 |
| B0A61600 | u | Tac niló D=6-8mm,+vis | 4 | 0.11 | 0.44 |
| BMD43209 | u | Sirena exterior piezoelectrica I-340-PF de Siemens o equivalent amb caixa plàstic alta resistència. Optica i espai per bateríes de 12 V/2 Ah compleix amb normativa de 80 dB i bateria 2 A. (material) | 1 | 27.52 | 27.52 |
|  |  | Total |  |  | 36.57 |

| Amidament | Uts. | Parcial |
|---|---|---|
| PB | 4 | 4.000 |
| Total |  | 4 |

**EMD10051** u Font d'alimentació auxiliar supervisada, 12 V, 1,4 A, amb caixa Sintony mòdel SAP14 de Siemens o equ
1 u × 145.34 = 145.34
Font d'alimentació auxiliar supervisada, 12 V, 1,4 A, amb caixa Sintony mòdel SAP14 de Siemens o equivalent. Instal.lada i comprovada

| Codi | Ut | Descripció | Rendiment | Preu | Import |
|---|---|---|---|---|---|
| A013M000 | h | Ajudant muntador | 0.25 | 15.97 | 3.99 |
| A012M000 | h | Oficial 1a montador | 0.25 | 18.48 | 4.62 |
| BMD10051 | u | Font d'alimentació auxiliar supervisada, 12 V, 1,4 A, amb caixa Sintony mòdel SAP14 de Siemens o equivalent. (material) | 1 | 136.73 | 136.73 |
|  |  | Total |  |  | 145.34 |

**EMD30005** U Teclat Sintony LCD E-Bus de Siemens (o equivalent), amb tapa frontal abatible.
1 U × 79.39 = 79.39
Teclat Sintony LCD E-Bus de Siemens (o equivalent), amb tapa frontal abatible. Instal.lata i comprovat.

| Codi | Ut | Descripció | Rendiment | Preu | Import |
|---|---|---|---|---|---|
| A013M000 | h | Ajudant muntador | 0.5 | 15.97 | 7.99 |
| A012M000 | h | Oficial 1a montador | 0.5 | 18.48 | 9.24 |
| BMD30005 | u | Teclat Sintony LCD E-Bus de Siemens (o equivalent), amb tapa frontal abatible. (material) | 1 | 62.16 | 62.16 |
|  |  | Total |  |  | 79.39 |

| Amidament | Uts. | Parcial |
|---|---|---|
| PB | 1 | 1.000 |
| Total |  | 1 |

**EMD30004** U Terminal de comandament per a unitat central Sintony 400 de Siemens (o equivalent)
1 U × 397.35 = 397.35
Terminal de comandament per a unitat central Sintony 400 de Siemens (o equivalent), 16 zones ampliables a 464 (multiplexades o amb 48 zones vía radio), 11 a 154 sortides. Transmissor telefònic multiprotocolo bidireccional. 1 a 32 teclats. 16 particions (amb 128 espais). Fins 500 còdigs. Programació local i remota. Instal.lada i comprovada.

| Codi | Ut | Descripció | Rendiment | Preu | Import |
|---|---|---|---|---|---|
| A013M000 | h | Ajudant muntador | 0.5 | 15.97 | 7.99 |
| A012M000 | h | Oficial 1a montador | 0.5 | 18.48 | 9.24 |
| BMD30004 | u | Terminal de comandament per a unitat central Sintiny 400 de Siemens (o equivalent), 16 zones ampliab (material) | 1 | 380.12 | 380.12 |
|  |  | Total |  |  | 397.35 |

| Amidament | Uts. | Parcial |
|---|---|---|
| PB | 1 | 1.000 |
| Total |  | 1 |

###### EI07.1.2 Control d'accès
Import: 13321.42

**EMD7SG10** u Key Targeta de proximitat per a EM4102, mòdel IB41-EM, també amb banda magnètica per lectors
30 u × 10.25 = 307.50
Key Targeta de proximitat per a EM4102, mòdel IB41-EM, també amb banda magnètica per lectors convencionals impresa de Siemens o equivalent. Instal·lada i comprovada.

| Codi | Ut | Descripció | Rendiment | Preu | Import |
|---|---|---|---|---|---|
| A012M000 | h | Oficial 1a montador | 0.2 | 18.48 | 3.70 |
| A013M000 | h | Ajudant muntador | 0.2 | 15.97 | 3.19 |
| BMD7SG10 | u | Key Targeta de proximitat per a EM4102, mòdel IB41-EM, també amb banda magnètica per lectors convencionals impresa de Siemens o equivalent. (material) | 1 | 3.36 | 3.36 |
|  |  | Total |  |  | 10.25 |

**EMD7SG09** u Lector de proximitat SIPASS ENTRO HD500-EM de Siemens o equivalent.
16 u × 197.09 = 3153.44
Lector de proximitat SIPASS ENTRO HD500-EM de Siemens o equivalent. Instal·lació i posada en servei.

| Codi | Ut | Descripció | Rendiment | Preu | Import |
|---|---|---|---|---|---|
| A013M000 | h | Ajudant muntador | 0.2 | 15.97 | 3.19 |
| A012M000 | h | Oficial 1a montador | 0.2 | 18.48 | 3.70 |
| BMD7SG09 | U | Lector de proximitat SIPASS ENTRO HD500-EM de Siemens o equivalent. Instal·lació i posada en servei. (material) | 1 | 190.2 | 190.20 |
|  |  | Total |  |  | 197.09 |

| Amidament | Uts. | Parcial |
|---|---|---|
| PSOT-1 | 8 | 8.000 |
| PSEMI | 8 | 8.000 |
| Total |  | 16 |

**EMD7SG02** u Controlador de portes Sipass Entro, interface RS485 amb lectors via BC-link de Siemens o equiv. Ins.
8 u × 235.38 = 1883.04
Controlador de portes Sipass Entro, interface RS485 amb lectors via BC-link, Clock&Data o Wiegand amb interface RS485 connexió a SR34i de lectors a (incloint magnètic stripe, priximitat, mans lliures, o lectors de tercers) i teclat de Siemens o equivalent. Instal·lació i posada en servei.

| Codi | Ut | Descripció | Rendiment | Preu | Import |
|---|---|---|---|---|---|
| A013M000 | h | Ajudant muntador | 0.2 | 15.97 | 3.19 |
| A012M000 | h | Oficial 1a montador | 0.2 | 18.48 | 3.70 |
| BMD7SG02 | u | Controlador de portes Sipass Entro, interface RS485 amb lectors via BC-link, Clock&Data o Wiegand amb interface RS485 connexió a SR34i de lectors a (incloint magnètic stripe, priximitat, mans lliures, o lectors de tercers) i teclat de Siemens o equivalent. (material) | 1 | 228.49 | 228.49 |
|  |  | Total |  |  | 235.38 |

| Amidament | Uts. | Parcial |
|---|---|---|
| PSOT-1 | 4 | 4.000 |
| PSEMI | 4 | 4.000 |
| Total |  | 8 |

**EMD7SG06** u SR35i/4+4 SR35i/4+4 controlador de segment per a 4 portes cablejades i 4 via radio de Siemens
2 u × 511.54 = 1023.08
SR35i/4+4 SR35i/4+4 controlador de segment per a 4 portes cablejades i 4 via radio de Siemens o equivalent. Inclós cable. Instal·lació i posada en servei.

| Codi | Ut | Descripció | Rendiment | Preu | Import |
|---|---|---|---|---|---|
| A012M000 | h | Oficial 1a montador | 0.2 | 18.48 | 3.70 |
| A013M000 | h | Ajudant muntador | 0.2 | 15.97 | 3.19 |
| BMD7SG06 | u | SR35i/4+4 SR35i/4+4 controlador de segment per a 4 portes cablejades i 4 via radio de Siemens o equivalent. Inclós cable. (material) | 1 | 504.65 | 504.65 |
|  |  | Total |  |  | 511.54 |

| Amidament | Uts. | Parcial |
|---|---|---|
| PSOT-1 | 1 | 1.000 |
| PSEMI | 1 | 1.000 |
| Total |  | 2 |

**EMD7SG07** u Font d'alimentació 13,8 V; 1,5 A linial, Caixa metàl·lica per a bateria 6,5 Ah. Indicadors.
8 u × 50.15 = 401.20
Font d'alimentació 13,8 V; 1,5 A linial, Caixa metàl·lica per a bateria 6,5 Ah de Siemens o equivalent. Indicadors. Subministre, instal·lació i posada en servei

| Codi | Ut | Descripció | Rendiment | Preu | Import |
|---|---|---|---|---|---|
| A013M000 | h | Ajudant muntador | 0.2 | 15.97 | 3.19 |
| A012M000 | h | Oficial 1a montador | 0.2 | 18.48 | 3.70 |
| BMD7SG07 | u | Font d'alimentació 13,8 V; 1,5 A linial, Caixa metàl·lica per a bateria 6,5 Ah de Siemens o equivalent. Indicadors. (material) | 1 | 43.26 | 43.26 |
|  |  | Total |  |  | 50.15 |

| Amidament | Uts. | Parcial |
|---|---|---|
| PSOT-1 | 4 | 4.000 |
| PSEMI | 4 | 4.000 |
| Total |  | 8 |

**EMD7SG08** u Bateria 12 V, 7Ah, Vds de Siemens o equivalent. Certificada VdS.
8 u × 20.87 = 166.96
Bateria 12 V, 7Ah, Vds de Siemens o equivalent. Certificada VdS. Instal·lació i posada en servei.

| Codi | Ut | Descripció | Rendiment | Preu | Import |
|---|---|---|---|---|---|
| A013M000 | h | Ajudant muntador | 0.2 | 15.97 | 3.19 |
| A012M000 | h | Oficial 1a montador | 0.2 | 18.48 | 3.70 |
| BMD7SG08 | U | Bateria 12 V, 7Ah, Vds de Siemens o equivalent. Certificada VdS. (material) | 1 | 13.98 | 13.98 |
|  |  | Total |  |  | 20.87 |

| Amidament | Uts. | Parcial |
|---|---|---|
| PSOT-1 | 4 | 4.000 |
| PSEMI | 4 | 4.000 |
| Total |  | 8 |

**EMD7SG05** u Cerradura electrica estandar- consum 150 ma. Instal·lació i posada en servei.
16 u × 66.46 = 1063.36

| Codi | Ut | Descripció | Rendiment | Preu | Import |
|---|---|---|---|---|---|
| A013M000 | h | Ajudant muntador | 0.5 | 15.97 | 7.99 |
| A012M000 | h | Oficial 1a montador | 0.5 | 18.48 | 9.24 |
| BMD7SG05 | u | Cerradura electrica estandar- consum 150 ma. (material) | 1 | 49.23 | 49.23 |
|  |  | Total |  |  | 66.46 |

| Amidament | Uts. | Parcial |
|---|---|---|
| PSOT-1 | 8 | 8.000 |
| PSEMI | 8 | 8.000 |
| Total |  | 16 |

**EMD10006** u Contactor magnètic rectangular de mitjana potència per a estructures metàl·liques, mòdel 460 de Siem
8 u × 16.96 = 135.68
Contactor magnètic rectangular de mitjana potència per a estructures metàl·liques, mòdel 460 de Siemens o equivalent. Instal.lat i comprovat.

| Codi | Ut | Descripció | Rendiment | Preu | Import |
|---|---|---|---|---|---|
| A013M000 | h | Ajudant muntador | 0.25 | 15.97 | 3.99 |
| A012M000 | h | Oficial 1a montador | 0.25 | 18.48 | 4.62 |
| BMD10006 | u | Contactor magnètic rectangular de mitjana potència per a estructures metàl·liques, mòdel 460 de Siemens o equivalent. (material) | 1 | 8.35 | 8.35 |
|  |  | Total |  |  | 16.96 |

| Amidament | Uts. | Parcial |
|---|---|---|
| PSOT-1 | 4 | 4.000 |
| PSEMI | 4 | 4.000 |
| Total |  | 8 |

**EMD7SG11** u ENTRO SW SIPASS ENTRO SOFTWARE V.5 de Siemens o equivalent. Instal·lada i comprovada.
1 u × 313.65 = 313.65

| Codi | Ut | Descripció | Rendiment | Preu | Import |
|---|---|---|---|---|---|
| A012M000 | h | Oficial 1a montador | 0.2 | 18.48 | 3.70 |
| A013M000 | h | Ajudant muntador | 0.2 | 15.97 | 3.19 |
| BMD7SG11 | U | ENTRO SW SIPASS ENTRO SOFTWARE V.5 de Siemens o equivalent. (material) | 1 | 306.76 | 306.76 |
|  |  | Total |  |  | 313.65 |

| Amidament | Uts. | Parcial |
|---|---|---|
| TENDA B (PB) | 1 | 1.000 |
| Total |  | 1 |

**EMD7IN28** u Ordinador sobretaula Fujitsu Siemens Esprimo P Green/Core 2 Duo E6550//1 GB//DVD-RW Super Multi//Vis
1 u × 1078.31 = 1078.31
Ordinador sobretaula Fujitsu Siemens Esprimo P Green/Core 2 Duo E6550//1 GB//250 GB//DVD-RW Super Multi//Vista Business+VFY Bus Suite+TwinLoad Win XP+port paral·lel+port sèrie+2GB memòria RAM, inclòs WXPROFESIONAL, disquetera, teclat i mouse. Instal·lació completa i posada en servei.

| Codi | Ut | Descripció | Rendiment | Preu | Import |
|---|---|---|---|---|---|
| A012M000 | h | Oficial 1a montador | 1 | 18.48 | 18.48 |
| A013M000 | h | Ajudant muntador | 1 | 15.97 | 15.97 |
| BMD7IN28 | u | Ordinador sobretaula Fujitsu Siemens Esprimo P Green/Core 2 Duo E6550//1 GB//DVD-RW Super Multi//Vista Business+VFY Bus Suite+TwinLoad Win XP+port paral·lel+port sèrie+2GB memòria RAM, inclòs WXPROFESIONAL, disquetera, teclat i mouse. (material) | 1 | 1043.86 | 1043.86 |
|  |  | Total |  |  | 1078.31 |

| Amidament | Uts. | Parcial |
|---|---|---|
| TENDA B (PB) | 1 | 1.000 |
| Total |  | 1 |

**EMD7IN29** u Monitor pantalla plana de 17'' FUJITSU-SIEMENS LCD 17''// K1142-V150 SCENICVIEW B17-3. Instal·lació
1 u × 390.46 = 390.46
Monitor pantalla plana de 17'' FUJITSU-SIEMENS LCD 17''// K1142-V150 SCENICVIEW B17-3. Instal·lació completa i posada en servei.

| Codi | Ut | Descripció | Rendiment | Preu | Import |
|---|---|---|---|---|---|
| A012M000 | h | Oficial 1a montador | 1 | 18.48 | 18.48 |
| A013M000 | h | Ajudant muntador | 1 | 15.97 | 15.97 |
| BMD7IN29 | U | Monitor pantalla plana de 17'' FUJITSU-SIEMENS LCD 17''// K1142-V150 SCENICVIEW B17-3. (material) | 1 | 356.01 | 356.01 |
|  |  | Total |  |  | 390.46 |

| Amidament | Uts. | Parcial |
|---|---|---|
| TENDA B (PB) | 1 | 1.000 |
| Total |  | 1 |

**EMD7SA10** u Posta en marxa del sistema de control d'accés.
1 u × 952.29 = 952.29

| Codi | Ut | Descripció | Rendiment | Preu | Import |
|---|---|---|---|---|---|
| BMD7SA10 | u | Posta en marxa del sistema de control d'accés. (material) | 1 | 952.29 | 952.29 |
|  |  | Total |  |  | 952.29 |

**EEV3ABUS** m Cable tipus bus twinaxial ibm p/n 7362211
425 m × 2.7 = 1147.50

| Amidament | Uts. | Llarg | Parcial |
|---|---|---|---|
| PB |  |  |  |
| V | 5 |  | 5.000 |
| H | 15 |  | 15.000 |
| H | 25 |  | 25.000 |
| V | 10 |  | 10.000 |
| PSEMI |  |  |  |
| H | 5 | 6.00 | 30.000 |
| H | 30 |  | 30.000 |
| H | 40 |  | 40.000 |
| H | 35 |  | 35.000 |
| H | 10 | 2.00 | 20.000 |
| PSOT-1 |  |  |  |
| V | 10 | 2.00 | 20.000 |
| H | 5 | 5.00 | 25.000 |
| H | 35 |  | 35.000 |
| H | 10 | 2.00 | 20.000 |
| H | 20 |  | 20.000 |
| H | 80 |  | 80.000 |
| H | 15 |  | 15.000 |
| Total |  |  | 425 |

**EG31G306** M Conductor coure UNE RZ1-K 0,6/1 kV baixa emissivitat fums 3x2,5mm2 col.tub
425 M × 1.71 = 726.75

| Amidament | Uts. | Llarg | Parcial |
|---|---|---|---|
| PB |  |  |  |
| V | 5 |  | 5.000 |
| H | 15 |  | 15.000 |
| H | 25 |  | 25.000 |
| V | 10 |  | 10.000 |
| PSEMI |  |  |  |
| H | 5 | 6.00 | 30.000 |
| H | 30 |  | 30.000 |
| H | 40 |  | 40.000 |
| H | 35 |  | 35.000 |
| H | 10 | 2.00 | 20.000 |
| PSOT-1 |  |  |  |
| V | 10 | 2.00 | 20.000 |
| H | 5 | 5.00 | 25.000 |
| H | 35 |  | 35.000 |
| H | 10 | 2.00 | 20.000 |
| H | 20 |  | 20.000 |
| H | 80 |  | 80.000 |
| H | 15 |  | 15.000 |
| Total |  |  | 425 |

**EG21H81H** M Tub rígid PVC s/halògens,DN=25mm,impacte=2J,resist.compress.=1250N,unió roscada+munt.superf.
140 M × 4.13 = 578.20

| Amidament | Uts. | Llarg | Parcial |
|---|---|---|---|
| PB |  |  |  |
| V | 5 |  | 5.000 |
| H | 15 |  | 15.000 |
| PSEMI |  |  |  |
| H | 5 | 6.00 | 30.000 |
| H | 10 |  | 10.000 |
| PSOT-1 |  |  |  |
| H | 5 | 5.00 | 25.000 |
| H | 10 | 2.00 | 20.000 |
| H | 20 |  | 20.000 |
| H | 15 |  | 15.000 |
| Total |  |  | 140 |

###### 01.0N.06.10.01.02 CCTV
Import: 86018.82

**EMD6COAX** m Cable coaxial RG-59 negre lliure d'halogèns
3950 m × 2.79 = 11020.50
Cable coaxial RG-59 lliure d'halogèns o equivalent, que permet l'alimentació i la transmissió de dades entre la unitat central i el sensor. màxim distància 200 m. col.locat.

| Codi | Ut | Descripció | Rendiment | Preu | Import |
|---|---|---|---|---|---|
| A012M000 | h | Oficial 1a montador | 0.05 | 18.48 | 0.92 |
| A013M000 | h | Ajudant muntador | 0.05 | 15.97 | 0.80 |
| BMD6COAX | m | Cable coaxial RG-59. (material) | 1 | 1.07 | 1.07 |
|  |  | Total |  |  | 2.79 |

| Amidament | Uts. | Llarg | Parcial |
|---|---|---|---|
| MERCAT |  |  |  |
| PB |  |  |  |
| V | 5 | 19.00 | 95.000 |
| H | 15 | 7.00 | 105.000 |
| H | 25 | 9.00 | 225.000 |
| H | 10 | 14.00 | 140.000 |
| V | 10 | 12.00 | 120.000 |
| H | 20 | 18.00 | 360.000 |
| H | 5 |  | 5.000 |
| PSEMI |  |  |  |
| H | 5 | 8.00 | 40.000 |
| H | 15 |  | 15.000 |
| H | 25 | 2.00 | 50.000 |
| H | 70 |  | 70.000 |
| H | 35 |  | 35.000 |
| H | 30 | 4.00 | 120.000 |
| H | 10 | 4.00 | 40.000 |
| PSOT-1 |  |  |  |
| H | 5 | 11.00 | 55.000 |
| H | 30 | 3.00 | 90.000 |
| V | 5 | 8.00 | 40.000 |
| H | 10 | 2.00 | 20.000 |
| H | 20 |  | 20.000 |
| H | 65 |  | 65.000 |
| H | 15 | 2.00 | 30.000 |
| H | 50 |  | 50.000 |
| H | 70 |  | 70.000 |
| APARCAMENT |  |  |  |
| P.SOT-2 |  |  |  |
| H | 15 | 23.00 | 345.000 |
| H | 35 | 8.00 | 280.000 |
| H | 25 |  | 25.000 |
| H | 40 | 7.00 | 280.000 |
| H | 20 | 5.00 | 100.000 |
| H | 55 |  | 55.000 |
| H | 80 | 2.00 | 160.000 |
| H | 5 |  | 5.000 |
| H | 45 |  | 45.000 |
| P.3 |  |  |  |
| H | 15 | 14.00 | 210.000 |
| H | 40 |  | 40.000 |
| H | 20 | 10.00 | 200.000 |
| H | 50 |  | 50.000 |
| V | 5 | 7.00 | 35.000 |
| H | 80 |  | 80.000 |
| H | 5 |  | 5.000 |
| H | 35 |  | 35.000 |
| H | 45 |  | 45.000 |
| CONNEXIÓ ENTRE CENTRES DE CONTROL |  |  |  |
|  | 95 |  | 95.000 |
| Total |  |  | 3950 |

**EG31G306** M Conductor coure UNE RZ1-K 0,6/1 kV baixa emissivitat fums 3x2,5mm2 col.tub
3855 M × 1.71 = 6592.05

| Amidament | Uts. | Llarg | Parcial |
|---|---|---|---|
| MERCAT |  |  |  |
| PB |  |  |  |
| V | 5 | 19.00 | 95.000 |
| H | 15 | 7.00 | 105.000 |
| H | 25 | 9.00 | 225.000 |
| H | 10 | 14.00 | 140.000 |
| V | 10 | 12.00 | 120.000 |
| H | 20 | 18.00 | 360.000 |
| H | 5 |  | 5.000 |
| PSEMI |  |  |  |
| H | 5 | 8.00 | 40.000 |
| H | 15 |  | 15.000 |
| H | 25 | 2.00 | 50.000 |
| H | 70 |  | 70.000 |
| H | 35 |  | 35.000 |
| H | 30 | 4.00 | 120.000 |
| H | 10 | 4.00 | 40.000 |
| PSOT-1 |  |  |  |
| H | 5 | 11.00 | 55.000 |
| H | 30 | 3.00 | 90.000 |
| V | 5 | 8.00 | 40.000 |
| H | 10 | 2.00 | 20.000 |
| H | 20 |  | 20.000 |
| H | 65 |  | 65.000 |
| H | 15 | 2.00 | 30.000 |
| H | 50 |  | 50.000 |
| H | 70 |  | 70.000 |
| APARCAMENT |  |  |  |
| P.SOT-2 |  |  |  |
| H | 15 | 23.00 | 345.000 |
| H | 35 | 8.00 | 280.000 |
| H | 25 |  | 25.000 |
| H | 40 | 7.00 | 280.000 |
| H | 20 | 5.00 | 100.000 |
| H | 55 |  | 55.000 |
| H | 80 | 2.00 | 160.000 |
| H | 5 |  | 5.000 |
| H | 45 |  | 45.000 |
| P.3 |  |  |  |
| H | 15 | 14.00 | 210.000 |
| H | 40 |  | 40.000 |
| H | 20 | 10.00 | 200.000 |
| H | 50 |  | 50.000 |
| V | 5 | 7.00 | 35.000 |
| H | 80 |  | 80.000 |
| H | 5 |  | 5.000 |
| H | 35 |  | 35.000 |
| H | 45 |  | 45.000 |
| Total |  |  | 3855 |

**EG21H81H** M Tub rígid PVC s/halògens,DN=25mm,impacte=2J,resist.compress.=1250N,unió roscada+munt.superf.
2680 M × 4.13 = 11068.40

| Amidament | Uts. | Llarg | Ample | Parcial |
|---|---|---|---|---|
| MERCAT |  |  |  |  |
| PB |  |  |  |  |
| V | 5 | 19.00 | 2.00 | 190.000 |
| H | 15 | 7.00 | 2.00 | 210.000 |
| H | 25 | 2.00 | 2.00 | 100.000 |
| H | 10 | 14.00 | 2.00 | 280.000 |
| V | 10 | 12.00 | 2.00 | 240.000 |
| H | 20 | 6.00 | 2.00 | 240.000 |
| H | 5 |  | 2.00 | 10.000 |
| PSEMI |  |  |  |  |
| H | 5 | 8.00 | 2.00 | 80.000 |
| H | 10 | 4.00 | 2.00 | 80.000 |
| PSOT-1 |  |  |  |  |
| H | 5 | 10.00 | 2.00 | 100.000 |
| H | 30 |  | 2.00 | 60.000 |
| V | 5 | 8.00 | 2.00 | 80.000 |
| H | 10 | 2.00 | 2.00 | 40.000 |
| H | 20 |  | 2.00 | 40.000 |
| H | 15 |  | 2.00 | 30.000 |
| APARCAMENT |  |  |  |  |
| P.SOT-2 |  |  |  |  |
| H | 15 | 23.00 | 2.00 | 690.000 |
| P.3 |  |  |  |  |
| H | 15 | 7.00 | 2.00 | 210.000 |
| Total |  |  |  | 2680 |

**EG151512** U Plàstic,100x100mm,prot.norm.,munt.superf.
35 U × 2.52 = 88.20

| Amidament | Uts. | Parcial |
|---|---|---|
| MERCAT |  |  |
| PB | 8 | 8.000 |
| PSEMI | 4 | 4.000 |
| PSOT-1 | 8 | 8.000 |
| APARCAMENT |  |  |
| PSOT-2 | 8 | 8.000 |
| PSOT-3 | 7 | 7.000 |
| Total |  | 35 |

**EMXCCC10** u Càmera dia/nit d'1/3'', model CCBS1337-LP de Siemens-Cerberus o equivalent, alta resolució 520L
35 u × 364.77 = 12766.95
Càmera dia/nit d'1/3'', model CCBS1337-LP de Siemens-Cerberus o equivalent, alta resolució 520L, DSP,OSD, sensibilitat en color 0,4 lux, en B/N 0,08 lux, parametrizable per RS485, alimentació 12VCC/24VCA. Instal.lada i comprovada.

| Codi | Ut | Descripció | Rendiment | Preu | Import |
|---|---|---|---|---|---|
| A012M000 | h | Oficial 1a montador | 1 | 18.48 | 18.48 |
| A013M000 | h | Ajudant muntador | 1 | 15.97 | 15.97 |
| BMXCCC10 | U | Càmera dia/nit d'1/3'', model CCBS1337-LP de Siemens-Cerberus o equivalent, alta resolució 520L, DSP,OSD, sensibilitat en color 0,4 lux, en B/N 0,08 lux, parametrizable per RS485, alimentació 12VCC/24VCA. (material) | 1 | 330.32 | 330.32 |
|  |  | Total |  |  | 364.77 |

| Amidament | Uts. | Parcial |
|---|---|---|
| MERCAT |  |  |
| PB | 8 | 8.000 |
| PSEMI | 4 | 4.000 |
| PSOT-1 | 8 | 8.000 |
| APARCAMENT |  |  |
| PSOT-2 | 8 | 8.000 |
| PSOT-3 | 7 | 7.000 |
| Total |  | 35 |

**EMXFOBJI** u Objectiu varifocal auto-iris DD, asfèric de 3-8 mm, 1/3'', model CLVD1318/3-8 F1.0 de Siemens-Cerber
35 u × 90.49 = 3167.15
Objectiu varifocal auto-iris DD, asfèric de 3-8 mm, 1/3'', model CLVD1318/3-8 F1.0 de Siemens-Cerberus o equivalent, especial per a càmares dia/nit. Instal.lat i comprovat.

| Codi | Ut | Descripció | Rendiment | Preu | Import |
|---|---|---|---|---|---|
| A012M000 | h | Oficial 1a montador | 1 | 18.48 | 18.48 |
| A013M000 | h | Ajudant muntador | 1 | 15.97 | 15.97 |
| BMXFOBJI | u | Objectiu varifocal auto-iris DD, asfèric de 3-8 mm, 1/3'', model CLVD1318/3-8 F1.0 de Siemens-Cerberus o equivalent, especial per a càmares dia/nit. (material) | 1 | 56.04 | 56.04 |
|  |  | Total |  |  | 90.49 |

| Amidament | Uts. | Parcial |
|---|---|---|
| MERCAT |  |  |
| PB | 8 | 8.000 |
| PSEMI | 4 | 4.000 |
| PSOT-1 | 8 | 8.000 |
| APARCAMENT |  |  |
| PSOT-2 | 8 | 8.000 |
| PSOT-3 | 7 | 7.000 |
| Total |  | 35 |

**EMXPCAR2** u Carcassa para protecció de càmera 320 mm mòdel CHSL2610 de Siemens- Cerberus
35 u × 132.92 = 4652.20
Carcassa para protecció de càmera 320 mm mòdel CHSL2610 de Siemens- Cerberus, construïda en alumini amb parasol i calefactor, color argent/antracita estanca IP66 per a camera de CCTV. Té tres passacables i les dimensions útils son 90x85x260 mm. Instal.lada i coprovada.

| Codi | Ut | Descripció | Rendiment | Preu | Import |
|---|---|---|---|---|---|
| A013M000 | h | Ajudant muntador | 1 | 15.97 | 15.97 |
| A012M000 | h | Oficial 1a montador | 1 | 18.48 | 18.48 |
| BMXPCAR2 | u | Carcassa para protecció de càmera 320 mm mòdel CHSL2610 de Siemens- Cerberus, construïda en alumini amb parasol i calefactor, color argent/antracita estanca IP66 per a camera de CCTV. Té tres passacables i les dimensions útils son 90x85x260 mm. (material) | 1 | 98.47 | 98.47 |
|  |  | Total |  |  | 132.92 |

| Amidament | Uts. | Parcial |
|---|---|---|
| MERCAT |  |  |
| PB | 8 | 8.000 |
| PSEMI | 4 | 4.000 |
| PSOT-1 | 8 | 8.000 |
| APARCAMENT |  |  |
| PSOT-2 | 8 | 8.000 |
| PSOT-3 | 7 | 7.000 |
| Total |  | 35 |

**EMXSSO10** u Suport estàndar per a muntatge en paret mòdel CHBS2310 de Siemens-Cerberus o equivalent
35 u × 19.48 = 681.80
Suport estàndar per a muntatge en paret mòdel CHBS2310 de Siemens-Cerberus o equivalent, per la cabina CHSL2610, construït en alumini, càrrega 25 Kg. Col.locat i instal·lat.

| Codi | Ut | Descripció | Rendiment | Preu | Import |
|---|---|---|---|---|---|
| A013M000 | h | Ajudant muntador | 0.15 | 15.97 | 2.40 |
| A012M000 | h | Oficial 1a montador | 0.15 | 18.48 | 2.77 |
| BMXSSO10 | u | Suport estàndar per a muntatge en paret mòdel CHBS2310 de Siemens-Cerberus o equivalent, per la cabina CHSL2610, construït en alumini, càrrega 25 Kg. (material) | 1 | 14.31 | 14.31 |
|  |  | Total |  |  | 19.48 |

| Amidament | Uts. | Parcial |
|---|---|---|
| MERCAT |  |  |
| PB | 8 | 8.000 |
| PSEMI | 4 | 4.000 |
| PSOT-1 | 8 | 8.000 |
| APARCAMENT |  |  |
| PSOT-2 | 8 | 8.000 |
| PSOT-3 | 7 | 7.000 |
| Total |  | 35 |

**EMXC1201** u Font d'alimentació DE 100-240 Vca/12 Vcc 1A. Model CHPD1210 de Siemens-Cerberus o equivalent
35 u × 39.11 = 1368.85
Font d'alimentació DE 100-240 Vca/12 Vcc 1A. Model CHPD1210 de Siemens-Cerberus o equivalent, per a montatge en el interior de la cabina CHSL2610. Instal.lada i comprovada.

| Codi | Ut | Descripció | Rendiment | Preu | Import |
|---|---|---|---|---|---|
| A013M000 | h | Ajudant muntador | 0.25 | 15.97 | 3.99 |
| A012M000 | h | Oficial 1a montador | 0.25 | 18.48 | 4.62 |
| BMXC1201 | u | Font d'alimentació DE 100-240 Vca/12 Vcc 1A. Model CHPD1210 de Siemens-Cerberus o equivalent, per a montatge en el interior de la cabina CHSL2610. (material) | 1 | 30.5 | 30.50 |
|  |  | Total |  |  | 39.11 |

| Amidament | Uts. | Parcial |
|---|---|---|
| MERCAT |  |  |
| PB | 8 | 8.000 |
| PSEMI | 4 | 4.000 |
| PSOT-1 | 8 | 8.000 |
| APARCAMENT |  |  |
| PSOT-2 | 8 | 8.000 |
| PSOT-3 | 7 | 7.000 |
| Total |  | 35 |

**EMXVE001** u Emissor de video model A164CM de Siemens-Cerberus o equivalent, per fibra optical multimode
35 u × 157.78 = 5522.30
Emissor de video model A164CM de Siemens-Cerberus o equivalent, per fibra optical multimode, 850 mm, format miniatura per a montatge directe en càmera 12 V CC. Instal.lat i comprovat.

| Codi | Ut | Descripció | Rendiment | Preu | Import |
|---|---|---|---|---|---|
| A013M000 | h | Ajudant muntador | 1 | 15.97 | 15.97 |
| A012M000 | h | Oficial 1a montador | 1 | 18.48 | 18.48 |
| BMXVE001 | u | Emissor de video model A164CM de Siemens-Cerberus o equivalent, per fibra optical multimode, 850 mm, format miniatura per a montatge directe en càmera 12 V CC. (material) | 1 | 123.33 | 123.33 |
|  |  | Total |  |  | 157.78 |

| Amidament | Uts. | Parcial |
|---|---|---|
| MERCAT |  |  |
| PB | 8 | 8.000 |
| PSEMI | 4 | 4.000 |
| PSOT-1 | 8 | 8.000 |
| APARCAMENT |  |  |
| PSOT-2 | 8 | 8.000 |
| PSOT-3 | 7 | 7.000 |
| Total |  | 35 |

**EMXV2212** u Receptor òptic doble de video amb en banda base, monocanal, model A163CM de Siemens-Cerberus, tipus
18 u × 348.94 = 6280.92
Receptor òptic doble de video amb en banda base, monocanal, model A163CM de Siemens-Cerberus, tipus de fibra multimodo. Longitut d'ona 850 nm, alcanç entre 3 i 4 Km segons fibra. Format en caixa de interior per a 19'' i 3 U d'alçada. Alimentació 12 Vcc, no inclou la font d'alimentació. Instal.lat i comprovat.

| Codi | Ut | Descripció | Rendiment | Preu | Import |
|---|---|---|---|---|---|
| A013M000 | h | Ajudant muntador | 1 | 15.97 | 15.97 |
| A012M000 | h | Oficial 1a montador | 1 | 18.48 | 18.48 |
| BMXV2212 | u | Receptor òptic doble de video amb en banda base, monocanal, model A163CM de Siemens-Cerberus, tipus de fibra multimodo. Longitut d'ona 850 nm, alcanç entre 3 i 4 Km segons fibra. Format en caixa de interior per a 19'' i 3 U d'alçada. Alimentació 12 Vcc, no inclou la font d'alimentació. (material) | 1 | 314.49 | 314.49 |
|  |  | Total |  |  | 348.94 |

| Amidament | Uts. | Parcial |
|---|---|---|
| MERCAT |  |  |
|  | 10 | 10.000 |
| APARCAMENT |  |  |
|  | 8 | 8.000 |
| Total |  | 18 |

**EMXRP8RW** u Rack 19'' de 3 altures, model P405 de Siemens-Cerberus o equivalent
2 u × 573.14 = 1146.28
Rack 19'' de 3 altures, model P405 de Siemens-Cerberus o equivalent amb capacitat de fins a 12 moduls d'emissors i/o receptors. Inclou la font d'alimentació, 220 Vca/46,5W. Instal.lat i comprovat.

| Codi | Ut | Descripció | Rendiment | Preu | Import |
|---|---|---|---|---|---|
| A012M000 | h | Oficial 1a montador | 0.5 | 18.48 | 9.24 |
| A013M000 | h | Ajudant muntador | 0.5 | 15.97 | 7.99 |
| BMXRP8RW | U | Rack 19'' de 3 altures, model P405 de Siemens-Cerberus o equivalent amb capacitat de fins a 12 modul (material) | 1 | 555.91 | 555.91 |
|  |  | Total |  |  | 573.14 |

| Amidament | Uts. | Parcial |
|---|---|---|
| MERCAT |  |  |
| PB | 1 | 1.000 |
| APARCAMENT |  |  |
| PSOT-2 | 1 | 1.000 |
| Total |  | 2 |

**EMXVSPM3** u Vídeo gravador 16 canals SISTORE AX16 250/200 de Siemens-Cerberus o equivalent amb gravador de DVD M
2 u × 2864.99 = 5729.98
Vídeo gravador 16 canals SISTORE AX16 250/200 de Siemens-Cerberus o equivalent amb gravador de DVD MPEG4, 200 i/seg, 500 Gb, accés remot vía RAS i Web Browser Vía LAN, WAN, DVD.RW, màxima capacitat de 1,5 TB intern, soport grabació en espill (RAID1). Resolució de grabacions fins 4CIF. Completament instal·lat a la sala d'equips de telecomunicacions. Instal.lat i comprovat.

| Codi | Ut | Descripció | Rendiment | Preu | Import |
|---|---|---|---|---|---|
| A012M000 | h | Oficial 1a montador | 1 | 18.48 | 18.48 |
| A013M000 | h | Ajudant muntador | 1 | 15.97 | 15.97 |
| BMXVSPM3 | u | Vídeo gravador 16 canals SISTORE AX16 250/200 de Siemens-Cerberus o equivalent amb gravador de DVD MPEG4, 200 i/seg, 500 Gb, accés remot vía RAS i Web Browser Vía LAN, WAN, DVD.RW, màxima capacitat de 1,5 TB intern, soport grabació en espill (RAID1). Resolució de grabacions fins 4CIF. Completament instal·lat a la sala d'equips de telecomunicacions. (material) | 1 | 2830.54 | 2830.54 |
|  |  | Total |  |  | 2864.99 |

| Amidament | Uts. | Parcial |
|---|---|---|
| MERCAT |  |  |
| PB | 1 | 1.000 |
| APARCAMENT |  |  |
| PSOT-2 | 1 | 1.000 |
| Total |  | 2 |

**EMXVSPM2** u Matriu de vídeo, amb 16 entrades de càmeres i 4 sortides a monitor, mòdel SIMATRIX648 V3 de Siemens-
2 u × 2233.93 = 4467.86
Matriu de vídeo, amb 16 entrades de càmeres i 4 sortides a monitor, mòdel SIMATRIX648 V3 de Siemens-Cerbeurs o equivalent, ampliable fins 64 entrades i 8 sortides. Instal.lada i comprovada.

| Codi | Ut | Descripció | Rendiment | Preu | Import |
|---|---|---|---|---|---|
| A012M000 | h | Oficial 1a montador | 2.5 | 18.48 | 46.20 |
| A013M000 | h | Ajudant muntador | 2.5 | 15.97 | 39.93 |
| BMXVSPM2 | u | Matriu de vídeo, amb 16 entrades de càmeres i 4 sortides a monitor, mòdel SIMATRIX648 V3 de Siemens-Cerbeurs o equivalent, ampliable fins 64 entrades i 8 sortides. (material) | 1 | 2147.8 | 2147.80 |
|  |  | Total |  |  | 2233.93 |

| Amidament | Uts. | Parcial |
|---|---|---|
| MERCAT |  |  |
| PB | 1 | 1.000 |
| APARCAMENT |  |  |
| PSOT-2 | 1 | 1.000 |
| Total |  | 2 |

**EMXVSPMÇ** u Mòdul d'extensió per a 16 entrades de càmara necessari per ampliar la matriu 648 de 32 entrades de c
2 u × 1243.14 = 2486.28
Mòdul d'extensió per a 16 entrades de càmera necessari per ampliar la matriu 648 de 32 entrades de càmeres a 64 entrades (són necessaris 3 mòduls) de Siemens-Cerberus o equivalent. Instal.lada i comprovada.

| Codi | Ut | Descripció | Rendiment | Preu | Import |
|---|---|---|---|---|---|
| A013M000 | h | Ajudant muntador | 2.5 | 15.97 | 39.93 |
| A012M000 | h | Oficial 1a montador | 2.5 | 18.48 | 46.20 |
| BMXVSPMÇ | U | Mòdul d'extensió per a 16 entrades de càmara necessari per ampliar la matriu 648 de 32 entrades de c (material) | 1 | 1157.01 | 1157.01 |
|  |  | Total |  |  | 1243.14 |

| Amidament | Uts. | Parcial |
|---|---|---|
| MERCAT |  |  |
| PB | 1 | 1.000 |
| APARCAMENT |  |  |
| PSOT-2 | 1 | 1.000 |
| Total |  | 2 |

**EMXMCMC4** u Monitor color metàl·lic TFT de 19´´, en color mòdel CMTC1913 de Siemens o equivalent envolvent de pl
6 u × 708.37 = 4250.22
Monitor color metàl·lic TFT de 19´´, en color mòdel CMTC1913 de Siemens o equivalent envolvent de plàstic endurit amb frontal de vidre revestit per a protecció de pannell, 2 entrades BNC amb sortida en llaç i 1 entrada S-Video, entrada DVI- per a DVR- i aplicacions de PC- . Completament instal·lat a la recepció. Instal.lat i comprovat.

| Codi | Ut | Descripció | Rendiment | Preu | Import |
|---|---|---|---|---|---|
| A012M000 | h | Oficial 1a montador | 1 | 18.48 | 18.48 |
| A013M000 | h | Ajudant muntador | 1 | 15.97 | 15.97 |
| BMXMCMC4 | u | Monitor color metàl·lic TFT de 19´´, en color mòdel CMTC1913 de Siemens o equivalent envolvent de plàstic endurit amb frontal de vidre revestit per a protecció de pannell, 2 entrades BNC amb sortida en llaç i 1 entrada S-Video, entrada DVI- per a DVR- i aplicacions de PC- . Completament instal·lat a la recepció. (material) | 1 | 673.92 | 673.92 |
|  |  | Total |  |  | 708.37 |

| Amidament | Uts. | Parcial |
|---|---|---|
| MERCAT |  |  |
| CENTRE DE CONTROL (TENDA B) | 3 | 3.000 |
| APARCAMENT |  |  |
| CENTRE DE CONTROL (PSOT-2) | 3 | 3.000 |
| Total |  | 6 |

**EMXVDISI** u Teclat de programació i control per matrius Simatrix
2 u × 798.74 = 1597.48
Teclat de programació i control CKA4820 SIEMENS-CERBERUS o equivalent. Per matrius Simatrix, grabadors Sistore AX, domos i posicionadors. Instal.lat i comprovat.

| Codi | Ut | Descripció | Rendiment | Preu | Import |
|---|---|---|---|---|---|
| A012M000 | h | Oficial 1a montador | 2.5 | 18.48 | 46.20 |
| A013M000 | h | Ajudant muntador | 2.5 | 15.97 | 39.93 |
| BMXVDISI | u | Teclat de programació i control per matrius Simatrix (material) | 1 | 712.61 | 712.61 |
|  |  | Total |  |  | 798.74 |

| Amidament | Uts. | Parcial |
|---|---|---|
| MERCAT |  |  |
| CENTRE DE CONTROL (TENDA B) | 1 | 1.000 |
| APARCAMENT |  |  |
| CENTRE DE CONTROL (PSOT-2) | 1 | 1.000 |
| Total |  | 2 |

**EMXFFO01** u Font d'alimentació P/Càmeres a 12 Vcc SIEMENS-CERBERUS o equivalent PSU230-12.
2 u × 64.22 = 128.44
Font d'alimentació P/Càmeres a 12 Vcc SIEMENS-CERBERUS o equivalent PSU230-12. Font alimentació per a càmeres de 12 Vcc. 230 Vca/12Vcc-640 mA. Amb cable de 2 m. Aquest alimentador es pot utilitzar també per a teclats de control programació de matrius i domos, així com a la majoria dels equips amb montatge en superfície. Instal.lada i comprovada.

| Codi | Ut | Descripció | Rendiment | Preu | Import |
|---|---|---|---|---|---|
| A013M000 | h | Ajudant muntador | 1 | 15.97 | 15.97 |
| A012M000 | h | Oficial 1a montador | 1 | 18.48 | 18.48 |
| BMXFFO01 | u | Font d'alimentació P/Càmeres a 12 Vcc SIEMENS-CERBERUS o equivalent PSU230-12. Font alimentació per a càmeres de 12 Vcc. 230 Vca/12Vcc-640 mA. Amb cable de 2 m. Aquest alimentador es pot utilitzar també per a teclats de control programació de matrius i domos, així com a la majoria dels equips amb montatge en superfície. (material) | 1 | 29.77 | 29.77 |
|  |  | Total |  |  | 64.22 |

| Amidament | Uts. | Parcial |
|---|---|---|
| MERCAT |  |  |
|  | 1 | 1.000 |
| APARCAMENT |  |  |
|  | 1 | 1.000 |
| Total |  | 2 |

**PPAU0023** ut Posta en servei, configuració de la instal·lació CCTV.
2 ut × 1501.48 = 3002.96

| Amidament | Uts. | Parcial |
|---|---|---|
| MERCAT |  |  |
|  | 1 | 1.000 |
| APARCAMENT |  |  |
|  | 1 | 1.000 |
| Total |  | 2 |

##### EI07.2 VIDEO (10/06/2010)
Import: 64259.03

**VID.01** m2 Cortina LED interior pixel 37,5mm
108.6 m2 × 549.69 = 59696.33
Cortina LED tipus Event 37 Indoor de Visualled o equivalent, de densitat de pixel 37,5mm, formada per panells 600x600x20mm amb sistema d'ancoratge a estructura de parades.
Característiques:
Tipus ensamblatje LED: DIP346
Resolució pixel: 711 pixel/m2
Estructura pixel: 2R1G1B
Pes kg/panell: 1kg
Tamany pantalla: 180m (horitzontal) x 0,60m (vertical)
Protecció ambiental: IP43
Consum mig: 20w/panell
Freqüència imatge: 600Hz
Luminositat: 1250 cd/m2
Inclós subministre de tot el material (panells, controlador LED, cablejat de dades i elèctric) necessari per al correcte funcionament de la pantalla, muntatge, comprovació de la instal.lació i posada en marxa, curs d'assessorament i formació per als operaris de la pantalla LED, servei d'assistència tècnica, revisions de manteniment preventiu i garantia de fabricació de dos anys.

| Amidament | Uts. | Llarg | Alt | Parcial |
|---|---|---|---|---|
| Parades perimetrals planta baixa | 2 | 64.00 | 0.60 | 76.800 |
|  | 2 | 26.50 | 0.60 | 31.800 |
| Total |  |  |  | 108.6 |

**VID.02** U Centre de control i gestio de la cortina de LEDS amb software de gestió i unitat central de control amb sistema operatiu, pantalla i teclat.
1 U × 4562.7 = 4562.70

##### EI07.3 Telecomunicacions
Import: 115328.87

**EPPOCAT6** u Certificació de punt de veu/dades segons normariva i etiquetatge.
434 u × 8.08 = 3506.72

| Codi | Ut | Descripció | Rendiment | Preu | Import |
|---|---|---|---|---|---|
| A013H000 | H | Ajudant electricista | 0.1 | 15.95 | 1.60 |
| A012H000 | H | Oficial 1a electricista | 0.1 | 18.48 | 1.85 |
| BPPOCAT6 | u | Certificació de punt de veu/dades segons normariva i etiquetatge. (material) | 1 | 4.63 | 4.63 |
|  |  | Total |  |  | 8.08 |

**EG2D2302** m Safata planxa acer galv.cega+ala estànd.,ampl.=100mm,munt.superf.
434 m × 7.03 = 3051.02
Safata metàl.lica planxa d'acer galvanitzat cega, amb ala estàndard, de 100 mm d'amplària, muntada superficialment

| Codi | Ut | Descripció | Rendiment | Preu | Import |
|---|---|---|---|---|---|
| A012H000 | H | Oficial 1a electricista | 0.055 | 18.48 | 1.02 |
| A013H000 | H | Ajudant electricista | 0.05 | 15.95 | 0.80 |
| BGW2D000 | U | P.p.accessoris p/safat.met. | 1 | 1.38 | 1.38 |
| BG2D2300 | m | Safata planxa acer galv.cega (material) | 1 | 3.83 | 3.83 |
|  |  | Total |  |  | 7.03 |

**EP43TS01** u Tirantet Cat6Plus de 4 parells RJ45-RJ45 de Categoria 6 Ref.C6CPCU020-888BB de Brand-rex o equivalen
221 u × 17.29 = 3821.09
Tirantet Cat6Plus de 4 parells RJ45-RJ45 de Categoria 6 Ref.C6CPCU020-888BB de Brand-rex o equivalent, sense pantalla , conductors flexibles de calibre 24 AWG, disseny U/UTP, coberta lliure d'halògens LS/OH d'acord IEC 332.1, de longitud 2m, de color Gris, amb part proporcional d'accessoris. Instal·lat i comprovat.

| Codi | Ut | Descripció | Rendiment | Preu | Import |
|---|---|---|---|---|---|
| A013H000 | H | Ajudant electricista | 0.1 | 15.95 | 1.60 |
| A012H000 | H | Oficial 1a electricista | 0.1 | 18.48 | 1.85 |
| BP43TS01 | u | Tirantet Cat6Plus de 4 parells RJ45-RJ45 de Categoria 6 Ref.C6CPCU020-888BB de Brand-rex o equivalent, sense pantalla , conductors flexibles de calibre 24 AWG, disseny U/UTP, coberta lliure d'halògens LS/OH d'acord IEC 332.1, de longitud 2m, de color Gris, amb part proporcional d'accessoris. (material) | 1 | 13.84 | 13.84 |
|  |  | Total |  |  | 17.29 |

**110** ud SISTEMAS DE CAPTACIÓN
1 ud × 350.69 = 350.69
EQUIPO DE CAPTACIÓN DE SEÑALES DE TV TERRENAL Y FM FORMADO POR ANTENAS PARA UHF, DAB (BANDA III) Y FM, CON MÁSTILES DE TUBO DE ACERO GALVANIZADO DE 3 M. LONGITUD, 45 MM DIÁMETRO Y 2 MM ESPESOR, CONECTADOS A TIERRA GENERAL CON CONDUCTOR DE 25 MM2, INCLUSO ANCLAJES. CABLE COAXIAL CUBIERTA ESPECIAL PARA INTERPERIE Y MATERIAL DE SUJECIÓN. INCLUYE REDUCTOR DE RUIDO IMPULSIVO EN ANTENA DE UHF. TOTALMENTE INSTALADO.

| Codi | Ut | Descripció | Rendiment | Preu | Import |
|---|---|---|---|---|---|
| O01OB224 | h. | AYUDANTE INSTALADOR TELECOMUNICACIÓN (mà d'obra) | 1 | 14.95 | 14.95 |
| O01OB222 | h. | OFICIAL 1ª INSTALADOR TELECOMUNICACIÓN (mà d'obra) | 1 | 16.65 | 16.65 |
| P15GA070 | m. | COND. RÍGI. 750 V 25 MM2 CU (material) | 50 | 1.71 | 85.50 |
| PBRID1 | ud | BRIDAS PLÁSTICAS PARA SUJECCIÓN DE CABLE 30 MM LONG. (material) | 1 | 2.01 | 2.01 |
| TV-5050 | ud | REDUCTOR DE RUIDO IMPULSIVO/PREAMPLIFICADOR 24VDC (material) | 1 | 22 | 22.00 |
| TV-2415 | ud | SOPORTE CH. TUBULAR REFORZADO (material) | 1 | 10.77 | 10.77 |
| TV-1095 | ud | ANTENA YAGUI UHF, G=17 DB, RELACIÓN D/A = 28 DB (material) | 1 | 44.92 | 44.92 |
| TV-2155 | m. | CABLE COAXIAL INTEMPERIE T100 CUBIERTA PE (material) | 150 | 0.57 | 85.50 |
| TV-1201 | ud | ANTENA CIRCULAR OMNIDIRECCIONAL FM (material) | 1 | 19.19 | 19.19 |
| TV-1050 | ud | ANTENA DAB/BIII, G=8 DB, RELACIÓN D/A > 15 DB (material) | 1 | 25.79 | 25.79 |
| TV-3010 | ud | MÁSTIL ACERO 3 M, Ø45MM, 2MM ESPESOR (material) | 1 | 23.41 | 23.41 |
|  |  | Total |  |  | 350.69 |

**111** ud INSTALACIONES DE CABECERA. AMPLIFICADORES
1 ud × 1373.83 = 1373.83
EQUIPO DE CABECERA FORMADO POR MÓDULOS AMPLIFICADORES MONOCANALES SELECTIVOS Y REGULABLES DE UHF CON NIVEL DE SALIDA DE 121 DBUV, G = 52 DB, F < 11 DB Y MÁRGEN DE REGULACIÓN DE 30 DB, AMPLIFICADOR MULTICANAL DETV DIGITAL (CANALES 66-69) CON NIVEL DE SALIDA DE 110 DBUV, G = 57 DB, F < 9 DB Y MÁRGEN DE REGULACIÓN DE 30 DB, AMPLIFICADOR MULTICANAL DE DAB (CANALES 8-12) CON NIVEL DE SALIDA DE 114 DBUV, G = 45 DB, F < 9 DB Y MÁRGEN DE REGULACIÓN DE 35 DB, AMPLIFICADOR DE FM CON NIVEL DE SALIDA DE 114 DBUV, G = 30 DB, F < 9 DB Y MÁRGEN DE REGULACIÓN DE 35 DB, FUENTE DE ALIMENTACIÓN, COFRE PARA ALOJAR LOS AMPLIFICADORES, PUENTES Z DE INTERCONEXIÓN, CONECTORES Y RESISTENCIAS DE CARGA, MEZCLADOR-REPARTIDOR DE 3 ENTRADAS Y 2 SALIDAS, SEGÚN ESQUEMA DE INSTALACIÓN. TOTALMENTE INSTALADO.

| Codi | Ut | Descripció | Rendiment | Preu | Import |
|---|---|---|---|---|---|
| CFR-680 | Ud. | Conector macho ´´F´´ / Resistencia 75 Ohms (material) | 6 | 0.29 | 1.74 |
| O01OB222 | h. | Oficial 1ª Instalador telecomunicación | 3 | 16.65 | 49.95 |
| O01OB223 | h. | OFICIAL 2ª INSTALADOR TELECOMUNICACIÓN (mà d'obra) | 3 | 15.57 | 46.71 |
| TV-4061 | ud | CARGA CONECTOR 75 OHMIOS (material) | 6 | 1.8 | 10.80 |
| TV-5099 | ud | MÓDULO AMPLIFICADOR REGULABLE DAB RADIO, G=45 DB, CANALES 8-12 (material) | 1 | 47.94 | 47.94 |
| TV-5086 | ud | MÓDULO AMPLIFICADOR REGULABLE TV DIGITAL, G=57 DB, RFU (material) | 1 | 57.97 | 57.97 |
| TV-5082 | ud | MÓDULO AMPLIFICADOR REGULABLE FM, G=30 DB (material) | 1 | 43.39 | 43.39 |
| TV-7407 | ud | MEZCLADOR-REPARTIDOR 2FI-2D, PÉRDIDAS INSERC. < 4 /2 DB (UHF/FI) (material) | 1 | 27.57 | 27.57 |
| TV-5071 | ud | REGLETA SOPORTE PARA 10 MÓDULOS + F.A. (material) | 2 | 8.21 | 16.42 |
| TV-5074 | ud | PUENTE Z (material) | 32 | 1.01 | 32.32 |
| TV-5498 | ud | F. ALIMENTACIÓN CONM. DE 2,5 A/24VDC (material) | 1 | 58.96 | 58.96 |
| TV-5235 | ud | COFRE AMPLIFICADORES 22 MÓDULOS + F.A. (material) | 1 | 77.81 | 77.81 |
| TV-5098 | ud | MÓDULO AMPLIFICADOR REGULABLE UHF SELECTIVO, G=52 DB (material) | 15 | 60.15 | 902.25 |
|  |  | Total |  |  | 1373.83 |

**112** ud Cableado Coaxial
4034 ud × 0.69 = 2783.46
CABLE COAXIAL 75 Ù CON CUBIERTA DE PVC PARA INTERIORES. ATENUACIÓN: 3,7 DB/100 M A 47 MHZ, 16,6 DB/100 M A 862 MHZ Y 27,5 DB/100 M A 2150 MHZ. PERFECTAMENTE INSTALADO INCLUSO P.P DE AYUDAS..

| Codi | Ut | Descripció | Rendiment | Preu | Import |
|---|---|---|---|---|---|
| CCI-175 | m. | CABLE COAXIAL PVC (CU-CU) (material) | 1 | 0.53 | 0.53 |
| O01OB223 | h. | Oficial 2ª Instalador telecomunicación | 0.01 | 15.57 | 0.16 |
|  |  | Total |  |  | 0.69 |

**114** m. Cableado Coaxial baja atenuación
236 m. × 1.19 = 280.84
CABLE COAXIAL 75 Ù CON CUBIERTA DE PE, PARA RED DE DISTRIBUCIÓN. ATENUACIÓN:2,9 DB/100 M A 47 MHZ, 13,1 DB/100 M A 862 MHZ Y 23 DB/100 M A 2150 MHZ. PERFECTAMENTE INSTALADO INCLUSO P.P DE AYUDAS Y P.P DE CONECTORES F.

| Codi | Ut | Descripció | Rendiment | Preu | Import |
|---|---|---|---|---|---|
| CCT-125 | m. | CABLE COAXIAL PE (CU-AL) (material) | 1 | 1.03 | 1.03 |
| O01OB223 | h. | Oficial 2ª Instalador telecomunicación | 0.01 | 15.57 | 0.16 |
|  |  | Total |  |  | 1.19 |

**115** ud Amplificador de extensión de Banda Ancha SAE-920
11 ud × 214.25 = 2356.75
AMPLIFICADOR DE BANDA ANCHA PARA RED DE DISTRIBUCIÓN, DE 2 ENTRADAS Y 2 SALIDAS, G=35 DB PARA MATV Y G=40 DB PARA FI, ATENUADOR DE 0-18 DB, ECUALIZADOR DE 0-18 PARA MATV Y DE 0-12 PARA FI. TOTALMENTE INSTALADO.

| Codi | Ut | Descripció | Rendiment | Preu | Import |
|---|---|---|---|---|---|
| CFR-680 | Ud. | Conector macho ´´F´´ / Resistencia 75 Ohms | 4 | 0.29 | 1.16 |
| O01OB223 | h. | Oficial 2ª Instalador telecomunicación | 1 | 15.57 | 15.57 |
| O01OB222 | h. | Oficial 1ª Instalador telecomunicación | 1 | 16.65 | 16.65 |
| SAE-920 | ud. | AMP. DE EXTENSIÓN DOBLE (TERR+FI) , 2 ENTR./2 SAL. (material) | 1 | 180.87 | 180.87 |
|  |  | Total |  |  | 214.25 |

**116** ud Punto Derivación 1 vía, UDL-110 o similar
4 ud × 5.69 = 22.76
PUNTO DE DERIVACIÓN PARA RTV COMPUESTO POR UN DERIVADOR DE 1SALIDA, CON 10 DB DE PÉRDIDAS DE DERIVACIÓN PARA MATV Y FI, Y 1,1 / 1,7 / 2,3 DB DE PÉRDIDAS DE PASO EN 5-862 / 950-1550 / 1551-2300. EL RECHAZO ENTRE DERIVACIONES DEBE SER >29 DB PARA MATV Y >19 DB PARA FI. MONTAJE Y CONEXIONADO EN REGISTRO SECUNDARIO Y PARTE PROPORCIONAL DE INSTALACIÓN DE LOS COAXIALES DE DISTRIBUCIÓN.

| Codi | Ut | Descripció | Rendiment | Preu | Import |
|---|---|---|---|---|---|
| CFR-680 | Ud. | Conector macho ´´F´´ / Resistencia 75 Ohms | 3 | 0.29 | 0.87 |
| O01OB222 | h. | Oficial 1ª Instalador telecomunicación | 0.04 | 16.65 | 0.67 |
| UDL-110 | ud. | DERIVADOR DE 1 SALIDA, 10 DB (material) | 1 | 4.15 | 4.15 |
|  |  | Total |  |  | 5.69 |

**117** ud Punto Derivación 1 vía, UDL-115 o similar
4 ud × 5.69 = 22.76
PUNTO DE DERIVACIÓN PARA RTV COMPUESTO POR UN DERIVADOR DE 1SALIDA, CON 15 DB DE PÉRDIDAS DE DERIVACIÓN PARA MATV Y FI, Y 1 / 1,7 / 2,2 DB DE PÉRDIDAS DE PASO EN 5-862 / 950-1550 / 1551-2300. EL RECHAZO ENTRE DERIVACIONES DEBE SER >27 DB PARA MATV Y >23 DB PARA FI. MONTAJE Y CONEXIONADO EN REGISTRO SECUNDARIO Y PARTE PROPORCIONAL DE INSTALACIÓN DE LOS COAXIALES DE DISTRIBUCIÓN.

| Codi | Ut | Descripció | Rendiment | Preu | Import |
|---|---|---|---|---|---|
| CFR-680 | Ud. | Conector macho ´´F´´ / Resistencia 75 Ohms | 3 | 0.29 | 0.87 |
| O01OB222 | h. | Oficial 1ª Instalador telecomunicación | 0.04 | 16.65 | 0.67 |
| UDL-115 | ud. | DERIVADOR DE 1 SALIDA, 15 DB (material) | 1 | 4.15 | 4.15 |
|  |  | Total |  |  | 5.69 |

**118** ud Punto Derivación 1 vía, UDL-120 o similar
6 ud × 5.24 = 31.44
PUNTO DE DERIVACIÓN PARA RTV COMPUESTO POR UN DERIVADOR DE 1SALIDA, CON 20 DB DE PÉRDIDAS DE DERIVACIÓN PARA MATV Y FI, Y 0,9 / 1,6 / 2,1 DB DE PÉRDIDAS DE PASO EN 5-862 / 950-1550 / 1551-2300. EL RECHAZO ENTRE DERIVACIONES DEBE SER >28 DB PARA MATV Y >19 DB PARA FI. MONTAJE Y CONEXIONADO EN REGISTRO SECUNDARIO Y PARTE PROPORCIONAL DE INSTALACIÓN DE LOS COAXIALES DE DISTRIBUCIÓN.

| Codi | Ut | Descripció | Rendiment | Preu | Import |
|---|---|---|---|---|---|
| CFR-680 | Ud. | Conector macho ´´F´´ / Resistencia 75 Ohms | 3 | 0.29 | 0.87 |
| O01OB222 | h. | Oficial 1ª Instalador telecomunicación | 0.04 | 16.65 | 0.67 |
| UDL-120 | ud. | DERIVADOR DE 1 SALIDA, 20 DB (material) | 1 | 3.7 | 3.70 |
|  |  | Total |  |  | 5.24 |

**119** ud Punto Derivación 1 vía, UDL-125 o similar
4 ud × 5.69 = 22.76
PUNTO DE DERIVACIÓN PARA RTV COMPUESTO POR UN DERIVADOR DE 1SALIDA, CON 25 DB DE PÉRDIDAS DE DERIVACIÓN PARA MATV Y FI, Y 0,5 / 1,3 / 2 DB DE PÉRDIDAS DE PASO EN 5-862 / 950-1550 / 1551-2300. EL RECHAZO ENTRE DERIVACIONES DEBE SER >35 DB PARA MATV Y >24 DB PARA FI. MONTAJE Y CONEXIONADO EN REGISTRO SECUNDARIO Y PARTE PROPORCIONAL DE INSTALACIÓN DE LOS COAXIALES DE DISTRIBUCIÓN.

| Codi | Ut | Descripció | Rendiment | Preu | Import |
|---|---|---|---|---|---|
| CFR-680 | Ud. | Conector macho ´´F´´ / Resistencia 75 Ohms | 3 | 0.29 | 0.87 |
| O01OB222 | h. | Oficial 1ª Instalador telecomunicación | 0.04 | 16.65 | 0.67 |
| UDL-125 | ud. | DERIVADOR DE 1 SALIDA, 25 DB (material) | 1 | 4.15 | 4.15 |
|  |  | Total |  |  | 5.69 |

**1120** ud Punto Derivación 2 vías, UDL-215 o similar
4 ud × 6.34 = 25.36
PUNTO DE DERIVACIÓN PARA RTV COMPUESTO POR UN DERIVADOR DE 2 SALIDAS, CON 15 DB DE PÉRDIDAS DE DERIVACIÓN PARA MATV Y FI, Y 1,6 / 2 / 2,6 DB DE PÉRDIDAS DE PASO EN 5-862 / 950-1550 / 1551-2300. EL RECHAZO ENTRE DERIVACIONES DEBE SER >37 DB PARA MATV Y PARA FI. MONTAJE Y CONEXIONADO EN REGISTRO SECUNDARIO Y PARTE PROPORCIONAL DE INSTALACIÓN DE LOS COAXIALES DE DISTRIBUCIÓN.

| Codi | Ut | Descripció | Rendiment | Preu | Import |
|---|---|---|---|---|---|
| CFR-680 | Ud. | Conector macho ´´F´´ / Resistencia 75 Ohms | 4 | 0.29 | 1.16 |
| O01OB222 | h. | Oficial 1ª Instalador telecomunicación | 0.04 | 16.65 | 0.67 |
| UDL-215 | ud. | DERIVADOR DE 2 SALIDAS, 15 DB (material) | 1 | 4.51 | 4.51 |
|  |  | Total |  |  | 6.34 |

**121** ud Punto Derivación 2 vías, UDL-220 o similar
4 ud × 6.34 = 25.36
PUNTO DE DERIVACIÓN PARA RTV COMPUESTO POR UN DERIVADOR DE 2 SALIDAS, CON 20 DB DE PÉRDIDAS DE DERIVACIÓN PARA MATV Y FI, Y 1,1 / 1,9 / 2,6 DB DE PÉRDIDAS DE PASO EN 5-862 / 950-1550 / 1551-2300. EL RECHAZO ENTRE DERIVACIONES DEBE SER >42 DB PARA MATV Y >39 DB PARA FI. MONTAJE Y CONEXIONADO EN REGISTRO SECUNDARIO Y PARTE PROPORCIONAL DE INSTALACIÓN DE LOS COAXIALES DE DISTRIBUCIÓN.

| Codi | Ut | Descripció | Rendiment | Preu | Import |
|---|---|---|---|---|---|
| CFR-680 | Ud. | Conector macho ´´F´´ / Resistencia 75 Ohms | 4 | 0.29 | 1.16 |
| O01OB222 | h. | Oficial 1ª Instalador telecomunicación | 0.04 | 16.65 | 0.67 |
| UDL-220 | ud. | DERIVADOR DE 2 SALIDAS, 20 DB (material) | 1 | 4.51 | 4.51 |
|  |  | Total |  |  | 6.34 |

**122** ud Punto Derivación 4 vías, UDL-410 o similar
12 ud × 7.03 = 84.36
PUNTO DE DERIVACIÓN PARA RTV COMPUESTO POR UN DERIVADOR DE 4 SALIDAS, CON 10 DB DE PÉRDIDAS DE DERIVACIÓN PARA MATV Y FI, Y 4 / 4,4 / 4,6 DB DE PÉRDIDAS DE PASO EN 5-862 / 950-1550 / 1551-2300. EL RECHAZO ENTRE DERIVACIONES DEBE SER >26 DB PARA MATV Y >24 DB PARA FI. MONTAJE Y CONEXIONADO EN REGISTRO SECUNDARIO Y PARTE PROPORCIONAL DE INSTALACIÓN DE LOS COAXIALES DE DISTRIBUCIÓN.

| Codi | Ut | Descripció | Rendiment | Preu | Import |
|---|---|---|---|---|---|
| CFR-680 | Ud. | Conector macho ´´F´´ / Resistencia 75 Ohms | 6 | 0.29 | 1.74 |
| O01OB222 | h. | Oficial 1ª Instalador telecomunicación | 0.045 | 16.65 | 0.75 |
| UDL-410 | ud. | DERIVADOR DE 4 SALIDAS, 10 DB. (material) | 1 | 4.54 | 4.54 |
|  |  | Total |  |  | 7.03 |

**124** ud Punto Derivación 8 vías, UDL-816 o similar
12 ud × 10.46 = 125.52
PUNTO DE DERIVACIÓN PARA RTV COMPUESTO POR UN DERIVADOR DE 8 SALIDAS, CON 16 DB DE PÉRDIDAS DE DERIVACIÓN PARA MATV Y FI, Y 4 / 4,4 / 4,8 DB DE PÉRDIDAS DE PASO EN 5-862 / 950-1550 / 1551-2300. EL RECHAZO ENTRE DERIVACIONES DEBE SER >32 DB PARA MATV Y >25 DB PARA FI. MONTAJE Y CONEXIONADO EN REGISTRO SECUNDARIO Y PARTE PROPORCIONAL DE INSTALACIÓN DE LOS COAXIALES DE DISTRIBUCIÓN.

| Codi | Ut | Descripció | Rendiment | Preu | Import |
|---|---|---|---|---|---|
| CFR-680 | Ud. | Conector macho ´´F´´ / Resistencia 75 Ohms | 10 | 0.29 | 2.90 |
| O01OB222 | h. | Oficial 1ª Instalador telecomunicación | 0.05 | 16.65 | 0.83 |
| UDL-816 | ud. | DERIVADOR DE 8 SALIDAS, 16 DB. (material) | 1 | 6.73 | 6.73 |
|  |  | Total |  |  | 10.46 |

**125** ud Punto Derivación 8 vías, UDL-820 o similar
8 ud × 10.67 = 85.36
PUNTO DE DERIVACIÓN PARA RTV COMPUESTO POR UN DERIVADOR DE 8 SALIDAS, CON 20 DB DE PÉRDIDAS DE DERIVACIÓN PARA MATV Y FI, Y 1,8 / 2 / 2,2 DB DE PÉRDIDAS DE PASO EN 5-862 / 950-1550 / 1551-2300. EL RECHAZO ENTRE DERIVACIONES DEBE SER >28 DB PARA MATV Y PARA FI. MONTAJE Y CONEXIONADO EN REGISTRO SECUNDARIO Y PARTE PROPORCIONAL DE INSTALACIÓN DE LOS COAXIALES DE DISTRIBUCIÓN.

| Codi | Ut | Descripció | Rendiment | Preu | Import |
|---|---|---|---|---|---|
| CFR-680 | Ud. | Conector macho ´´F´´ / Resistencia 75 Ohms | 10 | 0.29 | 2.90 |
| O01OB222 | h. | Oficial 1ª Instalador telecomunicación | 0.05 | 16.65 | 0.83 |
| UDL-820 | ud. | DERIVADOR DE 8 SALIDAS, 20 DB. (material) | 1 | 6.94 | 6.94 |
|  |  | Total |  |  | 10.67 |

**126** ud Punto Distribución 2 vías, UDV-205 o similar
2 ud × 4.82 = 9.64
PUNTO DE DISTRIBUCIÓN PARA RTV, COMPUESTO POR UN DISTRIBUIDOR DE 2 SALIDAS, CON PÉRDIDAS DE DISTRIBUCIÓN DE 3,8 / 4,7 / 5,6 DB EN 5-862 / 950-1550 / 1551-2300 MHZ, Y DESACOPLO ENTRE SALIDAS >24 DB PARA MATV Y >20 DB PARA FI. INCLUYE MONTAJE Y CONEXIONADO.

| Codi | Ut | Descripció | Rendiment | Preu | Import |
|---|---|---|---|---|---|
| CFR-680 | Ud. | Conector macho ´´F´´ / Resistencia 75 Ohms | 3 | 0.29 | 0.87 |
| O01OB222 | h. | Oficial 1ª Instalador telecomunicación | 0.04 | 16.65 | 0.67 |
| UDV-205 | ud. | DISTRIBUIDOR DE 2 SALIDAS (material) | 1 | 3.28 | 3.28 |
|  |  | Total |  |  | 4.82 |

**127** ud Punto PAU+Distribución de 2 vías
85 ud × 5.62 = 477.70
PUNTO DE ACCESO AL USUARIO PARA RTV, COMPUESTO POR UN PAU+DISTRIBUIDOR DE 2 SALIDAS, 5-2.150 MHZ, CON PÉRDIDAS DE INSERCIÓN DE 4 DB PARA MATV Y DE 4,5 DB PARA FI, Y DESACOPLO ENTRE SALIDAS > 20 DB. INCLUYE MONTAJE Y CONEXIONADO.

| Codi | Ut | Descripció | Rendiment | Preu | Import |
|---|---|---|---|---|---|
| CFR-680 | Ud. | Conector macho ´´F´´ / Resistencia 75 Ohms | 4 | 0.29 | 1.16 |
| O01OB222 | h. | Oficial 1ª Instalador telecomunicación | 0.04 | 16.65 | 0.67 |
| PAU-204 | ud. | PAU RTV DE 2 SALIDAS (material) | 1 | 3.79 | 3.79 |
|  |  | Total |  |  | 5.62 |

**128** ud PUNTO TOMA (BAT) RTV
85 ud × 6 = 510.00
REGISTRO DE TOMA O BASE DE ACCESO TERMINAL (BAT) PARA RTV FORMADO POR CAJA DE PLÁSTICO UNIVERSAL PARA EMPOTRAR DE 64X64X42 MM CON GRADO DE PROTECCIÓN IP 33.5 Y RIGIDEZ DIELÉCTRICA MÍNIMA DE 15 KV/MM. PARA FIJACIÓN DE ELEMENTO DE CONEXIÓN DE TV TERRENAL, FM Y TV SATÉLITE ANALÓGICA Y DIGITAL. TOMA TERMINAL TV/FM-SAT (FI) CON EMBELLECEDOR. INCLUYE MONTAJE Y CONEXIONADO Y MATERIAL AUXILIAR.

| Codi | Ut | Descripció | Rendiment | Preu | Import |
|---|---|---|---|---|---|
| O01OB222 | h. | Oficial 1ª Instalador telecomunicación | 0.05 | 16.65 | 0.83 |
| O01OB224 | h. | Ayudante Instalador telecomunicación | 0.05 | 14.95 | 0.75 |
| P22TR560 | ud | CAJA EMPOTRAR UNIVERSAL REDONDA (material) | 1 | 0.59 | 0.59 |
| TV-5440 | ud | EMBELLECEDOR TOMA TV/FM-SAT (material) | 1 | 0.32 | 0.32 |
| TV-5226 | ud | TOMA TERMINAL SEPARADORA TV/FM-SAT (FI) (material) | 1 | 3.51 | 3.51 |
|  |  | Total |  |  | 6 |

**129** m. CABLEADO TELEFÓNICO 50 PARES. Red Distribución
295 m. × 3.85 = 1135.75
CABLEADO TELEFÓNICO DE 50 + 1 PARES DE 0,5 MM < DIÁMETRO < 0,6 MM, INSTALADO EN CONDUCTO, INCLUIDO EL SANGRADO Y CONEXIONADO DE PARES EN CADA REGISTRO SECUNDARIO.

| Codi | Ut | Descripció | Rendiment | Preu | Import |
|---|---|---|---|---|---|
| MULT50P | m. | CABLE MULTIPAR 50 + 1 PARES (material) | 1 | 3.22 | 3.22 |
| O01OB224 | h. | Ayudante Instalador telecomunicación | 0.02 | 14.95 | 0.30 |
| O01OB222 | h. | Oficial 1ª Instalador telecomunicación | 0.02 | 16.65 | 0.33 |
|  |  | Total |  |  | 3.85 |

**130** m. CABLEADO TELEFÓNICO 25 PARES. Red Distribución
419 m. × 2.4 = 1005.60
CABLEADO TELEFÓNICO DE 25 + 1 PARES DE 0,5 MM < DIÁMETRO < 0,6 MM, INSTALADO EN CONDUCTO, INCLUIDO EL SANGRADO Y CONEXIONADO DE PARES EN CADA REGISTRO SECUNDARIO.

| Codi | Ut | Descripció | Rendiment | Preu | Import |
|---|---|---|---|---|---|
| MULT25P | m. | CABLE MULTIPAR 25 + 1 PARES (material) | 1 | 1.77 | 1.77 |
| O01OB222 | h. | Oficial 1ª Instalador telecomunicación | 0.02 | 16.65 | 0.33 |
| O01OB224 | h. | Ayudante Instalador telecomunicación | 0.02 | 14.95 | 0.30 |
|  |  | Total |  |  | 2.4 |

**311** m. CABLEADO TELEFÓNICO 2 PARES
1660 m. × 0.24 = 398.40
CABLE TELEFÓNICO DE 2 PARES DE HILOS DE 0,5 MM < DIÁMETRO < 0,6 MM PARA RED DE DISPERSIÓN E INTERIOR DE USUARIO DE TB. TOTALMENTE INSTALADO.

| Codi | Ut | Descripció | Rendiment | Preu | Import |
|---|---|---|---|---|---|
| CABTB2P | m. | CABLE TELEFÓNICO 2 PARES (material) | 1 | 0.16 | 0.16 |
| O01OB223 | h. | Oficial 2ª Instalador telecomunicación | 0.005 | 15.57 | 0.08 |
|  |  | Total |  |  | 0.24 |

**132** ud PUNTO INTERC. TELEFONÍA 48 REG. 10 PARES
1 ud × 983.52 = 983.52
PUNTO DE INTERCONEXIÓN DE TELEFONÍA COLOCADO EN REGISTRO PRINCIPAL INCLUYENDO 48 REGLETAS DE 10 PARES CADA UNA, DE INSERCIÓN POR DESPLAZAMIENTO DE AISLANTE CON CORTE Y PRUEBA. TOTALMENTE INSTALADO.

| Codi | Ut | Descripció | Rendiment | Preu | Import |
|---|---|---|---|---|---|
| O01OB224 | h. | Ayudante Instalador telecomunicación | 24 | 14.95 | 358.80 |
| O01OB222 | h. | Oficial 1ª Instalador telecomunicación | 24 | 16.65 | 399.60 |
| TV-2188 | ud | SOPORTE 1 REGLETA DE 10 PARES (material) | 48 | 0.88 | 42.24 |
| TV-2181 | ud | CARÁTULA IDENTIFICATIVA 10 PARES (material) | 48 | 1.39 | 66.72 |
| TV-2172 | ud | REGLETA CONEXIÓN 10 PARES (material) | 48 | 2.42 | 116.16 |
|  |  | Total |  |  | 983.52 |

**133** ud PUNTO DISTRIB. TELEFONÍA 5 PARES
4 ud × 6.12 = 24.48
PUNTO DE DISTRIBUCIÓN DE TELEFONÍA COLOCADO EN REGISTRO SECUNDARIO, I/ UNA REGLETA DE 5 PARES, DE INSERCIÓN POR DESPLAZAMIENTO DE AISLANTE CON CORTE Y PRUEBA CADA UNA Y CONEXIONADO DE PARES SANGRADOS PARA RED DE DISPERSIÓN.

| Codi | Ut | Descripció | Rendiment | Preu | Import |
|---|---|---|---|---|---|
| O01OB223 | h. | Oficial 2ª Instalador telecomunicación | 0.1 | 15.57 | 1.56 |
| O01OB222 | h. | Oficial 1ª Instalador telecomunicación | 0.05 | 16.65 | 0.83 |
| TV-2198 | ud | CARÁTULA IDENTIFICATIVA 5 PARES (material) | 1 | 0.87 | 0.87 |
| TV-2173 | ud | REGLETA 5 PARES (material) | 1 | 1.92 | 1.92 |
| TV-2187 | ud | SOPORTE 1 REGLETA DE 5 PARES (material) | 1 | 0.94 | 0.94 |
|  |  | Total |  |  | 6.12 |

**134** ud PUNTO DISTRIB. TELEFONÍA 10 PARES
20 ud × 7.86 = 157.20
PUNTO DE DISTRIBUCIÓN DE TELEFONÍA COLOCADO EN REGISTRO SECUNDARIO, I/ UNA REGLETA DE 10 PARES DE INSERCIÓN POR DESPLAZAMIENTO DE AISLANTE CON CORTE Y PRUEBA CADA UNA Y CONEXIONADO DE PARES SANGRADOS PARA RED DE DISPERSIÓN.

| Codi | Ut | Descripció | Rendiment | Preu | Import |
|---|---|---|---|---|---|
| O01OB222 | h. | Oficial 1ª Instalador telecomunicación | 0.1 | 16.65 | 1.67 |
| O01OB224 | h. | Ayudante Instalador telecomunicación | 0.1 | 14.95 | 1.50 |
| TV-2181 | ud | Carátula identificativa 10 pares | 1 | 1.39 | 1.39 |
| TV-2172 | ud | Regleta conexión 10 pares | 1 | 2.42 | 2.42 |
| TV-2188 | ud | Soporte 1 regleta de 10 pares | 1 | 0.88 | 0.88 |
|  |  | Total |  |  | 7.86 |

**135** ud REGLETA TELEFONÍA 10 PARES
10 ud × 6.98 = 69.80
REGLETA DE 10 PARES, DE INSERCIÓN POR DESPLAZAMIENTO DE AISLANTE CON CORTE Y PRUEBA Y CONEXIONADO DE PARES, TOTALMENTE INSTALADA EN REGISTRO DE TERMINACIÓN DE RED.

| Codi | Ut | Descripció | Rendiment | Preu | Import |
|---|---|---|---|---|---|
| O01OB224 | h. | Ayudante Instalador telecomunicación | 0.1 | 14.95 | 1.50 |
| O01OB222 | h. | Oficial 1ª Instalador telecomunicación | 0.1 | 16.65 | 1.67 |
| TV-2181 | ud | Carátula identificativa 10 pares | 1 | 1.39 | 1.39 |
| TV-2172 | ud | Regleta conexión 10 pares | 1 | 2.42 | 2.42 |
|  |  | Total |  |  | 6.98 |

**136** ud P. ACCESO USUARIO TB+RDSI 2 líneas
85 ud × 7.96 = 676.60
PUNTO DE ACCESO AL USUARIO (PAU TELEFÓNICO) DE 2 LÍNEAS DE ENTRADA Y 1 SALIDA, QUE PERMITE EL INTERCAMBIO ENTRE LAS REDES DE DISTRIBUCIÓN Y DE INTERIOR DE VIVIENDA, PARA TB+RDSI, INSTALADO EN EL REGISTRO DE TERMINACIÓN DE RED. I/ MATERIAL AUXILIAR.

| Codi | Ut | Descripció | Rendiment | Preu | Import |
|---|---|---|---|---|---|
| O01OB222 | h. | Oficial 1ª Instalador telecomunicación | 0.1 | 16.65 | 1.67 |
| PAUTBB | ud | PAU TELEFÓNICO DE 2 LÍNEAS (material) | 1 | 6.29 | 6.29 |
|  |  | Total |  |  | 7.96 |

**137** ud PUNTO TOMA (BAT) TB RJ11
98 ud × 2.86 = 280.28
REGISTRO DE TOMA O BASE DE ACCESO TERMINAL (BAT) PARA TB FORMADO POR CAJA DE PLÁSTICO UNIVERSAL PARA EMPOTRAR CON GRADO DE PROTECCIÓN IP 33,5 Y RIGIDEZ DIELÉCTRICA MÍNIMA DE 15 KV/MM. PARA FIJACIÓN DE ELEMENTO DE CONEXIÓN DE TOMA TELEFÓNICA DE 6 VÍAS, BASE 6P6C TELEFÓNICA, MATERIAL AUXILIAR. INSTALADO.

| Codi | Ut | Descripció | Rendiment | Preu | Import |
|---|---|---|---|---|---|
| O01OB222 | h. | Oficial 1ª Instalador telecomunicación | 0.05 | 16.65 | 0.83 |
| P22TR560 | ud | Caja empotrar universal redonda | 1 | 0.59 | 0.59 |
| TV-2197 | ud | TOMA TB (material) | 1 | 1.44 | 1.44 |
|  |  | Total |  |  | 2.86 |

**138** ud ARQUETA ENTRADA 60x60x80 PREFABRICADA
1 ud × 257.11 = 257.11
ARQUETA DE ENTRADA PREFABRICADA DE HORMIGÓN DE DIMENSIONES INTERIORES 60X60X80 CM. (UNE 133100-2), PARA UNIÓN ENTRE LAS REDES DE ALIMENTACIÓN DE LOS DISTINTOS OPERADORES Y LA INFRAESTRUCTURA COMÚN DE TELECOMUNICACIONES DEL EDIFICIO, CON VENTANAS PARA ENTRADA DE CONDUCTOS, DOTADA DE CERCOS, TAPA DE HORMIGÓN SEGÚN UNE-EN 124 PARA LA CLASE B 125, CON CIERRE DE SEGURIDAD Y GRADO DE PROTECCIÓN IP 55, Y GANCHOS PARA TRACCIÓN Y TENDIDO DE CABLES, INCLUSO EXCAVACIÓN EN TERRENO COMPACTO, SOLERA DE HORMIGÓN EN MASA HM-20 DE 10 CM. Y P.P. DE MEDIOS AUXILIARES, EMBOCADURA DE CONDUCTOS, RELLENO LATERAL DE TIERRAS Y TRANSPORTE DE TIERRAS SOBRANTES A VERTEDERO.

| Codi | Ut | Descripció | Rendiment | Preu | Import |
|---|---|---|---|---|---|
| M07CG010 | h. | CAMIÓN CON GRÚA 6 T. (maquinària) | 0.25 | 34.94 | 8.74 |
| O01OA070 | h. | Peó ordinari | 1.5 | 14.88 | 22.32 |
| O01OA030 | h. | Oficial primera | 1.5 | 17.89 | 26.84 |
| P22TR580 | ud | ARQUETA 60X60X80 PREFABRICADA (material) | 1 | 163.32 | 163.32 |
| P22TR060 | ud | JUEGO GANCHOS TIRO (material) | 1 | 15.76 | 15.76 |
| P01HM010 | m3 | HORMIGÓN HM-20/P/20/I CENTRAL (material) | 0.084 | 48.27 | 4.05 |
| E02TT030 | m3 | TRANSP.VERTED.<10km.CARGA MEC. | 0.58 | 4.7 | 2.73 |
| E02EM020 | m3 | EXC.ZANJA A MÁQUINA T. FLOJOS | 0.856 | 6.59 | 5.64 |
| E02SZ070 | m3 | RELL/COMP.ZANJA C/RANA S/APOR. | 0.37 | 20.85 | 7.71 |
|  |  | Total |  |  | 257.11 |

**139** m CANAL. EXTERNA ENTERRADA PVC 6 Ø 63
4 m × 25.97 = 103.88
CANALIZACIÓN EXTERNA EN ZANJA BAJO ACERA DE 45X93 CM. PARA 6 CONDUCTOS, EN BASE 4, DE PVC DE 63 MM. DE DIÁMETRO, DE ACUERDO A LA SERIE DE NORMAS UNE 50086 (> 450 N, 15 JOULES), EMBEBIDOS EN PRISMA DE HORMIGÓN HM-20 DE CENTRAL DE 6 CM. DE RECUBRIMIENTO SUPERIOR E INFERIOR Y 7,2 CM. LATERALMENTE, INCLUSO EXCAVACIÓN DE TIERRAS A MÁQUINA EN TERRENOS COMPACTOS, TUBOS, SOPORTES DISTANCIADORES CADA 70 CM, CUERDA GUÍA PARA CABLES, HORMIGÓN Y RELLENO DE LA CAPA SUPERIOR CON TIERRAS PROCEDENTES DE LA EXCAVACIÓN, EN TONGADAS <25 CM., COMPACTADA AL 95% DEL P.N., I/ROTURA Y REPOSICIÓN DE ACERA.

| Codi | Ut | Descripció | Rendiment | Preu | Import |
|---|---|---|---|---|---|
| O01OA070 | h. | Peó ordinari | 0.02 | 14.88 | 0.30 |
| O01OA030 | h. | Oficial primera | 0.02 | 17.89 | 0.36 |
| P01DW090 | ud | Pequeño material | 1 | 0.9 | 0.90 |
| P01HM010 | m3 | Hormigón HM-20/P/20/I central | 0.049 | 48.27 | 2.37 |
| P27TT180 | m. | HILO ACERADO 2 MM. PARA GUÍA (material) | 8.4 | 0.07 | 0.59 |
| P27TT210 | kg | ADHESIVO UNIÓN PVC (material) | 0.006 | 1.45 | 0.01 |
| P27TT200 | kg | LIMPIADOR UNIÓN PVC (material) | 0.004 | 1.04 | 0.00 |
| P22TC570 | ud | SOPORTE SEPARADOR D=63 MM. 4 ALO (material) | 1.5 | 0.75 | 1.13 |
| P22TC150 | m. | TUBO RÍGIDO PVC ENTERRADO D=63 MM. (material) | 6 | 1.97 | 11.82 |
| E02EM030 | m3 | EXC.ZANJA A MÁQUINA T. COMPACTO | 0.329 | 12.18 | 4.01 |
| U01AB010 | m2 | DEMOLICIÓN Y LEVANTADO DE ACERAS | 0.6 | 2.27 | 1.36 |
| E02TT030 | m3 | TRANSP.VERTED.<10km.CARGA MEC. | 0.055 | 4.7 | 0.26 |
| E02SZ070 | m3 | RELL/COMP.ZANJA C/RANA S/APOR. | 0.137 | 20.85 | 2.86 |
|  |  | Total |  |  | 25.97 |

**140** m. CANAL. ENLACE INF. PVC 6 Ø 50
7 m. × 15.53 = 108.71
CANALIZACIÓN DE ENLACE INFERIOR, FORMADA POR 6 TUBOS DE PVC RÍGIDO DE Ø 50 MM, NO PROPAGADOR DE LLAMA, RESISTENCIA A LA COMPRESIÓN > 1250 N Y AL IMPACTO > 2 J, DE ACUERDO A LA SERIE DE NORMAS UNE-50086. I/ P.P. DE CODOS, HILO ACERADO 2 MM PARA GUÍA Y PIEZAS ESPECIALES. INSTALADA.

| Codi | Ut | Descripció | Rendiment | Preu | Import |
|---|---|---|---|---|---|
| CEI-6D50 | m. | CANALIZACIÓN ENLACE INFERIOR PVC 6 Ø50 MM (material) | 1 | 12.61 | 12.61 |
| O01OA060 | h. | PEÓN ESPECIALIZADO (mà d'obra) | 0.006 | 19.65 | 0.12 |
| O01OB223 | h. | Oficial 2ª Instalador telecomunicación | 0.18 | 15.57 | 2.80 |
|  |  | Total |  |  | 15.53 |

**141** m. CANAL. ENLACE SUP. PVC 4 Ø 40
39 m. × 7.93 = 309.27
CANALIZACIÓN DE ENLACE SUPERIOR, DESDE LOS ELEMENTOS DE CAPTACIÓN HASTA EL RECINTO DE INSTALACIONES DE TELECOMUNICACIÓN, FORMADA POR 4 TUBOS DE PVC RÍGIDO DE Ø 40 MM, NO PROPAGADOR DE LLAMA, RESISTENCIA A LA COMPRESIÓN > 1250 N Y AL IMPACTO > 2 J, DE ACUERDO A LA SERIE DE NORMAS UNE-50086. I/ P.P. DE CODOS, HILO ACERADO 2 MM PARA GUÍA Y PIEZAS ESPECIALES. INSTALADA.

| Codi | Ut | Descripció | Rendiment | Preu | Import |
|---|---|---|---|---|---|
| CES-4D40 | m. | CANALIZACIÓN ENLACE SUPERIOR PVC 4 Ø40 MM (material) | 1 | 5.98 | 5.98 |
| O01OB223 | h. | Oficial 2ª Instalador telecomunicación | 0.12 | 15.57 | 1.87 |
| O01OA060 | h. | Peón especializado | 0.004 | 19.65 | 0.08 |
|  |  | Total |  |  | 7.93 |

**142** ud CANAL. PRINCIPAL. BANDEJA PVC 60 x 200 mm
1 ud × 5735.21 = 5735.21
CANALIZACIÓN PRINCIPAL HORIZONTAL POR SÓTANO, FORMADA POR 157 M DE BANDEJA DE PVC-M1 DE 60 X 200 MM, PERFORADA, CON 3 SEPARADORES Y CON CUBIERTA, EN MONTAJE SUSPENDIDO. I/ P.P. DE ACCESORIOS, ELEMENTOS DE ACABADO Y SOPORTES DE TECHO. INSTALADA.

| Codi | Ut | Descripció | Rendiment | Preu | Import |
|---|---|---|---|---|---|
| BGW2C667 | U | P.P. accesorios y elem. acabado 60 x 200 mm (material) | 157 | 0.87 | 136.59 |
| BG2Z66C4 | M | Cubierta bandeja 200 mm (material) | 157 | 4.99 | 783.43 |
| BG2C6672 | M | Bandeja perforada PVC 60 x 200 mm (material) | 157 | 7.85 | 1232.45 |
| BG2Z66T2 | M | Elemento separador h=60 (material) | 471 | 3.28 | 1544.88 |
| O01OB224 | h. | Ayudante Instalador telecomunicación | 31.4 | 14.95 | 469.43 |
| O01OB222 | h. | Oficial 1ª Instalador telecomunicación | 94.2 | 16.65 | 1568.43 |
|  |  | Total |  |  | 5735.21 |

**143** ud CANAL. PRINCIPAL. BANDEJA PVC 60 x 400 mm
1 ud × 6825.83 = 6825.83
CANALIZACIÓN PRINCIPAL HORIZONTAL POR SÓTANO, FORMADA POR 129 M DE BANDEJA DE PVC-M1 DE 60 X 400 MM, PERFORADA, CON 3 SEPARADORES Y CON CUBIERTA, EN MONTAJE SUSPENDIDO. I/ P.P. DE ACCESORIOS, ELEMENTOS DE ACABADO Y SOPORTES DE TECHO. INSTALADA.

| Codi | Ut | Descripció | Rendiment | Preu | Import |
|---|---|---|---|---|---|
| BG2Z66T2 | M | Elemento separador h=60 | 387 | 3.28 | 1269.36 |
| BGW2C669 | U | P.P. accesorios y elem. acabado 60 x 400 mm (material) | 129 | 1.77 | 228.33 |
| BG2C6692 | M | Bandeja perforada PVC 60 x 400 mm (material) | 129 | 16.08 | 2074.32 |
| BG2Z66C6 | M | Cubierta bandeja 400 mm (material) | 129 | 10.8 | 1393.20 |
| O01OB222 | h. | Oficial 1ª Instalador telecomunicación | 77 | 16.65 | 1282.05 |
| O01OB224 | h. | Ayudante Instalador telecomunicación | 38.7 | 14.95 | 578.57 |
|  |  | Total |  |  | 6825.83 |

**144** m. CANAL. PRINCIPAL PVC 1 Ø 50
618 m. × 2.52 = 1557.36
CANALIZACIÓN PRINCIPAL, FORMADA POR 1 TUBO DE PVC RÍGIDO DE Ø 50 MM, NO PROPAGADOR DE LLAMA, RESISTENCIA A LA COMPRESIÓN > 1250 N Y AL IMPACTO > 2 J, DE ACUERDO A LA SERIE DE NORMAS UNE-50086. I/ P.P. DE CODOS, HILO ACERADO 2 MM PARA GUÍA Y PIEZAS ESPECIALES. INSTALADA.

| Codi | Ut | Descripció | Rendiment | Preu | Import |
|---|---|---|---|---|---|
| CPPAL-1D50 | m. | CANALIZACIÓN PRINCIPAL PVC 1 Ø50 MM (material) | 1 | 2.03 | 2.03 |
| O01OA060 | h. | Peón especializado | 0.001 | 19.65 | 0.02 |
| O01OB223 | h. | Oficial 2ª Instalador telecomunicación | 0.03 | 15.57 | 0.47 |
|  |  | Total |  |  | 2.52 |

**145** m CANAL. SECUNDARIA EMP. TRAMOS INDIV. PVC 4 Ø 32
609 m × 2.38 = 1449.42
CANALIZACIÓN SECUNDARIA EN MONTAJE EMPOTRADO, DESDE EL REGISTRO SECUNDARIO O REGISTRO DE PASO HASTA EL REGISTRO DE TERMINACIÓN DE RED, FORMADA POR 4 TUBOS DE PVC CORRUGADO FORRADO DE Ø 32 MM, NO PROPAGADOR DE LLAMA, RESISTENCIA AL IMPACTO 2 J, RESISTENCIA A LA COMPRESIÓN 320 N, SEGÚN NORMA UNE EN 50086-2-2, INCLUSO HILO ACERADO DE 2 MM PARA GUÍA. INSTALADA.

| Codi | Ut | Descripció | Rendiment | Preu | Import |
|---|---|---|---|---|---|
| CSEC-3D25EMP | m. | CANALIZACIÓN SECUNDARIA PVC 4 Ø32 MM (material) | 1 | 2.2 | 2.20 |
| O01OA060 | h. | Peón especializado | 0.005 | 19.65 | 0.10 |
| O01OB223 | h. | Oficial 2ª Instalador telecomunicación | 0.005 | 15.57 | 0.08 |
|  |  | Total |  |  | 2.38 |

**146** m. CANAL. INTERIOR PVC Ø 25
1156 m. × 0.68 = 786.08
CANALIZACIÓN EMPOTRADA PARA PARA INTERIOR DE USUARIO, DESDE EL REGISTRO DE TERMINACIÓN DE RED HASTA LA TOMA DE USUARIO, FORMADA POR 1 TUBO DE PVC CORRUGADO FORRADO DE Ø 25 MM, NO PROPAGADOR DE LLAMA, RESISTENCIA AL IMPACTO 2 J, RESISTENCIA A LA COMPRESIÓN 320 N, SEGÚN NORMA UNE EN 50086-2-2, INCLUSO HILO ACERADO DE 2 MM PARA GUÍA. INSTALADA.

| Codi | Ut | Descripció | Rendiment | Preu | Import |
|---|---|---|---|---|---|
| CINTUSU-1D25 | m. | CANALIZACIÓN INT. DE USUARIO PVC 1 Ø25 MM (material) | 1 | 0.37 | 0.37 |
| O01OB223 | h. | Oficial 2ª Instalador telecomunicación | 0.02 | 15.57 | 0.31 |
|  |  | Total |  |  | 0.68 |

**147** m. CANAL. ACOMETIDA ASENSORES Y CONTROL. PVC RÍGIDO Ø 25
334 m. × 0.87 = 290.58
CANALIZACIÓN EMPOTRADA PARA PARA INTERIOR DE USUARIO, DESDE EL REGISTRO DE TERMINACIÓN DE RED HASTA LA TOMA DE USUARIO, FORMADA POR 1 TUBO DE PVC CORRUGADO FORRADO DE Ø 32 MM, NO PROPAGADOR DE LLAMA, RESISTENCIA AL IMPACTO 2 J, RESISTENCIA A LA COMPRESIÓN 320 N, SEGÚN NORMA UNE EN 50086-2-2, INCLUSO HILO ACERADO DE 2 MM PARA GUÍA. INSTALADA.
CANALIZACIÓN DE ACOMETIDA A ASCENSORES, MONTACARGAS Y SALA DE CONTROL, EN MONTAJE SUPERFICIAL DESDE EL RITU O REGISTRO DE PASO HASTA LA TOMA DE USUARIO, FORMADA POR 1 TUBO DE PVC RÍGIDO DE Ø 25 MM, AISLANTE Y NO PROPAGADOR DE LLAMA, CON RESISTENCIA AL IMPACTO DE 2 J, RESISTENCIA A LA COMPRESIÓN DE 1250 N. I/ P.P. DE CODOS, HILO ACERADO 2 MM PARA GUÍA Y PIEZAS ESPECIALES. INSTALADA.

| Codi | Ut | Descripció | Rendiment | Preu | Import |
|---|---|---|---|---|---|
| CINTUSU-1D32 | m. | CANALIZACIÓN INT. DE USUARIO PVC 1 Ø32 MM (material) | 1 | 0.56 | 0.56 |
| O01OB223 | h. | Oficial 2ª Instalador telecomunicación | 0.02 | 15.57 | 0.31 |
|  |  | Total |  |  | 0.87 |

**148** ud RTRO. ENLACE INF. ARM. 45x45x12 ACERO
1 ud × 129.02 = 129.02
REGISTRO DE ENLACE INFERIOR DE 45X45X12 CM. FORMADO POR ARMARIO SUPERFICIE DE ACERO GALVANIZADO DE 1 MM. DE ESPESOR Y RECUBRIMIENTO INTERIOR HOMOGÉNEO DE MATERIAL AISLANTE DE 1 MM. DE ESPESOR, PROVISTO DE PUERTA, CON GRADO DE PROTECCIÓN IP 33.7. I/MATERIAL AUXILIAR, INSTALADO.

| Codi | Ut | Descripció | Rendiment | Preu | Import |
|---|---|---|---|---|---|
| O01OA030 | h. | Oficial primera | 0.3 | 17.89 | 5.37 |
| O01OA060 | h. | Peón especializado | 0.3 | 19.65 | 5.90 |
| REI-PEG | ud. | REG. ENLACE INFERIOR ARMARIO 45X45X12 CM. (material) | 1 | 117.75 | 117.75 |
|  |  | Total |  |  | 129.02 |

**149** ud RTRO. ENLACE SUP. ARM. 36x36x12 EXTERIOR
1 ud × 74.18 = 74.18
REGISTRO DE ENLACE SUPERIOR PARA EXTERIOR, DE 36X36X12 CM. FORMADO POR ARMARIO DE ACERO GALVANIZADO DE 1 MM. DE ESPESOR Y RECUBRIMIENTO INTERIOR HOMOGÉNEO DE MATERIAL AISLANTE DE 1 MM. DE ESPESOR, PROVISTO DE PUERTA, CON GRADO DE PROTECCIÓN IP 55.10. I/MATERIAL AUXILIAR, INSTALADO.

| Codi | Ut | Descripció | Rendiment | Preu | Import |
|---|---|---|---|---|---|
| O01OA060 | h. | Peón especializado | 0.3 | 19.65 | 5.90 |
| O01OA030 | h. | Oficial primera | 0.3 | 17.89 | 5.37 |
| RES-EXTERIOR | ud. | REG. ENLACE SUPERIOR ARMARIO 36X36X12 CM (material) | 1 | 62.91 | 62.91 |
|  |  | Total |  |  | 74.18 |

**150** ud R. PRINCIP.TB+RDSI ARM. 105x85x35 POLIE
1 ud × 296.47 = 296.47
REGISTRO PRINCIPAL PARA TB+RDSI DE 105X85X35 CM. FORMADO POR ARMARIO DE EMPOTRAR DE POLIESTER REFORZADO CON FIBRA DE VIDRIO, CON GRADO DE PROTECCIÓN IP 33.7, PROVISTO DE PUERTA CON CERRADURA CON LLAVE, PARA ALOJAR LAS REGLETAS DE CONEXIÓN DE ENTRADA Y SALIDA. I/ MATERIAL AUXILIAR, INSTALADO.

| Codi | Ut | Descripció | Rendiment | Preu | Import |
|---|---|---|---|---|---|
| O01OB222 | h. | Oficial 1ª Instalador telecomunicación | 1 | 16.65 | 16.65 |
| O01OB224 | h. | Ayudante Instalador telecomunicación | 1 | 14.95 | 14.95 |
| RPPAL-GRA | ud. | REG. PRINCIPAL. ARMARIO 105X85X35 (material) | 1 | 264.87 | 264.87 |
|  |  | Total |  |  | 296.47 |

**151** ud R. SECUNDARIO SERVICIO ARM. 45x45x15
20 ud × 113.99 = 2279.80
REGISTRO SECUNDARIO DE SERVICIO PARA TB+RDSI, TLCA Y RTV DE 45X45X15 CM. FORMADO POR ARMARIO DE EMPOTRAR METÁLICO, PROVISTO DE PUERTA CON CERRADURA CON LLAVE, CON GRADO DE PROTECCIÓN IP 33.7, CON PLACA DE MONTAJE ESPECIAL. I/MATERIAL AUXILIAR, INSTALADO.

| Codi | Ut | Descripció | Rendiment | Preu | Import |
|---|---|---|---|---|---|
| O01OB222 | h. | Oficial 1ª Instalador telecomunicación | 0.5 | 16.65 | 8.33 |
| O01OB224 | h. | Ayudante Instalador telecomunicación | 0.5 | 14.95 | 7.48 |
| RS45 | ud. | REG. SECUNDARIO. ARMARIO 45X45X15 CM (material) | 1 | 98.18 | 98.18 |
|  |  | Total |  |  | 113.99 |

**152** ud R. SECUNDARIO SERVICIO ARM. 50x70x15
11 ud × 156.94 = 1726.34
REGISTRO SECUNDARIO DE SERVICIO PARA TB+RDSI, TLCA Y RTV DE 50X70X15 CM, FORMADO POR ARMARIO DE EMPOTRAR METÁLICO, PROVISTO DE PUERTA CON CERRADURA CON LLAVE, CON GRADO DE PROTECCIÓN IP 33.7, CON PLACA DE MONTAJE ESPECIAL. I/MATERIAL AUXILIAR, INSTALADO.

| Codi | Ut | Descripció | Rendiment | Preu | Import |
|---|---|---|---|---|---|
| O01OB222 | h. | Oficial 1ª Instalador telecomunicación | 0.5 | 16.65 | 8.33 |
| O01OB224 | h. | Ayudante Instalador telecomunicación | 0.5 | 14.95 | 7.48 |
| RS70 | ud. | REG. SECUNDARIO. ARMARIO 50X70X15 CM (material) | 1 | 141.13 | 141.13 |
|  |  | Total |  |  | 156.94 |

**531** ud R. SECUNDARIO AMPLIFICACIÓN ARM. 45x45x15
11 ud × 116.79 = 1284.69
REGISTRO SECUNDARIO DE SERVICIO PARA ALOJAMIENTO DE AMPLIFICADORES DE LÍNEA, DE 45X45X15 CM. FORMADO POR ARMARIO DE EMPOTRAR METÁLICO, PROVISTO DE PUERTA CON CERRADURA CON LLAVE, CON GRADO DE PROTECCIÓN IP 33.7, CON PLACA DE MONTAJE ESPECIAL Y DOTADO DE BASE DE ENCHUFE 10/16 A. I/MATERIAL AUXILIAR, INSTALADO.

| Codi | Ut | Descripció | Rendiment | Preu | Import |
|---|---|---|---|---|---|
| O01OB224 | h. | Ayudante Instalador telecomunicación | 0.5 | 14.95 | 7.48 |
| O01OB222 | h. | Oficial 1ª Instalador telecomunicación | 0.5 | 16.65 | 8.33 |
| RS45 | ud. | Reg. Secundario. Armario 45x45x15 cm | 1 | 98.18 | 98.18 |
| ENCHUFE | ud. | TOMA DE CORRIENTE DE SUPERFICIE 220 VAC | 1 | 2.8 | 2.80 |
|  |  | Total |  |  | 116.79 |

**154** ud R. SECUNDARIO PASO ARM. 50x70x15
1 ud × 132.95 = 132.95
REGISTRO SECUNDARIO DE PASO, CAMBIO DE DIRECCIÓN O CAMBIO DE CONDUCCIÓN, DE 50X70X15 CM, FORMADO POR CAJA DE SUPERFICIE DE POLIÉSTER PROVISTO DE TAPA, CON GRADO DE PROTECCIÓN IP 33.7.

| Codi | Ut | Descripció | Rendiment | Preu | Import |
|---|---|---|---|---|---|
| O01OB224 | h. | Ayudante Instalador telecomunicación | 0.35 | 14.95 | 5.23 |
| O01OB222 | h. | Oficial 1ª Instalador telecomunicación | 0.35 | 16.65 | 5.83 |
| RSPB45 | ud. | REG. SECUNDARIO. CAJA 50X70X15 CM (material) | 1 | 121.89 | 121.89 |
|  |  | Total |  |  | 132.95 |

**155** ud R. SECUNDARIO PASO ARM. 55x100x15
1 ud × 163.59 = 163.59
REGISTRO SECUNDARIO DE PASO, CAMBIO DE DIRECCIÓN O CAMBIO DE CONDUCCIÓN, DE 55X100X15 CM, FORMADO POR CAJA DE SUPERFICIE DE POLIÉSTER PROVISTO DE TAPA, CON GRADO DE PROTECCIÓN IP 33.7.

| Codi | Ut | Descripció | Rendiment | Preu | Import |
|---|---|---|---|---|---|
| O01OB222 | h. | Oficial 1ª Instalador telecomunicación | 0.5 | 16.65 | 8.33 |
| O01OB224 | h. | Ayudante Instalador telecomunicación | 0.5 | 14.95 | 7.48 |
| RS100 | ud. | REG. SECUNDARIO. ARMARIO 55X100X15 CM (material) | 1 | 147.78 | 147.78 |
|  |  | Total |  |  | 163.59 |

**156** ud R. PASO TIPO C 10x16x4 cm
11 ud × 1.75 = 19.25
REGISTRO DE PASO TIPO C DE 10X16X4 CM. PARA CANALIZACIÓN DE ACOMETIDA A ASCENSORES, MONTACARGAS Y CONTROL, FORMADO POR CAJA AISLANTE PARA EMPOTRAR PROVISTO DE TAPA, CON GRADO DE PROTECCIÓN IP 33.5 Y RIGIDEZ DIELÉCTRICA MÍNIMA DE 15 KV/MM., Y UN ESPESOR MÍNIMO DE 2 MM. I/MATERIAL AUXILIAR.

| Codi | Ut | Descripció | Rendiment | Preu | Import |
|---|---|---|---|---|---|
| O01OB222 | h. | Oficial 1ª Instalador telecomunicación | 0.01 | 16.65 | 0.17 |
| RPTC | ud. | REG. DE PASO TIPO C. 10X16X4 CM (material) | 1 | 1.58 | 1.58 |
|  |  | Total |  |  | 1.75 |

**157** ud R. TERMINACIÓN RED 30x50x6 cm
85 ud × 36.28 = 3083.80
REGISTRO DE TERMINACIÓN DE RED DE 30X50X6 CM. PARA CANALIZACIONES INTERIORES DE USUARIO DE TB+RDSI, TLCA, SAFI Y RTV, FORMADO POR CAJA AISLANTE PARA EMPOTRAR, CON ELEMENTOS SEPARADORES PARA CADA SERVICIO, CON GRADO DE PROTECCIÓN IP33 IK5, CON UN ESPESOR MÍNIMO DE 2 MM., UNA BASE DE ENCHUFE DE 10/16 A., CONEXIONADO Y MATERIAL AUXILIAR, INSTALADO.

| Codi | Ut | Descripció | Rendiment | Preu | Import |
|---|---|---|---|---|---|
| O01OB222 | h. | Oficial 1ª Instalador telecomunicación | 0.6 | 16.65 | 9.99 |
| O01OB224 | h. | Ayudante Instalador telecomunicación | 0.6 | 14.95 | 8.97 |
| RTR | ud | REGISTRO DE TERMINACIÓN DE RED 30X50X6 (material) | 1 | 17.32 | 17.32 |
|  |  | Total |  |  | 36.28 |

**158** ud REGISTRO DE TOMA TLCA/SAFI 64x64x42 cm.
85 ud × 0.85 = 72.25
REGISTRO DE TOMA PARA TLCA/SAFI O RESERVA, FORMADO POR CAJA DE PLÁSTICO UNIVERSAL PARA EMPOTRAR CON GRADO DE PROTECCIÓN IP 33.5 CON TAPA CIEGA. INSTALADO.

| Codi | Ut | Descripció | Rendiment | Preu | Import |
|---|---|---|---|---|---|
| O01OB224 | h. | Ayudante Instalador telecomunicación | 0.01 | 14.95 | 0.15 |
| TOMATLCA | ud. | CAJA EMPOTRAR UNIVERSAL CON TAPA CIEGA (material) | 1 | 0.7 | 0.70 |
|  |  | Total |  |  | 0.85 |

**159** ud EQUIPAMIENTO RECINTO (RITU)
1 ud × 470.94 = 470.94
INSTALACIÓN ELÉCTRICA DEL RITU, FORMADA POR ACOMETIDA ELÉCTRICA DESDE CUADRO DE SERVICIOS GENERALES HASTA CUADRO DE PROTECCIÓN, COMPUESTA POR LÍNEA DE COBRE DE 2X6 MM2 + TT. BAJO TUBO DE PVC RÍGIDO DE 32 MM. DE DIÁMETRO; ACOMETIDA DE DOS CANALIZACIONES DE PVC DE 32 MM DE DIÁMETRO DESDE EL CUARTO DE CONTADORES HASTA EL RECINTO; INSTALACIÓN ELÉCTRICA PARA LAS BASES DE ENCHUFE DESDE EL CUADRO DE PROTECCIÓN FORMADA POR CABLES DE COBRE DE 2X2,5 + TT MM2 DE SECCIÓN BAJO TUBO CORRUGADO DE PVC DE 25 MM DE DIÁMETRO; PUNTO DE ALUMBRADO DE EMERGENCIA EN TECHO PARA ILUMINACIÓN NO PERMANENTE DE 30 LM. IP42, CARGA COMPLETA 24 HORAS; INSTALACIÓN ELÉCTRICA DESDE EL CUADRO DE PROTECCIÓN HASTA LOS EQUIPOS DE ILUMINACIÓN FORMADA POR CONDUCTOR ELÉCTRICO DE 2X2,5 MM2. DE SECCIÓN Y AISLAMIENTO DE 750 V, BAJO TUBO CORRUGADO DE PVC DE 25 MM. DE DIÁMETRO; BASES DE ENCHUFE CON TOMA DE TIERRA LATERAL, INCLUYENDO CAJAS DE REGISTRO, CAJAS DE MECANISMO UNIVERSAL CON TORNILLOS, BASES DE ENCHUFE SISTEMA SCHUKO 10-16 A. (II+T.); PUNTO DE LUZ SENCILLO, INCLUYENDO CAJA DE REGISTRO, CAJA DE MECANISMO UNIVERSAL CON TORNILLOS E INTERRUPTOR UNIPOLAR; TOMA DE TIERRA FORMADA POR UN ANILLO INTERIOR Y CERRADO DE COBRE DE 25 MM2 DE SECCIÓN FIJADO A LA PARED Y UNIDO A LA TOMA DE TIERRA DEL EDIFICIO, Y BARRA COLECTORA, ESCALERILLA PERIMETRAL PARA TENDIDO DE CABLEADO Y PLACA DE IDENTIFICACIÓN. TOTALMENTE INSTALADO.

| Codi | Ut | Descripció | Rendiment | Preu | Import |
|---|---|---|---|---|---|
| ANILLOTIERRA | m. | COND. RÍGI. 750 V 25 MM2 CU, ANILLO DE TIERRA (material) | 11 | 1.67 | 18.37 |
| DSI | m. | ESCALERILLA PARA CABLEADO (material) | 11 | 3.86 | 42.46 |
| O01OB222 | h. | Oficial 1ª Instalador telecomunicación | 4 | 16.65 | 66.60 |
| O01OB223 | h. | Oficial 2ª Instalador telecomunicación | 4 | 15.57 | 62.28 |
| P15GA020 | m. | COND. RÍGI. 750 V 2,5 MM2 CU (material) | 14 | 0.22 | 3.08 |
| P22TC040 | m. | TUBO RÍGIDO PVC D=32 MM. (material) | 150 | 1.06 | 159.00 |
| P15MMA060 | ud | BASE ENCHUFE SCHUKO (material) | 6 | 3.34 | 20.04 |
| P15AE002 | m. | COND.AISLA. 0,6-1KV 2X6 MM2 CU (material) | 50 | 0.64 | 32.00 |
| P01DW090 | ud | Pequeño material | 5 | 0.9 | 4.50 |
| PLUZEMER | ud | APARATO ILUMINACIÓN AUTÓNOMA EMERGENCIA 8 W 300 LUX (material) | 1 | 47.54 | 47.54 |
| P15GB020 | m. | TUBO PVC CORRUGADO M 25/GP5, ALUMBRADO Y ENCHUFES (material) | 14 | 0.19 | 2.66 |
| P15GK050 | ud | CAJA MECAN. EMPOTRAR ENLAZABLE (material) | 7 | 0.3 | 2.10 |
| P15MMA010 | ud | INTERRUPTOR UNIPOLAR (material) | 1 | 4.83 | 4.83 |
| PIDENT-ICT | ud | PLACA IDENTIFICACIÓN DE LA ICT 200 X 200 MM (material) | 1 | 5.48 | 5.48 |
|  |  | Total |  |  | 470.94 |

**160** ud CUADRO PROTECCIÓN PARA RITU
1 ud × 317.55 = 317.55
CUADRO ELÉCTRICO DE PROTECCIÓN COLOCADO EN EL RITU EMPOTRADO Y FORMADO POR CAJA EMPOTRADA DE 18 MÓDULOS CON TAPA, DE MATERIAL PLÁSTICO AUTOEXTINGUIBLE, CON GRADO DE PROTECCIÓN MÍNIMO IP40, CON INTERRUPTOR GENERAL AUTOMÁTICO DE CORTE OMNIPOLAR, TENSIÓN NOMINAL 230/400 VCA, INTENSIDAD NOMINAL 25 A Y PODER DE CORTE DE 4500 A; INTERRUPTORES DIFERENCIALES DE CORTE OMNIPOLAR CON TENSIÓN NOMINAL MÍNIMA DE 230/400 VCA, INTENSIDAD NOMINAL DE 25 A, INTENSIDAD DE DEFECTO DE 300 MA DE TIPO SELECTIVO; INTERRUPTORES MAGNETOTÉRMICOS DE CORTE OMNIPOLAR PARA PROTECCIÓN DEL ALUMBRADO DEL RECINTO, CON TENSIÓN NOMINAL MÍNIMA 230/400 VCA, INTENSIDAD NOMINAL 10 A Y PODER DE CORTE DE DE 4500 A; INTERRUPTORES MAGNETOTÉRMICOS DE CORTE OMNIPOLAR PARA PROTECCIÓN DE LAS BASES DE TOMAS DE CORRIENTE DEL RECINTO, CON TENSIÓN NOMINAL MÍNIMA 230/400 VCA, INTENSIDAD NOMINAL 16 A Y PODER DE CORTE DE 4500 A. INSTALADOS Y CONEXIONADOS. I/ CAJA DE PVC EMPOTRADA PARA COLOCACIÓN ICP.

| Codi | Ut | Descripció | Rendiment | Preu | Import |
|---|---|---|---|---|---|
| O01OB223 | h. | Oficial 2ª Instalador telecomunicación | 0.5 | 15.57 | 7.79 |
| O01OB222 | h. | Oficial 1ª Instalador telecomunicación | 1 | 16.65 | 16.65 |
| P15FJ040 | ud | DIFERENCIAL 2X25A A 300MA TIPO AC (material) | 2 | 81 | 162.00 |
| P15FA010 | ud | CAJA PARA ICP (2P), S< 10 (material) | 1 | 4.57 | 4.57 |
| P15FK050 | ud | PIA ABB 2X10A, 6/10KA CURVA C (material) | 2 | 27.91 | 55.82 |
| P15FH070 | ud | ARM. PUERTA OPACA 18 MÓD.IP4X + IK05 (material) | 1 | 27.8 | 27.80 |
| P01DW090 | ud | Pequeño material | 1 | 0.9 | 0.90 |
| P15FK080 | ud | PIA 2X25A, 6/4,5KA CURVA C (material) | 1 | 10.34 | 10.34 |
| P15FK060 | ud | PIA 2X16A, 6/4,5KA CURVA C, ENCHUFES (material) | 3 | 10.56 | 31.68 |
|  |  | Total |  |  | 317.55 |

**165** m. CABLE MULTIMODO DE 4 FIBRAS OM2
46 m. × 2.45 = 112.70
TENDIDO DE CABLE DE 4 FIBRAS ÓPTICAS MULTIMODO 50/125 OM2, CON CUBIERTA LIBRE DE HALÓGENOS, DE ACUERDO CON NORMATIVAS IEC60332-1, IEC60332.3C, IEC1034 1/2, IEC754-1/2, PROTECCIÓN CON FIBRAS DE ARAMIDA TOTALMENTE DIELÉCTRICO, APERTURA NUMÉRICA 0,20, NO CIRCULARIDAD DEL NÚCLEO 6% MÁXIMO, NO CIRCULARIDAD DEL REVESTIMIENTO 2% MÁXIMO, DESPLAZAMIENTO NÚCLEO/REVESTIMIENDO 6% MÁXIMO, DESDE RACK PRINCIPAL HASTA RACK INTERMEDIO. TOTALMENTE INSTALADO Y CONECTADO.

| Codi | Ut | Descripció | Rendiment | Preu | Import |
|---|---|---|---|---|---|
| O01OB222 | h. | Oficial 1ª Instalador telecomunicación | 0.1 | 16.65 | 1.67 |
| O01OB223 | h. | Oficial 2ª Instalador telecomunicación | 0.05 | 15.57 | 0.78 |
|  |  | Total |  |  | 2.45 |

**6666** ud BANDEJA DE FIBRA ÓPTICA 19´´ 36 F.O.
2 ud × 69.2 = 138.40
BANDEJA DESLIZANTE DE FIBRA ÓPTICA DE 1 U PARA INSTALACIÓN EN RACK DE 19´´ CON POSIBILIDAD DE INSTALACIÓN DE 3 PANELES ADAPTADORES Y TERMINACIÓN DE HASTA 36 FIBRAS, EQUIPADA CON PASACABLES, VELCROS, BRIDAS Y CLIPS ORGANIZADORES INTERNOS. INCLUYE PANEL ADAPTADOR CON 3 CONECTORES SC DUPLEX MULTIMODO DE BRONCE AL FÓSFORO. INCLUYE INSTALACIÓN Y CONEXIONADO.

| Codi | Ut | Descripció | Rendiment | Preu | Import |
|---|---|---|---|---|---|
| O01OB223 | h. | Oficial 2ª Instalador telecomunicación | 0.167 | 15.57 | 2.60 |
| O01OB222 | h. | Oficial 1ª Instalador telecomunicación | 4 | 16.65 | 66.60 |
|  |  | Total |  |  | 69.2 |

**FDK2U040** u Pericó regist.form.prefabricat.p/instal.telefonia HF-III
1 u × 302.74 = 302.74
Pericó de registre prefabricat de formigó armat vibrat, tipus HF-III per a instal.lacions de telefonia inclosa tapa de formigó prefabricada, col·locada sobre solera de formigó HM-20/P/40/I de 15 cm de gruix

| Codi | Ut | Descripció | Rendiment | Preu | Import |
|---|---|---|---|---|---|
| A012N000 | h | Oficial 1a d'obra pública | 0.35 | 17.89 | 6.26 |
| A0140000 | h | Manobre | 0.7 | 14.88 | 10.42 |
| BDK2U040 | u | Pericó HF III.registre p/instal.telefonia (material) | 1 | 273.83 | 273.83 |
| B064500C | m3 | Formigó HM-20/P/40/I,>=200kg/m3 ciment | 0.168 | 41.26 | 6.93 |
| C1503000 | h | Camió grua | 0.167 | 31.71 | 5.30 |
|  |  | Total |  |  | 302.74 |

**EPD11152DTUE** u Caixa reg.enllaç ICT,cos planx.ac.lac.+porta planx.ac.lac.,500x700x150 mm,encastada.Registres ICT de
1 u × 173.84 = 173.84
Caixa de registre d'enllaç per a instal.lacions d'ICT, amb cos de planxa d'acer lacat amb aïllament interior i amb porta de planxa d'acer lacat, de 500x700x150 mm ref. ICT705015RE de la sèrie Registres ICT de HIMEL, encastada

| Codi | Ut | Descripció | Rendiment | Preu | Import |
|---|---|---|---|---|---|
| A013M000 | h | Ajudant muntador | 0.35 | 15.97 | 5.59 |
| A012M000 | h | Oficial 1a montador | 0.35 | 18.48 | 6.47 |
| BPD11150DTUE | u | Regist.enllaç ICT,70x50x15cm,metàl.,p/int./ext.,entrada inf.,IP55 IK10,superf, Registres ICT de HIME (material) | 1 | 161.6 | 161.60 |
| A%AUX001 | % | Despeses auxiliars sobre la mà d'obra | 1.5 % | 12.06 | 0.18 |
|  |  | Total |  |  | 173.84 |

**EPD31152DTVG** u Reg.sec.ICT,cos planx.ac.lac.+porta planx.ac.lac.,placa munt.fusta hidrof.,550x1000x150 mm,munt.supe
1 u × 207.72 = 207.72
Registre secundari per a instal.lacions d'ICT, amb cos de planxa d'acer lacat i porta de planxa d'acer lacat, amb placa de muntatge de fusta hidrofugada, de 550x1000x150 mm ref. ICT6010015RSCL de la sèrie Registres ICT de HIMEL, muntat superficialment

| Codi | Ut | Descripció | Rendiment | Preu | Import |
|---|---|---|---|---|---|
| A013M000 | h | Ajudant muntador | 0.4 | 15.97 | 6.39 |
| A012M000 | h | Oficial 1a montador | 0.4 | 18.48 | 7.39 |
| BPD31152DTVG | u | Registre secundari ICT,60x100x15cm,>30 PAU,metàl.,int./ext.,IP55 IK10,superf./encastar, Registres IC (material) | 1 | 193.73 | 193.73 |
| A%AUX001 | % | Despeses auxiliars sobre la mà d'obra | 1.5 % | 13.78 | 0.21 |
|  |  | Total |  |  | 207.72 |

**FG22TD1K** m Tub corbable corrugat polietilè,doble capa,DN=63mm,20J,450N,canal.sot.
56 m × 1.51 = 84.56
Tub corbable corrugat de polietilè, de doble capa, llisa la interior i corrugada l'exterior, de 63 mm de diàmetre nominal, aïllant i no propagador de la flama, resistència a l'impacte de 20 J, resistència a compressió de 450 N, muntat com a canalització soterrada

| Codi | Ut | Descripció | Rendiment | Preu | Import |
|---|---|---|---|---|---|
| A012H000 | H | Oficial 1a electricista | 0.025 | 18.48 | 0.46 |
| A013H000 | H | Ajudant electricista | 0.02 | 15.95 | 0.32 |
| BG22TD10 | m | Tub corbable corrugat polietilè,doble capa,DN=63mm,20J,450N,p/canal.soterrada (material) | 1.02 | 0.72 | 0.73 |
|  |  | Total |  |  | 1.51 |

**EP748803** u Rack VDI 19´´ tipus DRCRAK42U0808A2 de Brand-rex o equivalent, de 42 U de 800x875 mm, fabricat en ac
1 u × 1115.44 = 1115.44
Rack VDI 19´´ tipus DRCRAK42U0808A2 de Brand-rex o equivalent, de 42 U de 800x875 mm, fabricat en acer galvanitzat IP 21, 4 carrils d'acer de muntatge vertical EIA ajustables perforats, sòcol frontal perforat per a millorar la ventilació, porta del darrera en acer sense panells laterals. Muntatge independent, 4 potes incloses, color negre RAL 9005, amb part proporcional d'accessoris. Instal·lat i comprovat.

| Codi | Ut | Descripció | Rendiment | Preu | Import |
|---|---|---|---|---|---|
| A013H000 | H | Ajudant electricista | 2 | 15.95 | 31.90 |
| A012H000 | H | Oficial 1a electricista | 2 | 18.48 | 36.96 |
| BP748803 | u | Rack VDI 19´´ tipus BRR080842-8-2SP de Brand-rex o equivalent, de 42 U de 800x800 mm, fabricat en ac (material) | 1 | 1046.58 | 1046.58 |
|  |  | Total |  |  | 1115.44 |

**EP7ZBE01** u Base d'endolls tipus BRRASchuko8Way de Brand-rex o equivalent
2 u × 36.38 = 72.76
Base d'endolls tipus BRRASchuko8Way de Brand-rex o equivalent, amb part proporcional d'accessoris. Instal·lada i comprovada.

| Codi | Ut | Descripció | Rendiment | Preu | Import |
|---|---|---|---|---|---|
| A012H000 | H | Oficial 1a electricista | 0.2 | 18.48 | 3.70 |
| A013H000 | H | Ajudant electricista | 0.2 | 15.95 | 3.19 |
| BP7ZBE01 | u | Base d'endolls tipus BRRASchuko8Way de Brand-rex o equivalent, amb part proporcional d'accessoris. (material) | 1 | 29.49 | 29.49 |
|  |  | Total |  |  | 36.38 |

**EP7ZPH01** u Passafils horitzontal 19´´, 1U tipus MMCACCCM001 de Brand-rex o equivalent
14 u × 18.4 = 257.60
Passafils horitzontal 19´´, 1U tipus MMCACCCM001 de Brand-rex o equivalent, construcció en acer suau 2,5mm., 5 anelles horitzontals, anella 60x60x13mm, de color negre, amb part proporcional d'accessoris. Instal·lat i comprovat.

| Codi | Ut | Descripció | Rendiment | Preu | Import |
|---|---|---|---|---|---|
| A013H000 | H | Ajudant electricista | 0.1 | 15.95 | 1.60 |
| A012H000 | H | Oficial 1a electricista | 0.1 | 18.48 | 1.85 |
| BP7ZPH01 | u | Passafils horitzontal 19´´, 1U tipus MMCACCCM001 de Brand-rex o equivalent, construcció en acer suau 2,5mm., 5 anelles horitzontals, anella 60x60x13mm, de color negre, amb part proporcional d'accessoris. (material) | 1 | 14.95 | 14.95 |
|  |  | Total |  |  | 18.4 |

**EP7ZPV01** u Passafils vertical per a Rack de 42 U, ample de canal 150 mm, ref.DRCTRY42U008SP de Brand-Rex o equi
1 u × 74.11 = 74.11
Passafils vertical per a Rack de 42 U, ample de canal 150 mm, ref.DRCTRY42U008SP de Brand-Rex o equivalent. Instal·lat i comprovat.

| Codi | Ut | Descripció | Rendiment | Preu | Import |
|---|---|---|---|---|---|
| A013H000 | H | Ajudant electricista | 0.1 | 15.95 | 1.60 |
| A012H000 | H | Oficial 1a electricista | 0.1 | 18.48 | 1.85 |
| BP7ZPV01 | u | Passafils vertical per a Rack de 42 U, ample de canal 150 mm, ref.DRCTRY42U008SP de Brand-Rex o equivalent. (material) | 1 | 70.66 | 70.66 |
|  |  | Total |  |  | 74.11 |

**EP7ZBU02** u Panell repartidor Cat6Plus de Categoria 6 Ref.C6CPNLU24012M de Brand-rex o equivalent, sense pantall
10 u × 160.78 = 1607.80
Panell repartidor Cat6Plus de Categoria 6 Ref.C6CPNLU24012M de Brand-rex o equivalent, sense pantalla , amb circuit imprès, per a rack de 19´´, 1U d'alçada , Prof. del panell: 132mm, (inclou gestió del darrere de cables), 24 ports RJ45, blocs de 8 connectors, Color: RAL 9005 Negro, Regletes: LSA estil IDC.Cablejat estàndard : EIA/TIA 568A/B. Segons a Categoria 6, ANSI/EIA/TIA 568B.2.1: 2002, ISO/IEC 11801 : 2002,EN 50173-1 : 2002, amb part proporcional d'accessoris. Instal·lat i comprovat.

| Codi | Ut | Descripció | Rendiment | Preu | Import |
|---|---|---|---|---|---|
| A013H000 | H | Ajudant electricista | 0.5 | 15.95 | 7.98 |
| A012H000 | H | Oficial 1a electricista | 0.5 | 18.48 | 9.24 |
| BP7ZBU02 | u | Panell repartidor Cat6Plus de Categoria 6 Ref.C6CPNLU24012M de Brand-rex o equivalent, sense pantalla , amb circuit imprès, per a rack de 19´´, 1U d'alçada , Prof. del panell: 132mm, (inclou gestió del darrere de cables), 24 ports RJ45, blocs de 8 connectors, Color: RAL 9005 Negro, Regletes: LSA estil IDC.Cablejat estàndard : EIA/TIA 568A/B. Segons a Categoria 6, ANSI/EIA/TIA 568B.2.1: 2002, ISO/IEC 11801 : 2002,EN 50173-1 : 2002, amb part proporcional d'accessoris. (material) | 1 | 143.56 | 143.56 |
|  |  | Total |  |  | 160.78 |

**EP7ZBU03** u Plafó repartidor per a telefonia, 25 ports,de circuit imprès, Ref. C5CPNLU504PK2 de Brand-rex o e
1 u × 97.6 = 97.60
Plafó repartidor per a telefonia, 25 ports,de circuit imprès, Ref. C5CPNLU504PK2 de Brand-rex o equivalent, per a rack de 19´´, 1U d'alçada , Prof. del Plafó : 142mm, (inclou gestió del darrere de cables), RJ45/RJ11 de 4 contactes. Segons : Categoria 3, ANSI/EIA/TIA 568B.2:2002. Color Negre, apte per a Blolite, amb part proporcional d'accessoris. Instal·lat i comprovat.

| Codi | Ut | Descripció | Rendiment | Preu | Import |
|---|---|---|---|---|---|
| A012H000 | H | Oficial 1a electricista | 0.5 | 18.48 | 9.24 |
| A013H000 | H | Ajudant electricista | 0.5 | 15.95 | 7.98 |
| BP7ZBU03 | U | Plafó repartidor per a telefonia, 25 ports,de circuit imprès, Ref. C5CPNLU504PK2 de Brand-rex o equivalent, per a rack de 19´´, 1U d'alçada , Prof. del Plafó : 142mm, (inclou gestió del darrere de cables), RJ45/RJ11 de 4 contactes. Segons : Categoria 3, ANSI/EIA/TIA 568B.2:2002. Color Negre, apte per a Blolite, amb part proporcional d'accessoris. (material) | 1 | 80.38 | 80.38 |
|  |  | Total |  |  | 97.6 |

**EP7ZPR11** u Panell repartidor Telefonia ref.C5CPNLU254PK2M de Brand-rex o equivalent,
2 u × 90.56 = 181.12
Panell repartidor Cat6Plus de telefonia ref.C5CPNLU254PK2M de Brand-rex o equivalent, amb 50 ports, 1U d'alçada , Prof. del Plafó : 142mm, (inclou gestió del darrere de cables), RJ45/RJ11 de 4 contactes. Segons : Categoria 3, ANSI/EIA/TIA 568B.2:2002. Color Negre, amb part proporcional d'accessoris. Instal·lat i comprovat.

| Codi | Ut | Descripció | Rendiment | Preu | Import |
|---|---|---|---|---|---|
| A012H000 | H | Oficial 1a electricista | 0.2 | 18.48 | 3.70 |
| A013H000 | H | Ajudant electricista | 0.2 | 15.95 | 3.19 |
| BP7ZPR11 | u | Panell repartidor Cat6Plus de telefonia ref.C5CPNLU254PK2M de Brand-rex o equivalent, amb 50 ports, 1U d'alçada , Prof. del Plafó : 142mm, (inclou gestió del darrere de cables), RJ45/RJ11 de 4 contactes. Segons : Categoria 3, ANSI/EIA/TIA 568B.2:2002. Color Negre, amb part proporcional d'accessoris. (material) | 1 | 83.67 | 83.67 |
|  |  | Total |  |  | 90.56 |

**EPPOCABÑ** m Cable de 25 parells per a transmissió de veu/dades Ref. C3U-25PR-HF1 de Brand-rex o equivalent, sens
146 m × 4.71 = 687.66
Cable de 25 parells per a transmissió de veu/dades Ref. C3U-25PR-HF1 de Brand-rex o equivalent, sense pantalla , 24 AWG, Conductor: Coure recuit, 0,51mm de diàmetre, Aïllament: Poliolefina. Coberta: Embolicat amb cinta de polièster, cobertura del 100%. Revest: LSFZH . Segons : Categoria 3 ANSI/EIA/TIA 568B.2:2002. Color Gris 7035. Instal.lat i comprovat.

| Codi | Ut | Descripció | Rendiment | Preu | Import |
|---|---|---|---|---|---|
| A012H000 | H | Oficial 1a electricista | 0.1 | 18.48 | 1.85 |
| A013H000 | H | Ajudant electricista | 0.05 | 15.95 | 0.80 |
| BPPOCABÑ | u | Cable de 25 parells per a transmissió de veu/dades Ref. C3U-25PR-HF1 de Brand-rex o equivalent, sense pantalla , 24 AWG, Conductor: Coure recuit, 0,51mm de diàmetre, Aïllament: Poliolefina. Coberta: Embolicat amb cinta de polièster, cobertura del 100%. Revest: LSFZH . Segons : Categoria 3 ANSI/EIA/TIA 568B.2:2002. (material) | 1 | 2.06 | 2.06 |
|  |  | Total |  |  | 4.71 |

**EP4ATT01** u Tirantet GigaPlus de 4 parells RJ45-RJ45 de Categoria 5e Ref.GPCPCU020-888HB de Brand-rex o equivale
434 u × 20.02 = 8688.68
Tirantet GigaPlus de 4 parells RJ45-RJ45 de Categoria 5e Ref.GPCPCU020-888HB de Brand-rex o equivalent, sense pantalla , conductors flexibles de calibre 24 AWG, disseny U/UTP, coberta lliure d'halògens LS/OH d'acord IEC 332.1, de longitud 2m, de color Gris, amb part proporcional d'accessoris. Instal·lat i comprovat.

| Codi | Ut | Descripció | Rendiment | Preu | Import |
|---|---|---|---|---|---|
| A012H000 | H | Oficial 1a electricista | 0.2 | 18.48 | 3.70 |
| A013H000 | H | Ajudant electricista | 0.2 | 15.95 | 3.19 |
| BP4ATT01 | u | Tirantet GigaPlus de 4 parells RJ45-RJ45 de Categoria 5e Ref.GPCPCU020-888HB de Brand-rex o equivalent, sense pantalla , conductors flexibles de calibre 24 AWG, disseny U/UTP, coberta lliure d'halògens LS/OH d'acord IEC 332.1, de longitud 2m, de color Gris, amb part proporcional d'accessoris. (material) | 1 | 13.13 | 13.13 |
|  |  | Total |  |  | 20.02 |

**EP73SN02** u Presa Snap-in Cat6Plus tipus C6CJAKU012 de Brand-rex o equivalent
434 u × 8.22 = 3567.48
Presa Snap-in Cat6Plus tipus C6CJAKU012 de Brand-rex o equivalent, de Categoria 6 sense apantallar, amb ports RJ45 format Keyston, entrada de cable: Superior i posterior, de color negre, inserció IDC, Gruix de la placa frontal: màx.. 1,60mm. Material del cos : Gran impacte PBT UL94 - VO. Segons : Categoria 6 ANSI/EIA/TIA 568B.2.1 : 2002. ISO/IEC 11801 : 2002 .EN 50173-1 : 2002 , amb part proporcional d'accessoris. Instal·lada i comprovada.

| Codi | Ut | Descripció | Rendiment | Preu | Import |
|---|---|---|---|---|---|
| A013H000 | H | Ajudant electricista | 0.1 | 15.95 | 1.60 |
| A012H000 | H | Oficial 1a electricista | 0.1 | 18.48 | 1.85 |
| BP73SN02 | u | Presa Snap-in Cat6Plus tipus C6CJAKU012 de Brand-rex o equivalent, de Categoria 6 sense apantallar, amb ports RJ45 format Keyston, entrada de cable: Superior i posterior, de color negre, inserció IDC, Gruix de la placa frontal: màx.. 1,60mm. Material del cos : Gran impacte PBT UL94 - VO. Segons : Categoria 6 ANSI/EIA/TIA 568B.2.1 : 2002. ISO/IEC 11801 : 2002 .EN 50173-1 : 2002 , amb part proporcional d'accessoris. (material) | 1 | 4.77 | 4.77 |
|  |  | Total |  |  | 8.22 |

**EP434P01** m Cable Cat6Plus de 4 parells Categoria 6 Ref. C6U-HF1 de Brand-rex o equivalent, sense pantalla , am
35588 m × 1.21 = 43061.48
Cable Cat6Plus de 4 parells Categoria 6 Ref. C6U-HF1 de Brand-rex o equivalent, sense pantalla , amb calibre de conductor de 23 AWG, disseny U/UTP, coberta lliure d'halògens LSF/OH Segons a IEC 332.1, compatible amb Ethernet Gigabit i Segons a ISO/IEC 11801:2002, ISO/IEC 61156-5, EN 50173-1:2002,EN 50288-6-1. ANSI/TIA/EIA 568B.2.1:2002. color Violeta RAL 4005, amb part proporcional d'accessoris. Instal·lat i comprovat.

| Codi | Ut | Descripció | Rendiment | Preu | Import |
|---|---|---|---|---|---|
| A012H000 | H | Oficial 1a electricista | 0.02 | 18.48 | 0.37 |
| A013H000 | H | Ajudant electricista | 0.02 | 15.95 | 0.32 |
| BP434P01 | m | Cable Cat6Plus de 4 parells Categoria 6 Ref. C6U-HF1 de Brand-rex o equivalent, sense pantalla , amb calibre de conductor de 23 AWG, disseny U/UTP, coberta lliure d'halògens LSF/OH Segons a IEC 332.1, compatible amb Ethernet Gigabit i Segons a ISO/IEC 11801:2002, ISO/IEC 61156-5, EN 50173-1:2002,EN 50288-6-1. ANSI/TIA/EIA 568B.2.1:2002. color Violeta RAL 4005, amb part proporcional d'accessoris. (material) | 1 | 0.52 | 0.52 |
|  |  | Total |  |  | 1.21 |

**EP43TN01** u Tirantet Cat6Plus de 4 parells RJ45-RJ45 de Categoria 6 Ref. C6CPCU010-888BB de Brand-rex o equivale
221 u × 16.85 = 3723.85
Tirantet Cat6Plus de 4 parells RJ45-RJ45 de Categoria 6 Ref. C6CPCU010-888BB de Brand-rex o equivalent, sense pantalla , conductors flexibles de calibre 24 AWG, disseny U/UTP, coberta lliure d'halògens LS/OH d'acord IEC 332.1, de longitud 1m, de color Gris, amb part proporcional d'accessoris. Instal·lat i comprovat.

| Codi | Ut | Descripció | Rendiment | Preu | Import |
|---|---|---|---|---|---|
| A012H000 | H | Oficial 1a electricista | 0.2 | 18.48 | 3.70 |
| A013H000 | H | Ajudant electricista | 0.2 | 15.95 | 3.19 |
| BP43TN01 | u | Tirantet Cat6Plus de 4 parells RJ45-RJ45 de Categoria 6 Ref. C6CPCU010-888BB de Brand-rex o equivalent, sense pantalla , conductors flexibles de calibre 24 AWG, disseny U/UTP, coberta lliure d'halògens LS/OH d'acord IEC 332.1, de longitud 1m, de color Gris, amb part proporcional d'accessoris. (material) | 1 | 9.96 | 9.96 |
|  |  | Total |  |  | 16.85 |

##### EI07.4 Megafonia
Import: 18892.5

**EP35AAF5** U Altaveu de sostre OPTIMUS o equivalent de 12 cm, 6 W RMS (6, 3, 1,5 i 0,8 W), 100 V, 180 mm diàmetre
18 U × 48.39 = 871.02
Altaveu de sostre OPTIMUS o equivalent de 12 cm, 6 W RMS (6, 3, 1,5 i 0,8 W), 100 V, 180 mm diàmetre. Altaveu circular d'empotrar en sostre, amb con dinàmic de 12 cm de diàmetre i 6 W de potència RMS per a línia de 100 V, amb potència seleccionable a 6, 3, 1,5 i 0,8 W. Resposta en freqüència de 100 a 16.000 Hz. Sensibilitat 90 dB (1 W, 1 m, 1 kHz). Pressió acústica màxima 98 dB (1 m, 1 kHz). Reixa en alumini blanc RAL 9010. Fons d'empotrar antifoc i connectors ceràmics, d'acord amb la normativa d'evacuació BS-5839 p8. Mòdel OPTIMUS-TOA ref. PC-1867FC. Instal.lat i comprovat.

| Codi | Ut | Descripció | Rendiment | Preu | Import |
|---|---|---|---|---|---|
| A012M000 | h | Oficial 1a montador | 0.25 | 18.48 | 4.62 |
| BP35AAF5 | u | Altaveu de sostre OPTIMUS o equivalent de 12 cm, 6 W RMS (6, 3, 1,5 i 0,8 W), 100 V, 180 mm diàmetre. Altaveu circular d'empotrar en sostre, amb con dinàmic de 12 cm de diàmetre i 6 W de potència RMS per a línia de 100 V, amb potència seleccionable a 6, 3, 1,5 i 0,8 W. Resposta en freqüència de 100 a 16.000 Hz. Sensibilitat 90 dB (1 W, 1 m, 1 kHz). Pressió acústica màxima 98 dB (1 m, 1 kHz). Reixa en alumini blanc RAL 9010. Fons d'empotrar antifoc i connectors ceràmics, d'acord amb la normativa d'evacuació BS-5839 p8. Mòdel OPTIMUS-TOA ref. PC-1867FC. (material) | 1 | 43.77 | 43.77 |
|  |  | Total |  |  | 48.39 |

| Amidament | Uts. | Parcial |
|---|---|---|
| PSEMI | 9 | 9.000 |
| PSOT-1 | 9 | 9.000 |
| Total |  | 18 |

**EP35AAF6** U Projector acústic 20 W RMS línia de 100 V mòdel OPTIMUS ref. SP-20VA d'Optimus o equivalent.
72 U × 78.03 = 5618.16
Projector acústic 20 W RMS línia de 100 V mòdel OPTIMUS ref. SP-20VA d'Optimus o equivalent. Selecció de impedància mitjançant conmutador, amb possibilitat de connexió a 20, 10 i 5 W, així com a baixa impedànica de 8 ohm. Resposta en freqüència de 120 a 20000 Hz. Pressió acústica màxima de 104 dB a 20 W 1 m. Recinte cilindric estret de ABS blanc RAL 9016. Reixeta d'alumini extrusionat blanc. Anclatge orientable metàl·lic incluït. Protecció IP-66. Compleix normativa d'evacuació BS-5839 p8. Instal.lat i comprovat.

| Codi | Ut | Descripció | Rendiment | Preu | Import |
|---|---|---|---|---|---|
| A012M000 | h | Oficial 1a montador | 0.25 | 18.48 | 4.62 |
| BP35AAF6 | u | Projector acústic 20 W RMS línia de 100 V mòdel OPTIMUS ref. SP-20VA d'Optimus o equivalent. Selecció de impedància mitjançant conmutador, amb possibilitat de connexió a 20, 10 i 5 W, així com a baixa impedànica de 8 ohm. Resposta en freqüència de 120 a 20000 Hz. Pressió acústica màxima de 104 dB a 20 W 1 m. Recinte cilindric estret de ABS blanc RAL 9016. Reixeta d'alumini extrusionat blanc. Anclatge orientable metàl·lic incluït. Protecció IP-66. Compleix normativa d'evacuació BS-5839 p8. (material) | 1 | 73.41 | 73.41 |
|  |  | Total |  |  | 78.03 |

| Amidament | Uts. | Parcial |
|---|---|---|
| PB | 22 | 22.000 |
| PSOT-1 | 14 | 14.000 |
| PSOT-2 | 18 | 18.000 |
| PSOT-3 | 18 | 18.000 |
| Total |  | 72 |

**EP31A360** u Amplificador principal i mezclador digital de 6 zones y 360 W RMS (100 V)(3u) de OPTIMUS o equivalen
1 u × 2346.61 = 2346.61
Amplificador principal i mezclador digital de 6 zones y 360 W RMS (100 V)(3u) de OPTIMUS o equivalent amb 6 sortitides d'altaveus (100 V) i control del sistema VM-3000 segons EN-60849. Entrades 4xMIC/LINE, 2xBGM, 1xetapa 100 V externa, sortida de gravació. Possibilitat de configuració remota via LAN. Entrades (8) i sortides (8) per control remot. Control d'atenuadors. 4 tons de gong incorporats. 6 missatges d'audio generals i 2 missatges d'emergència. Alimentació 230 V CA/24 VCC. Dimensions 482x132,6x431,2 mm (3 u rack). Pes 19 kg. Mòdel OPTIMUS-TOA ref. VM-3360VA. Instal.lada i comprovada.

| Codi | Ut | Descripció | Rendiment | Preu | Import |
|---|---|---|---|---|---|
| A012H000 | H | Oficial 1a electricista | 1 | 18.48 | 18.48 |
| A013H000 | H | Ajudant electricista | 1 | 15.95 | 15.95 |
| BP31A360 | u | Amplificador principal i mezclador digital de 6 zones y 360 W RMS (100 V)(3u) de OPTIMUS o equivalent amb 6 sortitides d'altaveus (100 V) i control del sistema VM-3000 segons EN-60849. Entrades 4xMIC/LINE, 2xBGM, 1xetapa 100 V externa, sortida de gravació. Possibilitat de configuració remota via LAN. Entrades (8) i sortides (8) per control remot. Control d'atenuadors. 4 tons de gong incorporats. 6 missatges d'audio generals i 2 missatges d'emergència. Alimentació 230 V CA/24 VCC. Dimensions 482x132,6x431,2 mm (3 u rack). Pes 19 kg. Mòdel OPTIMUS-TOA ref. VM-3360VA. (material) | 1 | 2312.18 | 2312.18 |
|  |  | Total |  |  | 2346.61 |

| Amidament | Uts. | Parcial |
|---|---|---|
| PB | 1 | 1.000 |
| Total |  | 1 |

**EP31A24E** u Amplificador d'expació de 240 W amb 6 zones d'altaveus de OPTIMUS o equivalent per a expació
2 u × 1712.41 = 3424.82
Amplificador d'expació de 240 W amb 6 zones d'altaveus de OPTIMUS o equivalent per a expació del sistema VM-3000 segons EN-60849. Entrades (8) i sortides (8) per control remot. Control d'atenuadors. Alimentació 230 V CA/24 VCC. Dimensions 482x132,6x407 mm (3 u rack). Pes 16,5 kg. Mòdel OPTIMUS-TOA ref. VM-3240E. Instal.lada i comprovada.

| Codi | Ut | Descripció | Rendiment | Preu | Import |
|---|---|---|---|---|---|
| A013H000 | H | Ajudant electricista | 1 | 15.95 | 15.95 |
| A012H000 | H | Oficial 1a electricista | 1 | 18.48 | 18.48 |
| BP31A24E | u | Amplificador d'expació de 240 W amb 6 zones d'altaveus de OPTIMUS o equivalent per a expació del sistema VM-3000 segons EN-60849. Entrades (8) i sortides (8) per control remot. Control d'atenuadors. Alimentació 230 V CA/24 VCC. Dimensions 482x132,6x407 mm (3 u rack). Pes 16,5 kg. Mòdel OPTIMUS-TOA ref. VM-3240E. (material) | 1 | 1677.98 | 1677.98 |
|  |  | Total |  |  | 1712.41 |

| Amidament | Uts. | Parcial |
|---|---|---|
| PB | 2 | 2.000 |
| Total |  | 2 |

**EP31U007** u Pupitre amb micròfon de 10 zones, configurable i expandible. Mòdel OPTIMUS-TOA o equivalent
1 u × 460.78 = 460.78
Pupitre amb micròfon de 10 zones, configurable i expandible. Mòdel OPTIMUS-TOA o equivalent. Activació de missatges. De control del sistema VM-200 (fins 4). Disposa de microfon amb flexo, tecles i leds configurables per a selecció de zones, activació de missatges pregavats, missatges d'emergència. La seva capacitat pot ampliar-se amb RM-210. Permet complir amb requesits de EN-60849. Ref.: RM-200M. Instal.lat i comprovat.

| Codi | Ut | Descripció | Rendiment | Preu | Import |
|---|---|---|---|---|---|
| A013M000 | h | Ajudant muntador | 0.1 | 15.97 | 1.60 |
| A012M000 | h | Oficial 1a montador | 0.1 | 18.48 | 1.85 |
| BP31U007 | u | Pupitre amb micròfon de 10 zones, configurable i expandible. Mòdel OPTIMUS-TOA o equivalent. Activació de missatges. De control del sistema VM-200 (fins 4). Disposa de microfon amb flexo, tecles i leds configurables per a selecció de zones, activació de missatges pregavats, missatges d'emergència. La seva capacitat pot ampliar-se amb RM-210. Permet complir amb requesits de EN-60849. Ref.: RM-200M. (material) | 1 | 457.33 | 457.33 |
|  |  | Total |  |  | 460.78 |

| Amidament | Uts. | Parcial |
|---|---|---|
| MEGAFONIA GENERAL PB | 1 | 1.000 |
| Total |  | 1 |

**EP31AR15** u Armari per a central de megafonia de 19'' i 15 unitats mòdel OPTIMUS ref. AR-150 o equivalent.
1 u × 1093.82 = 1093.82
Armari per a central de megafonia de 19'' i 15 unitats mòdel OPTIMUS ref. AR-150 o equivalent. Mesures 844 mmx610 mm (alçadaxfons). Armari d'amplada normalitzada de 19''. Pannells d'acer de 15 dècimes i acabats amb pintura epoxi. Incloent rodes i pannells practicables. Quan es subministra muntatge incloent tots els elments necessaris per a albergar i connectar els equips que composa el sistema de megafonia, amb el funcionament verificat i l'adequada documentació tècnica. Instal.lada i comprovada.

| Codi | Ut | Descripció | Rendiment | Preu | Import |
|---|---|---|---|---|---|
| A012H000 | H | Oficial 1a electricista | 1 | 18.48 | 18.48 |
| A013H000 | H | Ajudant electricista | 1 | 15.95 | 15.95 |
| BP31AR15 | U | Armari per a central de megafonia de 19'' i 15 unitats mòdel OPTIMUS ref. AR-150 o equivalent. Mesures 844 mmx610 mm (alçadaxfons). Armari d'amplada normalitzada de 19''. Pannells d'acer de 15 dècimes i acabats amb pintura epoxi. Incloent rodes i pannells practicables. Quan es subministra muntatge incloent tots els elments necessaris per a albergar i connectar els equips que composa el sistema de megafonia, amb el funcionament verificat i l'adequada documentació tècnica. Instal.lada i comprovada. (material) | 1 | 1059.39 | 1059.39 |
|  |  | Total |  |  | 1093.82 |

**EP31PM15** u Porta de metacrilat per a AR-150. Clau. Obertura a ezquerra o dreta de OPTIMUS. ref. P-150 o equival
1 u × 203.64 = 203.64
Porta de metacrilat per a AR-150. Clau. Obertura a ezquerra o dreta de OPTIMUS. ref. P-150 o equivalent. Porta de metacrilat per a rack d'alçada (AR-150). Incorpora pany amb clau. Instal.lada i comprovada.

| Codi | Ut | Descripció | Rendiment | Preu | Import |
|---|---|---|---|---|---|
| A013H000 | H | Ajudant electricista | 0.1 | 15.95 | 1.60 |
| A012H000 | H | Oficial 1a electricista | 0.1 | 18.48 | 1.85 |
| BP31PM15 | u | Porta de metacrilat per a AR-150. Clau. Obertura a ezquerra o dreta de OPTIMUS. ref. P-150 o equivalent. Porta de metacrilat per a rack d'alçada (AR-150). Incorpora pany amb clau. (material) | 1 | 200.19 | 200.19 |
|  |  | Total |  |  | 203.64 |

**EP31CM44** u Central de magafonia- Mòdul de ventilació, mòdel OPTIMUS ref.V-44 o equivalent. De 4 rotors.
1 u × 169.21 = 169.21
Central de megafonia- Mòdul de ventilació, mòdel OPTIMUS ref.V-44 o equivalent. De 4 rotors. Posta en marxa automàtica per termostat. Mòdul de ventilació forçada per a rack de 4 rotors i funció automàtica per termostat. Instal.lada i comprovada.

| Codi | Ut | Descripció | Rendiment | Preu | Import |
|---|---|---|---|---|---|
| A013H000 | H | Ajudant electricista | 1 | 15.95 | 15.95 |
| A012H000 | H | Oficial 1a electricista | 1 | 18.48 | 18.48 |
| BP31CM44 | u | Central de magafonia- Mòdul de ventilació, mòdel OPTIMUS ref.V-44 o equivalent. De 4 rotors. Posta en marxa automàtica per termostat. Mòdul de ventilació forçada per a rack de 4 rotors i funció automàtica per termostat. (material) | 1 | 134.78 | 134.78 |
|  |  | Total |  |  | 169.21 |

**EP31F246** u Font d'alimentació 24 VCC, 2 mA, per a pupitres microfons del sistema VM-200, mòdel OPTIMUS o equiva
1 u × 107.98 = 107.98
Font d'alimentació 24 VCC, 2 mA, per a pupitres microfons del sistema VM-200, mòdel OPTIMUS o equivalent. Mòdel RM-200M i RM-300MF. Model OPTIMUS-TOA ref. AD-246ER. Instal.lada i comprovada.

| Codi | Ut | Descripció | Rendiment | Preu | Import |
|---|---|---|---|---|---|
| A013H000 | H | Ajudant electricista | 1 | 15.95 | 15.95 |
| A012H000 | H | Oficial 1a electricista | 1 | 18.48 | 18.48 |
| BP31F246 | u | Font d'alimentació 24 VCC, 2 mA, per a pupitres microfons del sistema VM-200, mòdel OPTIMUS o equivalent. Mòdel RM-200M i RM-300MF. Model OPTIMUS-TOA ref. AD-246ER. (material) | 1 | 73.55 | 73.55 |
|  |  | Total |  |  | 107.98 |

**EP31CM45** u Central de megafonia- Mòdul frontal, mòdel OPTIMUS ref.Z-45 o equivalent.
1 u × 78.83 = 78.83
Central de megafonia- Mòdul frontal, mòdel OPTIMUS ref.Z-45 o equivalent. Placa (2 unitats) amb interruptor i magnetotèrmic 20 A per activar o desactivar tots els elements instal·lats en l'armari-rack de megafonía. Ocupa 2 unitats d'alçada. Instal.lada i comprovada.

| Codi | Ut | Descripció | Rendiment | Preu | Import |
|---|---|---|---|---|---|
| A012H000 | H | Oficial 1a electricista | 1 | 18.48 | 18.48 |
| A013H000 | H | Ajudant electricista | 1 | 15.95 | 15.95 |
| BP31CM45 | u | Central de megafonia- Mòdul frontal, mòdel OPTIMUS ref.Z-45 o equivalent. Placa (2 unitats) amb interruptor i magnetotèrmic 20 A per activar o desactivar tots els elements instal·lats en l'armari-rack de megafonía. Ocupa 2 unitats d'alçada. (material) | 1 | 44.4 | 44.40 |
|  |  | Total |  |  | 78.83 |

| Amidament | Uts. | Parcial |
|---|---|---|
| PB | 1 | 1.000 |
| Total |  | 1 |

**EP49U010** m Cable trenat especial p/sonoritz.,paral.lel bicolor p/connexió altaveus(2x1,5),col.locat tub
1846 m × 0.68 = 1255.28
Cable trenat especial per a sonoritzacions, paral.lel bicolor per a connexió d'altaveus (2x1,5), col.locat en tub

| Codi | Ut | Descripció | Rendiment | Preu | Import |
|---|---|---|---|---|---|
| A012M000 | h | Oficial 1a montador | 0.015 | 18.48 | 0.28 |
| A013M000 | h | Ajudant muntador | 0.015 | 15.97 | 0.24 |
| BP49U010 | m | Cable trenat especial p/sonoritzacions, paral.lel bicolor p/altaveus (2x1,5) (material) | 1 | 0.16 | 0.16 |
|  |  | Total |  |  | 0.68 |

| Amidament | Uts. | Llarg | Parcial |
|---|---|---|---|
| P.SOT-3 |  |  |  |
| V | 5 |  | 5.000 |
| H | 15 |  | 15.000 |
| H | 67 |  | 67.000 |
| H | 10 | 7.00 | 70.000 |
| H | 20 | 2.00 | 40.000 |
| H | 75 |  | 75.000 |
| H | 5 |  | 5.000 |
| H | 77 |  | 77.000 |
| P.SOT-2 |  |  |  |
| V | 5 |  | 5.000 |
| H | 10 | 9.00 | 90.000 |
| H | 65 |  | 65.000 |
| H | 20 | 2.00 | 40.000 |
| H | 75 |  | 75.000 |
| H | 5 |  | 5.000 |
| H | 70 |  | 70.000 |
| H | 15 |  | 15.000 |
| P.SOT-1 |  |  |  |
| V | 5 |  | 5.000 |
| H | 77 |  | 77.000 |
| H | 20 | 2.00 | 40.000 |
| H | 10 | 12.00 | 120.000 |
| H | 15 | 2.00 | 30.000 |
| H | 30 |  | 30.000 |
| H | 55 |  | 55.000 |
| H | 25 |  | 25.000 |
| P.SEMI |  |  |  |
| V | 5 | 4.00 | 20.000 |
| H | 85 |  | 85.000 |
| H | 10 | 4.00 | 40.000 |
| H | 15 |  | 15.000 |
| H | 25 | 2.00 | 50.000 |
| PB |  |  |  |
| V | 5 | 4.00 | 20.000 |
| H | 30 |  | 30.000 |
| H | 10 |  | 10.000 |
| H | 50 |  | 50.000 |
| H | 30 | 8.00 | 240.000 |
| H | 40 | 2.00 | 80.000 |
| H | 15 | 3.00 | 45.000 |
| H | 10 | 4.00 | 40.000 |
| H | 20 |  | 20.000 |
| Total |  |  | 1846 |

**EG21H81H** M Tub rígid PVC s/halògens,DN=25mm,impacte=2J,resist.compress.=1250N,unió roscada+munt.superf.
735 M × 4.13 = 3035.55

| Amidament | Uts. | Llarg | Parcial |
|---|---|---|---|
| P.SOT-3 |  |  |  |
| H | 10 | 7.00 | 70.000 |
| H | 5 |  | 5.000 |
| P.SOT-2 |  |  |  |
| V | 5 |  | 5.000 |
| H | 10 | 9.00 | 90.000 |
| H | 5 |  | 5.000 |
| P.SOT-1 |  |  |  |
| H | 20 | 2.00 | 40.000 |
| H | 10 | 12.00 | 120.000 |
| H | 15 | 2.00 | 30.000 |
| H | 25 |  | 25.000 |
| P.SEMI |  |  |  |
| H | 10 | 4.00 | 40.000 |
| H | 15 |  | 15.000 |
| H | 25 | 2.00 | 50.000 |
| PB |  |  |  |
| H | 10 |  | 10.000 |
| H | 30 | 5.00 | 150.000 |
| H | 40 | 2.00 | 80.000 |
| Total |  |  | 735 |

**EG151512** U Plàstic,100x100mm,prot.norm.,munt.superf.
90 U × 2.52 = 226.80

| Amidament | Uts. | Parcial |
|---|---|---|
| PB | 22 | 22.000 |
| PSEMI | 9 | 9.000 |
| PSOT-1 | 23 | 23.000 |
| PSOT-2 | 18 | 18.000 |
| PSOT-3 | 18 | 18.000 |
| Total |  | 90 |

#### EI08 TRANSPORT (09/06/2010)
Import: 600264.2

**EL7SSNA4M** u Ascensor elect. s/reduct.,1m/s,trans.elev.,26pers./5parad.,qual.alta.,embarc.simp.,L 2 inox./L 2 inox.,CDS
3 u × 50452.08 = 151356.24
Ascensor elèctric sense cambra de maquinària, sistema de tracció sense reductor i corba d'acceleració i desacceleració progressiva, velocitat 1 m/s, nivell de trànsit elevat, per a 26 persones (càrrega màxima de 2000 kg), de 5 parades (recorregut 17,8 m), habitacle de qualitat alta de 2400x1600x2100 mm, decoració interior cabina d'acer inoxidable amb mirall a la part posterior, embarcament simple amb portes automàtiques d'obertura lateral de 2 fulles d'acer inoxidable de 1300x2000 mm, portes d'accés automàtiques d'obertura lateral de 2 fulles d'acer inoxidable de qualitat alta de 1300x2000, maniobra col·lectiva selectiva de pujada i baixada, amb marcatge CE segons REAL DECRETO 1314/1997. Unitat d'obra acabada i en funcionament.

| Codi | Ut | Descripció | Rendiment | Preu | Import |
|---|---|---|---|---|---|
| A012M000 | h | Oficial 1a montador | 265 | 18.48 | 4897.20 |
| A013M000 | h | Ajudant muntador | 265 | 15.97 | 4232.05 |
| BL41SVA1M | u | Asc. elèc.s/maq.,s/reduct.,1m/s,trans.elev.,26pers./2-6parad.,qual.alta.,embarc.simp.,L 2 inox.,CDS (material) | 1 | 32462.61 | 32462.61 |
| BL4MSNA1M | u | Mat.parad.ascensor,1m/s,trans.elev.,26pers./2-6parad.,qual.alt.,L 2 inox.,CDS (material) | 5 | 1708.14 | 8540.70 |
| A%AUX001 | % | Despeses auxiliars sobre la mà d'obra | 3.5 % | 9129.25 | 319.52 |
|  |  | Total |  |  | 50452.08 |

| Amidament | Uts. | Parcial |
|---|---|---|
| Grup ascensors 1 | 3 | 3.000 |
| Total |  | 3 |

**EL7SSNA5M** u Ascensor elect. s/reduct.,1m/s,trans.elev.,21pers./5parad.,qual.alta.,embarc.simp.,L 2 inox./L 2 inox.,CDS (18/06/2010)
1 u × 45512.39 = 45512.39
Ascensor elèctric sense cambra de maquinària, sistema de tracció sense reductor i corba d'acceleració i desacceleració progressiva, velocitat 1 m/s, nivell de trànsit elevat, per a 21 persones (càrrega màxima de 1600 kg), de 5 parades (recorregut 17,8 m), habitacle de qualitat alta de 2000x1700x2100 mm, decoració interior cabina d'acer inoxidable amb mirall a la part posterior, embarcament simple amb portes automàtiques d'obertura lateral de 2 fulles d'acer inoxidable de 1200x2000 mm, portes d'accés automàtiques d'obertura lateral de 2 fulles d'acer inoxidable de qualitat alta de 1200x2000, maniobra col·lectiva selectiva de pujada i baixada, amb marcatge CE segons REAL DECRETO 1314/1997. Unitat d'obra acabada i en funcionament.

| Codi | Ut | Descripció | Rendiment | Preu | Import |
|---|---|---|---|---|---|
| A012M000 | h | Oficial 1a montador | 265 | 18.48 | 4897.20 |
| A013M000 | h | Ajudant muntador | 265 | 15.97 | 4232.05 |
| BL4MSNA2M | u | Mat.parad.ascensor,1m/s,trans.elev.,21pers./2-6parad.,qual.alt.,L 2 inox.,CDS (material) | 5 | 1708.39 | 8541.95 |
| BL41SVA2M | u | Asc. elèc.s/maq.,s/reduct.,1m/s,trans.elev.,21pers./2-6parad.,qual.alta.,embarc.simp.,L 2 inox.,CDS (material) | 1 | 27521.67 | 27521.67 |
| A%AUX001 | % | Despeses auxiliars sobre la mà d'obra | 3.5 % | 9129.25 | 319.52 |
|  |  | Total |  |  | 45512.39 |

| Amidament | Uts. | Parcial |
|---|---|---|
| Ascensor 2 | 1 | 1.000 |
| Total |  | 1 |

**ELG5318NM** u Asc.hidràulic,26 persones,2000kg,3 parades,porta corred.autom.180cmx200cm,acer inox.
4 u × 40835.01 = 163340.04
Ascensor hidràulic d'impulsió oleodinàmica directa amb dos pistons laterals, suspensió 1:2 i 0.60 m/s per a 26 persones (2000 kg) de 3 parades (recorregut 9,30m), maniobra col.lectiva selectiva simple de pujada i baixada, portes d'accés d'apertura central 1800x2000, d'acer inoxidable, cabina amb porta corredissa automàtica d'acer inoxidable d'apertura central de quatre fulles 1800x2000 i qualitat d'acabats mitjana. Decoració cabina amb panells de xapa pintada, amb proteccions paracops. Sostre il.luminat amb fluorescents. Acabat paviment de xapa estriada. Recinte maquinaria a planta inferior de recorregut. Unitat d'obra acabada i en funcionament.

| Codi | Ut | Descripció | Rendiment | Preu | Import |
|---|---|---|---|---|---|
| A012M000 | h | Oficial 1a montador | 65 | 18.48 | 1201.20 |
| A013M000 | h | Ajudant muntador | 65 | 15.97 | 1038.05 |
| BL215310M | u | Guia+pistó ascensor hidràulic,2000kg,3 parades,0,6m/s (material) | 1 | 1367.97 | 1367.97 |
| BL715100M | u | Amortidor ascensor hidràulic,2000kg,0,6m/s (material) | 1 | 892.55 | 892.55 |
| BL915100M | u | Limitador velocitat p/ascensor hidràulic 2000kg 0,6m/s (material) | 1 | 1764.27 | 1764.27 |
| BLA423F0M | u | Porta corredissa autom.,acer inox.,180cmx200cm (material) | 3 | 965.69 | 2897.07 |
| BLF15100M | u | Grup tractor p/ascensor hidràulic 2000kg 0,6m/s (material) | 1 | 18937.74 | 18937.74 |
| BLJ15113M | u | Quadre+cable maniob.,ascen.hidràul.,2000kg,0,6m/s,univ.simple,3 parad. (material) | 1 | 6514.72 | 6514.72 |
| BLL1N351M | u | Bastidor+cabina qual.mitjana+porta corred.acer inox.,180cmx200cm,2000kg 0,6m/s (material) | 1 | 5909.89 | 5909.89 |
| BLN12310M | u | Botonera p/ascensor passatgers de 3 parades,univ.simple (material) | 1 | 42.23 | 42.23 |
| BLR12100M | u | Botonera pis,ascensor maniobra univ.simple (material) | 3 | 12.6 | 37.80 |
| BLT14170M | u | Selector parades,ascen.hidràul.,univ.simple,0,60m/s (material) | 3 | 51.05 | 153.15 |
| A%AUX001 | % | Despeses auxiliars sobre la mà d'obra | 3.5 % | 2239.25 | 78.37 |
|  |  | Total |  |  | 40835.01 |

| Amidament | Uts. | Parcial |
|---|---|---|
| Muntacàrregues | 4 | 4.000 |
| Total |  | 4 |

**EL5TE010M** ud Rampa Mecánica Tipus Orinoco / 12º ample 1000 mm (29/10/2008)
4 ud × 58790.45 = 235161.80
Rampa mecànica tipus Orinoco Xtra OTL/UTK 5EK 12º de ThyssenKrupp Elevadores o equivalent, en dos trams per salvar un desnivell total de 5,80m. Ample de paleta 1,00m, velocitat 0,5 m/s. Balaustrada de vidre i alumini lacat sense perfil sota passamà. Revestiment lateral i fons en xapa d'acer imprimada. Corva de transició a la part superior. Capacitat 6000 pers/h. Distancia entre recolzaments 16.26 m amb recolzament intermig. Passamà de cautxú i fibres sintètiques color negre. Sócol d'acer electrozincat color negre. Sentit de la marxa reversible a voluntat. Accionament mitjançant un reductor d'engranatges cónics d'elevat rendiment i transmissió per cadena, amb acoblament elàstic i fre de servei. Bastidor de perfils d'acer amb fons impermeable a l'oli, muntat sobre suports antivibratoris. Interruptors de posada en marxa amb clau i dos polsadors de parada i emergència. Dispositiu d'estalvi energètic de variador de freqüència. Sócols il.luminats de forma continua amb leds programables. Inclús mitjans auxiliars, unitat d'obra totalment acabada i en funcionament.

| Codi | Ut | Descripció | Rendiment | Preu | Import |
|---|---|---|---|---|---|
| P24VE010M | ud | Rampa Mecánica Tipus Orinoco / 12º ample 1000 mm 6000 p/h (material) | 1 | 58790.45 | 58790.45 |
|  |  | Total |  |  | 58790.45 |

| Amidament | Uts. | Parcial |
|---|---|---|
| Connexió p.semisoterrani-p.baixa | 4 | 4.000 |
| Total |  | 4 |

**E4435112** kg Acer S275JR,p/biga peça simp.,perf.lam.IP,HE,UP,antiox.,col.obra sold.
4112.38 kg × 1.19 = 4893.73

| Amidament | Uts. | Llarg | Ample | Parcial |
|---|---|---|---|---|
| Ascensors 1-2 |  |  |  |  |
|  | 1 | 49.30 | 26.70 | 1316.310 |
|  | 1 | 85.00 | 22.60 | 1921.000 |
|  | 1 | 55.50 | 10.70 | 593.850 |
|  | 1 | 13.20 | 13.40 | 176.880 |
|  | 1 | 0.74 | 141.00 | 104.340 |
| Total |  |  |  | 4112.38 |

#### EI09 PARALLAMPS (09/06/2010)
Import: 7307.67

##### EI09.1 Parallamps
Import: 7307.67

**EM91PD12** U Parallamps equipat amb un terminal dels sistema INGESCO PDC 3.3 (Parallamps Normalitzat)
1 U × 3487.69 = 3487.69
Parallamps equipat amb un terminal dels sistema INGESCO PDC 3.3 (Parallamps Normalitzat) no electrònic o equivalent, amb una cobertura de 55 metres de radi de zona de protecció (Nivell II) acoplat a un pal de ferro galvanitzat de 6 metres de longitud, fixacions i adaptacions, abraçaderes de coure cable M8, tub de protercció, cable de Cu 50 mm2, anclatge placa 15 cm, tub de protecció de 3 m de Fe galvanitzat, 1 separador de xispes+ 2 maneguets de connexió, electrodes de 40 mm de diàmetre i 1/5 m de profunditat, piques de Fe galvanitzat de 18 mm de diàmetre i 1/5 m de profunditat, pletina de connexió, connexió C, maneguets pica, compost mineral Quibacsol G, tub d'humidificació, arqueta de registre, electrodes i pont de comprovació. Instal.lat i comprovat.

| Codi | Ut | Descripció | Rendiment | Preu | Import |
|---|---|---|---|---|---|
| A013M000 | h | Ajudant muntador | 12 | 15.97 | 191.64 |
| A012M000 | h | Oficial 1a montador | 12 | 18.48 | 221.76 |
| BM91PD12 | u | Parallamps equipat amb un terminal dels sistema INGESCO PDC 3.3 (Parallamps Normalitzat) no electrò (material) | 1 | 3074.29 | 3074.29 |
|  |  | Total |  |  | 3487.69 |

**EM91TPB2** U Construcció d'un segons baixant d'Ingesco o equivalent,
1 U × 1812.49 = 1812.49
Construcció d'un segons baixant de connexió a terra d'acord amb les necessitats de l'obra i seguint les indicacions de la norma UNE 21.186 format per abraçaderes de fixació, cable de coure 50 mm2, tub de protecció de 3 m de ferro galvanitzat, sistema de posta a terra format per electrodes de 40 mm de diàmetre i 1/5 m de profunditat segons necessitats de l'obra, piques de ferro galvanitzat de 18 mm de diàmetre i 1/5 m de profunditat segons necessitats de l'obra, pont de comprovació, arqueta de registre amb tapa, tub humificació, maneguets per a connexió i compost mineral Quibacsol G. Instal.lat i comprovat.

| Codi | Ut | Descripció | Rendiment | Preu | Import |
|---|---|---|---|---|---|
| A013H000 | H | Ajudant electricista | 4 | 15.95 | 63.80 |
| A012H000 | H | Oficial 1a electricista | 4 | 18.48 | 73.92 |
| BM91TPB2 | u | Construcció d'un segons baixant de connexió a terra d'acord amb les necessitats de l'obra i seguint les indicacions de la norma UNE 21.186 format per abraçaderes de fixació, cable de coure 50 mm2, tub de protecció de 3 m de ferro galvanitzat, sistema de posta a terra format per electrodes de 40 mm de diàmetre i 1/5 m de profunditat segons necessitats de l'obra, piques de ferro galvanitzat de 18 mm de diàmetre i 1/5 m de profunditat segons necessitats de l'obra, pont de comprovació, arqueta de registre amb tapa, tub humificació, maneguets per a connexió i compost mineral Quibacsol G. (material) | 1 | 1674.77 | 1674.77 |
|  |  | Total |  |  | 1812.49 |

**EM91PDCA** U Comptador de llamps tipus CDR-1 i medidor tipus PCS d'Ingesco
1 U × 430 = 430.00
Comptador de llamps tipus CDR-1 i medidor de corrent PCS d'Ingesco o equivalent. Instal.lat i comprovat.

| Codi | Ut | Descripció | Rendiment | Preu | Import |
|---|---|---|---|---|---|
| A013M000 | h | Ajudant muntador | 1 | 15.97 | 15.97 |
| A012M000 | h | Oficial 1a montador | 1 | 18.48 | 18.48 |
| BM91PDCA | U | Comptador de llamps tipus CDR-1 d'Ingesco o equivalent. (material) | 1 | 395.55 | 395.55 |
|  |  | Total |  |  | 430 |

**PPAUAIN2** ut Partida alçada d'abonament íntegre en concepte de certificació de inspecció de la instal·lació de pa
1 ut × 226.17 = 226.17
Partida alçada d'abonament íntegre en concepte de certificació de inspecció de la instal·lació de parallamps a travès d'entitat de inspecció nº 41/EI069, acreditada per ENAC (Entitat Nacional d'Acreditació).

**EM91MCD1** U Descarregador de corrents de llamp. Cat. III/II tetrapolar de 50 kA de intensitat.
1 U × 400.11 = 400.11
Descarregador de corrents de llamp. Cat. III/II tetrapolar de 50 kA de intensitat de descàrrega (8/20) d'Ingesco o equivalent. Instal.lat i comprovat.

| Codi | Ut | Descripció | Rendiment | Preu | Import |
|---|---|---|---|---|---|
| A013H000 | H | Ajudant electricista | 0.5 | 15.95 | 7.98 |
| A012H000 | H | Oficial 1a electricista | 0.5 | 18.48 | 9.24 |
| BM91MCD1 | U | Descarregador de corrents de llamp tipus Absorber MCD/15 d'Ingesco o equivalent. (material) | 1 | 382.89 | 382.89 |
|  |  | Total |  |  | 400.11 |

**EM91PARP** U Protector contra sobretensions Cat. I per a connexió en serie en línies monofàssiques (per línies de
1 U × 81.12 = 81.12
Protector contra sobretensions Cat. I per a connexió en serie en línies monofàssiques (per línies de fins 20 A). 7kA de intensitat màxima de descarrega. Instal.lat i comprovat.

| Codi | Ut | Descripció | Rendiment | Preu | Import |
|---|---|---|---|---|---|
| A012H000 | H | Oficial 1a electricista | 0.5 | 18.48 | 9.24 |
| A013H000 | H | Ajudant electricista | 0.5 | 15.95 | 7.98 |
| BM91PARP | U | Protector contra sobretensions Cat. I per a connexió en serie en línies monofàssiques (per línies de fins 20 A). 7kA de intensitat màxima de descarrega. Instal.lat i comprovat. (material) | 1 | 63.9 | 63.90 |
|  |  | Total |  |  | 81.12 |

**EM91PAPP** U Protector model ABSORBER MCD/15. Instal.lat i comprovat.
1 U × 181.39 = 181.39

| Codi | Ut | Descripció | Rendiment | Preu | Import |
|---|---|---|---|---|---|
| A013H000 | H | Ajudant electricista | 0.5 | 15.95 | 7.98 |
| A012H000 | H | Oficial 1a electricista | 0.5 | 18.48 | 9.24 |
| BM91PAPP | U | Protector model ABSORBER MCD/15. Instal.lat i comprovat. (material) | 1 | 164.17 | 164.17 |
|  |  | Total |  |  | 181.39 |

**EM91PARQ** U Supresor de sobretensions Cat. II tetrapolar de 40 kA de Intensitat màxima de descàrrega
1 U × 230.19 = 230.19
Supresor de sobretensions Cat. II tetrapolar de 40 kA de Intensitat màxima de descàrrega (8/20) per a les tres fases i 50 kA (8/20) de intensitat nominal per al neutre

| Codi | Ut | Descripció | Rendiment | Preu | Import |
|---|---|---|---|---|---|
| A012H000 | H | Oficial 1a electricista | 0.5 | 18.48 | 9.24 |
| A013H000 | H | Ajudant electricista | 0.5 | 15.95 | 7.98 |
| BM91PARQ | U | Supresor de sobretensions Cat. II tetrapolar de 40 kA de Intensitat màxima de descàrrega (8/20) per a les tres fases i 50 kA (8/20) de intensitat nominal per al neutre. Instal.lat i comprovat. (material) | 1 | 212.97 | 212.97 |
|  |  | Total |  |  | 230.19 |

**EM91PDCM** U Material 1 sensor extern (antena), 1 cable de connexió antena-módula (15 m), 1 módul de control IPSO
1 U × 458.51 = 458.51
Material 1 sensor extern (antena), 1 cable de connexió antena-módula (15 m), 1 módul de control IPSO, 1 adaptador 240 V AC/ 6 V DC i 1 manual d'usuari d'ingesco o equivalent. Instal.lat i comprovat.

| Codi | Ut | Descripció | Rendiment | Preu | Import |
|---|---|---|---|---|---|
| A012M000 | h | Oficial 1a montador | 1 | 18.48 | 18.48 |
| A013M000 | h | Ajudant muntador | 1 | 15.97 | 15.97 |
| BM91PDCM | u | Material 1 sensor extern (antena), 1 cable de connexió antena-módula (15 m), 1 módul de control IPSO, 1 adaptador 240 V AC/ 6 V DC i 1 manual d'usuari d'ingesco o equivalent. (material) | 1 | 424.06 | 424.06 |
|  |  | Total |  |  | 458.51 |

#### EI10 ACUSTICA (22/06/2010)
Import: 291300.51

**E7C1ACM8** m2 Aillament acustic exterior Acustimodul 80 R
1686.45 m2 × 172.73 = 291300.51
Aillament acustic exterior format per pannell aïllant acústic versió reforçada, autoportant Acustimodul 80 R d'Acústica Integral o equivalent, s'intercala una xapa llisa de reforç intermitja de 1,5 mm.e, material absorvent de llana de roca de 70 Kg/m3 de densitat, col.locat horitzontal i vertical, amb vel protector negre, amb la part exterior de xapa llisa prelacada d'1 mm.e de gruix, diemnsions 450x3000 o 4000 mm, espessor 80 mm, pes 33 Kg/m2, aïllament acústic global R'w 35 dBA resistència a la corrosió salina segons ASTM D 2247 amb 100º% d'humitat relativa i 38ºC:1.500 hores, resistència al foc M1 segons norma UNE 23.727-90 i assaig LGAI, amb part proporcional de soporteria, estructura de suport amb perfils metàl·lics, perfils de xapa llisa galvanitzada i precalada de 1,2 mm.e, conformats per a el seu ensamblatge amb els panells i amb longitut màxim de 3000 mm i accessoris, inclòs portes acustiques i EI2 60-C5 de 69 mm d'espesor mòdel porta RS-5C de Rw=42 dB (13 portes PB, 6 portes PSEMISOT i 16 portes PSOT-1) amb accessoris de les portes i coordinació amb tancament exterior de fusta. Instal.lat i comprovat.

| Codi | Ut | Descripció | Rendiment | Preu | Import |
|---|---|---|---|---|---|
| A012G000 | h | Oficial 1a calefactor | 1 | 18.48 | 18.48 |
| A013G000 | h | Ajudant de calefactor | 1 | 15.95 | 15.95 |
| B7C1ACM8 | m2 | Aillament acustic exterior format per pannell aïllant acústic versió reforçada, autoportant Acustimo (material) | 1 | 138.3 | 138.30 |
|  |  | Total |  |  | 172.73 |

| Amidament | Uts. | Parcial |
|---|---|---|
| CT ABONATS | 70 | 70.000 |
| CT COMPANYIA | 118 | 118.000 |
| FAÇANA COLOM | 626.5 | 626.500 |
| FAÇANA CORSINI | 624.25 | 624.250 |
| FAÇANA GOV. GONZALEZ | 123.85 | 123.850 |
| FAÇANA REDING | 123.85 | 123.850 |
| Total |  | 1686.45 |

#### EI11 ESCOMESES I AJUDES
Import: 177129.16

**XPAUESEL** U En concepte de connexionat a la xarxa d'electricitat en mitja tensió. Drets a satisfer a la companyia elèctrica.
1 U × 51745.89 = 51745.89
En concepte de connexionat a la xarxa d'electricitat en mitja tensió i drets a satisfer a la companyia elèctrica.

**XPAUESFT** U Drets d'escomesa en la connexió a la xarxa d'abastament d'aigua potable, connexió a la xarxa amb materials i ma d'obra necessaris.
1 U × 1805.68 = 1805.68
Drets d'escomesa en la connexió a la xarxa d'abastament d'aigua potable i connexió a la xarxa amb materials i ma d'obra necessaris.

**XPAUETEL** U Drets d'escomesa en la connexió a la xarxa de telefonia i connexió a la xarxa amb materials i ma d'obra necessaris.
1 U × 2017.48 = 2017.48

**XPAUESIC** U Partida alçada a justificar escomesa incendis
1 U × 6797.29 = 6797.29
Drets d'escomesa en la connexió a la xarxa d'incendis i connexió a la xarxa amb materials i ma d'obra necessaris.

**PPAUACL1** U Partida alçada d'abonament íntegre ajuts
1 U × 114762.82 = 114762.82
Partida alçada d'abonament íntegre en concepte d'ajuts de ram de paleta a la totalitat de les instal.lacions.

#### EI12 PREINSTAL.LACIO RECOLLIDA PNEUMATICA RESIDUS (09/06/2010)
Import: 257991.9

##### IE12.01 XARXA TRANSPORT (01/07/2010)
Import: 146356.46

**TUB801** m Tubería acero carbono 5 mm tricapa. Soldada.
120 m × 184.03 = 22083.60
Tubo recto diámetro 500 mm, espesor 5 mm en acero al carbono St 37.2 con protección de polietileno tricapa. Incluye unión a la tubería, soldadura y pintura protectora de la misma, colocación, etc

**CCR101** Ut Codo 15º continuo acero carbono 2.000 radio. 8
1 Ut × 1046.24 = 1046.24
Codo continuo 15º diámetro 500 . Radio 2.000. Espesores 8 mm. Acero carbono St 52.3 con protección epoxi, incluida su colocación por soldadura con pintura de protección de la misma.

**CCR102** u Codo 30º continuo acero carbono 2.000 radio. 8
2 u × 1507.58 = 3015.16
Codo continuo 30º diámetro 500 . Radio 2.000. Espesores 8 mm. Acero carbono St 52.3 con protección epoxi, incluida su colocación por soldadura con pintura de protección de la misma.

**CCR103** u Codo 45º continuo acero carbono 2.000 radio. 8
2 u × 1759.47 = 3518.94
Codo continuo 45º diámetro 500 . Radio 2.000. Espesores 8 mm. Acero carbono St 52.3 con protección epoxi, incluida su colocación por soldadura con pintura de protección de la misma.

**CCR104** u Codo 60º continuo acero carbono 2.000 radio. 8
2 u × 2488.92 = 4977.84
Codo continuo 60º diámetro 500 . Radio 2.000. Espesores 8 mm. Acero carbono St 52.3 con protección epoxi, incluida su colocación por soldadura con pintura de protección de la misma.

**CCR106** u Codo 90º continuo acero carbono 2.000 radio. 8
1 u × 2866.66 = 2866.66
Codo continuo 90º diámetro 500 . Radio 2.000. Espesores 8 mm. Acero carbono St 52.3 con protección epoxi, incluida su colocación por soldadura con pintura de protección de la misma.

**CCR591** u Codo 15º ADRR750 antidesgaste 15 mm.
1 u × 3181.87 = 3181.87
Codo continuo ADRR750 500 mm diámetro. Espesor 15 mm. Antidesgaste. 4 en 16 mm. 15 º. 2.000 mm radio de giro con alargo de 0,9 m. Acero de alta dureza 700 Vickers, con protección epoxi, incluida su colocación por soldadura y protección por pintura de la misma.

**CCR592** u Codo 30º ADRR750 antidesgaste 15 mm.
5 u × 5417.49 = 27087.45
Codo continuo ADRR750 500 mm diámetro. Espesor 15 mm. Antidesgaste. 4 en 16 mm. 30 º. 2.000 mm radio de giro con alargo de 0,9 m. Acero de alta dureza 700 Vickers, con protección epoxi, incluida su colocación por soldadura y protección por pintura de la misma.

**CCR593** u Codo 45º ADRR750 antidesgaste 15 mm.
2 u × 7246.9 = 14493.80
Codo continuo ADRR750 500 mm diámetro.
Espesor 15 mm. Antidesgaste. 4 en 16 mm. 45 º.
2.000 mm radio de giro. Acero de alta dureza 700
Vickers, con protección epoxi, incluida su
colocación por soldadura y protección por pintura
de la misma.

**CCR594** u Codo 60º ADRR750 antidesgaste 15 mm.
1 u × 8116.07 = 8116.07
Codo continuo ADRR750 500 mm diámetro. Espesor 15 mm. Antidesgaste. 4 en 16 mm. 60 º. 2.000 mm radio de giro. Acero de alta dureza 700 Vickers, con protección epoxi, incluida su colocación por soldadura y protección por pintura de la misma.

**CCR596** u Codo 90º ADRR750 antidesgaste 15 mm.
2 u × 8745.77 = 17491.54
Codo continuo ADRR750 500 mm diámetro. Espesor 15 mm. Antidesgaste. 4 en 16 mm. 90 º. 2.000 mm radio de giro. Acero de alta dureza 700 Vickers, con protección epoxi, incluida su colocación por soldadura y protección por pintura de la misma.

**CAJ502** u Ajuste de grados a codo 8 mm acero carbono.
2 u × 366.64 = 733.28
Codo reajuste de grados en codos 8 mm de acero al carbono de radio 1500 de 15º, 30º, 45º, 60º, 75º y 90º a otro ángulo superior a 3º al ángulo nominal.

**CAJ504** u Ajuste de grados a codo 12 mm acero carbono.
2 u × 441.9 = 883.80
Codo reajuste de grados en codos 12 mm de acero
al carbono de radio 1500 de 15º, 30º, 45º, 60º, 75º
y 90º a otro ángulo superior a 3º al ángulo nominal.

**RGC502** u Registro de tubería elevado.
1 u × 641.87 = 641.87
Cajón de elevación para registro, en acero al carbono.

**JDC501** u Junta de dilatación y dieléctrica.
2 u × 290.19 = 580.38
Junta dieléctrica y de dilatación, en acero al carbono, para separar tramos de tubería.

**SOP001** u Soporte tuberías en techo, colocada cada 3 metros.
211 u × 111.3 = 23484.30
Soporte para tubería embridada en techo, pared o similar. Montaje cada 3 metros y materiales.

**CEC001** m Cable eléctrico señales.
336 m × 8.69 = 2919.84
Cable blindado para transmisión de señalización digitalizada, con protección especial contra interferencias externas e internas.

**CEP001** m Cable eléctrico de potencia.
180 m × 3.69 = 664.20
Cable eléctrico de potencia para elementos de control. Manguera 3X6 mm

**CAC001** m Conducción aire comprimido.
180 m × 2.47 = 444.60
Tubo para aire comprimido en polietileno para 10 atm. de presión, de diámetro 14X11 mm.

**BND001** u Bandeja soporte conductos.
216 u × 34.81 = 7518.96
Bandeja para soporte y ordenación de cables y conductos

| Codi | Ut | Descripció | Quantitat | Preu | Import |
|---|---|---|---|---|---|
| CAJ501 | u | Caja eléctrica para desviaciones en registro. | 1 | 606.06 | 606.06 |

##### IE12.02 XARXA D'ABOCAMENT INTERIOR (01/07/2010)
Import: 95373.76

**BCP003** u Boca buzón comercial Premium con llave y enclav.
8 u × 1745.22 = 13961.76
Boca buzón pared tipo Comercial Premium. Con llave y enclavamiento. Material cableado y colocación.

**EID104** u Embranque final conexión a buzón comercial
8 u × 734.23 = 5873.84
Embranque galvanizado base para comercial de interior Premium. Con toma renovación. Sin conexión con plantas superiores. instalación completa y puesta en operación.

**BAU001** u Bajante alargo 1 m.
24 u × 169.22 = 4061.28
Tubo bajante de un metro de longitud en acero galvanizado más elemento de sujeción. Incluida colocación y ajuste.

**BAT001** u Bajante alargo telescópico 1m.
8 u × 169.22 = 1353.76
Tubo bajante telescópico con medida variable de
un metro longitud en acero galvanizado más
elemento de sujeción. Incluida colocación y ajuste.

**BAT002** u Bajante alargo telescópico 0,5m.
8 u × 149 = 1192.00
Tubo bajante telescópico con medida variable de medio metro longitud en acero galvanizado más elemento de sujeción. Incluida colocación y ajuste.

**BAC001** u Bajante cono aireación.
8 u × 142.44 = 1139.52
Pieza cónica para aireación en bajante acero galvanizado más elemento de sujeción. Incluida colocación y ajuste.

**BAR001** u Bajante pieza registro.
8 u × 510.61 = 4084.88
Tubo bajante con pieza de registro de 0,75 m de longitud en acero galvanizado más elemento de sujeción. Incluida colocación y ajuste.

**BAL001** u Bajante complementos
16 u × 387.48 = 6199.68
Bajante, parte proporcional de piezas complementarias, por tramo, en acero galvaizado. Incluida colocación y ajuste.

**VRR502** u Válvula de residuos posición recta con cono.
8 u × 3274.55 = 26196.40
Válvula de residuos recta en acero al carbono con equipamiento de mando y de control. Acoplamiento por brida en parte baja y con cono de aireación en parte alta. instalación, montaje y puesta en servicio

**UIC002** u Codo unión válvula recta y red. Dos conexiones a
4 u × 2105.49 = 8421.96
Codos para unión con válvulas rectas, en acero al carbono. Unidad para un buzón y válvula de aire a 1.000 mm. Material y colocación

**NBA001** u Detector nivel simple.
4 u × 128.17 = 512.68
Detector de nivel simple. Incluye aparellaje. Suministro unitario

**NCO201** u Detector de nivel continuo.
4 u × 375.86 = 1503.44
Detector de nivel continuo. Incluye aparellaje. Suministro unitario

**CJD002** u Caja eléctrica interior dos válvulas de domicilio o
4 u × 2812.25 = 11249.00
Caja eléctrica compacta para cuarto de residuos de dos buzones de interior. Materiales ajuste y montaje

**IEL001** u Instalación eléctrica buzón en primer piso.
8 u × 48.59 = 388.72
Instalación eléctrica para buzón de interior, sobre válvula de residuos. Montaje y ajuste.

**SOP003** u Soporte y fijación estándar a forjado de piezas
12 u × 149.47 = 1793.64
Sujeción estándar de bajante en forjado. Material y colocación.

**SFR101** u Soporte y fijación estándar a pared.
24 u × 310.05 = 7441.20
Sujeción estándar de bajante en pared. Material y colocación.

##### IE12.03 PRESA D'AIRE (01/07/2010)
Import: 16261.68

**VVA501** u Válvula de aire vertical.
4 u × 1297.14 = 5188.56
Válvula de aire vertical, en acero al carbono, para toma de aire de transporte. Incluye neumática y electrónica, materiales y montaje.

**SIL002** u Silenciador extra.
4 u × 2104.17 = 8416.68
Silenciador extra para válvula de aire de transporte. Materiales y montaje.

**UVA502** u Pieza unión final para válvula de aire vertical.
4 u × 664.11 = 2656.44
Pieza conexión válvula de aire en tramo final, en acero al carbono, con línea de transporte. Materiales y montaje.

#### EI13 GESTIO CENTRALITZADA
Import: 59413.27

**EEV30900** u Ordinador HP3010PRO de Comapq o equivalent
1 u × 1730.72 = 1730.72
Ordinador HP3010PRO de Comapq o equivalent, amb processador Core 2 Duo, RAM 2 GB, HD 250 GB, port RS232, Windows XP Professional, DVD+-RW, monitor TFT19'' panoràmic, amb part proporcional d'accessoris. Tot Instal.lat i comprovat.

| Codi | Ut | Descripció | Rendiment | Preu | Import |
|---|---|---|---|---|---|
| A012H000 | H | Oficial 1a electricista | 5 | 18.48 | 92.40 |
| BEV30900 | u | Ordinador HP3010PRO de Comapq o equivalent, amb processador Core 2 Duo, RAM 2 GB, HD 250 GB, port RS232, Windows XP Professional, DVD+-RW, monitor TFT19'' panoràmic, amb part proporcional d'accessoris. (material) | 1 | 1638.32 | 1638.32 |
|  |  | Total |  |  | 1730.72 |

| Amidament | Uts. | Parcial |
|---|---|---|
| LLOC CENTRAL | 1 | 1.000 |
| Total |  | 1 |

**EEV3QSM1** u Quadre elèctric per a la estació encarregada de la regulació i control de la Sala de Maquines
6 u × 402.77 = 2416.62
Quadre elèctric per a la estació encarregada de la regulació i control, compost de: armari metal.lic, amb transformador 230/24 Vca, base d'endoll, borns i elements de protecció totalment cablejat i connectat a borns, inclòs part proporcional d'accessoris. Instal·lat i comprovat.

| Codi | Ut | Descripció | Rendiment | Preu | Import |
|---|---|---|---|---|---|
| A013G000 | h | Ajudant de calefactor | 2 | 15.95 | 31.90 |
| A012G000 | h | Oficial 1a calefactor | 2 | 18.48 | 36.96 |
| BEV3QSM1 | u | Quadre elèctric per a la estació encarregada de la regulació i control, compost de: armari metal.lic, amb transformador 230/24 Vca, base d'endoll, borns i elements de protecció totalment cablejat i connectat a borns, inclòs part proporcional d'accessoris. (material) | 1 | 333.91 | 333.91 |
|  |  | Total |  |  | 402.77 |

| Amidament | Uts. | Parcial |
|---|---|---|
| LUXMATE | 1 | 1.000 |
| CIRCUTOR | 1 | 1.000 |
| FONTANERIA | 1 | 1.000 |
| CIAT | 1 | 1.000 |
| INCENDIS | 1 | 1.000 |
| GRUP ELECTRÒGEN | 1 | 1.000 |
| Total |  | 6 |

**EEV30504** u Estació autònoma, EYL230F040
2 u × 1544.36 = 3088.72
Estació compacta Nova 230 EYL230F040 de Sauter o equivalent, per al sistema EY3600, amb capacitat de comunicació amb la xarxa Novanet i amb sistemes externs que comuniquen amb protocol Modbus RTU, a través de la connexió RS232, estació amb 38 punts e/s, sortides lliures de tensió, protecció contra llamps i muntatge en fons de quadre, amb part proporcional d'accessoris. Instal.lada i comprovada.

| Codi | Ut | Descripció | Rendiment | Preu | Import |
|---|---|---|---|---|---|
| A012H000 | H | Oficial 1a electricista | 8 | 18.48 | 147.84 |
| A012G000 | h | Oficial 1a calefactor | 8 | 18.48 | 147.84 |
| BEV30504 | u | Estació compacta Nova 230 EYL230F040 de Sauter o equivalent, per al sistema EY3600, amb capacitat de comunicació amb la xarxa Novanet i amb sistemes externs que comuniquen amb protocol Modbus RTU, a través de la connexió RS232, estació amb 38 punts e/s, sortides lliures de tensió, protecció contra llamps i muntatge en fons de quadre, amb part proporcional d'accessoris. (material) | 1 | 1248.68 | 1248.68 |
|  |  | Total |  |  | 1544.36 |

| Amidament | Uts. | Parcial |
|---|---|---|
| CIRCUTOR | 1 | 1.000 |
| CIAT | 1 | 1.000 |
| Total |  | 2 |

**EEV30505** u Estació autònoma, EYL230F010
1 u × 1322.95 = 1322.95
Estació compacta Nova 230 EYL230F010 de Sauter o equivalent, per al sistema EY3600, amb capacitat de comunicació amb la xarxa Novanet i amb sistemes externs que comuniquen amb protocol M-bus RTU, a través de la connexió RS232, estació amb 38 punts e/s, sortides lliures de tensió, protecció contra llamps i muntatge en fons de quadre, amb part proporcional d'accessoris. Instal.lada i comprovada.

| Codi | Ut | Descripció | Rendiment | Preu | Import |
|---|---|---|---|---|---|
| A012H000 | H | Oficial 1a electricista | 8 | 18.48 | 147.84 |
| A012G000 | h | Oficial 1a calefactor | 8 | 18.48 | 147.84 |
| BEV30505 | U | Estació compacta Nova 230 EYL230F010 de Sauter o equivalent, per al sistema EY3600, amb capacitat de comunicació amb la xarxa Novanet i amb sistemes externs que comuniquen amb protocol M-bus RTU, a través de la connexió RS232, estació amb 38 punts e/s, sortides lliures de tensió, protecció contra llamps i muntatge en fons de quadre, amb part proporcional d'accessoris. (material) | 1 | 1027.27 | 1027.27 |
|  |  | Total |  |  | 1322.95 |

| Amidament | Uts. | Parcial |
|---|---|---|
| FONTANERIA | 1 | 1.000 |
| Total |  | 1 |

**EEV30820** u Convertidor RS232/485
2 u × 192.25 = 384.50
Convertidor RS232/485 per a integracions Modbus. Instal.lat i comprovat.

| Codi | Ut | Descripció | Rendiment | Preu | Import |
|---|---|---|---|---|---|
| A012H000 | H | Oficial 1a electricista | 0.15 | 18.48 | 2.77 |
| A012G000 | h | Oficial 1a calefactor | 0.15 | 18.48 | 2.77 |
| BEV30820 | u | Convertidor RS232/485 per a integracions Modbus. (material) | 1 | 186.71 | 186.71 |
|  |  | Total |  |  | 192.25 |

| Amidament | Uts. | Parcial |
|---|---|---|
| CIRCUTOR | 1 | 1.000 |
| CIAT | 1 | 1.000 |
| Total |  | 2 |

**EEV30821** u Convertidor RS232/485
1 u × 183.18 = 183.18
Convertidor RS232/485 per a integracions M-bus. Instal.lat i comprovat.

| Codi | Ut | Descripció | Rendiment | Preu | Import |
|---|---|---|---|---|---|
| A012G000 | h | Oficial 1a calefactor | 0.15 | 18.48 | 2.77 |
| A012H000 | H | Oficial 1a electricista | 0.15 | 18.48 | 2.77 |
| BEV30821 | U | Convertidor RS232/485 per a integracions M-bus. (material) | 1 | 177.64 | 177.64 |
|  |  | Total |  |  | 183.18 |

| Amidament | Uts. | Parcial |
|---|---|---|
| FONTANERIA | 1 | 1.000 |
| Total |  | 1 |

**EEV31A01** u Programació e enginyeria d'imatges i fitxers en la unitat central, Luxmate
1 u × 5331.56 = 5331.56
Programació e enginyeria d'imatges i fitxers en la unitat central, segons especificacions del projecte per a la integració del sistema de control d'il·luminació Luxmate Bacnet per controlar les dades: ordre p/m, estat, nivel lumínic, Xs ajust.

| Codi | Ut | Descripció | Rendiment | Preu | Import |
|---|---|---|---|---|---|
| A012G000 | h | Oficial 1a calefactor | 14 | 18.48 | 258.72 |
| A012H000 | H | Oficial 1a electricista | 14 | 18.48 | 258.72 |
| BEV31A01 | u | Programació e enginyeria d'imatges i fitxers en la unitat central, segons especificacions del projecte per a la integració del sistema de control d'il·luminació Luxmate Bacnet per controlar les dades: ordre p/m, estat, nivel lumínic, Xs ajust. (material) | 1 | 4814.12 | 4814.12 |
|  |  | Total |  |  | 5331.56 |

| Amidament | Uts. | Parcial |
|---|---|---|
| LUXMATE | 1 | 1.000 |
| Total |  | 1 |

**EEV31A02** u Programació e enginyeria d'imatges i fitxers en la unitat central,
2 u × 2650.34 = 5300.68
Programació e enginyeria d'imatges i fitxers en la unitat central, segons especificacions del projecte per a la integració d'equips que facilitin comunicació amb protocol Mod-bus RTU, configuració del Hardware descrit i dinamització de 100 punts.

| Codi | Ut | Descripció | Rendiment | Preu | Import |
|---|---|---|---|---|---|
| A012H000 | H | Oficial 1a electricista | 14 | 18.48 | 258.72 |
| A012G000 | h | Oficial 1a calefactor | 14 | 18.48 | 258.72 |
| BEV31A02 | u | Programació e enginyeria d'imatges i fitxers en la unitat central, segons especificacions del projecte per a la integració d'equips que facilitin comunicació amb protocol Mod-bus RTU, configuració del Hardware descrit i dinamització de 100 punts. (material) | 1 | 2132.9 | 2132.90 |
|  |  | Total |  |  | 2650.34 |

| Amidament | Uts. | Parcial |
|---|---|---|
| CIRCUTOR | 1 | 1.000 |
| CIAT | 1 | 1.000 |
| Total |  | 2 |

**EEV31A03** u Programació i enginyeria d'imatges i fitxers a la Unitat Central, segons especificacions del project
1 u × 1041.24 = 1041.24
Programació i enginyeria d'imatges i fitxers a la Unitat Central, segons especificacions del projecte. Dinamització dels punts de control del Programa de Gestió. Creació del llistat d'instal lacions i banc històric de dades per poder ser consultat. Creació del programa d'alarmes per al control automàtic i optimitzat del Sistema. Creació i lliurament de la documentació necessària amb esquemes i característiques tècniques del sistema. Comprovació dels elements de camp i testeig dels mateixos mitjançant patró. Càrrega de programes a les estacions de control i numeració de les mateixes. Programació dels bucles de regulació DDC i PLC de les subestacions, inclosos esquemes de connexionat i comprovació de l'equip de camp (sondes, actuadors, senyals digitals, etc.).

| Codi | Ut | Descripció | Rendiment | Preu | Import |
|---|---|---|---|---|---|
| A012G000 | h | Oficial 1a calefactor | 8 | 18.48 | 147.84 |
| A012H000 | H | Oficial 1a electricista | 8 | 18.48 | 147.84 |
| BEV31A03 | u | Programació i enginyeria d'imatges i fitxers a la Unitat Central, segons especificacions del project (material) | 1 | 745.56 | 745.56 |
|  |  | Total |  |  | 1041.24 |

| Amidament | Uts. | Parcial |
|---|---|---|
| GRUP ELECTRÒGEN | 1 | 1.000 |
| Total |  | 1 |

**EEV31A04** u Programació e enginyeria d'imatges i fitxers en la unitat central, segons especificacions del projec
1 u × 5331.56 = 5331.56
Programació e enginyeria d'imatges i fitxers en la unitat central, segons especificacions del projecte per a la integració del sistema Cerberus per al control de les dades desde el lloc central de control.

| Codi | Ut | Descripció | Rendiment | Preu | Import |
|---|---|---|---|---|---|
| A012H000 | H | Oficial 1a electricista | 14 | 18.48 | 258.72 |
| A012G000 | h | Oficial 1a calefactor | 14 | 18.48 | 258.72 |
| BEV31A04 | u | Programació e enginyeria d'imatges i fitxers en la unitat central, segons especificacions del projecte per a la integració del sistema Cerberus per al control de les dades desde el lloc central de control. (material) | 1 | 4814.12 | 4814.12 |
|  |  | Total |  |  | 5331.56 |

| Amidament | Uts. | Parcial |
|---|---|---|
| CERBERUS | 1 | 1.000 |
| Total |  | 1 |

**EEV31A05** u Programació e enginyeria d'imatges i fitxers en la unitat central,
1 u × 392.13 = 392.13
Programació i enginyeria d'imatges i fitxers a la Unitat Central, segons especificacions del projecte. Dinamització dels punts de control del Programa de Gestió. Creació del llistat d'instal lacions i banc històric de dades per poder ser consultat. Creació del programa d'alarmes per al control automàtic i optimitzat del Sistema. Creació i lliurament de la documentació necessària amb esquemes i característiques tècniques del sistema. Comprovació dels elements de camp i testeig dels mateixos mitjançant patró. Càrrega de programes a les estacions de control i numeració de les mateixes. Programació dels bucles de regulació DDC i PLC de les subestacions, inclosos esquemes de connexionat i comprovació de l'equip de camp (sondes, actuadors, senyals digitals, etc.).

| Codi | Ut | Descripció | Rendiment | Preu | Import |
|---|---|---|---|---|---|
| A012H000 | H | Oficial 1a electricista | 4 | 18.48 | 73.92 |
| A012G000 | h | Oficial 1a calefactor | 4 | 18.48 | 73.92 |
| BEV31A05 | U | Programació i enginyeria d'imatges i fitxers a la Unitat Central, segons especificacions del project (material) | 1 | 244.29 | 244.29 |
|  |  | Total |  |  | 392.13 |

**EEV31A06** u Programació i enginyeria d'imatges i fitxers a la Unitat Central, segons especificacions del project
1 u × 5631.9 = 5631.90
Programació i enginyeria d'imatges i fitxers a la Unitat Central, segons especificacions del projecte. Dinamització dels punts de control del Programa de Gestió. Creació del llistat d'instal lacions i banc històric de dades per poder ser consultat. Creació del programa d'alarmes per al control automàtic i optimitzat del Sistema. Creació i lliurament de la documentació necessària amb esquemes i característiques tècniques del sistema. Comprovació dels elements de camp i testeig dels mateixos mitjançant patró. Càrrega de programes a les estacions de control i numeració de les mateixes. Programació dels bucles de regulació DDC i PLC de les subestacions, inclosos esquemes de connexionat i comprovació de l'equip de camp (sondes, actuadors, senyals digitals, etc.).

| Codi | Ut | Descripció | Rendiment | Preu | Import |
|---|---|---|---|---|---|
| A012G000 | h | Oficial 1a calefactor | 14 | 18.48 | 258.72 |
| A012H000 | H | Oficial 1a electricista | 14 | 18.48 | 258.72 |
| BEV31A06 | U | Programació i enginyeria d'imatges i fitxers a la Unitat Central, segons especificacions del project (material) | 1 | 5114.46 | 5114.46 |
|  |  | Total |  |  | 5631.9 |

| Amidament | Uts. | Parcial |
|---|---|---|
| LLOC CENTRAL | 1 | 1.000 |
| Total |  | 1 |

**EEV31A07** u Programació e enginyeria d'imatges i fitxers en la unitat central, segons especificacions del projec
1 u × 6839.22 = 6839.22
Programació i enginyeria d'imatges i fitxers a la Unitat Central, segons especificacions del projecte. Dinamització dels punts de control del Programa de Gestió. Creació del llistat d'instal lacions i banc històric de dades per poder ser consultat. Creació del programa d'alarmes per al control automàtic i optimitzat del Sistema. Creació i lliurament de la documentació necessària amb esquemes i característiques tècniques del sistema. Comprovació dels elements de camp i testeig dels mateixos mitjançant patró. Càrrega de programes a les estacions de control i numeració de les mateixes. Programació dels bucles de regulació DDC i PLC de les subestacions, inclosos esquemes de connexionat i comprovació de l'equip de camp (sondes, actuadors, senyals digitals, etc.).

| Codi | Ut | Descripció | Rendiment | Preu | Import |
|---|---|---|---|---|---|
| A012G000 | h | Oficial 1a calefactor | 14 | 18.48 | 258.72 |
| A012H000 | H | Oficial 1a electricista | 14 | 18.48 | 258.72 |
| BEV31A07 | U | Programació i enginyeria d'imatges i fitxers a la Unitat Central, segons especificacions del project (material) | 1 | 6321.78 | 6321.78 |
|  |  | Total |  |  | 6839.22 |

**EEV30829** u Servidor Bacnet tipus EY-AM300F001 de Sauter o equivalent
1 u × 2404.56 = 2404.56
Servidor Bacnet tipus EY-AM300F001 de Sauter o equivalent, compacte a bus Novanet, fins a 1000 objectes, 100 horaris, 100 calendaris i 100 corbes d'històric, alimentació 24 V, en carril Din, amb part proporcional d'accessoris. Instal.lat i comprovat.

| Codi | Ut | Descripció | Rendiment | Preu | Import |
|---|---|---|---|---|---|
| A012H000 | H | Oficial 1a electricista | 5 | 18.48 | 92.40 |
| A012G000 | h | Oficial 1a calefactor | 5 | 18.48 | 92.40 |
| BEV30829 | u | Servidor Bacnet tipus EY-AM300F001 de Sauter o equivalent, compacte a bus Novanet, fins a 1000 objectes, 100 horaris, 100 calendaris i 100 corbes d'històric, alimentació 24 V, en carril Din, amb part proporcional d'accessoris. (material) | 1 | 2219.76 | 2219.76 |
|  |  | Total |  |  | 2404.56 |

| Amidament | Uts. | Parcial |
|---|---|---|
| LUXMATE | 1 | 1.000 |
| Total |  | 1 |

**EEV30410** u Gateway de comunicació amb sistemes externs tipus EY-GB291F100 de Sauter
1 u × 2554.05 = 2554.05
Gateway de comunicació amb sistemes externs tipus EY-GB291F100 de Sauter o equivalent, entre central d'incendis Cerberus MK7022 i router EYZ291, fins 4000 punts d'alarma digital o 120 estacions, memòria flash 512 K, microprocessador 20 MHz, font d'alimentació 230 Vac/12 Vdc, 2 ports Com, inclòs cable RS232 per a connexió amb EYL230, amb part proporcional d'accessoris. Instal.lat i comprovat.

| Codi | Ut | Descripció | Rendiment | Preu | Import |
|---|---|---|---|---|---|
| A012H000 | H | Oficial 1a electricista | 0.25 | 18.48 | 4.62 |
| A012G000 | h | Oficial 1a calefactor | 0.25 | 18.48 | 4.62 |
| BEV30410 | u | Gateway de comunicació amb sistemes externs tipus EY-GB291F100 de Sauter o equivalent, entre central d'incendis Cerberus MK7022 i router EYZ291, fins 4000 punts d'alarma digital o 120 estacions, memòria flash 512 K, microprocessador 20 MHz, font d'alimentació 230 Vac/12 Vdc, 2 ports Com, inclòs cable RS232 per a connexió amb EYL230, amb part proporcional d'accessoris. (material) | 1 | 2544.81 | 2544.81 |
|  |  | Total |  |  | 2554.05 |

| Amidament | Uts. | Parcial |
|---|---|---|
| INCENDIS | 1 | 1.000 |
| Total |  | 1 |

**EEV304FR** u Gateway tipus GATEBOX291 de Sauter
1 u × 3191.53 = 3191.53
Gateway tipus GATEBOX291 de Sauter, comunicació amb sistemes externs, memòria flash 512 K, microprocessador 20 MHz, font d'alimentació 230 Vac/12 Vdc, 2 ports Com, inclòs cable RS232 per a connexió amb router EYZ, amb part proporcional d'accessoris. Instal.lat i comprovat.

| Codi | Ut | Descripció | Rendiment | Preu | Import |
|---|---|---|---|---|---|
| A012G000 | h | Oficial 1a calefactor | 4 | 18.48 | 73.92 |
| A012H000 | H | Oficial 1a electricista | 4 | 18.48 | 73.92 |
| BEV304FR | u | Gateway tipus GATEBOX291 de Sauter, comunicació amb sistemes externs, memòria flash 512 K, microprocessador 20 MHz, font d'alimentació 230 Vac/12 Vdc, 2 ports Com, inclòs cable RS232 per a connexió amb router EYZ, amb part proporcional d'accessoris. (material) | 1 | 3043.69 | 3043.69 |
|  |  | Total |  |  | 3191.53 |

**EEV3R410** u Router Novanet tipus EYZ291F001 de Sauter
2 u × 777.83 = 1555.66
Router Novanet tipus EYZ291F001 de Sauter o equivalent, per a enllaçar la xarxa Novanet al PC via interface Com, alimentació 230 V, amb part proporcional d'accessoris. Instal.lat i comprovat.

| Codi | Ut | Descripció | Rendiment | Preu | Import |
|---|---|---|---|---|---|
| A012G000 | h | Oficial 1a calefactor | 4 | 18.48 | 73.92 |
| A012H000 | H | Oficial 1a electricista | 4 | 18.48 | 73.92 |
| BEV3R410 | u | Router Novanet tipus EYZ291F001 de Sauter o equivalent, per a enllaçar la xarxa Novanet al PC via interface Com, alimentació 230 V, amb part proporcional d'accessoris. (material) | 1 | 629.99 | 629.99 |
|  |  | Total |  |  | 777.83 |

| Amidament | Uts. | Parcial |
|---|---|---|
| INCENDIS | 1 | 1.000 |
|  | 1 | 1.000 |
| Total |  | 2 |

**EEV30S11** u Controlador tipus EYR207F201 de Sauter o equivalent
1 u × 522.71 = 522.71
Controlador tipus EYR207F201 de Sauter o equivalent, universal de la família EY3600, disposa de 20 entrades i 10 sortides, amb accessori 374413001, per a la comunicació amb bus Sauter, alimentació 24 Vdc, amb part proporcional d'accessoris. Instal.lat i comprovat.

| Codi | Ut | Descripció | Rendiment | Preu | Import |
|---|---|---|---|---|---|
| A012H000 | H | Oficial 1a electricista | 1 | 18.48 | 18.48 |
| A012G000 | h | Oficial 1a calefactor | 1 | 18.48 | 18.48 |
| BEV30S11 | u | Controlador tipus EYR207F201 de Sauter o equivalent, universal de la família EY3600, disposa de 20 entrades i 10 sortides, amb accessori 374413001, per a la comunicació amb bus Sauter, alimentació 24 Vdc, amb part proporcional d'accessoris. (material) | 1 | 485.75 | 485.75 |
|  |  | Total |  |  | 522.71 |

| Amidament | Uts. | Parcial |
|---|---|---|
| GRUP ELECTRÒGEN | 1 | 1.000 |
| Total |  | 1 |

**EEV31821** u Convertidor tipus EY-BU292F001 de Sauter
1 u × 727.45 = 727.45
Convertidor tipus EY-BU292F001 de Sauter o equivalent, Ethernet a bus Novanet, borns d'alimentació i bus, alimentació de 85 a 220 V, en carril Din, amb part proporcional d'accessoris. Instal.lat i comprovat.

| Codi | Ut | Descripció | Rendiment | Preu | Import |
|---|---|---|---|---|---|
| A012H000 | H | Oficial 1a electricista | 0.15 | 18.48 | 2.77 |
| A012G000 | h | Oficial 1a calefactor | 0.15 | 18.48 | 2.77 |
| BEV31821 | u | Convertidor tipus EY-BU292F001 de Sauter o equivalent, Ethernet a bus Novanet, borns d'alimentació i bus, alimentació de 85 a 220 V, en carril Din, amb part proporcional d'accessoris. (material) | 1 | 721.91 | 721.91 |
|  |  | Total |  |  | 727.45 |

| Amidament | Uts. | Parcial |
|---|---|---|
| LLOC CENTRAL | 1 | 1.000 |
| Total |  | 1 |

**EEV30022** u Monitor 50'' LCD
1 u × 3023.46 = 3023.46
Monitor 50'' LCD, amb part proporcional d'accessoris. Instal.lat i comprovat.

| Codi | Ut | Descripció | Rendiment | Preu | Import |
|---|---|---|---|---|---|
| A012H000 | H | Oficial 1a electricista | 0.15 | 18.48 | 2.77 |
| A012G000 | h | Oficial 1a calefactor | 0.15 | 18.48 | 2.77 |
| BEV30022 | u | Monitor 50'' LCD, amb part proporcional d'accessoris. (material) | 1 | 3017.92 | 3017.92 |
|  |  | Total |  |  | 3023.46 |

| Amidament | Uts. | Parcial |
|---|---|---|
| LLOC CENTRAL | 1 | 1.000 |
| Total |  | 1 |

**EEV30023** u Pantalla 50'' i miniordinador gestió pantalla
1 u × 6438.87 = 6438.87
Pantalla 50'' i miniordinador gestió pantalla, amb part proporcional d'accessoris. Instal.lat i comprovat.

| Codi | Ut | Descripció | Rendiment | Preu | Import |
|---|---|---|---|---|---|
| A012G000 | h | Oficial 1a calefactor | 0.15 | 18.48 | 2.77 |
| A012H000 | H | Oficial 1a electricista | 0.15 | 18.48 | 2.77 |
| BEV30023 | u | Pantalla 50'' i miniordinador gestió pantalla, amb part proporcional d'accessoris. (material) | 1 | 6433.33 | 6433.33 |
|  |  | Total |  |  | 6438.87 |

### U1 URBANITZACIÓ (01/07/2010)
Import: 2267416.5

**U001PA** U URBANITZACIO EXTERIOR (01/07/2010)
1 U × 2267416.5 = 2267416.50
Inclou l'execució de les obres d'urbanització exterior. El detall d'aquest capítol es troba inclós al "Projecte de remodelació i urbanització del Mercat Central de Tarragona".

## 02E MERCAT PROVISIONAL (29/10/2008)
Import: 297008.27

### 01.02 DESMUNTATGE CARPA EXISTENT
Import: 36261.63

**E30IPD040** Ut Desmuntatge i trasllat a magatzem de Nau del Mercat Provisional tipus ´´Carpa´´ del Fabricant Grup V
1 Ut × 36261.63 = 36261.63
Desmuntatge i trasllat a magatzem de Nau del Mercat Provisional tipus ´´Carpa´´ del Fabricant Grup Vall S.A. model Maxi-Stoxk de mides de 45,30x34,45 metres amb 4 metres d´alçada inicial i pendent del 17%. amb les seguents caracteristiques constructives:
Estructura portant principal constituïda per pòrtics amb pilars i llindes a base de perfils rectangulars buits de 206x120x4mm d'alumini d'alta resistència EN AW 6061 T6 2400 Kg/cm², corretges de la vessant de coberta d'acer conformat en fred tipus C.175.3 i corretges laterals de façana d'acer conformat en fred del tipus C-150.3.
Coberta amb sistema de sostre tèxtil mitjançant dues lones de PVC blanc translúcid amb cambra d'aire estanca lleugerament pressuritzada, sistema termica-antivent factor K d'aïllament tèrmic 1,5.
Tancament perimetral amb pannell de façana sandwich de 40 mm de gruix prelacat exterior color blanc i galvanitzat en l'interior, en disposició vertical cargolada a les corretjes laterals.

### 01.03 ENDERROCS DE FONAMENTS
Import: 30401.12

**K2131223** m3 Enderroc fonament correg. form.massa,compres.,càrrega man/mec.
144.707 m3 × 109.48 = 15842.52
Enderroc de fonament corregut perimetral de formigó armat amb part propocional d´encofrat perdut de totxo massis, amb màquina retro excavadora i càrrega manual i mecànica de runa sobre camió.

| Codi | Ut | Descripció | Rendiment | Preu | Import |
|---|---|---|---|---|---|
| A0150000 | h | Manobre especialista | 3.2 | 15.75 | 50.40 |
| A0140000 | h | Manobre | 1.14 | 14.88 | 16.96 |
| %NAAA | % | Despeses auxiliars | 1.5 % | 67.36 | 1.01 |
| C1315010 | h | Retroexcavadora petita | 0.75 | 29.85 | 22.39 |
| C1101200 | h | Compressor+dos martells pneumàtics | 1.6 | 11.7 | 18.72 |
|  |  | Total |  |  | 109.48 |

| Amidament | Uts. | Llarg | Ample | Alt | Parcial |
|---|---|---|---|---|---|
| Fonament perimetral mercat i cambres | 115 | 0.50 | 0.50 | 0.50 | 14.375 |
|  | 5 | 0.80 | 1.40 | 0.50 | 2.800 |
|  | 1 | 45.30 | 0.90 | 0.60 | 24.462 |
|  | 1 | 45.30 | 0.90 | 0.80 | 32.616 |
|  | 1 | 35.30 | 0.90 | 0.50 | 15.885 |
|  | 1 | 35.30 | 0.90 | 0.80 | 25.416 |
|  | 1 | 41.20 | 0.80 | 0.60 | 19.776 |
|  | 1 | 4.90 | 0.90 | 0.50 | 2.205 |
|  | 1 | 8.80 | 0.80 | 0.80 | 5.632 |
|  | 1 | 3.85 | 0.80 | 0.50 | 1.540 |
| Total |  |  |  |  | 144.707 |

**K2194621** m3 Enderroc de gruix de formigò en massa per anivel.lació
195.077 m3 × 74.63 = 14558.60
Enderroc de gruix de formigò en massa per anivel.lació per sectors de la superficie del mercat.

| Amidament | Uts. | Llarg | Ample | Alt | Parcial |
|---|---|---|---|---|---|
| Nivel.lació per sectors plaça corsini | 1 | 43.70 | 37.20 | 0.12 | 195.077 |
| Total |  |  |  |  | 195.077 |

### 01.04 DESMUNTATGE I ENDERROCS ESTRUCTURES
Import: 55040.43

**K214A941** m2 Enderroc,sostre,bigueta ceràm.,mà+compress.càrrega manual
259.67 m2 × 28.55 = 7413.58
Enderroc de sostre de bigueta ceràmica, a mà i amb compressor i càrrega manual de runa sobre camió o contenidor

| Codi | Ut | Descripció | Rendiment | Preu | Import |
|---|---|---|---|---|---|
| A0125000 | h | Oficial 1a soldador | 0.1 | 18.19 | 1.82 |
| A0140000 | h | Manobre | 0.6 | 14.88 | 8.93 |
| A0150000 | h | Manobre especialista | 0.8 | 15.75 | 12.60 |
| C1101200 | h | Compressor+dos martells pneumàtics | 0.4 | 11.7 | 4.68 |
| C200S000 | h | Equip tall oxiacetilènic | 0.1 | 5.2 | 0.52 |
|  |  | Total |  |  | 28.55 |

| Amidament | Uts. | Llarg | Ample | Parcial |
|---|---|---|---|---|
| Cambres | 1 | 43.70 | 5.15 | 225.055 |
| Sortida serveis | 1 | 6.65 | 4.10 | 27.265 |
| Cambres comptadors | 1 | 4.20 | 1.75 | 7.350 |
| Total |  |  |  | 259.67 |

**K2144A11** m3 Enderroc del volum existent en el forjat autoportant sanitari
775.505 m3 × 27.19 = 21085.98
Enderroc del volum existent en el forjat autoportant sanitari amb maquina retroexcavadora mitjana i compressors mecànics manuals amb càrrega mecanica i manual sobre camió i/o contenidor previa tria i selecció dels diferents tipus de residus produits; compost dels seguents elements constructius:
- Casetons plastic de tipus Cupulex amb alçada variable de 25 a 50 cm.
- Pericons de sanejament d´obra ceràmica de mida fixa d´amplada de 60x60 cm i alçada variable de 40 a 80 cm.
- 115 unitats de massisos de formigò armat per fonaments de pilars estructurals de parades d´interiors de mida fixa 50x50x50 cm .
- Clavaguerons de sanejament amb tub de PVC amb un desglós de :
* 43 ml tub PVC 40 mm.
* 254 ml tub PVC 110 mm.
* 172 ml tub PVC 125 mm.
* 224 ml tub PVC 160 mm.
* 137 ml tub PVC 200 mm.
* 323 ml tub PVC 250 mm.
* 42 ml tub PVC 315 mm.
- Capa regulartizació d´ecosendres amb gruix variable de 15 cm

| Amidament | Uts. | Llarg | Ample | Alt | Parcial |
|---|---|---|---|---|---|
| Forjat sanitari Mercat Provisional | 1 | 43.70 | 37.20 | 0.40 | 650.256 |
|  | 1 | 3.65 | 4.10 | 0.35 | 5.238 |
|  | 1 | 43.70 | 5.15 | 0.50 | 112.528 |
|  | 1 | 3.65 | 4.10 | 0.50 | 7.483 |
| Total |  |  |  |  | 775.505 |

**D01QG120** Kg Kg desmuntatge d´estructura metal.lica d´acer laminat i/ anocratges en la formació de parades,
39210 Kg × 0.38 = 14899.80
Kg desmuntatge d´estructura metal.lica d´acer laminat i/ anocratges en la formació de parades, trasllat i acopiat de material per a posterior deposició de residus amb utilització de camió grua i elements mòbils tipus cistella.

| Amidament | Uts. | Parcial |
|---|---|---|
| Estructura parades |  |  |
| Central 1 PD-01 | 2136 | 2136.000 |
| Central 2 PD-02 | 2543 | 2543.000 |
| Central 3 PD-03 | 2244 | 2244.000 |
| Central 4 PD-04 | 2099 | 2099.000 |
| Central 5 PD-05 | 1547 | 1547.000 |
| Central 6 PD-06 | 2387 | 2387.000 |
| Central 7 PD-07 | 2284 | 2284.000 |
| Central 8 PD-08 | 2521 | 2521.000 |
| Lateral 2 PD-09 | 3071 | 3071.000 |
| Lateral 3 PD-10 | 2781 | 2781.000 |
| Lateral 1 PD-11 | 2089 | 2089.000 |
| Lateral 4 PD-12 | 1839 | 1839.000 |
| Lateral 5 PD-13 | 3994 | 3994.000 |
| Accessos | 1564 | 1564.000 |
| Pasarela perimetral tramex | 2785 | 2785.000 |
| Estructura auxiliars suport conduccions | 3326 | 3326.000 |
| instal.lacions electricitat, aigua i contra-incendis |  |  |
| Total |  | 39210 |

**K2192913** m2 Enderroc solera form.lleug.armat,<= 15cm,compres.,càrrega manual
1880.625 m2 × 6.19 = 11641.07
Enderroc de solera de formigó armat armat, de 24 cm de gruix del forjat sanitari amb retro excavadora i compressor mecànics amb càrrega mecanica i manual de runa sobre camió o contenidor

| Codi | Ut | Descripció | Rendiment | Preu | Import |
|---|---|---|---|---|---|
| A0140000 | h | Manobre | 0.1 | 14.88 | 1.49 |
| A0150000 | h | Manobre especialista | 0.15 | 15.75 | 2.36 |
| C1101200 | h | Compressor+dos martells pneumàtics | 0.2 | 11.7 | 2.34 |
|  |  | Total |  |  | 6.19 |

| Amidament | Uts. | Llarg | Ample | Parcial |
|---|---|---|---|---|
| Forjat sanitari Mercat Provisional | 1 | 43.70 | 37.20 | 1625.640 |
|  | 1 | 3.65 | 4.10 | 14.965 |
|  | 1 | 43.70 | 5.15 | 225.055 |
|  | 1 | 3.65 | 4.10 | 14.965 |
| Total |  |  |  | 1880.625 |

### 01.05 DESMUNTATGES I ENDERROCS DE COBERTES
Import: 3249.81

**K215B441** m2 Enderroc,form.pendents,form.cel.,15cm gruix mit.,mà+compress.,càrrega manual
233.295 m2 × 5.15 = 1201.47
Enderroc de formació de pendents de formigó cel.lular de 15 cm de gruix mitjà, a mà i amb compressor i càrrega manual de runa sobre camió o contenidor

| Codi | Ut | Descripció | Rendiment | Preu | Import |
|---|---|---|---|---|---|
| A0140000 | h | Manobre | 0.2 | 14.88 | 2.98 |
| A0150000 | h | Manobre especialista | 0.1 | 15.75 | 1.58 |
| C1101200 | h | Compressor+dos martells pneumàtics | 0.05 | 11.7 | 0.59 |
|  |  | Total |  |  | 5.15 |

| Amidament | Uts. | Llarg | Ample | Parcial |
|---|---|---|---|---|
| Sostre cambres frigorifiques | 1 | 45.30 | 5.15 | 233.295 |
| Total |  |  |  | 233.295 |

**K215C011** m2 Arrencada,làm.impermeab.mitjans man.,càrrega manual
233.295 m2 × 3.72 = 867.86
Arrencada de làmina impermeabilitzant amb mitjans manuals i càrrega manual de runa sobre camió o contenidor

| Codi | Ut | Descripció | Rendiment | Preu | Import |
|---|---|---|---|---|---|
| A0140000 | h | Manobre | 0.25 | 14.88 | 3.72 |
|  |  | Total |  |  | 3.72 |

| Amidament | Uts. | Llarg | Ample | Parcial |
|---|---|---|---|---|
| Sostre cambres frigorifiques | 1 | 45.30 | 5.15 | 233.295 |
| Total |  |  |  | 233.295 |

**K215D611** m2 Arrencada,plaques,poliesti.mitjans man.,càrrega manual
233.295 m2 × 0.6 = 139.98
Arrencada de plaques de poliestirè amb mitjans manuals i càrrega manual de runa sobre camió o contenidor

| Codi | Ut | Descripció | Rendiment | Preu | Import |
|---|---|---|---|---|---|
| A0140000 | h | Manobre | 0.04 | 14.88 | 0.60 |
|  |  | Total |  |  | 0.6 |

| Amidament | Uts. | Llarg | Ample | Parcial |
|---|---|---|---|---|
| Sostre cambres frigorifiques | 1 | 45.30 | 5.15 | 233.295 |
| Total |  |  |  | 233.295 |

**K2194421** m2 Arrencada pavim. ceràmic,mitjans man.,càrrega manual
233.295 m2 × 4.46 = 1040.50
Arrencada de paviment ceràmic, amb mitjans manuals i càrrega manual de runa sobre camió o contenidor

| Codi | Ut | Descripció | Rendiment | Preu | Import |
|---|---|---|---|---|---|
| A0140000 | h | Manobre | 0.3 | 14.88 | 4.46 |
|  |  | Total |  |  | 4.46 |

| Amidament | Uts. | Llarg | Ample | Parcial |
|---|---|---|---|---|
| Sostre cambres frigorifiques | 1 | 45.30 | 5.15 | 233.295 |
| Total |  |  |  | 233.295 |

### 01.06 DESMUNTATGES I ENDERROCS DE TANCAMENTS I DIVISÒRIE
Import: 19104.7

**K2164771** m2 Enderroc de paret de tancament de peça prefabricada de formigò de 20 cm
815.024 m2 × 13.69 = 11157.68
Enderroc de paret de tancament de peça prefabricada de formigò de 20 cm de gruix, amb part proporcional de revestiments d´arrebossat i enrajolats (excepte aplacat de panells tipus trespa) amb màquina mini retroexcavadora i mitjans manuals tipus martell trencador i càrrega mecanica i manual de runa sobre camió o contenidor

| Codi | Ut | Descripció | Rendiment | Preu | Import |
|---|---|---|---|---|---|
| A0140000 | h | Manobre | 0.4 | 14.88 | 5.95 |
| A0150000 | h | Manobre especialista | 0.4 | 15.75 | 6.30 |
| C2001000 | h | Martell trenc.man. (maquinària) | 0.6 | 2.4 | 1.44 |
|  |  | Total |  |  | 13.69 |

| Amidament | Uts. | Llarg | Ample | Parcial |
|---|---|---|---|---|
| alzado soler | 1 | 45.00 | 3.50 | 157.500 |
|  | 2 | 1.50 | 3.50 | 10.500 |
|  | -1 | 5.40 | 2.96 | -15.984 |
| alzado traser | 1 | 45.20 | 3.50 | 158.200 |
|  | 1 | 3.80 | 3.70 | 14.060 |
|  | -1 | 1.50 | 2.10 | -3.150 |
|  | -1 | 1.50 | 2.10 | -3.150 |
|  | -1 | 0.82 | 2.10 | -1.722 |
|  | -1 | 0.82 | 2.10 | -1.722 |
| alzado lateral | 1 | 43.25 | 3.60 | 155.700 |
|  | 2 | 1.50 | 3.50 | 10.500 |
|  | -1 | 5.40 | 2.96 | -15.984 |
| alzado governador | 1 | 39.60 | 3.60 | 142.560 |
|  | 2 | 1.50 | 3.50 | 10.500 |
|  | -1 | 5.40 | 2.96 | -15.984 |
| interior | 1 | 44.80 | 2.50 | 112.000 |
|  | 1 | 5.00 | 2.50 | 12.500 |
|  | 1 | 2.40 | 2.50 | 6.000 |
|  | 2 | 2.40 | 2.50 | 12.000 |
|  | 1 | 3.70 | 2.50 | 9.250 |
|  | 1 | 25.50 | 2.50 | 63.750 |
|  | 1 | 3.70 | 2.50 | 9.250 |
|  | -2 | 1.40 | 2.10 | -5.880 |
|  | -3 | 0.90 | 2.10 | -5.670 |
| Total |  |  |  | 815.024 |

**K2166811** m2 Enderroc de paret de tancament de peça prefabricada de formigò de 15 cm
387.55 m2 × 11.16 = 4325.06
Enderroc de paret de tancament de peça prefabricada de formigò de 15 cm de gruix, amb part proporcional de revestiments d´arrebossat i enrajolats (excepte aplacat de panells tipus trespa) amb màquina mini retroexcavadora i mitjans manuals tipus martell trencador i càrrega mecanica i manual de runa sobre camió o contenidor

| Codi | Ut | Descripció | Rendiment | Preu | Import |
|---|---|---|---|---|---|
| A0140000 | h | Manobre | 0.75 | 14.88 | 11.16 |
|  |  | Total |  |  | 11.16 |

| Amidament | Uts. | Llarg | Ample | Alt | Parcial |
|---|---|---|---|---|---|
|  | 2 | 45.30 |  | 0.70 | 63.420 |
|  | 3 | 35.30 |  | 0.70 | 74.130 |
| Zapatas paradas | 46 | 0.80 |  |  | 36.800 |
| interior | 1 | 44.80 | 2.50 |  | 112.000 |
|  | 1 | 5.00 | 2.50 |  | 12.500 |
|  | 1 | 2.40 | 2.50 |  | 6.000 |
|  | 2 | 2.40 | 2.50 |  | 12.000 |
|  | 1 | 3.70 | 2.50 |  | 9.250 |
|  | 1 | 25.50 | 2.50 |  | 63.750 |
|  | 1 | 3.70 | 2.50 |  | 9.250 |
|  | -2 | 1.40 | 2.10 |  | -5.880 |
|  | -3 | 0.90 | 2.10 |  | -5.670 |
| Total |  |  |  |  | 387.55 |

**E01DFM030** m2 Enderroc de paret de tancament de peça prefabricada de formigò de 10 cm de gruix
415.362 m2 × 8.72 = 3621.96
Enderroc de paret de tancament de peça prefabricada de formigò de 10 cm de gruix, amb part proporcional de revestiments d´arrebossat i enrajolats (excepte aplacat de panells tipus trespa) amb màquina mini retroexcavadora i mitjans manuals tipus martell trencador i càrrega mecanica i manual de runa sobre camió o contenidor

| Amidament | Uts. | Llarg | Ample | Parcial |
|---|---|---|---|---|
|  | 4 | 2.50 | 1.85 | 18.500 |
|  | 12 | 2.50 | 1.85 | 55.500 |
|  | 4 | 15.40 | 1.85 | 113.960 |
|  | 1 | 12.70 | 1.85 | 23.495 |
|  | 3 | 15.40 | 1.85 | 85.470 |
|  | 33 | 1.94 | 1.85 | 118.437 |
| Total |  |  |  | 415.362 |

### 01.07 DESMUNTATGES,ARRENCADES I REPICATS REVESTIMENTS
Import: 7511.45

**E865U400** m2 Desmuntatge de revestiment de parament vertical amb tauler contraxapat tipus TRESPA, de 8 mm de grui
758.32 m2 × 6.77 = 5133.83
Desmuntatge de revestiment de parament vertical amb tauler contraxapat tipus TRESPA, de 8 mm de gruix, col.locat amb fixacions mecàniques amb càrrega mecànica a contenidor.

| Codi | Ut | Descripció | Rendiment | Preu | Import |
|---|---|---|---|---|---|
| A0137000 | h | Ajudant col·locador | 0.2 | 15.97 | 3.19 |
| A0127000 | h | Oficial 1a col·locador | 0.2 | 17.89 | 3.58 |
|  |  | Total |  |  | 6.77 |

| Amidament | Uts. | Llarg | Parcial |
|---|---|---|---|
|  | 1 | 38.85 | 38.850 |
|  | 1 | 77.70 | 77.700 |
|  | 1 | 85.47 | 85.470 |
|  | 1 | 9.66 | 9.660 |
|  | 1 | 95.13 | 95.130 |
|  | 1 | 66.05 | 66.050 |
|  | 1 | 57.96 | 57.960 |
|  | 1 | 52.00 | 52.000 |
|  | 1 | 22.00 | 22.000 |
|  | 1 | 53.00 | 53.000 |
|  | 1 | 19.00 | 19.000 |
|  | 1 | 29.00 | 29.000 |
|  | 1 | 43.00 | 43.000 |
|  | 1 | 83.00 | 83.000 |
|  | 1 | 26.50 | 26.500 |
| Total |  |  | 758.32 |

**K2183801** m2 Arrencada cel ras+entram.sup.,mitjans man.,càrrega manual
629 m2 × 3.78 = 2377.62
Arrencada de cel ras i entramat de suport, amb mitjans manuals i càrrega manual de runa sobre camió o contenidor

| Codi | Ut | Descripció | Rendiment | Preu | Import |
|---|---|---|---|---|---|
| A0140000 | h | Manobre | 0.25 | 14.88 | 3.72 |
| %NAAA | % | Despeses auxiliars | 1.5 % | 3.72 | 0.06 |
|  |  | Total |  |  | 3.78 |

| Amidament | Uts. | Llarg | Ample | Alt | Parcial |
|---|---|---|---|---|---|
| parades | 2 | 14.20 | 2.50 | 1.00 | 71.000 |
|  | 2 | 11.60 | 2.50 | 1.00 | 58.000 |
|  | 2 | 19.50 | 2.50 | 1.00 | 97.500 |
|  | 4 | 15.40 | 4.00 | 1.00 | 246.400 |
|  | 4 | 15.40 | 1.00 | 1.00 | 61.600 |
|  | 1 | 37.80 | 2.50 | 1.00 | 94.500 |
| Total |  |  |  |  | 629 |

### 01.08 DESMUNTATGES I ARRECANDES PAVIMENTS I SOLERES
Import: 6099.16

**K2192311** m3 Enderroc de paviment interior de parades format per un volum de gruix 18 cm
113.22 m3 × 53.87 = 6099.16
Enderroc de paviment interior de parades format per un volum de gruix 18 cm format per un encofrat perdut de totxo de maò reomplert amb formigò en massa i part proporcional de pericons, canalitzacions de sanejament, sobreixidors, i capa de paviment ceràmic i/o panot acabat, amb màquina mini retroexcavadora i compressor mècanic manula amb càrrega mecanica i manual de runa sobre camió o contenidor

| Codi | Ut | Descripció | Rendiment | Preu | Import |
|---|---|---|---|---|---|
| A0150000 | h | Manobre especialista | 0.8 | 15.75 | 12.60 |
| A0140000 | h | Manobre | 0.8 | 14.88 | 11.90 |
| C1315010 | h | Retroexcavadora petita | 0.2 | 29.85 | 5.97 |
| C1101200 | h | Compressor+dos martells pneumàtics | 2 | 11.7 | 23.40 |
|  |  | Total |  |  | 53.87 |

| Amidament | Uts. | Llarg | Ample | Alt | Parcial |
|---|---|---|---|---|---|
| parades | 2 | 14.20 | 2.50 | 0.18 | 12.780 |
|  | 2 | 11.60 | 2.50 | 0.18 | 10.440 |
|  | 2 | 19.50 | 2.50 | 0.18 | 17.550 |
|  | 4 | 15.40 | 4.00 | 0.18 | 44.352 |
|  | 4 | 15.40 | 1.00 | 0.18 | 11.088 |
|  | 1 | 37.80 | 2.50 | 0.18 | 17.010 |
| Total |  |  |  |  | 113.22 |

### 01.09 DESMUNTATGES I A. TANCAMENTS I DIVISÒRIES PRACTICA
Import: 410

**K21A3011** ut Arrencada del conjunt de fulls i bastiments existents de portes interiors
1 ut × 410 = 410.00
Arrencada del conjunt de fulls i bastiments existents de portes interiors en nucli de serveis amb mitjans manuals i càrrega manual sobre camió o contenidor

### 01.10 DESMUNTATGES INSTAL.LACIONS
Import: 97858.96

**K21EF011** u Arrencada unitat ext.,suports sist.aire.cond.,m.man.,càrr.man.
1 u × 97858.96 = 97858.96
Desmuntatge integral del conjunt d´instal.lacions existents en el Mercat Provisional amb mitjans manuals, transport i acopiat en instal.lacions o magatzem a designar per la propietat amb el seguent desglós:
1) Desmuntatge de 3 màquines d´aire condicionat marca CIATESA de 74 Kw. amb la part proporcional de canonades metàliques, xarxa de conductes de llona i de xapa, soportacions metal.liques i totes les instal.lacions elèctriques de interconnexió fins al quadre general de protecció elèctric.
2) Desmuntatge de 4 màquines d´aire condicionat marca GENERAL de 22 Kw., la xarxa de conductes circulars de xapa, soportacions metàl.liques, canonades frigorifiques i interconnexions electriques fins quadre general de protecció elèctric.
3) Desmuntatge de tota la instal.lació de xarxa contra incendis format per canonades metàliques i connexionats elèctrics inclos màneges, extintors, detectors, central, sirena,etc..
4) Desmuntatge de totes les instal.lacions elèctriques de serveis comuns existents incloent bàsicament el desmuntatge de tots els tubs de protecció, safates, caixes de connexió i cablejats de tos els circuits de serveis comuns fins a quadre de protecció de cada parada; així com tots els quadres de protecció, interruptors, caixes, etc. depenents dels serveis comuns.
5) Desmuntatge de tots els enllumenats emplaçats en zones comuns, il.luminació i d´emergencia amb la part proporcional de soportacions i/o ancoratges existents.
6) Desmuntatge de tots els circuits d´escomessa existents a la cambra de comptadors fins a quadre de distribuciò.
7) Desmuntatge i/o enderroc del circuit d´aigua potable fins a claus de connexió de cada parada així com les existents en zones comuns com de serveis, cambres i magatzems.
8) Desmuntatge de tots els ròtuls retroiluminats de les parades existents.
9) Desmuntatge de les 48 cambres frigórifiques de mides variables incloent desmuntatge de panells horitzontals i verticals frigorifics, equips frigórifics de tipus monoblock amb part proporcional de connexions frigorífiques i elèctriques.
10) Desmuntatge de la xarxa de conductes de xapa d´extracció d´aire calent dels compressors electrics emplaçats en sostre superior de parades fins sortida a l´exterior.
11) Desmuntatge de les cortines d´aire de les portes d´accés al mercat, inclós la part proporcional de conduccions i connexionats electriques fins a quadre general elèctric així com suportacions metàliques existents.
12) Desmuntatge de tot l´equipament de les parades de venda interiors comprenent el mobiliari, vitrines frigorífiques, vidres, escalfadors electrics, grups frigorífics, amb la part proporcional d´instal.lacions electriques, lampisteria i frigórífiques, preparat per a un posterior enderroc de la part d´obra civil.
Tot aquest desmuntatge contempla un trasllat a un magatzem designat per la propietat fins a una distancia aproximada de 25 km.

### 01.11 GESTIÓ DE RESIDUS
Import: 41071.01

#### 01.11.1A CLASSIFICACIÓ DE RESIDUS
Import: 17565.19

**E2R24200** m3 Classif.residus cons. res.inerts,no espec.,especials,
775.505 m3 × 22.65 = 17565.19
Classificació a peu d'obra de residus de la construcció en residus inerts, no especials i especials amb mitjans manuals

| Codi | Ut | Descripció | Rendiment | Preu | Import |
|---|---|---|---|---|---|
| A0140000 | h | Manobre | 1.5 | 14.88 | 22.32 |
| %NAAA | % | Despeses auxiliars | 1.5 % | 22.32 | 0.33 |
|  |  | Total |  |  | 22.65 |

| Amidament | Uts. | Llarg | Ample | Alt | Parcial |
|---|---|---|---|---|---|
| Forjat sanitari Mercat Provisional | 1 | 43.70 | 37.20 | 0.40 | 650.256 |
|  | 1 | 3.65 | 4.10 | 0.35 | 5.238 |
|  | 1 | 43.70 | 5.15 | 0.50 | 112.528 |
|  | 1 | 3.65 | 4.10 | 0.50 | 7.483 |
| Total |  |  |  |  | 775.505 |

#### 01.11.1C TRANSPORT DE RESIDUS A CENTRE AUTORITZAT
Import: 9854.52

**E2R54235** m3 Transport residus cent.recic./monod./aboc.esp.,camió 7t,càrrega mec.,rec<=5km
2087.822 m3 × 4.72 = 9854.52
Transport de residus a centre de reciclatge, a monodipòsit, a abocador específic o a centre de recollida i transferència, amb camió de 7 t i temps d'espera per a la càrrega a màquina, amb un recorregut de fins a 5 km

| Codi | Ut | Descripció | Rendiment | Preu | Import |
|---|---|---|---|---|---|
| C1501700 | h | Camión transp.7 t | 0.22 | 21.44 | 4.72 |
|  |  | Total |  |  | 4.72 |

| Amidament | Uts. | Llarg | Ample | Alt | Parcial |
|---|---|---|---|---|---|
| Fonament perimetral mercat i cambres | 115 | 0.50 | 0.50 | 0.50 | 14.375 |
|  | 5 | 0.80 | 1.40 | 0.50 | 2.800 |
|  | 1 | 45.30 | 0.90 | 0.60 | 24.462 |
|  | 1 | 45.30 | 0.90 | 0.80 | 32.616 |
|  | 1 | 35.30 | 0.90 | 0.50 | 15.885 |
|  | 1 | 35.30 | 0.90 | 0.80 | 25.416 |
|  | 1 | 41.20 | 0.80 | 0.60 | 19.776 |
|  | 1 | 4.90 | 0.90 | 0.50 | 2.205 |
|  | 1 | 8.80 | 0.80 | 0.80 | 5.632 |
|  | 1 | 3.85 | 0.80 | 0.50 | 1.540 |
| Forjat sanitari Mercat Provisional | 1 | 43.70 | 37.20 | 0.40 | 650.256 |
|  | 1 | 3.65 | 4.10 | 0.35 | 5.238 |
|  | 1 | 43.70 | 5.15 | 0.50 | 112.528 |
|  | 1 | 3.65 | 4.10 | 0.50 | 7.483 |
| Nivel.lació per sectors plaça corsini | 1 | 43.70 | 37.20 | 0.12 | 195.077 |
| Cambres | 1 | 43.70 | 5.15 | 0.30 | 67.517 |
| Sortida serveis | 1 | 6.65 | 4.10 | 0.30 | 8.180 |
| Cambres comptadors | 1 | 4.20 | 1.75 | 0.30 | 2.205 |
| Forjat sanitari Mercat Provisional | 1 | 43.70 | 37.20 | 0.24 | 390.154 |
|  | 1 | 3.65 | 4.10 | 0.24 | 3.592 |
|  | 1 | 43.70 | 5.15 | 0.24 | 54.013 |
|  | 1 | 3.65 | 4.10 | 0.24 | 3.592 |
| alzado soler | 1 | 45.00 | 3.50 | 0.20 | 31.500 |
|  | 2 | 1.50 | 3.50 | 0.20 | 2.100 |
|  | -1 | 5.40 | 2.96 | 0.20 | -3.197 |
| alzado traser | 1 | 45.20 | 3.50 | 0.20 | 31.640 |
|  | 1 | 3.80 | 3.70 | 0.20 | 2.812 |
|  | -1 | 1.50 | 2.10 | 0.20 | -0.630 |
|  | -1 | 1.50 | 2.10 | 0.20 | -0.630 |
|  | -1 | 0.82 | 2.10 | 0.20 | -0.344 |
|  | -1 | 0.82 | 2.10 | 0.20 | -0.344 |
| alzado lateral | 1 | 43.25 | 3.60 | 0.20 | 31.140 |
|  | 2 | 1.50 | 3.50 | 0.20 | 2.100 |
|  | -1 | 5.40 | 2.96 | 0.20 | -3.197 |
| alzado governador | 1 | 39.60 | 3.60 | 0.20 | 28.512 |
|  | 2 | 1.50 | 3.50 | 0.20 | 2.100 |
|  | -1 | 5.40 | 2.96 | 0.20 | -3.197 |
| interior | 1 | 44.80 | 2.50 | 0.20 | 22.400 |
|  | 1 | 5.00 | 2.50 | 0.20 | 2.500 |
|  | 1 | 2.40 | 2.50 | 0.20 | 1.200 |
|  | 2 | 2.40 | 2.50 | 0.20 | 2.400 |
|  | 1 | 3.70 | 2.50 | 0.20 | 1.850 |
|  | 1 | 25.50 | 2.50 | 0.20 | 12.750 |
|  | 1 | 3.70 | 2.50 | 0.20 | 1.850 |
|  | -2 | 1.40 | 2.10 | 0.20 | -1.176 |
|  | -3 | 0.90 | 2.10 | 0.20 | -1.134 |
|  | 2 | 45.30 | 0.15 | 0.70 | 9.513 |
|  | 3 | 35.30 | 0.15 | 0.70 | 11.120 |
| Zapatas paradas | 46 | 0.80 |  | 0.15 | 5.520 |
| interior | 1 | 44.80 | 2.50 | 0.15 | 16.800 |
|  | 1 | 5.00 | 2.50 | 0.15 | 1.875 |
|  | 1 | 2.40 | 2.50 | 0.15 | 0.900 |
|  | 2 | 2.40 | 2.50 | 0.15 | 1.800 |
|  | 1 | 3.70 | 2.50 | 0.15 | 1.388 |
|  | 1 | 25.50 | 2.50 | 0.15 | 9.563 |
|  | 1 | 3.70 | 2.50 | 0.15 | 1.388 |
|  | -2 | 1.40 | 2.10 | 0.15 | -0.882 |
|  | -3 | 0.90 | 2.10 | 0.15 | -0.851 |
|  | 4 | 2.50 | 1.85 | 0.15 | 2.775 |
|  | 12 | 2.50 | 1.85 | 0.15 | 8.325 |
|  | 4 | 15.40 | 1.85 | 0.15 | 17.094 |
|  | 1 | 12.70 | 1.85 | 0.15 | 3.524 |
|  | 3 | 15.40 | 1.85 | 0.15 | 12.821 |
|  | 33 | 1.94 | 1.85 | 0.15 | 17.766 |
|  | 1 | 38.85 |  | 0.02 | 0.777 |
|  | 1 | 77.70 |  | 0.02 | 1.554 |
|  | 1 | 85.47 |  | 0.02 | 1.709 |
|  | 1 | 9.66 |  | 0.02 | 0.193 |
|  | 1 | 95.13 |  | 0.02 | 1.903 |
|  | 1 | 66.05 |  | 0.02 | 1.321 |
|  | 1 | 57.96 |  | 0.02 | 1.159 |
|  | 1 | 52.00 |  | 0.02 | 1.040 |
|  | 1 | 22.00 |  | 0.02 | 0.440 |
|  | 1 | 53.00 |  | 0.02 | 1.060 |
|  | 1 | 19.00 |  | 0.02 | 0.380 |
|  | 1 | 29.00 |  | 0.02 | 0.580 |
|  | 1 | 43.00 |  | 0.02 | 0.860 |
|  | 1 | 83.00 |  | 0.02 | 1.660 |
|  | 1 | 26.50 |  | 0.02 | 0.530 |
| parades | 2 | 14.20 | 2.50 | 0.05 | 3.550 |
|  | 2 | 11.60 | 2.50 | 0.05 | 2.900 |
|  | 2 | 19.50 | 2.50 | 0.05 | 4.875 |
|  | 4 | 15.40 | 4.00 | 0.05 | 12.320 |
|  | 4 | 15.40 | 1.00 | 0.05 | 3.080 |
|  | 1 | 37.80 | 2.50 | 0.05 | 4.725 |
| parades | 2 | 14.20 | 2.50 | 0.18 | 12.780 |
|  | 2 | 11.60 | 2.50 | 0.18 | 10.440 |
|  | 2 | 19.50 | 2.50 | 0.18 | 17.550 |
|  | 4 | 15.40 | 4.00 | 0.18 | 44.352 |
|  | 4 | 15.40 | 1.00 | 0.18 | 11.088 |
|  | 1 | 37.80 | 2.50 | 0.18 | 17.010 |
| Total |  |  |  |  | 2087.822 |

#### 01.11.1D DISPOSICIÓ DE RESIDUS A CENTRE AUTORITZAT
Import: 13651.3

**E2RA6310** m3 Disposició controlada a centre reciclatge runa
159.836 m3 × 10.21 = 1631.93
Disposició controlada a centre de reciclatge de runa

| Codi | Ut | Descripció | Rendiment | Preu | Import |
|---|---|---|---|---|---|
| B2RA6310 | m3 | Disposició controlada a centre reciclatge runa (material) | 1.15 | 8.88 | 10.21 |
|  |  | Total |  |  | 10.21 |

| Amidament | Uts. | Llarg | Ample | Alt | Parcial |
|---|---|---|---|---|---|
|  | 1 | 38.85 |  | 0.02 | 0.777 |
|  | 1 | 77.70 |  | 0.02 | 1.554 |
|  | 1 | 85.47 |  | 0.02 | 1.709 |
|  | 1 | 9.66 |  | 0.02 | 0.193 |
|  | 1 | 95.13 |  | 0.02 | 1.903 |
|  | 1 | 66.05 |  | 0.02 | 1.321 |
|  | 1 | 57.96 |  | 0.02 | 1.159 |
|  | 1 | 52.00 |  | 0.02 | 1.040 |
|  | 1 | 22.00 |  | 0.02 | 0.440 |
|  | 1 | 53.00 |  | 0.02 | 1.060 |
|  | 1 | 19.00 |  | 0.02 | 0.380 |
|  | 1 | 29.00 |  | 0.02 | 0.580 |
|  | 1 | 43.00 |  | 0.02 | 0.860 |
|  | 1 | 83.00 |  | 0.02 | 1.660 |
|  | 1 | 26.50 |  | 0.02 | 0.530 |
| parades | 2 | 14.20 | 2.50 | 0.05 | 3.550 |
|  | 2 | 11.60 | 2.50 | 0.05 | 2.900 |
|  | 2 | 19.50 | 2.50 | 0.05 | 4.875 |
|  | 4 | 15.40 | 4.00 | 0.05 | 12.320 |
|  | 4 | 15.40 | 1.00 | 0.05 | 3.080 |
|  | 1 | 37.80 | 2.50 | 0.05 | 4.725 |
| parades | 2 | 14.20 | 2.50 | 0.18 | 12.780 |
|  | 2 | 11.60 | 2.50 | 0.18 | 10.440 |
|  | 2 | 19.50 | 2.50 | 0.18 | 17.550 |
|  | 4 | 15.40 | 4.00 | 0.18 | 44.352 |
|  | 4 | 15.40 | 1.00 | 0.18 | 11.088 |
|  | 1 | 37.80 | 2.50 | 0.18 | 17.010 |
| Total |  |  |  |  | 159.836 |

**E2RA6210** m3 Disposició controlada a centre reciclatge res.inerts,d>1,35
2041.206 m3 × 5.12 = 10450.97
Disposició controlada a centre de reciclatge de residus inerts amb una densitat superior a 1,35 t/m3

| Codi | Ut | Descripció | Rendiment | Preu | Import |
|---|---|---|---|---|---|
| B2RA6210 | m3 | Disposició controlada a centre reciclatge res.inerts,d>1,35 (material) | 1.15 | 4.45 | 5.12 |
|  |  | Total |  |  | 5.12 |

| Amidament | Uts. | Llarg | Ample | Alt | Parcial |
|---|---|---|---|---|---|
| Fonament perimetral mercat i cambres | 115 | 0.50 | 0.50 | 0.50 | 14.375 |
|  | 5 | 0.80 | 1.40 | 0.50 | 2.800 |
|  | 1 | 45.30 | 0.90 | 0.60 | 24.462 |
|  | 1 | 45.30 | 0.90 | 0.80 | 32.616 |
|  | 1 | 35.30 | 0.90 | 0.50 | 15.885 |
|  | 1 | 35.30 | 0.90 | 0.80 | 25.416 |
|  | 1 | 41.20 | 0.80 | 0.60 | 19.776 |
|  | 1 | 4.90 | 0.90 | 0.50 | 2.205 |
|  | 1 | 8.80 | 0.80 | 0.80 | 5.632 |
|  | 1 | 3.85 | 0.80 | 0.50 | 1.540 |
| Forjat sanitari Mercat Provisional | 1 | 43.70 | 37.20 | 0.40 | 650.256 |
|  | 1 | 3.65 | 4.10 | 0.35 | 5.238 |
|  | 1 | 43.70 | 5.15 | 0.50 | 112.528 |
|  | 1 | 3.65 | 4.10 | 0.50 | 7.483 |
| Nivel.lació per sectors plaça corsini | 1 | 43.70 | 37.20 | 0.12 | 195.077 |
| Cambres | 1 | 43.70 | 5.15 | 0.30 | 67.517 |
| Sortida serveis | 1 | 6.65 | 4.10 | 0.30 | 8.180 |
| Cambres comptadors | 1 | 4.20 | 1.75 | 0.30 | 2.205 |
| Forjat sanitari Mercat Provisional | 1 | 43.70 | 37.20 | 0.24 | 390.154 |
|  | 1 | 3.65 | 4.10 | 0.24 | 3.592 |
|  | 1 | 43.70 | 5.15 | 0.24 | 54.013 |
|  | 1 | 3.65 | 4.10 | 0.24 | 3.592 |
| alzado soler | 1 | 45.00 | 3.50 | 0.20 | 31.500 |
|  | 2 | 1.50 | 3.50 | 0.20 | 2.100 |
|  | -1 | 5.40 | 2.96 | 0.20 | -3.197 |
| alzado traser | 1 | 45.20 | 3.50 | 0.20 | 31.640 |
|  | 1 | 3.80 | 3.70 | 0.20 | 2.812 |
|  | -1 | 1.50 | 2.10 | 0.20 | -0.630 |
|  | -1 | 1.50 | 2.10 | 0.20 | -0.630 |
|  | -1 | 0.82 | 2.10 | 0.20 | -0.344 |
|  | -1 | 0.82 | 2.10 | 0.20 | -0.344 |
| alzado lateral | 1 | 43.25 | 3.60 | 0.20 | 31.140 |
|  | 2 | 1.50 | 3.50 | 0.20 | 2.100 |
|  | -1 | 5.40 | 2.96 | 0.20 | -3.197 |
| alzado governador | 1 | 39.60 | 3.60 | 0.20 | 28.512 |
|  | 2 | 1.50 | 3.50 | 0.20 | 2.100 |
|  | -1 | 5.40 | 2.96 | 0.20 | -3.197 |
| interior | 1 | 44.80 | 2.50 | 0.20 | 22.400 |
|  | 1 | 5.00 | 2.50 | 0.20 | 2.500 |
|  | 1 | 2.40 | 2.50 | 0.20 | 1.200 |
|  | 2 | 2.40 | 2.50 | 0.20 | 2.400 |
|  | 1 | 3.70 | 2.50 | 0.20 | 1.850 |
|  | 1 | 25.50 | 2.50 | 0.20 | 12.750 |
|  | 1 | 3.70 | 2.50 | 0.20 | 1.850 |
|  | -2 | 1.40 | 2.10 | 0.20 | -1.176 |
|  | -3 | 0.90 | 2.10 | 0.20 | -1.134 |
|  | 2 | 45.30 | 0.15 | 0.70 | 9.513 |
|  | 3 | 35.30 | 0.15 | 0.70 | 11.120 |
| Zapatas paradas | 46 | 0.80 |  | 0.15 | 5.520 |
| interior | 1 | 44.80 | 2.50 | 0.15 | 16.800 |
|  | 1 | 5.00 | 2.50 | 0.15 | 1.875 |
|  | 1 | 2.40 | 2.50 | 0.15 | 0.900 |
|  | 2 | 2.40 | 2.50 | 0.15 | 1.800 |
|  | 1 | 3.70 | 2.50 | 0.15 | 1.388 |
|  | 1 | 25.50 | 2.50 | 0.15 | 9.563 |
|  | 1 | 3.70 | 2.50 | 0.15 | 1.388 |
|  | -2 | 1.40 | 2.10 | 0.15 | -0.882 |
|  | -3 | 0.90 | 2.10 | 0.15 | -0.851 |
|  | 4 | 2.50 | 1.85 | 0.15 | 2.775 |
|  | 12 | 2.50 | 1.85 | 0.15 | 8.325 |
|  | 4 | 15.40 | 1.85 | 0.15 | 17.094 |
|  | 1 | 12.70 | 1.85 | 0.15 | 3.524 |
|  | 3 | 15.40 | 1.85 | 0.15 | 12.821 |
|  | 33 | 1.94 | 1.85 | 0.15 | 17.766 |
| parades | 2 | 14.20 | 2.50 | 0.18 | 12.780 |
|  | 2 | 11.60 | 2.50 | 0.18 | 10.440 |
|  | 2 | 19.50 | 2.50 | 0.18 | 17.550 |
|  | 4 | 15.40 | 4.00 | 0.18 | 44.352 |
|  | 4 | 15.40 | 1.00 | 0.18 | 11.088 |
|  | 1 | 37.80 | 2.50 | 0.18 | 17.010 |
| Total |  |  |  |  | 2041.206 |

**E2RA8420** kg Disposició controlada a centre recoll.+transf. res.no especials
39210 kg × 0.04 = 1568.40
Disposició controlada a centre de recollida i transferència de residus no especials

| Codi | Ut | Descripció | Rendiment | Preu | Import |
|---|---|---|---|---|---|
| B2RA8420 | kg | Disposició controlada a centre recoll.+transf. res.no especials (material) | 1 | 0.04 | 0.04 |
|  |  | Total |  |  | 0.04 |

| Amidament | Uts. | Parcial |
|---|---|---|
| Estructura parades |  |  |
| Central 1 PD-01 | 2136 | 2136.000 |
| Central 2 PD-02 | 2543 | 2543.000 |
| Central 3 PD-03 | 2244 | 2244.000 |
| Central 4 PD-04 | 2099 | 2099.000 |
| Central 5 PD-05 | 1547 | 1547.000 |
| Central 6 PD-06 | 2387 | 2387.000 |
| Central 7 PD-07 | 2284 | 2284.000 |
| Central 8 PD-08 | 2521 | 2521.000 |
| Lateral 2 PD-09 | 3071 | 3071.000 |
| Lateral 3 PD-10 | 2781 | 2781.000 |
| Lateral 1 PD-11 | 2089 | 2089.000 |
| Lateral 4 PD-12 | 1839 | 1839.000 |
| Lateral 5 PD-13 | 3994 | 3994.000 |
| Accessos | 1564 | 1564.000 |
| Pasarela perimetral tramex | 2785 | 2785.000 |
| Estructura auxiliars suport conduccions | 3326 | 3326.000 |
| instal.lacions electricitat, aigua i contra-incendis |  |  |
| Total |  | 39210 |

## 03E SEGURETAT I SALUT (09/06/2010)
Import: 391641.51

**PASSUA01M** U Cobrament íntegre per la Seguretat i Salut (29/10/2008)
1 U × 391641.51 = 391641.51
Per l'adopció de seguretat i salut durant les obres (Segons estudi de seguretat annex).

## Preus auxiliars

**D0B2A100** kg Acer b/corrug.obra man.taller B 500 S
Preu: 0.67
Acer en barres corrugades elaborat a l'obra i manipulat a taller B 500 S, de límit elàstic >= 500 N/mm2

| Codi | Ut | Descripció | Rendiment | Preu | Import |
|---|---|---|---|---|---|
| A0134000 | h | Ajudant ferrallista | 0.005 | 15.97 | 0.08 |
| A0124000 | h | Oficial 1a ferrallista | 0.005 | 17.89 | 0.09 |
| %NAAA | % | Despeses auxiliars | 1 % | 0.17 | 0.00 |
| B0B2A000 | kg | Acer b/corrugada B 500 S | 1.05 | 0.47 | 0.49 |
| B0A14200 | kg | Filferro recuit,D=1,3mm | 0.01 | 0.76 | 0.01 |
|  |  | Total |  |  | 0.67 |

**D070A9A1** m3 Morter mixt ciment pòrtland+fill.calc. CEM II/B-L,calç,sorra pedra granit.,450kg/m3 ciment,1:0,25:3,15N/mm2,elab.a obra,formigonera 165l
Preu: 73.1
Morter mixt de ciment pòrtland amb filler calcari CEM II/B-L, calç i sorra de pedra granítica amb 450 kg/m3 de ciment, amb una proporció en volum 1:0,25:3 i 15 N/mm2 de resistència a compressió, elaborat a l'obra amb formigonera de 165 l

| Codi | Ut | Descripció | Rendiment | Preu | Import |
|---|---|---|---|---|---|
| A0150000 | h | Manobre especialista | 1.05 | 15.75 | 16.54 |
| B0111000 | m3 | Aigua | 0.2 | 0.71 | 0.14 |
| B0312020 | t | Sorra pedra granit.p/morters (material) | 1.33 | 13.89 | 18.47 |
| B0512401 | t | Ciment pòrtland+fill.calc. CEM II/B-L 32,5R,sacs | 0.45 | 66.68 | 30.01 |
| B0532310 | kg | Calç aèria CL 90 (material) | 115 | 0.06 | 6.90 |
| C1705600 | h | Formigonera 165l (maquinària) | 0.725 | 1.2 | 0.87 |
| A%AUX001 | % | Despeses auxiliars sobre la mà d'obra | 1 % | 16.54 | 0.17 |
|  |  | Total |  |  | 73.1 |

**D0714911** m3 Morter ciment pòrtland+fill.calc. CEM II/B-L+sorra pedra granit.+inclus.aire/plastificant 450kg/m3,1:3,15N/mm2,elab.formigonera 165l
Preu: 68.16
Morter de ciment amb ciment pòrtland amb filler calcari CEM II/B-L i sorra de pedra granítica amb additiu inclusor aire/plastificant i 450 kg/m3 de ciment, amb una proporció en volum 1:3 i 15 N/mm2 de resistència a compressió, elaborat a l'obra amb formigonera de 165 l

| Codi | Ut | Descripció | Rendiment | Preu | Import |
|---|---|---|---|---|---|
| A0150000 | h | Manobre especialista | 1 | 15.75 | 15.75 |
| B0111000 | m3 | Aigua | 0.2 | 0.71 | 0.14 |
| B0312020 | t | Sorra pedra granit.p/morters | 1.48 | 13.89 | 20.56 |
| B0512401 | t | Ciment pòrtland+fill.calc. CEM II/B-L 32,5R,sacs | 0.45 | 66.68 | 30.01 |
| B081C010 | kg | Addit. inclus.aire/plastificant p/morter,UNE-EN 934-3 (material) | 0.9 | 0.78 | 0.70 |
| C1705600 | h | Formigonera 165l | 0.7 | 1.2 | 0.84 |
| A%AUX001 | % | Despeses auxiliars sobre la mà d'obra | 1 % | 15.75 | 0.16 |
|  |  | Total |  |  | 68.16 |

**E5Z2FCE4M** m2 Solera tauler hidrofugat g=26mm,fix.mecàniques
Preu: 10.75
Solera de tauler hidrofugat de conglomerat de fusta de 26 mm de gruix, col·locat amb fixacions mecàniques

| Codi | Ut | Descripció | Rendiment | Preu | Import |
|---|---|---|---|---|---|
| A012A000 | h | Oficial 1a fuster | 0.16 | 18.19 | 2.91 |
| A013A000 | h | Ajudant fuster | 0.08 | 16.1 | 1.29 |
| B0A32000 | kg | Clau acer galv. | 0.15 | 1 | 0.15 |
| B5Z2DJK0M | m2 | Tauler hidrofugat conglomerat fusta g=26mm (material) | 1.03 | 6.16 | 6.34 |
| A%AUX001 | % | Despeses auxiliars sobre la mà d'obra | 1.5 % | 4.20 | 0.06 |
|  |  | Total |  |  | 10.75 |

**E5ZB15L4M** m Aiguafons planxa Zn g=0,82mm,desenv.=80cm,fix.mecàniques
Preu: 25.55
Aiguafons de planxa de zinc de 0,82 mm de gruix, preformada i 80 cm de desenvolupament, col·locat amb fixacions mecàniques

| Codi | Ut | Descripció | Rendiment | Preu | Import |
|---|---|---|---|---|---|
| A0127000 | h | Oficial 1a col·locador | 0.28 | 17.89 | 5.01 |
| A0140000 | h | Manobre | 0.14 | 14.88 | 2.08 |
| B5ZB15G5M | m | Peça p/aiguafons planxa Zn g=0,82mm,desenv.80-140 cm,5plecs (material) | 1.1 | 15.85 | 17.44 |
| B5ZZAEJ0 | u | Clau acer galv. 3x50mm,junt plom | 3 | 0.07 | 0.21 |
| B7Z24000 | kg | Emulsió bituminosa, tipus ED | 0.798 | 0.72 | 0.57 |
| D0701821 | m3 | Morter ciment pòrtland+fill.calc. CEM II/B-L,sorra pedra granit.,380kg/m3 ciment,1:4,10N/mm2,elab.a obra,formigonera 165l | 0.001 | 63.34 | 0.06 |
| A%AUX001 | % | Despeses auxiliars sobre la mà d'obra | 2.5 % | 7.09 | 0.18 |
|  |  | Total |  |  | 25.55 |

**D070A4D1** m3 Morter mixt ciment pòrtland+fill.calc. CEM II/B-L,calç,sorra ped (11/06/2010)
Preu: 76.14
Morter mixt de ciment pòrtland amb filler calcari CEM II/B-L, calç i sorra de pedra granítica amb 200 kg/m3 de ciment, amb una proporció en volum 1:2:10 i 2,5 N/mm2 de resistència a compressió, elaborat a l'obra amb formigonera de 165 l

| Codi | Ut | Descripció | Rendiment | Preu | Import |
|---|---|---|---|---|---|
| A0150000 | h | Manobre especialista | 1.05 | 15.75 | 16.54 |
| B0111000 | m3 | Aigua | 0.2 | 0.71 | 0.14 |
| B0312020 | t | Sorra pedra granit.p/morters | 1.53 | 13.89 | 21.25 |
| B0512401 | t | Ciment pòrtland+fill.calc. CEM II/B-L 32,5R,sacs | 0.2 | 66.68 | 13.34 |
| B0532310 | kg | Calç aèria CL 90 | 400 | 0.06 | 24.00 |
| C1705600 | h | Formigonera 165l | 0.725 | 1.2 | 0.87 |
|  |  | Total |  |  | 76.14 |

**E7B111A0** m2 Geotèxtil feltre polipropilè no teix. lligat mecàn. 100-110g/m2,s/adh.
Preu: 1.66
Geotèxtil format per feltre de polipropilè no teixit lligat mecànicament de 100 a 110 g/m2, col.locat sense adherir

| Codi | Ut | Descripció | Rendiment | Preu | Import |
|---|---|---|---|---|---|
| A0137000 | h | Ajudant col·locador | 0.02 | 15.97 | 0.32 |
| B7B111A0 | m2 | Geotèxtil feltre polipropilè no teix.lligat mecàn.,100-110g/m2 (material) | 1.1 | 0.56 | 0.62 |
| A0127000 | h | Oficial 1a col·locador | 0.04 | 17.89 | 0.72 |
|  |  | Total |  |  | 1.66 |

**E5Z26D31** M2 Capa prot. morter ciment 1:6 g=3cm,remolinat
Preu: 7.84
Capa de protecció de morter de ciment 1:6, elaborat a l'obra amb formigonera de 165 l, de 3 cm de gruix, amb acabat remolinat

| Codi | Ut | Descripció | Rendiment | Preu | Import |
|---|---|---|---|---|---|
| A0140000 | h | Manobre | 0.22 | 14.88 | 3.27 |
| A0122000 | h | Oficial 1a paleta | 0.15 | 17.89 | 2.68 |
| D0701641 | m3 | Morter ciment pòrtland+fill.calc. CEM II/B-L,sorra pedra granit. | 0.032 | 59.13 | 1.89 |
|  |  | Total |  |  | 7.84 |

**D0701641** m3 Morter ciment pòrtland+fill.calc. CEM II/B-L,sorra pedra granit. (11/06/2010)
Preu: 59.13
Morter de ciment pòrtland amb filler calcari CEM II/B-L i sorra de pedra granítica amb 250 kg/m3 de ciment, amb una proporció en volum 1:6 i 5 N/mm2 de resistència a compressió, elaborat a l'obra amb formigonera de 165 l

| Codi | Ut | Descripció | Rendiment | Preu | Import |
|---|---|---|---|---|---|
| A0150000 | h | Manobre especialista | 1 | 15.75 | 15.75 |
| C1705600 | h | Formigonera 165l | 0.7 | 1.2 | 0.84 |
| B0512401 | t | Ciment pòrtland+fill.calc. CEM II/B-L 32,5R,sacs | 0.25 | 66.68 | 16.67 |
| B0111000 | m3 | Aigua | 0.2 | 0.71 | 0.14 |
| B0312020 | t | Sorra pedra granit.p/morters | 1.63 | 13.89 | 22.64 |
| A%AUX001 | % | Despeses auxiliars sobre la mà d'obra | 19.6 % | 15.75 | 3.09 |
|  |  | Total |  |  | 59.13 |

**D0701911** m3 Mortero cemento pórtland+caIiza CEM II/B-L,arena piedra granit., (29/10/2008)
Preu: 67.46
MORTERO DE CEMENTO PÓRTLAND CON CALIZA CEM II/B-L Y ARENA DE PIEDRA GRANÍTICA CON 450 KG/M3 DE CEMENTO, CON UNA PROPORCIÓN EN VOLUMEN 1:3, ELABORADO EN OBRA CON HORMIGONERA DE 165 L

| Codi | Ut | Descripció | Rendiment | Preu | Import |
|---|---|---|---|---|---|
| C1705600 | h | Formigonera 165l | 0.7 | 1.2 | 0.84 |
| B0512401 | t | Ciment pòrtland+fill.calc. CEM II/B-L 32,5R,sacs | 0.45 | 66.68 | 30.01 |
| A0150000 | h | Manobre especialista | 1 | 15.75 | 15.75 |
| B0312020 | t | Sorra pedra granit.p/morters | 1.48 | 13.89 | 20.56 |
| B0111000 | m3 | Aigua | 0.2 | 0.71 | 0.14 |
| A%AUX00100100 | % | MEDIS AUXILIARS (29/10/2008) | 1 % | 15.75 | 0.16 |
|  |  | Total |  |  | 67.46 |

**D07J1100** m3 Pasta guix B1 (11/06/2010)
Preu: 71.31
Pasta de guix B1

| Codi | Ut | Descripció | Rendiment | Preu | Import |
|---|---|---|---|---|---|
| A0149000 | h | Manobre guixaire | 1 | 14.88 | 14.88 |
| B0111000 | m3 | Aigua | 0.6 | 0.71 | 0.43 |
| B0521100 | kg | Guix B1/20/2 (material) | 800 | 0.07 | 56.00 |
|  |  | Total |  |  | 71.31 |

**E5Z3D491** m2 Enllatat pi 50x40mm/50cm,sob/solera form.,fix.morter 1:2:10 (11/06/2010)
Preu: 20.74
Enllatat amb llates de fusta de pi, de 50x40 mm de secció, col·locades cada 50 cm, sobre solera de formigó i fixades amb morter mixt 1:2:10, elaborat a l'obra amb formigonera de 165 l

| Codi | Ut | Descripció | Rendiment | Preu | Import |
|---|---|---|---|---|---|
| A0140000 | h | Manobre | 0.323 | 14.88 | 4.81 |
| D070A4D1 | m3 | Morter mixt ciment pòrtland+fill.calc. CEM II/B-L,calç,sorra ped | 0.045 | 76.14 | 3.43 |
| B0A32000 | kg | Clau acer galv. | 0.075 | 1 | 0.08 |
| A0122000 | h | Oficial 1a paleta | 0.646 | 17.89 | 11.56 |
| B0D31000 | m3 | Llata fusta pi | 0.006 | 143.45 | 0.86 |
|  |  | Total |  |  | 20.74 |

**E9Z2A100** m2 Rebaix.,polit,abrill. paviment terratzo/pedr.
Preu: 6.97
Rebaixat, polit i abrillantat del paviment de terratzo o pedra

| Codi | Ut | Descripció | Rendiment | Preu | Import |
|---|---|---|---|---|---|
| A0128000 | h | Oficial 1a polidor (mà d'obra) | 0.32 | 17.89 | 5.72 |
| A0140000 | h | Manobre | 0.05 | 14.88 | 0.74 |
| C2007000 | h | Polidora (maquinària) | 0.2 | 1.73 | 0.35 |
| C2009000 | h | Abrillantadora (maquinària) | 0.12 | 1.31 | 0.16 |
|  |  | Total |  |  | 6.97 |

**D06L1CH1** m3 Formigó lleug.arg.exp.20-25N/mm2 1400-1600kg/m3,formigonera 165l
Preu: 97.78
Formigó lleuger d'argila expandida, 20 a 25 N/mm2 de resistència a la compressió, de densitat 1400 a 1600 kg/m3, elaborat a l'obra amb formigonera de 165 l

| Codi | Ut | Descripció | Rendiment | Preu | Import |
|---|---|---|---|---|---|
| B03E1480 | m3 | Argila exp. 3-8mm,550kg/m3,sacs (material) | 0.7 | 65.68 | 45.98 |
| B0514501 | t | Ciment pòrtland+escòr. CEM II/B-S 42,5N,sacs (material) | 0.375 | 68.95 | 25.86 |
| C1705600 | h | Formigonera 165l | 0.7 | 1.2 | 0.84 |
| B0111000 | m3 | Aigua | 0.3 | 0.71 | 0.21 |
| A0150000 | h | Manobre especialista | 1 | 15.75 | 15.75 |
| B0311010 | t | Sorra pedra calc.p/forms. (material) | 0.74 | 12.35 | 9.14 |
|  |  | Total |  |  | 97.78 |

**D0B34138** m2 Malla el.b/corr.obra manip.taller,ME 15x15cm,D:8-8mm,B500T,6x2,2m
Preu: 3.29
Malla electrosoldada de barres corrugades d'acer, elaborada a l'obra i manipulada a taller ME 15 x 15 cm D: 8 - 8 mm B 500 T 6 x 2,2 m, segons UNE 36092

| Codi | Ut | Descripció | Rendiment | Preu | Import |
|---|---|---|---|---|---|
| A0134000 | h | Ajudant ferrallista | 0.006 | 15.97 | 0.10 |
| B0B34136 | m2 | Malla el.b/corrug.ME 15x15cm,D:8-8mm,B500T,6x2,2m (material) | 1.1 | 2.8 | 3.08 |
| A0124000 | h | Oficial 1a ferrallista | 0.006 | 17.89 | 0.11 |
|  |  | Total |  |  | 3.29 |

**D0701821** m3 Morter ciment pòrtland+fill.calc. CEM II/B-L,sorra pedra granit.,380kg/m3 ciment,1:4,10N/mm2,elab.a obra,formigonera 165l
Preu: 63.34
Morter de ciment pòrtland amb filler calcari CEM II/B-L i sorra de pedra granítica amb 380 kg/m3 de ciment, amb una proporció en volum 1:4 i 10 N/mm2 de resistència a compressió, elaborat a l'obra amb formigonera de 165 l

| Codi | Ut | Descripció | Rendiment | Preu | Import |
|---|---|---|---|---|---|
| A0150000 | h | Manobre especialista | 1 | 15.75 | 15.75 |
| B0111000 | m3 | Aigua | 0.2 | 0.71 | 0.14 |
| B0312020 | t | Sorra pedra granit.p/morters | 1.52 | 13.89 | 21.11 |
| B0512401 | t | Ciment pòrtland+fill.calc. CEM II/B-L 32,5R,sacs | 0.38 | 66.68 | 25.34 |
| C1705600 | h | Formigonera 165l | 0.7 | 1.2 | 0.84 |
| A%AUX001 | % | Despeses auxiliars sobre la mà d'obra | 1 % | 15.75 | 0.16 |
|  |  | Total |  |  | 63.34 |

**E89A2BB0** m2 Pintat porta fusta,esmalt sint.,1insecticida+1segelladora+2acab.
Preu: 14.05
Pintat de portes cegues de fusta, a l'esmalt sintètic, amb una capa de protector químic insecticida-fungicida, una segelladora i dues d'acabat

| Codi | Ut | Descripció | Rendiment | Preu | Import |
|---|---|---|---|---|---|
| A012D000 | h | Oficial 1a pintor | 0.52 | 17.89 | 9.30 |
| A013D000 | h | Ajudant pintor | 0.05 | 15.97 | 0.80 |
| B89ZB000 | kg | Esmalt sint. | 0.347 | 7.07 | 2.45 |
| B8ZA1000 | kg | Segelladora | 0.153 | 4.34 | 0.66 |
| B8ZA3000 | kg | Insecticida | 0.15 | 4.6 | 0.69 |
| A%AUX001 | % | Despeses auxiliars sobre la mà d'obra | 1.5 % | 10.10 | 0.15 |
|  |  | Total |  |  | 14.05 |

**EAP37175** u Bast.envà p/porta,pi roig p/llum bast.=70cmx200cm
Preu: 23.13
Bastiment d'envà per a porta, de fulles batents, de fusta de pi roig per a pintar per a una llum de bastiment de 70 cm d'amplària i 200 cm d'alçària

| Codi | Ut | Descripció | Rendiment | Preu | Import |
|---|---|---|---|---|---|
| BAP37175 | u | Bast.envà p/porta pi roig p/llum bast.=70cmx200cm (material) | 1 | 23.13 | 23.13 |
|  |  | Total |  |  | 23.13 |

**EAQDC175** u Fulla bat.porta int.fusta 35mm,c.llises+int.cartró,70cmx200cm
Preu: 55.74
Fulla batent per a porta interior, de fusta per a pintar, de 35 mm de gruix, de cares llises i estructura interior de cartró, de 70 cm d'amplària i de 200 cm d'alçària

| Codi | Ut | Descripció | Rendiment | Preu | Import |
|---|---|---|---|---|---|
| A012A000 | h | Oficial 1a fuster | 0.855 | 18.19 | 15.55 |
| A013A000 | h | Ajudant fuster | 0.038 | 16.1 | 0.61 |
| BAQDC175 | u | Fulla bat.porta int.fusta 35mm,c.llises+int.cartró,70cmx200cm (material) | 1 | 28.53 | 28.53 |
| BAZGC360 | u | Ferramenta p/porta int.preu mitjà,1bat. | 1 | 10.65 | 10.65 |
| A%AUX001 | % | Despeses auxiliars sobre la mà d'obra | 2.5 % | 16.16 | 0.40 |
|  |  | Total |  |  | 55.74 |

**EAZ13196** m Tapajunts fusta,sec.rectang.llisa,9mmx60mm
Preu: 1.88
Tapajunts de fusta per a pintar de secció rectangular llisa de 9 mm de gruix i de 60 mm d'amplària

| Codi | Ut | Descripció | Rendiment | Preu | Import |
|---|---|---|---|---|---|
| A012A000 | h | Oficial 1a fuster | 0.031 | 18.19 | 0.56 |
| B0A31000 | kg | Clau acer | 0.01 | 0.81 | 0.01 |
| BAZ13196 | m | Tapajunts fusta p/pintar,sec.rectang.llisa,9mmx60mm (material) | 1.05 | 1.24 | 1.30 |
| A%AUX001 | % | Despeses auxiliars sobre la mà d'obra | 1.5 % | 0.56 | 0.01 |
|  |  | Total |  |  | 1.88 |

**D060M022** m3 Formigó 150kg/m3,1:4:8,ciment pòrtland+fill.calc. CEM II/B-L 32,5R+pedra calc. 20mm,elab.a obra,formigonera 250l
Preu: 51.68
Formigó de 150 kg/m3, amb una proporció en volum 1:4:8, amb ciment pòrtland amb filler calcari CEM II/B-L 32,5 R i granulat de pedra calcària de grandària màxima 20 mm, elaborat a l'obra amb formigonera de 250 l

| Codi | Ut | Descripció | Rendiment | Preu | Import |
|---|---|---|---|---|---|
| A0150000 | h | Manobre especialista | 0.9 | 15.75 | 14.18 |
| B0111000 | m3 | Aigua | 0.18 | 0.71 | 0.13 |
| B0311010 | t | Sorra pedra calc.p/forms. | 0.65 | 12.35 | 8.03 |
| B0331Q10 | t | Grava pedra calc.20mm,p/forms. (material) | 1.55 | 11.8 | 18.29 |
| B0512401 | t | Ciment pòrtland+fill.calc. CEM II/B-L 32,5R,sacs | 0.15 | 66.68 | 10.00 |
| C1705700 | h | Formigonera 250l (maquinària) | 0.45 | 2.03 | 0.91 |
| A%AUX001 | % | Despeses auxiliars sobre la mà d'obra | 1 % | 14.18 | 0.14 |
|  |  | Total |  |  | 51.68 |

**D0391311** m3 Sorra-ciment s/addit.,200kg/m3 pòrtland+fill.calc.,form.165l (11/06/2010)
Preu: 51.89
Sorra-ciment, sense additius amb 200 kg/m3 de ciment pòrtland amb filler calcari i sorra de pedrera de pedra granítica, elaborada a l'obra amb formigonera de 165 l

| Codi | Ut | Descripció | Rendiment | Preu | Import |
|---|---|---|---|---|---|
| B0312020 | t | Sorra pedra granit.p/morters | 1.52 | 13.89 | 21.11 |
| B0512401 | t | Ciment pòrtland+fill.calc. CEM II/B-L 32,5R,sacs | 0.2 | 66.68 | 13.34 |
| C1705600 | h | Formigonera 165l | 0.75 | 1.2 | 0.90 |
| A0150000 | h | Manobre especialista | 1.05 | 15.75 | 16.54 |
|  |  | Total |  |  | 51.89 |

**E02ES050** m3 EXC.ZANJA SANEAM. T.DURO MEC. (29/10/2008)
Preu: 18.61
EXCAVACIÓN EN ZANJAS DE SANEAMIENTO, EN TERRENOS DE CONSISTENCIA DURA, POR MEDIOS MECÁNICOS, CON EXTRACCIÓN DE TIERRAS A LOS BORDES, Y CON POSTERIOR RELLENO Y APISONADO DE LAS TIERRAS PROCEDENTES DE LA EXCAVACIÓN Y CON P.P. DE MEDIOS AUXILIARES.

| Codi | Ut | Descripció | Rendiment | Preu | Import |
|---|---|---|---|---|---|
| M08RI010 | h. | PISÓN VIBRANTE 70 KG. (maquinària) | 0.85 | 1.67 | 1.42 |
| M05EC110 | h. | MINIEXCAVADORA HIDRÁULICA CADENAS 1,2 T. (maquinària) | 0.16 | 23.73 | 3.80 |
| A0140000 | h | Manobre | 0.9 | 14.88 | 13.39 |
|  |  | Total |  |  | 18.61 |

**E02SZ070** m3 RELL/COMP.ZANJA C/RANA S/APOR.
Preu: 20.85
RELLENO, EXTENDIDO Y COMPACTADO DE TIERRAS PROPIAS EN ZANJAS, POR MEDIOS MANUALES, CON PISÓN COMPACTADOR MANUAL TIPO RANA, EN TONGADAS DE 30 CM. DE ESPESOR, SIN APORTE DE TIERRAS, INCLUSO REGADO DE LAS MISMAS, Y CON P.P. DE MEDIOS AUXILIARES.

| Codi | Ut | Descripció | Rendiment | Preu | Import |
|---|---|---|---|---|---|
| A0140000 | h | Manobre | 1.25 | 14.88 | 18.60 |
| M08RI010 | h. | Pisón vibrante 70 kg. | 0.75 | 1.67 | 1.25 |
| P01DW050 | m3 | AGUA OBRA (material) | 1 | 1 | 1.00 |
|  |  | Total |  |  | 20.85 |

**D060M0B1** M3 Formigó 150kg/m3,1:4:8,ciment pòrtl.escòr. CEM II/B-S/32,5 i granulat 20mm, form.165l
Preu: 45.9
Formigó de 150 kg/m3, amb una proporció en volum 1:4:8, amb ciment pòrtland amb escòria CEM II/B-S/32,5 i granulat de pedra granítica de grandària màxima 20 mm, elaborat a l'obra amb formigonera de 165 l

| Codi | Ut | Descripció | Rendiment | Preu | Import |
|---|---|---|---|---|---|
| B0111000 | m3 | Aigua | 0.18 | 0.71 | 0.13 |
| B0312010 | T | Sorra pedra granit.p/forms. (material) | 0.65 | 10.61 | 6.90 |
| A0150000 | h | Manobre especialista | 1.1 | 15.75 | 17.33 |
| B0514301 | T | Ciment pòrtl.escòr. CEM II/B-S 32,5,sacs | 0.15 | 32.27 | 4.84 |
| C1705600 | h | Formigonera 165l | 0.6 | 1.2 | 0.72 |
| B0332Q10 | T | Grava pedra granit.20mm,p/forms. (material) | 1.55 | 10.31 | 15.98 |
|  |  | Total |  |  | 45.9 |

**CPSEN** ud SENSORS (29/10/2008)
Preu: 17737.45
1050 SENSOR DE PLAÇA SENSE LLUM
1011 OPCIÓ EXTENSIÓN DE LUZ (V/R)
39 OPCIÓN EXTENSIÓN DE LUZ (A/R)
13 SENSOR DE PASO
2 SENSOR DE PASO BIDIRECCIONAL

| Codi | Ut | Descripció | Rendiment | Preu | Import |
|---|---|---|---|---|---|
| CPRK04 | ud | SENSOR DE PASO (material) | 13 | 22.11 | 287.43 |
| CPRK01 | ud | SENSOR DE PLAZA SIN LUZ (material) | 326 | 31.07 | 10128.82 |
| CPRK02 | ud | OPCIÓN EXTENSIÓN DE LUZ (V/R) (material) | 316 | 22.6 | 7141.60 |
| CPRK03 | ud | OPCIÓN EXTENSIÓN DE LUZ (A/R) (material) | 10 | 17.96 | 179.60 |
|  |  | Total |  |  | 17737.45 |

**CPIMF** ud INSTALACIÓ / MUNTATGE / FORMACIÓ (29/10/2008)
Preu: 40320.21

| Codi | Ut | Descripció | Rendiment | Preu | Import |
|---|---|---|---|---|---|
| CPRK14 | ud | PUESTA EN MARCHA DEL SISTEMA (material) | 1 | 1040.91 | 1040.91 |
| CPRK12 | ud | MATERIALES INSTALACIÓN Y CABLEADO (material) | 1 | 17849.3 | 17849.30 |
| CPRK13 | ud | MANO DE OBRA INSTALACIÓN Y CABLEADO (mà d'obra; 29/10/2008) | 1 | 21430 | 21430.00 |
|  |  | Total |  |  | 40320.21 |

**CPUCS** ud UNITAT DE CONTROL I SOFTWARE (29/10/2008)
Preu: 5089.04

| Codi | Ut | Descripció | Rendiment | Preu | Import |
|---|---|---|---|---|---|
| CPRK10 | ud | CONCENTRADOR DE COMUNICACIONES (material) | 3 | 904.74 | 2714.22 |
| CPRK09 | ud | UNIDAD CENTRAL (material) | 1 | 2085.83 | 2085.83 |
| CPRK11 | ud | OPCIÓN ETHERNET PARA CONCENTRADOR (material) | 3 | 96.33 | 288.99 |
|  |  | Total |  |  | 5089.04 |

**CPLET** ud RETOLS INDICADORS (29/10/2008)
Preu: 5301.55

| Codi | Ut | Descripció | Rendiment | Preu | Import |
|---|---|---|---|---|---|
| CPRK08 | ud | LETRERO SIMPLE, 4M, RETROIL + 2 X DÍGITO/ASPA (material) | 4 | 389.08 | 1556.32 |
| CPRK07 | ud | LETRERO SIMPLE, 3M, 2 X DÍGITO/A+FLECHA D/I (material) | 3 | 379.45 | 1138.35 |
| CPRK06 | ud | LETRERO SIMPLE, 2M, DÍGITO/ASPA+FLECHA D/I (material) | 8 | 325.86 | 2606.88 |
|  |  | Total |  |  | 5301.55 |

**E02TT030** m3 TRANSP.VERTED.<10km.CARGA MEC.
Preu: 4.7
TRANSPORTE DE TIERRAS AL VERTEDERO, A UNA DISTANCIA MENOR DE 10 KM., CONSIDERANDO IDA Y VUELTA, CON CAMIÓN BASCULANTE CARGADO A MÁQUINA, CANON DE VERTEDERO, Y CON P.P. DE MEDIOS AUXILIARES, CONSIDERANDO TAMBIÉN LA CARGA.

| Codi | Ut | Descripció | Rendiment | Preu | Import |
|---|---|---|---|---|---|
| M05PN010 | h. | PALA CARGADORA NEUMÁTICOS 85 CV/1,2M3 (maquinària) | 0.02 | 31.82 | 0.64 |
| M07N060 | m3 | CANON DE DESBROCE A VERTEDERO (maquinària) | 1 | 0.56 | 0.56 |
| M07CB010 | h. | CAMIÓN BASCULANTE 4X2 10 T. (maquinària) | 0.15 | 23.34 | 3.50 |
|  |  | Total |  |  | 4.7 |

**E02EM020** m3 EXC.ZANJA A MÁQUINA T. FLOJOS
Preu: 6.59
EXCAVACIÓN EN ZANJAS, EN TERRENOS FLOJOS, POR MEDIOS MECÁNICOS, CON EXTRACCIÓN DE TIERRAS A LOS BORDES, SIN CARGA NI TRANSPORTE AL VERTEDERO Y CON P.P. DE MEDIOS AUXILIARES.

| Codi | Ut | Descripció | Rendiment | Preu | Import |
|---|---|---|---|---|---|
| M05RN020 | h. | RETROCARGADORA NEUMÁTICOS 75 CV (maquinària) | 0.2 | 23.3 | 4.66 |
| O01OA070 | h. | Peó ordinari | 0.13 | 14.88 | 1.93 |
|  |  | Total |  |  | 6.59 |

**E02EM030** m3 EXC.ZANJA A MÁQUINA T. COMPACTO
Preu: 12.18
EXCAVACIÓN EN ZANJAS, EN TERRENOS COMPACTOS, POR MEDIOS MECÁNICOS, CON EXTRACCIÓN DE TIERRAS A LOS BORDES, SIN CARGA NI TRANSPORTE AL VERTEDERO Y CON P.P. DE MEDIOS AUXILIARES.

| Codi | Ut | Descripció | Rendiment | Preu | Import |
|---|---|---|---|---|---|
| M05EN030 | h. | EXCAV.HIDRÁULICA NEUMÁTICOS 100 CV (maquinària) | 0.28 | 36.06 | 10.10 |
| O01OA070 | h. | Peó ordinari | 0.14 | 14.88 | 2.08 |
|  |  | Total |  |  | 12.18 |

**U01AB010** m2 DEMOLICIÓN Y LEVANTADO DE ACERAS
Preu: 2.27
DEMOLICIÓN Y LEVANTADO DE ACERAS DE LOSETA HIDRÁULICA O EQUIVALENTE, CON SOLERA DE HORMIGÓN EN MASA 10/15 CM. DE ESPESOR, INCLUSO CARGA Y TRANSPORTE DE MATERIAL RESULTANTE A VERTEDERO.

| Codi | Ut | Descripció | Rendiment | Preu | Import |
|---|---|---|---|---|---|
| M07CB020 | h. | CAMIÓN BASCULANTE 4X4 14 T. (maquinària) | 0.016 | 28.09 | 0.45 |
| M05EN030 | h. | Excav.hidráulica neumáticos 100 CV | 0.024 | 36.06 | 0.87 |
| M06MR230 | h. | MARTILLO ROMPEDOR HIDRÁULICO 600 KG. (maquinària) | 0.024 | 7.12 | 0.17 |
| M05RN020 | h. | Retrocargadora neumáticos 75 CV | 0.008 | 23.3 | 0.19 |
| M07N070 | m3 | Canon de runes a abocador | 0.2 | 0.5 | 0.10 |
| O01OA070 | h. | Peó ordinari | 0.024 | 14.88 | 0.36 |
| O01OA020 | h. | CAPATAZ (mà d'obra) | 0.008 | 16.34 | 0.13 |
|  |  | Total |  |  | 2.27 |

## Recursos

**C150G900** h Grua autopropulsada 20t
Grua autopropulsada de 20 t

**C1RAP100** m3 Subministr.recollida res.especials,cont.estruc.reixa metàl. 1m3
Subministrament i recollida de residus especials amb contenidor paletitzat amb estructura de reixa metàl·lica d'1 m3 de capacitat

**B2RA7FD0** kg Deposició controlada dipòsit autoritzat,residus fibrocim. especials,0,9t/m3,LER 170605*
Deposició controlada a dipòsit autoritzat de residus de fibrociment especials amb una densitat 0,9 t/m3, procedents de construcció o demolició, amb codi 170605* segons la Llista Europea de Residus (ORDEN MAM/304/2002)

**C1RA2800** m3 Subministr.recollida residus inerts o no especials,contenidor metàl·lic 8m3
Subministrament i recollida de residus inerts o no especials amb contenidor metàl·lic de 8 m3 de capacitat

**B2RA71H1** t Deposició controlada dipòsit autoritzat,cànon inclòs(LLEI 8/2008),residus 1,10-1,48t/m3
Deposició controlada a dipòsit autoritzat, amb cànon sobre la deposició controlada dels residus de la construcció inclòs, segons la LLEI 8/2008, de residus amb una densitat de 1,10 a 1,48 t/m3.

**B2RA61H0M** t Deposició controlada centre reciclatge,residus form. inerts,1,48t/m3,LER 170101
Deposició controlada a centre de reciclatge de residus inerts amb una densitat superior a 1,48 t/m3, procedents de construcció o demolició.

**C1101200** h Compressor+dos martells pneumàtics
Compressor amb dos martells pneumàtics

**C200S000** h Equip tall oxiacetilènic
Equip i elements auxiliars per a tall oxiacetilènic

**C1311120** h Pala carregadora s/,mitjana,s/,pneumàtics 117kW
Pala carregadora mitjana sobre pneumàtics, de 117 kW

**C1A0_01MIN** m3 Minadora tipus AM-50+eq.aux
minador especialitzar tipus AM-50 o similar, inclús esponjaments, equips auxiliars de ventilació, il.luminació, personal i dumper per l'evaquació de runes a peu de rampa.

**C1311110** h Pala carregadora s/,petita,s/,pneumàtics 67kW
Pala carregadora petita sobre pneumàtics, de 67 kW

**C1335080** h Corró vibratori autopropulsat,8-10t
Corró vibratori autopropulsat, de 8 a 10 t

**B0372U20M** m3 Tot-u art.CBR 80
Tot-u artificial amb un CBR 80

**B0332300** t Grava pedra granit.50-70mm
Grava de pedrera de pedra granítica, de 50 a 70 mm

**C133A030** h Picó vibrant,dúplex,1300 kg
Picó vibrant dúplex de 1300 kg

**C1505120** h Dúmper 1,5t,hidràulic
Dúmper d'1,5 t de càrrega útil, amb mecanisme hidràulic

**C133A0J0** h Picó vibrant,plac.30x33cm
Picó vibrant amb placa de 30x33 cm

**C3EZ1800** u Desplaçament+munt.+desmunt.eq.perfor. pilo.barrinats form. tub central
Desplaçament, muntatge i desmuntatge a obra de l'equip de perforació, per a pilons barrinats formigonats pel tub central de la barrina

**B065780E** m3 Formigó HA-25/F/10/IIa,>=325kg/m3 ciment, superplast
Formigó HA-25/F/10/IIa de consistència fluida, grandària màxima del granulat 10 mm, amb >= 325 kg/m3 de ciment, additiu superplastificant, apte per a classe d'exposició IIa

**C3E57800** m Perforació+col.mat.,equip pers.maq.,piló barrinats s/ent.,D=80cm
Perforació i col.locació de materials, amb equip de personal i maquinària per a pilons barrinats sense entubació, de diàmetre 80 cm

**B0AD1103** u Ancoratge actiu planxa acer,p/tesats=<1000kN
Ancoratge de tipus actiu de planxa d'acer, per a tesats de 1000 kN com a màxim

**C1811200** h Equip p/tesat cables cric 1000kN
Equip per a tesat de cables amb cric hidràulic de 1000 kN

**B05A1000** l Beurada ciment inject
Beurada de ciment per a injectar

**B0AE2110** m Beina tub PE densitat alta,D=40mm,PN=4bar
Beina de tub de polietilè de densitat alta, de 40 mm de diàmetre i 4 bar de pressió nominal

**B0B41120** kg Acer Y 1770 S2,2 filferros,>=1770N/mm2,D=5,6mm
Acer Y 1770 S2 en cordons per a armadures actives de 2 filferros, càrrega unitària màxima >=1770 N/mm2 i 5,6 mm de diàmetre nominal

**C3HZ2000** u Desplaçament+munt.+desmunt.eq.exec.micropilons
Desplaçament, muntatge i desmuntatge a obra d'equip d'execució de micropilons

**B0511302** t Ciment pòrtland CEM I 32,5N,granel
Ciment pòrtland CEM I 32,5 N segons UNE-EN 197-1, a granel

**C3H11250** h Equip injecció,bomba pres.baixa+carro perfor.barrina D<=200mm
Equip per a injeccions profundes, amb bomba de pressió baixa i carro de perforació per a barrines fins a 200 mm de diàmetre

**B065960B** m3 Formigó HA-25/B/20/IIa,>=275kg/m3 ciment
Formigó HA-25/B/20/IIa de consistència tova, grandària màxima del granulat 20 mm, amb >= 275 kg/m3 de ciment, apte per a classe d'exposició IIa

**C1701100** h Camió bomba formigonar
Camió amb bomba de formigonar

**B0A14200** kg Filferro recuit,D=1,3mm
Filferro recuit de diàmetre 1,3 mm

**B0D71120** m2 Tauler pi,g=22mm,5usos
Tauler elaborat amb fusta de pi, de 22 mm de gruix, per a 5 usos

**B0D625A0** cu Puntal metàl.lic telescòpic h=3m,150usos
Puntal metàl.lic i telescòpic per a 3 m d'alçària i 150 usos

**B0D31000** m3 Llata fusta pi
Llata de fusta de pi

**B0D21030** m Tauló fusta pi p/10 usos
Tauló de fusta de pi per a 10 usos

**B0A14300** kg Filferro recuit,D=3mm
Filferro recuit de diàmetre 3 mm

**B44Z501A** kg Acer S275JR,peça simp.,perf.lam.IP,HE,UP,treb.taller p/col.sold.+antiox
Acer S275JR segons UNE-EN 10025-2, format per peça simple, en perfils laminats en calent sèrie IPN, IPE, HEB, HEA, HEM i UPN, treballat al taller per a col.locar amb soldadura i amb una capa d'imprimació antioxidant

**C200P000** h Equip+elem.aux.p/soldadura elèctrica
Equip i elements auxiliars per a soldadura elèctrica

**B3H28620** m2 Palplanxa recup.acer carb240,450mmx6mm,I=1501-3500cm4/m
Palplanxa recuperable d'acer al carboni 240, per a 25 usos, de 450 mm d'amplada útil i de 8 mm de gruix, amb un moment d'inèrcia entre 1501 i 3500 cm4/m

**C3E62000** h Martell percussor efecte doble,+motor
Martell percussor d'efecte doble amb motor

**B4LX08AF** m2 Placa nervada tipus pi form.pretesat,h=80cm,ampl.=250cm,pes p.=3,2kN/m2
Placa nervada tipus pi o doble t de formigó pretesat, de 80 cm d'alçària i 250 cm d'amplària, amb un pes propi de 3,2 kN/m2

**C150G800** h Grua autopropulsada 12t
Grua autopropulsada de 12 t

**B0B2A000** kg Acer b/corrugada B 500 S
Acer en barres corrugades B 500 S de límit elàstic >= 500 N/mm2

**B0D96630** u Cassetó recuperable PVC 80x74cm,h=40cm,50usos
Cassetó recuperable de PVC de 80x74 cm i de 40 cm d'alçària, per a 50 usos

**B0D81A50** m2 Plafó metàl.lic80x74cm,20usos
Plafó metàl.lic de 80x74 cm per a 20 usos

**B0D629A0** cu Puntal metàl.lic telescòpic h=5m,150usos
Puntal metàl.lic i telescòpic per a 5 m d'alçària i 150 usos

**B0D71130** m2 Tauler pi,g=22mm,10usos
Tauler elaborat amb fusta de pi, de 22 mm de gruix, per a 10 usos

**B0D96530** u Cassetó recuperable PVC 80x74cm,h=35cm,50usos
Cassetó recuperable de PVC de 80x74 cm i de 35 cm d'alçària, per a 50 usos

**B0DZJ0L6** m2 Perfil met.desmunt.p/supo.casset.recup.,25usos
Perfil metàl.lic desmuntable per a suport de cassetons recuperables, per a 25 usos

**B7713260** m2 Làmina PEAD permeable vapor,n/resist.intemp.,massa=52-64g/m2
Làmina de polietilè d'alta densitat permeable al vapor no resistent a la intempèrie, amb massa específica de 52 a 64 g/m2

**B0D81280** m2 Plafó metàl.lic50x50cm,50usos
Plafó metàl.lic de 50x50 cm per a 50 usos

**B0DZP200** u Part propor.elem.aux.plafó met.50x50cm
Part proporcional d'elements auxiliars per a plafons metàl.lics, de 50x50 cm

**B2RA7360** m3 Deposició controlada a dipòsit autoritzat barrej. inerts,>=1,35t/m3,CER 170107
Deposició controlada a dipòsit autoritzat, de residus barrejats inerts amb una densitat >= 1,35 t/m3, procedents de construcció o demolició, amb codi 170107 segons el Catàleg Europeu de Residus (ORDEN MAM/304/2002)

**C1501800** h Camió transp.12 t
Camió per a transport de 12 t

**B0F1Y261** u Maó calat hidrof.R-50,290x140x60mm,p/revestir,categoriaI,HD,UNE-EN 771-1
Maó calat hidrofugat, R-50 de 290x140x60 mm per a revestir, categoria I, HD, segons la norma UNE-EN 771-1

**B0F1H2A1** u Maó calat R30,290x140x100mm,p/revestir,categoria I,HD,UNE-EN 771-1
Maó calat R-30, de 290x140x100 mm, per a revestir, categoria I, HD, segons la norma UNE-EN 771-1

**B44Z5011** kg Acer S275JR,peça simp.,perf.lam.IP,HE,UP,tallat mida+antiox
Acer S275JR segons UNE-EN 10025-2, format per peça simple, en perfils laminats en calent sèrie IPN, IPE, HEB, HEA, HEM i UPN, tallat a mida i amb una capa d'imprimació antioxidant

**B064500C** m3 Formigó HM-20/P/40/I,>=200kg/m3 ciment
Formigó HM-20/P/40/I de consistència plàstica, grandària màxima del granulat 40 mm, amb >= 200 kg/m3 de ciment, apte per a classe d'exposició I

**B52ZG8S0M** m2 Submin. i col. adhesiu, rejuntat, segellat
- Inclos:
- subministre i col.locació de malla de poliester i cinta americana a totes les juntes dels taulers de fusta.
- subministre i col.locació d'una primera mà d'adhesiu elàstic monocomponent a base de poliuretà de 5 mm de gruix, tipus Sikabond T8 o equivalent, per impermeabilització de coberta.
- subministre i col.locació d'una segona mà d'adhesiu elàstic monocomponent a base de poliuretà, tipus Sikabond T8 o equivalent, per subjecció peces ceràmica.
- rejuntat de peces ceràmiques mitjançant revestiment impermeable tipus Sika ViscoBond o equivalent.
- segellat de juntes col.locades cada 6x6m amb masilla de poliuretà tipus Sikalfex Pro 2 HP o equivalent, col.locada amb pistola manual o pneumàtica.
- segellat de juntes de dil.latació amb làmina de polietilé clorosulfonat Banda Combiflex i morter epoxi Sikadur combiflex adhesiu o equivalent.
Inclós subministre i col.locació de tot el material, i elevació de material a coberta amb plataforma móbil.

**BB5252H9M** ut Teula planta tipus CUMELLA 30x30 cms
TEJA PLANA CERAMICA ESMALTADA EN DOS COLORES TIPUS TB-FLAT

**B5Z2DJN0** m2 Tauler hidrofugat conglomerat fusta g=26mm
Tauler hidrofugat de conglomerat de fusta de 22 mm de gruix

**B0A5AA00** u Tornillo autorosc.,arand
TORNILLO AUTOROSCANTE CON ARANDELA

**B0CH2336** m2 Plancha grecada de acero galv.+prelac.,color standard,nervios c/
PLANCHA GRECADA DE ACERO GALVANIZADO Y PRELACADO DE COLOR STANDARD CON NERVIOS CADA 24 A 28 CM, DE ESPESOR 0,6 MM, CON UNA INERCIA ENTRE 12 Y 13 CM4 Y UN PESO ENTRE 5,9 Y 6,5 KG/M2

**B44Z2052** kg Acero A/37-B (S 235 JR),perf.conf. L,U,C,Z,omega,cortado medida+
ACERO A/37-B (S 235 JR), EN PERFILES CONFORMADOS SERIE L, U, C, Z, OMEGA, CORTADO A MEDIDA Y GALVANIZADO

**B7C91B10** m2 Fieltro lana roca 20-25kg/m3 e=80mm,kraft
FIELTRO DE LANA DE ROCA DE 20 A 25 KG/M3 DE 80 MM DE ESPESOR, CON PAPEL KRAFT

**B5ZA15D8** m Carener planxa Zn g=0,82mm,desenv.<=50cm,8plecs
Carener de planxa de zinc de 0,82 mm de gruix, de 50 cm de desenvolupament, com a màxim, amb 8 plecs

**B5ZZAEJ0** u Clau acer galv. 3x50mm,junt plom
Clau d'acer galvanitzat de 3x50 mm, amb junt de plom

**B6B11211** m Muntant planxa acer galv.params.vert.,ampl.=48mm
Muntant de planxa d'acer galvanitzat, en paraments verticals amb perfils 48 mm d'amplària

**B0A4A400** cu Visosgalvanitzats
Visos galvanitzats

**B7JZ00E1** m Cinta pap.resist.,p/junts plaques guix laminat
Cinta de paper resistent per a junts de plaques de guix laminat

**B7J500ZZ** kg Massilla p/junt cartró-guix
Massilla per a junt de plaques de cartró-guix

**B7C9H500** m2 Placa semiríg.llana roca,26-35kg/m3,g=40mm
Placa semirígida de llana de roca de densitat 26 a 35 kg/m3 de 40 mm de gruix

**B6BZ1A10** m Banda acústica autoadh.,ampl.=<=50mm,p/junts plaques guix lamina
Banda acústica autoadhesiva fins a 50 mm d'amplària per a junts de plaques de guix laminat

**B6B12211** m Canal planxa acer galv.params.horitz.,ampl.=48mm
Canal de planxa d'acer galvanitzat, en paraments horitzontals amb perfils 48 mm d'amplària

**B0A61600** u Tac niló D=6-8mm,+vis
Tac de niló de 6 a 8 mm de diàmetre, amb vis

**B0CC2310** m2 Placa guix lamin. H i gruix 12,5mm
Placa de guix laminat hidròfuga (H) i gruix 12,5 mm, segons la norma UNE-EN 520

**B0A44000** cu Visos,p/guix lam
Visos per a plaques de guix laminat

**B0CVU015** m2 Divisòria,placa resines sint.,g=13mm,''U'' alumini remat sup.inf
Divisòria amb placa resines sintètiques tipus Trespa Athlon de Hoesch o equivalent, de 13 mm de gruix, color a definir per la DO, inclòs ''U'' d'alumini de remat superior i inferior, peus regulables, frontisses, tanca i pom amb indicador de lliure/ocupat, tot d'acer inoxidable

**B0F85240** u Supermaó 500x200x40mm,,p/revestir,categoria I,LD,UNE-EN 771-1
Supermaó de 500x200x40 mm, p/revestir, categoria I, LD, segons la norma UNE-EN 771-1

**B0F1D2A1** u Maó calat,290x140x100mm,p/revestir,categoria I,HD,UNE-EN 771-1
Maó calat, de 290x140x100 mm, per a revestir, categoria I, HD, segons la norma UNE-EN 771-1

**B0FA1HA0** u Totxana 240x115x100mm,categoria I,LD,UNE-EN 771-1
Totxana de 240x115x100 mm, categoria I, LD, segons la norma UNE-EN 771-1

**B711X0L0** m2 Làmina bet.modif.n/proteg.LBM(APP) 30-FP 160g/m2
Làmina de betum modificat no protegida LBM (APP) 30-FP amb armadura de feltre de polièster de 160 g/m2

**B7711H00** m2 Vel poliet.g=150µm,144g/m2
Vel de polietilè de gruix 150 µm i de pes 144 g/m2

**B7J50010** dm3 Massilla segell.,silicona neut. monocomp
Massilla per a segellats, d'aplicació amb pistola, de base silicona neutra monocomponent

**C1501700** h Camión transp.7 t
CAMIÓN PARA TRANSPORTE DE 7 T

**B0Y15250** m2 Amort.dia bastida.tub.metál. fixe,marc.70cm,h<= 200cm,base+plata
Amortitzacio diaria bastida tubular metàl.lica fixe formada per marcs de 70 cms i alçada com màxim 200 cms, amb bases regulables, travessers de tub, tubs de trabament, plataformes de treball d'ample mínim 60 cms, escales d'accés, baranes laterals,socols o xarxa de proteccio de poliamida, colocada a tota la cara exterior i fixacions cada 20m2 de façana, inclos tots els elements de senyalitzacio normalitzats

**B0G1J20D** m2 Pedra granítica nacio. flamejada preu sup.,g=20mm forat.+4arest.v
Pedra granítica nacional amb una cara flamejada preu superior, de 20 mm de gruix amb forats per a fixacions i aresta viva a les quatre vores

**B83Z1100** u Ganxo acer inox.p/anc.aplac
Ganxo d'acer inoxidable per a l'ancoratge d'aplacats

**B8J94739M** m Peça p/coronam.paret planxa ac.galv.,g=0,7mm,desenv.=50-60cm,2plecs
Peça per a coronament de paret de planxa d'acer galvanitzat i lacat, de 0,7 mm de gruix i entre 50 i 60 cm de desenvolupament, amb 2 plecs

**B8J94539M** m Peça p/coronam.paret planxa ac.galv.,g=0,7mm,desenv.=40-50cm,2plecs
Peça per a coronament de paret de planxa d'acer galvanitzat i lacat, de 0,7 mm de gruix i entre 40 i 50 cm de desenvolupament, amb 2 plecs

**B0A41200** cu Visos,p/fusta/tacs PVC,cadmiats
Visos per a fusta o tacs de PVC, cadmiats

**B0A61500** u Tac niló D<=5mm,+vis
Tac de niló de 5 mm de diàmetre, com a màxim, amb vis

**B0CU46A8** m2 Tauler contraxapat plaq.fust.,tp.G cl.2,g=15mm,p/amb.humit,rf=B-s2, d0,revest.f.conífera,tallat mida
Tauler contraxapat de plaques de fusta, tipus G classe 2, de 15 mm de gruix, per a ambient humit segons UNE-EN 636, reacció al foc B-s2, d0, acabat revestit amb planxa de fusta de conífera, tallat a mida

**B05A2102M** kg Beurada p/ceràmica,CG2(UNE-EN 13888),color
Material per a rejuntat de rajoles ceràmiques CG2 segons norma UNE-EN 13888, color a escollir per DF.

**B0711010** kg Mort.adhesiu,C1(UNE-EN 12004)
Morter adhesiu tipus C1 segons norma UNE-EN 12004

**B0FH3172M** m2 Rajola ceràm. esmalt.mat,rect. 16-25 peces/m2,preu alt
Rajola de ceràmica esmaltada mat, de 16 a 25 peces/m2.

**B05A2103** kg Beurada p/ceràmica,CG1(UNE-EN 13888),color
Material per a rejuntat de rajoles ceràmiques CG1 segons norma UNE-EN 13888, de color

**B0FH7172M** m2 Rajola gres porcel.premsat polit,rect. 16-25 peces/m2,preu alt
Rajola de gres porcellànic premsat polit de forma rectangular, de 16 a 25 peces/m2, preu alt

**B881C012** kg Morter calç monocapa (OC),CSI W2,s/UNE-EN 998-1
Morter de calç monocapa (OC), de designació CSI W2, segons la norma UNE-EN 998-1

**B0521200** kg Guix C6/ 20 ± 5/2
Guix de designació C6/ 20 ± 5/2, segons la norma UNE-EN 13279-1

**B89ZPD00** kg Pintura plàstica,p/int
Pintura plàstica per a interiors

**B89ZM000** kg Pintura part.met
Pintura partícules metàl·liques

**B8AZC100** kg Vernís poliuretà,1 comp
Vernís de poliuretà d'1 component

**B8ZA3000** kg Insecticida
Protector químic insecticida-fungicida

**B0717000** kg Morter polimèric ciment+res.epoxi,p/impr.+pont unió
Morter polimèric de ciment amb resines epoxi per a imprimació anticorrosiva i pont d'unió

**B8448440** m2 Placa gx. l. cel ras g=12,5mm acab.llis,60x60 cm+vora D
Placa de guix laminat per a cels rasos de 12,5 mm de gruix, amb acabat llis, de 60x60 cm i vora ocult (D) , per a que quedi l'entramat ocult

**B84ZB030** m2 Entramat metàl·lic ocult,susp.barra roscada,p/cel ras plaqu.,60x60cm
Entramat metàl·lic ocult amb suspensió autoanivelladora de barra roscada, per a cel ras de plaques de 60x60 cm

**B84ZL030** m2 Entramat metàl.lic ocult,susp.platina,p/cel ras plaqu.,60x60cm
Entramat metàl.lic ocult amb suspensió autoanivelladora de platina, per a cel ras de plaques de 60x60 cm

**B84B97B0** m2 Placa acer,perforada,pint.forn,60x60 cmp/cel ras desm.,entram.ocult
Placa d'acer perforada, pintada al forn, de 60x60 cm, per a cel ras desmuntable amb entramat ocult

**B84AH2K0M** m2 Lamel·la alum. llisa lacada color metàl·lic,vert..ampl.=15cm+separ.15cm,p/cel ras desm
Lamel·la d'alumini llisa lacada, de color metàl·lic, horitzontal, de 15 cm d'amplària, amb 15 cm de separació, per a cel ras desmuntable amb entramat ocult

**B84ZL0J0** m2 Entramat metàl·lic ocult,susp.platina,p/cel ras lamel.horitz.,
Entramat metàl·lic ocult amb suspensió autoanivelladora de platina, per a cel ras de lamel·les horitzontals

**B0FHU251M** m2 Rajola de gres porcel·lànic premsat de forma rectangular, 65,9x4
Paviment interior antilliscant de rajola de gres porcel·lànic premsat, rectificat i biselat de format nominal30x30 cms. Absorció d'aigua inferior al 0,1%. Grau de lliscabilitat segons CTE Classe 2.

**B0711020** kg Mort.adhesiu,C2(UNE-EN 12004)
Morter adhesiu tipus C2 segons norma UNE-EN 12004

**B05A2202** kg Beurada p/ceràmica,CG2(UNE-EN 13888),blanca
Material per a rejuntat de rajoles ceràmiques CG2 segons norma UNE-EN 13888, blanca

**B0FHU250** m2 Rajola gres porcel.antillisc.premsat s/esmalt.,rect.,16-25 p/m2,
Rajola de gres porcel·lànic premsat antilliscant sense esmaltar de forma rectangular, de 16 a 25 peces/m2, preu alt

**P08FR330** kg Capa base resina epoxi colorejada
CAPA BASE RESINA EPOXI COLOREADA

**P08FR338** kg Revestiment epoxi colorejat
REVESTIMIENTO EPOXI COLORADO

**O01OA050** h. Ajudant
AYUDANTE

**O01OA070** h. Peó ordinari
PEÓN ORDINARIO

**P01AA910** kg Sorra quars seleccionada
ARENA CUARZO SELECCIONADA

**B9JCU100** m2 Pelfut goma-pics,gruix 15mm
Pelfut de goma-pics de gruix 15 mm

**B0G1UC01M** m2 Paviment pedra granítica,serrada,e=30mm
PAVIMENT DE PEDRA GRANÍTICA, SERRADA, DE 30 MM DE GRUIX

**B0G1KA04** m2 Piedra granítica nacio. abrillantada precio alto,e=20mm arista v
PIEDRA GRANÍTICA NACIONAL CON UNA CARA PULIDA Y ABRILLANTADA PRECIO ALTO, DE 20 MM DE ESPESOR CON ARISTA VIVA EN LOS CUATRO BORDES

**B05B1001** kg Ciment ràpid CNR4,sacs
Ciment ràpid CNR4 en sacs

**B9V14200** m Esglaó pedra natural granítica nacio.,preu alt
Esglaó de pedra natural granítica nacional, preu alt, de dues peces, frontal i estesa

**B7C2P100** m2 Planxa EPS elast.,g=10mm
Planxa de poliestirè expandit elastificat de 10 mm de gruix

**B4DBU040** u Peça complementària calçament p/formació sostre sanitari elevat
Peça complementària de calçament per a formació de sostre sanitari elevat

**B9GZ1210** t Pols quars color gris
Pols de quars de color gris

**B0FA12A0** u Totxana 290x140x100mm,categoria I,LD,UNE-EN 771-1
Totxana de 290x140x100 mm, categoria I, LD, segons la norma UNE-EN 771-1

**B6ME1490** m Mur cortina perfils horitz./vert.vistos alum.lacat
Mur cortina tipus WICTEC 50 de Wicona o equivalent,a base de muntants i travessers de 50mm, construït en perfils d'alumini exterior vist en bandes horitzontals i verticals, junta EPDM preformada en bandes horitzontals per envidrament interior i evaquació exterior, modulació segons projecte.

**BAVJAE4AM** m2 Gelosia alu.lacat lamel·la fixa horitz., ampl.=40-100mm i tp.secció tancada
Gelosia d'alumini extruit lacat amb lamel·la fixa horitzontal de 40 a 100 mm d'amplària i secció tipus tancada, tipus Technal FJ706 o equivalent.

**BAM2U020M** u Porta corredera automàtica 2 fulles 140-150x210+2fix150x210 vidre 5+5
Porta corredera d'apertura automàtica, de dues fulles entre 140 i 150 cms d'amplada per 210 cm d'alçada, i 2 vidres laterals fixes de 150x210 cm, amb vidres laminars 5+5 mm amb perfil superior e inferior d'alumini, llinda amb mecanismes i tapa d'alumini, 2 radars detectors de presència, 1 cèl·lula fotoelèctrica de seguretat i quadre de comandament de 4 posicions.

**B0C5F125** m2 Placa 2 plan.acer+poliuretà g=50mm llisa color estàndard (no blanc),g (ex/in)=0,6/0,5mm junt encadellat,fixació
Placa amb dues planxes d'acer i aïllament de poliuretà amb un gruix total de 50 mm, amb la cara exterior llisa color estàndard, diferent del blanc, gruix de les planxes (ext/int) de 0,6/0,5 mm, junt longitudinal encadellat i sistema de fixació oculta, per a façanes

**BABGU040** u Porta acer,1bat.,90x215cm,bastidor tub acer,2planxes a.esmalt.,bast.galv.+esm.planxa a
Porta d'acer, d'una fulla batent per a un llum de 90x215 cm, amb bastidor de tub d'acer de 40x20x1,5 mm, dues planxes d'acer esmaltades d'1 mm de gruix i bastiment galvanitzat i esmaltat de planxa d'acer conformada en fred

**BAZGC360** u Ferramenta p/porta int.preu mitjà,1bat
Ferramenta per a porta d'interior, preu mitjà, amb una fulla batent

**BABGU040M** u Porta acer,1bat.,100x215cm,bastidor tub acer,2planxes a.esmalt.,bast.galv.+esm.planxa a
Porta d'acer, d'una fulla batent per a un llum de 100x215 cm, amb bastidor de tub d'acer de 40x20x1,5 mm, dues planxes d'acer esmaltades d'1 mm de gruix i bastiment galvanitzat i esmaltat de planxa d'acer conformada en fred

**BABGU110M** u Porta acer,2bat.,120x215cm,bastidor tub acer,2planxes a.esmalt.,bast.galv.+esm.planxa a
Porta d'acer, de dues fulles batents per a un llum de 120x215 cm, amb bastidor de tub d'acer de 40x20x1,5 mm, dues planxes d'acer esmaltades d'1 mm de gruix i bastiment galvanitzat i esmaltat de planxa d'acer conformada en fred

**BAZGU005** u Ferramenta p/porta interior,preu mitjà,2dobles bat
Ferramenta per a porta d'interior, preu mitjà, amb dues fulles doble batents

**BABGU115m** u Porta acer,2bat.,140x215cm,bastidor tub acer,2planxes a.esmalt.,espiell,bast.galv.+esm.planxa a
Porta d'acer, de dues fulles batents per a un llum de 150x215 cm, amb bastidor de tub d'acer de 40x20x1,5 mm, dues planxes d'acer esmaltades d'1 mm de gruix, espiells de 40x20 cm i bastiment galvanitzat i esmaltat de planxa d'acer conformada en fred

**BARB1101** m2 Porta enrot.fulla cega perf.planxa acer,galv
Porta enrotllable amb fulla cega de perfils articulats de planxa d'acer galvanitzat, compensada amb molles helicoïdals d'acer, amb guies laterals i pany

**BAW82JB2** u Automatisme motor sup<=15m2,eix 48mm+polit.200mm,p/fix.eix porta
Automatisme amb motor reductor i fre electromagnètic per a porta enrotllable, de 15 m2 de superfície màxima, monofàsic a 230 V de tensió, amb eix de 48 mm, politja de 200 mm i accessoris de muntatge, per a fixar a l'eix de la porta

**BASA61A2M** u Porta metàl.,EI2-C 30,1bat.,80205cm,preu alt
Porta tallafocs metàl.lica, EI2-C 30 una fulla batent per a una llum de 80x205 cm, preu alt

**BASA71B2M80** u Porta metàl.,EI2-C 60,1bat.,80205cm,preu alt
Porta tallafocs metàl.lica, EI2-C 60 una fulla batent per a una llum de 80x205 cm, preu alt

**BASA61A2M1** u Porta metàl.,EI2-C 30,1bat.,90205cm,preu alt
Porta tallafocs metàl.lica, EI2-C 30 una fulla batent per a una llum de 90x205 cm, preu alt

**BASA71A2M100** u Porta metàl.,EI2-C 60,1bat.,100205cm,preu alt
Porta tallafocs metàl.lica, EI2-C 60 una fulla batent per a una llum de 100x205 cm, preu alt

**BASA71B2M110** u Porta metàl.,EI2-C 60,1bat.,110205cm,preu alt
Porta tallafocs metàl.lica, EI2-C 60 una fulla batent per a una llum de 110x205 cm, preu alt

**BASA72J2M120** u Porta metàl.,EI2-C 60,2bat.,120205cm,preu alt
Porta tallafocs metàl.lica, EI2-C 60 de dues fulles batents per a una llum de 120x205 cm, preu alt

**BASAU040** u Porta metàl.,EI2-C 60 2bat.80+40x205cm,preu alt
Porta tallafoc de material metàl.lica, EI2-C 60 de dues fulles batents, per a una llum de 80+40x205 cm, preu alt

**BASA72J2** u Porta metàl.,EI2-C 60,2bat.,160205cm,preu alt
Porta tallafocs metàl.lica, EI2-C 60 de dues fulles batents per a una llum de 160x205 cm, preu alt

**BASA72J2M30** u Porta metàl.,EI2-C 30,2bat.,160205cm,preu alt
Porta tallafocs metàl.lica, EI2-C 30 de dues fulles batents per a una llum de 160x205 cm, preu alt

**BASA72J2M180** u Porta metàl.,EI2-C 30,2bat.,180205cm,preu alt
Porta tallafocs metàl.lica, EI2-C 30 de dues fulles batents per a una llum de 180x205 cm, preu alt

**BASA72J2M2** u Porta metàl.,EI2-C 60,2bat.,180205cm,preu alt
Porta tallafocs metàl.lica, EI2-C 60 de dues fulles batents per a una llum de 180x205 cm, preu alt

**BASA72J2M45** u Porta metàl.,EI2-C 45,2bat.,180205cm,preu alt
Porta tallafocs metàl.lica, EI2-C 45 de dues fulles batents per a una llum de 180x205 cm, preu alt

**BASA72J2M200** u Porta metàl.,EI2-C 60,2bat.,200205cm,preu alt
Porta tallafocs metàl.lica, EI2-C 60 de dues fulles batents per a una llum de 200x205 cm, preu alt

**BBM2AA00** m Barrera de seguretat flexible acer galv.,doble ona
Barrera de seguretat flexible d'acer galvanitzat, formada per perfil longitudinal, de secció en doble ona amb característiques AASHO

**BBMZP010** m Part prop.elem.fixació,p/barrera seguretat
Part proporcional d'elements de fixació, per a barreres de seguretat

**BBMZ1310** m Suport acer galv.CPN-150,p/barrera seguretat
Suport de perfil d'acer galvanitzat CPN-150, per a barreres de seguretat

**BBMZA810** u Amortidor acer galv.,doble ona,p/barrera seguretat
Amortidor de perfil d'acer galvanitzat, de secció en doble ona, per a barreres de seguretat

**BBMZT010** u Terminal forma cua de peix,p/barrera seguretat flexible
Terminal en forma de cua de peix, per a barreres de seguretat flexibles

**B0A63H00** u Tac químic D=12mm,carg./voland./fem
Tac químic de diàmetre 12 mm, amb cargol, volandera i femella

**BC151E00** m2 Vidre lam.segur.2 llunes,8+8mm,resist.imp.B,butiral transparent
Vidre laminar de seguretat de dues llunes, amb acabat de lluna incolora, de 8+8 mm de gruix, amb classificació de resistència a l'impacte manual nivell B, unides amb butiral transparent

**BB12IV02** m Barana h=110cm, passamà D=40 mm,munt. T 70-8 c/1,5 m+bastidor L 32-2,5mm suport vidre
Barana de 110 cm d'alçària, formada per passamà rodó D 40 mm, muntants de perfil T 70-8 d'acer, d'1,3 m d'alçària, separts 1,5 m, bastidor de perfil L 35-2,5 mm amb perfil quadrat 20x20x2 mm d'acer com a suport de vidre, amb platines d'ancoratge arrodonides de 100x150x5 mm

**B0A62F00** u Tac acer D=10mm,carg./voland./fem
Tac d'acer de d 10 mm, amb cargol, volandera i femella

**BB121JB0** m Barana acer,passamà,trav.inf+sup.,munt./100cm,brènd./10cm,h=100-120cm
Barana d'acer, amb passamà, travesser inferior i superior, muntants cada 100 cm i brèndoles cada 10 cm, de 100 a 120 cm d'alçària

**BB121JA0** m Barana acer,passamà,trav.inf+sup.,munt./100cm,brènd./10cm,h=100cm
Barana d'acer, amb passamà, travesser inferior i superior, muntants cada 100 cm i brèndoles cada 10 cm, de 100 cm d'alçària

**BB14U001** m Passamà acer inox.,D=40mm
Passamà d´acer inoxidable de 40 mm de diàmetre

**B8ZAG000** kg Imprimació p/pint.intum
Imprimació per a pintura intumescent

**BBA12000** kg Pintura n/reflectora p/senyal
Pintura no reflectora per a senyalització

**C1B02B00** h Màquina p/pintar banda vial accionament manual
Màquina per a pintar bandes de vial d'accionament manual

**BC1F1A20** m2 Vidre aïlla.1lluna incolora 4mm+1lam.segur.incolor,man.niv.A, 3+
Vidre aïllant d'una lluna incolora de 4 mm de gruix i un vidre laminar de seguretat incolor, amb classificació de resistència a l'impacte manual nivell A de 3+3 mm de gruix i cambra d'aire de 8 mm

**BC1F1E41M** m2 Vidre aïlla.1lluna incolora 8mm+1lam.segur.incolor,1butiral transparent 5+5mm,cambra 16mm
vidre aïllant format per una lluna incolora de 8 mm de gruix tipus FLOAT o equivalent i un vidre laminar de seguretat incolor amb 1 butiral transparent tipus MULTIPACT 55.1 o equivalent, de 5+5 mm de gruix i cambra d'aire de 16 mm, col·locat amb perfils conformats de neoprè sobre alumini.

**BC151D01** m2 Vidre lam.segur.2 llunes,6+6mm,1 butiral transparent
Vidre laminar de seguretat de dues llunes, amb acabat de lluna incolora, de 6+6 mm de gruix, amb 1 butiral transparent

**B0512401** t Ciment pòrtland+fill.calc. CEM II/B-L 32,5R,sacs
Ciment pòrtland amb filler calcari CEM II/B-L 32,5 R segons UNE-EN 197-1, en sacs

**B9E13200** m2 Panot gris 20x20x4cm,cl.1a,preu alt
Panot gris de 20x20x4 cm, classe 1a, preu alt

**BD13177B** m Tub PVC-U paret massissa,àrea aplicació B,DN=110mm,llarg.=3m,p/encolar
Tub de PVC-U de paret massissa, àrea d'aplicació B segons norma UNE-EN 1329-1, de DN 110 mm i de llargària 3 m, per a encolar

**BD1Z2200** u Brida p/tub PVC,D=75-110mm
Brida per a tub de PVC de diàmetre entre 75 i 110 mm

**BDW3B700** u Accessori genèric p/tub PVC,D=110mm
Accessori genèric per a tub de PVC de D=110 mm

**BDY3B700** u Element munt. p/tub PVC,D=110mm
Element de muntatge per a tub de PVC de D=110 mm

**BD13197B1M** m Tub PVC-U paret massissa,àrea aplicació B,DN=250mm,llarg.=3m,p/encolar
Tub de PVC-U de paret massissa, àrea d'aplicació B segons norma UNE-EN 1329-1, de DN 250 mm i de llargària 3 m, per a encolar

**BD1Z23001M** u Brida p/tub PVC,D=250mm
Brida per a tub de PVC de diàmetre 250 mm

**BDW3B901M** u Accessori genèric p/tub PVC,D=250mm
Accessori genèric per a tub de PVC de D=250 mm

**BDY3B901M** u Element munt. p/tub PVC,D=250mm
Element de muntatge per a tub de PVC de D=250 mm

**BDW3B9003I1** u Accesorio genérico p/tub.PVC,D=110mm
ACCESORIO GENÉRICO PARA TUBO DE PVC DE D=110 MM

**BD1Z3000** u Brida p/tub penj.sost
Brida per a tub penjat del sostre

**BD13199B3I1** m Tubo PVC pared maciza,área aplicación B,DN=110mm,long.=5m,p/enco
TUBO DE PVC DE PARED MACIZA, ÁREA DE APLICACIÓN B SEGÚN NORMA UNE-EN 1329-1, DE DN 110 MM Y DE LONGITUD 5 M, PARA ENCOLAR

**BDW3B9003I2** u Accesorio genérico p/tub.PVC,D=125mm
ACCESORIO GENÉRICO PARA TUBO DE PVC DE D=125 MM

**BD13199B3I2** m Tubo PVC pared maciza,área aplicación B,DN=125mm,long.=5m,p/enco
TUBO DE PVC DE PARED MACIZA, ÁREA DE APLICACIÓN B SEGÚN NORMA UNE-EN 1329-1, DE DN 125 MM Y DE LONGITUD 5 M, PARA ENCOLAR

**BD13199B** m Tub PVC-U paret massissa,àrea aplicació B,DN=160mm,llarg.=5m,p/encolar
Tub de PVC-U de paret massissa, àrea d'aplicació B segons norma UNE-EN 1329-1, de DN 160 mm i de llargària 5 m, per a encolar

**BDW3B900** u Accessori genèric p/tub PVC,D=160mm
Accessori genèric per a tub de PVC de D=160 mm

**BDY3B900** u Element munt. p/tub PVC,D=160mm
Element de muntatge per a tub de PVC de D=160 mm

**BD131A9B** m Tub PVC-U paret massissa,àrea aplicació B,DN=200mm,llarg.=5m,p/encolar
Tub de PVC-U de paret massissa, àrea d'aplicació B segons norma UNE-EN 1329-1, de DN 200 mm i de llargària 5 m, per a encolar

**BDW3BA00** u Accessori genèric p/tub PVC,D=200mm
Accessori genèric per a tub de PVC de D=200 mm

**BDY3BA00** u Element munt. p/tub PVC,D=200mm
Element de muntatge per a tub de PVC de D=200 mm

**BD131B9B** m Tub PVC-U paret massissa,àrea aplicació B,DN=250mm,llarg.=5m,p/encolar
Tub de PVC-U de paret massissa, àrea d'aplicació B segons norma UNE-EN 1329-1, de DN 250 mm i de llargària 5 m, per a encolar

**BDW3BB00** u Accessori genèric p/tub PVC,D=250mm
Accessori genèric per a tub de PVC de D=250 mm

**BDY3BB00** u Element munt. p/tub PVC,D=250mm
Element de muntatge per a tub de PVC de D=250 mm

**B0311500** t Sorra pedra calc. 0-3,5 mm
Sorra de pedrera de pedra calcària, de 0 a 3,5 mm

**B064300C** m3 Formigó HM-20/P/20/I,>=200kg/m3 ciment
Formigó HM-20/P/20/I de consistència plàstica, grandària màxima del granulat 20 mm, amb >= 200 kg/m3 de ciment, apte per a classe d'exposició I

**BD7FQ310** m Tub PVC-U paret massissa,sanejament s/pressió,DN=160mm,SN2,p/unió anella elastom
Tub de PVC-U de paret massissa per a sanejament sense pressió, de DN 160 mm i de SN 2 (2 kN/m2) de rigidesa anular, segons norma UNE-EN 1401-1, per a unió elàstica amb anella elastomèrica

**BD7FQ410** m Tub PVC-U paret massissa,sanejament s/pressió,DN=200mm,SN2,p/unió anella elastom
Tub de PVC-U de paret massissa per a sanejament sense pressió, de DN 200 mm i de SN 2 (2 kN/m2) de rigidesa anular, segons norma UNE-EN 1401-1, per a unió elàstica amb anella elastomèrica

**BD7FQ510** m Tub PVC-U paret massissa,sanejament s/pressió,DN=250mm,SN2,p/unió anella elastom
Tub de PVC-U de paret massissa per a sanejament sense pressió, de DN 250 mm i de SN 2 (2 kN/m2) de rigidesa anular, segons norma UNE-EN 1401-1, per a unió elàstica amb anella elastomèrica

**BD5H21853I1** m Canal horm.polímero,s/pendiente,250mmx100-300mm,+perfil lat.,rej
CANAL DE HORMIGÓN POLÍMERO SIN PENDIENTE, DE ANCHO INTERIOR 100 MM Y 100 A 130 MM DE ALTURA, CON PERFIL LATERAL, CON REJILLA DE ACERO GALVANIZADO ENTRAMADA CLASE B125 SEGÚN NORMA UNE-EN 1433, FIJADA CON CANCELA A LA CANAL

**B0641080** m3 Hormigón HM-20/P/20/I,>= 200kg/m3 cemento
HORMIGÓN HM-20/P/20/I DE CONSISTENCIA PLÁSTICA, TAMAÑO MÁXIMO DEL ÁRIDO 20 MM, CON >= 200 KG/M3 DE CEMENTO, APTO PARA CLASE DE EXPOSICIÓN I

**BD132B9B** m Tubo PVC pared estructurada,área aplicación B,DN=250mm,long.=5m,
TUBO DE PVC DE PARED ESTRUCTURADA, ÁREA DE APLICACIÓN B SEGÚN NORMA UNE-EN 1453-1, DE DN 250 MM Y DE LONGITUD 5 M, PARA ENCOLAR

**BD132B9B3I3** m Tubo PVC pared estructurada,área aplicación B,DN=315mm,long.=5m,
TUBO DE PVC DE PARED ESTRUCTURADA, ÁREA DE APLICACIÓN B SEGÚN NORMA UNE-EN 1453-1, DE DN 315 MM Y DE LONGITUD 5 M, PARA ENCOLAR

**BEW50001** U Suport per a perfil metu cond. rectangular
Suport per a perfil metu conducte rectangular metàl.lic.

**BE520003** M2 Xapa galvanitzada 1 mm. de gruix
Xapa galvanitzada de 1 mm. de gruix.

**BE420022** M Conducte circular planxa d'acer 900 mm
Conducte circular en planxa d'acer de 900 mm de diametre,tipus spiro o equivalent amb unions metu af i sr

**BE420016** M Conducte circular planxa d'acer 500 mm
Conducte circular en planxa d'acer de 500 mm de diametre,tipus spiro o equivalent amb unions metu af i sr

**BE420013** m Conducte circular planxa d'acer 350 mm
Conducte circular en planxa d'acer de 350 mm de diàmetre, tipus Spiro o equivalent amb unions metu AF i SR

**BE440008** M Conducte circular de 200 mm flexible
Conducte circular de 200 mm de diàmetre, flexible d'alumini i pvc, inclosos soports.

**B7C935B0** m2 Feltre llana roca 36-40kg/m3 g=40mm,làm.alu.perp.fibr
Feltre de llana de roca de 36 a 40 kg/m3 de 40 mm de gruix amb làmina d'alumini en direcció perpendicular a les fibres

**BEK9TOV2** U Tovera de llarg abast, model DUE-315
Tovera DF-49-12 TR de diametre 376 mm KOOLAIR o equivalent

**BEEASIL1** U Silenciador per climatitz. 1,5x1,5x1,5
Silenciador per a climatitzador de mides 1,5x1,5x1,5.

**BE42QC10** m Conducte helicoïdal circ.de planxa ac.galv.,D=300mm,g=0,5mm
Conducte helicoïdal circular de planxa d'acer galvanitzat de 300 mm de diàmetre (s/UNE-EN 1506), de gruix 0,5 mm

**BEW49002** u Suport estàndard p/conducte circ.D=300mm
Suport estàndard per a conducte circular de 300 mm de diàmetre

**BEW49000** u Suport estàndard p/conducte circ.D=250mm
Suport estàndard per a conducte circular de 250 mm de diàmetre

**BE42Q910** m Conducte helicoïdal circ.de planxa ac.galv.,D=250mm,g=0,5mm
Conducte helicoïdal circular de planxa d'acer galvanitzat de 250 mm de diàmetre (s/UNE-EN 1506), de gruix 0,5 mm

**BEW48000** u Suport estàndard p/conducte circ.D=200mm
Suport estàndard per a conducte circular de 200 mm de diàmetre

**BE42Q810** m Conducte helicoïdal circ.de planxa ac.galv.,D=200mm,g=0,5mm
Conducte helicoïdal circular de planxa d'acer galvanitzat de 200 mm de diàmetre (s/UNE-EN 1506), de gruix 0,5 mm

**BEW46000** u Suport estàndard p/conducte circ.D=160mm
Suport estàndard per a conducte circular de 160 mm de diàmetre

**BE42Q610** m Conducte helicoïdal circ.de planxa ac.galv.,D=160mm,g=0,5mm
Conducte helicoïdal circular de planxa d'acer galvanitzat de 150 mm de diàmetre (s/UNE-EN 1506), de gruix 0,5 mm

**BEW44000** u Suport estàndard p/conducte circ.D=125mm
Suport estàndard per a conducte circular de 125 mm de diàmetre

**BE42Q410** m Conducte helicoïdal circ.de planxa ac.galv.,D=125mm,g=0,5mm
Conducte helicoïdal circular de planxa d'acer galvanitzat de 125 mm de diàmetre (s/UNE-EN 1506), de gruix 0,5 mm

**BE42Q310** m Conducte helicoïdal circ.de planxa ac.galv.,D=100mm,g=0,5mm
Conducte helicoïdal circular de planxa d'acer galvanitzat de 100 mm de diàmetre (s/UNE-EN 1506), de gruix 0,5 mm

**BEW43000** u Suport estàndard p/conducte circ.D=100mm
Suport estàndard per a conducte circular de 100 mm de diàmetre

**BE420000** m Conducte circular planxa d'acer 80 mm
Conducte circular en planxa d'acer de 80 mm de diàmetre,tipus Spiro o equivalent amb unions metu AF i SR.

**BE441800** m Tub flexible doble capa alumini+espiral acer, 80 mm D
Tub flexible compost de doble capa d'alumini i espiral d'acer interior, de 80 mm de D

**BE441A00** m Tub flexible doble capa alumini+espiral acer, 100 mm D
Tub flexible compost de doble capa d'alumini i espiral d'acer interior, de 100 mm de D

**BE420010** m Conducte circular planxa d'acer 250 mm
Conducte circular en planxa d'acer de 250 mm de diàmetre, tipus Spiro o equivalent amb unions metu AF i SR

**BE420014** m Conducte circular planxa d'acer 400 mm
Conducte circular en planxa d'acer de 400 mm de diàmetre, tipus Spiro o equivalent amb unions metu AF i SR

**BEKT5222** u Reixeta tipus AT de 525x225, d'alumini amb lames horitzontals mòbils (trox o equivalent), pintada en
Reixeta tipus AT-DG de 525x225, doble deflexió amb comporta de regulació (Trox o equivalent), pintada en color RAL segons D.F.

**BEKT8222** u Reixeta d'alumini sèrie AT-DG de 825x225
Reixeta d'alumini serie AT-DG, tamany 825x225.

**BE520004** M2 Xapa galvanitzada 1,2 mm. de gruix
Xapa galvanitzada fins de 1,2 mm. de gruix. (segons norma UNE)

**BE520008** m2 Xapa galvanitzada d'1,2 mm. gruix. conducte de xapa d'acer galvanitzat tipus ''sendzinic'' amb recob
Xapa galvanitzada fins 1,2 mm. gruix. (segons norma UNE) conducte de xapa d'acer galvanitzat tipus ''sendzinic'' amb recobriment de zinc i reforç a les seves cares del tipus ''punt de diamant'', amb resistència al foc com a mínim E300/60, amb assaig de reistencia al foc de conducte d'extracció de fums d'acord a EN 1366-9:2008 amb una depressió interior equivalent a 500 Pa i amb certificat de classificació segons Norma UNE-en 13501-2:2007, amb unions en perfil metus soldades en gruix i qualitat segons normes din, tractament de juntes amb burlet ceràmic de 15,3x 3,2 mm, 3 grapes en cada junta transversal horitzontal i masilla Sílicex_Fischer en les cantonades interiors. Inclosos accessoris i peces especials.

**BG31J300** M Conductor de coure UNE RZ1-K 0,6/1 kV baixa emissivitat fums 5x2,5mm2
Conductor de coure de designació UNE RZ1-K 0,6/1 kV, amb baixa emissivitat fums, pentapolar de secció 5x2,5 mm2

**BG31G300** M Conductor de coure UNE RZ1-K 0,6/1 kV baixa emissivitat fums 3x2,5mm2
Conductor de coure de designació UNE RZ1-K 0,6/1 kV, amb baixa emissivitat fums, tripolar de secció 3x2,5 mm2

**BG31G200** M Conductor de coure UNE RZ1-K 0,6/1 kV baixa emissivitat fums 3x1,5mm2
Conductor de coure de designació UNE RZ1-K 0,6/1 kV, amb baixa emissivitat fums, tripolar de secció 3x1,5 mm2

**BG241300** m Tub flexible acer galv.,DN=ref.13
Tub flexible d'acer galvanitzat, de diàmetre nominal referència 13

**BGW24000** U P.p.accessoris p/tubs flexibles acer
Part proporcional d'accessoris per a tubs flexibles d'acer

**BG241400** M Tub flexible acer galv.,DN=ref.16
Tub flexible d'acer galvanitzat, de diàmetre nominal referència 16

**BG222710** m Tub flexible corrugat PVC,DN=20mm,1J,320N,2000V
Tub flexible corrugat de PVC, de 20 mm de diàmetre nominal, aïllant i no propagador de la flama, resistència a l'impacte d'1 J, resistència a compressió de 320 N i una rigidesa dielèctrica de 2000 V

**BG1Z000P** U Armari distribucio tipus P de 2025x900x400
Armari de distribucio tipus P de 2025x900x400, inclòs material auxiliar.

**BMD62220** m Conductor blindat+apantallat,2x0,22mm2+2x0,75mm2
Conductor blindat i apantallat, de 2x0,22 mm2 + 2x0,75 mm2

**BG380900** m Conductor Cu nu,1x35mm2
Conductor de coure nu, unipolar de secció 1x35 mm2

**BGY38000** u P.p.elem.especials p/conduc.Cu.nus
Part proporcional d'elements especials per a conductors de coure nus

**BGYD1000** U P.p.elem.especials p/piqu.connex.terr
Part proporcional d'elements especials per a piquetes de connexió a terra

**BGDZU001** U Punt connexió terra,pont secc.Cu,caixa est.,p/superf
Punt de connexió a terra amb pont seccionador de platina de coure, muntat en caixa estanca i per a col.locar superficialment

**BG31EF00** m Conductor de Cu UNE RZ1-K (AS) 0,6/1 kV baixa emissivitat fums 1x185mm2
Conductor de coure de designació UNE RZ1-K (AS) 0,6/1 kV, amb baixa emissivitat fums, unipolar de secció 1x185 mm2

**BG1Z0021** U Armari metal.lic 1000x500x145
Armari metàl.lic amb porta transparent de 1000x500x145, tancat en clau.

**BG31EG00** m Conductor de Cu UNE RZ1-K (AS) 0,6/1 kV baixa emissivitat fums 1x240mm2
Conductor de coure de designació UNE RZ1-K (AS) 0,6/1 kV, amb baixa emissivitat fums, unipolar de secció 1x240 mm2

**BG31EE00** m Conductor de Cu UNE RZ1-K (AS) 0,6/1 kV baixa emissivitat fums 1x150mm2
Conductor de coure de designació UNE RZ1-K (AS) 0,6/1 kV, amb baixa emissivitat fums, unipolar de secció 1x150 mm2

**BG31EC00** m Conductor de Cu UNE RZ1-K (AS) 0,6/1 kV baixa emissivitat fums 1x95mm2
Conductor de coure de designació UNE RZ1-K (AS) 0,6/1 kV, amb baixa emissivitat fums, unipolar de secció 1x95 mm2

**BG31EB00** m Conductor de Cu UNE RZ1-K (AS) 0,6/1 kV baixa emissivitat fums 1x70mm2
Conductor de coure de designació UNE RZ1-K (AS) 0,6/1 kV, amb baixa emissivitat fums, unipolar de secció 1x70 mm2

**BG31EA00** m Conductor de Cu UNE RZ1-K (AS) 0,6/1 kV baixa emissivitat fums 1x50mm2
Conductor de coure de designació UNE RZ1-K (AS) 0,6/1 kV, amb baixa emissivitat fums, unipolar de secció 1x50 mm2

**BG31J900** m Conductor de Cu UNE RZ1-K (AS) 0,6/1 kV baixa emissivitat fums 5x35mm2
Conductor de coure de designació UNE RZ1-K (AS) 0,6/1 kV, amb baixa emissivitat fums, pentapolar de secció 5x35 mm2

**BG31J800** m Conductor de Cu UNE RZ1-K (AS) 0,6/1 kV baixa emissivitat fums 5x25mm2
Conductor de coure de designació UNE RZ1-K (AS) 0,6/1 kV, amb baixa emissivitat fums, pentapolar de secció 5x25 mm2

**BG31J700** m Conductor de Cu UNE RZ1-K (AS) 0,6/1 kV baixa emissivitat fums 5x16mm2
Conductor de coure de designació UNE RZ1-K (AS) 0,6/1 kV, amb baixa emissivitat fums, pentapolar de secció 5x16 mm2

**BG31J500** M Conductor de coure UNE RZ1-K 0,6/1 kV baixa emissivitat fums 5x6mm2
Conductor de coure de designació UNE RZ1-K 0,6/1 kV, amb baixa emissivitat fums, pentapolar de secció 5x6 mm2

**BG31F506** m Conductor coure tipus afumex x de 5x6 mm2
Conductor de coure tipus afumex x firs rz1 0,6/1 kv de quatre conductors mes terra de 5x6 mm2 de seccio.

**BG31F504** m Conductor coure tipus afumex x de 5x4 mm2
Conductor de coure tipus afumex x firs rz1 0,6/1 kv de quatre conductors mes terra de 5x4 mm2 de seccio.

**BG31G500** M Conductor de coure UNE RZ1-K 0,6/1 kV baixa emissivitat fums 3x6mm2
Conductor de coure de designació UNE RZ1-K 0,6/1 kV, amb baixa emissivitat fums, tripolar de secció 3x6 mm2

**BG329300** M Conductor de coure UNE 07Z1-K,baixa emissivitat fums,1x2,5mm2
Conductor de coure de designació UNE 07Z1-K, amb baixa emissivitat fums, unipolar de secció 1x2,5 mm2

**BG329200** M Conductor de coure UNE 07Z1-K,baixa emissivitat fums,1x1,5mm2
Conductor de coure de designació UNE 07Z1-K, amb baixa emissivitat fums, unipolar de secció 1x1,5 mm2

**BG410020** U Quadre de distribució principal subministrament emergència, format per armaris metàl.lics
Quadre de distribució principal subministrament normal i emergència, format per armaris metàl.lics tipus P, combinables amb plafons de xapa tractada de 15/10 sobre estructura de perfil perforat, porta frontal amb pany, plafons de tancament, plaques, suports i tapes, albergant en el seu interior els mecanismes de comandament i protecció grafiats a l'esquema corresponent, acabat amb pintura epoxy-poliester, IP 31, amb tots els seus elements i accessoris per al seu connexionat. Alimentació elèctrica a tots els Quadres Secundaris de l'edifici. Commutació automàtica amb doble subministrament, escomesa, comptador, ICP, IGA, CGP i alimentació del subministrament d'emergència. Referència: Quadre General Baixa Tensió. Marca/model: Merlin Guerin Prisma P o equivalent. Potència total: 1.200 kw, segons documentació gràfica.

**BG212710** m Tub rígid PVC,DN=20mm,impacte=2J,resist.compress.=1250N
Tub rígid de PVC, de 20 mm de diàmetre nominal, aïllant i no propagador de la flama, amb una resistència a l'impacte de 2 J, resistència a compressió de 1250 N i una rigidesa dielèctrica de 2000 V

**BGW21000** u P.p.accessoris p/tubs rígids PVC
Part proporcional d'accessoris per a tubs rígids de PVC

**BG212810** m Tub rígid PVC,DN=25mm,impacte=2J,resist.compress.=1250N
Tub rígid de PVC, de 25 mm de diàmetre nominal, aïllant i no propagador de la flama, amb una resistència a l'impacte de 2 J, resistència a compressió de 1250 N i una rigidesa dielèctrica de 2000 V

**BGW22000** u Part proporcional accessoris tubs flexibles
Part proporcional d'accessoris per a tubs flexibles de PVC.

**BGW2D000** U P.p.accessoris p/safat.met
Part proporcional d'accessoris per a safates metàl.liques

**BG2D0002** m Safata metàl.lica de 100x60 mm
Safata metàl.lica de planxa d'acer galvanitzat de 100x60 mm, amb separador entre corrents fortes i fluixes.

**BG2D2500** M Safata planxaacer galv.cega,ala estànd.,amp=200mm
Safata metàl.lica de planxa d'acer galvanitzat cega, amb ala estàndard, de 200 mm d'amplària

**BG2D0008** m Safata metàl.lica de 400x100 mm
Safata metàl.lica de planxa d'acer galvanitzat de 400x100 mm, amb separador entre corrents fortes i fluixes.

**BG151512** U Caixa deriv.plàstic,100x100mm,prot.norm.,p/munt.superf
Caixa de derivació quadrada de plàstic, de 100x100 mm, amb grau de protecció normal i per a muntar superficialment

**BGW15000** U P.p.accessoris caixa deriv
Part proporcional d'accessoris de caixa de derivació quadrada

**BG61A4DB** U Conjunt GES/4/DB, permet l'acoblament de 2 cubetes GB2, per allotjar un màxim de 4 mecanismes indivi
Conjunt GES/4/DB, permet l'acoblament de 2 cubetes GB2, per allotjar un màxim de 4 mecanismes individuals, amb esquadres per a la seva fixació a les llosetes de fals terra. Amb tapa abatible i sortida de cables de posició variable, amb 2 cubetes GB2, per acoblar els mecanismes. Amb brides per a la retenció de cables contra possibles tensions, amb protecció integral dels mecanismes i separació de tensions dins de la mateixa, 2 tapetes GB2/3 P4 per a muntatge d'una presa elèctrica doble tipus ackermann, 1 tapeta GB2/3 P3 per a muntatge d'una presa elèctrica simple tipus ackermann, amb paret separadora de tensions GB2/3 TW, tapeta GB2/3 P01 cega, presa doble blanca amb contactes a 33º ref.SKSD 33 RW 2, presa doble roija amb contactes a 33º ref.SKSD 33 RT 2. Adaptador per a 2 connectors RJ45 d'altres marques (sense connectors). Inclou finestretes antipols DM45/U.

**BG643173** u Pols. tipus univ.,10A/250V,1NA,a/tecla,preu altIP-44p/encastar
Polsador de tipus universal, 10 A 250 V, amb 1 contacte NA, amb tecla, preu alt, amb grau de protecció IP-44, per a encastar

**BGW64000** u P.p.accessoris p/pols
Part proporcional d'accessoris per a polsadors

**BG64D17P** u Pols.,superfície,10A/250V,1NA,a/tecla+caixa estanca,preu altIP-55
Polsador, de superfície, 10 A 250 V, amb 1 contacte NA, amb tecla i amb caixa estanca, preu alt, amb grau de protecció IP-55,

**BG64U010** u Polsador temp.,p/superf
Polsador temporitzat, per a muntar superficialment

**BG620031** U Interruptor de 16 a. superficial
Interruptor de 16 a., per muntar superficialment, de ticino o equivalent.

**BG630031** U Endoll bipolar schuko de 16 a
Endoll bipolar de 16 a., tipus schuko, per a muntar superficialment, model magic de ticino (o equivalent).

**BHU81154** U Làmp.fluorescent 58W,D=26mm,temp.color=3000/4000K,Ra=85
Làmpada fluorescent de 26 mm de diàmetre i 1500 mm de llargària, de 58 W de potència, amb una temperatura de color de 3000 ó 4000 K i un grau de rendiment de color Ra=85

**BH02TCD3** u Lampada TC-DEL 26 W de Zumbotel Staff o equivalent, amb casquet G24 Q-3, 1800 lumens
Làmpada TC-DEL 13 W de Zumbotel Staff o equivalent, amb casquet G24 Q-3, 1800 lumens.

**BHB1000A** U Tub fluorescent de 58 W (RA> 85), color 83
Tub fluorescent de 80W T-5, color 83.

**BH11QUAG** u Lluminària model Quadra 93 de ''Sistemas Técnicos de Iluminación'' o equivalent, encastada, amb fluo
Lluminària model Quadra 93 de ''Sistemas Técnicos de Iluminación'' o equivalent, amb fluorescent T-5 de 54 W, amb reactància digital tipus Broadcast HF-P (amb precalentament de càtode), temperatura de color 3.000 ºK, Ra>85, amb difusor opal, d'alumini extrusionat, acabat plata mate, amb fluorescent TL-D Eco amb 47.000 hores de vida al 90% d'ús, amb part proporcional d'accessoris.

**BE520002** M2 Xapa galvanitzada 0,8 mm. de gruix
Xapa galvanitzada de 0,8 mm. de gruix.

**BG22RP10** m Tub corbable corrugat PVC,DN=160,impacte=15J,resist.compress.=250N,p/canal.soterrada
Tub corbable corrugat de PVC, de 160 de diàmetre nominal, aïllant i no propagador de la flama, resistència a l'impacte de 15 J, resistència a compressió de 250 N, per a canalitzacions soterrades

**B0514301** T Ciment pòrtl.escòr. CEM II/B-S 32,5,sacs
Ciment pòrtland amb escòria CEM II/B-S 32,5, en sacs

**B0F95530** U Encadellat ceràmic 50x25x3cm
Encadellat ceràmic de 50x25x3 cm

**BEKTA052** u Reixeta d'alumini sèrie AT de 1025x525
Reixeta d'alumini serie AT tamany 1025x525.

**BFWB1E42** u Accessori p/tubs PEADDN=110mm, plàst.,10bar,p/soldar
Accessori per a tubs de polietilè de densitat alta, de 110 mm de diàmetre nominal exterior, de plàstic , 10 bar de pressió nominal, per a soldar

**BFB1E400** m Tub PE PE 100,DN=110mm,PN=10bar,sèrie SDR 17,UNE-EN 12201-2
Tub de polietilè de designació PE 100, de 110 mm de diàmetre nominal, de 10 bar de pressió nominal, sèrie SDR 17, segons la norma UNE-EN 12201-2

**BFYB1E42** u Pp.elem.munt.p/tubs PEADDN=110mm,10bar,soldat
Part proporcional d'elements de muntatge per a tubs de polietilè de densitat alta, de 110 mm de diàmetre nominal exterior, de 10 bar de pressió nominal, soldat

**BEP4VP07** u Vàlvula papallona DN 100
Vàlvula papallona amb DN 100, accionament manual de -10º a +130 ºC, PN 6/10/16, cos gg 25, disc ggg niquelat, eix AISI 304, junta epdm, 6 punts de fixació, tancament estanc en els dos sentits

**BJMAU010** u Armari metàl·lic,tanca norm.,p/instal·lació comptador aigua,800x600x300,p/encastar
Armari metàl·lic amb tanca normalitzada, per a instal·lació de comptador d´aigua, de 800x600x300 mm, per a encastar

**BNX10010** u Grup de pressió Wilo-Confort-Vario COR-4 MHIE 803-2G/ VR-EB de 11,19 l/s i 33 m.c.a
Grup de pressió Wilo-Confort-Vario COR-4 MHIE 803-2G/ VR-EB de 11,19 l/s i 33 m.c.a
Wilo-Confort-Vario COR-4 MHIE 803-2G/ VR-EB
Grupo de presión compacto según DIN 1988, parte 5 +6,
para conexión directa o indirecta. Compuesto de 2 a 4
bombas centrífugas de alta presión verticales de la
serie MHIE; con rodetes, difusores y todas las piezas
en contacto con el medio de impulsión de acero
inoxidable, cierre mecánico independiente del sentido de
giro y motor trifásico con variador de frecuencia
integrado para regulación continua de la velocidad entre
26 y máx. 65 Hz. Cada bomba con válvula de esfera en
la aspiración/ impulsión y válvula de retención en la
impulsión, depósito de membrana de 8 lit., 2 manómetros
y sensor de presión (4 - 20 mA).
Listo para instalar, con colectores de acero inoxidable,
montado sobre una bancada galvanizada provista de
amortiguadores.
Unidad de regulación electrónica Confort-Vario (VR)
para la regulación y conmutación de todas las bombas
instaladas con variador de frecuencia integrado. Con
display LCD para indicación de estados de trabajo y
presión actual y botón monomando para la introducción
de la presión nominal y de todos los parámetros. Con
memoria para historiales de trabajo y de fallos e interface
para integración en sistemas GTC según VDI 3814.
Interruptor principal e interruptores para func. manual a
velocidad fija para cada bomba, preajustado mediante
potenciometro. LEDs para indicación de disponibilidad del
equipo, equipo en marcha, fallo, marcha en seco y
sobrepresión. Indicación de códigos de fallos y presión
actual en display LCD con iluminación de fondo.
Contactos libres de tensión para la indicación general
de funcionamiento y de avería, así como para la conexión/
desconexión externa del grupo. Relés de disparo para
guardamotor y protección contra marcha en seco.
Contador de horas de trabajo por bomba.
Alternancia automática de bombas con optimización
de su tiempo de funcionamiento, cambio de bombas en
caso de fallo y arranque de prueba programable.
Conexión y desconexión de las bombas sin golpe de ariete
mediante regulador PID autoadaptativo.
Parada de la bomba principal con Q=0.
Nº de bombas (2 - 4) : 4 bombas
Modelo de bomba : MHIE 803-2G
Carcasa : Acero inox. AISI 304
Rodetes / difusores : AISI 304
Camisa : AISI 304
Eje : 1.4122
Medio de impulsión : Agua limpia
Temperatura (máx. 60 °C) : 20 °C
Caudal grupo : 11,19 l/s
Caudal por bomba : 2,80 l/s
Altura de impulsión : 33,00 m
Altura de impulsión con Q=0
(sin regulación) : 50,30 m
Presión de entrada (máx. 6 bar) :
Valor de consigna : máx. 10 bar
Potencia del motor (P2) : 2,2 kW
-Velocidad nominal : 3770 1/min
-Alimentación : 3

**BFWB1605** u Accessori p/tubs PEADDN=32mm, plàst.,p/connec.pressió
Accessori per a tubs de polietilè de densitat alta, de 32 mm de diàmetre nominal exterior, de plàstic , per a connectar a pressió

**BFB16400** m Tub PE PE 100,DN=32mm,PN=10bar,sèrie SDR 17,UNE-EN 12201-2
Tub de polietilè de designació PE 100, de 32 mm de diàmetre nominal, de 10 bar de pressió nominal, sèrie SDR 17, segons la norma UNE-EN 12201-2

**BFYB1605** u Pp.elem.munt.p/tubs PEADDN=32mm,connect.pressió
Part proporcional d'elements de muntatge per a tubs de polietilè de densitat alta, de 32 mm de diàmetre nominal exterior, connectat a pressió

**BNZ10005** u Filtre per tub de ferro de 1 1/4''
Filtre per tub de 1 1/4'' tipus Braukmann o equivalent, d'acció de rentat a contracorrent sense interrupció de servei

**B0A72L00** u Abraçadora acer galv.+isofònica,d/int.=75mm
Abraçadora acer galvanitzat (isofònica), de 75 mm de diàmetre interior

**BFB4JG51** m Tub poliet.retic.D=75mm,g=6,8mm,sèrie 5 segons UNE-EN ISO 15875-2
Tub de polietilè reticulat de 75 mm de diàmetre nominal exterior i 6,8 mm de gruix, de la sèrie 5 segons UNE-EN ISO 15875-2

**BFYB5A05** u Pp.elem.munt.p/tubs poliet.retic.DN=75mm,connect.pressió
Part proporcional d'elements de muntatge per a tubs de polietilè reticulat, de 75 mm de diàmetre nominal exterior, connectat a pressió

**BFWB5A05** u Accessori p/tubs poliet.retic.DN=75mm, metàl·lic,p/connec.pressió
Accessori per a tubs de polietilè reticulat, de 75 mm de diàmetre nominal exterior, metàl·lic , per a connectar a pressió

**BFYB5905** u Pp.elem.munt.p/tubs poliet.retic.DN=63mm,connect.pressió
Part proporcional d'elements de muntatge per a tubs de polietilè reticulat, de 63 mm de diàmetre nominal exterior, connectat a pressió

**BFWB5905** u Accessori p/tubs poliet.retic.DN=63mm,p/connec.pressió
Accessori per a tubs de polietilè reticulat, de 63 mm de diàmetre nominal exterior, per a connectar a pressió

**B0A75K02** u Abraçadora plàstica,d/int.=63mm
Abraçadora plàstica, de 63 mm de diàmetre interior

**BFB4GF51** m Tub poliet.retic.D=63mm,g=5,8mm,sèrie 5 segons UNE-EN ISO 15875-2
Tub de polietilè reticulat de 63 mm de diàmetre nominal exterior i 5,8 mm de gruix, de la sèrie 5 segons UNE-EN ISO 15875-2

**BFWB5805** u Accessori p/tubs poliet.retic.DN=50mm,p/connec.pressió
Accessori per a tubs de polietilè reticulat, de 50 mm de diàmetre nominal exterior, per a connectar a pressió

**B0A75J00** u Abraçadora plàstica,d/int.=50mm
Abraçadora plàstica, de 50 mm de diàmetre interior

**BFB4ED51** m Tub poliet.retic.D=50mm,g=4,6mm,sèrie 5 segons UNE-EN ISO 15875-2
Tub de polietilè reticulat de 50 mm de diàmetre nominal exterior i 4,6 mm de gruix, de la sèrie 5 segons UNE-EN ISO 15875-2

**BFYB5805** u Pp.elem.munt.p/tubs poliet.retic.DN=50mm,connect.pressió
Part proporcional d'elements de muntatge per a tubs de polietilè reticulat, de 50 mm de diàmetre nominal exterior, connectat a pressió

**BFYB5705** u Pp.elem.munt.p/tubs poliet.retic.DN=40mm,connect.pressió
Part proporcional d'elements de muntatge per a tubs de polietilè reticulat, de 40 mm de diàmetre nominal exterior, connectat a pressió

**BFWB5705** u Accessori p/tubs poliet.retic.DN=40mm,p/connec.pressió
Accessori per a tubs de polietilè reticulat, de 40 mm de diàmetre nominal exterior, per a connectar a pressió

**BFB4CB51** m Tub poliet.retic.D=40mm,g=3,7mm,sèrie 5 segons UNE-EN ISO 15875-2
Tub de polietilè reticulat de 40 mm de diàmetre nominal exterior i 3,7 mm de gruix, de la sèrie 5 segons UNE-EN ISO 15875-2

**B0A75F02** u Abraçadora plàstica,d/int.=40mm
Abraçadora plàstica, de 40 mm de diàmetre interior

**BFB4A951** m Tub poliet.retic.D=32mm,g=2,9mm,sèrie 5 segons UNE-EN ISO 15875-2
Tub de polietilè reticulat de 32 mm de diàmetre nominal exterior i 2,9 mm de gruix, de la sèrie 5 segons UNE-EN ISO 15875-2

**BFWB5605** u Accessori p/tubs poliet.retic.DN=32mm,p/connec.pressió
Accessori per a tubs de polietilè reticulat, de 32 mm de diàmetre nominal exterior, per a connectar a pressió

**BFYB5605** u Pp.elem.munt.p/tubs poliet.retic.DN=32mm,connect.pressió
Part proporcional d'elements de muntatge per a tubs de polietilè reticulat, de 32 mm de diàmetre nominal exterior, connectat a pressió

**B0A75E00** u Abraçadora plàstica,d/int.=32mm
Abraçadora plàstica, de 32 mm de diàmetre interior

**BFWB5505** u Accessori p/tubs poliet.retic.DN=25mm,p/connec.pressió
Accessori per a tubs de polietilè reticulat, de 25 mm de diàmetre nominal exterior, per a connectar a pressió

**BFB48751** m Tub poliet.retic.D=25mm,g=2,3mm,sèrie 5 segons UNE-EN ISO 15875-2
Tub de polietilè reticulat de 25 mm de diàmetre nominal exterior i 2,3 mm de gruix, de la sèrie 5 segons UNE-EN ISO 15875-2

**B0A75Y00** u Abraçadora plàstica,d/int.=25mm
Abraçadora plàstica, de 25 mm de diàmetre interior

**BFYB5505** u Pp.elem.munt.p/tubs poliet.retic.DN=25mm,connect.pressió
Part proporcional d'elements de muntatge per a tubs de polietilè reticulat, de 25 mm de diàmetre nominal exterior, connectat a pressió

**B0A75800** u Abraçadora plàstica,d/int.=20mm
Abraçadora plàstica, de 20 mm de diàmetre interior

**BFWB5405** u Accessori p/tubs poliet.retic.DN=20mm,p/connec.pressió
Accessori per a tubs de polietilè reticulat, de 20 mm de diàmetre nominal exterior, per a connectar a pressió

**BFB46551** m Tub poliet.retic.D=20mm,g=1,9mm,sèrie 5 segons UNE-EN ISO 15875-2
Tub de polietilè reticulat de 20 mm de diàmetre nominal exterior i 1,9 mm de gruix, de la sèrie 5 segons UNE-EN ISO 15875-2

**BFYB5405** u Pp.elem.munt.p/tubs poliet.retic.DN=20mm,connect.pressió
Part proporcional d'elements de muntatge per a tubs de polietilè reticulat, de 20 mm de diàmetre nominal exterior, connectat a pressió

**BFYQ3000** u Part proporcional muntatge aïll.tèrmic
Part proporcional d'elements de muntatge per a aïllament tèrmic de canonades amb escumes elastomèriques.

**BFQ38562** m Aïll.tèrmic escuma elastom. tub de 3/4''
Aïllament tèrmic d'escuma elastomèrica per a canonades fredes, per a tub de 3/4'' de diàmetre.

**BFQ38662** m Aïll.tèrmic escuma elastom. tub de 1''
Aïllament tèrmic d'escuma elastomèrica per a canonades fredes, per a tub de 1'' de diàmetre.

**BFQ38762** m Aïll.tèrmic escuma elastom. tub de 1 1/4''
Aïllament tèrmic d'escuma elastomèrica per a canonades fredes, per a tub de 1 1/4'' de diàmetre.

**BFQ38862** m Aïll. tèrmic escuma elastom. tub de 1 1/2''
Aïllament tèrmic d'escuma elastomèrica per a canonades fredes, per a tub de 1 1/2'' de diàmetre.

**BFQ38962** m Aïll.tèrmic escuma elastom. tub de 2''
Aïllament tèrmic d'escuma elastomèrica per a canonades fredes, per a tub de 2'' de diàmetre.

**BFQ38A62** m Aïll.tèrmic escuma elastom. tub de 2 1/2''
Aïllament tèrmic d'escuma elastomèrica per a canonades fredes, per a tub de 2 1/2'' de diàmetre.

**BN11A3L0** u Vàlvula comporta+rosca DN=2 1/2'',PN=10bar,llautó
Vàlvula de comporta manual amb rosca de diàmetre nominal 2 1/2'', de 10 bar de pressió nominal, de llauto

**BN1173L0** u Vàlvula comporta+rosca DN=1 1/4'',PN=10bar,llautó
Vàlvula de comporta manual amb rosca de diàmetre nominal 1 1/4'', de 10 bar de pressió nominal, de llauto

**BN1163L0** u Vàlvula comporta+rosca DN=1'',PN=10bar,llautó
Vàlvula de comporta manual amb rosca de diàmetre nominal 1'', de 10 bar de pressió nominal, de llauto

**BN1153L0** u Vàlvula comporta+rosca DN=3/4'',PN=10bar,llautó
Vàlvula de comporta manual amb rosca de diàmetre nominal 3/4'', de 10 bar de pressió nominal, de llauto

**BN3153P0** u Vàlvula esfera man.+rosca DN=3/4'',PN=10bar,PVC+PVC
Vàlvula d'esfera manual amb rosca, de diàmetre nominal 3/4'', 10 bar de PN, amb cos de PVC, bola de PVC i anells de tancament de tefló, temperatura màxima de servei de 60°C

**BN3163P0** u Vàlvula esfera man.+rosca DN=1'',PN=10bar,PVC+PVC
Vàlvula d'esfera manual amb rosca, de diàmetre nominal 1'', 10 bar de PN, amb cos de PVC, bola de PVC i anells de tancament de tefló, temperatura màxima de servei de 60°C

**BN3173P0** u Vàlvula esfera man.+rosca DN=1 1/4'',PN=10bar,PVC+PVC
Vàlvula d'esfera manual amb rosca, de diàmetre nominal 1 1/4'', 10 bar de PN, amb cos de PVC, bola de PVC i anells de tancament de tefló, temperatura màxima de servei de 60°C

**BEV3PROG** u Programació d'imatges i fitxers en la pantalla tàctil segons especificacions del projecte i comprova
Programació i posada en marxa sistema de comptatge per polsos

**BJ13B113** u Lavabo porcel.,senz.,ampl.<=45cm,c.blanc,preu mitjà,mural
Lavabo de porcellana vitrificada senzill, d'amplària <=45 cm, de color blanc, preu mitjà, amb elements de fixació i suport mural

**BJ2ZN42K** u Maniguet flex.,malla met.,preu alt,2 unions 1/2´´
Maniguet flexible, de malla metàl.lica amb ànima interior sintètica, preu alt, amb dues unions roscades de 1/2´´

**BJ239111** u Aixeta senzilla,tempor.,p/munt.superf.sob.taul.o ap.s.,llautó cromat,preu sup.1/2´´
Aixeta senzilla temporitzada per a lavabo, per a muntar superficialment sobre taulell o aparell sanitari, de llautó cromat, preu superior, amb entrada de 1/2´´

**BJ3317N7** u Desguàs recte p/lavab.,PVC,D=32mm,connect.sifó/ramal
Desguàs recte per a lavabo, amb tap i cadeneta incorporats, de PVC de diàmetre 32 mm, per a connectar al sifó o al ramal de PVC

**BJ33B1NF** u Sifó botella+vàlv.ventil.p/lavab.,ABS,cromat,D=32mm,flux 1,5l/s,AII s/UNE-EN 12380,p/connectar ramal
Sifó de botella registrable amb vàlvula de ventilació per a lavabo, d'ABS, cromat, de 32 mm de diàmetre, flux d'aire 1,5 l/s, de designació AII segons norma UNE-EN 12380, per a connectar al ramal

**BJ14B11P** u Inodor porcel. vitrif.,vert.,c.blanc,preu alt,p/col.sob.pavim
Inodor de porcellana vitrificada, de sortida vertical, amb seient i tapa, de color blanc, preu alt, amb els elements de fixació i per a col.locar sobre el paviment

**BJ2Z000B** u Polsador de disc en acer, accionament braç
Polsador de disc en acer inoxidable, per a ser accionat mitjançant braç, colze o espatlla.

**BJ12B71P** u Plat dutxa quadrat porcel. vitrif.,700x700mm,c.blanc,preu alt
Plat de dutxa quadrat de porcellana vitrificada, de 700x700 mm, de color blanc, preu alt

**BJ229126** u Aixeta tmp.dutxa,mural,p/encastar,llautó,cromat,preu alt,1/2´´1/2´´
Aixeta temporitzada per a dutxa, mural, per a encastar, de llautó cromat, preu alt, amb entrada de 1/2´´ i sortida de 1/2´´

**BJ3227DG** u Desguàs sifòn. p/plat dutxa,PVC,D=40mm,p/connect.ramal
Desguàs sifònic per a plat de dutxa, amb reixeta incorporada, de PVC de diàmetre 40 mm, per a connectar al ramal de PVC

**BJ2Z1121** u Aixeta senz.mural,p/munt.superf.,cromat,preu alt,sortida 3/4´´ i entrada 1/2´´
Aixeta tipus senzill mural, per a muntar superficialment, de llautó cromat, preu alt, amb sortida roscada de 3/4´´ i entrada roscada de 1/2´´

**BJ288121** u Aixeta senzilla p/aigüera,p/munt.superf.sob/taul./apar.sanit.,cromat,preu alt,broc tub,1/2´´
Aixeta de classe senzilla per a aigüera, per a muntar superficialment sobre taulell o aparell sanitari, de llautó cromat, preu alt, amb broc giratori de tub, amb entrada de 1/2´´

**BJ3817D7** u Desguàs recte p/aigüera,tap/caden.,PVC,D=40mm,connect.sifó/ramal
Desguàs recte per a aigüera, amb tap i cadeneta incorporats, de PVC de diàmetre 40 mm, per a connectar al sifó o al ramal de PVC

**BJ38B4RF** u Sifó botella+vàlv.ventil.p/aigüera,ABS,D=32mm,flux 2,5l/s,AII s/UNE-EN 12380,p/connectar ramal
Sifó de botella registrable amb vàlvula de ventilació per a aigüera, d'ABS, de 32 mm de diàmetre, flux d'aire 2,5 l/s, de designació AII segons norma UNE-EN 12380, per a connectar al ramal

**BN3143P0** u Vàlvula esfera man.+rosca DN=1/2'',PN=10bar,PVC+PVC
Vàlvula d'esfera manual amb rosca, de diàmetre nominal 1/2'', 10 bar de PN, amb cos de PVC, bola de PVC i anells de tancament de tefló, temperatura màxima de servei de 60°C

**BM211119** u Connexio d'alimentacio, tipus IPF-41, per a xarxa de manegues, amb connexio a la canonada de 3'' de
Connexio d'alimentacio, tipus IPF-41 C/Armari, Cabina metàl·lica amb porta de 58x43x30 cm, amb porta banca i bastiment roig, amb ròtul ''COLUMNA SECA-ÚS EXCLUSIU BOMBEROS'' en lletra vermella i tanca de simple lliscament per a claus de quadrat de 8 mm i frontisses en la part inferior que en permetin el total abatiment, amb bifurcació R3''x2, boques de 70 mm de diametre, racors i taps d'ús normal segons UNE, per a exterior i encastada.

**BM212229** u Boca de sortida de planta, tipus IPF-39, per a columna seca, amb connexio a la canonada de 2 1/2'' d
Boca de sortida de planta, tipus IPF-39 C/Armari, Cabina metàl·lica amb porta de 58x38x30 cm, amb porta banca i bastiment roig, amb ròtul ''COLUMNA SECA-ÚS EXCLUSIU BOMBEROS'' en lletra vermella i tanca de simple lliscament per a claus de quadrat de 8 mm i frontisses en la part inferior que en permetin el total abatiment, amb bifurcació R2 1/2''x2, boques de 45 mm de diametre, racors i taps d'ús normal segons UNE, per a interior i encastada.

**BN31B4F0** u Vàlvula esfera man.+rosca DN=3'',PN=16bar,fosa+llautó,preu alt
Vàlvula d'esfera manual amb rosca, de diàmetre nominal 3'', de 16 bar de pressió nominal, amb cos de fosa, bola de llautó i anells de tancament de tefló, preu alt

**BF218200** m Tub d'acer galvanitzat sense soldadura d'1'1/2'' d
Tub d'acer galvanitzat per inmersió en calent amb un gruix mínim de 56 µ (corresponent a 400 g/m2 de zinc dipositat) sense soldadura d'1 1/2'' de diàmetre nominal (DN 40), segons la norma EN-ISO 1461 (opció 9)

**B0A71H00** U Abraçadora metàl.,d/int.=47mm
Abraçadora metàl.lica, de 47 mm de diàmetre interior

**BF21A200** M Tub d'acer galvanitzat sense soldadura de 2'1/2''
Tub d'acer galvanitzat per inmersió en calent amb un gruix mínim de 56 µ (corresponent a 400 g/m2 de zinc dipositat) sense soldadura de 2 1/2'' de diàmetre nominal (DN 65), segons la norma EN-ISO 1461 (opció 9)

**B0A71M00** U Abraçadora metàl.,d/int.=90mm
Abraçadora metàl.lica, de 90 mm de diàmetre interior

**BF21B200** m Tub d'acer galvanitzat sense soldadura de 3'' de d
Tub d'acer galvanitzat per inmersió en calent amb un gruix mínim de 56 µ (corresponent a 400 g/m2 de zinc dipositat) sense soldadura de 3'' de diàmetre nominal (DN 80), segons la norma EN-ISO 1461 (opció 9)

**BMY31000** u P.p.elements especials p/extint
Part proporcional d'elements especials per a extintors

**BM3A1000** u Armari p/extint.p/muntar superf
Armari per a extintor per a muntar superficialment

**BM313511** u Extintor CO2,5kg,pressió incorpo.pintat
Extintor de diòxid de carboni, de càrrega 5 kg, amb pressió incorporada, pintat

**BM312611** u Extintor pols seca poliv.,6kg,pressió incorpo.pintat
Extintor de pols seca polivalent, de càrrega 6 kg, amb pressió incorporada, pintat

**BG21H810** m Tub rígid PVC s/halògens,DN=25mm,impacte=2J,resist.compress.=1250N
Tub rígid de PVC sense halògens, de 25 mm de diàmetre nominal, aïllant i no propagador de la flama, amb una resistència a l'impacte de 2 J, resistència a compressió de 1250 N i una rigidesa dielèctrica de 2000 V

**BM122060** u Kit Central modular Sinteso FS20 FC2060-AA amb bateríes 42 Ah de Siemens o equivalent. Permet fins 1
Kit Central modular Sinteso FS20 FC2060-AA amb bateríes 42 Ah de Siemens o equivalent. Permet fins 1512 direccions FDNet i fins 14 llaços de fins 126 direcccions cada un. Inclou 2 llaços per a perifèrics Sinteso FDNet, font d'alimentació de 150 W (ampliable a 300 W), amb espai per a bateríes de 45 Ah. Inclou carcassas amb cinc (5) ranures per a móduls per a detectors i periferics FDNet, Col·lectius, Serie 9 individual (MS9i) i 12 E/S lliurement programables. Inclou sortides d'alarma i averia per a transmissió remot supervisades, dues sortides de sirena supervisades i 12 E/S lliurement programables. Disenyada i certificada d'acord a EN54-2, EN54-4, VdS, FM. Connectable en xarxa FCnet (fins 16 subestacions), velocitat màxima 312 kbps. Port Ethernet integrat en la propia central. Accés remot mitjançant protocol TCP/IP. Es pot connectar a xarxa. Local IP, i utilitzar una de les subestacions com a punt d'accés (CAP), i accedir a la resta de centrals a través d'ella. Comunicació amb sistemes de gestió mitjançant l'estàndar BACnet. (Requereix FCA2013-A1). Ranures per a móduls RS-232, RS-485, i móduls de connexió en xarxa (SAFEDLINK). Terminals repetidors integrats i alimentats en llaç de detectors.´´

**BM11SID1** u KIT detector de fums Sinteso de SIEMENS-Cerberus FDO221+B.FDB221 i FDB291. KIT detector de fums
KIT detector de fums Sinteso de SIEMENS-Cerberus FDO221+B.FDB221 i FDB291. BFDO221TUB: KIT detector de fums FDO221 amb base direccionable Sinteso FDB221 i base FDB291 per a acoplament en superfície i cables de secció major 6 mm. Detector de fums SIEMENS-Cerberus Sinteso C-LINE amb algoritmes de detecció (AlgoRex interactius). Sensor de difusió óptica d'abans. Direccionament automàtic individual. Comportament de detecció seleccionable. Innunitat contra les falses alarmes i contra les interferencies electromagnètiques. Indicador d'acció visible a 360º. Aïllador contra tallcircuits incorporat. Cable amb la central amb cable de dos fils en llaç, línia oberta o dirivació en T, admés diferents tipus de cable (trenat/no trenat, apantallat/no apantallat) T: -25º a +60ºC, humitat relativa 95%. Compatibilitat e.m.: 50 V/m. Norma EN54-7. Protecció EN60529/iec529 amb socal IP43, acopl. de socal IP44.

**BM11SID2** u KIT detector termic Sinteso de SIEMENS-Cerberus o equivalent FDT221+B.FDB221 i FDB291. BFDT221TUB
KIT detector termic Sinteso de SIEMENS-Cerberus o equivalent FDT221+B.FDB221 i FDB291. BFDT221TUB. KIT detector termic Sinteso FDT221 amb base direccionable Sinteso FDB221 i base FDB291 per a acoplament en superfície i cables de secció major 6 mm. Detector termic SIEMENS-Cerberus Sinteso C-LINE amb algoritmes de detecció (AlgoRex interactius). Sensor de difusió óptica d'abans. Direccionament automàtic individual. Comportament de detecció seleccionable. Innunitat contra les falses alarmes i contra les interferencies electromagnètiques. Indicador d'acció visible a 360º. Aïllador contra tallcircuits incorporat. Cable amb la central amb cable de dos fils en llaç, línia oberta o dirivació en T, admés diferents tipus de cable (trenat/no trenat, apantallat/no apantallat) T: -25º a +60ºC, humitat relativa 95%. Compatibilitat e.m.: 50 V/m. Norma EN54-7. Protecció EN60529/iec529 amb socal IP43, acopl. de socal IP44.

**BM14SIP1** u KIT Pulsador Sinteso directe, caixa roja tipus SIEMENS-Cerberus. BFDM221-R, Polsador d'alarma tipus
KIT Polsador Sinteso directe, caixa roja de SIEMENS-Cerberus. BFDM221-R, Polsador d'alarma de SIEMENS-Cerberus o equivalent, Sinteso direccionable amb funcionament directe, montatge vist amb caixa roja. Electronica protegida. Direccionament automàtic individual. Indicador d'acció incorporat. Materials reciclables i respectuosos amb el mediambient (SN36350). Cablejat amb la central amb cable de dos fils en llaç, línia oberta o derivació en T, admet diferents tipus de cable (trebat/no trenat, apantallat/no apantallat) T: -25ºC a +70ºC, Humitat Rel. <100 %. Compatibilitat e.m.: 50 V/m. Norma EN54-11. Protecció EN60529/IEC529 IP44.

**BM11O222** u KIT Mòdul entrada/sortida FDCIO222+caixa FDCH291(IP54) . Mòdul d'entrada i sortida FDCIO222: Mòdul S
KIT Mòdul entrada/sortida FDCIO222+caixa FDCH291(IP54) . Mòdul d'entrada i sortida FDCIO222: Mòdul SIEMENS Sinteso amb 4 entrades i sortides (230 Vca/4A) direccionables vigilades, alimentades per llaç de control. Configuració independent de cada entrada i cada sortida. Indicador d'acció incorporat. Aïllador contra tallcircuits incorporat. Inclou caixa de connexió. Indicació d'estat a través de LED's. Possibilitat de montatge en guia DIN. Consum en operació 0,6-0,75 mA. Materials reciclables i respectuós amb el mediambient (SN36350). Cablejat amb la central amb el cable de dos fils de llaç, línia oberta o derivació en T, admet diferents tipus de cable (trenat/no trenat, apantallat/no apantallat) T:-25ºC a +60ªC, Hum. Rel.<100%. Compatibilitat e.m.: 50 V/m. Norma EN54-17. Protecció EN60529/IEC529 IP30 (amb caixa IP65).

**BM11SID3** u KIT detector FDO241 Sinteso de SIEMENS-Cerberus o equivalent para càmera d'anàlisi amb base direccio
KIT detector FDO241 Sinteso de SIEMENS-Cerberus o equivalent para càmera d'anàlisi amb base direccionable Sinteso FDB221. Sinteso S-LINE amb ASAtechnology. Sensor de difusió óptica d'abans. Direccionament automàtic individual. Inmunitat contra les falses alarmes i contra les interferencies electromagnètiques. Configurable segons l'entron amb paràmetres ASA. Indicador d'acció visible a 360º. Aïllador contra tallcircuits incorporat. Materials reciclables i respectuós amb el mediambient (SN36359). Cable amb la central amb cable de dos fils en llaç, línia oberta o derivació en T, admés diferents tipus de cable (trenat/no trenat, apantallat/no apantallat) T: -25º a +60ºC, humitat relativa 95%. Compatibilitat e.m.: 50 V/m. Norma EN54-7. Protecció EN60529/IEC529 amb socal IP43, acopl. de socal IP44.

**BM810004** U Pictograma d'incendis tipus sortida d'emerg.PE.05
Pictograma d'incendis tipus sortida d'emergència dreta PE.05.

**BM810005** U Pictograma d'incendis tipus sortida d'emerg.PE.06
Pictograma d'incendis tipus sortida d'emergència esquerra PE.06.

**BM810008** u Pictograma d'incendis escala pujada PG.13
Pictograma d'incendis tipus escala pujada dreta PG.13.

**BM810009** u Pictograma d'incendis escala pujada PG.14
Pictograma d'incendis tipus escala pujada esquerra PG.14.

**BNX1EB34** u Grup contra incendis tipus EBARA AFU-3M 32-200/5,5 EJ o equivalent, bomba principal centrífuga 3M 32
Grup contra incendis tipus EBARA AFU-3M 32-200/5,5 EJ o equivalent, bomba principal centrífuga 3M 32-200/5,5 ,monobloc normalitzada EN 733/ DIN 24255 , d'un escaló i d'una entrada, cos d'impulsió d'ACER INOXIDABLE AISI 304 en espiral, aspiració axial i boca d'impulsió radial cap a dalt, rodet radial tancat fabricat en ACERO INOXIDABLE AISI 304, estanquitat del eix mitjançant tanca mecànica Carbó/Ceràmica/NBR, eix d'ACER INOXIDABLE AISI 304, accionada mitjançant MOTOR ELÉCTRIC asincrònic, trifàsic de 2 pols, aïllament classe F, protecció IP-55, de una potència de 5,5 kW, per a alimentació trifàsica a 400 V III,50Hz. Una bomba auxiliar jockey CVM A/12, de 0,9 kW, cos de bomba en ferro fos, eix d'acero inoxidable AISI 416, cos d'aspiració i impulsió de ferro fos, impulsors i difusors de policarbonat amb fibra de vidre, tancament mecànic , motor asíncron de 2 pols, aïllament classe F, protecció IP 44 ; dipòsit hidropneumàtic de 24/8 ; bancada metàl·lica, vàlvules de tall, antiretorn i d'aïllament per a cada bomba; manòmetres; pressòstats; col·lector comú d'aspiració i impulsió en acero negre DN 2´´ S/DIN 2440 amb imprimació en roig RAL 3000, quadres elèctrics de força i control para la operació totalment automàtica del grup; suporta metàl·lic para quadre elèctric. Muntat en bancada de perfiles laminats d'acer amb imprimació anticorrosió, muntat i conexionat en fàbrica segons NORMA UNE 23-500-90. Inclou Cabalímetre per a grup contra incendis de tipus rotàmetre de lectura directa, instal·lació 245 sobre canonada horitzontal , modelo S-2007 DN 50 ,fabricat acrílic amb flotador de acero inoxidable, para una pressió màxima de 10 Bar, fondo de escala 33 m³/h . Inclou posta en marxa. Inclou col·lector de proves.

**BEKT6232** U Reixeta tipus AT de 625x325, d'alumini amb lames horitzontals mòbils (trox o equivalent), pintada en
Reixeta tipus AT-DG de 625x325, d'alumini amb lames horitzontals mòbils (trox o equivalent), pintada en color ral segons d.f.

**BM1ZMO01** U Modul pre-instal·lació LON-WA1/B de Trox o equivalent en les comportes tallafocs que permet actuació
Modul pre-instal·lació LON-WA1/B2 de Trox o equivalent en les comportes tallafocs que permet actuació i motorització de 2 comportes tallafocs motoritzades.

**BMY12000** u P.p.elements especials p/centrals detecció
Part proporcional d'elements especials per a centrals de detecció

**BM2S0005** u Ruixador automàtic Grinnell penjant de 15 mm tipus Universal model A de Cerberus o equivalent, homol
Ruixador RFII, 1/2 NPT ocult, element de fusible 68º C, K=80, muntatge ocult en sostre, resposta estàndar amb tapa blanca RAL 9010, material bronze de Cerberus o equivalent, homologat.

**BF11D20Z** m Tub d'acer negre sense soldadura de 4'' de diàmetre
Tub d'acer negre estirat (S) sense soldadura de 4'' (DN100), d'acord amb la norma europea EN-10.255 (2004), soldat i pintat en roig tipus L (veure taula B.1)

**BFW11D20** U Accessori p/tubs acer neg.s/sold.,D=4´´,p/soldar
Accessori per a tubs d'acer negre sense soldadura, de diàmetre 4´´, per a soldar

**B0A71N00** u Abraçadora metàl.,d/int.=110mm
Abraçadora metàl.lica, de 110 mm de diàmetre interior

**BF11B20Z** M Tub d'acer negre sense soldadura de 3'' de diametr
Tub d'acer negre estirat (S) sense soldadura de 3'' (DN80), d'acord amb la norma europea EN-10.255 (2004), tipus L (veure taula B.1) soldat i pintat en roig

**BFW11B20** U Accessori p/tubs acer neg.s/sold.,D=3´´,p/soldar
Accessori per a tubs d'acer negre sense soldadura, de diàmetre 3´´, per a soldar

**BF11A20Z** M Tub d'acer negre sense soldadura de 2'1/2'' de dia
Tub d'acer negre estirat (S) sense soldadura de 2 1/2'' (DN65), d'acord amb la norma europea EN-10.255 (2004), tipus L (veure taula B.1)

**BF11720Z** m Tub d'acer negre sense soldadura d'1'1/4'' de diam
Tub d'acer negre estirat (S) sense soldadura de 1 1/4'' (DN32), d'acord amb la norma europea EN-10.255 (2004), tipus L (veure taula B.1)

**BM2S0020** u Punt de neteja per a instal.lacions de sprinklers muntat al col.lector més desfavorable hidràulicame
Punt de buidat i neteja per a instal.lacions de sprinklers muntat al col.lector més desfavorable hidràulicament.

**BFW11F20** u Accessori p/tubs acer neg.s/sold.,D=5´´,p/soldar
Accessori per a tubs d'acer negre sense soldadura, de diàmetre 5´´, per a soldar

**BE41GE06** u Modul tipus GE-1 de tram recte de 125 mm
Modul tipus GE-1 de tram recte de Dinak o equivalent, de 125 mm de dn per a sortida de grup electrogen, amb sistemes d'evacuacio de gasos, dissenyat per a funcionar a alta temperatura i grans sobrepressions (fins a 1.500 mm. c.a.).

**BEW40011** u Soport conducte diàmetre 125 mm
Soport per a conducte de diàmetre 125 mm., tipus ancoratge de càrrega.

**BMAKA06** U Airejador COLT mod. KAMELEON 5 actuació electrica o equivalent. Subministre imontatge d'airejadors C
Airejador COLT mod. KAMELEON 5 actuació electrica o equivalent. Subministre imontatge d'airejadors COLT mod. Kameleon-5 amb els següents accionaments i dimensions: Kameleon-5 M2B35 1000x1800. Airejadors avidriats per a l'evacuació automàtica de fums i calor en cas d'incendi, per a instal·lar en façanes. Marc i finestra construïda en al·leació d'alumini amb perfil exterior especial i gomes per a garantitzar l'estanqüeitat. El perfil pot rebre vidres de 6+6+6 mm. Qualitat a definir en cada cas. Obertura fins l'exterior en V, en angle variable, mitjançant servomotors elèctrics. Acabat anodizat o lacat (RAL). Aquestos airejadors han passat satisfactoriament els següents assaijos de qualitat: a) 10000 cicles de funcionament continuo b) Permeabilitat l'aire (segons UNE EN 1026:2000) c) Estanqüeitat l'aigua (segons UNE EN 1027:2000) d) resistència a la càrrega del vent (UNE EN 12211:2000) e) Resistència a altes temperatures (incendi). Test d'acord amb la norma UNE EN 12101-2;2003, per a actuació com a element d'evacuació de fums de incendis. Instal·lació, comprovació i certificació.

**BMAKA07** U Airejador COLT mod. KAMELEON 5 actuació electrica o equivalent. Subministre imontatge d'airejadors C
Airejador COLT mod. KAMELEON 5 actuació electrica o equivalent. Subministre imontatge d'airejadors COLT mod. Kameleon-5 amb els següents accionaments i dimensions: Kameleon-5 M2B35 1000x1600. Airejadors avidriats per a l'evacuació automàtica de fums i calor en cas d'incendi, per a instal·lar en façanes. Marc i finestra construïda en al·leació d'alumini amb perfil exterior especial i gomes per a garantitzar l'estanqüeitat. El perfil pot rebre vidres de 6+6+6 mm. Qualitat a definir en cada cas. Obertura fins l'exterior en V, en angle variable, mitjançant servomotors elèctrics. Acabat anodizat o lacat (RAL). Aquestos airejadors han passat satisfactoriament els següents assaijos de qualitat: a) 10000 cicles de funcionament continuo b) Permeabilitat l'aire (segons UNE EN 1026:2000) c) Estanqüeitat l'aigua (segons UNE EN 1027:2000) d) resistència a la càrrega del vent (UNE EN 12211:2000) e) Resistència a altes temperatures (incendi). Test d'acord amb la norma UNE EN 12101-2;2003, per a actuació com a element d'evacuació de fums de incendis.

**BMAKA08** U Airejador COLT mod. KAMELEON 5 actuació electrica o equivalent. Subministre imontatge d'airejadors C
Airejador COLT mod. KAMELEON 5 actuació electrica o equivalent. Subministre imontatge d'airejadors COLT mod. Kameleon-5 amb els següents accionaments i dimensions: Kameleon-5 M1B35 900x1500. Airejadors avidriats per a l'evacuació automàtica de fums i calor en cas d'incendi, per a instal·lar en façanes. Marc i finestra construïda en al·leació d'alumini amb perfil exterior especial i gomes per a garantitzar l'estanqüeitat. El perfil pot rebre vidres de 6+6+6 mm. Qualitat a definir en cada cas. Obertura fins l'exterior en V, en angle variable, mitjançant servomotors elèctrics. Acabat anodizat o lacat (RAL). Aquestos airejadors han passat satisfactoriament els següents assaijos de qualitat: a) 10000 cicles de funcionament continuo b) Permeabilitat l'aire (segons UNE EN 1026:2000) c) Estanqüeitat l'aigua (segons UNE EN 1027:2000) d) resistència a la càrrega del vent (UNE EN 12211:2000) e) Resistència a altes temperatures (incendi). Test d'acord amb la norma UNE EN 12101-2;2003, per a actuació com a element d'evacuació de fums de incendis.

**BMAKA09** u Airejador COLT mod. KAMELEON 5 actuació electrica o equivalent. Subministre imontatge d'airejadors C
Airejador COLT mod. KAMELEON 5 actuació electrica o equivalent. Subministre imontatge d'airejadors COLT mod. Kameleon-5 amb els següents accionaments i dimensions: Kameleon-5 M1B35 800x1400. Airejadors avidriats per a l'evacuació automàtica de fums i calor en cas d'incendi, per a instal·lar en façanes. Marc i finestra construïda en al·leació d'alumini amb perfil exterior especial i gomes per a garantitzar l'estanqüeitat. El perfil pot rebre vidres de 6+6+6 mm. Qualitat a definir en cada cas. Obertura fins l'exterior en V, en angle variable, mitjançant servomotors elèctrics. Acabat anodizat o lacat (RAL). Aquestos airejadors han passat satisfactoriament els següents assaijos de qualitat: a) 10000 cicles de funcionament continuo b) Permeabilitat l'aire (segons UNE EN 1026:2000) c) Estanqüeitat l'aigua (segons UNE EN 1027:2000) d) resistència a la càrrega del vent (UNE EN 12211:2000) e) Resistència a altes temperatures (incendi). Test d'acord amb la norma UNE EN 12101-2;2003, per a actuació com a element d'evacuació de fums de incendis.

**BMAKA10** u Airejador COLT mod. KAMELEON 5 actuació electrica o equivalent. Subministre imontatge d'airejadors C
Airejador COLT mod. KAMELEON 5 actuació electrica o equivalent. Subministre imontatge d'airejadors COLT mod. Kameleon-5 amb els següents accionaments i dimensions: Kameleon-5 M1B35 700x1300. Airejadors avidriats per a l'evacuació automàtica de fums i calor en cas d'incendi, per a instal·lar en façanes. Marc i finestra construïda en al·leació d'alumini amb perfil exterior especial i gomes per a garantitzar l'estanqüeitat. El perfil pot rebre vidres de 6+6+6 mm. Qualitat a definir en cada cas. Obertura fins l'exterior en V, en angle variable, mitjançant servomotors elèctrics. Acabat anodizat o lacat (RAL). Aquestos airejadors han passat satisfactoriament els següents assaijos de qualitat: a) 10000 cicles de funcionament continuo b) Permeabilitat l'aire (segons UNE EN 1026:2000) c) Estanqüeitat l'aigua (segons UNE EN 1027:2000) d) resistència a la càrrega del vent (UNE EN 12211:2000) e) Resistència a altes temperatures (incendi). Test d'acord amb la norma UNE EN 12101-2;2003, per a actuació com a element d'evacuació de fums de incendis.

**BMAKA11** u Airejador COLT mod. KAMELEON 5 actuació electrica o equivalent. Subministre imontatge d'airejadors C
Airejador COLT mod. KAMELEON 5 actuació electrica o equivalent. Subministre imontatge d'airejadors COLT mod. Kameleon-5 amb els següents accionaments i dimensions: Kameleon-5 M1B35 600x1300. Airejadors avidriats per a l'evacuació automàtica de fums i calor en cas d'incendi, per a instal·lar en façanes. Marc i finestra construïda en al·leació d'alumini amb perfil exterior especial i gomes per a garantitzar l'estanqüeitat. El perfil pot rebre vidres de 6+6+6 mm. Qualitat a definir en cada cas. Obertura fins l'exterior en V, en angle variable, mitjançant servomotors elèctrics. Acabat anodizat o lacat (RAL). Aquestos airejadors han passat satisfactoriament els següents assaijos de qualitat: a) 10000 cicles de funcionament continuo b) Permeabilitat l'aire (segons UNE EN 1026:2000) c) Estanqüeitat l'aigua (segons UNE EN 1027:2000) d) resistència a la càrrega del vent (UNE EN 12211:2000) e) Resistència a altes temperatures (incendi). Test d'acord amb la norma UNE EN 12101-2;2003, per a actuació com a element d'evacuació de fums de incendis.

**BM2EB120** U Cilindre modular 120 l. 190-13 FE-13 de LPG o equivalent. El cilindre de 120 l. està fabricat en ace
Cilindre modular 120 l. 190-13 FE-13 de LPG o equivalent. El cilindre de 120 l. està fabricat en acer aleat al Cr-Mo forjat, sense soldadura, amb tratament tèrmic posterior de templat i revengut. Pressió de treball 166 bar @15º C i pressió de prova hidràulica 250 bar. Acabat amb un granallat intern i extern i un fosfat amorfo extern amb recubriment especial anticorrosió, amb una capa de pintura epoxi amb acabat. Alçada: 1720 mm. Pes (sense carrega): 128 kg. Diàmetre: 360 mm. Cada cilindre es subministre amb etiquetes indicatives de precaucions i d'ús, brida i tap protector segons normatives de transport aplicables i exigides. La vàlvula LPG-190-13 esta construïda d'estampació en Llató Cu Zn40 Pb2 segons DIN 17672 / EN 12165 : 98 tab.4, amb pistó i eix en acer inoxidable, d'obertura i tancament diferencial relació 3:1.Membrana de seguritat: 200 - 220 bar. Membrana de roptura: 230 - 260 bar. Incorpora manòmetro 0-160 bar, protegit per un casquillo metàl·lic. Sistema acord les Directives Comunitaries de obligat compliment per a els sistemes fixes de protecció contra incendis: Directiva de Productes de Construcció (DPC) 89/06/CE, Directiva de Equips de Pressió (DEP) 97/23/CE i Directiva de Equips a Pressió Transportables (DEPT) 99/36/CE. Marcat en vàlvula i cilindre. Inclou 1 AFT-PRESOST.PMN80 T.25 CONMUT.(M.10), 98,0 QUILOS DE FE-13, 1 SOLENOIDE 13W/24 V ALTA PRESSIO, 1 DISPAR MANUAL SIMPLE AP LPG- LPCB MARCAT (T.S. / B.), 1 LAT.RIGIT 1´´1/2 MODULAR (HG 1´´1/2 BSP / MF 1´´1/2 BSP) - LPG-190, 2 HERRATGE CIL. 100/120/140 LITRES, 2 DIFUSOR ACER-CROMAT 360º 1´´, 2 DIAFRAGMES DIFUSOR INOX 1´´ CALIBRAT, 1 JOC ETIQUETES LOCAL PROTEGIT,. Inclou els mecanismes i accessoris necessaris per formació bateries.

**BM2EB100** u Cilindre modular 100 l. 190-13 FE-13 de LPG o equivalent. El cilindre de 100 l. està fabricat en ace
Cilindre modular 100 l. 190-13 FE-13 de LPG o equivalent. El cilindre de 100 l. està fabricat en acer aleat al Cr-Mo forjat, sense soldadura, amb tratament tèrmic posterior de templat i revengut. Pressió de treball 166 bar @15º C i pressió de prova hidràulica 250 bar. Acabat amb un granallat intern i extern i un fosfat amorfo extern amb recubriment especial anticorrosió, amb una capa de pintura epoxi amb acabat. Alçada: 1480 mm. Pes (sense carrega): 104 kg. Diàmetre: 357 mm. Cada cilindre es subministre amb etiquetes indicatives de precaucions i d'ús, brida i tap protector segons normatives de transport aplicables i exigides. La vàlvula LPG-190-13 esta construïda d'estampació en Llató Cu Zn40 Pb2 segons DIN 17672 / EN 12165 : 98 tab.4, amb pistó i eix en acer inoxidable, d'obertura i tancament diferencial relació 3:1.Membrana de seguritat: 200 - 220 bar. Membrana de roptura: 230 - 260 bar. Incorpora manòmetro 0-160 bar, protegit per un casquillo metàl·lic. Sistema acord les Directives Comunitaries de obligat compliment per a els sistemes fixes de protecció contra incendis: Directiva de Productes de Construcció (DPC) 89/06/CE, Directiva de Equips de Pressió (DEP) 97/23/CE i Directiva de Equips a Pressió Transportables (DEPT) 99/36/CE. Marcat en vàlvula i cilindre. Inclou 1 AFT-PRESOST.PMN80 T.25 CONMUT.(M.10), 80,0 QUILOS DE FE-13, 1 SOLENOIDE 13W/24 V ALTA PRESSIO, 1 DISPAR MANUAL SIMPLE AP LPG- LPCB MARCAT (T.S. / B.), 1 LAT.RIGIT 1´´1/2 MODULAR (HG 1´´1/2 BSP / MF 1´´1/2 BSP) - LPG-190, 2 HERRATGE CIL. 100/120/140 LITRES, 2 DIFUSOR ACER-CROMAT 360º 1 1/2´´, 2 DIAFRAGMES DIFUSOR INOX 1 1/2´´ CALIBRAT, 1 JOC ETIQUETES LOCAL PROTEGIT,. Inclou els mecanismes i accessoris necessaris per formació bateries.

**CPRK53B** UT Documentacio
Manual usuari

**BMD62420** m Conductor blindat+apantallat,4x0,22mm2+2x0,75mm2
Conductor blindat i apantallat, de 4x0,22 mm2 + 2x0,75 mm2

**BMD30004** u Terminal de comandament per a unitat central Sintiny 400 de Siemens (o equivalent), 16 zones ampliab
Terminal de comandament per a unitat central Sintony 400 de Siemens (o equivalent), 16 zones ampliables a 464 (multiplexades o amb 48 zones vía radio), 11 a 154 sortides. Transmissor telefònic multiprotocolo bidireccional. 1 a 32 teclats. 16 particions (amb 128 espais). Fins 500 còdigs. Programació local i remota.

**BMD6COAX** m Cable coaxial RG-59
Cable coaxial negre lliure d'halògens o equivalent, que permet l'alimentació i la transmissió de dades entre la unitat central i el sensor. màxim distància 200 m.

**BMXVSPMÇ** U Mòdul d'extensió per a 16 entrades de càmara necessari per ampliar la matriu 648 de 32 entrades de c
Mòdul d'extensió per a 16 entrades de càmera necessari per ampliar la matriu 648 de 32 entrades de càmeres a 64 entrades (són necessaris 3 mòduls) de Siemens-Cerberus o equivalent.

**BMXVDISI** u Teclat de programació i control per matrius Simatrix
Teclat de programació i control CKA4820 SIEMENS-CERBERUS oequivalent. Per matrius Simatrix, grabadors Sistore AX, domos i posicionadors.

**BG2D2300** m Safata planxa acer galv.cega
Safata metàl.lica planxa d'acer galvanitzat cega

**CFR-680** Ud. Conector macho ´´F´´ / Resistencia 75 Ohms
CONECTOR ´´F´´ CRIMPABLE, USO INTERIOR, PARA CCI-175, 179, 190. IKUSI (CTF-190). REF. 2368, O SIMILAR. PERFECTAMENTE INSTALADO INCLUSO P.P DE ACCESORIOS Y FIJACIONES, SEGÚN RD LEY 401/2003 DE 4 ABRIL.

**BGW2C667** U P.P. accesorios y elem. acabado 60 x 200 mm
PARTE PROPORCIONAL DE ACCESORIOS Y ELEMENTOS DE ACABADO PARA BANDEJAS DE PVC-M1 SERIE 66 DE UNEX, DE COLOR GRIS RAL 7030, DE 60X200 MM

**BG2Z66C4** M Cubierta bandeja 200 mm
CUBIERTA PARA BANDEJA UNEX SERIE 66, DE PVC-M1, DE COLOR GRIS RAL 7030, DE 200 MM DE ANCHO, REF.66202

**BG2C6672** M Bandeja perforada PVC 60 x 200 mm
BANDEJA DE PVC-M1 UNEX SERIE 66, DE COLOR GRIS RAL 7030, PERFORADA, DE 60X200 MM, REF.66200

**BG2Z66T2** M Elemento separador h=60
SEPARADOR PARA BANDEJA UNEX SERIE 66, DE PVC-M1, DE COLOR GRIS RAL 7030, DE 60 MM DE ALTURA, REF.66826

**BGW2C669** U P.P. accesorios y elem. acabado 60 x 400 mm
PARTE PROPORCIONAL DE ACCESORIOS Y ELEMENTOS DE ACABADO PARA BANDEJAS DE PVC-M1 SERIE 66 DE UNEX, DE COLOR GRIS RAL 7030, DE 60X400 MM

**BG2C6692** M Bandeja perforada PVC 60 x 400 mm
BANDEJA DE PVC-M1 UNEX SERIE 66, DE COLOR GRIS RAL 7030, PERFORADA, DE 60X400 MM, REF.66400

**BG2Z66C6** M Cubierta bandeja 400 mm
CUBIERTA PARA BANDEJA UNEX SERIE 66, DE PVC-M1, DE COLOR GRIS RAL 7030, DE 400 MM DE ANCHO, REF.66402

**BDK2U040** u Pericó HF III.registre p/instal.telefonia
Pericó de registre amb tapes, tipus HF III, prefabricada de formigó armat per a instal.lacions de telefonia

**BPD11150DTUE** u Regist.enllaç ICT,70x50x15cm,metàl.,p/int./ext.,entrada inf.,IP55 IK10,superf, Registres ICT de HIME
Armari metàl.lic per a registre d'enllaç en instal.lacions d'ICT, dimensions nominals 70x50x15 cm (alt x ample x fondo), porta de planxa d'acer de color blanco RAL 9002 texturitzat fi amb tanca i cos de planxa d'acer de color gris RAL 7032 texturitzat fi amb obertures laterals i posteriors, instal.lació interior o a la intempèrie per a entrada inferior del immoble, grau de protecció IP55 IK10, per a muntar superficialment, ref. ICT705015RE de la serie Registres ICT de HIMEL

**BPD31152DTVG** u Registre secundari ICT,60x100x15cm,>30 PAU,metàl.,int./ext.,IP55 IK10,superf./encastar, Registres IC
Registre secundari metàl.lic per a instal.lacions d'ICT, dimensions nominals 60x100x15 cm (ample x alt x fondo), capacitat superior a 30 PAU, porta de planxa d'acer acabat pintat de color blanc RAL 9002 texturitzat fi amb junt de goma a tot el perímetre i tanca de doble barra amb clau, cos de de planxa d'acer acabat pintat de color gris RAL 7032 texturitzat fi amb accessibilitat total a tots els laterals per a l'entrada de canalitzacions, per a instal.lació interior o a l'intempèrie, grau de protecció IP55 i IK10, per a muntar superficialment o encastar, ref. ICT6010015RSCL de la serie Registres ICT de HIMEL

**BG22TD10** m Tub corbable corrugat polietilè,doble capa,DN=63mm,20J,450N,p/canal.soterrada
Tub corbable corrugat de polietilè, de doble capa, llisa la interior i corrugada l'exterior, de 63 mm de diàmetre nominal, aïllant i no propagador de la flama , resistència a l'impacte de 20 J, resistència a compressió de 450 N, per a canalitzacions soterrades

**BP748803** u Rack VDI 19´´ tipus BRR080842-8-2SP de Brand-rex o equivalent, de 42 U de 800x800 mm, fabricat en ac
Rack VDI 19´´ tipus DRCRAK42U0808A2 de Brand-rex o equivalent, de 42 U de 800x875 mm, fabricat en acer galvanitzat IP 21, 4 carrils d'acer de muntatge vertical EIA ajustables perforats, sòcol frontal perforat per a millorar la ventilació, porta del darrera en acer sense panells laterals. Muntatge independent, 4 potes incloses, color negre RAL 9005, amb part proporcional d'accessoris

**BP49U010** m Cable trenat especial p/sonoritzacions, paral.lel bicolor p/altaveus (2x1,5)
Cable trenat especial per a sonoritzacions, paral.lel bicolor per a connexió d'altaveus (2x1,5)

**BL41SVA1M** u Asc. elèc.s/maq.,s/reduct.,1m/s,trans.elev.,26pers./2-6parad.,qual.alta.,embarc.simp.,L 2 inox.,CDS
Ascensor elèctric sense cambra de maquinària, sistema de tracció sense reductor i corba d'acceleració i desacceleració progressiva, velocitat 1 m/s, nivell de trànsit elevat, per a 26 persones (càrrega màxima de 2000 kg), de 5 parades (recorregut 17,8 m), habitacle de qualitat alta de 2400x1600x2100 mm, decoració interior cabina d'acer inoxidable amb mirall a la part posterior, embarcament simple amb portes automàtiques d'obertura lateral de 2 fulles d'acer inoxidable de 1300x2000 mm, portes d'accés automàtiques d'obertura lateral de 2 fulles d'acer inoxidable de qualitat mitjana de 1300x2000, maniobra col·lectiva selectiva de pujada i baixada, amb marcatge CE segons REAL DECRETO 1314/1997

**BL4MSNA1M** u Mat.parad.ascensor,1m/s,trans.elev.,26pers./2-6parad.,qual.alt.,L 2 inox.,CDS
Material per a formació de parada d'ascensor elèctric, velocitat 1 m/s, nivell de trànsit elevat, per a 26 persones (càrrega màxima de 2000 kg), de 2 a 6 parades, de qualitat alta, portes d'accés automàtiques d'obertura lateral de 2 fulles d'acer inoxidable de 1300x2000 mm, maniobra col·lectiva de pujada i baixada simple, amb marcatge CE segons REAL DECRETO 1314/1997

**BL4MSNA2M** u Mat.parad.ascensor,1m/s,trans.elev.,21pers./2-6parad.,qual.alt.,L 2 inox.,CDS
Material per a formació de parada d'ascensor elèctric, velocitat 1 m/s, nivell de trànsit elevat, per a 21 persones (càrrega màxima de 1600 kg), de 2 a 6 parades, de qualitat alta, portes d'accés automàtiques d'obertura lateral de 2 fulles d'acer inoxidable de 1200x2000 mm, maniobra col·lectiva de pujada i baixada simple, amb marcatge CE segons REAL DECRETO 1314/1997

**BL41SVA2M** u Asc. elèc.s/maq.,s/reduct.,1m/s,trans.elev.,21pers./2-6parad.,qual.alta.,embarc.simp.,L 2 inox.,CDS
Ascensor elèctric sense cambra de maquinària, sistema de tracció sense reductor i corba d'acceleració i desacceleració progressiva, velocitat 1 m/s, nivell de trànsit elevat, per a 21 persones (càrrega màxima de 1600 kg), de 5 parades (recorregut 17,8 m), habitacle de qualitat alta de 2000x1700x2100 mm, decoració interior cabina d'acer inoxidable amb mirall a la part posterior, embarcament simple amb portes automàtiques d'obertura lateral de 2 fulles d'acer inoxidable de 1200x2000 mm, portes d'accés automàtiques d'obertura lateral de 2 fulles d'acer inoxidable de qualitat mitjana de 1200x2000, maniobra col·lectiva selectiva de pujada i baixada, amb marcatge CE segons REAL DECRETO 1314/1997

**BL215310M** u Guia+pistó ascensor hidràulic,2000kg,3 parades,0,6m/s
Recorregut de guia i pistó per a ascensors hidràulics de 2000 kg de càrrega útil, 3 parades (9.30 m) i 0,6 m/s de velocitat

**BL715100M** u Amortidor ascensor hidràulic,2000kg,0,6m/s
Amortidor de fossat per a ascensor hidràulic de 2000 kg de càrrega útil i 0,6 m/s de velocitat

**BL915100M** u Limitador velocitat p/ascensor hidràulic 2000kg 0,6m/s
Limitador de velocitat i paracaigudes per a ascensor hidràulic, 2000 kg de càrrega útil i 0,6 m/s de velocitat

**BLA423F0M** u Porta corredissa autom.,acer inox.,180cmx200cm
Porta d'accés corredissa automàtica d'apertura central de quatre fulles d'acer inoxidable de 180 cm d'amplària, 200 cm d'alçària

**BLF15100M** u Grup tractor p/ascensor hidràulic 2000kg 0,6m/s
Grup tractor per a ascensor hidràulic de 2000 kg de càrrega útil i 0,6 m/s de velocitat

**BLJ15113M** u Quadre+cable maniob.,ascen.hidràul.,2000kg,0,6m/s,univ.simple,3 parad
Quadre i cable de maniobra per a ascensor hidràulic de 2000 kg de càrrega útil, 0,6 m/s de velocitat, maniobra universal simple i 3 parades

**BLL1N351M** u Bastidor+cabina qual.mitjana+porta corred.acer inox.,180cmx200cm,2000kg 0,6m/s
Bastidor, acabats de cabina de qualitat mitjana, porta de cabina corredissa automàtica de quatre fulles d'acer inoxidable de 180 cm d'amplària i 200 cm d'alçària d'apertura central, per a ascensor de 26 persones (2000 kg) i 0,6 m/s de velocitat

**BLN12310M** u Botonera p/ascensor passatgers de 3 parades,univ.simple
Botonera de cabina amb acabats de qualitat mitjana, per a ascensor de passatgers de 3 parades i maniobra universal simple

**BLR12100M** u Botonera pis,ascensor maniobra univ.simple
Botonera de pis amb acabats de qualitat mitjana, per a ascensor amb maniobra universal simple

**BLT14170M** u Selector parades,ascen.hidràul.,univ.simple,0,60m/s
Selector de parades per a ascensor hidràulic, maniobra universal simple i 0,60 m/s de velocitat

**P24VE010M** ud Rampa Mecánica Tipus Orinoco / 12º ample 1000 mm 6000 p/h
Rampa mecànica tipus Orinoco Xtra OTL/UTK 5EK 12º de ThyssenKrupp Elevadores o equivalent, en dos trams per salvar un desnivell total de 5,80m. Ample de paleta 1,00m, velocitat 0,5 m/s. Balaustrada de vidre i alumini lacat sense perfil sota passamà. Revestiment lateral i fons en xapa d'acer imprimada. Corva de transició a la part superior. Capacitat 6000 pers/h. Distancia entre recolzaments 16.26 m amb recolzament intermig. Passamà de cautxú i fibres sintètiques color negre. Sócol d'acer electrozincat color negre. Sentit de la marxa reversible a voluntat. Accionament mitjançant un reductor d'engranatges cónics d'elevat rendiment i transmissió per cadena, amb acoblament elàstic i fre de servei. Bastidor de perfils d'acer amb fons impermeable a l'oli, muntat sobre suports antivibratoris. Interruptors de posada en marxa amb clau i dos polsadors de parada i emergència. Dispositiu d'estalvi energètic de variador de freqüència. Sócols il.luminats de forma continua amb leds programables.

**BM91PD12** u Parallamps equipat amb un terminal dels sistema INGESCO PDC 3.3 (Parallamps Normalitzat) no electrò
Parallamps equipat amb un terminal dels sistema INGESCO PDC 3.3 (Parallamps Normalitzat) no electrònic o equivalent, amb una cobertura de 55 metres de radi de zona de protecció (Nivell II) acoplat a un pal de ferro galvanitzat de 6 metres de longitud, fixacions i adaptacions, abraçaderes de coure cable M8, tub de protercció, cable de Cu 50 mm2, anclatge placa 15 cm, tub de protecció de 3 m de Fe galvanitzat, 1 separador de xispes+ 2 maneguets de connexió, electrodes de 40 mm de diàmetre i 1/5 m de profunditat, piques de Fe galvanitzat de 18 mm de diàmetre i 1/5 m de profunditat, pletina de connexió, connexió C, maneguets pica, compost mineral Quibacsol G, tub d'humidificació, arqueta de registre, electrodes i pont de comprovació.

**BM91PDCA** U Comptador de llamps tipus CDR-1 d'Ingesco o equivalent
Comptador de llamps tipus CDR-1 i medidor de corrent PCS d'Ingesco o equivalent.

**BM91MCD1** U Descarregador de corrents de llamp tipus Absorber MCD/15 d'Ingesco o equivalent
Descarregador de corrents de llamp. Cat. III/II tetrapolar de 50 kA de intensitat de descàrrega (8/20) d'Ingesco o equivalent.

**B7C1ACM8** m2 Aillament acustic exterior format per pannell aïllant acústic versió reforçada, autoportant Acustimo
Aillament acustic exterior format per pannell aïllant acústic versió reforçada, autoportant Acustimodul 80 R d'Acústica Integral o equivalent, s'intercala una xapa llisa de reforç intermitja de 1,5 mm.e, material absorvent de llana de roca de 70 Kg/m3 de densitat, col.locat horitzontal i vertical, amb vel protector negre, amb la part exterior de xapa llisa prelacada d'1 mm.e de gruix, diemnsions 450x3000 o 4000 mm, espessor 80 mm, pes 33 Kg/m2, aïllament acústic global R'w 35 dBA resistència a la corrosió salina segons ASTM D 2247 amb 100º% d'humitat relativa i 38ºC:1.500 hores, resistència al foc M1 segons norma UNE 23.727-90 i assaig LGAI, amb part proporcional de soporteria, estructura de suport amb perfils metàl·lics, perfils de xapa llisa galvanitzada i precalada de 1,2 mm.e, conformats per a el seu ensamblatge amb els panells i amb longitut màxim de 3000 mm i accessoris, inclòs portes acustiques i EI2 60-C5 de 69 mm d'espesor mòdel porta RS-5C de Rw=42 dB (13 portes PB, 6 portes PSEMISOT i 16 portes PSOT-1) amb accessoris de les portes i coordinació amb tancament exterior de fusta.

**BEV31A03** u Programació i enginyeria d'imatges i fitxers a la Unitat Central, segons especificacions del project
Programació i enginyeria d'imatges i fitxers a la Unitat Central, segons especificacions del projecte. Dinamització dels punts de control del Programa de Gestió. Creació del llistat d'instal lacions i banc històric de dades per poder ser consultat. Creació del programa d'alarmes per al control automàtic i optimitzat del Sistema. Creació i lliurament de la documentació necessària amb esquemes i característiques tècniques del sistema. Comprovació dels elements de camp i testeig dels mateixos mitjançant patró. Càrrega de programes a les estacions de control i numeració de les mateixes. Programació dels bucles de regulació DDC i PLC de les subestacions, inclosos esquemes de connexionat i comprovació de l'equip de camp (sondes, actuadors, senyals digitals, etc.).

**BEV31A05** U Programació i enginyeria d'imatges i fitxers a la Unitat Central, segons especificacions del project
Programació i enginyeria d'imatges i fitxers a la Unitat Central, segons especificacions del projecte. Dinamització dels punts de control del Programa de Gestió. Creació del llistat d'instal lacions i banc històric de dades per poder ser consultat. Creació del programa d'alarmes per al control automàtic i optimitzat del Sistema. Creació i lliurament de la documentació necessària amb esquemes i característiques tècniques del sistema. Comprovació dels elements de camp i testeig dels mateixos mitjançant patró. Càrrega de programes a les estacions de control i numeració de les mateixes. Programació dels bucles de regulació DDC i PLC de les subestacions, inclosos esquemes de connexionat i comprovació de l'equip de camp (sondes, actuadors, senyals digitals, etc.).

**BEV31A06** U Programació i enginyeria d'imatges i fitxers a la Unitat Central, segons especificacions del project
Programació i enginyeria d'imatges i fitxers a la Unitat Central, segons especificacions del projecte. Dinamització dels punts de control del Programa de Gestió. Creació del llistat d'instal lacions i banc històric de dades per poder ser consultat. Creació del programa d'alarmes per al control automàtic i optimitzat del Sistema. Creació i lliurament de la documentació necessària amb esquemes i característiques tècniques del sistema. Comprovació dels elements de camp i testeig dels mateixos mitjançant patró. Càrrega de programes a les estacions de control i numeració de les mateixes. Programació dels bucles de regulació DDC i PLC de les subestacions, inclosos esquemes de connexionat i comprovació de l'equip de camp (sondes, actuadors, senyals digitals, etc.).

**BEV31A07** U Programació i enginyeria d'imatges i fitxers a la Unitat Central, segons especificacions del project
Programació i enginyeria d'imatges i fitxers a la Unitat Central, segons especificacions del projecte. Dinamització dels punts de control del Programa de Gestió. Creació del llistat d'instal lacions i banc històric de dades per poder ser consultat. Creació del programa d'alarmes per al control automàtic i optimitzat del Sistema. Creació i lliurament de la documentació necessària amb esquemes i característiques tècniques del sistema. Comprovació dels elements de camp i testeig dels mateixos mitjançant patró. Càrrega de programes a les estacions de control i numeració de les mateixes. Programació dels bucles de regulació DDC i PLC de les subestacions, inclosos esquemes de connexionat i comprovació de l'equip de camp (sondes, actuadors, senyals digitals, etc.).

**C2001000** h Martell trenc.man
Martell trencador manual

**B2RA6310** m3 Disposició controlada a centre reciclatge runa
Disposició controlada a centre de reciclatge de runa

**B2RA6210** m3 Disposició controlada a centre reciclatge res.inerts,d>1,35
Disposició controlada a centre de reciclatge de residus inerts amb una densitat superior a 1,35 t/m3

**B2RA8420** kg Disposició controlada a centre recoll.+transf. res.no especials
Disposició controlada a centre de recollida i transferència de residus no especials

**B0311010** t Sorra pedra calc.p/forms
Sorra de pedrera de pedra calcària per a formigons

**B0312010** T Sorra pedra granit.p/forms
Sorra de pedrera de pedra granítica per a formigons

**B0312020** t Sorra pedra granit.p/morters
Sorra de pedrera de pedra granítica per a morters

**B0331Q10** t Grava pedra calc.20mm,p/forms
Grava de pedrera de pedra calcària, de grandària màxima 20 mm, per a formigons

**B0332Q10** T Grava pedra granit.20mm,p/forms
Grava de pedrera de pedra granítica, de grandària màxima 20 mm, per a formigons

**B03E1480** m3 Argila exp. 3-8mm,550kg/m3,sacs
Argila expandida de granulometria 3 a 8 mm i densitat 550 kg/m3, en sacs

**B0514501** t Ciment pòrtland+escòr. CEM II/B-S 42,5N,sacs
Ciment pòrtland amb escòria CEM II/B-S 42,5 N segons UNE-EN 197-1, en sacs

**B0521100** kg Guix B1/20/2
Guix de designació B1/20/2, segons la norma UNE-EN 13279-1

**B081C010** kg Addit. inclus.aire/plastificant p/morter,UNE-EN 934-3
Additiu inclusor aire/plastificant per a morter, segons la norma UNE-EN 934-3

**B0B34136** m2 Malla el.b/corrug.ME 15x15cm,D:8-8mm,B500T,6x2,2m
Malla electrosoldada de barres corrugades d'acer ME 15x15 cm, D:8-8 mm, B 500 T, 6x2,2 m, segons UNE 36092

**B5Z2DJK0M** m2 Tauler hidrofugat conglomerat fusta g=26mm
Tauler hidrofugat de conglomerat de fusta de 26 mm de gruix

**B5ZB15G5M** m Peça p/aiguafons planxa Zn g=0,82mm,desenv.80-140 cm,5plecs
Peça per a aiguafons, de planxa de zinc de 0,82 mm de gruix, de 80-140 cm de desenvolupament, com a màxim, amb 5 plecs

**B7B111A0** m2 Geotèxtil feltre polipropilè no teix.lligat mecàn.,100-110g/m2
Geotèxtil format per feltre de polipropilè no teixit, lligat mecànicament de 100 a 110 g/m2

**BAP37175** u Bast.envà p/porta pi roig p/llum bast.=70cmx200cm
Bastiment d'envà per a porta, de fulles batents de fusta de pi roig per a pintar, per a una llum de bastiment de 70 cm d'amplària i de 200 cm d'alçària

**BAQDC175** u Fulla bat.porta int.fusta 35mm,c.llises+int.cartró,70cmx200cm
Fulla batent per a porta interior, de fusta per a pintar, de 35 mm de gruix, de cares llises i estructura interior de cartró, de 70 cm d'amplària i de 200 cm d'alçària

**BAZ13196** m Tapajunts fusta p/pintar,sec.rectang.llisa,9mmx60mm
Tapajunts de fusta per a pintar de secció rectangular llisa de 9 mm de gruix i de 60 mm d'amplària

**C1705600** h Formigonera 165l
Formigonera de 165 l

**C1705700** h Formigonera 250l
Formigonera de 250 l
